# Gillbachschule Rommerskirchen
Angebotsaufforderung (GAEB DA XML 3.3, DA83)
Projekt: 460
Währung: EUR
Erstellt mit: GXML Toolbox V3.3 R20220330, ORCA AVA 27 27.00.00, 15.10.2026

## 01 GENERALUNTERNEHMERLEISTUNG

### Titel 03 Baukonstruktion u. Aussenanlagen

#### Bereich 03.01 ZTV Rohbauarbeiten

*Hinweis: 001 Zusätzliche Technische Vorschriften*
Diese ZTV gelten für alle Rohbaugewerke zur
Errichtung des Neubaus und für die Umbauten im Bestand.

*Hinweis: 002 Kalkulation, Aufmaß und Abrechnung*
In den Vorbemerkungen zu den einzelnen Rohbaugewerken (Baustelleneinrichtung, Erdarbeiten, Gerüstarbeiten, Mauerarbeiten, Beton- und Stahlbetonarbeiten) werden genaue Angaben zur Kalkulation gemacht.

Die erforderlichen Maschinen, Geräte, Werkzeuge
und Fahrzeuge zur Durchführung der Arbeiten sind
einzukalkulieren.

*Hinweis: 003 Ausführungsunterlagen*
Maßgebend für die Ausführung sind die Zeichnungen
in der nachstehenden Reihenfolge:

1. Architektenzeichnungen und Details;
2. geprüfte Schal- und Bewehrungszeichnungen;
3. Zeichnungen der beratenden Ingenieure für
  Sanitär, Heizung, Lüftung, Klima, Elektro, etc.
4. technische Einrichtungen wie Aufzugsanlagen,
  etc..

Der AN ist verpflichtet, die Zeichnungen sofort nach
Erhalt zu prüfen. Unstimmigkeiten in den Zeichnungen
und mit den Zeichnungen des Statikers, der beratenden Ingenieure, der Ausstattungsfirmen etc.  sind dem AG sofort, vor Beginn der Ausführung des entsprechenden Bauteils, mitzuteilen.

Eventuell fehlende Zeichnungen sind mindestens 3 Wochen vor dem Gebrauch auch beim AG schriftlich anzufordern.

Der AN ist dafür verantwortlich, dass das Bauwerk nach
den Ausführungszeichnungen, den geprüften statischen Berechnungen und den geltenden Bestimmungen (insbesondere auch den Vorschriften und Empfehlungen  der Unfallkasse) erstellt wird.

*Hinweis: 004 Genehmigungen*
Die Einholung der Baugenehmigung und die Prüfung der
statischen Unterlagen sowie die Roh- und Gebrauchsabnahme werden vom AG veranlasst und bezahlt.

Weitere für die Ausführung der Arbeiten des AN erforderlichen Genehmigungen und Abnahmen, hat der AN zu veranlassen, durchführen zu lassen und die Prüfgebühren zu bezahlen. Von allen schriftlichen Genehmigungen und Abnahmen sind dem AG Kopien zuzustellen.
(siehe auch Schnittstellenliste Band 1)

*Hinweis: 005 Baustellensituation*
Es wird darauf hingewiesen, dass die zu nutzende Fläche für die Baustelleneinrichtung sehr beengt ist.
Insbesondere erfolgen die Arbeiten bei Schulbetrieb. Eine größtmögliche Schulhoffläche muss zur schulischen Nutzung erhalten bleiben.

Die in dem beiliegendem Baustelleneinrichtungsplan gekennzeichneten Flächen können genutzt werden. Sollten darüber hinaus öffentliche Flächen benötigt werden, obliegt die Koordination und Beantragung dem GU. Daraus resultierende Kosten übernimmt der AN.

*Hinweis: 006 Bautagebuch*
Der AN ist verpflichtet ein Bautagebuch zu führen, worin auch mündliche Vereinbarungen in Bezug auf
Genehmigungen und Abnahmen einzutragen sind.
Der AG erhält ohne gesonderte Auforderung wöchentlich eine gut leserliche Kopie dieses Tagebuches.

*Hinweis: 007 Polier*
Der GU ist verpflichtet während der gesamten Bauphase einen deutschsprachigen und erfahrenen Polier zu stellen. Dieser bzw. ein Vertreter muss während der regulären Arbeitszeiten in der Regel ständig vor Ort sein.

*Hinweis: 008 Toleranzen*
Die Ausführung muss nachstehenden Bestimmungen
entsprechen:

DIN 18 201: Toleranzen im Bauwesen, Begriffe, Grundsätze, Anwendung, Prüfung

DIN 18 202: Toleranzen im Hochbau
Bei den Ebenheitstoleranzen werden die Maße der Tabelle 3, Zeilen 2 und 5 gefordert.

DIN 18 203-1: Toleranzen im Bauwesen - vorgefertigte Teile aus Beton, Stahlbeton und Spannbeton.

In den Positionen des LV angegebene Genauigkeitstoleranzen haben den Vorrang.

Überschreitungen dieser Toleranzen sind umgehend der
Bauoberleitung zu melden und berechtigen diese dazu:

- den AN anzuweisen, die Mängel in kürzester Zeit zu beseitigen oder
- zu einem angemessenen Preisabzug oder
- zur Kostenerstattung des AN für Zusatzleistungen durch Nachunternehmer oder
- zur Forderung des Abbruchs und der Neuerstellung des betreffenden Bauteils.

Die Entscheidung über vorgenannte Maßnahmen trifft der AG.

Bestimmte Teile, z. B. Fensterkonstruktionen, Türzargen, Treppenstufen o. ä. werden nach theoretischen Maßen angefertigt. Der AN verpflichtet sich, die dafür erforderlichen Maßgenauigkeiten einzuhalten und den zeitlichen Arbeitsablauf auf die Einbautermine einzurichten.

Nach Aufforderung ist der AN verpflichtet, die Maßgenauigkeit gegenüber dem AG nachzuweisen. Diese Leistung wird nicht gesondert vergütet.

*Hinweis: 009 Fabrikate*
Werden in der Leistungsbeschreibung Fabrikate angegeben, so dienen diese in der Regel als Leitfabrikat.

Werden in der Leistungsbeschreibung Fabrikatsangaben vom Bieter gefordert, so sind die angebotenen Fabrikate beim Angebot zu benennen, anderenfalls ist zwingend das ausgeschriebene Fabrikat einzubauen.

*Hinweis: 010 Sicherungsmaßnahmen*
Alle Abdeckungen und Umwehrungen von Öffnungen sowie
Absperrungen, die zur Unfallverhütung erforderlich sind, sind vom Auftragnehmer herzustellen und zu unterhalten. Die Kosten für die Öffnungsabdeckungen und Umwehrungen sind einzurechnen.

Sie dürfen erst nach Genehmigung durch die Bauoberleitung entfernt werden.

Für die Baustelle sind die Auflagen und Vorschriften
der Baustellenverordnung zu berücksichtigen.

Die Regeln für Sicherheit und Gesundheitsschutz der
Bauberufsgenossenschaften sowie Staatliche Arbeitsschutzvorschriften sind Bestandteil des Angebots und einzukalkulieren.

Sollten wegen eines Verstoßes gegen entsprechende Gesetze oder Regelwerke Verzögerungen auf der Baustelle
oder zusätzliche Kosten auftreten, so werden diese gesondert als Schadenersatz geltend gemacht. Dies gilt
insbesondere für Verzögerungen die zu Unterbrechungen
des Bauablaufes auf Anordnung des Sicherheits- und Gesundheitsschutzkoordinators, der Berufsgenossenschaft
oder des Staatl. Amtes für Arbeitsschutz führen.

*Hinweis: 011 Angaben zur Ausführung*
Es handelt sich um die Erweiterung der Gillbacher Grundschule in Rommerskirchen - Nettesheimer Weg 44 - und um die teilweise Sanierung des Bestandsgebäudes.

Adresse:
Gillbachschule Rommerskirchen
Nettesheimer Weg 44
41569 Rommerskirchen

Die Erschließung der Baustelle muss über den Gorchheimer Weg erfolgen.

Zum jetzigen Zeitpunkt befindet sich auf dem Baugrundstück ein eingeschossiger Trakt zwischen Schule und Sporthalle, welche zurückgebaut werden soll.
Diese und andere Rückbauarbeiten sind Bestandteil dieser Ausschreibung.

Das Erweiterungsgebäude ist in Massivbau mit Stahlbetondecken, Stahlbetonwänden und Mauerwerk sowie einem Stahlbetonflachdach geplant. Die tragende Konstruktion besteht aus Stahlbeton und Mauerwerk.

Es kommt in Teilbereichen Sichtbeton zur Ausführung. Mauerwerkswände werden in sichbarbleibenden Bereichen geputzt.

StB-Decken können, soweit wie möglich, als StB-Fertigteildecken mit Aufbeton hergestellt werden. Die Ausschreibung unterstellt eine konventionelle Ausführung.
Die Umrechnung der Statik und der ggf. höhere Stahlanteil wird nicht gesondert vergütet.

*Hinweis: 012 Baustellenordnung*
Die Muster-Baustellenordnung der Berufsgenossenschaften der Bauwirtschaft gilt für die Baustelle. Diese wird Gegenstand des Auftrages und ist in allen Teilen zwingend einzuhalten und zu beachten.

Die Baustellenordnung soll einen störungsfreien
Bauablauf ermöglichen und wesentlich zur Sicherheit
und zum Gesundheitsschutz der Beschäftigten und sonstiger Personen beitragen. Sie enthält Regelungen zur Organisation, Koordination und Überwachung des sicheren Baustellenbetriebes und umfasst Maßnahmen zur Arbeitssicherheit, die insbesondere die Zusammenarbeit aller am Bau Beteiligten betreffen.

Jeder Auftragnehmer hat sein Personal über den Inhalt
der Baustellenordnung zu unterrichten. Ihre Einhaltung
ist Teil der Vertragserfüllung. Dies gilt auch für alle Nachunternehmer.

*Hinweis: 013 Brandschutzmaßnahmen während der Bauzeit*
Während der Bauzeit sind vorbeugende Brandschutzmaßnahmen betrieblicher Art zu treffen.

Auf die diesbezüglichen Ausführungen im beiliegenden Brandschutzkonzept (siehe Band 5) wird verwiesen. Die Vorgaben sind bei der Ausführung zu beachten und im vollem Umfang bei der Kalkulation zu berücksichtigen.

Ferner wird auf das Merkblatt Brandschutz bei Bauarbeiten der Bauberufsgenossenschaft sowie VdS-Schadenverhütung GmbH hingewiesen.

In dem zu errichtenden Bauobjekt dürfen brennbare Baustoffe und sonstige brennbare Gegenstände nur örtlich und mengenmäßig begrenzt gelagert werden.
Dies gilt auch für brennbare Flüssigkeiten und brennbare Gase.

Brennbare Abfallstoffe sind täglich aus dem Bauobjekt zu entfernen.

Für brennbare Abfallstoffe sind nicht brennbare Großbehälter (Container) aufzustellen.

Bei feuergefährlichen Arbeiten, z.B. schweißen, schneiden und artverwandte Arbeitsverfahren sowie
beim Umgang mit offenem Feuer in Verbindung mit
brennbaren Stoffen sind Brandschutzposten einzuteilen.

Es sind geeignete Feuerlöschgeräte bereitzustellen.
Nach Beendigung der feuergefährlichen Arbeiten sind
Nachkontrollen durchzuführen.

Auf die Berufsgenossenschaftliche Vorschrift BGV D1
Schweißen, Schneiden und verwandte Verfahren in der derzeit gültigen Fassung wird hingewiesen.

Für das Bauobjekt sind den besonderen Betriebsgefahren entsprechende Feuerlöschgeräte in betriebsbereitem Zustand in der erforderlichen Anzahl bereitzuhalten.

Im Bereich der Baustelle vorhandene Löschwasserentnahmestellen sind durch Hinweisschilder nach DIN 4066 - Hinweisschilder für den Brandschutz -zu kennzeichnen und jederzeit freizuhalten.

Zur Benachrichtigung der Feuerwehr muss bereits
während der Bauzeit eine Meldeeinrichtung vorhanden sein.
An allen Telefonen ist die Rufnummer anzugeben, unter der die Feuerwehr zu erreichen ist.

*Hinweis: 014 Vorschriften*
Es ist die neusten DGUV Vorschrift 81, "Unfallverhütungsvorschriften Schulen" in der aktuellen Fassung zu beachten.

*Hinweis: 015 Auflagen und Hinweise Rhein-Kreis-Neuss*
Die Auflagen und Hinweise des Rhein-Kreises Neuss für die Errichtung der baulichen Anlage sind zu berücksichtigen.

Auflagen für die Errichtung der baulichen Anlage:

1. Die Staubentwicklung ist bei Bautätigkeiten sowie  beim Verladen und Transport von Baumaterial durch  geeignete Maßnahmen (z. B. ausreichendes Benetzen  mit Wasser, und/oder Abdeckung mittels  Schutzplanen) soweit wie möglich zu vermeiden und  unvermeidbare Staubentwicklungen zu vermindern.
2. Die Bauarbeiten sind so auszuführen, dass unnötiger  Lärm und vermeidbare Erschütterungen nicht  entstehen.
3. Die Bauarbeiten sind insbesondere unter Einsatz von  dem Stand der Technik entsprechenden lärm- und  erschütterungsarmen Baumaschinen und Geräten  durchzuführen (§ 7 (1) Nr. 1 der Geräte- und  Maschinenlärmschutzverordnung - 32. BImSchV vom  29.08.2002 (BGBl. I S. 3478).
4. Der Baustellenbetrieb, inklusive Fahrzeugverkehr,  darf nur werktags in der Zeit von 07.00 bis 20.00  Uhr stattfinden (§ 22 BImSchG i.V. mit den  Allgemeinen Verwaltungsvorschriften zum Schutz  gegen Baulärm (Geräuschimmissionen) - WBaulärmG  -vom 19.08.1970 (MBI. NW S. 750; SMBI. NW 7129)

Hinweise für Errichtung der baulichen Anlage:

1. Die durch die Bauarbeiten und von der Baustelle im  übrigen verursachten Geräusche (Baumaschinen,  Geräte, etc.) einschließlich Fahrzeugverkehr dürfen  die in den Allgemeinen Verwaltungsvorschriften zum  Schutz gegen Baulärm (Geräuschimmissionen)  -WBaulärmG - vom 19.08.1970 (MBI. NW S. 750; SMBI.  NW 7129) festgelegten gebietsbezogenen  Immissionsrichtwerte nicht überschreiten.
2. Es ist darauf zu achten, dass auf die Baustelle  zurückzuführende Verschmutzungen - z. B. durch  Lastkraftwagenverkehr - von öffentlichen Straßen  vermieden werden. Gegebenenfalls ist geeignetes  Reinigungsgerät (z. B. Kehrmaschine o. ä.)  einzusetzen, um verschmutzte Straßenbereiche zu  säubern.
3. Es wird empfohlen, rechtzeitig vor Beginn der  Arbeiten, betroffene Anwohner, die in der  Nachbarschaft voraussichtlich durch diese Arbeiten  unvermeidbaren Geräuschen oder auch Erschütterungen  ausgesetzt sein könnten, über das Ausmaß, den  Beginn, die zeitliche Lage, ggf. vorgesehene  Pausen und die kalkulierte Gesamtdauer der  Baumaßnahme zu informieren.
4. Die Anwohnerinformation sollte auch eine ständig  erreichbare Telefonnummer enthalten, unter der ein  verantwortlicher Ansprechpartner der Baustelle  etwaige Anwohnerbeschwerden entgegennimmt.

#### Bereich 03.02 Baustelleneinrichtung

*Hinweis: 001 Technische Vorschriften*

*Hinweis: 002 Baugelände*
Das für die Errichtung des Gebäudes und der Baustelle zur Verfügung stehende Gelände beschränkt sich auf die in dem beiliegenden Baustelleneinrichtungsplan
ausgewiesenen Flächen.

Die Baustelleneinrichtung ist mit der Bauoberleitung detailliert abzustimmen und an die jeweiligen Bauabschnitte anzupassen.
Bei Angebotsabgabe bzw. innerhalb der in Band 1 genannten Frist ist vom Anbieter ein detaillierter Baustelleneinrichtungsplan vorzulegen. Im Baustelleneinrichtungsplan sind alle einschlägigen Sicherheitsvorkehrungen zu berücksichtigen.

Das Baugelände ist stets in geordnetem Zustand zu halten. Baustraßen und Wege sind freizuhalten. Beschädigungen an öffentlichen Straßen und Einrichtungen werden dem Auftragnehmer in Rechnung gestellt.

Wenn Baustellenkräne im Bereich von Verkehrsflächen, Pausenhöfen etc.  stehen, dürfen sie mit Lasten nicht über Pausenhofflächen, Straßen und Wege schwenken. Es sind hierfür geeignete Sperrmaßnahmen vorzusehen.

Auf die vorhandenen und zu erhaltenden Bäume ist größtmögliche Rücksicht zu nehmen. Der Bereich mit Wurzelwerk darf weder überfahren noch zu Lagerzwecken genutzt werden.

*Hinweis: 003 Energieversorgung*
Die Einrichtung und Versorgung der Baustelle mit
Bauwasser und Baustrom hat der GU rechtzeitig auf
eigene Kosten zu veranlassen, bis zur Übergabe des
Objektes zu unterhalten, sämtliche Betriebskosten zu tragen sowie nach Fertigstellung des Bauvorhabens die nicht mehr benötigten Anschlüsse auf eigene Kosten
entfernen zu lassen.

*Hinweis: 004 Beseitigung Bauschutt und Baustellenabfällen*
Die Beseitigung des anfallenden Bauschuttes und der Baustellenabfälle, getrennt nach Materialien bzw. Abfallart entsprechend den örtlichen Vorschriften, ist Bestandteil der Leistung des AN.

*Hinweis: 005 Vollständigkeit*
Die unter den Abschnitten Baugelände und Energieversorgung geforderten Leistungen sind in den Pauschalfestpreis einzurechnen.

*Hinweis: 100 Leistungen*

*Hinweis: 101 Baustelleneinrichtung*
Unternehmergebundene Baustelleneinrichtung, bestehend
aus:

Sämtliche zur Durchführung der Arbeiten erforderlichen Baucontainer, die erforderliche Stromversorgung und ähnliches einschl. der Betriebs-, Instandhaltungs- und sonstigen Nebenkosten.

Sämtliche zur ordnungsgemäßen Ausführung erforderlichen Schutz- und Sicherungsmaßnahmen, Schutzgerüste, Einnetzungen etc. nach Vorschrift der Bauberufsgenossenschaft.

Alle zur Durchführung der Arbeiten erforderlichen Maschinen, Geräte und Werkzeuge sind in die Angebotspreise der einzelnen Gewerke einzurechnen und sind nicht Gegenstand der Baustelleneinrichtung.

Das ggf. erforderliche Umsetzen der Baustelleineinrichtugsgegstände an die unterschiedlichen Anforderungen je nach Bauabschnitt ist einzukalkulieren.

*Hinweis: 102 Allgemeinbeleuchtung im Freien*
Für den Eingangsbereich im Freien einschl. der
Hauptzuwegung ist für die Dauer der Bauzeit eine
Allgemeinbeleuchtung einzurichten und für die
gesamte Bauzeit vorzuhalten.

Die Beleuchtungsstärke muss mind. 7 Lux betragen.

Die Installation umfasst insbesondere:
Leuchten, Schalter, Leitungen und Zwischenzähler.

Das Wiederentfernen nach Angabe durch die Bauoberleitung ist im Preis enthalten, das Installationsmaterial bleibt Eigentum des Auftragnehmers.

*Hinweis: 103 Allgemeinbeleuchtung in Gebäuden*
Für die Hauptverkehrswege in Gebäuden, wie z.B.
Flure, Treppenhäuser ist für die Dauer der Bauzeit eine Allgemeinbeleuchtung einzurichten und für die gesamte Bauzeit vorzuhalten.

Die Beleuchtungsstärke muss mind. 15 Lux betragen.

Die Installation umfasst insbesondere:
Leuchten, Schalter, Leitungen und Zwischenzähler.

Das Wiederentfernen nach Angabe durch die Bauleitung
ist im Preis enthalten. Das Installationsmaterial bleibt Eigentum des Auftragnehmers.

*Hinweis: 104 Wasch- und Toilettenwagen, Arbeitnehmer Gewerke*
Wasch- und Toilettenwagen für die Arbeitnehmer aller Gewerke, nach den Anforderungen der Arbeitsstättenrichtlinien, Hygienevorschriften und Unfallverhütungsvorschriften installieren, während der gesamten Bauzeit gereinigt vorhalten und abbauen.

*Hinweis: 105 Wasch- und Toilettenwagen, Schüler*
Liefern, aufstellen, anschließen, vorhalten, betreiben, warten und nach Abschluss der Nutzung vollständig demontieren und abtransportieren von schlüsselfertigen, barrierefreien zugänglichen Wasch- und Sanitärcontainern zur temporären Nutzung durch Grundschüler nach DIN 18040-1 (öffentlich zugängliche Gebäude) bzw 18040-3 (öffentlicher Verkehrsraum).

Die Container sind stufenlos und barrierefrei durch eine Rampe zu erschließen.
Die Rampe ist hinsichtlich Neigung, nutzbarer Breite, Podestlänge, Handläufen, Radabweisern und Bewegungsflächen entsprechend den zum Zeitpunkt der Ausführung geltenden Anforderungen für barrierefreies Bauen auszuführen.

Die Sanitärcontainer sind wie folgt auszustatten:
- kindgerechten WC-Anlagen
- Handwaschbecken mit kindgerechten Armaturen
- Warm- und Kaltwasserversorgung
- Seifenspendern
- Papierhandtuchspendern
- Spiegeln
- Abfallbehältern
- ausreichender Be- und Entlüftung,
- hygienische, robuste und leicht zu reinigende Oberflächen
- ausreichender Beleuchtung und Beheizung für den vorgesehenen Nutzungszeitraum

Die Container sind an das Abwasser- und Trinkwassernetz der Schule anzuschließen.

*Hinweis: 106 Abwasserentsorgungsanlage über Kanalnetz*
Abwasserentsorgungsanlage für die gesamte Baustelle
auf dem Baugelände installieren, während der gesamten Bauzeit vor- und instandhalten sowie wieder entfernen.

Diese Anlage umfasst:

Anschlussleitung an die außerhalb des Grundstücks vorhandene Schmutzwasserentwässerung mit allen Verbindungsteilen und Formstücken.

*Hinweis: 107 Wasserversorgungsanlage*
Wasserversorgungsanlage für die gesamte Baustelle
auf dem Baugelände installieren, während der gesamten Bauzeit vor- und instandhalten sowie wieder entfernen.

Dimensionierung gem. den Anforderungen der Baustelle, d. h. u. a. auch Anschlüsse für Wasch- und Toilettenwagen einschl. der dazugehörigen notwendigen Anschluss- und Verbindungsleitungen.

Alle Wasserleitungen sind frostsicher zu verlegen.

Im Preis inbegriffen sind die notwendigen Antragtellungen, Prüfgebühren sowie die Verbrauchsverrechnung mit dem Wasserversorgungsunternehmen.

*Hinweis: 108 Bauzaun*
Bauzaun, in offener Ausführung jedoch fest untereinander verbunden, 2 m hoch, liefern, aufstellen, während der gesamten Bauzeit vorhalten und nach Fertigstellung des Gebäudes auf Anordnung der Bauleitung abbauen.
Die Auflagen aller Behörden sind zu berücksichtigen.
Eine einwandfreie Beleuchtung an öffentlichen Bereichen und die notwendigen Beschilderungen und Markierungen gehören zum Gesamtpreis.

Der Bauzaun entsprechend Baustelleneinrichtungsplan muss das gesamte Baugelände entlang der
offenen Grundstücks- bzw. Baustellengrenzen umfassen.
Auf den beiliegenden Baustelleneinrichtungsplan wird verwiesen.

Ein mehrfaches versetzen des Bauzauns auch über die Flächen des Baustelleneinrichtungsplanes hinaus ist einzukalkulieren.

Im Brandfall muss ein Teilbereich des Zaunes im Zufahrtsbereich zurückbaubar sein.

*Hinweis: 109 Bauleitungsbüro*
Bauleitungsbüro aufstellen, installieren und während der gesamten Bauzeit gereinigt vorhalten und abbauen.

Boden, Wände und Decken in wärmegedämmter Ausführung,
Fenster mit Rolläden verschließbar, alle Räume beheizbar und beleuchtet.

Zur Leistung gehört ferner die Bereitstellung des Energieträgers zur Beheizung, Strom und Wasser sowie Einweghandtücher und Toilettenpapier.

Folgende Einrichtung wird mindestens gefordert:
Anzahl der Räume: 5 Container (je 2,50 x 6,00 m)
Art der Räume:
1 Bauleitung (Polier)
2 WC mit Waschgelegenheit,
2 Besprechungsraum, möbliert für: mind. 8 Personen

Ausstattung:
Garderobenleiste, Feuerlöscher PG 6, Verbandskasten, mehrere Magnetleisten, Steckdosen
in ausreichender Anzahl.

*Hinweis: 110 Zulage 2-flügliges Tor*
Zulage für 2-flügliges Tor als Baustellenein- und
ausfahrt für PKW/LKW. Die Tore sind abschließbar
auszurüsten.
3 Schlüssel sind der Bauleitung zu übergeben.

Torgröße : 4 x 2 m

*Hinweis: 111 Baumschutz*
Für alle im Baustellenbereich vorhandene und zu erhaltende Bäume sind die notwendige Schutzmaßnahmen vorzusehen.

Die DIN 18920 ist zu berücksichtigen.

*Hinweis: 112 Verkehrszeichen*
Verkehrszeichen nach Verkehrszeichenplan aufstellen,
während der gesamten Bauzeit vorhalten und wieder
entfernen. Ggf. erforderliches Umsetzen ist einzukalkulieren.

Die Genehmigung für die etwaige Benutzung von öffentlichem Verkehrsraum ist vom Auftragnehmer einzuholen. Gebühren für die Nutzung der Verkehrsfläche trägt der Auftragnehmer.

Folgende Zeichen (Nr. nach StVO) werden benötigt:
Halteverbot, Stoppschild, Vorfahrt gewähren,
etc.

*Hinweis: 113 Gebotszeichen*
Blaue Gebotszeichen nach Vorschriften BBG, Sicherheitskennzeichnung, vorhalten und wieder entfernen.

M 02 Schutzhelm benutzen / M 05 Schutzschuhe
benutzen / u. ä.

*Hinweis: 114 Bauzaunbanner*
Bauzaunbanner als windurchlässige Gitternetzplane für ein Bauzaunelement, ca. 3,50 x 2,00 m (B x H), mit Flachsaum und Metallösen, schwer entflammbar, Druckmotiv gem. Angabe BH, liefern und montieren.

*Hinweis: 115 Baustraße herstellen und rückbauen*
Flächen für Baustraßen, Lager- und Arbeitsflächen, Oberbauschicht aus gebrochenem mineralischem Naturschotter mit guten Verzahnungseigenschaften, einschl. der erforderlichen Erdarbeiten, herstellen, tragfähig vorhalten und nach Bauende (soweit nicht als Unterbau für künftige Nutzung weiterverwendbar) wieder entfernen und abtransportieren.

Dicke i. M.: 60 cm

Hinweis:
Der Einbau von RCL-Material ist ausdrücklich untersagt.
Sofern RCL-Material für die Baustraße eingesetzt werden soll, so ist vorher durch den Auftragnehmer eine wasserrechtliche Erlaubnis einzuholen.
Solange diese nicht vorliegt ist (auch der zeitweise) Einbau von RCL-Material ausdrücklich untersagt.

*Hinweis: 116 Baustellenzufahrt hestellen und rückbauen*
Beantragen, Herstellen, Unterhalten und auf Anforderung wieder Zurückbauen einer für Schwerlastverkehr geeigneten Baustellenzufahrt.

Bestandteil dieser Position ist auch das Einholen der entsprechenden Genehmigung ein den zuständigen Behörden (Stadt Jüchen). Die sich aus der Genehmigung ergebenden Auflagen und Bedingungen sind zu erfüllen (einschl. etwaiger verkehrslenkender Maßanahmen, Beschilderung, etc.)

Oberbauschicht aus gebrochenem mineralischem Naturschotter mit guten Verzahnungseigenschaften, einschl. der erforderlichen Erdarbeiten, herstellen, tragfähig vorhalten und nach Bauende wieder entfernen und abtransportieren.

Dicke i. M.: 60 cm

Hinweis:
Sofern RCL-Material für die Baustellenzufahrt eingesetzt werden soll, so ist vorher durch den Auftragnehmer eine wasserrechtliche Erlaubnis einzuholen. Solange diese nicht vorliegt ist (auch der zeitweise) Einbau von RCL-Material ausdrücklich untersagt.

*Hinweis: 117 Beseitigen Bauschutt und Baustellenabfälle*
Container für die Beseitigung des anfallenden Bauschuttes und der Baustellenabfälle getrennt nach Materialien bzw. Abfallart auf der Baustelle bereitstellen. Anfallendes Material nach Abfallarten in den Containern sammeln und zu den für die jeweilige Materialien geeigneten Deponien abfahren. Kipp- bzw. Beseitigungsgebühren sind einzurechnen.

*Hinweis: 118 Baustellensicherung*
Mit Beginn der Ausbauarbeiten bis zum Zeitpunkt der Abnahme ist die Baustelle auch außerhalb der Arbeitszeiten in angemessener Weise gegen Diebstahl und Vandalismus zu sichern.

Hierzu sind folgende Leistungen einzukalkulieren:

- geschlossener verschraubter Bauzaun
- Beauftragung einer Sicherheitsfirma, welche die  Baustelle in den Zeiten zu denen diese nicht besetzt  ist, in unregelmäßigen Abständen 2 x pro Tag / Nacht  überprüft.
- Kennzeichnung der Baustelle am Bauzaun durch gut  erkennbare Schilder "Diese Baustelle wird überwacht  durch ...".
- Baustellenbeleuchtung mit Bewegungsmeldern
- Installation und Betrieb einer Webcam

*Hinweis: 119 Baustellenkamerasicherung*
Mit Beginn der Erdarbeiten bis zum Zeitpunkt der Abnahme ist die Baustelle außerhalb der Arbeitszeiten mit Tag- und Nachtsichtkameras mit LED-Beleuchtung an zwei Türmen zu sichern.

Hierzu sind folgende Leistungen einzukalkulieren:

- Alarmbereitschaftsdienst im Alarmzeitraum (ausserhalb der Arbeitszeiten)
- Erstellung des Alarmplans nach Vorgaben des Auftraggebers
-Turmhöhe: ca. 5,50m (bauseitiges Planum ca. 2,00 x 2,00m)
- Mobile Internetverbindung zur Datenübertragung
- Tag- und Nachtsichtkameras mit LED-Beleuchtung
- Lautsprechersystem zur Täteransprache
- Versicherungsschutz für die Kamera (Diebstahl &  Vandalismus)
- Kameraturmstandort bauseits tragfähig und planeben  hergestellt
- stabile Stromversorgung am Kameraturm, sowie  zusätzliche Notstromversorgung
- Bauzaunbanner

**03.02.200 Gewerk Baustelleinrichtung**
Menge: 1,000 Psch

#### Bereich 03.03 Gerüstbau

*Hinweis: 001 Technische Vorschriften*

*Hinweis: 002 Vorschriften*
Grundlage für die Gerüstarbeiten sind nachfolgende,
genau zu beachtende DIN-Vorschriften in der jeweils
neuesten Fassung:

DIN 18451  -  VOB, Teil C, ATV-Gerüstarbeiten
DIN  4420  -  Arbeits- und Schutzgerüste
DIN  4421  -  Traggerüste, Berechnung, Konstruktion
  und Ausführung

*Hinweis: 003 Vorhaltedauer*
Das Gerüst ist unbegrenzt innerhalb der Gesamtbauzeit für die einzelnen Gewerke, für deren Leistungen es erforderlich ist, insbesondere für alle Arbeiten die Fassaden und die Dächer betreffend, vorzuhalten.
Dies gilt für alle Bauabschnitte

*Hinweis: 004 Untergründe*
Standflächen und Untergründe sind zu überprüfen und
etwaige Mängel zu beseitigen. Hilfsgründungen sind gegebenenfalls herzustellen und wieder zu entfernen.
Die Standfläche besteht aus Verfüllung Arbeitsraum
und gewachsenem Boden.

Bei Gerüsten von unterschiedlichen Dachebenen ist
die Dachhaut der Aufstellfläche vor Beschädigungen
(durchstanzen) zu sichern.

*Hinweis: 005 Sonderausführungen*
Im Bedarfsfall sind Stahlrohre als zusätzliche Absturzsicherung, Gitterträger für Überbrückungskonstruktionen u.ä. höhenversetzbare Bühnenausleger z.B. Dachschutzkörbe u. ä. einzubauen, vorzuhalten und abzubauen.

*Hinweis: 006 Aussparungen, Ankerlöcher*
Alle für das Gerüst erforderlichen Aussparungen u.ä.
sind nach dem Gerüstabbau mit farblich zur Fassade
abgestimmten Kunstoffstopfen einwandfrei zu
schließen. Die Stopfen sind durch die Fassadengewerke  zur Verfügung zu stellen.

*Hinweis: 100 Leistungen*

*Hinweis: 101 Arbeitsgerüst*
Arbeitsgerüst, Breitenklasse W09 und Lastklasse 4 nach EN 12810-1 und 12811-1 einschließlich aller Schutzrüstungen, Leitergänge, Befestigungen, nach den Vorschriften der BBG und DIN 18451 sowie den Bestimmungen der Bauaufsichtsbehörde unter Beachtung der statischen Erfordernisse und örtlichen Gegebenenheiten aufstellen, vorhalten, unterhalten und abbauen.

Alle Erschwernisse z.B. Stellflächen (Standplatz)
unterschiedlicher Art Vordächer, Außentreppen,
freizuhaltende Bereiche für Montagen und Transport
usw. sind in den Preis einzurechnen.

Die Überprüfung der Gerüststellflächen auf ausreichende
Tragfähigkeit ist Sache des Auftragnehmers.

*Hinweis: 102 Belagverbreiterungen*
Belagverbreiterung wandseitig in das Arbeitsgerüst
auf Höhe der Belagflächen in allen Gerüstlagen mittels Tragkonsolen einbauen, vorhalten und im Zuge der Fassadenarbeiten wieder ausbauen.

Es muss sichergestellt sein, dass der max. zulässige
Wandabstand der Gerüstlage (30 cm) sowohl von der
Rohbauaussenwand wie von der Fassadenbekleidung
nicht überschritten wird.

*Hinweis: 103 Zulage Gitterträger*
Gitterträger in den statisch erforderlichen Dimensionierungen für Überbrückungen etc. liefern und einbauen. Als Zulage zur Gerüstposition.

*Hinweis: 104 Abdeckung Dachdichtung*
Vorhandene funktionsfähige Dachdichtung mittels
einer starken Baufolie und Gerüstbrettern als mechanischen Schutz der Dacheindichtung abdecken.
Die Abdeckung muss als Standfläche für Arbeitsgerüste geeignet und ausgebildet sein.

*Hinweis: 105 Treppenturm*
Gerüsttreppenturm nach EN 12811-1 - 3N -SW 06/250 -H1-A-ST " Lastklasse 3 N" freistehend, einschließlich Außen- und Innengeländer mit entsprechenden Halterungen, aufstellen, vorhalten, unterhalten und abbauen.

Anzahl der Treppentürem ist nach Vorgaben der BauBG aufzustellen.

oberste Austrittsebene: bis ca. 12,50 m über OKG (Arbeitsraum)

*Hinweis: 106 Rollgerüst*
Rollgerüst entsprechend den Richtlinien nach DIN 18451
und DIN 4410 sowie den Sicherheitsbestimmungen der
Bauberufsgenossenschaften aufbauen, für die
Grundeinsatzzeit gebrauchsüberlassen und abbauen.
Inklusive Ausleger zur seitlichen Abstützung,
Seitenschutz und Leiteraufgang.

Lastklasse, Maße der Gerüstlagen Höhe der obersten Gerüstlage, Aufstellung gem. Erfordernissen

*Hinweis: 107 Raumgerüst*
Standgerüst als Arbeits- und Traggerüst mit flächenorientierten Gerüstlagen (Raumgerüst), Lastklasse 3 nach EN 12810-1, Belastung 2 kN/m2 einschl. aller Schutzrüstungen, Leitergänge, Befestigungen etc. liefern und nach den Vorschriften der BBG und DIN 18451 sowie den Bestimmungen der Bauaufsichtsbehörde unter Beachtung der statischen Erfordernisse und örtlichen Gegebenheiten im Innenraum aufstellen, vorhalten und abbauen.

Alle Erschwernisse z.B. Stellflächen, freizuhaltende
Bereiche für Montage und Transport usw. sind in den
Preis einzurechnen.

Die Überprüfung der Gerüststellflächen auf ausreichende Tragfähigkeit ist Sache des Auftragnehmers.

Einbauort: nach Erfordernis

*Hinweis: 108 Treppenhausgerüst*
Treppenhausgerüst entsprechend den Richtlinien nach DIN 18451 und DIN 4410 sowie den Sicherheitsbestimmungen der Bauberufsgenossenschaften aufbauen, für die
Grundeinsatzzeit gebrauchsüberlassen und abbauen.
Inklusive Ausleger zur seitlichen Abstützung,
Seitenschutz und Leiteraufgang.

Lastklasse, Maße der Gerüstlagen Höhe der obersten Gerüstlage, Aufstellung gem. Erfordernissen. Die Aufstellfläche hat unterschiedliche Höhenniveaus.

Gerüsthöhe: bis ca. 6,00 m

*Hinweis: 109 Umwehrung*
Umwehrung als Absturzsicherung über oberster Gerüstebene liefern, einbauen, vorhalten und wieder abbauen.
DIe Absturzsicherung dient zur Durchführung der Dachdichtungsarbeiten.

Höhe: 2,00 m

*Hinweis: 109 Dachrandsicherung*
Dachrandsicherung als Absturzsicherung liefern, einbauen, vorhalten und wieder abbauen.

Einbauort: nach Erfordernis

*Hinweis: 110 Absturzsicherung*
Absturzsicherung in Bereichen, in denen das Gerüst vorzeitig demontiert wird, gem. einschlägigen Vorschriften liefern und einbauen.
DIe Absturzsicherung dient zur Durchführung der Dachdichtungsarbeiten.

**03.03.200 Gewerk Gerüstbau**
Menge: 1,000 Psch

#### Bereich 03.04 Erdarbeiten

*Hinweis: 001 Technische Vorschriften*

*Hinweis: 002 Ausführungs- und Gütebestimmungen*
Es gilt die DIN 18300.
Neben den Hinweisen der DIN 18300 ist der jeweils
neueste Stand der Technik und die Regeln der
Technik einzuhalten.

Die in den DIN 18301, 18303 und 18304 unter Punkt 2 und 3 aufgeführten DIN-Vorschriften sind ebenso wie DIN 18301, 18303 und 18304 einzuhalten.
Außerdem ist der jeweils neueste Stand der Technik und die Regeln der Technik einzuhalten.

*Hinweis: 003 Bodengutachten*
In der Anlage zu dieser Leistungsbeschreibung
ist das Bodengutachten der TERRA Umwelt Consulting GmbH vom 10.04.2026 beigefügt.

Diese Unterlagen sind integrativer Bestandteil dieser Leistungsbeschreibung und in allen ihren Belangen bei
der Kalkulation und Ausführung zu berücksichtigen.

*Hinweis: 004 Bodenklassen*
Die Bodenklassen nach DIN  18196 und 18300 sind in dem Bodengutachten der TERRA Umwelt Consulting GmbH (siehe Anlage, Band 5) festgelegt.

Werden im Verlauf der Ausschachtungsarbeiten andere
Bodenklassen angetroffen als ausgeschrieben, so ist dies unverzüglich der Bauoberleitung mitzuteilen.

*Hinweis: 005 Einbau und Verdichten*
Beim Einbau des Bodens darf die Dicke der einzelnen Lagen nicht mehr als 40 cm betragen. Jede Lage ist durch mindestens 3-maligen Übergang mit geeignetem Gerät zu verdichten. Es ist die im Gutachten geforderte Verdichtung zu erreichen. Mittels Rammsondierungen ist die Verdichtung nachzuweisen. Es sind 10 Rammsondierungen einzukalkulieren.

*Hinweis: 006 Leitungen*
Der Auftragnehmer hat vor Durchführung der Bauarbeiten
Erkundigungen über die genaue Lage unter- und oberirdischer Anlagen (z.B. Ver- und Entsorgungsleitungen, Kabel) im Baustellenbereich bei den entsprechenden Stellen einzuholen. Auf die in Band 6 beigefügten Unterlagen der Ver- und Entsorgungsunternehmen wird verwiesen.

Er ist von dieser Verpflichtung nicht dadurch entbunden, dass aus Eintragungen in Verbindungs- oder Ausführungsunterlagen die vermutliche Lage einzelner
solcher Anlagen ersichtlich ist.

Die Freilegung von Leitungen jeglicher Art ist dem Auftraggeber unverzüglich anzuzeigen.

Beim Bau freigelegte oder berührte Wasser-, Gas-, Kanal- oder elektrische Leitungen oder sonstigen Anlagen müssen sorgfältig und betriebssicher geschützt werden.

Sämtliche Kosten, die durch das Aufsuchen und Freilegen
überbauter Einbauteile entstehen und Schadensersatzansprüche, die sich aus den Verzögerungen
bei Leitungsperrungen bedingt durch überbaute
Einbauteile ergeben, hat der Auftragnehmer zu tragen.

Der Auftragnehmer hat dafür zu sorgen, dass Hydranten,
Absperrschieber, Entwässerungs- und sonst. Abdeckungen
frei zugängig gehalten werden.

Die von den zuständigen Betrieben und Verwaltungen zum
Schutz ihrer Kabel, Leitungen und sonst. Einrichtungen
betroffenen Bestimmungen sind zu beachten.

*Hinweis: 007 Angaben zur Ausführung*
Bei der Ausführung handelt es sich um den Erdaushub nach Abbruch der Pausenhalle an dem Standort des Neubaus.

Die angrenzenden Flächen bestehen aus Pflasterbelag und Grünflächen.

Die Bestandshöhen des Geländes können dem beigefügten Vermesserplan entnommen werden (siehe Band 5 - Ausschreibungplanung - Baukonstruktion).

Die genaue Schichtenfolge ist dem beigefügten Bodengutachten zu entnehmen.

Die Angaben zur Ausführung sind dem Bodengutachten zu entnehmen und zu befolgen.

*Hinweis: 008 Recycling-Material*
Recycling-Material für Tragschichten, Baustraßen,
Auffüllungen usw. darf grundsätzlich nicht verwendet werden.

Sollte der Bauherr sich im Hinblick auf etwaig Minderkosten dennoch entschließen RCL-Material zuzulassen, so darf dies nur mit vorheriger schriftlicher Genehmigung der Bauoberleitung verwendet werden.

Diese wird nur erteilt, wenn ein Gutachten über die
chemische Zusammensetzung des RCL-Materials und
die Genehmigung der Unteren Wasserbehörde vorher
in Schriftform vorgelegt werden.

Bei Zuwiderhandlungen kann der unverzügliche Wiederausbau zu Lasten des AN verlangt werden. Für alle
Folgeschäden des unerlaubten RCL-Einsatzes haftet
der Unternehmer.

*Hinweis: 009 Schnittstellen Außenanlagen/Sanitär*
Alle Eingriffe in das vorhandene Leitungssystem müssen nach Fertigstellung der Maßnahme wieder hergestellt sein.
Im Gewerk Erdarbeiten sind lediglich die Leistungen zu erfassen, die nicht in den techn. Gewerken bzw. im Gewerk Außenanlagen aufgeführt sind.

*Hinweis: 100 Leistungen*

*Hinweis: 101 Grasnarbe abziehen*
Grasnarbe fachgerecht abziehen inkl. Entsorgung.

Es ist der Gebäudebereich und die Baustellenzufahrt zu kalkulieren. Die verbleibende Fläche ist im Gewerk Außenanlagen zu erfassen.

*Hinweis: 102 Freimachen des Baugrundstücks*
In dieser Position ist das Freimachen des Grundstückes einzurechnen. Hierzu gehören insbesondere:

- Rückbau und Entsorgung des im Baustellenbereich vorhandenen Flächenbefestigung einschl. Unterbau, Kantsteinen, Randsteinen, Betonpflaster, etc.
- Rückbau und Entsorgung der Zäune

Für die Grundkalkulation dieser Position ist von einer Einstufung des Bodens nach Ersatzbaustoffverordnung (EBV) BM-O auszugehen.

Die weiteren erforderlichen Bodenanalyse sind Bestandtel der Leistung des AN und durch diesen durchzuführen zu lassen.

Es ist der Gebäudebereich und die Baustellenzufahrt zu kalkulieren. Die verbleibende Fläche ist im Gewerk Außenanlagen zu erfassen.

Es wird empfohlen das Baugrundstück im Rahmen der Kalkulation zu besichtigen.

*Hinweis: 103 Humoser Oberboden abtragen, abfahren*
Humosen Oberboden, gemischtkörnig, vollständig abtragen und abfahren. Der Oberboden geht in das Eigentum des Auftragnehmers über.

Es ist der Gebäudebereich und die Baustellenzufahrt zu kalkulieren. Die verbleibende Fläche ist im Gewerk Außenanlagen zu erfassen.

*Hinweis: 104 Aushub einschl. Abtransport, Gründung*
Aushub der Baugrube und Fundamente sowie der Aufzugsunterfahrt nach Zeichnung und Angabe.
Das Aushubmaterial ist auf eine selbst zu wählende
Kippe einschl. der Kipp- und Einplanierungsgebühren
abzutransportieren.

Bezüglich der Entsorgung des Aushubs wird auf das Bodengutachten verwiesen.

Baugrubentiefe gem Bodengutachten, Tragkonzept und Architektenplanung.
Bodenklasse nach DIN 18300: 2-4 (s. Bodengutachten)

GGf. eingebrachte Auffüllungen nach den Abbruchmaßnahmen sind in diese Position einzukalkulieren.

Die Baugrubenböschungen sind gemäß Bodengutachten auszuführen.

*Hinweis: 105 Fundamentaushub, Handschachtung*
Aushub für Fundamente wie vor, jedoch in Handschachtung, falls Maschineneinsatz nicht möglich, z. B. kleine Teilfundamente oder Anschlussbereiche zu den Bestandsgebäuden.

*Hinweis: 106 Planum Baugrube nachverdichten*
Planieren der Baugrubensohle/ Fundamentsohle bzw. der Tragschichten unter Berücksichtigung des Oberflächengefälles.

Ebenheit als Fläche mit < +/- 3cm

Verdichten auf durch Bodengutachter / Tragwerksplaner vorgegebene Verdichtungswerte mit geeigneten Verdichtungsgeräten.
Die Fertigstellung der Leistung ist der Bauoberleitung anzuzeigen, Leistung inkl. aller dafür erforderlichen Nebenleistungen.

Sonstiges:
Es ist daruf zu achten, dass in gekennzeichneten Sonderbereichen gem. Statik keine Verdichtungsanforderung an den Baugrund besteht.

*Hinweis: 107 PE-Folie => 0,2mm*
Abdecken der Perimeterdämmung mit einer PE-Folie => 0,2 mm. Stöße ausreichend überlappt (> 30 cm), als Schutz gegen Eindringen von Zementleim beim Betonieren der Bodenplatte.

*Hinweis: 108 Aushub, Rohrgräben*
Aushub für Rohrgräben nach Erfordernis und Planung erstellen.

Bezüglich der Entsorgung des Aushubs wird auf das Bodengutachten verwiesen.

*Hinweis: 109 Abdeckung Rohrleitung*
Abdeckung der Rohrleitungen mit Halbschalen, Material Beton, Hart-PVC oder gleichwertig, liefern und als
Schutz vor mechanischer Beschädigung der Rohre
einbauen.

*Hinweis: 110 Verbau, Rohrgräben*
Verbau für die Erstellung von Rohrgräben nach Erfordernis herstellen.

*Hinweis: 111 Leerrohre*
Leerrohre, Durchmesser nach Erfordernis und Planung liefern und auf einem Sandbett von 30 cm Dicke einschl. der Erdarbeiten verlegen.

*Hinweis: 112 Bodenpolster*
Lieferung eines Bodenpolsters aus gemischtkörnigen (nicht bindigen), kapillarbrechenden, frostsicheren Böden unterhalb der Bodenplatte und den Fundamenten gem. Bodengutachten lagenweise einbauen und verdichten.
Die Oberfläche ist planeben bzw. profilgerecht herzustellen.

Material: Schotter 0/45 nach DIN 4226
Stärke: mind. 0,80 m
Lagerungsdichte 100 % der einfachen Proctordichte.
Darüber ist ein Protokoll zu führen. Der Nachweis
der Lagerungsdichte ist zu erbringen.

Der Einbau erfolgt mit geeignetem Kleingerät oder
Kran. Die Gerätekosten sind in die Position
einzukalkulieren.

*Hinweis: 113 Verfüllkies*
Lieferung und Einbau von Kiessand zur Wiederverfüllung der Arbeitsräumeund Einbettung von Grundleitungen. Die Einbringung der einzelnen Lagen erfolgt mit einer maximalen Stärke von 40 cm erfolgen.

Die Verfüllung erfolgt bis auf eine Höhe von ca.
-0,10 m im Bereich der Grünflächen, ca. -0,32 m im Bereich von Gehwegen sowie ca. -0,40 m im Bereich von Fahrflächen unterhalb der endgültigen Fertighöhen einschl. verdichten.

Material: Kiessand 0/32
Lagerungsdichte 98 % der einfachen Proctordichte.
Darüber ist ein Protokoll zu führen. Der Nachweis
der Lagerungsdichte ist zu erbringen.

*Hinweis: 114 Geländeauffüllung Kies*
Lieferung und Einbau von Kiessand als Geländeauffüllung und als Bodenaustausch unterhalb der gepflasterten Flächen im Außenbereich bis auf eine Höhe von ca.
-0,30 m im Bereich der begrünten Flächen, ca. -0,32 m im Bereich von Gehwegen sowie ca. -0,40 m im Bereich von Fahrflächen unterhalb der endgültigen Fertighöhen einschl. verdichten.

Material: Kiessand 0/32
Lagerungsdichte 98 % der einfachen Proktordichte.
Darüber ist ein Protokoll zu führen.

Es ist der Gebäudebereich und die Baustellenzufahrt zu kalkulieren. Die verbleibende Fläche ist im Gewerk Außenanlagen zu erfassen.

*Hinweis: 115 Lastplattendruckversuche*
Lastplattendruckversuche zum Nachweis der ausreichenden Verdichtung durchführen.

*Hinweis: 116 Verbau*
Verbau nach Erfordernis.

*Hinweis: 117 Sondierung Bohrungen*
Sondierungsbohrungen als Vorleistung der Verbauarbeiten.

*Hinweis: 118 Mehrspartenhauseinführung*
Für Gebäude ohne Keller, für die Gewerke Gas, Wasser, Strom und Telekommunikation. Mehrsparten-Hauseinführung als Reihen-Ausführung, bestehend aus:

Rohbauteil zum Einbetonieren in die Bodenplatte,
4-fach Reihen-Variante mit höhenverstellbarer Aufstellvorrichtung zur Fixierung,
variable Höhenanpassung an Fertigfußboden bis 155 mm,
inkl. 4 Stk. biegesteifen Mantelrohren DN/OD 90 (ID 78) mit auszugsicherer Steckverbindung, schwarz, Länge = 3,0 m,

Installationsteil inkl. frei kombinierbaren Gewerkeabdichtungen für:
Gas-Hauseinführung gem. Herstellervorgabe (DN 25), oder Wasser für Außendurchmesser 32 - 50 mm, oder Energie für Außendurchmesser 26 - 36 mm, optional 36 - 47 mm, oder Telekommunikation für Außendurchmesser 2 x 5 - 7mm,
3 x 7-13 mm, 1 x 14 - 18 mm und 1 x 19 - 22 mm,
alle Gewerkeabdichtungen mit gas- und druckwasserdichten Blindstopfen, variable Anordnung der Sparten möglich.

Prüfungen/Normen:
Hauseinführung zugelassen nach: DVGW-VP 601 (B1),
geprüfte Gas- und Druckwasserdichtigkeit,
druckgeprüfte Mantelrohrsysteme, optional methangasbeständig, WU-Beton Beanspruchungsklasse 1
und 2,

liefern und nach Einbauanleitung des Herstellers montieren.

Ausgeschriebenes Leitprodukt: Quadro-Secura® Nova R4
->  1 x Quadro-Secura® Nova R4-R (Rohbauteil)
->  1 x Quadro-Secura® Nova R4-I (Installationsteil)

oder gleichwertig

Es sind 2 Mehrspartenhauseinführungen einzukalkulieren.

**03.04.1 Gewerk Erdarbeiten**
Menge: 1,000 Psch

#### Bereich 03.05 Mauerarbeiten

*Hinweis: 001 Technische Vorschriften*

*Hinweis: 002 Ausführungs- und Gütebestimmungen*
Die in der DIN 18330 unter Punkt 2 "Stoffe, Bauteile" aufgeführten DIN-Vorschriften sind ebenso wie die DIN 18330 einzuhalten.

Weiterhin sind folgende DIN-Vorschriften zu beachten:

DIN 1053: Mauerwerk
DIN 1055: Lastannahmen für Bauten
DIN 4102: Brandverhalten von Baustoffen und Bauteilen
DIN 4103: Nichttragende innere Trennwände
DIN 4108: Wärmeschutz im Hochbau
DIN 4109: Schallschutz im Hochbau
DIN 4123: Gebäudesicherungen im Bereich von Ausschachtungen, Gründungen und Unterfangungen
DIN 4172: Maßordnung im Hochbau
DIN 18000: Modulordnung im Hochbau
DIN 18100: Türen, Wandöffnungen für Türen
DIN 4211: Putz- und Mauerbinder
DIN 18148: Hohlwandplatten aus Leichtbeton
DIN 18195: Bauwerksabdichtungen
DIN 18530: Massive Deckenkonstruktionen für Dächer

Außerdem ist der jeweils neueste Stand der Technik und die Regeln der Technik einzuhalten.

Vorgeschriebene und anzubietende Materialien sind unter Beachtung der Verarbeitungsrichtlinien und Bedingungen des Herstellers einzubauen.

Es sind nur zugelassene Baustoffe bzw. Bauarten einzusetzen. Die Zulassung ist auf Anforderung vorzulegen.

*Hinweis: 003 Öffnungen, Nischen, Durchbrüche, Schlitz*
Öffnungen mit und ohne Überdeckung, die Ausbildung
von Anschlägen, Nischenausbildung mit und ohne
Überdeckung, Pfeilermauerwerk, Auflagen für Decken
und Balken, Mauerwerks-Leeröffnungen und Wandschlitze in den erforderlichen Größen für Installationen, auch nachträglich und das Schließen mit gleichem Material nach erfolgter Fertiginstallation sind in alle Wandstärken nach Zeichnungen und Angabe herzustellen und in die jeweiligen Hauptpositionen einzukalkulieren.

*Hinweis: 004 Feuchtigkeitssperre*
Aufgehendes Mauerwerk im Kellergeschoss wird mit einer bituminösen Schweißbahn auf der Bodenplatte mit 10 cm Stoßüberdeckung gegen aufsteigende Feuchtigkeit isoliert. Zusätzlich wird auf dem Kimm- bzw. Iso-Kimm-Stein eine flexible Dichtungsschlämme aufgetragen, auf der das eigentliche Mauerwerk aufgemauert wird.

*Hinweis: 005 KS-PE/RE-Mauerwerk*
Es ist dem Bieter freigestellt, die KS-Wände ohne
Sichtanforderungen (Schichtmauerwerk oder Fugenglattstrich) in KS-Planelementen mit Dünnbettmörtel oder als KS-Rasterelemente herzustellen.

*Hinweis: 006 Brandschutz*
Bei Mauerwerkswänden, die gemäß Brandschutzkonzept mit Brandschutzanforderung auszuführen sind,
ist die Ausführung den z.Zt. gültigen Brandschutzbestimmungen anzupassen. Zusatzkosten sind in die Einheitspreise mit einzurechnen. Durchdringungen sind möglichst zu vermeiden. Durchdringungen, die nicht vermeidbar sind, müssen mit zugelassenen Brandschutz-Systemmaterialien fachgerecht geschlossen werden. Auch dies ist in die Einheitspreise einzurechnen.

Durchbrüche mit Brandschutzanforderungen sind
vorschriftsgemäß mit zugelassenem Material
(Zulassung ist vorzulegen) durch geeignete
Fachfirmen zu schließen und zu kennzeichnen.
Seitens der ausführenden Fachfirmen sind die
Prüfzeugnisse und eine Fachunternehmererklärung
vorzulegen.

*Hinweis: 007 Anschlüsse*
Alle Mauerwerksanschlüsse an Stahlbetonteile erfolgen
durch Maueranker, die in einbetonierten Ankerschienen
beim Aufmauern eingelegt werden. Die Maueranker müssen
mindestens im Abstand von ca. 50 cm eingebaut werden.

*Hinweis: 008 Angaben zur Ausführung*
Das Mauerwerk ist entsprechend den statischen Erfordernissen nach den Angaben des Statikers auszuführen.
Auf die in der Anlage beigefügten statischen Unterlagen und Positionspläne der statischen Berechnung sowie auf das Brandschutzkonzept wird verwiesen.

Die nicht tragenden Innenwände werden entsprechend Statik erst nach dem betonieren erstellt. Die Wände werden in den im Positionsplan gekennzeichneten Bereichen weich unterschlossen.

KS-Mauerwerk ist in den Bereichen einzusetzen, wo entsprechend Planung und Raumbuch kein Sichtmauerwerk gefordert wird.

*Hinweis: 100 Leistungen*

*Hinweis: 101 KS-MW, 24,0 cm*
Mauerwerk für Innen- und Außenwände, tragend und
nicht tragend, aus KS-Steinen, KS-Planelementen oder KS-Rasterelementen soweit einsetzbar, ohne besondere Anforderungen an den Mauerwerksverband, nach Zeichnung und Angabe vollfugig herstellen.

Einschließlich Aussparen von Durchbrüchen, Schlitzen usw. Diese sind nach Rohrverlegung ordnungsgemäß zu schließen, vorher sind die Rohre vorschriftsgemäß zu ummanteln. Lichte Raumhöhe bis ca. 4,60 m.

Wandstärke: 24,0 cm
Festigkeitsklasse: 12
Rohdichte: 2,0 kg/dm3
Mörtelgruppe: Lagerfugen Dünnbettmörtel 2-3 mm,
Ausgleichsschicht Normalmörtel MG IIa

Steintyp: KS-Planelemente oder KS-Raserelemente

Mauerwerksarten: Mauerwerk tragend
gem. Statik: Mauerwerk nicht tragend, weich unterschlossen.

Alle Brandschutzanforderungen (F30, teilweise Bauart Brandwand und F90 AB) gem. Brandschutzkonzept und Planung sind zu berücksichtigen und einzukalkulieren.

*Hinweis: 102 KS-MW 11,5 cm*
Wie in der Position 101 "KS-MW, 24 cm" beschrieben, jedoch:

Wandstärke: 11,5 cm

*Hinweis: 103 Nichttragendes Klinker-Mauerwerk, 24 cm*
Klinker-Mauerwerk der Innenwände nach DIN V 105, nicht tragend, liefern und aufmauern. Verblender mit ausgekratzten Fugen für nachträgliches Verfugen nach Zeichnung und Angabe.

Passsteine sind durch Schneiden herzustellen. Diese Leistung sowie das Anlegen aller Ecken und Laibungen ist in diese Position einzurechnen.

Öffnungen <= 2,5 qm werden übermessen und sind in den Preis einzukalkulieren.

Die Herstellung von 90 Grad-Ecken ist in die Position einzukalkulieren.

Leitprodukt:
Hersteller: Hagemeister GmbH & Co. KG oder gleichwertig
Typ: Kristiansund DF
Wandstärke: 24 cm (2 Wände mit 11,5 cm Tiefe)
Druckfestigkeit: > 44 N/mm²
Brutto-Trockenrohdichte: 1,71 kg/dm³
Lagerfuge: 12 mm
Fugenfarbe: nach Wahl des AG
Mörtelgruppe: IIa für Ausgleichsschicht
  (Normalmörtel)
Steinformat: DF (52x 115 x 240 mm)
Steintyp: Klinker
Mauerverband: wilder Läuferverband
Die glatte Oberfläche ist auf der Sichtseite einzusetzen.

*Hinweis: 104 Herstellung von Ecken, Klinker-Mauerwerk, 24 cm*
Herstellung von Ecken bzw. Anschlüssen mit unterschiedlichen Winkeln. Die Herstellung von rechtwinkeligen Ecken ist in die jeweiligen Hauptpositionen einzukalkulieren.

*Hinweis: 105 Herstellung freie Wandenden, Klinker-Mauerwerk, 24 cm*
Herstellung von Ecken bzw. Anschlüssen mit unterschiedlichen Winkeln. Die Herstellung von rechtwinkeligen Ecken ist in die jeweiligen Hauptpositionen einzukalkulieren.

Die Abrechnung erfolgt über lfdm.

*Hinweis: 106 Einbau von Mauerwerksbewehrung*
Einbau von Mauerwerksbewehrung, verzinkt, zur Minimierung der Rissbreite durch Schwind- oder Temperaturspannungen. Der Einbau erfolgt in Abstimmung mit der Bauleitung.

Mauerwerksbreite: 24 cm

Leitprodukt:
Hersteller: Beakert oder gleichwertig
Produkttyp: Murfor RND / Z

*Hinweis: 107 Nachträgliches Verfugen, Klinker*
Nachträgliches Verfugen des Klinkermauerwerks mit Fugmörtel.

Fugenfarbe: hell/ grau bzw. gem. Musterpalette nach Wahl des AG

*Hinweis: 108 Herstellung von Passsteinen, 24 cm*
Herstellung von Passsteinen durch senkrechtes und waagerechtes Schneiden im seitlichen Abschluss und Deckenanschluss.

Wandstärke: 24 cm (2x11,5 cm)

Die Abrechnung erfolgt bei den 24er Wänden für jeweils beide Steinschichten zusammen über lfdm.

*Hinweis: 109 Zulage KS-MW, 11,5 und 24 cm, Fugenglattstrich*
Zulage zur Position 101 und 102 "KS-MW, 24 cm" und "KS-MW, 11,5 cm" für die Ausführung von KS-Mauerwerk aus Steinen im Format 2 + 3 DF mit Fugenglattstrich.

Ausführung als Fugenglattstrich

Einsatzbereich: Hausmeister, ENS-Anlage, Haustechnik 1,
PM/Lager, Lager 1, PM gemäß  Raumbuch und Zeichnungen

*Hinweis: 110 Zulage, KS-Dämmstein Mauerfuß, 24 cm*
Kalksandstein mit hoher Druckfestigkeit und gleichzeitig niedriger Wärmeleitfähigkeit als unterste Steinschicht für Innenwände und Außenwände im Erdgeschoss liefern und nach Herstellervorschrift einbauen. Einbau als Höhenausgleich, wärmegedämmt.
Als Zulage zum Mauerwerk

Mauerwerksdicke: 24 cm

Ausführungsort: alle Mauerwerkswände des Untergeschosses und des Pausen-WCs

*Hinweis: 111 Zulage, KS-Dämmstein Mauerfuß, 11,5 cm*
wie in der Vorposition beschrieben, jedoch:

Mauerwerksdicke: 11,5 cm

Ausführungsort: alle Mauerwerkswände des Untergeschosses

*Hinweis: 112 Absperrung Feuchtigkeit unter Kimmstein*
Absperrung der aufgehenden Feuchtigkeit gegen die Betonbodenplatte, direkt auf den Beton aufschweißen.
Absperrbahn, b=50cm, bestehend aus 4 mm starker Bitumenschweißbahn, mit 10 cm Stoßüberdeckung direkt
auf die Betonplatte mittig unter das aufgehende Mauerwerk liefern und einbauen.

*Hinweis: 113 Horizontalisolierung über Kimmstein*
Horizontalisolierung für das aufgehende Mauerwerk, bestehend aus einer flexiblen Dichtungsschlämme über der Kimmsteinschicht, Höhe mindestens 10 cm oberhalb des Rohbodens, liefern und einbauen.

Die Isolierung erfolgt gem. der DIN 18195 - Bauwerkabdichtungen.

*Hinweis: 114 Anschlussfuge Quellmörtel*
Waagerechte Anschlussfuge des Mauerwerks an Decken
und Unterzügen mittels geeignetem Quellmörtel
kraftschlüssig bei nachträglichem Einbau herstellen.

Wandstärke: d = 11,5 und 24 cm

*Hinweis: 115 WD anlegen. D=11,5 und 24,0 cm*
Wanddurchbrüche in Mauerwerkswände anlegen,
nach Rohrverlegung wieder ordnungsgemäß schließen,
Rohre vorher vorschriftsgemäß ummanteln,

Wandstärke: 11,5 und 24,0 cm

*Hinweis: 116 WS anlegen*
Schlitze in Mauerwerkswände im Aufmauern anlegen
Schlitzbreite: nach Erfordernis

*Hinweis: 117 F30 Deckenanschluss*
Zulage für Anschluss zwischen Mauerwerk und Betondecke in F30 Qualität.
F30 entspricht feuerhemmend

*Hinweis: 118 F90 AB Deckenanschluss*
Zulage für Anschluss zwischen Mauerwerk und Betondecke in F90 AB Qualität.
F90 entspricht feuerbeständig

*Hinweis: 119 Brandwand Deckenanschluss*
Zulage für Anschluss zwischen Bauart Brandwand Mauerwerk und Betondecke.

*Hinweis: 120 Schliessen von Öffnungen*
Schliessen von vorhandenen Öffnungen im Bestand (Kleinflächen) aus KS- und Betonsteinen.

*Hinweis: 121 Zumauern von Öffnungen*
Öffnungen nach Rückbau von Fenstern mit KS-Mauerwerk schließen.

Einbauort: Keller bis Obergeschoss Bestand gem. Planung

*Hinweis: 122 Beimauern von Öffnungen*
Öffnungen nach Rückbau von Fenstern mit KS-Mauerwerk schließen.

Einbauort: Erd- und Obergeschoss Bestand gem. Planung

*Hinweis: 123 Abdichtung Verblenderschalensockel*
Abdichtung des Verblenderschalensockels gem. DIN 18533 liefern und einbauen.

*Hinweis: 124 Verblender*
Verblend-Mauerwerk der Außenwand aus Vormauerziegel nach DIN V 105, nicht tragend, liefern und aufmauern. Verblender mit ausgekratzten Fugen für nachträgliches Verfugen (gesonderte Position) nach Zeichnung und Angabe einschl. Die Ausführung von Wärmedämmung und Verankerung wird über eine separate Position abgerechnet.

Passsteine sind durch Schneiden herzustellen. Diese Leistung sowie das Anlegen aller rechtwinkeliger Ecken wird nicht gesondert vergütet.

Höhe gem. beiliegender Planung

Hersteller: Hagemeister oder gleichwertig
Typ: Kristiansund DF
KHLzB 28/1,8 DIN EN 771-1/20000-401
Wandstärke: 11,5 cm
Lagerfuge: 12 mm
Mörtelgruppe: IIa für Ausgleichsschicht
  (Normalmörtel)
Steinformat: DF (240x115x52 mm)
Steintyp: Stranggepresster Klinker
Dämmstärke: 160 mm
Luftschicht: 2 cm
Dämmung: entsprechend separater Position

Mustersteine sind dem Bauherrn vorzulegen und müssen seitens des AG zur Ausführung freigegeben werden. Dies ist in diese Position einzukalkulieren.

Sonstiges:
Kleinflächen, z.B. im Bereich der Stützen oder oberhalb der Fenster, sind in die Position einzukalkulieren.

Nachfolgend ist der Materialpreis pro Stein  einzutragen:

Materialpreis/pro Stein:.......................netto

angeboten:.............................................

*Hinweis: 125 Drahtanker für Verblendmauerwerk*
Lieferung und Einbau der benötigten nichtrostenden Drahtanker (eingemauerter Anker ins Hintermauerwerk unter Berücksichtigung der Schichtmaße sowie Fugendicke) gem. DIN 1053 sowie Eurocode 6, Werkstoff V4A - >/= 4mm (nach Bedarf 5 mm) Durchmesser inkl. Tropfscheiben für einen Schalenabstand von ca. 18 cm.

*Hinweis: 126 Verfugung Verblender, nachträglich*
Nachträgliches Verfugen des Verblend-Mauerwerks der Vorpositionenen mit ausblühungsarmen Mörtel

Lagerfuge: 12 mm
Fugenfarbe: hell/ grau bzw. gem. Musterpalette nach Wahl des AG

*Hinweis: 127 Sockeldämmung XPS, 180 mm*
Lieferung und Montage einer Wärmedämmschicht als XPS 035 PW/PB, nach DIN Wärmeleitfähigkeitsgruppe 035,
aufzubringen auf die Innenschale des zweischaligen Mauerwerks. Dicke: 180 mm
Zweilagig mit versetzten Fugen.

*Hinweis: 128 Feuchtigkeitssperre*
Feuchtigkeitssperre an den Fußpunkten des Verblendmauerwerks, unter und über Fensteröffnungen und unter Fensterbänken nach DIN 1053 mit Gefälle nach außen sowie an den lotrechten Anschlusspunkten des Verblendmauerwerks in den Bereichen Fenster und Türöffnungen liefern und fachgerecht herstellen.

Einlagig, Breite 50 cm, mit Verkleben der Stöße.

*Hinweis: 129 Dehn-/Bewegungsfugen*
Dehnfugen- / Bewegungsfugen, Anschlussfugen sowie Scheinfugen im Verblendmauerwerk herstellen  t >/= 15mm und mit dauerelastischer Dichtungsmasse, Oberfläche besandet in Fugenoptik nach Herstellervorschriften verschließen. Die erforderlichen Dehnfugenabstände müssen eingehalten werden.

*Hinweis: 130 Öffnungen anlegen, Verblender*
Öffnungen für Fassadenelemente im 11,5 cm starken Verblender anlegen und die Leibungen absolut lotrecht und gerade aufmauern.

*Hinweis: 131 Leibungen anlegen, Verblender*
Leibungen für Fassadenelemente im Verblendmauerwerk anlegen und die Leibungen absolut lotrecht und gerade aufmauern.

*Hinweis: 132 Verblenderabfangung*
Überdecken der Öffnungen im Verblendmauerwerk mit einem Edelstahlprofil, als L-Winkel nach statischen Erfordernissen liefern und fachgerecht einbauen.

Zur Leistung gehört die Erstellung einer Fachplanung und einer prüffähigen statischen Berechnung für die Verblendabfangungen.

Längen gem. Zeichnung

*Hinweis: 133 Fensterleibung / Dämmung*
EPS Dämmung als Zulage in Bereichen der Öffnungsleibungen umlaufend zwischen der Tragschale und Verblender liefern und punktweise mit geeignetem Kleber an Außenwand einbauen.

Dämmplatte: EPS 035 PW/PB, d=80 mm
Abstand Tragschale/Verblender 180 mm

*Hinweis: 134 Z-Isolierung*
Sperrschicht für die Abdichtung gegen aufsteigende Feuchtigkeit als Z-Isolierung fachgerecht in die Lagerfuge des Verblenders einbringen und an der tragenden Konstruktion bzw. der Abdichtung entsprechend separatem Gewerk anschließen.

*Hinweis: 135 Trennfugenplatten, 40 mm*
Mineralische Trennfugenplatten, nach DIN 18165,
nicht brennbar A1, durchgehend wasserabweisend,
zum Einlegen bei 2-schaligen Wänden oder zur Herstellung durchgehender Trennfugen liefern und einbauen.

Dicke: 40 mm

*Hinweis: 136 Zulage für Höhe über 4,00 m, Wand*
Zulage für Gerüste mit einer Arbeitsbühnenhöhe von mehr als  2,00 m über Standebene bzw. einer Arbeitshöhe über 4,00 m.

**03.05.200 Gewerk Mauerarbeiten**
Menge: 1,000 Psch

#### Bereich 03.06 Beton- und Stahlbetonarbeiten/Stahlbetonfertigteile

*Hinweis: 001 Technische Vorschriften*

*Hinweis: 002 Ausführungs- und Gütebestimmungen*
Die in der DIN 18331 unter Pkt. 2 "Stoffe, Bauteile" und Pkt. 3 "Ausführung" aufgeführten DIN-Vorschriften sind ebenso wie die DIN 18331 einzuhalten.

Weiterhin sind u. a. folgende DIN-Vorschriften zu beachten:

DIN 1045 Stahlbeton- und Spannbetonbau
DIN 1055 Lastannahmen für Bauten
DIN 4102 Brandverhalten von Baustoffen und Bauteilen
DIN 4108 Wärmeschutz im Hochbau
DIN 4109 Schallschutz im Hochbau
DIN 4123 Gebäudesicherungen im Bereich von Ausschach- tungen, Gründungen und Unterfangungen
DIN 4172 Maßordnung im Hochbau
DIN 18000 Modulordnung im Hochbau
DIN 18100 Türen, Wandöffnungen für Türen
DIN 18195 Bauwerksabdichtungen
DIN 18530 Massive Deckenkonstruktionen für Dächer

Außerdem ist der jeweils neueste Stand der Technik und die Regeln der Technik einzuhalten.

Es sind nur zugelassene Baustoffe bzw. Bauarten einzusetzen. Die Zulassung ist auf Anforderung vorzulegen.

Sämtliche Betonaußenkanten von sichtbar bleibenden
Betonoberflächen sind mit gehobelten Dreikantleisten zu brechen. An Eck- und Kreuzungspunkten sind diese auf Gehrung zu schneiden. Betonoberflächen sind planeben abzuziehen und die geschalten Flächen sind zu entgraten. Kiesnester oder sonstige Mängel sind auszustemmen und in Absprache mit der Bauleitung zu verpressen und beizuarbeiten.

Bei sichtbaren Wand- und Brüstungsbetonflächen sind
Rödeldrahthülsen zu verwenden. Diese müssen in der Lot- und Waagerechten ausgerichtet und mit gleichmäßigem, im Gesamtbild geordneten Abständen oberflächenbündig eingebaut werden. Die Anordnung ist in jedem Fall mit der Bauoberleitung abzustimmen.

Spanndrähte der Schalung sind im Beton in einer Tiefe von 3 cm abzukreuzen. Die dabei im Beton entstehenden Löcher sind ebenfalls mit Zementmörtel auszuspachteln. Betonoberflächen sind planeben abzuziehen.

Das Mindestmaß der Betondeckung gem. Angaben der Statik ist strikt zu beachten.

Für die Verdichtung des Betons einschl. des Fundamentbetons sind grundsätzlich maschinelle und für den Zweck besonders geeignete Verdichtungsgeräte zu verwenden. Der Beton muss eine glatte, gleichmäßige und nesterfreie Oberfläche aufweisen. Bei Betonierab- schnitten sind die Anschlüsse zu säubern und mit Dichtungsschlämme einzuschlämmen.

Die Betongüte und Zuteilung der gewählten Expositionsklasse wird in den statischen Positionsplänen detailliert dargestellt.

Die Verwendung der Betongüte ist vor und nach dem Betonieren nachzuweisen.

Vor jedem Betoniergang ist der Bauoberleitung Gelegenheit zur Abnahme der Schalung und dem Prüfstatiker zur Abnahme der Bewehrung zu geben.
Der Betoniervorgang ist so rechtzeitig anzuzeigen, dass Änderungen / Nachbesserungen noch möglich sind.

*Hinweis: 003 Schalung und Betonoberflächen*
Sofern in den einzelnen nachfolgenden Positionen nichts anderes festgelegt ist, sind für alle Betonteile als Schalung nur saubere, parallele Bretter oder Schaltafeln zur Erzielung glatter Betonflächen zu verwenden.

Spannlöcher sind auf einer Ebene, die Stöße der Schaltafeln auf einer Höhe anzuordnen.

Bei ungeputzten Betonflächen ohne besondere Anforderungen (sichtbarbleibender Beton) sind nachträgliche Maßnahmen zur Erzielung einer nur noch malermäßig zu behandelnden Oberfläche auszuführen.
Dazu gehört das Schließen von Nestern, das Abstoßen
von Betongraten und -tropfnasen u.ä.

Es werden grundsätzlich Sichtbetonklassen in SB 3 bei allen sichtbaren Betonflächen gefordert. In untergeordneten Räumen wie Treppenraum, Technik- und Müllraum etc. ist entsprechend Raumbuch bei den Decken die Sichtbetonklasse SB 2 ausreichend.
An nicht sichtbare Flächen werden keine Anforderungen gestellt.

*Hinweis: 004 Öffnungen, Aussparungen*
Öffnungen, Aussparungen, Durchbrüche, Schlitze usw.
sind nach Zeichnung herzustellen und bei Belegung mit Installationen nach erfolgter Installation sauber zu schließen. Rohre sind vorher mit geeignetem Material oder Schutzrohr zu schützen. Bei Runddurchbrüchen sind grundsätzlich Stahlmantelrohre zu verwenden.

Beim Schließen der Durchbrüche sind die Anforderungen
an den Brandschutz besonders zu beachten.

*Hinweis: 005 Einbauteile*
Alle Anschlüsse von Mauerwerk an Beton sind durch das
Einbetonieren von Halfenanschlussschienen, verzinkt,
mit Einbau von 4 Stück/m Anschlussankern gem. Statik, herzustellen. Die Anschlussfuge ist nach Herstellervorschrift mit dauerelastischer Masse nach vorherigem Säubern und Vorprimern der Flanken sowie Einlegen eines geeigneten Moosgummi-Rund-Profils zu schliessen.

Alle weiteren geforderten bzw. notwendigen Einbauteile wie Gleitfolien, Elastomerlager, Fugenbänder und -profile, Installationsteile sowie Einbauteile aus Stahl und Edelstahl sind zu liefern und nach Vorschrift
einzubauen. Umlaufend sind Fundamenterder aus Edelstahl, einschl. der erforderlichen Anschlussfahnen einzubauen (siehe auch Gewerk Blitzschutz).

Die notwendigen Leerrohre und Schalterdosen für Elektro sind in Abstimmung mit dem Elektriker in die Stahlbetonteile einzubauen.

*Hinweis: 006 Bewehrung*
Sämtliche Stahlbewehrungen sind gegen die Schalung mit
zugelassenen Abstandhaltern, für die Betonüberdeckungen, nach Angabe des Statikers bzw. nach Ausführungsplanung zu verlegen.

Die Abnahme der Bewehrung hat der Auftragnehmer bei der
zuständigen Baubehörde oder dem Prüfingenieur in eigener Verantwortung zu beantragen.

Über die jeweiligen Abnahmen sind umgehend und unaufgefordert Protokolle vorzulegen.

Vor Abnahme der Bewehrung darf grundsätzlich nicht betoniert werden.

*Hinweis: 007 Stahlbetonfertigteile*
Stahlbetonfertigteile sind u. a. für Treppenläufe, Wände und Wandscheiben vorgesehen.

Alle Montage- und Verankerungsstahlteile aus V4A-Edelstahl sowie die erforderlichen Hebewerkzeuge für Transport und Montage sind einzukalkulieren.

Von allen Stahlbetonfertigteilen sind vor der Fertigung Ausführungszeichnungen anzufertigen und dem AG zur Genehmigung vorzulegen.

Fertigteile wie z. B. Dreifachwände dürfen nur in den Bereichen ausgeführt werden, in denen entsprechend der Positionspläne kein Ortbeton gefordert wird.

*Hinweis: 008 Einmessungen*
Die für die Herstellung des Gebäudes erforderlichen Messungen, die geforderten Einmessungen und die Längen-
und Höhenaufnahme des Geländes einschließlich der
Sicherung von Festpunkten hat der AN verantwortlich
auszuführen.

Der Auftragnehmer hat einen Höhenbolzen einzuzementieren und alle Gebäudeachsen dauerhaft mind. bis zur Fertigstellung der Estricharbeiten zu kennzeichnen und zu unterhalten.

*Hinweis: 009 Toleranzen*
Die Ausführung muss nachstehenden Bestimmungen entsprechen:

DIN 18 201 Toleranzen im Bauwesen, Begriffe, Grundsätze, Anwendung, Prüfung
DIN 18 202  Toleranzen im Hochbau. Bei den Ebenheitstoleranzen werden die Maße der Tabelle 3, Zeile 2 gefordert.
DIN 18 203 Toleranzen im Hochbau Vorgefertigte Teile aus Beton, Stahlbeton und Spannbeton

In den Positionen des LV angegebene Genauigkeitstoleranzen haben den Vorrang.

Überschreitungen dieser Toleranzen sind umgehend der
Bauleitung zu melden und berechtigen diese dazu:

- den Auftragnehmer anzuweisen, die Mängel in kürzester Zeit zu beseitigen oder
- zu einem angemessenen Preisabzug oder
- zur Kostenerstattung des Auftragnehmers für Zusatzleistungen durch Nachunternehmer oder
- zur Forderung des Abbruchs und der Neuerstellung des betreffenden Bauteils.

Die Entscheidung über vorgenannte Maßnahmen trifft unter Abwägung der Verhältnismäßigkeit der
Auftraggeber.

*Hinweis: 010 Hinweise zur Ausführung*
Für die Bemessung der folgend benannten Wände ist Betonstahl der Duktilitätsklasse B erforderlich; falls Betonstahl der Duktilitätsklasse A mit angesetzt wird, sind die Querschnitte hierfür um 20% zu erhöhen (siehe DIN 4149:2005-04 ziffer 8.2 Abs. 6).

Dies gilt für alle Wände, die in der Statik dargestellt sind.

Wandartige Träger müssen solange unterstützt bleiben, bis die in der Statischen Berechnung angesetzte Konstruktion des darüberliegenden Geschosses ausgehärtet ist. Hierzu gehören die jeweils untere und obere Decke des Geschosses.

*Hinweis: 011 Vollständigkeit*
Die in den technischen Vorbemerkungen geforderten
Leistungen sind in den Angebotspreis einzurechnen.

*Hinweis: 100 Leistungen*

*Hinweis: 101 Sauberkeitsschicht C16/20*
Magerbeton für Sauberkeitsschichten, Unterfüllungen, Einzelfundamente, Tiefergründungen usw. liefern und nach Plan sowie örtlichen Erfordernissen einbauen. Es ist direkt gegen das senkrecht ausgehobene Erdreich bzw. Schottertragschicht zu betonieren, so dass zum Teil die Fundamentschalung nicht erforderlich ist.

Unterhalb von allen Sauberkeitsschichten ist eine
Polyäthylenfolie, 0,2 mm dick, mit Überlappung zu
verlegen.

Betongüte: C 16/20
Sauberkeitsschicht: d=5 (entsprechend Erfordernis)

*Hinweis: 102 Stb-Fundamente*
Stahlbeton Fundamente, Streifenfundamente und Fundamentbalken in allen Abmessungen gegen Grund bzw. Schalung genau nach Zeichnung und Statik lagenweise einbringen, verdichten und waagerecht abgleichen, einschl. Schalung. Stahlbetongüte entsprechend Statik.

*Hinweis: 103 Polyäthylenfolie*
Polyäthylenfolie, 0,2 mm dick, liefern und unterhalb der Sauberkeitsschicht mit Überlappung ca. 15 cm verlegen, Stöße gegen Verschieben sichern.

*Hinweis: 104 Bodenplatte 25 bis 80 cm*
Stahlbeton der Bodenplatte, WU-Beton, lagenweise einbringen, verdichten und waagerecht abgleichen einschl. Schalung.

Betongüte: gem. Statik
Bodenplatte: gem. Pos.-Plänen Statik
d = i. d. Regel 25, 40, 60, 70 und 80 cm
Teilweise Verstärkungen sind einzukalkulieren.

*Hinweis: 105 Trenn- und Gleitschicht*
Trenn- und Gleitschicht, liefern und unterhalb der Bodenplatte mit Überlappung und Verklebung der Stöße verlegen.

Trennschicht aus einer Lage Kunststofffolie, z. B. Polyethylen-Folie mit min. 140 g/qm nach DIN 18195.

Gleitschicht bestehend aus 2 Lagen PE-Folie mit min. 140 g/qm

*Hinweis: 106 Stahlbetondecken, 20cm*
Stahlbetondecken als Kombination von Filigranplatten und Ortbeton herstellen.

Enthalten ist das Aussparen von Durchbrüchen für Rohrleitungen etc., sowie nach deren Verlegung das Schließen derselben. Rohre sind vorher mit Schutzrohr zu schützen.

Das Herstellen von Deckenstärkenversätzen bei
Wechsel der Deckenstärke ist einzukalkulieren.

Als Bestandteil dieser Position ist die Oberflächenqualität ohne Anforderungen an die Sichbetonqualität gefordert.
Eine Zulage für Oberflächenqualität ist gem. separater Position zu kalkulieren.

*Hinweis: 107 Stahlbetondecken, 25cm*
Stahlbetondecke wie in der Pos. "Stahlbetondecke, 20cm"  beschrieben, jedoch:

Deckenstärke: 25cm

*Hinweis: 108 Stahlbetondecke, 32cm*
Stahlbetondecke wie in der Pos. "Stahlbetondecke, 20cm"  beschrieben, jedoch:

Deckenstärke: 32cm

*Hinweis: 109 Ortbeton-Decke*
Stahlbeton einschl. Schalung für Decken, Kragplatten, Podeste horizontal oder im Gefälle lt. Pos.-Plan Statik und Arch.-Plan. Die Oberflächen aller Decken sind absolut eben herzustellen.

Enthalten ist das Aussparen von Durchbrüchen für Rohrleitungen etc., sowie nach deren Verlegung das Schließen derselben. Rohre sind vorher mit Schutzrohr zu schützen.

Das Herstellen von Deckenstärkenversätzen bei
Wechsel der Deckenstärke wird nicht separat
vergütet.

Stahlbetonflächen als Sichtbeton absatzfrei,
einschließlich aller erforderlichen zusätzlichen
Maßnahmen beim Herstellen und Verarbeiten
des Betons.

Die Güteklasse des Sichtbeton sind den Planunterlagen zu entnehmen.

Als Bestandteil dieser Position ist die Oberflächenqualität ohne Anforderungen an die Sichbetonqualität gefordert.
Eine Zulage für Oberflächenqualität ist gem. separater Position zu kalkulieren.

*Hinweis: 110 Zulage, Deckenoberfläche SB 2*
Zulage für die Herstellung von Deckenoberflächen in der Oberflächenqualität SB 2.

Ausführung gem. Raumbuch

*Hinweis: 111 Zulage, Deckenoberfläche SB 3*
Zulage für die Herstellung von Deckenoberflächen in der Oberflächenqualität SB 3.

Ausführung gem. Raumbuch

*Hinweis: 112 Stahlbetonfertigteil Treppenlauf*
Treppenlauf mit aufbetonierten Stufen als Fertigteil, nach Zeichnung herstellen, liefern und akustisch getrennt einbauen.

Oberflächenqualität SB 2
h= 16cm, 5 STG

*Hinweis: 113 Schallentkoppelung*
Schallentkoppelung der Treppenläufe mittels Tronsolen gem. Statik.

*Hinweis: 114 Auflager Geschossdecken*
Deckenauflager als Gleitlager für Geschossdecke
aus Beton liefern und nach Statik und Vorschriften
einbauen.

*Hinweis: 115 Dreifach-Wände*
Stahlbetoninnen- und Außenwände soweit wie möglich, in Sichtbeton als Dreifach-Wandelemente liefern, abladen und montieren.
Das Wandelement besteht aus zwei ca. 5 cm starken bewehrten Betonschalen, welche durch den Gitterträger miteinander verbunden sind.

Das 2-schalige Wandelement wird geschosshoch auf die Baustelle geliefert und dort mittels Kran nach Montageanleitung des Herstellers versetzt.

Passstücke und Eckanschlüsse sowie Aussparungen
für Unterzüge sind im Preis enthalten. Bei Aussparungen, Außenwänden bzw. wo nach Plan
erforderlich, ist die äussere 5 cm-Schale des
Wandelements um die Deckenstärke länger.

Die Abstützung erfolgt mit Schrägstützen und Kantholzriegeln. Der Verguss erfolgt mit einer Steiggeschwindigkeit gem. Herstellervorschrift bzw. Zulassung. Bei bewehrten Betonwänden ist der Plattenstoß der Elemente mit einem Baustahlmattenstreifen abzudecken gemäß Zulassung, FI-Normblätter und Verlegeanweisung.

Der Vergussbeton ist Bestandteil dieser Position. Der
erforderliche Stahl ist nach den Plänen in den 5 cm
starken Betonschalen werkmäßig einbetoniert.

Die Betongüte und Expositionsklassen gem. Statik.

Die Position ist ohne Anforderungen an die Oberflächenqualität zu kalkulieren.
Eine Zulage für Oberflächenqualität ist gem. separater Position zu kalkulieren.

*Hinweis: 116 Dreifach-Wände, F30*
Wände wie in der Position "Dreifach-Wände" beschrieben, jedoch:

Brandschutzanforderungen: F30 entspricht feuerhemmend

*Hinweis: 117 Dreifach-Wände, F60*
Wände wie in der Position "Dreifach-Wände" beschrieben, jedoch:

Brandschutzanforderungen: F60 entspricht hochfeuerhemmend

*Hinweis: 118 Dreifach-Wände, F90 AB*
Wände wie in der Position "Dreifach-Wände" beschrieben, jedoch:

Brandschutzanforderungen: F90 AB entspricht feuerbeständig

*Hinweis: 119 Stb-Aufzugschacht-Wände*
Stahlbeton für Aufzugschachtwände einschl. Schalung gem. Anforderung

Im Preis enthalten ist das Aussparen von Durchbrüchen
für Rohrleitungen etc., sowie nach deren Verlegung das Schließen derselben. Rohre sind vorher mit zugelassenem Material oder Schutzrohr zu schützen.

Stahlbetonflächen teilweise mit Sichtbetonanspruch,
Grate sind abzustoßen, Nester sind auszuspachteln.
Sichtbeton durch zusätzliche Maßnahmen beim Hersteller und Verarbeiten des Betons.

Auf Maßgenauigkeit ist zu achten.

Betongüte: gem. Statik jedoch min. C30/37 XC1

*Hinweis: 120 Zulage, Wandoberfläche SB 3, Dreifach-Wände*
Zulage für die Herstellung von Wandoberflächen der Position "Dreifach-Wände"  in der Oberflächenqualität SB 3.

Ausführung gem. Raumbuch

*Hinweis: 121 Ortbeton-Wände*
Ortbeton für Wände einschl. Schalung entsprechend Position "Ortbeton-Decken" liefern und einbauen.

Ausführungsort: Bereiche, wo keine Dreifach-Wände zur Ausführung gelangen können in der notwendigen Brandschutzqualität.

*Hinweis: 122 Zulage, Wandoberfläche SB 3, Ortbeton*
Zulage für die Herstellung von Wandoberflächen in der Oberflächenqualität SB 3.

Ausführung gem. Raumbuch

*Hinweis: 123 Fugenplatten*
Fugenplatten liefern und zwischen Treppenlauf und Treppenhauswand einbauen. (Schallentkopplung)

*Hinweis: 124 Maueranschlussschienen*
Maueranschlussschienen gem. Statik in verzinkter Ausführung, einschl. Vollschaumfüllung liefern und maßgerecht in den Wänden befestigen. Nach dem Betonieren  sind für den Anschluss von Zwischenwänden 4 Stück/m Anschlussanker in feuerverzinkter Ausführung beim Aufmauern der Zwischenwände anzuordnen. Die Ausführung von Kurzstücken ist einzukalkulieren.

Ausführung: feuerverzinkt

Lieferung und Einbau von Schrauben zur
Vollständigkeit der Leistung.

Zubehör: Unterlagsscheiben, angeschweißt

Diese Position gilt für alle Mauerwerkswände mit anschließenden Stahlbetonstützen bzw. -wänden.

*Hinweis: 125 Öffnungen in Wandelement*
Öffnungen für Tür- und Fensterelemente, Durchgänge,
Einbauten, Installationen u. ä. nach Zeichnung und
Verlegeplan maß- und passgenau herstellen.

*Hinweis: 126 Stahlbetonunterzug, -balken / Fertigteil*
Stahlbetonfertigteilunterzug, -balken herstellen und einschl. glatter Betonplanschalung und konstruktiver Bewehrung liefern und einbauen..

Die Anordnung erfolgt gem. den Grundrissen.
Durchbrüche und Aussparrungen sind gem. Fachplanung-Planung zu berücksichtigen und einzukalkulieren.

Oberflächenanforderung gem. Raumbuch
Betongüte: gem. Statik

*Hinweis: 127 Stahlbetonstützen, eckig*
Stahlbetonstützen in unterschiedlichen Abmessungen liefern und einschl. Schalung als u.a. Innen-, Eck- und Randstütze herstellen.

Die Anordnung erfolgt gem. den Grundrissen.

Oberflächenanforderung gem. Raumbuch

Betonqualität gem. Statik

*Hinweis: 128 Stahlbetonstützen, rund*
Stahlbetonstützen in runder Ausführung liefern und einschl. Schalung herstellen.

Die Anordnung erfolgt gem. den Grundrissen.

Oberflächenanforderung gem. Raumbuch

Betonqualität gem. Statik

*Hinweis: 129 Stb. für Unter- und Überzüge*
Stahlbeton für Unter- und Überzüge inkl. Schalung
liefern und herstellen. Im Preis enthalten ist das Aussparen von Durchbrüchen. Stb.-Oberfläche in glatter
Ausführung. Gräte sind abzustoßen und auszuspachteln.

*Hinweis: 130 Aufzugsgerüsthülsen und -bühnen*
In den Aufzugsschächten sind die Gerüsthülsen,
sowie die Aufzugsmontagebühnen nach Angabe der
Aufzugsfirma einzubauen und nach Abschluss der
Aufzugsmontage wieder aus auszubauen.

Ebenso ist der Einbau der Halfen-Schienen gem. Angaben des Aufzugsherstellers zu kalkulieren.

*Hinweis: 131 Lasthaken*
Lasthaken für Einzellast gemäß den Planunterlagen der Aufzugsfirma liefern, einbauen und an die vorhandene Deckenbewehrung anschweißen.

*Hinweis: 132 Betonstahl B500B*
Betonstahl liefern, abladen, schneiden und fachgerecht verlegen.
Alle Abstandshalter und Spezialbewehrungen, Bewehrungsanschlüsse, Unterstützungskörbe, Betonmattenstahl BSt. sind in diese Position einzukalkulieren.

Betonstahl: B500B

*Hinweis: 133 Betonmattenstahl B500A*
Betonstahl als Lager- oder Listenmatten liefern, abladen, schneiden und fachgerecht verlegen.
Alle Abstandshalter und Spezialbewehrungen,  Bewehrungsanschlüsse und Unterstützungskörbe sind hier ebenfalls einzukalkulieren.

Betonmattenstahl: B500A

*Hinweis: 134 Stahlbauteil, Formstahl*
Stahlbauteil aus Formstahl, S 235 als tragenden Sturz bzw. Stützen einschließlich Rostschutzanstrich und der dazugehörigen Ankerplatten und Kleineisenteile liefern und einbauen. Die Stahlplatten sind im Auflagerbereich mit Quellmörtel zu unterfüttern.

Stahlträger: gem. Statik
Länge: Öffnung einschl. Auflagertasche

Ausführungsort: neue Öffnungen im Bestand

*Hinweis: 135 Ankerplatten/Dorne/Pinne/Dübelleisten*
Ankerplatten/ Dornen/ Pinne/ Dübelleisten in unterschiedlichen Abmessungen liefern und fachgerecht einbauen.

*Hinweis: 136 Rückbiegeanschlüsse*
Rückbiegeanschlüsse liefern und fachgerecht einbauen.

*Hinweis: 137 Durchstanzbewehrung*
Durchstanzbewehrung gem. Statik in unterschiedlichen Ausführungen liefern und fachgerecht einbauen.

*Hinweis: 138 Dauerelastische Fugen*
Fugenverschlüsse, nach DIN 18540, wasserdicht, nicht alternd, dauerelastisch und chemisch beständig, auf Zweikomponentenbasis, elastoplastische Polysulfidmasse,
genau nach Werksvorschrift einschl. Reinigen und Ausstopfen der Fugen sowie Vorbehandeln mit entsprechendem Haftanstrich, Fugenmassentiefe > 50 % der Fugenbreite.
Fugenverschluss zwischen den Übergängen Stb.-Unterzügen/-Stützen und Sichtmauerwerk

Fugenbreite i.M.: 20 mm

*Hinweis: 139 Kernbohrungen Stahlbeton*
Kernbohrungen in Stahlbeton mit Diamant-Kernbohrern in
Wänden und Böden einschl. Abtransport der Stahlbetonteile einschl. Einrichtung der notwendigen Maschinen.

Bohrlochtiefe: alle erforderlichen Abmessungen
Bohrlochdurchmesser: alle erforderlichen Abmessungen

*Hinweis: 140 Schalterdosen*
Elektro-Schalter- bzw. Abzweigdosen, liefern und
nach Angabe auf der Schalung von vorgefertigten
Bauteilen (Filigrandecken u. -wände, etc.) oder Ortbetonbauteilen einbauen.

*Hinweis: 141 Gleitfolie*
Gleitfolie, zweischalig, zur Sicherstellung von getrennten und beweglichen Auflagern zwischen
Wänden, Konsolen, Böden und Decken liefern und
nach Werksvorschrift verlegen.

*Hinweis: 142 Zulage Durchbrüche, 0,1-1 m2*
Anlegen von Durchbrüchen über 0,1 qm in Stahlbetonteilen verschiedenster Art,
einschl. der erforderlichen Schalungsvorhaltung.

Querschnitt: > 0,1 m2

*Hinweis: 143 Zulage Schließen DD, 0,1 m2*
Schließen von Deckendurchbrüchen
über 0,1 qm nach erfolgter Rohrverlegung einschl.
der notwendigen Schalung.

Durchbruchquerschnitt vor Rohrverlegung: 0,1 m2
Deckenstärke: 22 cm

*Hinweis: 144 Schließen WD*
Schließen von Wanddurchbrüchen nach erfolgter
Rohrverlegung.

Wandstärke: bis 24 cm

*Hinweis: 145 WD nachträglich D= 24 cm, Q=bis 0,1 m2*
Wanddurchbrüche in Betonwände nachträglich stemmen,
nach Rohrverlegung wieder ordnungsgemäß schließen,
Rohre vorher vorschriftsgemäß ummanteln, einschl. Schuttabfuhr.

Wandstärke: bis 24 cm

*Hinweis: 146 Hülsenrohre*
Hülsenrohre liefern und einbauen

*Hinweis: 147 Elektro-Leerrohre*
Elektro-Leerrohre liefern und in die Stahlbetonpositionen nach Angabe einbauen.
Typ: PG 16, PG 21, PG 29 bzw. nach Erfordernis.

*Hinweis: 148 Futterrohr + Dichteinsatz 150*
Kunststoff-Futterrohr für drückendes Wasser mit Versteifungsrippen außen in passenden Längen liefern und vor dem Betonieren in die Schalung einbauen. Dichteinsatz besteht aus Gummischeibe EPDM, Pressplatten aus Edelstahlscheiben und Bolzen M6 bis M10 je nach Dichtungsgröße.

*Hinweis: 149 Abschnittsweise Unterfangung*
Abschnittsweise Unterfangungen im Bereich des Anbaus an das bestehende Schulgebäude gem. DIN 4123 und nach Angaben der Statik.

*Hinweis: 150 Fugendämmung*
Perimeterdämmung, hochdruckfest (>= 450 kPa), SF 50 EPS 035 PW / PB, Dicke d = 40 mm, Polystyrol-Extruder-
schaum, unverrottbar, frost- und tauwasserbeständig liefern und fachgerecht  im Erdreich verlegen.

*Hinweis: 151 Fugendämmung, A1*
Fugendämmung wie in der Position "Fugendämmung" beschrieben, jedoch:

Brandschutzanforderungen: nicht brennbar, A1

*Hinweis: 152 Zulage Einlass LED-Schienen*
Zulage für das Anlegen der Aussparung für die LED-Schienen in der Sichtbeton-Außenwandscheibe.

*Hinweis: 153 Zulage für Höhe über 4,00 m, Wand*
Zulage für Gerüste mit einer Arbeitsbühnenhöhe von mehr als  2,00 m über Standebene bzw. einer Arbeitshöhe über 4,00 m.

*Hinweis: 154 Zulage für Höhe über 3,50 m, Decke*
Zulage für Gerüste für Deckenhöhen mit UK von mehr als 3,50 m.

**03.06.200 Gewerk Beton- und Stahlbetonarbeite/Stahlbetonfertifteile**
Menge: 1,000 Psch

#### Bereich 03.07 Abdichtungsarbeiten

*Hinweis: 001 Technische Vorschriften*

*Hinweis: 002 Ausführungs- und Gütebestimmungen*
Die in der DIN 18336 unter Punkt 2 und 3 aufgeführten DIN-Vorschriften sind ebenso wie die DIN 18336 einzuhalten.
Weiterhin ist die DIN 18195 - Bauwerkabdichtung anzuwenden. Ausserdem ist jeweils der neueste Stand der Technik einzuhalten.
Es ist grundsätzlich für die Abdichtungsarbeiten nur ein abgestimmtes System eines Herstellers zu verwenden. Die Zulassung ist auf Anforderung vorzulegen.

Die Abdichtung des Übergangs zwischen UK-Bodenplatte und aufgehenden Bauteilen ist bis 30 cm über OKFF mit einer Flächenabdichtung aus kunststoffmodifizierter Dickbeschichtungsmasse für drückendes Wasser/aufstauendes Sickerwasser nach DIN 18195-6 auszuführen. Dies gilt sindgemäß für alle in das Erdreich einbindenden Bauteile (z. B. Aufzugsunterfahrt)

Alle senkrechten und waagerechten Innen- und Außenecken sowie Betonierabschnittsfugen und Materialwechselfugen sind mit Acrylfasergewebe zu armieren.

*Hinweis: 003 Planung*
Die bituminöse Abdichtung erfolgt auf die Aussenkante der Bodenplatte. Es ist eine druckwasserdichte Ausführung herzustellen. Ausführung gemäß Zeichnungen.

*Hinweis: 100 Leistungen*

*Hinweis: 101 Abdichtungsbeschichtung Beton*
Flächenabdichtung gegen drückendes Wasser mit Kunststoff-Bitumenabdichtungsmasse. Beton säubern, insbesondere die Bankettkante von Bauschutt oder Erdreich freilegen, Betongrate entfernen, Löcher und Nester mit modifiziertem Spachtelmörtel M III schließen und Oberflächen glatt abstreichen.

Die zur Beschichtung vorgesehen senkrechten und im Versatz waagerechten Flächen erhalten einen Voranstrich.

Nach Auftrocknung des Voranstrichs sind die Betonflächen mit zugelassener Spachtel- Abdichtungsmasse porenfrei zu beschichten.

Hohlkehlen sind in die Flächenabdichtung einzubeziehen (Rückstoßbildung) und mit verrotungsfreiem Acrylfasergewebe zu armieren. Die Beschichtung ist über die Fundamentkante abwärts zu führen.

*Hinweis: 102 Abdichtungsband Dehnungsfugen*
Dehnungsfugen zwischen 2 Gebäudeteilen bzw. Bestand und Erweiterungsbau mit Abdichtungsband unter Schlaufenausbildung schließen und in die Abdichtungshaut nach Vorschrift einarbeiten.

Fugenbreite: ca. 40 mm

*Hinweis: 103 Hohlkehlenausbildung*
Hohlkehlenausbildung in Verbindung mit der Flächenabdichtung aus dem gleichem Abdichtungsmaterial liefern und herstellen.

Hierzu ist zunächst eine Hohlkehle aus Mörtel herstellen und abtrockenen zu lassen.

Verbrauch gem. Herstellervorschrift für Abdichtung gegen drückendes Wasser;

Ausführung für alle Ecken und Kehlen im Bereich der Fundamentoberkanten und der zurückspringenden Bodenplatte, etc..

*Hinweis: 104 Abdichtung Bodenplatte*
Bitumenbahn V60 S4 als Feuchtigkeitsisolierung oder gleichwertig liefern und mit Überdeckung lose verlegen. Nähte und Stöße verschweißen oder verkleben.

Der Untergrund ist zuvor zu reinigen.

Die Schutzbahn ist dicht bis an den aufgehenden Wänden ca. 100 mm hochzuführen.

Die Auf- und Abkantungen sind in die Fläche einzukalkulieren.

Einbauort: Erdberührte Betonböden

Alternativ ist auch die Ausführung einer, für den Einsatzfall zugelassenen Kunststofffolie mit verklebten Stößen möglich.

*Hinweis: 105 Unterbodenplattendämmung, 60 mm*
Dämmung unterhalb der neuen Bodenplatten (gesamte Fläche) liefern und einschl. aller Versprünge fachgerecht verlegen.

Druckbeständigkeit gem. Statik

Stärke: d = 60 mm gem. Wärmeschutznachweis
Wärmeleitfähigkeitsgruppe: 040 gem. Wärmeschutznachweis

*Hinweis: 106 Dämmung, 60 mm*
Dämmung seitlich von Betonbauteilen
(z. B. Bodenplatte, Aufzugsunterfahrt, Außenwand gegen Erdreich und gegen Fundament, etc. ) einschl. integrierter Drainageableitung liefern und einschl. aller Versprünge fachgerecht verlegen.

Die Platte ist außenseitig mit Kanälen versehen, die durch ein unverrottbares Geotextil als Filtervlies abgedeckt sind.

Stärke: d = 60 mm
Wärmeleitfähigkeitsgruppe: 040

**03.07.200 Gewerk Abdichtungsarbeiten**
Menge: 1,000 Psch

#### Bereich 03.08 Abbruch- und Rückbauarbeiten

*Hinweis: 001 Technische Vorschriften*

*Hinweis: 002 Ausführung und Gütebestimmungen*
a) Die in der DIN 18459 unter Punkt 2 und 3
  aufgeführten Vorschriften sind ebenso wie die
  DIN 18459 einzuhalten.

b) Im Rahmen der Abbrucharbeiten sind u. a. folgende
  Vorschriften, Satzungen, Richtlinien etc. zu
  beachten:

- TRGS 521 (Separierung der KMF-Produkte)
- TRGS 519
- TRGS 517
- Verordnung über die Entsorgung von Altholz
- Abfallsatzung des Rhein-Kreises Neuss
- Die anerkannten Regeln der Technik

*Hinweis: 003 Angaben zu Ausführung*
Einzukalkulieren sind alle Rückbau- und Entsorgungsmaßnahmen, welche im Zuge der Baumaßnahme erforderlich werden.

Dies sind der Abbruch der Pausenhalle sowie die Maßnahmen in den Bestandsbauteilen.

Hierzu gehören die Rückbauarbeiten im Zuge der Umbau- und Sanierungsmaßnahmen in den Bestandsbauteilen (vergleiche Raumbuch) und das Schadstoffgutachten (siehe Band 5)

Die Materialien der Pausenhalle können dem Schadstoffgutachten entnommen werden.

Abbrucharbeiten für das Anlegen neuer Öffnungen im Bereich von tragenden Wänden, die eine Sturzüberdeckung erhalten, sind in die jeweiligen Positionen einzukalkulieren.

Zum Abbruch gelangen Fassaden (Fenster, Glasfassaden, etc.) und Massivwände in Außenwänden im Übergang bzw. angrenzend an den Neubau sowie tragendes Mauerwerk, nichttragendes Mauerwerk und Fertigteilwände im Innern des Bestandsgebäudes für die Entfernung von durchlaufenden Wänden bzw. die Herstellung von neuen und geänderten Öffnungen in den Massivwänden, auch in der Außenwand von Bauteil C.
Abzubrechende Bauteile wie Estrich, das Anlegen von Estrichschlitzen, Abhangdecken, Türen und Zargen, etc. sind dem Raumbuch zu entnehmen.

Die sach- und fachgerechte Entsorgung aller beim Abbruch anstehenden Materialien ist durch ensprechende Nachweise (Entsorgungsnachweise, Begleit- und Übernahmescheine) zu belegen. Bei der Entsorgung ist die Abfallsatzungen zu beachten.

Sonstiges:
Der Rückbau und die Entsorgung der im Baustellenbereich vorhandenen Flächenbefestigung einschl. Unterbau, Kantsteinen, Randsteinen, Betonpflaster sowie der Zäune ist im Gewerk Erdarbeiten "Freimachen des Baugrundstücks" zu kalkulieren.

Es ist der Gebäudebereich und die Baustellenzufahrt zu kalkulieren. Die verbleibende Fläche ist im Gewerk Außenanlagen zu erfassen.

*Hinweis: 004 Auflagen*
Folgende Auflagen sind genau zu beachten und in den Angebotspreis einzukalkulieren, insbesondere sind folgende Auflagen zu beachten.

- Schadstoffe sowie schadstoffhaltige Bauabfälle
  sind immer getrennt zu erfassen (z.B. Gebinde
  mit Farbresten, Holzschutzmatten, Klebe- und
  Dichtungsmitteln, Ölen; des weiteren Hölzer,
  Steine und Erden, die mit o.g. Mittel
  verunreinigt sind).
  Die Baumaßnahmen sind so zu organisieren, dass
  verwertbare Bauabfälle (Verpackungsmaterialien,
  mineralische Abfälle, Hölzer, Metalle etc.) von
  nicht verwertbaren Bauabfällen getrennt erfasst
  und stofflich verwertet werden (§ 5 Abs. 4 Satz
  2 LAbfG).

Sämtliche Verschmutzungen, Beschädigungen etc. im
Zuge der Abbrucharbeiten sind unaufgefordert zu be
seitigen.

Ebenfalls sind sämtliche Verschmutzungen im Zuge der Abbrucharbeiten an den Zufahrtswegen unaufgefordert zu entfernen.

*Hinweis: 005 Maschinen, Geräte*
Alle zur Durchführung der Arbeiten erforderlichen
Maschinen, Fahrzeuge, Geräte und Werkzeuge sind in
die Angebotspreise der einzelnen Gewerke einzurechnen
und sind nicht Gegenstand der Baustelleneinrichtung.

*Hinweis: 006 Schadstoffgutachten*
Für die Rückbauarbeiten wurde bauseits ein Schadstoffgutachten in Auftrag gegeben.

Dieses Schadstoffgutachten, erstellt von Terra Umwelt Consulting datiert vom 02.02.2026 und ist  in Band 5 den Ausschreibungsunterlagen beigefügt.

Bei der Kalkulation der Arbeiten ist dieses voll umfänglich zu beachten und einzukalkulieren.

*Hinweis: 007 Abbruch Leitungen*
Der Abbruch der Bestandsleitungen (Gas-, Trink-, Abwasserleitungen, etc.) im Neubaubereich ist im Gewerk Abbruch- und Rückbauarbeiten zu kalkulieren.

Die Abbruch kann erst nach Verlegung der neuen Leitungen gem. Gewerk Außenanlagen erfolgen. Es ist für eine durchgängige Versorgung der Bestandsgebäude zu sorgen.

*Hinweis: 100 Leistungen*

*Hinweis: 101 Abbruch Pausenhalle*
Abbruch und Entsorgung der Pausenhalle.

Das Schadstoffgutachten ist zu berücksichtigen und einzukalkulieren..

*Hinweis: 102 Abbruch Gartenhütte*
Abbruch und Entsorgung einer Gartenhütte.

Ausführungsort: gem. Baustelleneinrichtungsplan

*Hinweis: 103 Abbruch Mauerwerk*
Abbruch von Mauerwerk im Bestandsgebäude.
Der Abbruch der Innenwände und Brüstungen beinhaltet die Wandbekleidungen wie Putz und Tapeten, bzw. Wandfliesen.
Innenwand aussteifend.

Abbruch erfolgt bis auf die Stahlbetonbodenplatte, nach oben bis UK Stahlbetondecke bzw. UK Stahlbetonsturz.
Erforderliche Abfangungen sind einzukalkulieren. Alle temporären Abfangungen und Unterstützungen sind sorgfältig auszuführen und bis zur Fertigstellung der Abfangungen vorzuhalten.

Die statische Berechnung zum Umbau des Bestandsgebäudes ist zu berücksichtigen und einzukalkulieren.

Ausführungsort: gem. Planung

*Hinweis: 104 Abbruch Ortbeton*
Abbruch von Ortbeton im Bestandsgebäude.
Der Abbruch der Außenwände und Brüstungen beinhaltet die Wandbekleidungen wie Putz, etc.

Abbruch erfolgt bis auf die Stahlbetonbodenplatte, nach oben bis UK Stahlbetondecke bzw. UK Stahlbetonsturz.
Erforderliche Abfangungen sind einzukalkulieren. Alle temporären Abfangungen und Unterstützungen sind sorgfältig auszuführen und bis zur Fertigstellung der Abfangungen vorzuhalten.

Schnitte sind einzukalkulieren.

Die statische Berechnung zum Umbau des Bestandsgebäudes ist zu berücksichtigen und einzukalkulieren.

Ausführungsort: gem. Planung

*Hinweis: 105 Abbruch Gipswände*
Abbruch von Gipswänden im Bestandsgebäude.
Der Abbruch der Innenwände beinhaltet die Wandbekleidungen wie Tapeten, Wandfliesen, etc.
Abbruch erfolgt bis auf die Stahlbetonbodenplatte, nach oben bis UK Stahlbetondecke bzw. UK Stahlbetonsturz.

Die statische Berechnung zum Umbau des Bestandsgebäudes ist zu berücksichtigen und einzukalkulieren.

Ausführungsort: gem. Planung

*Hinweis: 106 Abbruch Fertigteil-Fassadenplatten*
Fassadenbekleidung aus Fertigteil-Fassadenplatten einschl. Unterkonstruktion, Dämmung und aller Befestigungsmaterialien zurückbauen und fachgerecht entsorgen.

Ausführungsort: Anbaubereiche (Bauteil B) und Zugang Stuhllager (Bauteil C)

*Hinweis: 107 Öffnung herstellen, Außenwand*
Öffnungen in vorhandenen tragenden Außenmauerwerk mit geraden lotrechten Leibungen und Sturzüberdeckung (Betonfertigteil) herstellen; Abbruchmaterial laden und entsorgen.

Abbruchort: Bauteil C im UG, EG und OG gem. Planung

Die Art des Abbruchs (Sägen, Flexen, Handabbruch mit Beimauerung) nach Wahl des Unternehmers.

Die erforderlichen Abfangungen sind einzukalkulieren. Alle temporären Abfangungen und Unterstützungen sind sorgfältig auszuführen und bis zur Fertigstellung der Abfangungen vorzuhalten.

Ausführungsort: Anbaubereiche (Bauteil B) und Zugang Stuhllager (Bauteil C)

*Hinweis: 108 Öffnung anlegen, Innenwand, MW*
Öffnungen in vorhandenen Mauerwerkswänden mit geraden lotrechten Leibungen und Sturzüberdeckung (Betonfertigteil) anlegen; Abbruchmaterial laden und entsorgen.

Abbruchort: gem. Planung

Die Art des Abbruchs (Sägen, Flexen, Handabbruch mit Beimauerung) nach Wahl des Unternehmers.

Die erforderlichen Abfangungen sind einzukalkulieren. Alle temporären Abfangungen und Unterstützungen sind sorgfältig auszuführen und bis zur Fertigstellung der Abfangungen vorzuhalten.

*Hinweis: 109 Öffnung anlegen, Innenwand, Gipswände*
Öffnungen in vorhandene Gipswände mit geraden lotrechten Leibungen und Sturzüberdeckung (zusätzliches Profil) anlegen; Abbruchmaterial laden und entsorgen.

Senkrechte Profile sind von Rohboden bis UK Stahlbetondecke zu führen. Der Sturz ist anzuarbeiten.

Abbruchort: gem. Planung

*Hinweis: 110 Abbruch Türen einsch. Zargen*
Holztüren einschl. der Holzzargen ausbauen, laden und entsorgen.

Abmessungen: gem. Bestand
Türblatt: Holz, Schichtstoff
Zarge: Stahlzargen, lackert
Wand: massiv und Trockenbau

Ausbauort: gem. Planung

*Hinweis: 111 Abbruch 1-flg. Stahltüren, innen*
1-flg. Stahltüren, Innenwände, einschl. Stahlzargen ausbauen, laden und entsorgen.

Abmessungen: gem. Bestand
Wand: massiv

Ausbauort: gem. Planung

*Hinweis: 112 Abbruch 1-flg. Stahltür, außen*
1-flg. Stahltür, Außenwand, einschl. Stahlzarge ausbauen, laden und entsorgen.

Abmessungen: gem. Bestand
Wand: massiv

Ausbauort: gem. Planung und Raumbuch, Raum A.U.07

*Hinweis: 113 Abbruch 2-flg. Metalltüranlage, innen*
2-flg. Metalltüranlage, verglast, innen, einschl. Zarge ausbauen, laden und entsorgen.

Ausbauort: gem. Planung

*Hinweis: 114 Abbruch Metallfenster*
Metallfenster einschl. Innen- und Außenfensterbänke ausbauen, laden und entsorgen.

Abmessungen: gem. Planung
Wand: massiv

Ausbauort: gem. Planung, im Anbaubereich

*Hinweis: 115 Abbruch Metallfassaden*
Metallfassaden ausbauen, laden und entsorgen.

Abmessungen: gem. Planung
Wand: massiv

Ausbauort: gem. Planung, im Anbaubereich

*Hinweis: 116 Abbruch elastischer Dünnbelag einschl. Sockel*
Bodenbeläge aus elastischem Dünnbelag aufnehmen einschl. der Sockelleisten, laden und entsprechend den Vorschriften entsorgen. Kleberückstände in den Räumen, in denen der Estrich nicht erneuert wird, sind restlos zu entfernen.

Ausbauort: gem. Planung und Raumbuch

*Hinweis: 117 Abbruch MF-Decke*
Abhangdecke aus Mineralfaserplatten einschließlich Abhängungen und Randprofilen abbrechen, abtransportieren und vorschriftsgerecht entsorgen.

Ausbauort: gem. Planung und Raumbuch

*Hinweis: 118 Estrichstreifen*
Vorhandenen Estrich (Bodenaufbau schwimmender
Estrich und Verbundestrich im UG) mit einer Diamantkreissäge im Bereich der neu zu errichtenden Wände aufschneiden und entsorgen..

Den eingeschnittenen Estrichschlitz freilegen. Alle Materialien bis auf den Beton abfahren und entsorgen.

Ausbauort: gem. Planung

*Hinweis: 119 Estrich fräsen*
Nach Abbruch der Wände Estrich maschinell auf eine Höhe abfräsen. Die Schüsselung im Bereich der alten Wände egalisieren. Eine durchgehende Ebene ist herzustellen.

*Hinweis: 120 Abbruch Fußbodenaufbau*
Vorhandenen Fußbodenaufbau bis auf den Rohboden ausbauen.

Estrich: ca. 7 cm
Dämmung. ca. 3 cm Glaswolle.

Alle Materialien abfahren und entsorgen.

Ausbauort: gem. Planung und Raumbuch

*Hinweis: 121 Abbruch Innenwandputz*
Vorhandenen Putz bis auf die Massivwände abschlagen und entsorgen.

Ausbauort: gem. Planung und Raumbuch

*Hinweis: 122 Abbruch Schienen, Vorhänge, Vertikal-Lamellen*
Vorhänge, Vertikallamellen einschl. der Führungsschienden demontieren und entsorgen.

Ausbauort: gem. Raumbuch

*Hinweis: 123 Rückbau, Asseccoires, Einbauten, Schalter*
Diverse Accessoires wie Handtuchhalter, Seifenspender, Papierspänder, Türstopper, Schalter, Langfeldleuchten, Rasterleuchten etc.

*Hinweis: 124 Abbruch Sanitärobjekte*
Waschbecken, WCs, etc. ausbauen und entsorgen.

Ausbauort: gem. Planung und Raumbuch

*Hinweis: 125 Abbruch Fenster-/Lüftungsgitter*
Alle Fenstergitter und Lüftungsgitter ausbauen, laden und entsorgen.

Ausbauort: gem. Planung und Raumbuch, Raum A.U.07

*Hinweis: 126 Abbruch Stahlmattenzaun*
Stahlmattenzaun einschließlich Pfosten, Fundamenten und Toren ausbauen, transportieren und entsorgen.

Höhe bis 2,00 m

*Hinweis: 127 Abbruch Leitungen*
Abbruch  und Entsorgung der Bestandsleitungen (Gas-, Trink-, Abwasserleitungen, etc.) im Neubaubereich.

Der Abbruch kann erst nach Verlegung der neuen Leitungen gem. Gewerk Außenanlagen erfolgen. Es ist für eine durchgängige Versorgung der Bestandsgebäude zu sorgen.

Die Bestandsleitungen sind dem Lageplan zu entnehmen.

*Hinweis: 128 Abbruch Lehrküche*
Abbruch und Entsorgung der Lehrküchenzeilen.

Es sind ca. 10,00 m Unterschränke, Arbeitsplatten, Spülen sowie die Elektrogeräte zu kalkulieren.

*Hinweis: 129 Poller aus-/einbauen*
Um die FW-Umfahrt zu gewährleisten sind die vorhandenen Poller im Bereich des Sandkastens fachgerecht auszubauen, gründlich von Schmutz und Rückständen zu reinigen und bis zum Wiedereinbau gem. Planung geschützt auf dem Gelände zwischenzulagern.

**03.08.200 Gewerk Abbrucharbeiten**
Menge: 1,000 Psch

#### Bereich 03.09 Betonwerksteinarbeiten

*Hinweis: 001 Technische Vorschriften*

*Hinweis: 002 Ausführungs- und Gütebestimmungen*
Die in der DIN 18333 unter Punkt 2 und 3
aufgeführten DIN-Vorschriften sind ebenso wie
die DIN 18333 einzuhalten.

Weiterhin sind folgende DIN-Vorschriften zu beachten:

DIN 1124  Portlandzement
DIN 1179  Körnungen für Sand
DIN 1048  Beton und Betonprüfung
DIN 4109  Schallschutz im Hochbau
DIN 18500  Betonwerkstein, Güte, Prüfung und
  Überwachung
DIN 18540  Ausbildung, Prüfung und Verarbeitung
  von Fugendichtmasse

Außerdem ist der jeweils neueste Stand der Technik
und die Regeln der Technik einzuhalten.

Vorgeschriebene und anzubietende Materialien sind
unter Beachtung der Verarbeitungsrichtlinien und
Bedingungen des Herstellers einzubauen.

Sämtliche Kunststeinbeläge, Winkelstufen und Sockelplatten müssen in gewünschtem bzw. einheitlichen gleichem Vorsatz hergestellt sein. Sichtflächen sind zu schleifen, zu spachteln und feinzuschleifen. Kunststeinbeläge jeder Art dürfen keine Haarrisse aufweisen. Sämtliche Beläge müssen genügend frostbeständig sein und je nach Art der Beanspruchung eine ausreichende Härte nach entsprechender Härteklasse aufweisen.
Geschliffene Beläge sind kurz vor Bezug der Räume nachzubehandeln, d. h. auszubessern, nachzuspachteln und zu schleifen, und mit geeignetem Reinigungsmittel in zwei Arbeitsgängen nach Herstellervorschrift zu reinigen. Nach völliger Austrocknung sind die Beläge mit einem Pflegemittel nach Herstellervorschrift zu behandeln.

Im Bauwerk vorhandene statische Dehnungs- und  Bewegungsfugen müssen an der gleichen Stelle im  Belag durchgehen.

Die begehbaren Belagsoberflächen sind rutschhemmend,
mind. entspr. Bewertungsgruppe R10 auszuführen. Hierüber ist ein Nachweis zu führen.

*Hinweis: 003 Gleitschutz*
In die Vorderseiten der Trittstufen ist ein geeigneter
L-förmiger Gleitschutz (40/12 mm) aus Kunststoff oder
Hartgummi fachgerecht einzubauen.

Dieser Hartgummistreifen dient gleichzeitig zur optischen Markierung der Treppenstufen und muss sich farblich vom Belag abheben.

*Hinweis: 004 Mörtelbett-Bewehrung*
Bei Verlegung auf Dämmschichten ist die 1. Schicht des zweilagig aufgebrachten Zementmörtelbettes entsprechend der Leistungsposition zu bewehren. Diese Schicht muss die Anforderungen an die verlangte drucklastverteilende Schicht erfüllen.

*Hinweis: 005 Löcher/Aussparungen*
Erforderliche Löcher und Aussparungen für Rohrdurchführungen, Einbauteile usw., erforderliche Gehrungs- und Schrägschnitte sowie das Anarbeiten an in den Konstruktionsaufbau einbindende Baukonstruktionen und alle erforderlichen Passstücke sind nach nach Erfordernis auszuführen.

*Hinweis: 006 Fugen, dauerelastisch*
Dehnungs- und Bewegungsfugen (ggf. Feldbegrenzungsfugen) sind nach Vorschrift und Erfordernis anzulegen und mit dauerelastischem, farblich abgestimmtem Material für Fugenbreiten von 5 bis 15 mm nach Vorschrift des Dichtstoffherstellers zu schließen und zu versiegeln.

*Hinweis: 007 Trennprofile*
Bei Materialwechsel des Bodenbelags sind Profile, Alu natur, ca. 25/10/2 mm, in verschiedenen Längen zu liefern und einwandfrei verankert und höhengerecht einzubauen.

*Hinweis: 008 Schutzabdeckung*
Alle Betonwerksteinoberflächen von Bodenflächen und Treppen sind nach Verlegung mit einer Filzpappe o.ä.
wasserdurchlässiger Schutzschicht dauerhaft und
festverklebt abzudecken und bis kurz vor Übergabe der Leistung an den Auftraggeber zu schützen.

*Hinweis: 100 Leistungen*

*Hinweis: 101 Nachträgliches Anarbeiten*
Nachträgliche An- und Beiarbeiten des Bodenbelages an Türkonstruktionen welche bei den Arbeiten im Bestand demontiert werden und oder in die Neue Konstruktion hineinragen.

*Hinweis: 102 Sockelleiste, Bodenfläche nacharbeiten*
Sockelleiste aus Betonwerkstein im Material- und
Oberflächenbeschaffenheit des Bodenbelags, für Wandanschluss nacharbeiten

Die dauerelastische Versiegelung zum Belag und zur Wand sowie die senkrechte Versiegelung im Bereich der Anschlussfugen der Läufe und Podeste ist einzukalkulieren.

Abmessungen: 6 x 1,3 cm, gefaste Sichtkanten

*Hinweis: 103 Belagabschlussprofil, Alu*
Belagabschlussprofil aus Aluminium liefern und im Leibungsbereich der Türen in den erforderlichen Einzellängen einbauen.

*Hinweis: 104 Ausbildung Bewegungsfuge*
Zulage für die Ausbildung von Bewegungsfugen.

*Hinweis: 105 Markierung*
Markierung der Stufen nach DIN 18040 liefern und aufbringen.

**03.09.200 Gewerk Betonwerksteinarbeiten**
Menge: 1,000 Psch

#### Bereich 03.10 Dachdichtungsarbeiten

*Hinweis: 001 Technische Vorschriften*

*Hinweis: 002 Ausführungs- und Gütebestimmungen*
Die in der DIN 18338 unter Punkt 2 und 3 aufgeführen DIN-Vorschriften sind ebenso wie die DIN 18338 einzuhalten.

Weiterhin sind folgende DIN-Vorschriften zu beachten:

DIN 18531 "Dachabdichtungen"
DIN 18339 "Klempnerarbeiten"

Bei Flachdächern sind die Flachdachrichtlinien in der jeweils gültigen Form zu beachten.

Ausserdem ist der jeweils neueste Stand der Technik und die Regeln der Technik einzuhalten.

Bei Differenzen zwischen der DIN 18338, der DIN 18531 und den Flachdachrichtlinien gilt die DIN 18531 als vorrangig.

Mit Bezug auf DIN 18531-1, Stand November 2005 wird für die Dachdichtungsarbeiten eine "höherwertige Ausführung" gemäß Anwendungskategorie K2 gefordert.

Die Wärmedämmungen auf den Dächern werden aus mindestens schwer entflambaren Baustoffen nach DIN 4102 (B1) hergestellt mit dem Hinweis, dass diese so ausgeführt wird, dass eine Brandausbreitung über das Dach nicht stattfinden kann.

Die Anforderungen des Brandschutzkonzeptes bzw. der BauONW bezüglich der Anforderungen an die Dämmung (B1 / A) sind genauestens zu beachten. Vor Ausführung ist eine Dachaufsicht zu erstellen, auf der der Einsatzbereich unterschiedlicher Dämmstoffe hervorgeht. Vor Bestellung der Dämmung muss dieser Plan durch die Bauoberleitung und den Brandschutzsachverständigen freigegeben werden.

*Hinweis: 003 Angaben zur Ausführung*
Die Dachflächen werden als Stahlbetondecken hergestellt. Das Gefälle wird durch die Gefälledämmung erzeugt. Hierbei sind die Mindeststärken sowie die mittlere Dämmstärke des Wärmeschutznachweises zu beachten.

Die Dachfläche wird mit einer PV-Anlage versehen. Zudem sind auf der Dachfläche technische Anlagen aufgestellt.

*Hinweis: 004 Dachdichtungsanschlüsse und -abschlüsse*
Alle An- und Abschlüsse an Dachrändern, Attiken,  Einbauteilen, Überzügen, Öffnungen, Dehnungsfugen, aufgehenden Bauteilen, etc. sind gemäß DIN 18531 und den Flachdachrichtlinien auszuführen.

Insbesondere wird auf das sachgerechte Eindichten der
Dachabläufe hingewiesen.

Alle erforderlichen Kanthölzer sind zu liefern, allseitig mit zugelassenem Imprägniermittel auf Ölbasis vor Montage zu behandeln und einzubauen. Attikabohlen sind durch geeignete Maßnahmen vor Verwerfungen zu schützen. Soweit keine brennbaren Materialien eingesetzt werden dürfen (siehe Brandschutzanforderungen), sind entsprechende Stahlprofile verzinkt oder Aluminiumprofile zu verwenden.

Die erforderlichen Dämmungen an senkrechten Flächen des Daches (Attiken, Überzüge, aufgehende Wände) sind in der vorgeschriebenen Dicke gem. Wärmeschutznachweis und Brandschutzgutachten auszuführen und durch geeignete Verklebung mit dem Untergrund bzw. mechanischer Befestigung vor Abrutschen und Ablösen zu sichern.

Senkrecht hochgeführte Dachbahnen sind grundsätzlich über Dreieckskeile aus der Dachfläche herauszuführen und durch mechanische Befestigungen mittels Alu-Flanschprofilschienen vor Abrutschen zu sichern und die obere Dreiecksfuge dauerelastisch abzudichten.

Alle An- und Abschlüsse sind nach den Montagevorschriften der Bahnen- und Profilhersteller auszuführen; bei evtl. bautechnischen Abweichungen der herstellerseitigen Richtlinien oder Konstruktionsdetails von den Detaildarstellungen der Werkplanung sind die Herstellerangaben zu beachten.

*Hinweis: 005 Klempnerarbeiten*
Abdeckungen von Attiken, Brüstungen u. ä. sind im Gewerk Klempnerarbeiten einzukalkulieren.

*Hinweis: 006 Dachentwässerung*
Die Entwässerung erfolgt über Dacheinläufe mit waagerechten Abläufen.

*Hinweis: 007 Ausführungsplanungsunterlagen*
Vor Aufnahme der Ausführung sind der Bauoberleitung notwendige Detailzeichnungen zum Nachweis der bauphysikalischen Detaillierung vorzulegen. Ebenfalls sind Zulassungen und rechnerische Nachweise, wie statische und bauphysikalische Berechnungen vorzulegen.

Falls mechanisch befestigte Dachdichtungssysteme zur Ausführung kommen, ist vor Ausführungsbeginn ein statischer Nachweis in Verbindung mit einem Befestigungsplan des Herstellers vorzulegen.

Mit der Ausführung darf vor Genehmigung der Unterlagen
durch die Bauoberleitung nicht begonnen werden.

*Hinweis: 008 Seiilsicherungssystem*
Seilsicherungssystem zum Anschlagen von Sicherheitsgeschirren nach den Herstellervorschriften und nach den Unfallverhütungsvorschriften "Bauarbeiten" sowie den Arb.stätt.V. mit einer Stoßkraftannahme von 7,0 KN zu liefern, einbauen und eindichten.
(Maximaler Abstand untereinander Achsmaß 7,5 m,
Abstand von Dachrand mind. 2,50 m).

Die Leistung umfasst Lieferung und Einbau von Stütze, Seilkomponenten und Edelstahlseil. Befestigungs- und Dichtungszubehör sowie Eindichtungsanschluss an Dachdichtungsbahnen ist ebenfalls einzukalkulieren.

Die Befestigung der Absturzsicherung erfolgt auf dem Stahlbetonflachdach. Die Stütze wird mittels Befestigungssatz aus Edelstahl aufgedübelt.

Die Leistung umfasst Lieferung und Einbau mit allem
Befestigungs- und Dichtungszubehör und Eindichtungsanschluss an die Dachdichtungsbahnen.

*Hinweis: 100 Leistungen*

*Hinweis: 101 Dachfläche säubern / Voranstrich*
Betondecken besenrein abfegen und Schutt abtransportieren und entsorgen. Voranstrich aufbringen.

Dachfläche einschl. Attika- und Wandanschlussflächen von Staub und losen Teilen säubern.
Hochstehende Kanten egalisieren, scharfkantige Unebenheiten entfernen.

Kaltbitumen auf Dispersionsbasis im Streich- oder Spritzverfahren als Haftgrund aufbringen, Verbrauch ca. 300 g/m².

*Hinweis: 102 Dampfsperr- und Ausgleichsbahn*
Dampfsperr- und Ausgleichsschweißbahn aus Elastomerbitumen, oberseitig Streifen aus wärmeaktivierbarem Selbstklebebitumen, Folie und Sicherheitnaht, unterseitig Streifen aus wärmeaktivierbaren Selbstklebebitumen und Folie, d = 4,2 mm, Einlage Aluminium- Verbundträger, S d >/= 1.500 m, durch rückstandsfreies Abflämmen der Unterseite aufkleben.
Nähte und Stöße mindestens 8 cm breit vollflächig verschweißen und andrücken.
Im Bereich von Durchbrüchen und Anschlüssen ist die Dampfsperre dampfdicht anzu- schliessen bzw. hochzuführen.

Höchstzugfestigkeit: längs/quer 550/350 N/5 cm
Dehnung bei Höchstzugfestigkeit: längs/quer 3%
Nagelausreißfertigkeit:  >/= 150 N
durchtrittsfest

*Hinweis: 103 Gefälledämmung, EPS, mittlere Höhe 220 mm, dh*
Gefälle-Wärmedämmung, 2-lagig, auf nicht belüftetes Flachdach, vorgefertigte Gefälleplatten aus Polystyrol-Hartschaum EPS nach DIN EN 13163, umlaufend mit Falz, einlagig nach zu erstellendem Verlegeplan des Dämmstoff-Herstellers dicht gestoßen verlegen und verkleben, Fläche mit stetigem Gefälle von ca. 2%, mittlere Dämmstoff-Dicke mind. 220 mm liefern und einbauen

Gefälle: ca. 2%
Dämmstärke im Mittel: mind. 220 mm (vergleiche Wärmeschutnachweis)
EPS DAA WLG: 040
DAA - mittlere Druckfestigkeit dh
B1 : schwer entflammbar
Ausführung: 2 lagig

Einbauort. Dach Neubau über Obergeschoss

*Hinweis: 104 Zulage Gefälledämmung MW DAA, Streifen*
Zulage zur Position "Gefälledämmung, EPS, mittlere Höhe 220 mm, dm" für Dämmung, 2-lagig, aus Mineralfaser nach DIN 18164, Teil 1, nach DIN 4108, Baustoffklasse A1 nach DIN 4102 einschl. mechanischer Befestigung.

MW-Dämmung wird als 50 cm breiter Streifen bei allen Deckendurchführungen umlaufend hergestellt.

*Hinweis: 105 Zulage Gefälledämmung, Druckfestigkeit ds*
als Zulage zur Position "Gefälledämmung, EPS, mittlere Höhe 200 mm, dm" für Herstellen als
ds = Druckfestigkeit bei 10 % Stauchung >/= 200 kPa

Ausführungsort: gem. Erfordernis, insbesondere bei
techn. Aufbauten, Wartungsgängen (auch zu PV-Anlagen), etc.

*Hinweis: 106 Senkrechte Dämmung, 100 mm*
Hartschaumplatten liefern und an den senkrechten Attikaaufkantungen und an aufgehenden Wandanschlüssen mit geeignetem Kleber montieren.

Stärke: 100 mm
Wärmeleitfähigkeitsgruppe: 040

*Hinweis: 107 Senkrechte Dämmung, MW, 100 mm*
Dämmung wie in der Position "Senkrechte Dämmung, 100 mm" beschrieben liefern und an aufgehenden Wandanschlüssen montieren, jedoch:

Mineralwolle,
Brandschutzanforderung: A1
Stärke: 100 mm

Ausführungsort: im Übergang zum Bestandsgebäude bzw. gem. Erfordernis Brandschutz

*Hinweis: 108 Dämmkeile EPS 040 DAA*
Dämmstoffkeile mind. 50 x 50 mm liefern und an
den Wand- und Attikaaufkantungen einbauen.

*Hinweis: 109 Dämmkeile EPS 040 DAA, konisch*
Dämmstoffkeile, konisch, liefern und an den Attiken zur Ableitung des Wasser zu Abläufen fachgerecht einbauen.

*Hinweis: 110 Dämmkeile Steinwolle, 60x60 mm*
Dämmstoffkeile wie in Position "Dämmkeile EPS 040 DAA" liefern und an den Wand- und Attikaaufkantungen einbauen. Schenkellängen 50 X 50 mm.

Material: Steinwolle

Ausführungsort: im Übergang zum Bestandsgebäude bzw. gem. Erfordernis Brandschutz

*Hinweis: 111 Schweinerücken EPS 040 DAA*
Dämmstoffkeile als Schweinerücken bzw. als Halbe-Schweinerücken liefern und an den Attiken zur Ableitung des Wasser zu Abläufen fachgerecht einbauen.

*Hinweis: 112 Dachabdichtung, 1. Lage*
Dachabdichtung, 1. Lage bestehend aus
Elastomerbitumen-Kaltselbstklebebahn als
Ausgleichs- und Dichtungsbahn, oberseitig PP-Vlies und
Sicherheitsnaht, unterseitig SK-Therm-Streifen, Syntom-Beschichtung und abziehbare Folie.
d = 4,0 mm, Einlage 150 g/m² Polyestergewebe- Verbundträger, durch Abziehen der unterseitigen Folie  aufkleben. Nähte und Stöße mindestens 8 cm breit vollflächig verschweißen und andrücken. Die Dichtigkeit der Naht ist durch die austretende Bitumenschweißraupe
zu überprüfen.

Polyestegewebe-Verbundträger: 150 g/m²
Höchstzugfestigkeit: längs/quer 1050 N/50 mm
Dehnung bei Höchstzugfestigkeit: längs/quer 20 %
Nagelausreissfestigkeit : 300 N
Kaltbiegeverhalten: - 28°C
Wärmestandfestigkeit: 115 °C

Mit integriertem Durchwurzelungsschutz,
wurzelfest nach FLL

Alle Dachbahnen müssen bis zur senkrechten Bekleidung der Dachränder hochgezogen und gegen Abrutschen mechanisch gesichert werden. Innen- und Außenecken nach Vorschrift des Bahnenherstellers einschließlich evtl. Spezialbahnen und Formstücke sind einzukalkulieren.

Abrechnung: Es wird die reine, belegte Fläche abgerechnet.

Das Anarbeiten an Dachdurchbrüche ist einzukalkulieren.

*Hinweis: 113 Dachabdichtung 2. Lage, Schutzbahn*
Oberlage der Dachabdichtung, bestehend aus
Elastomerbitumen-Schweißbahn oberseitig weiß, grün
oder lichtgrau beschiefert und Sicherheitsnaht,
unterseitig Rillen und Folie, d = 5,2 mm, Einlage
280 g/m² Polyester Spinvlies auf vorbereiteten
Untergrund vollflächig aufschweißen.
Nähte und Stöße mindestens 8 cm breit vollflächig
verschweißen und andrücken. Die Dichtigkeit der
Naht ist durch die austretende Bitumenschweißraupe
zu überprüfen, die im noch klebefähigen Zustand
abzustreuen ist.

Polyestervlies,
glasverstärkt: 280 g/m²
Höchstzugfestigkeit: längs/quer/diagonal 1000 N/50 mm
Dehnung bei Höchstzugf.: längs/quer/diagonal 40 %
Nagelausreissfestigkeit: 300 N
Kaltbiegeverhalten: - 30°C
Wärmestandfestigkeit: 120 °C

Mit integriertem Durchwurzelungsschutz
wurzelfest nach FLL

Alle Dachbahnen müssen bis zur senkrechten Bekleidung der Dachränder hochgezogen und gegen Abrutschen mechanisch gesichert werden. Innen- und Außenecken nach Vorschrift des Bahnenherstellers einschließlich evtl. Spezialbahnen und Formstücke sind einzukalkulieren.

*Hinweis: 114 Attika-Abschluss, zweilagige Dachabdichtung*
Hochführen der zweilagigen Dachabdichtung an Attiken, Abdichtung wie Flächenabdichtung,
Leistung: Hochführen 90° der in Vorposition beschriebenen Flächenabdichtung (kompletter Aufbau) an Wänden und Brüstungen, mind. 150 mm über Oberkante Abdichtung/Belag bis Vorderkannte Attika hochführen und mechanisch befestigen.

Attikaaufkantungshöhen gem. Zeichnung

Übergang mittels Dämmstoffkeile (separate Positionen) herstellen.

*Hinweis: 115 Wärmegedämmter Wandanschl, Dämmung d=100 mm*
Hochführen der zweilagigen Dachabdichtung an Wänden, Abdichtung wie Flächenabdichtung,
Leistung: Hochführen 90° der in Vorposition beschriebenen Flächenabdichtung (kompletter Aufbau) an Wänden / Brüstungen, mind. 150 mm über Oberkante Abdichtung bzw. Belag und starr anschließen. Oberer Abschluss in Dämmebene aus Nadelholz DIN 4074, Sortierklasse S10, mit Holzschutz DIN 68800-3 behandelt, Abmessung: ca. 100 x 100 mm,
Wärmedämmung: EPS-Wärmedämmung (0,040W/mK), d=100 mm, mechanische Befestigung am oberen Rand der Dachabdichtung mit Klemmschiene aus Aluminium, regensicherer Übergang zum aufgehenden Bauteil mit Überhangblech dreifach gekantet, Abwicklung ca. 300 mm aus Titanzink, mit Schrauben und Dübeln befestigt, Versiegelung der obenliegenden Fuge mit elastischer Fugendichtmasse.
Untergrund: aufgehende Bauteile aus Stahlbeton und KS-Mauerwerk.

*Hinweis: 116 Wärmegedämmter Wandanschluss, d=100 mm, MW*
Wärmegedämmter Attikaanschluss wie in der Position "Wärmegedämmter Wandanschl, Dämmung d=100 mm" beschrieben, jedoch:

Mineralwolle,
Brandschutzanforderung: A1
Stärke: 100 mm

Ausführungsort: gem. Erfordernis Brandschutz

*Hinweis: 117 Dachrandunterkonstruktion*
Unterkonstruktion auf der Attikaaufkantung einschl. Dämmung und Holzfaserplatte zur Aufnahme der Attikaabdeckung liefern und einbauen.

*Hinweis: 118 Provisorischer Regenwasseranschluss*
Liefern und Herstellen eines provisorischen Anschlusses
der Dachabläufe, vorhalten und im Zuge der Montage der Regenfallrohre wieder demontieren. Anschluss erfolgt von außen mit KG-Rohren einschl. aller Anschluss- und Winkelstücke mit allen erforderlichen Abwinklungen.
Die KG-Rohre sind mit flexiblen KG-Flex-Anschlussstücken an das Regenstandrohr, bzw. an die Grundleitung anzuschließen.

*Hinweis: 119 Attika-Ablauf, Komplettsystem*
Das Ablaufsystem ist wie folgt zu liefern und fachgerecht einbauen. Der Anschluss erfolgt an die Grundleitung. Höhe der wasserführenden Schicht bis zu OK-Gelände ist mit ca. 8 m einzukalkulieren.

Attikaablauf mit geringer Einbautiefe, für Hauptentwässerung mit Freispiegelströmung, Abflussleistung, Anstau ohne Kiesfang 100 mm,
mit Klemmflansch, als Los- und Festflanschkonstruktion, 45 Grad Aufkantung für Bitumen-Abdichtungsbahnen, mit Haube aus Edelstahl, nach DIN EN 1253, mit erhöhtem Qualitätsstandard gemäß RAL-Gütezeichen GZ-694, Leistungsnachweis mit normgerechtem Prüfsystem mit  Fallleitung aus Stahl, inkl. Abzweig

Rohr, aus Stahl, feuerverzinkt, nach DIN EN 1123, mit erhöhtem Qualitätsstandard gemäß RAL-Gütezeichen GZ-694, mit 2-Kammern-Steckmuffenverbindung, für Füll- und Entlüftungsleitungen, Brandschutzklasse A1, formstabil, bruchfest, rückstausicher, ohne Innenbeschichtung, mit 2 Muffen, DN 100, inkl. Enddeckel im oberen Abschluss

Regenstandrohr, aus Stahl, feuerverzinkt, rund, mit Reinigungsöffnung nach DIN EN 1123 mit erhöhtem Qualitätsstandard gemäß RAL-Gütezeichen, mit 2-Kammern-Steckmuffenverbindung, Brandschutzklasse A1, formstabil, bruchfest, rückstausicher, langlebige Innenbeschichtung gemäß DIN EN ISO 2178 auf Basis einer 2K-Epoxid-Kombination, DN 100

Zur Position ist Schiebeflansch, Wärmeblock für Ablauf sowie alle erforderlichen Klein- und Dichtungsteile einzukalkulieren. Das Rohr schließt mit OK. Attika ab.

Die Bemessung der Entwässerung ist durch den Auftragnehmer durchzuführen. Das Ergebnis ist nachweislich zu dokumentieren und für die Dimensionierung der Abläufe zu Grunde zu legen.

*Hinweis: 120 Notüberlauf Attika*
Notüberlauf durch eine Aussparung im Attikabereich fachgerecht und nach Planzeichnungen herstellen.

Die Aussparung ist mit einem gekanteten Blech als Speier in die Dachabdichtung einzuarbeiten und über die Fassade zu führen.
Die vorhande Öffnung in der Fassadenansicht (Speier) ist rückwärtig mit gekantetem Blech so zu überdecken, dass eine Durchsicht nicht möglich ist.

Öffnung (BxH): ca. 100 x 400 mm
Abflussleistung, Anstau ohne Kiesfang 30 mm

Die Bemessung der Entwässerung ist durch den Auftragnehmer durchzuführen. Das Ergebnis ist nachweislich zu dokumentieren und für die Dimensionierung der Abläufe zu Grunde zu legen.

*Hinweis: 121 Dunstrohreinfassung*
Dunstrohr aus PVC, zweiteilige Ausführung, für die
Durchführung einer Kanal- oder Raumentlüftung in allen Größen liefern, einbauen und eindichten.

*Hinweis: 122 Schutzmatte 8 mm*
Schutz- und Drainageschicht aus PURgebundenem
Gummigranulat mit Filtervliesauflage liefern und
lose im Verband auf der 2. Abdichtungslage vor Aufbringen des Bodenaufbaus (Betonplatten in Splittbettung) gem. den Verlegerichtlinien des Herstellers verlegen.

Dicke d=8 mm, profiliert

Ausführungsort: techn. Aufbauten

*Hinweis: 123 Betonwerkstein-Plattenbelag*
Einfache Gehwegplatte 40/40/4 cm als Lastverteilungsfunktion für Dachaufbauten in Teilflächen liefern und verlegen einschl. einer Gummigranulatplatte als Schutzschicht.

Einfache Gehwegplatte 40/40/4 cm
Ausführung mit einer Gummigranulatplatte als Schutzschicht statt Splittbettung und ohne Ausfugung.

Ausführungsort:
Wartungsflächen und Wartungsgänge (auch zu PV-Anlagen) bzw. nach Erfordernis

*Hinweis: 124 Kiesschüttung*
Fertige Dachflächen mit einer losen Kiesschüttung, Stärke i. M. 5 cm, mit ca. 90 kg/m² abdecken einschl. Transport und Trenn-/Schutzlage aus Chemiefaservlies 300 g/m².

Material: gewaschener Kies 16/32

*Hinweis: 125 Kiesleiste*
Kiesleiste L-Profil als Abschluss der Dachbegrünung bzw. zur Trennung von Kies und Substrat einschl. aller Ecken liefern, auf der Dachabdichtung verlegen, mit Aluminium-
Verbindungselementen miteinander verbinden und auf der Dachabdichtung mit Schleppstreifen des selben Materials
verkleben.

senkrechter Schenkel gelocht,
in Einzellängen von 2,50 m
Höhe: 120 mm
Breite: 140 mm
Dicke: 1 mm
Material: Aluminium

Ausgeschriebenes Material: ZinCo oder gleichwertig

Sonstiges: Alle zum Gründach gehörenden Bestandteile sind von einem Hersteller zu wählen.

*Hinweis: 126 Kiesschüttung, Rand-/ genutzte Bereiche*
Kies der Körnung 16/32 mm liefern und auf der Schutzlage im Rand- sowie in den genutzen Bereichen, Aufstellflächen für Lüftungsanlagen, Wärmepumpen und auch PV-Anlagen, einbauen.

Natürliche, grobe Gesteinskörnung gemäß Vorgabe FLL-Dachbegrünungsrichtlinie. Aus nass- oder Trockenabsiebung vorwiegend Rundkorn, produktionsbedingt mit variablen Anteilen von Bruchkorn. Anteil Körnungen kleiner 8 mm bzw.
kleiner 0,063 mm sind im Zustand bei Anlieferung limitiert gemäß Vorgabe der FLL-Dachbegrünungsrichtlinie.

Höhe: ca. 5 cm
Breite: ca. 50 cm

*Hinweis: 127 Speicherschutzmatte*
Fasermatte aus Polyester/Polypropylen mit geprüfter Schutzwirkung nach EN ISO 13428, Durchstoßkraft (Mittelwert) > 2000 N, Geotextilrobustheitsklasse 3, verrottungsfest, bitumenverträglich, Flächenmasse ca. 470 g/m², Dicke ca. 5 mm, Wasserspeicherkapazität ca. 5 l/m², mit CE-Kennzeichnung als Bestandteil des "Bausatzes für Dachbegrünung" gemäß ETA-Nr. 13/0668 und Umwelt-Produktdeklaration EPD-ZIC-20200082-CCA1-EN, als Wasserspeicher und mechanische Schutzlage liefern und mit 10 cm Stoßüberdeckung vollflächig verlegen.

*Hinweis: 128 Drän- und Wasserspeicher-Element*
Drän- und Wasserspeicher-Element
aus tiefgezogenem RC-Polyolefin (hauptsächlich PE), Höhe 25 mm, bitumenbeständig, mit Wasserspeichermulden, Diffusionsöffnungen und unterseitigem Kanalsystem, Druckfestigkeit ca. 250 kN/m², Füllvolumen ca. 10 l/m², Flächenmasse ca. 1,7 kg/m², Wasserableitvermögen geprüft nach DIN EN ISO 12958: bei 1 % Gefälle - ca. 0,59 l/s*m, bei 2 % Gefälle - ca. 0,85 l/s*m, mit CE-Kennzeichnung als Bestandteil des "Bausatzes für Dachbegrünung" gemäß ETA-Nr. 13/0668 und Umwelt-Produktdeklaration EPD-ZIC-20200082-CCA1-EN, liefern und nach Herstellervorschrift verlegen.

*Hinweis: 129 Filtervlies*
Vernadeltes und thermisch verfestigtes Filtervlies aus Polypropylen, Flächenmasse ca. 100 g/m², Stempeldurchdrückkraft nach EN ISO 12236: 1100 N, Geotextilrobustheitsklasse 2, Höchstzugkraft nach EN ISO 10319: 7,0 kN/m, Bruchdehnung längs/quer: ca. 40% / 50%, Wasserdurchlässigkeit nach EN ISO 11058: 0,07 m/s, mit CE-Kennzeichnung als Bestandteil des "Bausatzes für Dachbegrünung" gemäß ETA-Nr. 13/0668 und Umwelt-Produktdeklaration EPD-ZIC-20200082-CCA1-EN, liefern und vollflächig auf den Dränageelementen mit ca. 20 cm Stoßüberdeckung verlegen.

*Hinweis: 130 Vegetationssubstrat*
Vegetationssubstrat für extensive Dachbegrünungen, hergestellt auf der Basis von Recycling-Tonziegeln, angereichert mit Substratkompost und Faserstoffen, Eigenschaften gemäß den Anforderungen der FLL-Richtlinien an Vegetationssubstrate für Extensivbegrünungen in Einschichtbauweise und Vorgaben der Düngemittelverordnung, flugfeuerbeständig, frostbeständig und strukturstabil, liefern, aufbringen und verteilen. Ein Verdichtungsfaktor von 1,12 ist zu berücksichtigen.
Die genutzen Bereiche (Aufstellflächen für Lüftungsanlagen, Wärmepumpen und auch PV-Anlagen) sind auszuschließen.

Maximale Wasserkapazität (WKmax): ca. 28 Vol.-%

Volumengewicht bei WKmax, (verdichtet): ca. 1400 kg/m³

*Hinweis: 131 Saatgut Extensivbegrünung*
Extensivbegrünung durch Ansaat mit Keimsubstrat, herstellen.

- gleichmäßiges Aufbringen von Sprossen
- Überdecken mit Keimsubstrat 4 l/m²
- Ansaat mit Saatgutmischung
- durchdringendes Wässern

Saatgut mit 19 KräuterArten (ca. 400 Korn/m²), sowie
50 g Sedum-Sprossen bestehend aus mind.
7 Sedumarten.

*Hinweis: 132 Schutz-, Drän- und Wasserspeicherbahn, Solarbereich*
Schutz-, Drän- und Wasserspeicherbahn, bestehend aus tiefgezogenem RC-Polyolefin (hauptsächlich PE), mit aufkaschiertem Filtervlies aus Polypropylen/ Polyethylen, über einrastende Noppen an den Längsseiten verbindbar, Gesamthöhe ca. 20 mm, max. Druckbelastung ca. 50 kN/m², Flächenmasse ca. 1 kg/m², mit Diffusionsöffnungen, Wasserspeichervermögen ca. 3 l/m², Wasserableitvermögen geprüft nach DIN EN ISO 12958:

bei 1 % Gefälle - ca. 0,36 l/s*m, bei 2 % Gefälle - ca. 0,53 l/s*m, mit CE-Kennzeichnung als Bestandteil des "Bausatzes für Dachbegrünung" gemäß ETA-Nr. 13/0668 und Umwelt-Produktdeklaration EPD-ZIC-20200082-CCA1-EN, liefern und nach Herstellervorschrift verlegen.

Einbauort: Solarbereich

*Hinweis: 133 Fertigstellungspflege, extensive Begrünung*
Fertigstellungspflege der Extensivbegrünung nach der gültigen FLL-Dachbegrünungsrichtlinie bis zum Erreichen des abnahmefähigen Zustandes mit folgende Arbeiten, inkl. der erforderlichen Materialien bzw. Entsorgung:

- Anfangsbewässerung
- Fremdaufwuchs entfernen
- Düngen im Mai/Juni mit umhülltem Langzeitdünger
- Laub und Unrat entfernen
- Rand- und Sicherheitsstreifen von Aufwuchs freihalten
- Kontrollschächte/Abläufe und Entwässerungsrinnen kontrollieren und säubern
- Nachsaat/ Nachpflanzung von Fehlstellen

**03.10.200 Gewerk Dachdichtungsarbeiten**
Menge: 1,000 Psch

#### Bereich 03.11 Klempnerarbeiten

*Hinweis: 001 Technische Vorschriften*

*Hinweis: 002 Ausführungs- und Gütebestimmungen*
Die in der DIN 18339 unter Punkt 2 und 3 aufgeführten DIN-Vorschriften sind ebenso wie die DIN 18339 einzuhalten.

Weiterhin sind folgende DIN-Vorschriften zu beachten:

- DIN 1052 Teil 1 - Holzbauwerke, Berechnung und Ausführung
- DIN 1055 - Lastenannahme für Bauten
- DIN 1707 - Weichlote für Schwermetalle, Zusammensetzung, Techn. Lieferbedingungen
- DIN 1986  Teil 2 - Bestimmungen für die Ermittlung der lichten Weiten und Nennweiten von Rohrleitungen
- DIN 4070 - Querschnittsmaße und statische Werte für Schnittholz
- DIN 4074 -  Gütebedingungen für Bauschnittholz
- DIN 4102 -  Brandverhalten von Baustoffen und Bauteilen
- DIN 4108 -  Wärmeschutz im Hochbau, Teil 3 / die aktuelle Energieeinsparverordnung
- DIN 18165 - Faserdämmstoffe für das Bauwesen, Dämmstoffe für die Wärmedämmung
- DIN 18202 -  Maßtoleranzen im Hochbau
- DIN 18334 -  Zimmer- und Holzbauarbeiten
- DIN 18338 -  Dachdeckungs- und Dachabdichtungsarbeiten
- DIN 18384 -  Blitzschutzanlagen
- DIN 52143 -  Glasvlies-Bitumendachbahnen, Begriff, Bezeichnung, Anforderungen
- DIN 68800 -  Holzschutz im Hochbau
- Außerdem ist der jeweils neueste Stand der Technik und die Regeln der Technik einzuhalten.

*Hinweis: 003 Dachentwässerung*
Die Entwässerung erfolgt über Dacheinläufe mit waagerechten Abläufen.

*Hinweis: 004 Planunterlagen*
Alle Bauleistungen sind nach Art, Umfang, Material
und konstruktiven Einzelheiten gemäß der vorliegenden Ausführungs- und Detailplanung sowie dem Raumbuch herzustellen.
Alle darin enthaltenen Informationen sind auch dann
Bestandteile der Angebotspreise, wenn in der
Leistungsbeschreibung keine Angaben darüber enthalten
sind.

*Hinweis: 100 Leistungen*

*Hinweis: 101 Attikaabdeckung*
Dachrandabdeckung einteilig aus Aluminium EN AW-500A, 2,0 mm dick, mit Pulverlackbeschichtung, Farbton RAL nach Wahl des AG, Abwicklung ca. 90 cm +/- 10 cm 4 x gekantet.
Die Abdeckungen erhalten an den seitlichen Anschlüssen Aufkantungen und sind mit dauerelastischer Dichtmasse anzuschließen. Die Befestigung erfolgt unsichtbar auf der Dachrandunterkonstruktion.

Die Untersicht ist mit einer Anit-Dröhn-Beschichtung zu versehen. Seitliche Ecküberstände sind mit Kappen im gleichen Farbton zu schließen. Es dürfen seitlich keine scharfen Kanten entstehen.

Einzukalkulieren sind alle Anschlüsse, Eckausbildungen, Gehrungen und Sonderformen.

Ausführungsort: Attika Flachdach und oberhalb der hochfeuerhemmenden Wand

*Hinweis: 102 Fallleitungen, Stahl*
Abflussrohre aus Stahl nach nach DIN EN 1123,
DIN 19530 und DIN 1986 zur Ableitung von Abwasser in Gebäuden und auf Grundstücken einschl. Dicht- und Befestigungsmaterial liefern und montieren.

Dimension: DN100 / DN150 / DN200

Ausgeschriebenes Material: LORO- X oder gleichwertig

*Hinweis: 103 Standrohr*
Regenstandrohr, rund, mit Reinigungsöffnung nach DIN EN 1123 mit erhöhtem Qualitätsstandard gemäß RAL-Gütezeichen, mit 2-Kammern-Steckmuffenverbindung, aus Stahl, feuerverzinkt, Brandschutzklasse A1, formstabil, bruchfest, rückstausicher, langlebige Innenbeschichtung gemäß DIN EN ISO 2178 auf Basis einer 2K-Epoxid-Kombination, 1000 mm komplett liefern und fachgerecht montieren, einschl. Übergangsstück auf PVC- Rohr, einschl. Dicht- und Befestigungsmaterial.

Ausgeschriebenes Material: LORO- X oder gleichwertig

*Hinweis: 104 Schlagregenhaube*
Schlagregenhaube für Dunstrohre oder Entlüftungsrohre liefern und montieren.

*Hinweis: 105 Regenfallrohr demontieren*
Regenfallrohr des Bestandsgebäudes im Bereich der Anbauten demontieren und entsorgen.

*Hinweis: 106 Kehlrinne, Titanzink*
Regenrinne als Kehlrinne einschl. Unterkonstruktion und aller Anschlüsse liefern und fachgerecht einbauen.
Der erforderliche Innenanstrich der Rinne mit
korrosionsverhindernder Spezialfarbe ist
einzukalkulieren.

Material: Titanzinkblech, Stärke 0,7 mm

Ausführungsort: Traufe des Bestandsdaches im Anbaubereich

**03.11.200 Gewerk Klempnerarbeiten**
Menge: 1,000 Psch

#### Bereich 03.12 Putzarbeiten

*Hinweis: 001 Technische Vorschriften*

*Hinweis: 002 Ausführungs- und Gütebestimmungen*
Die in der DIN 18350, Putz- und Stuckarbeiten unter Pkt. 2 "Stoffe und Bauteile" aufgeführten DIN-Vorschriften sind ebenso wie die DIN 18350 einzuhalten.
Außerdem ist der jeweils neueste Stand der Technik und die Regeln der Technik einzuhalten.

Vorgeschriebene und anzubietende Materialien sind unter Beachtung der Verarbeitungsrichtlinien und Bedingungen des Herstellers einzubauen.

Das Abkleben von Fenstern, Türen, eloxierten Teilen usw. als Schutz vor Verunreinigungen und Beschädigungen durch die Putzarbeiten gehört zum Leistungsumfang und ist einzurechnen, auch wenn es nach VOB DIN 18350,
Pkt. 4.2.7. als "Besondere Leistung" definiert ist.

Ausführung gem. Raumbuch. Flächen hinter den Einbaumöbeln werden nicht verputzt.

Beiputz im Bereich der Maßnahmen im Bestand ist einzukalkulieren.

*Hinweis: 003 Untergründe*
Die Putzuntergründe sind zu reinigen und von allen
Fremdstoffen, lockeren Teilen, Kalkausblühungen, Sinterschichten sowie Schmutz und Staub zu befreien.

Untergründe sind mit einer Putzhaftbrücke, stark
saugende Untergründe mit Grundiermittel als Aufbrennsperre des Mörtelherstellers vorzubehandeln.

*Hinweis: 004 Putzprofile*
Putzprofile aller Art aus verzinktem Stahlblech als Eckschutzleisten, Putzab- und anschlussprofile, Dehnungsfugenprofile, Trennprofile zwischen Wand- und
Deckenputz usw. sind nach Erfordernis und Zeichnung
zu liefern und nach Vorschrift einzubauen. Bei besonderen Anforderungen an den Korrosionsschutz (z.B.
Feucht- und Nassräume) sind Profile aus rostfreiem Edelstahl einzubauen.

*Hinweis: 005 Putzarmierungen*
Bei Materialwechsel des Untergrundes, Untergründen aus
Hartschaum-Dämmstoff, labilen Putzuntergründen sowie
wesentlichen Putzmehrstärken ist der Putz mit einem geeigneten verrottungsfreien Armierungsgewebe zu bewehren. Installationsschlitze müssen vor dem Putzauftrag mit schwarz lackiertem Streckmetall
bei Breiten über 40 cm mit Aussteifungskonstruktion,
überspannt werden. Der Hohlraum ist mit Mineralwolle auszufüllen.

*Hinweis: 100 Leistungen*

*Hinweis: 101 Wand-Kalkzementputz, Q3*
Wandputz aus Maschinenputz MP II-350
eben, fluchtrecht und einlagig, im Innenbereich, je nach Beschaffenheit des Untergrundes aufbringen und lattenrecht und nestrein abziehen. Nach dem Anziehen die Putzfläche glätten einschließlich aller Beiputz- arbeiten.
Wandhöhen siehe Schnitte. Der Untergrund
ist vorab mit einem Haftgrund nach Empfehlung des
Putzherstellers vorzubehandeln.

Oberflächenqualität: Q3

Wand-Kalkzementputz ist für alle gefliesten und nassbelasteten Räume zu kalkulieren.

Ausführungsort: gem. Raumbuch

*Hinweis: 102 Spachtelputz, Wand, Q3*
Spachtelputz einschließlich Haftbrücke zur Erzielung einer absolut planebenen Oberfläche als Untergrund für den Anstrich liefern und nach Vorschrift in einer Schichtdicke von 2-3 mm auf den Kalkzementputz entsprechend separater Position auftragen.

Der Untergrund erhält die Qualitätsstufe Q3.

Ausführungsort: gem. Raumbuch

*Hinweis: 103 Spachtelputz, Wand, Q1*
Spachtelputz einschließlich Haftbrücke zur Erzielung einer absolut planebenen Oberfläche als Untergrund für fie Fliesenarbeiten liefern und nach Vorschrift in einer Schichtdicke von 2-3 mm auf den Kalkzementputz entsprechend separater Position auftragen.

Der Untergrund erhält die Qualitätsstufe Q1.

Ausführungsort: gem. Raumbuch

*Hinweis: 104 Wand-Gipsputz, Q2*
Wandputz, einlagig nach DIN 18550 auf KS-Mauerwerk
oder rauhgeschaltem, saugfähigem Beton (Stützen/ Unterzüge) liefern und mit Putzmaschine auftragen. Mit Trapezkartätsche ausziehen, Oberfläche filzen oder glätten einschl. aller Beiputzarbeiten. Der Untergrund ist vorab mit einem geeigneten Haftgrund vorzubehandeln.

1.
Putzhaftbrücke auf organischer Basis auf Wände auftragen.
Wandart: Beton rauh und glatt, Mauerwerk

2.
Innenwandputzsystem, mineralisch gebunden. Wandhöhen siehe Schnitte.

Oberflächenqualität: Q2

Ausführungsort: gem. Raumbuch

*Hinweis: 105 Wand-Gipsputz, Q3*
Wandputz wie in Position "Wand-Gipsputz, Q2" beschrieben liefern und auftragen, jedoch mit der Qualitätsstufe Q3.

Ausführungsort: gem. Raumbuch

*Hinweis: 106 Spachtelputz bestehende unebene Wände*
Spachtelputz einschließlich Haftbrücke zur Erzielung einer absolut planebenen Oberfläche als Untergrund für Aufbringung von Anstrich liefern und nach Vorschrift in einer Schichtdicke von 2-3 mm auftragen.

Der Untergrund erhält die Qualitätsstufe Q1.

*Hinweis: 107 Spachtelputz bestehende unebene Wände, Q3*
Spachtelputz wie  in Position "Spachtelputz bestehende unebene Wände" beschrieben liefern und auftragen, jedoch mit der Qualitätsstufe Q3.

Ausführungsort: gem. Raumbuch

*Hinweis: 108 Spachtelputz, Gips, Decke*
Spachtelputz zur Erzielung absolut planebener Oberflächen an der Decke, bzw. Treppenlaufuntersichten und Wangen als Untergrund für direkten Auftrag von  Anstrichen und Beschichtungen liefern und nach Vorschrift in einer Schichtdicke von 2-3 mm auftragen.

Bei Ausführung von Filigrandecken sind die Stoßfugen vorab mit geeignetem Füllstoff (A1) zurückliegend zu füllen.

Die einzelnen Arbeitsgänge zur Erzielung der
beschriebenen Oberfläche sind einzukalkulieren.

1.
Haftbrücke auf Betonflächen, Gipsbauplatten, KS-Mauerwerk, verschiedenartige Steinelemente

2.
Einmal spachteln mit Gipsspachtelmasse auf o.g. Untergründen

Oberflächenqualität: Q3

Wandhöhen gem. Schnitte

Ausführungsort: gem. Raumbuch

*Hinweis: 109 Eckputzprofile, verzinkt*
Eckputzprofile, verzinkt, fixieren an Kanten, Ecken usw. einschl. aller zulässigen Befestigungsmittel (aggressive Putze beachten) liefern und einbauen für Putzflächen aus Spachtelputz bzw. Wandputze.

*Hinweis: 110 Glasfasergewebe*
Überspannen von Schlitzen (bis 40 cm), Einbauteilen,
Materialwechsel Mauerwerk/ Beton und dgl.
Erste Putzschicht auftragen, grob abziehen, Glasgewebe eindrücken, anschließend sofort die gesamte Fläche überputzen bzw. überspachteln.
Verarbeitung nass in nass nach Werksvorschrift.

*Hinweis: 111 Streckmetall, verzinkt, über 40 cm*
Überspannen von Sanitär- und Heizungsschlitzen über
40 cm mit Streckmetall (verzinkt), mit Aussteifung. Schlitze und Hohlräume sind mit Mineralwolle auszufüllen.

*Hinweis: 112 Wand-Handputz Pfeiler/Stützen Zulage*
Wand-Handputz wie in Hauptpositionen beschrieben,
jedoch für Stützen und Fensterpfeilerflächen,
einschl. der Leibungen als Zulage.

Diese Position gilt auch für Beiputzarbeiten für Maßnahmen im Bestand.

*Hinweis: 113 Bewegungsfugen-Profil, in der Fläche*
PVC-Bewegungsfugenprofil mit weich-PVC-Mittelteil,
zur Ausbildung von Bewegungsfugen im Wand-, oder
Deckenbereich (z.B.Mauerwerk/Beton)
Bewegungsaufnahme: Zug/Druck +1/-1mm

*Hinweis: 114 Putzanschlussleisten*
Putzanschlüsse innen an Rahmenprofilen von Fenstern
und Türen mit Anputzleiste, einschl. integriertem,
selbstklebendem Schaumstoffdichtungsband 3 mm dick,
fluchtgerecht und abstandsgleich zum Rahmenprofil passend zur Stärke des Leibungsputzes liefern und nach Herstellervorschrift herstellen.

*Hinweis: 115 Kellenschnitt*
Kellenschnitt im Übergang Wand/Decke an allen beweglich gelagerten Auflagen, an denen es zu Rissbildungen kommen kann. Der Wandputz ist an dieser Stelle vom Deckenputz zu trennen.

**03.12.200 Gewerk Putzarbeiten**
Menge: 1,000 Psch

#### Bereich 03.13 Fliesen- und Plattenarbeiten

*Hinweis: 001 Technische Vorschriften*

*Hinweis: 002 Ausführungs- und Gütebestimmungen*
Die in der DIN 18 352, Fliesen und Plattenarbeiten, unter Punkt 2 "Stoffe, Bauteile" aufgeführten DIN-Vorschriften sind ebenso wie die DIN 18 352 einzuhalten.

Weiterhin sind folgende DIN-Vorschriften zu beachten:
DIN 18157: 1 bis 3 keramischer Bekleidungen im  Dünnbettverfahren
DIN 18195: Bauwerksabsichtungen
DIN 18336: Abdichtungsarbeiten
DIN EN ISO 10 545: Keramische Fliesen und Platten
DIN 51130:  Bestimmung der rutschhemmenden Eigenschaft

Merkblätter "Zentralverband des Deutschen Baugewerbes", ZH 1/571: "Keramische Bodenbeläge für Arbeitsräume und Arbeitsbereiche mit erhöhter Rutschgefahr".

Außerdem sind der jeweils neueste Stand der Technik und die Regeln der Technik einzuhalten.

Vorgeschriebene und anzubietende Materialien sind unter Beachtung der Verarbeitungsrichtlinien und  Bedingungen des Herstellers einzubauen.

Bei gefliesten Bodenflächen gehört die Abdichtung zum Leistungsumfang des Fliesenlegers.

*Hinweis: 003 Abdichtung des gefliesten Fußbodens*
Die Abdichtung der gefliesten Fußböden in den Sanitären Räumen, der Spülküche, der Ausgabe, Vorrats- und Putzmittelraum sowie sonstigen Räumen mit Nassbelastung erfolgt mit der sogenannten "Alternativen Abdichtung" unter Beachtung aller Einzelmaßnahmen des geprüften und amtlich zugelassenen Systems eines Herstellers. Die Abdichtung ist im Boden und in spritzwasserbelasteten Wandbereichen entsprechend den einschlägigen Vorschriften auszuführen.

*Hinweis: 004 Fugenverschlüsse, Öffnungen, etc.*
Die notwendigen dauerelastischen Fugenverschlüsse im Fliesenbelag, das Herstellen von Löchern in Wand- und Bodenplatten für Installationen und Einbauteile, das Anarbeiten der Plattenbeläge an Aussparungen und wandbündige einzusetzende Sanitäreinbauteile, Öffnungen und Rohrdurchführungen, Liefern, Einsetzen und Ausfliesen von Revisionsöffnungen sowie das Schließen von kleineren Flächen (Schlitze, Durchbrüche, etc.) mit verzinktem Streckmetall und Zementmörtel zur Aufnahme der Wandfliesen sind fachgerecht auszuführen und kostenmäßig einzukalkulieren.

*Hinweis: 005 Anschlussfugen sanitäre Gegenstände*
Nach Montage der sanitären Einrichtungsgegenstände sind die Anschlussfugen zu gefliesten Wand- und Bodenflächen mit dauerelastischem Dichtstoff wasserdicht nach Herstellervorschrift einschließlich Vorbehandlung der Haftflächen zu schließen.

Dies gilt u. a. für alle Urinale, WC´s, Waschtische, etc.

*Hinweis: 006 Grundierungen*
Alle erforderlichen Grundierungen des Putzuntergrundes zur Verbesserung des Haftverbundes sind entsprechend der Beschaffenheit des Fliesenuntergrundes nach Vorschrift auszuführen.

*Hinweis: 007 Angaben zur Ausführung*
a)
Die Wände der WC´s werden türhoch und die Küchenräume raumhoch gefliest.

b)
Wände hinter Ausgussbecken sind
mit einem Fliesenspiegel zu bekleiden.

c)
In raumhoch gefliesten Räumen werden die Brüstungen und seitlichen Leibungen auch der Vorsatzschalen ebenfalls gefliest.

d)
Alle Boden- und Wandflächen in den Sanitären Räumen der Schüler*innen sind mit wasserdichtem Fugenmörtel, Epoxidharzmörtel, auszufugen.
Die übrigen gefliesten Bereiche erhalten wasserabweisenden Fugenmörtel.

e)
Alle Außenecken im Fliesenbelag einschließlich der seitlichen und oberen Ränder der Fliesenspiegel sind unter Einbau eines farblich zum Belag passenden Eckrundprofils auszubilden.

f)
Das exakte, symmetrische Einpassen der Bodeneinläufe in die Fliesenbeläge ist einzukalkulieren. Es ist ein auf Gehrung geschnittener, in der Breite gleich bleibender  Randstreifen aus dem Fliesenmaterial auszuführen. Das Fliesenbild ist diesbezüglich vorab mit dem AG abzustimmen.

g)
Bodenfliesen und Wandfliesen kommen entsprechend Raumbuch zur Ausführung.

h)
Lieferung jeweils einer Musterfliese zur Abstimmung mit dem AG.

i)
Angaben im Raumbuch und in den Zeichnungen sind vorrangig zu beachten.

*Hinweis: 100 Leistungen*

*Hinweis: 101 Grundierung*
Grundierung des Untergrundes zur Verbesserung des Haftbundes.

*Hinweis: 102 Steingutfliesen Wand, Dünnbett*
Wandbekleidung aus Steingutfliesen nach DIN 18 155 liefern und im Dünnbettverfahren auf Kalkzementputz  verlegen. Der Untergrund ist besonders auf einen Feuchtigkeitsgehalt von max. 1 % sowie auf die Oberfläche zu überprüfen. Gegebenenfalls ist ein Aufrauen der Oberfläche notwendig.

Die Einteilung erfolgt auf Kreuzfuge. Verfugen durch Einschlämmen von Zementmörtel (grau oder weiß).

Format: 30 x 60 cm
Sortierung: 1. Sortierung
Oberfläche: weiß oder nach Wahl des AG

Ausführungsort: WC-Anlagen

*Hinweis: 103 Steingutfliesen Wand, Dünnbett, Küche*
Wandbekleidung aus Steingutfliesen wie in Position "Steingutfliesen Wand, Dünnbett" beschrieben, jedoch:

Format: 20 x 25 cm

Ausführungsort: Spülküche, Ausgabe, Vorrat

*Hinweis: 104 Kleinstflächen*
Klein- und Kleinstflächen der Wandbekleidung Steingutfliesen, wie in Hauptposition beschrieben, liefern und als Fliesenspiegel hinter Ausgussbecken im Dünnbett auf Putz bzw. Gipskarton aufbringen. Als Zulage zu Wandfliesenpositionen.

*Hinweis: 105 Komplett-Dichtsystem W3-I, Wand*
Einbringung einer Abdichtung gemäß DIN 18534 und den Verarbeitungsrichtlinien des Systemanbieters und Zulassung auf grundierten Wandflächen mit einem Komplett-Dichtsystem, bestehend aus einer lösemittelfreien, spachtelfähigen 2-Komponenten- Flächenabdichtung auf Epoxidharzbasis. Die Ausführung erfolgt auf der noch klebrigen Grundierung.

Wassereinwirkungsklasse: W3-I

Ausführungsort: gem. Raumbuch

*Hinweis: 106 Eindichtung Wandecken*
Wandecken durch Einlegen eines Sicherheitsbandes aus vlieskaschiertem Spezialgummi, Breite 120 mm, ergänzend zum vorbeschriebenen Dichtsystem nach den Verarbeitungsrichtlinien des Systemanbieters und Zulassung eindichten.

*Hinweis: 107 Eindichtung Rohrauslass Wand*
Eindichtung der wandseitigen Rohrauslässe durch Einbauen einer Dichtmanschette herstellen als Teilleistung des Komplett-Dichtsystems.

*Hinweis: 108 Steingutfliesen Boden, Dünnbett, R10*
Bodenbelag aus glasierten, keramischen Steinzeugfliesen nach DIN EN 176 BI liefern und im Dünnbett auf Estrich und Komplett-Dichtsystem verlegen.
Verfugen durch Einschlämmen von Zementmörtel (grau
oder weiß).

Format: 30 x 60 cm
Sortierung: 1. Sortierung
Oberfläche: Nach Wahl des AG entsprechend Musterkollektion
Trittsicherheit: R 10
Einteilung: soweit wie möglich auf Kreuzfuge.

Ausführungsort:
entsprechend Raumbuch und Zeichnung

*Hinweis: 109 Steingutfliesen Boden, Dünnbett, R11*
Bodenfliesen liefern und fachgerecht auf Estrich und Komplett-Dichtsystem im Dünnbettverfahren einbauen.
Verfugen durch Einschlämmen von Zementmörtel (grau
oder weiß).

Material: unglasierte und trittsichere keramische Feinsteinzeugfliesen nach DIN EN 14411
Gruppe BI a
Format: 20 x 20 cm
Sortierung: I. Sortierung
Trittsicherheit: R 11
Oberfläche: nach Wahl des AG entsprechend Musterkollektion
Einteilung: soweit wie möglich auf Kreuzfuge.

Ausführungsort: Spülküche, Ausgabe, Vorrat

*Hinweis: 110 Wasserabweisende Verfugung*
Wasserabweisende Verfugung der Wand- und Bodenfliesen.

Ausführungsort: gem. Raumbuch

*Hinweis: 111 Komplett-Dichtsystem, Boden*
Abdichtung wie in Position "Komplett-Dichtsystem, Boden" beschrieben in der Wassereinwirkungsklasse: W3-I einbringen, jedoch auf Bodenflächen einschl. Boden-Wand-Anschlüssen.

Ausführungsort: gem. Raumbuch

*Hinweis: 112 Komplett-Dichtsystem W3-I, Boden*
Abdichtung von grundierten Bodenflächen
mit einem Komplett-Dichtsystem, bestehend aus
Dichtschicht und wasserdichtem Fliesenkleber einschl. Boden-Wand-Anschlüssen.

Ausführungsort: alle gefliesten Böden gem. Raumbuch und Zeichnung

*Hinweis: 113 Eindichtung Rohrauslass Wand*
Eindichtung der wandseitigen Rohrauslässe durch Einbauen einer Dichtmanschette herstellen als Teilleistung des Komplett-Dichtsystems.

*Hinweis: 114 Eindichtung Wandecken*
Wandecken durch einlegen eines Sicherheitsbandes als Teilleistung des Komplett-Dichtsystems nach Herstellervorschrift und Zulassung eindichten.

*Hinweis: 115 Sockel, Wand*
Ausführung des Sockels im Übergang Boden/Wand.
Der Sockel ist aus den Bodenfliesen der zuvor genannten Fliesen herzustellen. Oberkante Sockel/Wand (in den Bereichen, wo keine Wandfliesen anschließen) und Boden/Sockel sind zu versiegeln.

Einbauort: alle gefliesten Räume

*Hinweis: 116 Kehlsockelfliese*
Kehlsockelfliese passend zum Fliesenbelag liefern und liegend in allen Bädern verlegen, sonst wie Fliesenposition, als Zulage.

Format: 20x10cm
Sortierung: I.
Sonstiges: alle Schräg- und Gehrungsschnitte bzw. Formstücke für Eckausbildung sind einzukalkulieren.

Ausführungsort: entsprechend Raumprogramm

*Hinweis: 117 Bordüre*
Bordüre in Form von farbigen Fliesen in zwei unterschiedlichen Farben liefern und abwechselnd als Bordüre verlegen.

Fabrikat: entsprechend Hauptposition
Format: 10 x 10 cm
Farbe: nach Wahl des Bauherrn entsprechend Musterkollektion
Sortierung: I. Sortierung

Alle Schräg- und Gehrungsschnitte sowie Passschnitte  sind einzukalkulieren.

Diese Position ist eine Zulage zur Position "Steingutfliesen Wand, Dünnbett".

Ausführungsort: alle WCs

*Hinweis: 118 Löcher*
Löcher herstellen in Wand- und Bodenbeläge für Installationen und Einbauteile.

*Hinweis: 119 Anarbeiten*
Anarbeiten der Plattenbeläge an Aussparungen im Belag, wie Öffnungen, Fundamentsockel, Rohrdurchführungen usw. von mehr als 0,1m² Einzelgröße.

*Hinweis: 120 Revisionsrahmen*
Ausfliesen von Revisionsrahmen, (30x60 cm), einschließlich Lieferung des Revisionsrahmens aus nicht rostendem Edelstahl.

*Hinweis: 121 Dauerelastischen Fugen*
Dauerelastischen Fugenverschluss im Fliesenbelag bzw. an Sanitärobjekten liefern und herstellen.

Fugenbreite: bis 5 mm
Farbe: weiß oder grau

*Hinweis: 122 Eckrundprofil Edelstahl*
Eckrundprofil aus Edelstahl gebürstet liefern und als Abschlussprofil der Wandfliesenränder und Ecken einbauen.

*Hinweis: 123 Belagswechselprofil*
Belagsabschluss- und Kantenschutzprofil aus Aluminium natur matt eloxiert mit trapezförmig gelochtem Befestigungsschenkel und einem sich mit einem 87°-Winkel anschließenden Abschlussschenkel mit verbreiterter schräg ansteigender Kopfausbildung
und einem Fugensteg zur Bildung einer Fugenkammer
liefern und unter Berücksichtigung der Anwendungs-
und Verarbeitungshinweise des Herstellers fachgerecht einbauen.

*Hinweis: 124 Reserveplatten liefern*
Reserveplatten für alle verwendeten Boden- und Wandfliesen liefern.

Menge je 5 qm

**03.13.200 Gewerk Fliesen- und Plattenarbeiten**
Menge: 1,000 Psch

#### Bereich 03.14 Sanitäre Trennwände

*Hinweis: 001 Technische Vorschriften*

*Hinweis: 002 Kalkulation*
Es gelten die DIN 18355 und 18357 - Tischlerarbeiten und Beschlagarbeiten mit allen darin aufgeführten
DIN-Normen für Materialien und Ausführung.

Für jedes Türelement ist ein Mantelhaken als Türstopper einzukalkulieren.

*Hinweis: 003 Ausführungs- und Gütebestimmungen*
Die in DIN 18355 und 18357 unter Pkt. 2 "Stoffe, Bauteile" aufgeführten DIN-Vorschriften sind ebenso wie die DIN 18355 und 18357 einzuhalten.

Außerdem ist der jeweils neueste Stand der Technik und die Regeln der Technik einzuhalten.

Vorgeschriebene und anzubietende Materialien sind unter Beachtung der Verarbeitungsrichtlinien und Bedingungen des Herstellers einzubauen.

*Hinweis: 004 Systembeschreibung*
Die angebotenen Systeme sind vor Ausführung  mit Typ-Blättern bzw. Prospekten und Farbkarten zu bemustern. Die endgültige Farb- und Materialzusammenstellung behält sich der
Auftraggeber vor.

*Hinweis: 005 Angaben zur Ausführung*
Die sanitären Trennwände kommen gemäß Raumbuch und Zeichnungen zur Ausführung.

*Hinweis: 006 Technische Beschreibung Trennwand*
Ausführung:
Trennwandsystem, unfallsicher nach den Sicherheitsbestimmungen der Unfallkasse NRW

Höhe:
Frontwände: 1.970 mm einschl. 120 mm Bodenfreiheit
Trennwände: bis UK abgeh. Decke einschl. 120 mm Bodenfreiheit.

Wände:
13 mm starke HPL-Vollkernplatten nach DIN EN 438
(DIN 16926). Wasserbeständig, fäulnissicher,
widerstandsfähig gegen Beschädigungen und
besonders pflegeleicht. Erhöhte Kratz- und
Abriebfestigkeit durch ein zusätzliches Overlay.
Die Ecken zur Vermeidung von Verletzungen im
Radius von 30 mm gerundet. Wandanschlüsse durch
stabile Aluminium-Plattenhalter, pulverbeschichtet,
zum Ausgleich von Bautoleranzen.

Füße:
Ø 20 mm, höhenverstellbar, aus Aluminium
pulverbeschichtet mit Edelstahlteller und trittfester
Abdeckrosette aus Nylon. (Klebefüße sind aus
Sicherheitsgründen nicht zugelassen).

Türen:
In gleicher Konstruktion wie die Wände.

Beschläge:
3-Rollen-Sicherheitsfederband, Ø 20 mm. Ein Band ist mit eingebauter Feder zum Selbstschließen der Tür ausgestattet. Einriegelschloss aus Zinkdruckguss mit Schlosskasten einschl. Riegelolive und Griffmulde innen, außen Schauscheibe rot/weiß mit Notdornöffnung, komplett aus Aluminium. Türknöpfe aus schlag- und bruchsicherem Nylon. Je Kabine 1 Puffer aus Nylon im Farbton der Beschläge.

Farben:
Farben gemäß Hersteller-Farbkarte.

Profile, Beschläge, Türgriffe, Füße und Zubehör
in den gleichen durchgängigen Farben

*Hinweis: 100 Leistungen*

*Hinweis: 101 Frontwand mit Türen*
Frontwand mit Türen des in Vorbemerkungen beschriebenen Trennwandsystems einschl. aller Anschlüsse und Ausstattungsgegenstände liefern und einbauen.

Abmessungen: gem. beiliegenden Zeichnungen und Raumbuch

Höhe: 1.970 mm einschl. 120 mm Bodenfreiheit

Farbe Wände:
nach Wahl des AG aus Musterkollektion des Herstellers.

Farbe der Profile,Beschläge etc.: nach Wahl des AG aus Mustekollektion des Herstellers.

*Hinweis: 102 Trennwand, Zwischenwand*
Trennwand wie in Vorposition "Frontwand mit Türen" beschrieben, jedoch:

als Trennwand ohne Türen

Höhe der Trennwände jeweils bis UK abgeh. Decke

*Hinweis: 103 Trennwand, Seitenwand*
Trennwand wie in Vorposition "Frontwand mit Türen" beschrieben, jedoch:

als Seitenwand ohne Tür

Höhe der Trennwände jeweils bis UK abgeh. Decke

*Hinweis: 104 Urinaltrennwand*
Urinaltrennwand passend aus dem System des Herstellers
wie in der Position "San. Trennwand, Frontwand"
beschrieben, jedoch:

Abmessungen: (B x H) ca. 500 mm x 900 mm
mm

Ausführungsort: gem. Raumbuch und Planung

*Hinweis: 105 Zulage Ausklinkung*
Zulage für Ausklinkung der Trennwände im Bereichen der nicht raumhohen Installationswände.

**03.14.200 Gewerk Sanitäre Trennwände**
Menge: 1,000 Psch

#### Bereich 03.15 Estricharbeiten

*Hinweis: 001 Technische Vorschriften*

*Hinweis: 002 Ausführungs- und Gütebestimmungen*
a)
Die in der DIN 18353 unter Pkt 2 und 3 aufgeführten DIN-Vorschriften sind ebenso wie die DIN 18353 einzuhalten.

Weiterhin sind folgende DIN-Vorschriften zu beachten:

DIN 1179: Körnungen für Sand, Kies
DIN 4108: Wärmeschutz für Hochbau
DIN 4109: Schallschutz im Hochbau
DIN 52210: Bauakustische Prüfungen

Außerdem ist der jeweils neueste Stand der Technik und die Regeln der Technik einzuhalten.

b)
Die Estrichbeläge sind schallbrückenfrei auszuführen. Der Auftragnehmer haftet für ein Trittschallschutzmaß (TSM) von mindestens + 13 dB (gemessen unmittelbar nach Fertigstellung). Randstreifen 0,5 cm dick, auf die Rohdecke gestellt, sind an sämtlichen Bauteilen, Türzargen usw. durchzuführen.Rohre und Bodentrenn- schienen müssen mit einem ca. 3 mm dicken, selbstkle- benden Moltopren-Streifen als Randisolierung versehen werden. Sind Verputz oder Wandplatten nicht bis zur Rohdecke geführt und befindet sich die Versatzstelle noch in der Estrichstärke, so müssen zur Vermeidung von Schallbrücken Schaumstoffstreifen als einwandfreies Widerlager für abgewinkelten Randstreifen aufgefüttert werden.

c)
Dämmschichten. Schaumkunststoffplatten oder Mineral- faserplatten sind im Verband zu verlegen und dicht zu stoßen. Bei mehreren Lagen muß eine allseitige Fugenüberdeckung gewährleistet sein. Unter den Anschlagschienen ist die Dämmschicht durchzulegen. Dämmschichten in den Vorplätzen sind erst nach Estrichverlegung in den übrigen Räumen zur Vermeidung von unzulässigem Zusammendrücken und Beschädigen beim Estrichtransport einzubringen.

d)
Soweit erforderlich sind in den Estrichflächen Fugen anzuordnen, vor allem beim Vorhandensein einspringender Ecken, bei zu großen Flächen und bei Einzellasten. Bei höheren Verkehrslasten wird nach einer besonderen Position eine Bewehrung verlangt. Der Estrich über Rohrleitungen ist mit einem Maschendrahtgewebe ausreichend zu bewehren. Abflußleitungen, Abläufe und Rohre jeder Art dürfen keine direkte Berührung mit dem Estrich haben. Die Anschlußstellen sind solide mit Dämmstoffen zu verwahren.

e)
Bei allen mit Fliesen zu belegenden Böden ist eine
Estrichbewehrungsmatte einzubauen.

f)
Estricharbeitsfugen sind auf die Fugen im Belag/ Oberboden abzustimmen.

*Hinweis: 003 Angaben zur Ausführung*
In Teile des Objektes wird die Dämmung und der Randstreifen in nichtbrennbarer Dämmung ausgeführt. Es handelt sich um das Treppenhaus und die notwendigen Flure.

Im Treppen haus und im Windfang des Erdgeschosses wird eine Reinstreifermatte eingebaut.

Die Verkehrslasten sind der Statik zu entnehmen.

Die Belange des Brandschutzkonzeptes sind zu berücksichtigen.

Folgende Leistungen werden durch das Heizungsgewerk
erbracht und sind dort zu kalkulieren:
- Verlegen der Dämmung, einschl. Zusatzdämmung, unterhalb der Systemplatte.
- Verlegen einer System-Dämmplatte zur Aufnahme der
  Heizungsverrohrung.
- Die Verlegung des Randstreifens in den mit der System-Dämmplatte ausgeführten Räumen erfolgt ebenfalls durch das Heizungsgewerk.

*Hinweis: 100 Leistungen*

*Hinweis: 101 Trittschalldämmung EPS 040 DES sg, 30 mm*
Dämmschicht, schwer entflammbar, einschl. erforderlicher Randstreifen und Abdeckung, Rohrüberdeckung, Randverwahrung an Rohren, Trennschienen usw. liefern und auf Massivdecken oder Betonböden verlegen. Aussparungen für Rohrleitungen sind einzukalkulieren und werden nicht gesondert vergütet.

Material:
Schaumkunststoffplatten nach DIN 18164,  Blatt 1 (Trittschalldämmung)
Typ: EPS 040 DES sg
Wärmeleitfähigkeitsgruppe: WLG 040
Baustoffklasse: B 1
Nutzlast: gem. Statik
Dicke: 30 mm

Ausführungsort: entsprechend Planung

*Hinweis: 102 Trittschalldämmung EPS 040 DES sg, 30 mm, A1*
Dämmschicht wie in Position "Trittschalldämmung EPS 040 DES sg, 30mm" beschrieben liefern und verlegen, jedoch:

Baustoffklasse: nicht brennbar, A1
Dicke: 30 mm

Ausführungsort: entsprechend Planung

*Hinweis: 103 Dämmung Polystyrol, WLG 040, 40 mm*
Dämmschicht, schwer entflammbar, einschl. Rohrüberdeckung, Randverwahrung an Rohren, Trennschienen usw. liefern und auf Betonböden  verlegen. Aussparungen für Rohrleitungen sind einzukalkulieren und werden nicht gesondert vergütet.

Material: Expandierter Polysterolschaum nach DIN V4108
Wärmeleitfähigkeitsgruppe: WLG 040
Baustoffklasse: B 1
Dicke: 40 mm

Ausführungsort: entsprechend Planung

*Hinweis: 104 Dämmung Polystyrol, WLG 040, 30 mm*
Dämmschicht wie in Position "Dämmung Polystyrol, WLG 040, 40 mm" beschrieben liefern und verlegen, jedoch:

Dicke: 30 mm, zweilagig

Ausführungsort: entsprechend Planung

*Hinweis: 105 Dämmung Mineralwolle, WLG 035, 25 mm, A1*
Dämmschicht wie in Position "Dämmung Polystyrol, WLG 040, 40 mm" beschrieben liefern und verlegen, jedoch:

Baustoffklasse: nicht brennbar, A1
Dicke: 40 mm

Ausführungsort: entsprechend Planung

*Hinweis: 106 Dämmung Mineralwolle, WLG 035, 30 mm, A1*
Dämmschicht wie in Position "Dämmung Polystyrol, WLG 040, 40 mm" beschrieben liefern und verlegen, jedoch:

Baustoffklasse: nicht brennbar, A1
Dicke: 30 mm

Ausführungsort: entsprechend Planung

*Hinweis: 107 PE-Folie*
PE-Folie als Trennlage liefern und fachgerecht nach
den Vorschriften des Herstellers als Trennung auf die Wärmedämmung in Bereichen ohne Bodenheizung liefern und einbauen.

PE-Folie: 0,2 mm

*Hinweis: 108 Zementestrich/schwimmend*
Estrich entsprechend den Vorbemerkungen liefern
und einbauen.

Estrichart: Zementestrich
Anzahl der Schichten: einschichtig
Ausführungsart: schwimmender Estrich
Dicke: 55 bis 75 mm
Art und Beschaffenheit des Untergrunds:
abgedeckte Dämmschichten
Gefälle: 0 %

Nutzung des Estrichs:
Aufnahme von Beschichtung und elastischem Dünnbelag

Ausführungsort: entsprechend Planung

*Hinweis: 109 Heizestrich*
Heizestrich entsprechend den Vorbemerkungen liefern
und einbauen.

Estrichart: Zementestrich
Anzahl der Schichten: einschichtig
Ausführungsart: Estrich als Heizestrich
Dicke: ca. 75 bis 98 mm
Art und Beschaffenheit des Untergrunds: Systemplatte der Fussbodenheizung
Gefälle: 0 %
Nutzung des Estrichs: Aufnahme von Beschichtung, Fliesen und elastischem Dünnbelag

Sonstiges: Zuschläge zur Estrichvergütung entspr. den Anforderungen und Bestimmungen des Systemherstellers der Fußbodenheizung sind einzubauen.
In den Estrich ist die Estrichkomponente VD 450 zur Erhöhung der Estrichgüte einzumischen. Mischverhältnis: 1,1 Liter/100kg Zement

Ausführungsort: entsprechend Planung

*Hinweis: 110 Mehr-/Minderstärke, Zementestrich*
wie in der Position "Zementestrich/schwimmend mm" beschrieben, jedoch Mehr- oder Minderstärke nach Erfordernis.

*Hinweis: 111 Mehr-/Minderstärke, Heizestrich*
wie in der Position "Heizestrich" beschrieben, jedoch Mehr- oder Minderstärke nach Erfordernis.

*Hinweis: 112 Randstreifen*
Randstreifen aus FCKW-freiem Polyethylen mit aufkaschiertem Folienstreifen liefern und umlaufend an Wänden und Türzargen verlegen.

Höhe: nach Erfordernis

*Hinweis: 113 Randstreifen, A1*
Randstreifen aus Mineralwolle liefern und umlaufend in Fluren, an Wänden und Türzargen verlegen.

Höhe: nach Erfordernis
Baustoffklasse: nicht brennbar, A1

*Hinweis: 114 Zulage Erhöhte Ebenheit*
Erhöhte Anforderung an die Ebenheitstoleranzen der Estrichoberfläche gemäß DIN 18202, Tabelle 3, Zeile 4, zu kalkulieren für alle Estrichflächen.

*Hinweis: 115 Zulage Bewehrung*
Zulage für Bewehrungen bei großen Räumen und bei Räumen mit Bodenfliesen bzw. bei besonderer Beanspruchung, liefern und einlegen von Faserbewehrung gem. Herstellervorschriften liefern und einbauen.

*Hinweis: 116 Zulage Schnellbinder*
Zulage zum Estrich, jedoch unter Zusatz von
Schnellbinder.

*Hinweis: 117 Drahtnetz-Streifen*
Drahtnetzstreifen, verzinkt, als Bewehrung über den
auf dem Boden liegenden Rohren liefern und einlegen.

*Hinweis: 118 Reinstreifmatten einschl. Mattenrahmen*
Mattenrahmen aus Flachmessingwinkeln, 30 x 30 x 3 mm liefern und höhengerecht im Bereich der angelegten Vertiefung einbauen. Die Anlegung der Vertiefung ist in diese Position einzukalkulieren.
Reinstreifmatte liefern und nach Ausführung der Bodenbelagsarbeiten einbauen.

Höhe: 22 mm
Stegabstand: 6 mm

Streifenträgerprofile: Aluminium

Reinigungsstreifen:
Widerstandsfähige, witterungsbeständige
Rauhaarripsstreifen, Längsbürsten

Abmessungen:
Rechteck
1 mal L x B  ca. 2,00m x 1,50m
2 mal L x B  ca. 2,35m x 1,50m
1 mal L x B  ca. 4,60m x 1,90m

Ausführungsort: gem. Raumbuch

*Hinweis: 119 Estrich-Bewegungsfugenprofil*
Bewegungsfugenprofil für die Trennung der
schwimmenden Estriche liefern und nach
Herstellervorschrift höhen- und fluchtgerecht einbauen.

Sonstiges:
Die Profile müssen den unterschiedlichen Belastungsansprüchen genügen.

*Hinweis: 120 Estrich-Streifen*
Estrich nach Rückbau der Wände im Bestandsgebäude einschl. Unterbau ergänzen.

Streifenbreite bis ca. 300 mm

Ausführungsort:
Gebäudetail A: UG, EG und 1. OG im Bestand
Bebäudetail C: EG

*Hinweis: 121 Estrich-Schleifen/Fräsen*
Nach Rückbau der Wände im Bestandsgebäude die Schüsselung des Estrichs durch Abschleifen bzw. Fräsen egalisieren.

Ausführungsort:
Gebäudetail A: UG, EG und 1. OG im Bestand
Bebäudetail C: EG

*Hinweis: 122 Estrich erneuern und anarbeiten*
Fußbodenaufbauten und Estrichschlitze wie folgt erneuern bzw. anarbeiten

Aufbau:
- Expandierter Polysterolschaum nach DIN V4108
Wärmeleitfähigkeitsgruppe: WLG 040
Baustoffklasse: B 1
- PE-Folie
- ca. 55 mm Estrich

Ausführungsort:
Gebäudetail A: UG, EG und 1. OG im Bestand

*Hinweis: 123 Feuchtigkeitsisolierung*
Feuchtigkeitsisolierung mit Zulassung als Abdichtung gegen aufsteigende Feuchtigkeit liefern und fachgerecht einbauen.

Ausführungsort:
entsprechend Position "Estrich ergänzen und anarbeiten" im UG und EG

Fabrikat: Gefitas oder gleichwertig
Typ: PE 3/300

**03.15.200 Gewerk Estricharbeiten**
Menge: 1,000 Psch

#### Bereich 03.16 Fassadenbekleidung

*Hinweis: 001 Technische Vorschriften*

*Hinweis: 002 Ausführungs- und Gütebestimmungen*
Die in der DIN 18351 unter Punkt 2 und 3 aufgeführten DIN-Vorschriften sind ebenso wie die DIN 18351 einzuhalten.

Weiterhin sind folgende Vorschriften zu beachten:
DIN EN 12467 Faserzement-Tafeln
DIN 18516 - 1 Außenwandbekleidungen, hinterlüftet
DIN 1052 Holzbauwerke
DIN 1055 Lastannahmen
DIN 4102 Brandverhalten von Baustoffen und Bauteilen DIN 4108 Wärmeschutz im Hochbau
DIN 4113 Aluminiumkonstruktionen unter vorwiegend ruhender Belastung
DIN 18165 Faserdämmstoffe für das Bauwesen
DIN 18202 Toleranzen im Hochbau

Außerdem ist der jeweils neueste Stand der Technik und die Regeln der Technik einzuhalten.

Vorgeschriebene und anzubietende Materialien sind unter Beachtung der Verarbeitungsrichtlinien und Bedingungen des Herstellers einzubauen.

*Hinweis: 003 Ausführungsunterlagen*
Maßgebend für die Ausführung sind die beiliegenden Architektenzeichnungen.

Die genaue Plattengröße wird nach Aufmaß des AN vor Ort festgelegt.

*Hinweis: 004 Prüfzeugnisse, Nachweise*
Seitens des AN ist ein prüffähiger statischer Nachweis einschl. der Herstellung der erforderlichen Raster-, Montage- und Dübelsetzpläne sowie Detailpläne für die
verschiedenen Anschlusssituationen der Einzelpositionen und die Ermittlung der zulässigen Dübelbelastungswerte entsprechend der bauaufsichtlichen Zulassung zu erstellen und zur Prüfung 3-fach vorzulegen.

In den seitens des AN zu erstellenden Verlegeplänen sind das Fugenbild und die sichtbaren Befestigungen darzustellen. Fugenbild und Befestigungen müssen den architektonischen Anforderungen nach einer geordneten, einwandfreien Anordnung und Gestaltung genügen. Die Verlegepläne sind der Bauleitung vor Bestellung zur Genehmigung vorzulegen

*Hinweis: 005 Systembeschreibung*
Alu-Unterkonstruktion

Justierbare, berechenbare/prüffähige Aluminiumunterkonstruktion für eine planeben verlegte hinterlüftete Fassadenbekleidung mit unterschiedlich großen Fassadentafeln, bestehend aus vertikal anzuordnenden Tragprofilen, die mit Fest- und Gleitpunkten auf dem tragfähigen Untergrund befestigt werden, liefern und montieren.

Kalkulationsgrundlage der UK sind die beiliegenden Ansichtszeichnungen mit Eintragung des Fugenbildes.

Die Verankerung der Wandwinkel erfolgt nach statischen Erfordernissen mit bauaufsichtlich zugelassenen Schraub-Dübel-Kombinationen oder Ankern.

Wanduntergrund: Mauerwerks- und Stahlbetonwände

Der Abstand von Vorderkante Wand bis Vorderkante Unterkonstruktion beträgt ca. 26 cm.

Rohbautoleranzen sind auszugleichen. Werden keine Tragprofile mit schwarz beschichteten Sichtflächen (vertikale Schattenfugen) verwendet, sind diese mit dauerhaft witterungs- und UV-beständigem schwarzen Fugenband abzudecken.

Fassaden-Wärmedämmung

Außenseitige Mineralfaserdämmung mit Platten nach DIN 18165 -1, Anwendungstyp Ww, Baustoffklasse A2, einseitig mit schwarzem Glasvlies kaschiert, wasserabweisend und verrottungsfest, Plattengröße 1250/600 mm, fachgerecht nach Vorschrift des Herstellers liefern und anbringen.

Die Dämmplatten sind dicht gestoßen einzupressen und lückenlos zu montieren und mit Dämmstoffhaltern zu sichern. Durchführungen für Verankerungen sind sorgfältig zu verschließen.
Wärmeleitfähigkeitsgruppe: 035
Dämmstoffdicke: 180 mm

Fassadentafeln, 13 mm

Die Fassadentafeln sind mit einer Bohrlehre vorzubohren.
Pro Tafel sind zwei Festpunkte mit Festpunkthülse vorzusehen. Zum Befestigen sind farbige Fassadennieten nach Einbauvorschrift zu verwenden. Die Nieten müssen zentrisch im Bohrloch sitzen. Befestigen der Tafeln unter Spannung ist unzulässig.

Die Fugenbreite zwischen den Tafeln beträgt mindestens 10 mm. Auf eine ausreichende Hinterlüftung ist zu achten (DIN 18516-1)
Ecken und Leibungen werden mit offener Fuge ausgeführt.

Material:
Hochdruck-Schichtpressstoffplatten (HPL), nach DIN EN 438, witterungsbeständig.

Farbe:
nach Wahl des AG aus Musterkollektion des
Herstellers, Uni Farben
Struktur: satin

Standardgrößen:
3.050 x 1.530 mm
2.550 x 1.860 mm
3.650 x 1.860 mm
4.270 x 2.130 mm

Die sichtbaren Tafelkanten sind nach dem Zuschnitt
leicht zu brechen und erhalten eine transparente
Luko-Kantenversiegelung.

Brandverhalten Fassadenplatten nach DIN 4102-1: B1

ausgeschriebenes Leitprodukt: Trespa Meteon Uni Colours
oder gleichwertig

angeboten: ............................................

*Hinweis: 006 Angaben zur Ausführung*
Bekleidung von Teilbereichen der Außenfassaden nach durch den Auftragnehmer zu fertigenden und vorzulegenden Verlege- und Versetzplänen. Befestigungskonstruktion aus Aluminium nach Angabe des Herstellers.

Unterkonstruktion: Alu-Unterkonstruktion

Alle Systembauteile sind von einem Hersteller zu wählen.

*Hinweis: 100 Leistungen*

*Hinweis: 101 Statische Nachweise, Verlegepläne*
Aufstellen einer prüffähigen Fassadenstatik. Diese beinhaltet die Verankerung, die Unterkonstruktion sowie auch die statische Berechnung der Fassadentafeln und deren Befestigungsmittel.
Zusätzlich ist die Herstellung der erforderlichen Raster-, Montage- und Dübelsetzpläne sowie Detailpläne für die verschiedenen Anschlusssituationen der o. g. Einzelpositionen und die Ermittlung der zulässigen Dübelbelastungswerte entsprechend der bauaufsichtlichen Verwendbarkeitsnachweise zu erbringen.

*Hinweis: 102 Metall-Unterkonstruktion, Wand*
Dreidimensional justierbare, berechenbare/prüffähige Metall-Unterkonstruktion (Aluminium, feuerverzinkte oder nicht rostende Stähle) für eine planeben verlegte vorgehängte hinterlüftete Fassadenbekleidung mit großformatigen HPL-Fassadentafeln (ausgenommen Sockelbereich und Überkopfhängende Platten), bestehend aus vertikal anzuordnenden Tragprofilen, die mit Fest- und Gleitpunkten auf dem tragfähigen Untergrund befestigt werden, Tragprofil am Tafelstoß mind. 110 mm breit, liefern und montieren.
Es sind ausschließlich Profilsysteme mit CE-Kennzeichnung zu verwenden.
Kalkulationsgrundlage sind die Ansichtspläne mit Darstellung des Fugenbildes.
Die Verankerung der Wandhalter erfolgt nach statischen Erfordernissen mit bauaufsichtlich zugelassenen / bewerteten Schraub-Dübel-Kombinationen oder Ankern.
Wanduntergrund: Mauerwerks- und Stahlbetonwände
Der Abstand von Vorderkante Wand bis Vorderkante Unterkonstruktion beträgt ca. 22 cm.
Rohbautoleranzen bis zu 20 mm müssen ohne Mehrpreis ausgeglichen werden.
Tragprofile sind mit werksseitig UV-beständigen und witterungsbeständigen, schwarz beschichteten Sichtflächen (vertikale Schattenfugen) zu verwenden. Ausnahme Klebebefestigung: Tragprofile in pressblank und zusätzlichem Aufbringen des UV- und witterungsbeständigen Primers notwendig.

*Hinweis: 103 Thermisches Trennelement unter Wandhaltern*
Thermische Trennelementen ≥ 6 mm dick, Wärmeleitfähigkeit ≤ 0,1 W/(mK), B1 nach DIN 4102, liefern und unter den Wandhaltern montieren.

*Hinweis: 104 Fassadenabschluss unten, Alu-Lüftungsprofil*
Unteren Fassadenabschluss aus einem 1 x gekanteten Aluminiumlochblech d = 1 mm, Abwicklung ca. 140 mm, dauerhaft witterungsbeständig schwarz beschichtet, einschl. Ecken, liefern und montieren.
Auf eine Entkoppelung zur Metall-Uk und eine ausreichenden Belüftungsquerschnitt von mind. 50 cm²/m nach DIN 18516-1 ist zu achten.

*Hinweis: 105 Fassadenabschluss oben, Alu-Lüftungsprofil*
Oberen Fassadenabschluss aus einem 1 x gekanteten Aluminiumlochblech d = 1 mm, Abwicklung ca. 140 mm, dauerhaft witterungsbeständig schwarz beschichtet, einschl. Ecken, liefern und montieren.
Auf eine Entkoppelung zur Metall-Uk und eine ausreichenden Belüftungsquerschnitt von mind. 50 cm²/m nach DIN 18516-1 ist zu achten.

*Hinweis: 106 Fassadenabschluss seitlich mit Alu-Kantprofil*
Seitlichen Fassadenabschluss mit Alu-Kantprofil mind. 1 mm dick, 2-mal gekantet, Abwicklung ca. 32 cm, dauerhaft witterungsbeständig pulverbeschichtet, liefern und montieren.

Farbton: RAL nach Wahl des AG

*Hinweis: 107 Fassadenabschluss Ecken mit Alu-Kantprofil*
Außen- und Innenecken mit unterschiedlichen Winkeln zu den Positionen Fassadeschschlüsse".

Farbton: RAL nach Wahl des AG

*Hinweis: 108 Fassadenanschluss - und Einfass- Kantprofil, Alu*
Fassadenanschluss- und Einfass- Kantprofill, Alu, seitlich, mind. 1mm dick, 2mal gekantet, Abwicklung ca. 66cm, dauerhaft witterungsbseständig, pulverbeschichtet, liefern und montieren.

Farbton: RAL nach Wahl des AG

*Hinweis: 109 U-Anschlussprofil*
U-Anschlussprofil an Leibungen und Stürzen aus Alu-Strangpressprofilen, dauerhaft witterungsbeständig farbig beschichtet, liefern und montieren.
Farbton: RAL nach Wahl des AG

*Hinweis: 110 Fugenhinterlegung horizontaler Fugen*
Aluminium Sickenprofile, beidseitig dauerhaft witterungsbeständig, schwarz beschichtet - zum Schließen der horizontalen Fugen im Erd- und Obergeschoss bis zu einer Höhe von ca. 2,00 m - inkl. sämtlicher Befestigungsmittel liefern und montieren. Auf eine zwängungsfreie Montage ist zu achten.

*Hinweis: 111 Fugenhinterlegung vertikale Fugen*
Profile wie in Vorposition beschrieben liefern und montieren, jedoch zum Schließen der vertikalen Fugen im Erdgeschoss, bis zu einer Höhe von ca. 2,00m.

*Hinweis: 112 Brandsperre*
Liefern und fluchtrechte und planebene Befestigung einer Brandsperre aus nichtbrennbarer, hoch verdichteter Steinwolle-Dämmplatte, Wärmeleitfähigkeitsgruppe 035, Baustoffklasse A (DIN 4102), als Brandschutzstreifen entsprechend Planung bei Dämmstoffdicken > 100 mm in nicht brennbarer Mineralfaserdämmung. Verkleben mit systemzugehörigen Plattenkleber.

Dämmschichtstärke Mineralfaserdämmung: 180 mm
Luftraum: ca. 40 mm
Höhe: >= 200 mm

Sonstiges:
Die FVHF Leitlinie "Brandschutztechnische Vorkehrungen für vorgehängte hinterlüftete Fassaden (VHF nach DIN 18516-1)" ist zu berücksichtigen.

*Hinweis: 113 Gerüstanker horizontal*
Dauergerüstanker für schnelles und sicheres Verankern der Gerüste mit Systemstatiken liefern und montieren.

*Hinweis: 114 Fassaden-Wärmedämmung*
Außenseitige nichtbrennbare Mineralfaserdämmung mit Platten nach DIN EN 13162, Typ WAB gem. DIN 4108-10, einseitig schwarz vlieskaschiert, wasserabweisend und verrottungsfest, fachgerecht nach Vorschrift des Herstellers anbringen.

Die Dämmplatten sind dicht gestoßen einzupressen und lückenlos zu montieren und mit Dämmstoffhaltern zu sichern. Durchführungen für Verankerungen sind sorgfältig zu verschließen.

WLG nach DIN 4108: 0,035 W/(mK)
Dämmstoffdicke: 180 mm
Euroklasse: nichtbrennbar, A1
Vlieskaschierung: ja

*Hinweis: 115 Fassaden-Wärmedämmung, Ausklinkung*
Ausklinkungen in der Fassaden-Wärmedämmung im Leibungsbereich anlegen, ca. 10/5 cm, zur Einbringung von Fenster und Türprofilen.

*Hinweis: 116 Wärmedämmung Sockelbereich*
Lieferung und Einbau von Wärmedämmung aus
geschlossenporigem Material im Sockelbereich zwischen
den vertikalen Wandhaltern auf außenliegenden
Wandflächen.

Materialeigenschaften:
Dämmung nach DIN 13162-1, Baustoffklasse A 1, nicht
brennbar nach DIN 4102, wasserabweisend und verrottungsfest
Wärmeleitfähigkeitsgruppe 035
Anwendungstyp WV, Sockelbereich
Befestigung mit Dämmstoffhaltern / zusätzlich
verkleben.

Die Fassadendämmplatten sind dicht gestoßen zwischen
der Wand und den Tragprofilen einzubauen und sauber an
die Alu-Unterkonstruktion anzupassen.

Höhe bis 30 cm über OK Gelände bzw. wasserführender Schicht.
Gesamthöhe: ca. 80 cm
Dicke: 200 mm, zweilagig

*Hinweis: 117 Windsperre*
Windsperre entlang der vertikalen Gebäudekanten durch Verlängerung der Fassadendämmung gem. Herstellervorgabe vorsehen.

Hinterlüftung bzw. zusätzliche Breite der Dämmung:
60mm

*Hinweis: 118 Bekleidung Wände mit HPL-Fassadentafeln, 13 mm*
Wandflächen mit HPL-Fassadentafeln gem. Vorbemerkungen liefern und auf Alu-Unterkonstruktion entsprechend separater Position fachgerecht nach Vorschrift des Herstellers montieren.

Stärke: 13 mm

Plattengrößen: gem. Ansichten

Ausführungsort: Ost- und West-Ansicht, gem. Planung

*Hinweis: 119 Fenster- und Türleibungen aus Tafelstreifen*
Fenster- und Türleibungen und Versetze aus Tafelstreifen, Zuschnittbreite ca. 260 mm, Stärke 13 mm, liefern und auf Metall-Unterkonstruktion montieren. Die Unterkonstruktion ist in die Position einzukalkulieren.

Die Leibungstafeln werden in ein am Fensterrahmen zu befestigendes, im Farbton des Fensters beschichtetes Alu-U-Profil gem. sep. Position eingeschoben.

*Hinweis: 120 Fensterstürze aus Tafelstreifen*
Fensterstürze aus Tafelstreifen, Zuschnittbreite ca. 260 mm, Stärke 13 mm, liefern und auf Metall-Unterkonstruktion montieren. Die Unterkonstruktion ist in die Position einzukalkulieren.

Die Sturztiefen werden in ein am Fensterrahmen zu befestigendes, im Farbton des Fensters beschichtetes Alu-U-Profil gem. sep. Position eingeschoben.

*Hinweis: 121 Bekleidung Sockel*
Wandsockel, ca. 30 cm hoch, nach Herstellervorgabe bekleiden mit Tafelstreifen aus 13 mm dicken Faserzement-Fassadentafeln.
Oberfläche: Hochdruck-Schichtpressstoffplatten gem. Hauptposition
Befestigung erfolgt durch Verklebung mit einem geeigneten Klebesystem auf die Sockeldämmung. Die Vertikalfugen sind mit einem EPDM-Fugenband zu hinterlegen.

*Hinweis: 122 Ausschnitte in Fassadenbekleidung*
Ausschnitte, Schnittkanten verdeckt, in Fassadentafeln für Einzelleuchten, Luftauslässe, Revisionsöffnungen, Schalterdosen, Rohrdurchführungen, Kabel, Installationsteile, etc. herstellen.

Ausschnittgröße: nach Erfordernis

*Hinweis: 123 Befestigung Regenrohrschellen*
Verzinkte, Kupfer, Edelstahl-Rohrschellen am Untergrund befestigen, einschl. der hierfür erforderlichen Bohrungen in der Fassade.

Die Montage hat zwängungsfrei zu erfolgen:
Bohrlochdurchmesser = Befestigungsmittel + 10mm

*Hinweis: 124 Unterkonstruktion, Einzelbauteile*
Zusätzliche Unterkonstruktion im Bereich von auf der Fassade befestigte Gegenstände wie z.B. Lampen.

*Hinweis: 125 Dauerelastische Versiegelung*
Dauerelastische Versieglung liefern und herstellen.

Fugenbreite: bis 5 mm

*Hinweis: 126 Quell-Dichtband*
Quell-Dichtband, Polymerdispersion imprägniertes PUR-Dichtband, für den Anschluss an angrenzende Bauteile.

Eigenschaften:
- selbstklebend
- UV-beständig
- überstreichbar mit gängigen Dispersionsfarben

Fugenbreite: ca. 10 mm

**03.16.200 Gewerk Fassadenbekleidung**
Menge: 1,000 Psch

#### Bereich 03.17 Tischlerarbeiten/Türen und Zargen

*Hinweis: 001 Technische Vorschriften*

*Hinweis: 002 Kalkulation*
Es gelten die DIN 18360 "Metallbauarbeiten, die DIN 18355 "Tischlerarbeiten" und DIN 18357 "Beschlagarbeiten" je nach Tür oder Zargenausführung.
Verschiedene "Besondere Leistungen" sind gemäß den nachstehenden Hinweise einzukalkulieren.
Bei Differenzen gelten die vorgenannten DIN-Vorschriften in der genannten Reihenfolge.

Die einzelnen Abmessungen der Türelemente sind den Planunterlagen sowie dem Raumbuch zu entnehmen.

Darüber hinaus ist die Zargenausbildung, wie Block-, Umfassungs-, Gegen- und Dehnfugenzarge sowie der Erhalt der Bestandszargen dem Raumbuch zu entnehmen.

*Hinweis: 003 Ausführungs- und Gütebestimmungen*
Es gelten die in den DIN-Vorschriften 18355, 18357 und 18360 unter Punkt 2 und 3 aufgeführten DIN-Vorschriften. Ebenso sind die vorgenannten DIN-Vorschriften 18355, 18357 und 18360 einzuhalten.

Außerdem ist der jeweils neueste Stand der Technik
und die Regeln der Technik einzuhalten.

Vorgeschriebene und anzubietende Materialien sind unter Beachtung der Verarbeitungsrichtlinien und Bedingungen des Herstellers einzubauen.

Die im Leistungsverzeichnis geforderten Werte müssen auf Anforderung durch die Oberbauleitung durch Zeugnisse belegt werden.

Zulassungen bzw. Prüfzeugnisse von einzubauenden Sonderelementen (Brandschutz, Schallschutz usw.) sind vor der Ausführung der Oberbauleitung zu übergeben. Nach Ausführung wird vom Auftragnehmer eine Bescheinigung gefordert, dass die Ausführung den o.g. Voraussetzungen entspricht.

Alle eingesetzten Glaselemente sind in beidseitig VSG herzustellen.

Prüfberichte, Zulassungsbescheide und Wartungsbücher (Freilauffunktion) sind dem Auftraggeber auszuhändigen.

*Hinweis: 004 Angaben zur Ausführung*
Es handelt sich um die Herstellung, Lieferung und
Montage von Stahlzargen und Türblättern. Die Montage
von Stahlzargen und Türblättern erfolgt in der Regel
zu verschiedenen Bautenständen.

Schallschutz:
Der Schalldämmwert RW der eingebauten Türen
und Zargen darf max. 5 dB schlechter sein als der
geprüfte Laborwert des Türmaterials angibt.
In Sonderfällen wird auf erhöhte Schallschutzanforderung hingewiesen. Außerdem kommen auch Türen ohne Schallschutzanforderung zur Ausführung.

Einbausituationen:
Es kommen ausschließlich Stahlzargen zur Ausführung.
Die Zargen werden in unterschiedlichen Wandaufbauten
eingebaut.

Die physikalischen Anforderungen an die Türkonstruktion (Brand-, Rauch-, Schall- und Einbruchschutz, Klimaklassen usw.) sind den Ausführungsplänen und dem Raumbuch zu entnehmen.

Die Zargen werden in unterschiedlichen Wandaufbauten nach Herstellerangaben und Zulassung eingebaut.
Die Lieferung und der Einbau von konstruktiv erforderlichen Verbindungs- und Befestigungsmitteln ist einzurechnen.

Oberflächenbehandlung:
Die Oberfläche der Türen ist durch den AG zu wählen.

Obentürschließer:
Alle OTS sind grundsätzlich als Gleittürschließer auszuführen.

Die Türdrücker werden auf einer Höhe von 1,05 m montiert.
Behinderten-WC: 0,85 m über OKFF

*Hinweis: 005 Sonstiges*
Die für die Montage sämtlicher Leistungen des Gewerkes erforderlichen Hilfsmittel etc. sind vom AN zu stellen und einzukalkulieren.

*Hinweis: 007 Abnahme/Einweisung*
Bei Abnahme sind die Bedienungs- und Betriebsunterlagen zu übergeben und ein Nachweis über die Einweisung einer durch den Auftraggeber benannten Person vorzulegen.

Ferner sind die erforderlichen Fachunternehmererklärungen und Prüfzeugnisse mit Übereinstimmungserklärung zu übergeben.

*Hinweis: 008 Muster Griffe*
Die Türgriffe/Beschläge sind vorab zu bemustern. Der AN hat dem AG mind. 3 Mustergriffe zur Auswahl vorzulegen.

*Hinweis: 100 Leistungen*

*Hinweis: 101 Schallschutztür, Holz, Rw`R=32 dB, SK 2, DS*
Schallschutztür nach DIN 4109 liefern und
einschl. der dazugehörigen Zarge genau gemäß Zulassung dichtschließend einbauen.

Zusatzfunktion: dichtschließend
Oberfläche: HPL-Schichtstoff, 1,2 mm
Farbe u. Oberfläche:  nach Wahl des AG aus Musterkollektion
Kantenausbildung: stumpf mit Leibungsfalz Kantenbeschichtung: 3-seitiger Massivholz-Einleimer, Hellholz
Türblattdicke: 40 mm, stumpf, Volltür,
Klimakategorie II,
Beanspruchungsgruppe S, Spezialeinlage
Bänder: 3-d Band, Oberfläche Edelstahl
Schlosstyp: PZ-Schloss nach DIN 18250 Dornmaß 65 mm, mit Korrosionsschutz vorgerichtet für Profilzylinder
Drücker: entspr. separate Position
Schalldämmwert: Rw, P = 37 dB
Schalldämmwert: Rw`R = 32 dB (im eingebauten Zustand)
Stahlzargen: verzinkt und grundiert, Blechdicke 1,5 mm
Bodendichtung: absenkbare Bodendichtung
3-seitig umlaufende Spezialdichtung grau Sicke 9 mm
Zargenausführung: gem. Festlegung im Raumbuch

Abmessungen gem. Planunterlagen und Raumbuch

Ausführungsort:
entsprechend Planunterlagen und Raumbuch

*Hinweis: 102 Schallschutztür, Holz, Rw`R=32 dB, SK 2, DS+S*
Schallschutztür nach DIN 4109 wie in Position "Schallschutztür, Holz, Rw`R=32 dB, SK 2, DS" beschrieben, jedoch zusätzlich selbstschließend liefern und montieren.

Ausführungsort:
entsprechend Planunterlagen und Raumbuch

*Hinweis: 103 Schallschutztür, Holz, Rw`R=32 dB, SK 2, EI2 30-C5 S200 (T30/RS)*
Schallschutztür nach DIN 4109 wie in Position "Schallschutztür, Holz, Rw`R=32 dB, SK 2, DS" beschrieben, jedoch als Brand- und Rauchschutztür EI2 30-C5 S200 nach EN 16034 (T30/RS nach DIN 4102 und 18095) liefern und einschl. der dazugehörigen Zarge genau gemäß Zulassung einbauen.

Ausführungsort:
entsprechend Planunterlagen und Raumbuch

*Hinweis: 104 Schallschutzür, Holz, Rw`R=32 dB, SK 2*
Schallschutztür nach DIN 4109 wie in Position "Schallschutztür, Holz, Rw`R=32 dB, SK 2, DS" beschrieben liefern und einbauen, jedoch ohne Anforderung DS.

*Hinweis: 105 Schallschutztür, Holz, Rw`R=37 dB, SK 3, EI2 30-C5 S200 (T30/RS)*
Schallschutztür nach DIN 4109 wie in Position "Schallschutztür, Holz, Rw`R=32 dB, SK 2, DS" beschrieben liefern und einbauen, jedoch:

- Schalldämmwert: Rw, P = 42 dB
- Schalldämmwert: Rw`R = 37 dB (im eingebauten Zustand)
- SK 3
Anforderung an den  Brandschutz: EI2 30-C5 S200 (T30/RS)

*Hinweis: 106 Schallschutztür, Holz, Rw`R=37 dB, SK 3*
Schallschutztür nach DIN 4109 wie in Position "Schallschutztür, Holz, Rw`R=32 dB, SK 2, DS" beschrieben liefern und einbauen, jedoch:

- Schalldämmwert: Rw, P = 42 dB
- Schalldämmwert: Rw`R = 37 dB (im eingebauten Zustand)
- SK 3
- ohne Zusatzfunktion dichtschließend.

*Hinweis: 107 Innentürelement, DS*
Schallschutztür nach DIN 4109 wie in Position "Schallschutztür, Holz, Rw`R=32 dB, SK 2, DS" beschrieben liefern und einbauen, jedoch:

keine Anforderung an erhöhten Schallschutz. Einlage Röhrenspankern.

*Hinweis: 108 Innentürelement, 2-flg.*
Schallschutztür nach DIN 4109 wie in Position "Schallschutztür, Holz, Rw`R=32 dB, SK 2, DS" liefern und einschl. der dazugehörigen Zarge genau gemäß Zulassung einbauen, jedoch:

- ohne Zusatzfunktion dichtschließend
- ohne Schallschutzanforderungen
- Zargenausführung: Stahlzarge gefalzt
- Manuelle Verriegelung des Stehflügels mit Kantenriegel

Abmessungen und Teilung gem. Planunterlagen und Raumbuch

Ausführungsort:
entsprechend Planunterlagen und Raumbuch

*Hinweis: 109 FR - Feuchtraumtür, DS*
Feuchtraumtür liefern und einschl. der dazugehörigen
Zarge genau gemäß Zulassung einbauen.

Zusatzfunktion: dichtschließend
Oberfläche: HPL-Schichtstoff, 1,2 mm
Farbe u. Oberfläche nach Wahl aus Musterkollektion
Kantenausbildung: stumpf mit Leibungsfalz, Kante eckig, Kantenbeschichtung
Türblattdicke:  ca. 40 mm, stumpf, Volltür, Klimakategorie II, Beanspruchungsgruppe S
Bänder: 3-D, Band-Oberfläche Edelstahl
Schlosstyp: DIN 18251 mit Wechsel, Dornmaß 65 mm, mit Korrosionsschutz, vorgerichtet für Profilzylinder
Drücker: entspr. separate Position
Schalldämmwert: keine Schallschutzanforderung
Stahlzargen: Stahlzarge, Blechdicke 1,5 mm, 3-seitig umlaufende Spezialdichtung, grau, Sicke 9 mm
Zargenausführung: Umfassungszarge bzw. Blockzarge gem. Festlegung im Raumbuch

Abmessungen gem. Planunterlagen und Raumbuch

Ausführungsort:
entsprechend Planunterlagen und Raumbuch

*Hinweis: 110 FR - Feuchtraumtür, DS + S*
Feuchtraumtür wie in Position "FR - Feuchtraumtür, DS" beschrieben liefern und einbauen, jedoch:

- dicht- und selbstschließend

*Hinweis: 111 FR - Feuchtraumtür*
Feuchtraumtür wie in Position "FR - Feuchtraumtür, DS" beschrieben liefern und einbauen, jedoch:

- ohne Zusatzfunktion dichtschließend.

*Hinweis: 112 FR - Feuchtraumtür, Sichtfenster*
Feuchtraumtür wie in Position "FR - Feuchtraumtür" beschrieben liefern und einbauen, jedoch:

- mit kreisrundem Sichtfenster

*Hinweis: 113 Holztür, EI2 30-C5 S200 (T30/RS)*
Brand- und Rauchschutztür EI2 30-C5 S200 nach EN 16034 (T30/RS nach DIN 4102 und 18095) liefern und einschl. der dazugehörigen Zarge genau gemäß Zulassung einbauen.

Oberfläche: HPL-Schichtstoff, 1,2 mm,
Farbe u. Oberfläche:  nach Wahl des AG aus Musterkollektion,
Kantenausbildung: stumpf mit Leibungsfalz, Kantenbeschichtung: 3-seitiger Massivholz-Einleimer, Hellholz
Türblattdicke: 40 mm, stumpf, Volltür,
Klimakategorie II,
Beanspruchungsgruppe S,
Bänder: 3-d Band, Oberfläche Edelstahl
Schlosstyp: PZ-Schloss nach DIN 18250 Dornmaß 65 mm, mit Korrosionsschutz vorgerichtet für Profilzylinder
Drücker: entspr. separate Position
Türschließer: OTS als Gleitschienenschliesser nach EN 1154 mit Zubehör.
Schalldämmwert: keine Anforderung
Stahlzargen: verzinkt und grundiert
umlaufende Spezialdichtung, grau, Sicke 9 mm
Bodendichtung: absenkbare Bodendichtung für o.g. Typ
zugelassen
Zargenausführung: Schattennutzarge mit Spiegelverbreiterung

Abmessungen gem. Planunterlagen und Raumbuch

Ausführungsort:
entsprechend Planunterlagen und Raumbuch

*Hinweis: 114 Holztür, EI2 30-C5 S200 (T30/RS) + S*
Brand- und Rauchschutztür wie in Position "Holztür, EI2 30-C5 S200 (T30/RS)" beschrieben liefern und einbauen, jedoch selbstschließend.

Abmessungen gem. Planunterlagen und Raumbuch

Ausführungsort:
entsprechend Planunterlagen und Raumbuch

*Hinweis: 115 Holztür, EI2 30 (T30)*
Brand- und Rauchschutztür wie in Position "Holztür, EI2 30-C5 S200 (T30/RS)" beschrieben liefern und einbauen, jedoch nur mit der Anforderung Brandschutz EI2 30 (T30).

Abmessungen gem. Planunterlagen und Raumbuch

Ausführungsort:
entsprechend Planunterlagen und Raumbuch

*Hinweis: 116 Holztür, Sa-C5 (RS)*
Brand- und Rauchschutztür wie in Position "Holztür, EI2 30-C5 S200 (T30/RS)" beschrieben liefern und einbauen, jedoch nur mit der Anforderung Sa-C5 (RS).

Abmessungen gem. Planunterlagen und Raumbuch

Ausführungsort:
entsprechend Planunterlagen und Raumbuch

*Hinweis: 117 Holztür, EI2 30-C5 Sa (T30), 2-flg.*
Holztür wie in Position "Holztür, EI2 30-C5 Sa (T30)" beschrieben liefern und einbauen, jedoch in 2-flg. Ausführung ohne Feuchtraumanforderung.

*Hinweis: 118 Tapetentür*
Liefern und fachgerechtes Montieren eines komplett einbaufertigen, wandbündigen Innentürelements bestehend aus verdeckter Aluminium-Unterputzzarge, Türblatt, verdeckt liegenden Bändern, Magnetschloss und Zubehör. Raumseitig (Aula) absolut flächenbündig mit der fertigen Wandoberfläche abschließend (ohne sichtbare Zargenbekleidung).

Zargensystem:
Unsichtbare Unterputz-Leibungszarge aus stranggepresstem Aluminium für den flächenbündigen Einbau. Geeignet für Trockenbau-Ständerwand. Inklusive Putznetz/Armierungsgewebe bzw. spezieller Einputzkante zur rissfreien Anarbeitung der Gipskartonplatten.

Türblatt:
Stumpf einschlagend, Dicke ca. 40 mm, vollflächig abgesperrt.
Oberfläche: Grundiert, vorbereitet für die bauseitige Endbehandlung analog zur Wandfläche.
Kanten umlaufend lackiert.

Beschläge & Zubehör:
Mindestens 2 Stück verdeckt liegende, dreidimensional verstellbare Objektbänder, Simonswerk Tectus oder gleichwertig.
Geräuscharmes Magnetschloss, PZ inklusive passendem, flächenbündigem Schließblech in der Zarge.
Muschelgriff flächenbündig, einseitig

*Hinweis: 119 DS, nachträglich ertüchtigen*
Nachträgliches Ertüchtigen der dreiseitig umlaufenden Dichtung an einer bestehenden Innentür zur Erreichung der Eigenschaft "dichtschließend" (DS).

Abmessungen gem. Planunterlagen und Raumbuch

Ausführungsort:
entsprechend Planunterlagen und Raumbuch

*Hinweis: 120 Türdrücker Edelstahl, Rosette*
Drückergarnitur aus Edelstahl als Objektbeschlag mit Rosette, unsichtbar verschraubt, liefern und einbauen.

Oberfläche: Edelstahl fein matt
Form: gerundet
Drückerabmessungen: ca. 62 mm x 145 mm x 55 mm
Durchmesser ca. 20 mm

*Hinweis: 121 Drücker/Knauf Edelstahl, Rosette*
Drückergarnitur aus Edelstahl wie in Position "Türdrücker Edelstahl, Rosette" beschrieben, jedoch Drücker/Knauf (gekröpft).

*Hinweis: 122 Türdrücker Edelstahl, Rosette, rot/weiß*
Drückergarnitur, wie in der Position "Türdrücker Edelstahl, Rosette"  beschrieben, jedoch als:

rot-weiß Beschlag mit Notentriegelung

*Hinweis: 123 Türdrücker Edelstahl, Brandschutz*
Drückergarnitur, wie in der Position "Türdrücker Edelstahl, Rosette"  beschrieben, jedoch:

Mit Zulassung für Brandschutztüren.

*Hinweis: 124 Blindzylinder, Rosette*
Blindzylinder mit Rosette liefern und in Türelement einebauen.

Einbauort: gem. Raumbuch

*Hinweis: 125 Zuziehstange*
Zuziehstange Edelstahl liefern und an der Innenseite der Tür im Beh.-WC, H = 85 cm, unsichtbar verschraubt  einbauen.

*Hinweis: 126 Kürzen von Türblättern*
Kürzen von Türblättern (Feuchttüren bzw. Abstellräume) gem. Lüftungskonzept des GU bis ca. 30 mm.

*Hinweis: 127 Rammschutz, Buche Vollholz*
Rammschutz, stoß- und schlagfestes Schutzprofil (Vollholz, Buche, Materialstärke ca. 2,5 cm, Höhe 20 cm) mit farblos hartlackierter Oberfläche liefern und mit nichtrostenden Senkkopfschrauben inkl. farbidentischer Stopfen nach Vorschrift montieren. Einschl. aller auf Gehrung geschnittenen Innen- und Außenecken.

Erforderliche Stöße in Geraden auf Grund der maximalen Holzlänge sind ebenfalls mit Gehrung auszubilden.

Einsatzbereich: Stuhllager entsprechend Raumbuch

*Hinweis: 128 Bodentürpuffer Edelstahl*
Bodentürpuffer aus Edelstahl mit gefedertem Hartgummieinsatz liefern und mittels Dübel und Schrauben im Fußboden, unmittelbar nach Türblattmontage
einbauen.

Max. Türgewicht: ca. 100 kg
Bodentürpuffer Edelstahl

*Hinweis: 129 Wandtürpuffer, Edelstahl*
Wandtürpuffer aus Edelstahl mit gefedertem Hartgummieinsatz liefern und mittels Dübel und Schrauben in Wand, unmittelbar nach Türblattmontage
einbauen.

Bodentürpuffer Edelstahl

*Hinweis: 130 Obentürschließer*
OTS nach DIN EN 1154 mit Zubehör liefern und montieren.
Schließablauf, Endanschlag und Öffnungsdämpfung hydraulisch kontrolliert und einstellbar,
Schließkraft stufenlos einstellbar.
Schließergröße: 2 - 5, entsprechend der Türflügelbreite.

Ausführungsort:
entsprechend Planunterlagen und Raumbuch

*Hinweis: 131 Obentürschließer, 2-flg.*
OTS wie in Position "Obentürschließer" beschrieben, jedoch für 2-flg. Türen mit Schließfolgeregelung.

Ausführungsort:
entsprechend Planunterlagen und Raumbuch

*Hinweis: 132 Obentürschließer, barrierefrei*
OTS nach DIN EN 1154, barrierefrei nach DIN 18040 mit Zubehör liefern und montieren.
Schließablauf, Endanschlag und Öffnungsdämpfung hydraulisch kontrolliert und einstellbar,
Schließkraft stufenlos einstellbar.
Schließergröße: 2 - 5, entsprechend der Türflügelbreite.

Ausführungsort:
entsprechend Planunterlagen und Raumbuch

*Hinweis: 133 Gegenzarge*
Gegenzarge - Montage im Altbau vor Zugängen mit Türen im Neubau.

Einbauort: gem. Raumbuch

**03.17.200 Gewerk Tischlerarbeiten/Türen und Zargen**
Menge: 1,000 Psch

#### Bereich 03.18 Sonnenschutzanlagen

*Hinweis: 001 Technische Vorschriften*

*Hinweis: 002 Art und Umfang der Leistungen*
Gegenstand dieser Ausschreibung sind aussenliegende Sonnenschutzanlagen in Form von Außenraffstoren mit elektromotorischem Antrieb und seitlichen Führungsschienen.

Die Montage des Raffstores erfolgt auf den Blendrahmen der Kunststofffenster.

Die Einzelelemente sind in unterschiedlichen Breiten und Höhen auszuführen. Koppelungen und Steuerung entsprechend der Leistungsposition.

*Hinweis: 003 Ausführungs- und Gütebestimmungen*
Neben der DIN 18358 sind folgende Vorschriften
zu beachten:

DIN 18360 Metallbauarbeiten
DIN 18363 Anstricharbeiten
DIN 18364 Oberflächenschutzarbeiten
DIN 18382 Elektroarbeiten
DIN 1055 Lastannahmen
DIN 1712 Aluminium
DIN 1725 Aluminiumlegierungen
DIN 4113 Aluminium im Hochbau
DIN 18201 Toleranzen im Bauwesen
DIN 18202 Toleranzen im Hochbau
DIN 50976 Korrosionsschutz

Außerdem sind der jeweils neueste Stand der Technik
und die Regeln der Technik einzuhalten.

*Hinweis: 004 Verbindungselemente, Bohrungen*
Sämtliche Verschraubungen und Befestigungen sind in erforderlicher Art und Anzahl einzubauen. Das Material ist aus rostfreiem Stahl zu wählen.

Durchbrüche und Bohrungen, z.B. für den Antrieb, sind von außen wasserdicht, von innen dampfdicht sowie schalldicht mit einem Minimum an Kältebrücken herzustellen.

*Hinweis: 005 Abgrenzung zum Gewerk Elektro*
Lieferung und Montage aller Verkabelungen und Bedienungsschalter der Anlagen sowie die komplette Steuerung und die Sturmwarnanlage sind im Gewerk Elektro zu erfassen.

*Hinweis: 006 Angaben zur Ausführung*
Aussenliegender Sonnenschutzes gem. Zeichnung und Raumbuch sowohl im Neubau, wie auch im Altbaubereich.

Die Lage der Sonnenschutzelemente ist den Plänen und dem Raumbuch zu entnehmen.

Der Sonnenschutz wird im Neubaubereich bündig mit Verblender außen und einer lackierten Aluminiumpaketabdeckung ausgeführt.
Im Bestand wird ein vorgehängter Sonnenschutz mit lackierter Paketabdeckung ausgeführt.

*Hinweis: 007 Systembeschreibung Raffstoren*
Konstruktion
Außenliegender Sonnenschutz als Außenraffstore mit
Elektroantrieb.

Sämtliche Stanzungen in den Lamellen sind mit
Kunststoffösen zu versehen. Um den einwandfreien
Lauf der Lamellen auch bei Wärmebewegungen der
Fassade und der Lamellen zu gewährleisten, müssen
die Führungsschienen mindestens 25 mm tief sein.
Die Oberschiene ist aus stranggepresstem Aluminium
(kein Zink- oder Alu-Blech) vorzusehen.

Um eine bessere Kräfteverteilung zu erreichen,
sind die Motoren als Mittelmotoren mit angeflanschtem Planetengetriebe und beidseitigem Wellenabgang auszuführen.

Oberschiene
59 mm breit, 51 mm hoch, aus 1,5 mm starkem, stranggepresstem Aluminiumsprofil ohne Oberflächenbehandlung. Aus optischen Gründen muss die Kopfleiste nach unten geschlossen ausgeführt werden. Weiterhin ist hierdurch ein Verschieben oder Wandern der Einbauteile ausge- schlossen. Wendestange aus elektrolytisch verzinktem Vierkant-Stahlrohr. Wartungsfreie, staubdichte, gekapselte Lager mit Wenderolle und Bandspule aus Kunststoff, Segmentwendung zur Verhinderung der selbsttätigen Verstellung der Lamellen.

Lamellen
80 mm breit, ca. 0,45 mm dick, konkav-konvex-gewölbt, beidseitig gebördelt, aus speziallegiertem, mit lichtechtem Lack im Spezialverfahren korrosionsbeständig, einbrennlackiertem Aluminium. Sämtliche Stanzungen in den Lamellen sind mit schwarzen Polyamidösen zur Führung der Aufzugsbänder (Verminderung des Abriebes) und zur Befestigung der Stege der Leiterkordel versehen. Farbe RAL 9006
weißaluminium oder gemäß Bieterfarbkarte nach Wahl
des AG.
Es müssen mindestens 12 Farben zur Auswahl stehen.

Der Behang fährt mit nach außen geschlossenen Lamellen ab und mit nach innen geschlossenen Lamellen auf.

Leiterkordel
Polyester-Leiterkordel, schwarz, mit Doppelstegen. Jede Lamelle wird am oberen Steg der Leiterkordel befestigt.

Aufzugsbänder
Spezialbeschichtetes Polyesterband 6 mm breit, schwarz in witterungsbeständiger Ausführung, dehnungs- und schrumpfarm, bruch- und knickfest.

Unterschiene
80 mm breit, 20 mm hoch, aus stranggepresstem Aluminium-Profil, mit schwarzen Kunststoffendkappen und ausziehbaren Führungsnippel mit Hinterschnitt, damit dieser sich nicht aushängen kann.

Seitenführung
Seitenführung durch schwarze Führungsnippel aus glasfaserverstärktem Polyamid, schlagfest, mit den Lamellen verbunden, wechselseitig genippelt sowie Führungsschienen 25/18 mm, U-Profil aus stranggepresstem Aluminium, mit eingezogenen schwarzen Kunststoffkedern zur Geräuschdämmung, einschließlich der erforderlichen Befestigungshalter.

Antrieb
Verdeckt eingebauter, wartungsfreier Elektro-Mittel-Motor mit angeflanschtem Planetengetriebe und beidseitigem Wellenabgang, eingebauten Endschaltern und Thermoschutzschalter. Der Motor wird an der unteren Endposition mittels Nockenendschalter, an der oberen Endposition mittels Endschaltfühler abgeschaltet.

Bedienung
Heben und Senken der Raffstoren durch Betätigung des Schalters bis zur Raststellung. Wenden der Lamellen durch leichtes Antippen der jeweiligen Richtung. Der Schalter ist mit Richtungspfeilen versehen. Bei Erreichen der oberen und unteren Endposition bewirken die im Motor eingebauten Endschalter das automatische Abschalten des Antriebes.

Oberflächenbehandlung
Die Unterschienen, Führungsschienen und Abstandshalter sind pulverbeschichtet auszuführen. Lackierung in RAL-Farbe 7012, basaltgrau bzw. nach Wahl des AG.

Kopplungen
Bis zu jeweils drei Einzelanlagen zwischen den Wandscheiben werden über 2 Stück Koppelungen
gem. Herstellerangabe durch einen Motor betrieben.

Steuerung
siehe Gewerk Elektro.

Abdeckungen
Packeabdeckung aus mindestens 3 mm starkem, in RAL-Farbe nach Wunsch des AG lackiert Alumniumblech.
Einbausituation:
Neubau - außen bündig mit Verblender
Altbau - vorgehängt

*Hinweis: 100 Leistungen*

*Hinweis: 101 Sonnenschutzanlage*
Sonnenschutzanlage wie in den techn. Vorbemerkungen
beschrieben, einschl. der erforderlichen Befestigungselemente liefern und einbauen, bestehend aus 1 Stck. Raffstoreanlage, die durch einen Motor angetrieben wird.

Abmessungen:
gemäß beiliegenden Zeichnungen

Befestigung: an den senkrechten Profilen der Fensterkonstruktion

Die Anlagen / Motoren sind raumweise, fassadenweise und insgesamt gemeinsam zu verfahren.

Ausführungsort: entsprechend Planung und Raumbuch

*Hinweis: 102 Abdeckblende*
Abdeckblende im Sturzbereich der Fenster zur Abdeckung des zusammengefahrenen Lamellenpaketes liefern und
einschl. der erforderlichen Unterkonstruktion und Halterungen auf den Sandwichelemente montieren.

Abdeckblende winkelförmig, aus Aluminium,
horizontal 1 x gekantet, Ecken verschweißt, mit Endkappen

Materialstärke: d = 3 mm

Farbbeschichtung RAL 7012, basaltgrau bzw. RAL nach Wahl des AG

Sicherung mit Stahlwinkeln, feuerverzinkt, gegen Durchbiegung. An den Stahlwinkeln ist der Sonnenschutz zu befestigen

Abmessungen:
gemäß beiliegenden Zeichnungen / Höhe (Ansichtshöhe) ca. 30 cm

*Hinweis: 103 Abdeckblech*
Abdeckblech im Sturzbereich der Fenster zur Abdeckung des fehlenden Sonnenschutzes liefern und
einschl. der erforderlichen Unterkonstruktion, Halterungen montieren.

Abdeckblech aus Aluminium,

Materialstärke: d = 3 mm

Farbbeschichtung RAL 7012, basaltgrau bzw. RAL nach Wahl des AG

Einzellängen gem. beiliegenden Zeichnungen

*Hinweis: 104 Seitliche Abdeckung*
Die seitliche Öffnung (Abstand) Zwischen dem Fensterelement und den Führungsschienen der Raffstoreanlagen in form von geschlossenen Feldern aus gekanteten Blech liefern und einschl. der erforderlichen Materialien montieren.

Abdeckblech aus Aluminium, mehrfach gekantet

Materialstärke: d = 3 mm

Farbbeschichtung gem. Fensterelemente (RAL 7012) bzw. RAL nach Wahl des AG

Einzellängen: von ca. 1,80m

*Hinweis: 105 Sonnenschutzzentrale*
4-Kanal Sonnenschutzzentrale mit vorkonfigurierten Steuerungsprogrammen für Raffstoren.
Sicherheits- und Komfortfunktionen müssen den Sonnen-/Blendschutz vor Wetterschäden schützen und ermöglichen eine bedienerfreundliche automatische Steuerung aller angeschlossenen Sonnenschutzprodukte.

Es muss ein Zentraleingang zur Verfügung stehen. Pro Kanal muss je ein Eingang für einen Kanaltaster sowie ein Eingang für Verriegelungskontakte vorhanden sein. Bedien- und Leistungsteil müssen getrennt montierbar und über eine einfache Vierdrahtleitung miteinander verbunden werden können.

Alle Kanäle müssen gemeinsam über einen Zentralschalter abschaltbar sein. Jeder Kanal muss einen potentialfreien Kontaktsatz als Ausgang aufweisen. Mit den passenden Messwertgebern sind die folgenden Funktionen möglich:

- Windüberwachung
- Eisüberwachung
- Niederschlagsüberwachung
- Sonnenautomatik
- Dämmerungsautomatik
- Temperaturautomatik (Innen und Außen)
- Zeitschaltuhr
- Automatikfreigabeuhr
- Wendeautomatik für Lamellenprodukte
- Differenzgesteuerte Temperaturautomatik
- Intervalllüftung
- Kälteschutz
- Manuelle Bedienung
- Funkfernbedienung möglich
- automatische Sommer-/Winterzeit-Umstellung

Fabrikat/Typ: Wisotronic 4-Kanal AP (inkl. UP-Dose für Bediengerät), Farbe schwarz oder weiß nach Wahl des AG

*Hinweis: 106 AP-Gehäuse*
Aufputzgehäuse für das Wisotronic Bediengerät, Farbe schwarz oder weiß nach Wahl des AG, liefern und montieren.

*Hinweis: 107 Wetterstation*
Kompakter Messwertgeber aus massivem, UV-beständigem, Kunststoff einschl. Anschlussleitung und Standrohr liefern und montieren.

Der Messwertgeber erfasst Messwerte für:
- Helligkeit
- Dämmerung
- Windgeschwindigkeit
- Niederschlag
- Außentemperatur

Zur genauen Erfassung der Sonneneinstrahlung getrennt nach Himmelsrichtungen müssen vier Photodioden zur Verfügung stehen.
Die Erfassung der Dämmerung erfolgt ohne zusätzlichen Messwertgeber mittels einer der vier Photodioden.
Die Niederschlagssensorfläche ist beheizbar ausgeführt und schaltet sich unter 15° Celsius selbstständig zu.

Die Winderfassung erfolgt über ein Flügeldrehrad an der Oberseite des Messwertgebers.

Die Spannungsversorgung für die Wetterstation muss über die Sonnenschutzzentrale erfolgen, so dass keine zusätzlichen Netzteile notwendig sind.
Der Anschluss am Messwertgeber muss steckbar ausgeführt sein und über eine 4-adrige Anschlussleitung erfolgen.
Befestigt wird die Wetterstation mittels Montagebügel an der Fassade.
Eine Verlängerung der Leitung muss bis max. 200 Meter möglich sein.
Abmessungen (BxHxT): 130x175x130 mm
Spannungsversorgung: 24 V DC (über Zentrale)

Die automatische Einfahrt aller Anlagen bei Überschreiten der Messwerte muss gewährleistet sein.

Notwendige Befestigungen und Abdichtungen sind einzukalkulieren.

Fabrikat: WAREMA
Typ: Wetterstation multisense 1002 824

*Hinweis: 108 Messwertgeber*
Kompakter Messwertgeber aus witterungs- und UV-beständigem Kunststoff zur Auswertung der Windgeschwindigkeit und Sonneneinstrahlung für eine Himmelsrichtung einschl. stufenweise verstellbarem Winkelausleger, pulverbeschichtet in RAL 9006 liefern und montieren.

Der Erfassungswinkel der Photoauswertung muss 180° betragen und über 3 Photodioden erfolgen. Befestigungsmöglichkeiten mittels Montagebügel an der Fassade. Lieferung inklusive Anschlussleitung. Eine Verlängerung der Anschlussleitung muss bis max. 300 Meter möglich sein.

Länge Anschlussleitung: 10 Meter

Fabrikat: WAREMA
Typ: Messwertgeber Wind/Photo 180°

Es sind 2 Stck. zu kalkulieren.

*Hinweis: 109 Inbetriebnahme*
Inbetriebnahme der Anlage und Einweisung der Nutzer/des AG.

*Hinweis: 110 Motorsteuereinheit, 3 Motore*
Motorsteuereinheit für 3 Motoren

Bedienungelemente: Taster
Für die Ansteuerung von 3 Motoren über das
Bedienelement (Taster). An die Motorsteuereinheit
müssen gleichzeitig drei Antriebe anschliessbar
sein. Die Motorsteuereinheit muss über getrennte
Steuer- und Kraftschleifleitungen betrieben werden
können. Die Steuerspannung muss in der
Motorsteuereinheit selbst erzeugt werden. Ein
externes Netzteil soll nicht notwendig sein.
Örtliche Bedienung über Taster
muss möglich sein.
Ein örtlicher Fahrbefehl muss - je nach
Programmierung - nach 2 sek. oder sofort
gespeichert werden. Bei einem Zentralbefehl muss
dieser Fahrbefehl gelöscht und die örtliche
Bedienung blockiert werden. Die Zusammenfassung
mehrerer Antriebe zu Gruppen muss ohne
Verdrahtungsarbeiten mittels DIP-Schalter möglich
sein. UP-Gehäuse. Alle Anschlussklemmen
müssen zur sicheren Montage als Schraubklemmen
ausgeführt sein.

*Hinweis: 111 Motorsteuereinheit, 2 Motore*
Motorsteuereinheit wie vor, jedoch für 2 Motoren.

*Hinweis: 112 Motorsteuereinheit, 1 Motor*
Motorsteuereinheit wie vor, jedoch für 1 Motor.

**03.18.200 Gewerk Sonnenschutzanlagen**
Menge: 1,000 Psch

#### Bereich 03.19 Innerer Blendschutz/Verdunklungsvorhang

*Hinweis: 001 Technische Vorschriften*

*Hinweis: 002 Ausführungs- und Gütebestimmungen*
Neben der DIN 18358 sind folgende Vorschriften zu
beachten:

DIN 18360  Metallbauarbeiten
DIN 18363  Anstricharbeiten
DIN 18364  Oberflächenschutzarbeiten
DIN 18382  Elektroarbeiten
DIN 1055  Lastannahmen
DIN 1712  Aluminium
DIN 1725  Aluminiumlegierungen
DIN 4113  Aluminium im Hochbau
DIN 18201  Toleranzen im Bauwesen
DIN 18202  Toleranzen im Hochbau
DIN 50976  Korrosionsschutz
DIN 4102  Brandschutz

Sicherheitsanforderungen nach DIN, ISO, GUVV und
UVV müssen berücksichtigt werden.

Außerdem sind der jeweils neueste Stand der Technik
und die Regeln der Technik einzuhalten.

*Hinweis: 003 Angaben zur Ausführung*
Die Leistung umfasst die Lieferung und Montage von Abdunklungsvorhängen bzw. Vorhängen im Bereich der
der Bühne in der Aula (Raum Nr.: B.0.05, Erdgeschoss, Bauteil B.

*Hinweis: 004 Ausführungszeichnungen*
Nach Auftragserteilung hat der Auftragnehmer die
erforderlichen Montagepläne (Pos.-Pläne) anzufertigen.
Sämtliche Zeichnungen sind als Montagepläne
anzufertigen und rechtzeitig zur Freigabe vorzulegen
(mit allen Grundrissen, Ansichten und Schnitten,
jeweils in geeignetem Maßstab).

Die Ausführungszeichnungen sind vom AG oder seinem
Vertreter zu genehmigen, bevor mit der Fertigung des
Materials begonnen werden darf.
Alle Unterlagen für die behördliche Abnahme sind dem
Auftraggeber vorzulegen.

*Hinweis: 005 Prüfzeugnisse*
Es ist mittels gültiger allg. bauaufsichtlicher
Prüfzeugnisse zu belegen, dass alle angebotenen
Vorhangmaterialien mind. der Baustoffklasse B1 - schwer
entflammbar nach DIN 4102 entsprechen.

*Hinweis: 006 Vorhänge*
1. Außenfassade
Der Vorhang an der Außenfassade der Aula
besteht aus insgesamt 6 Einzelanlagen.

Auf Grund der gesamten Höhe der Fassade von
ca. 4,40 m (OKFF bis UK Decke) ist die Anlage
elektromotorisch verfahrbar vorgesehen.

Die Vorhänge müssen die Funktion der
Abdunklung (keine Totalverdunklung) für Dia- und
Filmvorträge erfüllen.

2. Bühne
Der Vorhang an der Bühne besteht aus insgesamt 4 Einzelanlagen bei einer Höhe von ca. 4,40 m (OKFF bis UK Decke), die jeweils über zwei 90 Grad-Ecken geführt werden.

Die Vorhänge müssen die Funktion der
Abdunklung (keine Totalverdunklung) für Dia- und
Filmvorträge erfüllen.

Die Parkposition ist an er Bühnenrückwand ein zu planen.

*Hinweis: 007 Elektrischer Antrieb*
Die Vorhänge an der Aussenfassade des Forums sowie die Bühnenvorhänge sind elektromotorisch, über einen Schlüsselschalter betrieben, zu verfahren. Hierzu sind geeignete Motoren in aus reichender Stärke vorzusehen. Die Motoren müssen eingebaute Thermoschalter haben, welche bei Überlastung automatisch abschalten. Weiterhin müssen die Motoren jeweils in beiden Endstellungen automatisch ab- schalten.

Die Verkabelung, die Lieferung und Montage
der Motorsteuereinheiten, einschl. aller zugehörigen
Schaltelemente, Steuerzentrale, Bedienschalter
(Schlüsselschalter), etc. sind einzukalkulieren.

*Hinweis: 008 Produktbeschreibung Seilzugschienen*
Zur Ausführung kommen geräuschlose Aluminium-
Vorhangschienen als Elektrozugschienen,
als komplette Garnitur mit allen erforderlichen Zubehör und Bedienungsteilen. Das System ist jeweils entspr. des Vorhanggewichtes und der mechanischen Anforderungen auszulegen.

(Rollen, Haken, Profilverbinder, Metall-Feststeller, Zugset, Zugspanner, Doppelrolle, Elektromotoren, Steuerungen etc. sind in die jeweilige Position einzukalkulieren.)

Farbe: RAL nach Wahl des AG

*Hinweis: 009 Produktbeschreibung Vorhang*
Die technischen Merkmale müssen eingehalten werden.

Die Vorhänge bestehen aus:
100 % Kunststoff-Faser, Velour, schwer-entflammbar B1 nach DIN 4102, mind. 400 g/m², Farbe gem. Farbpalette des Herstellers (nach Wahl des AG).

Doppel-Rollen aus Metall, rostfrei.

Es ist ein Roll- und Bleiband sowie Saum und Köpfchen vorzusehen. Auf die sich hieraus ergebenen zusätzlichen Stofflängen wird hingewiesen. Sie sind kalkulativ zu berücksichtigen.

*Hinweis: 010 Muster*
Vorhangstoff und Leinwand sind vorab zu bemustern und erst nach Zustimmung des AG auszuführen.

*Hinweis: 100 Leistungen*

*Hinweis: 101 Vorhänge Außenfassade, elektrisch*
Abdunklungsanlage für die Außenfassaden, bestehend aus 6 Einzelanlagen jeweils in der Breite einfach geteilt, und elektromotorisch zu den Seiten gemäß Grundrisszeichnung verfahrbar, einschl. Elektrozugschienen liefern und unterhalb der Stahlbetondecke montieren, einschl. des kompletten Zubehörs und einer Unterkonstruktion.

Montagehöhe: ca. 4,40

Ausführung: Aula Außenfassade, entsprechend der Planung

*Hinweis: 102 Vorhänge Bühne, elektrisch*
Abdunklungsanlage für die Bühne in der Breite einfach geteilt, und elektromotorisch zu den Seiten gemäß Grundrisszeichnung verfahrbar, einschl. Elektrozugschienen liefern und unterhalb der Stahlbetondecke im Bereich der Abhangdecke an der Bühne montieren, einschl. des kompletten Zubehörs und einer Unterkonstruktion unter Berücksichtigung der 90 Grad-Ecken an der Bühne.
Bei der Berechnung der Stoffbreite ist eine zusätzliche Zugabe für die Überlappung (Mittig der Bühne) ein zu planen.

Montagehöhe: ca. 4,40

Ausführung: Aula entsprechend der Planung

*Hinweis: 103 Leinwand*
Motorisierte Deckeneinbau-Leinwand oder für den universellen Einsatz liefern und montieren.

Ausführung:
- schwarze, lichtundurchlässige Rückseite
- Planlage durch ein PVC-beschichtetes Tuch mit  Gewebekern
- Stromanschluss
- Schlüsselschalter an der Leinwand angeschlossen
- schlicht eleganter weißer Einbau-Rahmen mit  seitlichen Revisionsklappen
- Zugriff auf Leinwand auch nach Decken-Montage durch  die Klappen möglich

Montagehöhe: ca. 4,40 m
Breite: ca. 5,00 m
Anzahl: 1 Stck.

Ausführungsort: Bühne in der Aula, entsprechend der Planung

**03.19.200 Gewerk Innerer Blendschutz/Vertikallamellen**
Menge: 1,000 Psch

#### Bereich 03.20 Schlosserarbeiten

*Hinweis: 001 Technische Vorschriften*

*Hinweis: 002 Ausführungs- und Gütebestimmungen*
Es gelten die DIN 18335 "Stahlbauarbeiten" und
DIN 18360 "Metallbauarbeiten, Schlosserarbeiten" in
der jeweils neuesten Fassung, jedoch werden
verschiedene "Besondere Leistungen" nicht separat
vergütet, sondern sind gemäß der nachstehenden
Hinweise einzukalkulieren.

Die in den DIN 18335 und 18360 unter Pkt. 2 und 3 aufgeführten DIN-Vorschriften sind ebenso wie die DIN 18335 und 18360 einzuhalten.

Weiterhin sind folgende Vorschriften zu beachten:

DIN 18357  - Beschlagarbeiten
DIN 18361  - Verglasungsarbeiten
DIN 18363  - Anstricharbeiten
DIN 18364  - Oberflächenschutzarbeiten
DIN 4102  - Brandschutz

VBG 1 - Unfallverhütungsvorschrift der VerwaltungsBerufsgenossenschaft

Die Richtlinien des Handwerks und die Geländerichtlinie des Metallhandwerks (Bundesverband Metall) in der aktuellen Fassung für Geländer und Umwehrungen aus Metall sind anzuwenden. Die Regelungen der DGfM sind zu beachten.

Außerdem ist der jeweils neueste Stand der Technik und die Regeln der Technik einzuhalten.

*Hinweis: 003 Eignungsnachweise*
Vor Ausführung ist der "Kleine Eignungsnachweis
nach DIN 18800, Teil 7, für geschweißte Stahlbauten
mit vorwiegend ruhender Beanspruchung" im in der
DIN genannten Umfang als Kopie vorzulegen. Basis für
den Eignungsnachweis bildet die DIN 8563, Teil 1 und
Teil 2 (Sicherung der Güte von Schweißarbeiten;
allg. Grundsätze, Anforderungen an den Betrieb).

*Hinweis: 004 Montagepläne, Ausführungszeichnungen*
Spätestens 6 Wochen vor Ausführungsbeginn der
Teilleistung hat der Auftragnehmer Montagepläne für
die Grundsatzdetails der ausgeschriebenen
Metallbauarbeiten vorzulegen.

Vor Aufnahme der Werkstattfertigung sind dem AG
die notwendigen Zeichnungsunterlagen vorzulegen.
Mit der Fertigung darf vor Genehmigung der Zeichnungsunterlagen nicht begonnen werden.

Sämtliche Zeichnungen sind als Montagezeichnungen anzufertigen, mit sämtlichen Grundrissen, Ansichten und
Schnitten, jeweils in einem geeigneten Maßstab.

*Hinweis: 005 Oberflächenbehandlung*
Die Oberflächen sämtlicher Stahlbauteile sind im
Gebäudeinnern gegen Korrosion zu schützen und zu
lackieren (siehe Anstricharbeiten). Sofern
im LV nichts anderes vermerkt ist, sind sie mit
Rostschutzfarbe einschl. der erforderlichen Vorarbeiten wie Entrosten, Entfetten, Spachtelung von
Schadstellen und Unebenheiten usw. zu beschichten.
Schweiß- und Verbindungsstellen sowie beschädigte
Anstriche sind nach dem Einbau nachzustreichen.

Bei lackierten Geländern oder Stahlbauteilen sind die jeweiligen Endanstriche im Gewerk Anstricharbeiten zu kalkulieren.

Stahlbauteile im Außenbereich sind ausnahmslos mit
feuerverzinkten Oberflächen einschl. Beschichtung im RAL-Ton gem. Wunsch AG, zu liefern und einzubauen, wenn nicht Edelstahlelemente gefordert sind.
Durch Transport bzw. Montage beschädigte Oberflächen
sind nachzuverzinken und zu beschichten.

Alle außerhalb des Gebäudes montierten Stahlbauteile
in feuerverzinkter Ausführung, die sich außerhalb des
Gebäudes befinden, jedoch verdeckt angebracht werden,
erhalten zusätzlich eine Beschichtung. Diese Beschichtung erfolgt in einem
"DUPLEX-SYSTEM" gem. den gemeinsamen Richtlinien
folgender Verbände:

Dt. Stahlbau-Verband DSTV
Bundesverband Korrosionsschutz e.V.
Industrieverband Feuerverzinken
Verband der Lackindustrie e.V. und der DIN EN ISO 12944-5.

Die in dieser Richtlinie (neuester Stand) zitierten Normen sind ebenso wie die Richtlinie selbst zu beachten. Die Beschichtungen im Außenbereich müssen werksseitig erfolgen. Lediglich eine Deckbeschichtung darf vor Ort erfolgen. Die Beschichtungen im Außenbereich sind in die Leistungspositionen einzukalkulieren.

Vor Ort erforderliche Montagestöße (geschweißt)
sind sorgfältig nachzubearbeiten.

*Hinweis: 006 Werkstoff Stahl*
Stahlteile für Verankerungen und Aussteifungen sind
entweder nichtrostend oder in verzinkter Ausführung
vorzusehen. Während der Montage notwendig werdende
Schweißstellen sind mit Kaltzinkpaste nachzustreichen.

*Hinweis: 007 Oberflächenschutz während der Bauzeit*
Der Auftragnehmer hat gemäß DIN 18360 für den Schutz
der ausgeführten Leistungen vor Beschädigungen und
Diebstahl bis zur Abnahme zu sorgen.

*Hinweis: 008 Angaben zur Ausführung*
Zur Ausführung kommen:

- Treppengeländer Außentreppe
- Wandhandläufe, beidseitig
- Absturzsicherungen im Außenbereich
- Bodentürstopper mit und ohne Poller

und alle weiteren Schlosserarbeiten die aus der Planung hervorgehen.

Mit der Fertigung darf erst nach Vorliegen der Prüfstatik und Freigabe der Werkstattzeichnungen durch den AG begonnen werden.

Alle Kanten von Einbauelementen müssen abgerundet mit einem Radius von mind. 3 mm ausgeführt werden.

Sichtbare Verschraubungen im Gebäudeinneren und außen sind mit Schrauben und Muttern aus Edelstahl, Muttern mit Hutkopf herzustellen.

Schweißverbindungen sind entsprechend der Vorschriften als durchlaufende, gleichmäßig starke Nähte in sichtbaren Bereichen mit glatter Oberfläche, ggf. entspr. nachbehandelt, auszuführen.

Die beiliegenden Zeichnungen und Planunterlagen sind integrativer Bestandteil der Leistungsbeschreibung und in vollem Umfang einzukalkulieren.

Alle Treppen sind grundsätzlich mit Handläufen aus Edelstahl auf beiden Seiten des Treppenlaufs zu kalkulieren.

*Hinweis: 009 Absturzsicherungen*
Absturzsicherungen und Geländer sind vor
Ausführung hinsichtlich ihrer statischen
Dimensionierung der Wahl der Dübel etc. durch
einen Statiker im Rahmen der Leistungsphase 5
Tragwerksplanung zu überprüfen und ggf. neu zu
dimensionieren.
Sich hieraus ergebende ggf. größere Dimensionen
oder Vorgaben für Dübel etc. berechtigen nicht zu
Mehrforderungen.

*Hinweis: 010 Edelstahl*
Edelstahl ist in Qualität Werkstoff-Nr. 1.4301 nach
DIN 17 440 anzubieten. Alle Oberflächen sind geschliffen und matt poliert herzustellen.

*Hinweis: 011 Vollständigkeit*
Die unter den Abschnitten Montagepläne, Ausführungszeichnungen, Oberflächenbehandlung und Oberflächenschutz während der Bauzeit genannten Leistungsforderungen sind in den Angebotspreis einzurechnen.

Der Bieter ist gehalten, die im LV beschriebenen Details auf Vollständigkeit, fachgerechte Ausführung und Eignung für den vorgesehenen Verwendungszweck zu überprüfen.

*Hinweis: 100 Leistungen*

*Hinweis: 101 Handlauf, wandseitig*
Wandseitigen Handlauf, bestehend aus Edelstahlrohr bzw. laut Planung angegebenen Material / Oberfläche, d = 42 mm, in Einzellängen je nach Treppenlänge und Zeichnung einschl. der notwendigen Befestigungskonsolen herstellen, liefern und einbauen.

Die Befestigung des Handlaufs erfolgt mittels angeschweißtem Rundstahl-Profil mit angeschweißter
Flachstahlplatte, die mittels ebenfalls angeschweißter runder Ankerplatten an der Wand verschraubt werden.

Der Handlauf ist mit einem lichten Abstand von ca.
60 mm vor der Wand zu montieren.

Der Handlauf ist am An- und Austritt über
Bogenstücke senkrecht ca. 30 cm herrunter zu führen
und über angeschweißte Ankerplatten zu befestigen.

Sämtliche Bogenstücke am Treppenan- und Austritt
aus gebogenem Edelstahlrohr, Radius 100 mm sind einzukalkulieren.

Befestigung:
Stahl-Rundstab 120/10 mm mit angeschweißtem Flachstahl 40/6mm

Die Handläufe sind mit taktil erfassbaren Informationen zu Geschossangaben auszurüsten.

Ankerplatte: Durchmesser gem. Statik, mit Hutmuterschrauben aus Edelstahl.

Ausführungsort: beidseitig der Innentreppe Neubau

*Hinweis: 102 Stahlaußentreppe*
Stahltreppe als Außentreppe in werkseitig feuerverzinkter Ausführung, jeweils zweiläufig mit Zwischenpodesten und Austrittspodest nach Zeichnung, Statik und Leistungsbeschreibung liefern und montieren.

Steigungen:
EG-OG 1. Lauf: ca. 16/ 30cm (10 Stufen)
EG-OG 2. Lauf: ca. 16/30cm (10 Stufen)
EG-OG 3. Lauf: ca. 16/30cm (10 Stufen)

Laufbreite:
lichte Treppenlaufbreite mind. 1,20 cm (Stufenbreite zwischen den Handläufen)

Konstruktionsbeschreibung:
Treppenkonstruktion als Wangentreppe mit
zwischenliegenden Trittstufen und geschlossenen Setzstufen.

Wangen/Träger:
gem. Statik

Trittstufen:
gefertigt aus trittsicherem und rutschfestem Gitterrost als rutschhemmende Pressrostplatte (Tragstab normal serratiert) versehen mit Sicherheitsantrittskante,  Befestigung gem. Statik

Setzstufen:
Stahlblech, mind. 3 mm stark, 2-fach abgekantet, Abwicklung ca. 200 mm, Befestigung an den Flachstahlkanten der Trittstufen

Rutschhemmung Stufen und Podeste:
R11 nach BG-Merkblatt BGR 181

Tragkonstruktion:
Treppen- und Podestwangen, Aussteifung sowie Befestigung gem. Statik
Auflager Treppenantritt mittels Fußplatten auf  Fundament, OK. entspricht OK. Pflasterbelag

Podeste:
Sicherheits-Gitterrost wie Trittstufen, jedoch gefertigt aus trittsicherem und rutschfestem Schweißpressrost, Befestigung gem. Statik

Oberflächenschutz:
Alle Bauteile feuerverzinkt. Verdeckt eingebaute Stahlteile sind mit zusätzlicher Beschichtung "Duplex System" zu versehen.

Sonstiges:
Die Feststellung der exakten Höhen von Geländeoberkante und OK. Podeste ist in die Position einzukalkulieren.

Ausführung nach Zeichnung und der statischen Berechnung. Mit der Fertigung darf erst nach Vorliegen der Prüfstatik und Freigabe der Werkstattzeichnungen durch den AG begonnen werden.

*Hinweis: 103 Brüstung und Geländer, Stahlaußentreppe*
Treppengeländer in werkseitig feuerverzinkter Ausführung herstellen, liefern und mittels Schweißungen und Schraubverbindungen mit Stahlwangen an den Treppenläufen montieren.

Ausführung gemäß Planunterlagen

Konstruktionsbeschreibung:

Stahlwangen:
Es kommen keine Stahlwangen aus Stahlblech zur Ausführung. Die Pfosten werden direkt auf den U-Profilen der Wangen befestigt.
Breitflachstähle 40 x 6 mm, im Abstand von ca. 10-12 cm
auf einen Flachstahl.
 Schraub- oder Schweißverbindung.
Jeweils an 2 Stellen pro Lauf sind die Pfosten höher zu führen und mittels eines dem Treppenverlauf folgenden Flachstahls als Rutschbremse zu verbinden.

Handlauf:
Edelstahlrohr, d = 42 mm
Die Befestigung des Rohres erfolgt  mittels angeschweißtem Rundstahl-Profil, d = 15 mm, an
angeschweißten Flachstahlplatten, 40 x 6 mm. Die Flachstahlplatte ist flächenbündig mit den Pfosten
zu verschweißen.
Anzahl Halterungen: gem. statischen Erfordernissen
Am Handlaufbeginn sind die Handläufe über Bogenstücke senkrecht nach unten zu führen und über angeschweißte Ankerplatten auf Fundamente mit Möglichkeit der Überpflasterung zu befestigen.

Es sind Abdeckringe zwischen Plasterbelag und heruntergeführtem Handlauf einzukalkulieren.

Obergurt:
Flachstahl, 40 x 6 mm, auf den senkrechten Flachstählen
aufschweißen. Eck- und Knickausführungen sind rund
auszuführen und einzukalkulieren.

Brüstungshöhe:
110 cm ab Vorderkante Stufe bzw. OKFF bis OK Obergurt

Sonstiges:
Das Geländer des 1. Laufes ist außenseitig der Wange entsprechend Planung zu befestigen und gegen die Betonscheibe zu führen.
Zusätzlich ist ein Geländer im Bereich des 3. Laufes an der Gebäudewand zu kalkulieren.

Einsatzort: Außentreppe

*Hinweis: 104 Unterlaufschutz, Stahl-Außentreppe, Wange*
Unterlaufschutz in werkseitig feuerverzinkter Ausführung herstellen, liefern und mittels Schweißungen und Schraubverbindungen  montieren.

Höhe:
Obergurt verläuft in schräger Ausführung entsprechend Verlauf Treppenwange, Unterlauf horizontal.

Unter- und Obergurt aus Flachstahl 40/6 mm mit eingeschweißten Füllstäben aus Flachstahl 40/6 mm im Achsabstand entsprechen Brüstung.
Füllstäbe in unterschiedlichen Längen.

Befestigung:
Am Untergurt werden jeweils im Randbereich Quadratstähle 40/40 mm angeschweißt. An den Quadratstählen angeschweißte Ankerplatten werden auf  Fundamenten, Möglichkeit zur Überpflasterung, verschraubt.

Oberflächenschutz:
Alle Bauteile sind feuerverzinkt auszuführen.
Unter OK Gelände eingebaute Stahlteile sind mit zusätzlicher Beschichtung "Duplex System" zu versehen.

Ausführungsort: unterhalb 1. Treppenlauf EG bis zur Betonwandscheibe

*Hinweis: 105 Unterlaufschutz, Stahl-Außentreppe*
Unterlaufschutz wie in Position "Unterlaufschutz, Stahl-Außentreppe, Wange" beschrieben, jedoch in rechteckiger Ausführung unterhalb des 1. Zwischenpodestes.

*Hinweis: 106 Zulage taktile Erfassbarkeit*
Zulage für taktile (durch berühren) Kennzeichnung der Geschosse an den wandseitigen Handlaufenden.

Hierzu werden für jedes Geschoss Metallplättchen mit Pyramiden- bzw. Brailleschrift mit Angabe des Geschosses geliefert und an den Handlaufenden nach Angabe der Bauleitung befestigt.

*Hinweis: 107 Schutzpoller mit Türpuffer*
Stahlrundrohr feuerverzinkt, d = 60,3 mm, h = 100 cm,
oberer Abschluss mit aufgeschweißter Halbkugelkappe, und angeschweißtem, gefedertem Türpuffer in schwarzer
Ausführung einschl. Fanghaken (zuschaltbar) mittels angeschweißter Stahlplatte liefern und im Außenbereich mit gesondertem Fundament bzw. auf Gitterrost-Podest der Stahlaußentreppe montieren.

Ausführungsort: Außentüren

*Hinweis: 108 Eckschutzschiene*
Winkel, abgekantet, liefern und auf zu schützende Ecken aufkleben.

Material: Edelstahl
Oberfläche: 240 Korn geschliffen
Materialstärke: 2 mm

Befestigung: geklebt

Schenkel: 40x40mm

Ausführungsort: raumhoch an allen freien Ecken

*Hinweis: 109 Absturzsicherung, Geländer*
Gurtgeländer, mit Stehern, Flachstahl, Breite 55 mm, Stärke 10 mm, und Handläufen aus Stahlrohr, d = 48,3 mm, Stärke 2,93 mm, sowie Knieleisten, d = 48,3 mm, Stärke 2,93 mm, mit Verbindungen und Eckverbindungen aus Steckrohren, d = 42,4 mm, Stärke 2,6 mm, mit 3 Stück Bohrungen für Sacklochschweißungen, d = 6 mm, 3 Stück Madenschrauben/Wurmschrauben M8 zur Lagesicherung, in feuerverzinkter Ausführung liefern und montieren.

Die an der Attika befestigten Distanzkonsolen des Gurtgeländers, bestehend aus Schwert, Breite 80 mm, Stärke 12 mm, Länge 200 mm, und Kopfplatte, 200 x 210 x 12 mm, mit 4 Stück Bohrungen, d = 13 mm, sind in die Position einzukalkulieren.

Befestigungen der Steher am Schwert mittels Schrauben M12-8.8, Edelstahl, und der Kopfplatten an der Attika mittels Ankerstangen, FIS EM plus 390 S, M12 x 260, Edelstahl, gekürzt auf 210 mm, Verankerungstiefe 190 mm, liefern und einbauen.

Der Abstand der Steher beträgt <= 1,50 m.

Achse Obergurt: ≥1,10 m über Hochpunkt OK Dachbelag

Sonstiges:
Pro Halterung werden jeweils 2 Steher ausgeführt.

Ausführungsort: umlaufend der Dachfläche

*Hinweis: 110 Statische Berechnung*
Prüffähige statische Berechnung nach DIN 18807 für das beschriebene Gurtgeländer einschließlich des statischen Nachweises für die Verbindung, insoweit keine Systemzulassung vorliegt.

*Hinweis: 111 Fenstergitter, Stahl, einbruchhemmend*
Einbruchhemmendes Fenstergitter als feststehende Schlosserkonstruktion, feuerverzinkt nach DIN EN ISO 1461, für die fensterbündige oder laibungsseitige Montage.
Alle Kreuzungs- und Anschlusspunkte sind umlaufend und kraftschlüssig verschweißt. Schweißnähte sind sauber verschliffen.

Rahmen:
Stabiler umlaufender Rahmen aus Flachstahl, min. 40x8mm

Gitterstäbe:
Vertikale Rundstähle, Durchmesser mindestens 16 mm, massiv

Stababstand:
Maximal 120 mm lichter Abstand zwischen den vertikalen Stäben

Die Konstruktion und Montage muss den Anforderungen der Widerstandsklasse RC 2 nach DIN EN 1627 entsprechen.

Ausführungsort: UG Bestand

**03.20.200 Gewerk Schlosserarbeiten**
Menge: 1,000 Psch

#### Bereich 03.21 Stahltüren

*Hinweis: 001 Technische Vorschriften*

*Hinweis: 002 Art und Umfang der Leistung*
Die Leistung umfasst die Herstellung, die Lieferung und die Montage von Stahltüren, teilweise mit Anforderungen an den Brandschutz

Folgende Leistungen sind Gegenstand dieser Beschreibung:

- 1-flüglige Innenstahltüren

- 1-flüglige Innenstahltüren in der Brandschutzklasse  T30

- 2-flüglige Innenstahltüren in der Brandschutzklasse  T30

*Hinweis: 003 Kalkulation*
Es gilt die DIN 18335 "Stahlbauarbeiten", DIN 18360 "Metallbauarbeiten, Schlosserarbeiten" sowie die DIN 18357 "Beschlagarbeiten" in der jeweils neuesten Fassung.

Die einzelnen Abmessungen der Türelemente sind den Planunterlagen sowie dem Raumbuch zu entnehmen.

Darüber hinaus ist die Zargenausbildung, wie Umfassungs-, Eck- und Gegen dem Raumbuch zu entnehmen.

*Hinweis: 004 Ausführungs- und Gütebestimmungen*
Die in den DIN 18335, 18360 und 18361 unter Punkt 2 und 3 aufgeführten DIN-Vorschriften sind ebenso wie die DIN 18360 einzuhalten. Weiterhin sind folgende DIN-Vorschriften zu beachten:

- DIN 107: Bezeichnung mit links oder rechts im Bauwesen
- DIN 1055: Lastannahmen für Bauten
- DIN 4102: Brandverhalten von Baustoffen und Bauteilen
- DIN 18202 - Toleranzen im Hochbau
- DIN 18299 - Allgemeine Regelungen für Bauleistungen  jeglicher Art
- DIN 18335: Stahlbauarbeiten
- DIN 18357: Beschlagarbeiten
- DIN 18364: Korrosionsschutzarbeiten an Stahl- und Aluminium-Bauten
- Stand der Technik und die Regeln der Technik
- Güterichtlinien und Gütevorschriften der zum Einbau gelangenden Materialien.
- Arbeits- und Merkblätter, sowie die Verarbeitungsrichtlinien der jeweils zur Verwendung kommenden Materialien.
- Unfallverhütungsvorschriften der Bau-Berufsgennossenschaft.

Vorgeschriebene und anzubietende Materialien sind unter Beachtung der Verarbeitungsrichtlinien und Bedingungen des Herstellers einzubauen.

Die im Leistungsverzeichnis geforderten Werte müssen auf Anforderung durch die Oberbauleitung durch Zeugnisse belegt werden.

Zulassungen bzw. Prüfzeugnisse von einzubauenden Sonderelementen (Brandschutz usw.) sind vor der Ausführung der Oberbauleitung zu übergeben. Nach Ausführung wird vom Auftragnehmer eine Bescheinigung gefordert, dass die Ausführung den o.g. Voraussetzungen entspricht.

Prüfberichte, Zulassungsbescheide und Wartungsbücher (Freilauffunktion) sind dem Auftraggeber auszuhändigen.

*Hinweis: 005 Werkstoff Stahl*
Stahlteile für Verankerungen und Aussteifungen sind entsprechenden Korrosionsschutz vorzusehen.

Die Nachbesserung von Fehlstellen und Beschädigungen muss entsprechend DIN EN ISO 1461 erfolgen.

*Hinweis: 006 Angaben zur Ausführung*
Es handelt sich um die Herstellung, Lieferung und
Montage von Stahltüren, teilweise in wärmegedämmter Ausführung.

Einbausituationen:
Es kommen Stahlzargen zur Ausführung.
Die Zargen werden in unterschiedlichen Wandaufbauten
eingebaut.

Die physikalischen Anforderungen an die Türkonstruktion (Brand-, Einbruchschutz, Klimaklassen usw.) sind den Ausführungsplänen und dem Raumbuch zu entnehmen.

Die Zargen werden in unterschiedlichen Wandaufbauten nach Herstellerangaben und Zulassung eingebaut.
Die Lieferung und der Einbau von konstruktiv erforderlichen Verbindungs- und Befestigungsmitteln ist einzurechnen.

Bei lackierten Stahlbauteilen sind die jeweiligen Endanstriche im Gewerk Anstricharbeiten zu kalkulieren.

Obentürschließer:
Alle OTS sind grundsätzlich als Gleittürschließer auszuführen.

*Hinweis: 007 Sonstiges*
Die für die Montage sämtlicher Leistungen des Gewerkes erforderlichen Hilfsmittel etc. sind vom AN zu stellen und einzukalkulieren.

*Hinweis: 008 Abnahme/Einweisung*
Bei Abnahme sind die Bedienungs- und Betriebsunterlagen zu übergeben und ein Nachweis über die Einweisung einer durch den Auftraggeber benannten Person vorzulegen.

Ferner sind die erforderlichen Fachunternehmererklärungen und Prüfzeugnisse mit Übereinstimmungserklärung zu übergeben.

*Hinweis: 009 Muster Griffe*
Die Türgriffe/Beschläge sind vorab zu bemustern. Der AN hat dem AG mind. 3 Mustergriffe zur Auswahl vorzulegen.

*Hinweis: 100 Leistungen*

*Hinweis: 101 Stahltür, 1-flg.*
Stahltür, 1-flg., ohne Branschutzanforderungen liefern und einschl. der dazugehörigen Umfassungszarge einbauen.

Oberfläche: Türblatt verzinkt u. grundiert
Türblattdicke: ca. 42 mm, doppelwandig, dreiseitig,  Volltür, gefalzt
Aussteifung: Flachstahl
Blechdicke: 0,88mm - 1 mm
Bänder: 1 Konstruktionsband mit Kugellager, 1 Federband
Drücker/Drücker, Drücker/Knauf, Edelstahl: gem. Raumbuch
Schalldämmwert: ohne Schalldämmanforderung
Zargenausführung: gem. Festlegung im Raumbuch

Abmessungen gem. Planunterlagen und Raumbuch

Ausführungsort:
entsprechend Planunterlagen und Raumbuch

*Hinweis: 102 Stahltür, 1-flügelig, feuerhemmend T30*
Stahltür wie in der Position "Stahltür, 1-flg." beschrieben, jedoch

mit Brandschutzanforderung feuerhemmend T30
als Innentür, Drücker/Drücker, Edelstahl, Behöredeneinsteckschloss vorgerüstet für PZ: gem. Raumbuch

Abmessungen gem. Planunterlagen und Raumbuch

Ausführungsort:
entsprechend Planunterlagen und Raumbuch

*Hinweis: 103 Stahltür, 1-flügelig, feuerhemmend T30/ RS*
Stahltür wie in der Position "Stahltür, 1-flg." beschrieben, jedoch

mit Brandschutzanforderung feuerhemmend T30 und Rauchschutz RS als Innentür, OTS mit einstellbarem Drehmoment, Panikbeschlag, Drücker/Drücker, Edelstahl, Rosette, Behöredeneinsteckschloss vorgerüstet für PZ: gem. Raumbuch

Abmessungen gem. Planunterlagen und Raumbuch

Ausführungsort:
entsprechend Planunterlagen und Raumbuch

*Hinweis: 104 Stahltür, 1-flügelig, hochfeuerhemmend T60*
Stahltür wie in der Position "Stahltür, 1-flg." beschrieben, jedoch

mit Brandschutzanforderung hochfeuerhemmend T60
als Innentür, Drücker/Drücker Edelstahl, Behöredeneinsteckschloss vorgerüstet für PZ: gem. Raumbuch

Abmessungen gem. Planunterlagen und Raumbuch

Ausführungsort:
entsprechend Planunterlagen und Raumbuch

*Hinweis: 105 Wärmegedämmte Stahltür, 2-flüglig, Notausgang*
Stahltür wie in der Position "Stahltür, 1-flg." beschrieben, jedoch 2-flg.

Wärmegedämmte, nach Außen aufschlagende, Stahlaußentür.
Einbau mit Eckzarge und Gegenzarge in einen Stahlrahmen
Oberfläche verzinkt und grundiert, RAL-Farbe nach Wahl des AG.
Drücker/Drücker, Edelstahl, Behördeneinsteckschloss für PZ vorgerüstet.

Abmessungen gem. Planunterlagen und Raumbuch

Ausführungsort:
entsprechend Planunterlagen und Raumbuch

*Hinweis: 106 Türschwellenabdeckung, Alu-Warzenblech*
Türschwelle aus gekanteter Aluminium-Profiltafel (Warzenblech) als gekantetes Schwellenblech liefern und mit trittstabilen Unterfütterungen und einwandfeien Anschlüssen an Fassadenelemente und angrenzenden Bauteilen montieren.

*Hinweis: 107 Türfeststeller Außentür, EG*
Türfeststeller zum Aufschrauben auf dem Boden (mit 4 Schrauben) für mittelschwere bis schwere Türen, Feststellergehäuse und Fanghaken aus Leichtmetall, Puffer aus Gummi, gefederter Rollenkloben aus Edelstahl.

Ausführung: silberfarbig eloxiert

Ausführungsort:
entsprechend Planunterlagen und Raumbuch

**03.21.200 Gewerk Stahltüren**
Menge: 1,000 Psch

#### Bereich 03.22 Metallbau und Verglasung

##### Abschnitt 03.22.10 Vorbemerkungen

*Hinweis: 001 Angaben des Bieters Kurzform*
Angaben des Bieters

Als Planungsgrundlage wurde das Profilsystem SCHÜCO genutzt.
Dem Bieter wird freigestellt, zu der ausgeschriebenen Konstruktion gleichwertige Konstruktionen anzubieten.
Zur Gewährleistung einer umfassenden Kompatibilität sowie zur Minimierung der Ansprechpersonen wird Wert darauf gelegt, dass alle Konstruktionen von einem Systemhersteller stammen.
Zur Prüfung der Gleichwertigkeit der angebotenen mit der vorgegebenen Konstruktion sind Detailzeichnungen aller betreffenden Punkte, Muster und System-Prüfzeugnisse vorzulegen.
Fehlen die Angaben, kann es zum Ausschluss vom Wettbewerb kommen.

Fabrikat/System ausgeschrieben angeboten

Fenster : Schüco AWS 75.SI+ _______________________

Türen : Schüco AD UP 75 _______________________

Hebe-Schiebe-Türen : Schüco ASE 80.HI _______________________

Warmfassade : Schüco FWS 60 _______________________

Einsatz- Fenster : Schüco AWS 75.SI+ _______________________

Einsatz- Türen : Schüco AD UP 75 _______________________

Rauchschutz : Schüco ADS 65.NI SP _______________________

Brandschutz : Schüco ADS 90 FR 30 _______________________

Glaslieferant : _______________________

*Hinweis: 002 ZTV für Metallbau- und Verglasungsarbeiten*
Zusätzliche Technische Vertragsbedingungen

Art und Umfang der Leistung
Gegenstand dieser Ausschreibung sind Metallbauarbeiten. Die Leistung umfasst die Herstellung, die Lieferung und die Montage von Aluminium-Bauelementen.

Zusätzlicher Gegenstand dieser Ausschreibung sind die Verglasungsarbeiten.
Die Leistung umfasst die Lieferung, das Einsetzen und das Abdichten aller Glasscheiben und Ausfachungen.

Hinweis zu aufgeführte Normen etc.:
Alle aufgeführten Normen, Vorschriften, Gesetze gelten, wenn nicht anders in den Texten vermerkt, in der zum Vertragsschluss gültigen Fassung.

*Hinweis: 003 Allgemein Texte*
Vereinfachte Schreibweise
AG = Auftraggeber
AN = Auftragnehmer (Bieter)

Konstruktionssystem
Der Ausschreibung liegen die Konstruktionsmerkmale der Schüco-Aluminium-Konstruktionen zugrunde. Die Profil-, Zubehör-, Dichtungs- und Beschlagauswahl muss nach den gültigen Unterlagen des jeweiligen System-Herstellers erfolgen.

Angaben zur Leistungsbeschreibung
Grundlage des Angebotes ist das vorliegende Leistungsverzeichnis einschließlich der Vorbemerkungen.

Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.
Für die einzelnen Aluminiumelemente sind element- und herstellerspezifische EPD´s gemäß EN 15804, nachgewiesen gemäß ISO 14025, vorzulegen.

Für die Auftragsabwicklung gelten
Die für dieses Gewerk und für die Erstellung aller ausgeschriebenen Maßnahmen aktuellen DIN-Normen, DIN EN-Normen, DIN EN ISO-Normen, Vorschriften, Richtlinien, Verordnungen, Gesetze, Arbeitsanweisungen, etc. sind einzuhalten.

Ausführungsunterlagen
Der AG legt dem AN nach der Auftragserteilung und vor Beginn der Arbeiten, die zur Ausführung notwendigen Unterlagen gemäß § 3 Abs. 1 VOB/B rechtzeitig und unentgeltlich vor.
Ausführungsunterlagen sind demnach alle das Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die zu stellende Ausführungsplanung integriert. Sollten sich bei den Ausführungsunterlagen Änderungen ergeben, welche auch die Leistungen des AN betreffen, werden diese Änderungen durch den AG gekennzeichnet und dem AN unverzüglich schriftlich verbindlich mitgeteilt.

Baumaße
Das Aufmaß ist vom AN grundsätzlich eigenverantwortlich und auf Grundlage der bauseitig hergestellten Ausgangssituation am Bau zu nehmen. Werden dabei Rohbautoleranzen außerhalb der festgelegten Toleranzen festgestellt, ist der AG darüber zu informieren. Fordert der AG, dass die Konstruktionen schon zu einem Zeitpunkt zur Montage bereitstehen müssen, der ein Aufmaß vor Fertigung unmöglich macht, so sind die objektspezifischen Toleranzen vom AG vorzugeben und vom AN zu beachten.

Werkstatt- und Montageplanung
Der AN schuldet nach Ziffer 3.1.7 DIN 18360 eine Werkstatt- und Montageplanung auf Basis der vom AN (GU)
zu liefernden Ausführungsunterlagen. Diese ist vor Fertigungsbeginn vorzulegen. Aus den Darstellungen müssen Konstruktion, Maße, Einbau, Befestigung und Bauanschlüsse der Bauteile sowie die Einbaufolge erkennbar sein (DIN 18360, Ziff. 3.1.7). Die Darstellungen sind in Zeichnungen, Maßstab mind. 1:50 und in 3-facher Ausfertigung, zu liefern. Der AG prüft die Werkstatt- und Montageplanung auf Übereinstimmung mit der Ausführungsplanung. Bei Übereinstimmung mit der Ausführungsplanung gibt der AG die Werkstatt- und Montageplanung mit dem entsprechenden Prüfvermerk an den AN zurück (Freigabe).

Toleranzen
Die Toleranzen für die jeweiligen Gewerke werden durch den AG aufeinander abgestimmt. Sofern die Maße der Elemente vor Ausführung nicht genommen werden können, legt der AG objektspezifische Toleranzen fest (vgl. RAL Leitfaden zur Montage: 2020-03, Ziffer 3.1.2, Nr. 15, Seite 37). Für die Montage sind Abweichungen von vorgeschriebenen Maßen in den durch DIN 18202 bestimmten Grenzen zulässig, sofern die Funktion und die Tragfähigkeit der Bauteile nicht beeinträchtigt wird (DIN 18360 Ziff. 3.1.4).
Aus Termingründen muss nach theoretischen Maßen geplant und gefertigt werden.

*Hinweis: 004 Werkstoffe*
Aluminium
Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen, dass Produktionsabfälle und demontierte Elemente (Sanierungsbau) aus Aluminium dem Verwertungsprozess, für die Herstellung von Fenster- und Fassadenprofilen, zurückgeführt werden.
Für die angebotenen Aluminium-Profile sind EPD´s (EPD = Environmental Product Declaration) gemäß EN 15804, nachgewiesen gemäß ISO 14025, vorzulegen.
Auf Anforderung des AG hat der AN über die Einhaltung der v.g. Forderungen projektbezogene Bescheinigungen des Herstellers bzw. Prüfzeugnisse und Nachweise vorzulegen.

Stahl
Stahlteile (Anker-, Unterkonstruktionen, geschweißte Konstruktionen, etc.) sind in feuerverzinkter Ausführung vorzusehen. Stahlbleche sind verzinkt auszuführen.
Die Nachbesserung von Fehlstellen, Beschädigungen sowie das Nacharbeiten von etwaigen Schweißstellen hat entsprechend DIN EN ISO 1461 zu erfolgen.

Edelstahl
Verankerungselemente und -mittel, die einem Korrosionsangriff ausgesetzt und für Wartungen nicht zugänglich sind, z. B. Befestigungs- und Verankerungskonstruktionen von vorgehängten Fassaden (Kaltfassaden) sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Systembeschreibung
Die Angaben der formalen Profilabmessungen (Bautiefen und Ansichtsbreiten von außen) und der Konstruktionsmerkmale sind zu berücksichtigen.
Bei Widersprüchen geht die Leistungsbeschreibung in den jeweiligen Positionen den Vorbemerkungen und diesen ZTV vor.

*Hinweis: 005 Profile allgemein*
Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in die tiefste, außenliegende Ebene (Rinne) des Falzes abgeführt wird, ohne dass hierfür zusätzliche Drainagekanäle hergestellt werden müssen. Die Belüftung des Falzgrundes bei Isolierverglasungen muss nach den Richtlinien der Isolierglas-Hersteller erfolgen.

Profilverbindungen
Eckverbinder müssen in ihrem Querschnitt den inneren Profilkonturen entsprechen. Bei den Gehrungen ist auf eine einwandfreie Verklebung der Gehrungsfläche zu achten. Auch an den T-Stößen ist das Einsickern von Wasser in die Konstruktion - durch entsprechende Füllstücke mit dauerelastischer Abdichtung - zu verhindern.
Bei wärmegedämmten Profilen muss die Dämmwirkung auch im Eck- und T-Verbinderbereich voll erhalten bleiben.

Flügeldichtungen
Die Dichtungen müssen auswechselbar sein.
Für Dreh-, Drehkipp- und Stulp-Fenster ist eine Mitteldichtung vorgeschrieben.

Entwässerung der Konstruktion
Falze und Profilnuten, in die Niederschlag und Kondenswasser eindringen können, müssen nach außen
entwässert werden. Sichtbare Entwässerungsschlitze sind mit Kappen abzudecken.
Entwässerung, Dampfdruckausgleichsöffnungen
Entwässerung:
Gemäß DIN 18055 muss sichergestellt sein, dass in die Rahmenkonstruktion eingedrungenes Wasser unmittelbar und kontrolliert abgeführt wird, um Schäden am Fenster und am Baukörper zu vermeiden.
Die Entwässerungsöffnungen zur Außenseite sollen einen Mindestquerschnitt von 5x20 mm haben. Der Abstand der Öffnungen untereinander soll bei diesem Mindestquerschnitt nicht mehr als 600 mm betragen.

*Hinweis: 006 Beschläge Fenster Alu*
Beschläge Fenster Alu
Sind nicht systemgebundene Beschlagteile vorgesehen, müssen diese unter Beachtung der gültigen DIN-Normen ausgewählt werden.

Die für die jeweilige Öffnungsart einzusetzenden Beschläge in ihrer Grundausstattung sind unter Berücksichtigung der Lastannahmen/Gewichte/Größen und der zu erreichenden Öffnungsweite nach den Bemessungstabellen des System-Herstellers einzusetzen. Alle Beschlagteile sind aus nichtrostenden Materialien herzustellen und müssen justierbar sein. Inkl. der erforderliche Zusatzteile wie zusätzliche Verriegelungen, Scherenbefestigungen, Eigenanschlag und Bänder.

*Hinweis: 008 Beschläge Türen Alu*
Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

*Hinweis: 009 Elektrisch gesteuerte Feststellanlagen für Feuerschutz- und Rauchschutzabschlüsse*
Elektrisch gesteuerte Feststellanlagen für Feuerschutz- und Rauchschutzabschlüsse
Bei den nachfolgend ausgeschriebenen Komponenten handelt es sich um elektrisch gesteuerte Feststellanlagen an ein- oder zweiflügligen Brand- und Rauchschutztüren.
Bei der Auswahl (Art und Anzahl) der Brandmelder für die Feststellanlagen ist die Feststellanlagen RL (Richtlinie für Feststellanlagen) und die Zulassungen der jeweiligen Hersteller zu verwenden. Hierbei sind insbesondere die Gegebenheit vor Ort und die Einbausituation zu berücksichtigen.
Nach dem betriebsfertigen Einbau der Feststellanlagen am Anwendungsort sind deren einwandfreie Funktion und vorschriftsmäßige Installation durch eine Abnahmeprüfung festzustellen.
Die Abnahmeprüfung darf nur von autorisierten Fachkräften oder von Fachkräften einer dafür benannten Prüfstelle durchgeführt werden.
Für die Instandhaltung und die Wartung ist die DIN 14677 zu berücksichtigen.

*Hinweis: 010 Nachkaufgarantie für Aluminium Fenster- und Beschlagssysteme*
Nachkaufgarantie für Aluminium Fenster- und Beschlagssysteme
Für Bauteile der Aluminium Fenster- und Beschlagssysteme, die einem besonderen Verschleiß unterliegen oder die designrelevant sind, ist eine Nachkaufgarantie durch den AN zu gewährleisten. Die Nachkaufgarantie hat mindestens 10 Jahre, ausgehend vom Kauf des ursprünglichen Bauteils durch den AN, zu betragen. Ein Bestätigungsschreiben des Systemlieferanten, des zur Ausführung angebotenen Fabrikats, ist mit der Angebotsabgabe vorzulegen.

*Hinweis: 011 Element ID (IoF)*
Element ID (IoF)
UV- und witterungsbeständige Kennzeichnung der Elemente mittels NFC-Etikett oder QR-Code.
Über eine zugehörige cloudbasierte Datenbank werden die Bauteileigenschaften digital gesichert, verwaltet und sind elementbezogen abrufbar.
Einzelne Elemente und Bauteile lassen sich eindeutig identifizieren und zuordnen.
Die Managementplattform als cloudbasierte Datenbank erfüllt DSGVO konforme Sicherheitsstandards zur Verwaltung einzelner oder mehrerer Projekte.
Die individuelle Vergabe von Zugriffsrechten (z.B. Facility Management) sowie die Kennzeichnung von öffentlichen und nicht öffentlichen Dokumenten in der Datenbank ist möglich.

Zu allen Elementen liegen digital abrufbare technische Produktinformationen vor. Diese Merkmale umfassen CE-Kennzeichnung, Leistungserklärung, Elementbeschreibungen, Aluminiumgüte und Nachhaltigkeitswerte (GWP und Materialzusammensetzung).

Über die individuelle Kennzeichnung sind elementbezogene Serviceanfragen möglich. Weiterhin besteht die Möglichkeit, eine elementbezogene Dokumentation der Wartungshistorie und der Wartungsprotokolle zu hinterlegen.

In Abstimmung mit dem AG und AN können projektspezifische Unterlagen unter den Gebäudedokumenten hinzugefügt werden. Dies ist im Auftragsfall abzustimmen oder im Rahmen der zugehörigen Position detailliert zu beschreiben.

Alle genannten Eigenschaften sind unter der zugehörigen Position im LV zu bepreisen.

*Hinweis: 012 Verglasung*
Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
DIE ANGABE DER LICHT- UND ENERGIEWERTE ERFOLGT NACH DIN EN 410. SIE BEZIEHEN SICH AUF EINEN STANDARDAUFBAU. ABWEICHUNGEN VOM STANDARDAUFBAU UND EINBAULAGE AUS DER SENKRECHTEN FÜHREN ZU WERTÄNDERUNGEN.

Technische Richtlinien des Instituts des Glashandwerks für Verglasungstechnik und Fensterbau, Hadamar (IGH)
DIN 18545 Abdichten von Verglasungen mit Dichtstoffen
Richtlinie VE-06/01: Beanspruchungsgruppen für die Verglasung von Fenstern vom Institut für Fenstertechnik e.V., Rosenheim

Die Verglasungen sind gemäß  den "Glasbemessungs- und Konstruktionsregeln" nach DIN 18008-1 bis -5 und DIN 18545 "Anforderungen an Glasfalze und Verglasungssysteme" unter Berücksichtigung der EN 12488 (Verklotzung) auszuführen.
Die Glaskanten der beschriebenen Gläser sind nach DIN 1249-11, auszuführen.

ABSTURZSICHERNDE VERGLASUNGEN
BEI DER AUSFÜHRUNG ABSTURZSICHERNDER VERGLASUNGEN IST DIE DIN 18008-4 VOM JULI 2013 ZU BEFOLGEN.
SOFERN VON DER DIN 18008-4 ABGEWICHEN WIRD, BEDÜRFEN ABSTURZSICHERNDE VERGLASUNGEN GRUNDSÄTZLICH EINER ALLGEMEINEN BAUAUFSICHTLICHEN ZULASSUNG DES DIBT "DEUTSCHES INSTITUT FÜR BAUTECHNIK" ODER EINER ZUSTIMMUNG IM EINZELFALL (ZIE) DER JEWEILIGEN BAUAUFSICHTSBEHÖRDE. IST EINE ZIE (ZUSTIMMUNG IM EINZELFALL) ERFORDERLICH, SO IST DIESE DURCH DIE BAUHERREN/BAUHERRENVERTRETER ZU BEANTRAGEN.

Einscheibensicherheitsglas
Sollte es, bedingt durch die ausgeschriebene Konstruktionsart / Anwendung erforderlich sein, dass eine ESG- oder eine ESG-H-Scheibe als Außenscheibe einer Isolierglaseinheit in einer Vertikalfassade eingesetzt wird, ist der Auftraggeber in Anbetracht des bestehenden Spontanbruchrisikos hierüber vorab zu informieren, bspw. durch eindeutige Benennung in den dem Auftraggeber übergebenen Unterlagen wie der Werkstatt- und Montageplanung. Der AN informiert den AG, wenn ESG bzw. ESG-H zum Einsatz kommt. Dies gilt nur soweit die Leistungsbeschreibung nicht ohnehin oder technisch zwingend die Ausführung mit ESG bzw. ESG-H vorsieht und soweit das Risiko dem AG nicht bekannt ist.
BEI VERWENDUNG VON ESG BZW. ESG-H IM AUSSENBEREICH IST DER VERWENDUNGSZWECK UND DIE EINBAUART SCHRIFTLICH MIT DEM GLASLIEFERANTEN ABZUKLÄREN.
DIE DIN 18516-1 FÜR HINTERLÜFTETE FASSADENPLATTEN UND DIE DIN 18516-4 FÜR FASSADENPLATTEN AUS EINSCHEIBEN-SICHERHEITSGLAS SIND ZU BERÜCKSICHTIGEN.

*Hinweis: 013 Ausfachungen*
Ausfachungen
Für die Lieferung und den Einbau von Ausfachungen gilt sinngemäß die im Abschnitt Verglasung näher beschriebene Regelung.
Die in der nachfolgenden Beschreibung der Paneele gemachten Angaben zu den einzusetzenden Werkstoffen und deren Querschnitt sind formale Mindestanforderungen. Die in den "ZTV" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des ψp W(mk) des Abstandshalter.

Die beschriebenen Paneele müssen nach den allgemein anerkannten Regeln der Technik dampfdiffusionsdicht ausgebildet sein. Durch konstruktive Maßnahmen muss verhindert werden, dass eine Durchfeuchtung sowie eine mechanische Zerstörung des Dämmstoffes eintritt.
Die Oberflächenveredelung der Aluminium-Verbundpaneele ist, wenn in den Positionsbeschreibungen nicht anders angegeben gemäß der Beschreibung in den "ZTV" auszuführen.

*Hinweis: 014 Baukörperanschlüsse*
Einbau der Elemente
Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den AG anzubringen sind.
Alle zur Montage erforderlichen Befestigungsmittel sind in die Einheitspreise mit einzukalkulieren.
Befestigungs- und Verbindungsmittel - wie Schrauben, Bolzen und Dübel - müssen entsprechend dem jeweiligen Verwendungszweck und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Für die Montage nach Meterriss sind gemäß dem RAL Leitfaden zur Montage 2020-03, Ziffer 3.1.2, Nr. 15, Seite 37, Höhenbezugspunkte an der Baustelle durch den AG vorzusehen. Diese müssen sich in jedem Stockwerk befinden und dürfen nicht weiter als 10 Meter von jedem Einbauort einer der nachfolgend beschriebenen Leistung entfernt sein.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Die nachfolgend spezifizierten Folien dienen als Elementabdichtungen.
Folien sind vor Erstellung der Außenschale anzubringen.
Materialdicke: 0,75 mm
Folienbreite seitlich: ca. 250 mm
Folienbreite oben: ca. 250 mm
Folienbreite unten: ca. 250 mm

Sollten bedingt durch den Verwendungsort oder Art der Bauteile ein andere Funktion hinsichtlich der Beschaffenheit und Ausführung der Folien gefordert sein, wird dieses gesondert beschrieben.

Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade muss mindestens 30-40 mm betragen. Der Überstand darf 20 mm entsprechend den Richtlinien für die Planung und Ausführung von Dächern mit Abdichtungen - Flachdachrichtlinien nicht unterschreiten. Die Befestigung ist grundsätzlich nach statischen Erfordernissen auszuführen, sowie sind thermisch bedingte Längenänderungen durch ausreichende Dehnungsmöglichkeiten sicherzustellen.

*Hinweis: 015 Baukörperanschlüsse Innenelemente*
Baukörperanschlüsse - Innenelemente
Die Ausbildungen der Anschlüsse der Innenelemente ist gemäß den nachfolgenden Beschreibungen vorzunehmen.
Die Anschlüsse zum Baukörper müssen den Anforderungen aus dem Schallschutz gerecht werden.
Die Anforderungen an die Anschlussfugenausbildung sind in DIN 4108-7, DIN 4109 sowie DIN 18355 enthalten.
Der Leitfaden zur Montage der RAL-Gütegemeinschaften Fenster und Haustüren, Frankfurt a. M, Stand 2020-03, Ziffer 3.1.2, Nr. 7, Seite 33 ist zu berücksichtigen.

Bei Öffnungen mit größeren Spannweiten, auskragenden Bauteilen usw., sind größere Bauwerksbewegungen im Bereich der Anschlüsse zu erwarten.

*Hinweis: 016 Verankerung Fenster / Tür*
Verankerung Fenster / Tür
Die Verankerung von Fenster- und Türwänden hat gemäß DIN 18360 und den örtlichen Gegebenheiten statisch ausreichend zu erfolgen.
Der Leitfaden zur Montage der RAL-Gütegemeinschaften Fenster und Haustüren, Frankfurt a. M, Stand 2020-03, Ziffer 3.1.2, Nr. 7, Seite 33 ist zu berücksichtigen.

*Hinweis: 017 Verankerung Glas-Aluminium-Warmfassade*
Verankerung Glas-Aluminium-Warmfassade
Die Verankerung der Fassadenpfosten erfolgt mittels zum System gehörender, toleranzausgleichender Konsolen aus Aluminium.

Diese Konsolen werden jeweils in den Kopf und/oder Fußpunkten beziehungsweise an den Zwischendecken der Fassade angeordnet. Sie sind je nach Anforderung als Los- oder Festpunktaufhängung auszubilden.

Konstruktiv sind die Konsolen so auszubilden, dass sie eine zwängungsfreie Dilatation der Fassade gewährleisten. Gleichermaßen müssen Formänderungen des Baukörpers wie z.B. Deckendurchbiegungen ausgeglichen werden.

Die Befestigung der Konsolen am Baukörper erfolgt mittels Befestigungsmitteln aus Edelstahl und entsprechend ihrem speziellen Verwendungszweck angepassten und bauaufsichtlich zugelassenen Dübeln.

Alle Bauteile der Fassadenbefestigung müssen so ausgebildet sein, dass sie die auf die Fassade einwirkenden Kräfte sicher aufnehmen und auf das Tragwerk des Baukörpers übertragen.

*Hinweis: 018 Absturzsicherheit*
Absturzsicherheit
Absturzsichernde Fenster sind Sonderkonstruktionen und sind auch entsprechend zu planen. Statische Voraussetzungen für die Fensterbefestigung im Tragwerk sind mit dem Statiker gem. ETB-Richtlinie zu klären. Ist eine Absturzsicherung aus Glas angedacht, muss dies gem. der DIN 18008 Teil 4 (früher TRAV) erfolgen.

Entsprechend der DIN 18008-4 (TRAV) müssen die tragenden Teile einer Konstruktion einschließlich der Verankerung im Baukörper den einschlägigen technischen Baubestimmungen entsprechen. Hierbei ist die ETB-Richtlinie "Bauteile, die gegen Absturz sichern" anzuwenden. Das bedeutet, dass Fensterelemente die eine absturzsichernde Funktion bspw. als Ersatz für ein Geländer übernehmen, nicht nur einen Nachweis für die Trag- bzw. Stoßfestigkeit von Verglasungen gegen statische (Wind, Klima usw.) und stoßartige Einwirkungen (Personenprall) bringen müssen, sondern auch für eine ausreichende Befestigung zum Baukörper.

*Hinweis: 019 Oberflächenbehandlung, Farb-Beschichtung Pulver*
Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.

Farbbestimmung Metallbauarbeiten
Farbton außen: RAL nach Wahl des AG (außer Intensiv-, Metallic- und Perlglimmerfarben), voraussichtlich RAL 7012
Farbton innen: RAL nach Wahl des AG (außer Intensiv-, Metallic- und Perlglimmerfarben), voraussichtlich RAL 7012

Betätigungen/Handhaben Fenster: Inox Look
Türbänder:  C-0
Betätigungen/Handhaben Türen: Inox (Edelstahl)

Der endgültige Farbton wird nach Auftragserteilung bekannt gegeben.
Die Palette der zur Wahl stehenden Farbtöne ist auf die obige Farbkarte eingegrenzt.
Alle Profile erhalten den gleichen Farbton.

*Hinweis: 020 Technische Vorgaben und bauphysikalische Anforderungen*
Technische Vorgaben und bauphysikalische Anforderungen
Soweit in den Leistungsbeschreibungen für einzelne Positionen keine anderen Angaben erfolgen, gelten die nachstehenden Vorgaben:

*Hinweis: 021 Leistungseigenschaften und Anforderungen kurz*
Anforderungen an die Bauteile
Die entsprechenden Nachweise sind nach Aufforderung durch den AG in schriftlicher Form vorzulegen. Der AN hat im Rahmen seiner EG-Konformitätserklärung die Übereinstimmung seines Produkts mit den Anforderungen nach DIN EN 13830 zu erklären.

Die nachfolgend genannten Werte beziehen sich auf Standardelemente.
Gegebenenfalls können andere Elementformen/Öffnungsvarianten oder Profilkombinationen abweichende Klassifizierungen haben.

Fenster nach DIN EN 14351-2
Fensterelement: Uw  ≤ 1,10 W/(m²K)

Glaswerte nach DIN EN 673: Ug 0,7 W/(m²K)
Gesamtenergiedurchlässigkeit: g 50 %
Isolierglas-Abstandshalter: ψg 0,047 W/(m²K)
Paneelwerte nach DIN EN 13164: Up 0,54 W/(m²K)
Abstandshalter: ψg 0,08 W/(m²K)

Luftdurchlässigkeit nach DIN EN 12207 Klassifizierung: 4
Schlagregendichtheit nach DIN EN 12208 Klassifizierung, Prüfverfahren A: 9A
Widerstandsfähigkeit bei Windlast nach DIN EN 12210 Klassifizierung: C5

Bewertetes Schalldämm-Maß Rw: 30 dB

Der Gesamtenergiedurchlassgrad und der Lichttransmissionsgrad sind objektbezogen über die CE-Kennzeichen der Verglasung nachzuweisen.

Außentüren Hauptausgang nach DIN EN 14351-1
Türelement: Ud  ≤ 1,10 W/(m²K)
Glaswerte nach DIN EN 673: Ug 0,7 W/(m²K)
Gesamtenergiedurchlässigkeit: g 50 %
Isolierglas-Abstandshalter: ψg 0,047 W/(m²K)
Paneelwerte nach DIN EN 13164: Up 0,054 W/(m²K)
Abstandshalter: ψg 0,08 W/(mK)

AD UP 75 Nullschwelle außen öffnend:
Luftdurchlässigkeit nach DIN EN 12207 Klassifizierung: 4
Schlagregendichtheit nach DIN EN 12208 Klassifizierung, Prüfverfahren A: 9A
Widerstandsfähigkeit bei Windlast nach DIN EN 12210 Klassifizierung: C2

Bewertetes Schalldämm-Maß Rw: 30 dB

Der Gesamtenergiedurchlassgrad und der Lichttransmissionsgrad sind objektbezogen über die CE-Kennzeichen der Verglasung nachzuweisen.

Anforderungen an Vorhangfassaden nach DIN EN 13830

Die max. Durchbiegung der Fassadenteile ist auf L/200 bzw. 15 mm begrenzt.
Die Eigenlast ist nach DIN EN 1991-1-1 zu bestimmen.

Fassadenelement: Ucw  ≤ 1,10 W/(m²K)
Glaswerte nach DIN EN 673: Ug 0,7 W/(m²K)
Gesamtenergiedurchlässigkeit: g 50 %
Isolierglas-Abstandshalter: ψg 0,08 W/(m²K)
Paneelwerte nach DIN EN 13164: Up 0,41 W/(m²K)
Abstandshalter: ψg 0,08 W/(m²K)

Luftdurchlässigkeit nach EN 12153 Klassifizierung: AE
Schlagregendichtigkeit nach EN 12155 Klassifizierung: RE1200
Stoßfestigkeit, Belastung von außen, DIN EN 14019 Klassifizierung: E5
Widerstand gegen Windlasten EN 12179 Klassifizierung Warmbereich: ±2.000 Pa
Widerstand gegen Windlasten EN 12179 Klassifizierung Kaltbereich: ±1.000 Pa

Bewertetes Schalldämm-Maß Rw: 30 dB

Der Gesamtenergiedurchlassgrad und der Lichttransmissionsgrad sind objektbezogen über die CE-Kennzeichen der Verglasung nachzuweisen.

*Hinweis: 022 Lastannahmen*
Lastannahmen

Winddruck auf  Außenbauteile nach DIN EN 1991-1-4 inkl. der nationalen Anhänge

Waagerechte Verkehrslast (Seitenkraft) nach DIN EN 1991-1-1 und -2 inkl. der nationalen Anhänge
Zusatzlasten mit: 1.0 KN/m
wirkend in: Brüstungshöhe

*Hinweis: 023 Aluminium Systembeschreibungen*
Aluminium Systembeschreibung

*Hinweis: 024 Schüco AWS 75.SI+, Fenster - System*
Schüco AWS 75.SI+, hochwärmegedämmtes Aluminium Fenster-System
mit 75 mm Grundbautiefe

Konstruktionsmerkmale:
Raumseitig aufschlagender Flügelrahmen mit 10 mm Flächenversatz zur Rahmenebene, Außenseite flächenbündig.
Wärmedämmende Isolierstege mit drei Hohlkammern bilden den Anschlag für die koextrudierte Moosgummi-Doppelhohlkammer-Mitteldichtung.

Das System ist mit rechteckigen Glasleisten auszustatten.
Die Montage der Glasleisten erfolgt mittels toleranzausgleichenden Kunststoffhaltern.

| Profilbautiefen: |  |
| --- | --- |
| Blendrahmen, Pfosten, Riegel | 75 mm |
| Flügelrahmen | 85 mm |
| Profilansichtsbreiten: |  |
| Blendrahmen umlaufend | 79 mm |
| Einsatzblendrahmen | 44 mm |
| Pfosten | 94 mm |
| Riegel | 94 mm |
| Flügelrahmen (Fenster) | 41 mm |
| Flügelrahmen (Fenstertür) | 51 mm |
| Stulpprofil Fenster | 67 mm |

*Hinweis: 025 Schüco ADS 65.NI Tür-System*
Schüco ADS 65.NI, ungedämmtes Aluminium Tür- und Trennwand-System
mit 65 mm Grundbautiefe

Konstruktionsmerkmale
Die Konstruktion ist außen und innen flächenbündig.
Die Abdichtung im Fußpunkt (Sockel) erfolgt durch eine sich - beim Schließen der Tür - automatisch absenkende Dichtung.Je nach Anforderung können auch eine Bodenschwelle und eine Lippendichtung eingesetzt werden.

Das System ist mit rechteckigen Glasleisten auszustatten.
Die Montage der Glasleisten erfolgt mittels toleranzausgleichenden Kunststoffhaltern.

| Profilbautiefen: |  |
| --- | --- |
| Blendrahmen, Pfosten, Riegel | 65 mm |
| Flügelrahmen und Sockel | 65 mm |
| Profilansichtsbreiten: |  |
| Blendrahmen | 69 mm |
| Pfosten | 94 mm |
| Riegel | 94 mm |
| Flügelrahmen (nach außen öffnend) | 98 mm |
| Flügelrahmen (nach innen öffnend) | 73 mm |

Die Türflügel sind mit einem 4-seitig umlaufenden, auf Gehrung gefertigten Flügelprofil auszuführen.

*Hinweis: 026 Schüco AD UP 75, Tür-System*
Schüco AD UP 75, wärmegedämmtes Aluminium Tür-System
mit 75 mm Grundbautiefe

Konstruktionsmerkmale
Außen flächenbündige Türkonstruktion mit außen umlaufender 7 mm Schattenfuge.
5 Kammer Profilaufbau, symmetrisch angeordnet, bestehend aus drei Aluminiumschalen die mittels spezieller Isolierstege ohne Dämmschäume verbunden sind.
Die Türflügelprofile sind als Hybridverbund mit einem großem schubfesten Anteil zwischen Innen- und Mittelschale sowie einer entkoppelten Außenschale, als "schubloser Verbund" auszuführen.
Die Entkopplung muss zwischen der äußeren Aluminiumhalbschale und dem Isoliersteg erfolgen um den Bi-Metall-Effect zu verringern.

Die Abdichtung muss über eine Mitteldichtungs- und zwei Anschlagsdichtungsebenen erfolgen.
Die Beschlagsmontage erfolgt in der Aluminium Mittelschale, nicht im Isoliersteg.
Eine Bauwerksbefestigung ist im Profil mittig über die Mittelschale möglich.
Der untere Türabschluss ist, soweit keine anderen Anforderungen an den Fußpunkt durch Normen / Richtlinien / LBO's gegeben sind, mit einer stabilisierenden zwischen gesetzten thermisch getrennten Aluminium-Schwelle und entsprechenden Dichtformstücken, auszustatten.

Das System ist mit rechteckigen Glasleisten auszustatten.
Die Montage der Glasleisten erfolgt mittels toleranzausgleichenden Kunststoffhaltern.

| Profilbautiefen: |  |
| --- | --- |
| Blendrahmen, Pfosten, Riegel | 75 mm |
| Flügelrahmen und Sockel | 75 mm |

| Profilansichtsbreiten: |  | Optional |
| --- | --- | --- |
| Einsatzblendrahmen nach innen öffnende Tür | 63 mm | 51 mm |
| Einsatzblendrahmen nach außen öffnende Tür | 37 mm | 32 mm |
| Türblendrahmen nach innen öffnende Tür | 76 mm | 66 / 86 mm |
| Türblendrahmen nach außen öffnende Tür | 44 mm | 34 / 54 mm |
| Blendrahmen | 76 mm | 86 mm |
| Pfosten | 108 mm |  |
| Riegel | 108 mm |  |
| Flügelrahmen (nach außen öffnend) | 119 mm |  |
| Flügelrahmen (nach innen öffnend) | 87 mm |  |

Die Türflügel sind mit einem 4-seitig umlaufenden, auf Gehrung gefertigten Flügelprofil auszuführen.

Profile für flügelüberdeckende Füllung
Es sind Flügelprofile für den Einsatz einer einseitig flügelüberdeckenden Türfüllung (Art und Ausführung wird gesondert beschrieben) einzusetzen.

| Profilbautiefen: |  |
| --- | --- |
| Flügelrahmen (Tür) | 72 mm |

*Hinweis: 027 Schüco FWS 50, Glas-Aluminium-Warmfassade*
Schüco FWS 50, hochwärmegedämmtes selbsttragendes Aluminium Fassaden-System
als Pfosten-Riegel-Konstruktion für mehrgeschossige Fassaden mit einer inneren und äußeren Ansichtsbreite von 50 mm

Konstruktionsmerkmale
Die Konstruktion besteht aus einem Tragwerk und dem kombinierten Verglasung-, Entwässerung- und Andrucksystem.
Die Ausbildung der Isolationszone, zwischen dem Tragwerk und den Andruckprofilen, erfolgt gemäß den Ucw Vorgaben an das Bauteil.

Tragwerk
Das Tragwerk der Fassaden-Konstruktion besteht aus rechteckigen Mehrkammer-Hohlprofilen.
Die tragenden Profile sind raumseitig angeordnet.
Alle Profilkanten sind gerundet.
Die Riegelprofile werden ausgeklinkt und überlappen im Kreuzungspunkt den Pfosten, um eventuell auftretende Feuchtigkeit sicher abzuleiten.
Horizontale Stöße bei mehrgeschossigen Fassaden sind mit - zum System gehörenden - Stoßverbindern und Stoßstücken auszuführen.
Für vertikale Dehnungs- und Montagestöße sind entsprechende systemseitige Alu-Einschubprofile und Halbschalen sowie Dehnungsstoß-Dichtstücke einzusetzen.

Verglasung / Einsatzelemente
Die Glasscheiben und/oder Ausfachungen werden mittels Andruckprofilen (Klemmverbindung) gehalten. Die innere Abdichtung zu den Glasscheiben und/oder Ausfachungen erfolgt mit EPDM-Dichtungen.
Dachverglasungen und segmentierte Konstruktionen sind grundsätzlich mit zwei Einzeldichtungen und einem Butyl-Dichtband auszuführen.
Alle Dichtungsstöße werden durch die Verglasungsprofile abgedeckt.
Die raumseitigen Verglasungsdichtungen haben in den Pfosten und Riegeln ungleiche Bauhöhen (6 mm Versatz).
Die Abmessungen der Dichtungen sind entsprechend der Glas-/Ausfachungsdicken nach den Verglasungstabellen des System-Herstellers festzulegen. Sie sind stumpf gestoßen auszuführen.
Alternativ ist die Ausführung der Verglasungsdichtungen mit gleichen Bauhöhen, sowie als vulkanisierte Dichtungsrahmen oder mit Dichtungsecken möglich.

Belüftung
Die Fassaden sind nach dem Gesamtbelüftungsprinzip auszubilden.
Nach 8 Meter Elementhöhe oder 8 Felder ist eine Be- und Entlüftung des Falzgrundes auszuführen.
Bei Riegellängen > 1500 mm ist in Feldmitte eine zusätzliche Be- und Entlüftung anzuordnen.
Die Falzgrundbelüftung sowie der Dampfdruckausgleich erfolgen über die vier Ecken eines jeden Scheibenfeldes in den Pfostenfalz.

Alternativ ist eine feldweise Entwässerung und Belüftung möglich. Hierfür sind in den Aluminium-Andruckprofilen, Deckschalen und Dichtungen entsprechende Öffnungen vorzusehen.

| Profilansichtsbreiten: |  |
| --- | --- |
| Pfosten, Montagepfosten, Riegel | 50 mm |
| Profilbautiefen: |  |
| Pfosten | von 50 bis 250 mm |
| Riegel | von 55 bis 255 mm |
| Deckschale (Pfosten) | 20 mm |
| Deckschale (Riegel) | 15 mm |

*Hinweis: 028 Rauchschutztüren in der Innenanwendung*
Rauchschutztüren in der Innenanwendung

Für Türen als Rauchschutzabschlüsse sind Verwendbarkeitsnachweise in Form eines allgemeinen bauaufsichtliches Prüfzeugnisses (abP) und eine Übereinstimmungserklärung des Herstellers (ÜH) erforderlich.

Die Kennzeichnung erfolgt durch ein Typenschild.

*Hinweis: 029 Schüco ADS 65.NI SP Rauchdichte Tür Aluminium-Konstruktion*
Schüco ADS 65.NI SP, ungedämmtes rauchdichtes Aluminium Tür-System, nach DIN 18095
mit 65 mm Grundbautiefe

Rauchschutzabschluss, Prüfzeugnis (AbP) Nr.: P-5004 DMT DO

Konstruktionsmerkmale
Die Konstruktion ist außen und innen flächenbündig.
Es dürfen nur geprüfte, zum System gehörende Gläser und / oder Ausfachungen eingesetzt werden.
Die Abdichtung der Gläser und / oder Ausfachungen erfolgt mit äußeren und inneren EPDM- Dichtungen.
Es dürfen nur geprüfte, zum System gehörende Beschläge eingesetzt werden.
Die Abdichtung im Fußpunkt (Sockel) erfolgt durch eine sich - beim Schließen der Tür - automatisch absenkende Dichtung.
Die Montage der Elemente hat nach den Vorgaben des Allgemeinen bauaufsichtlichen Prüfzeugnisses zu erfolgen.
Die Türen sind rauchdicht nach DIN 18095 auszuführen.
Die Kennzeichnung erfolgt durch ein Typenschild.

| Profilbautiefen: |  |
| --- | --- |
| Blendrahmen, Pfosten, Riegel | 65 mm |
| Flügelrahmen und Sockel | 65 mm |

| Profilansichtsbreiten: |  | Optional |
| --- | --- | --- |
| Blendrahmen seitlich, oben | 69 mm |  |
| Blendrahmen / Sockel, unten | 106 mm | 69 / 150 mm |
| Pfosten | 94 mm |  |
| Riegel | 94 mm |  |
| Flügelrahmen (nach außen öffnend) | 98 mm |  |
| Flügelrahmen (nach innen öffnend) | 73 mm |  |

Die Türflügel sind mit einem 4-seitig umlaufenden, auf Gehrung gefertigten Flügelprofil auszuführen.

*Hinweis: 030 Brandschutztüren in der Innenanwendung*
Brandschutztüren in der Innenanwendung

Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

*Hinweis: 031 Schüco FireStop ADS 90 FR 30 Feuerschutzabschl. T30/F30*
Schüco FireStop ADS 90 FR 30, thermisch getrenntes Aluminium-System für Feuerschutzabschlüsse T30 / F30 nach DIN 4102 und DIN 18095
mit 90 mm Grundbautiefe

Feuerschutzabschluss, T30-1 RS, Zulassungsbescheid Nr.: Z-6.20-2330
Zulässige Abmessungen, Breite (lichte Durchgangsbreite) 456 mm bis 1500 mm, Höhe 1648 mm bis 3100 mm

Feuerschutzabschluss, T30-2-RS, Zulassungsbescheid Nr.: Z-6.20-2330
Zulässige Abmessungen, Breite (lichte Durchgangsbreite) 1184 mm bis 3022 mm, Höhe 1648 mm bis 3100 mm
Maximal zulässige Breite der feuerhemmenden Verglasung = unbegrenzt
Maximal zulässige Scheibengröße im Hoch-und Querformat 1500 x 3000 mm mit Pyrostop 30-20
Maximal zulässige Scheibengröße im Hochformat 1500 x 2796 mm und 3000 x 1500 mm im Querformat mit SchücoFlam / Contraflam

Feuerhemmende Verglasung, F30, Zulassungsbescheid Nr.: Z-19.14-2271
Maximal zulässige Höhe der feuerhemmenden Verglasung = 5000 mm
Maximal zulässige Breite der feuerhemmenden Verglasung = unbegrenzt
Maximal zulässige Scheibengröße im Hoch- und Querformat 1500 x 3000 mm mit Pyrostop 30-20
Maximal zulässige Scheibengröße im Hochformat 1500 x 2796 mm und 3000 x 1500 mm im Querformat mit SchücoFlam / Contraflam
Maximal zulässige Paneelgröße im Hoch und Querformat 1250 x 3000 mm mit Promatect H Ausführung
Maximal zulässige Paneelgröße im Hoch und Querformat 1400 x 2300 mm mit GKB Ausführung

Feuerhemmende absturzsichernde Verglasung, F30, Zulassungsbescheid Nr.: Z-19.14-2271
Maximal zulässige Scheibengröße im Hochformat 1400 x 3000 mm und 2100 x 1400 mm im Querformat mit SchücoFlam

Die Bauteile können wahlweise in T-Verbinder, Elementbauweise, gemischter Bauweise und Wechselprofil Bauweise ausgeführt werden.
Die Art ist nach den baulichen Gegebenheiten / Anforderungen festzulegen.

Konstruktionsmerkmale
3-Kammer-Aluminium-Hohlprofilen.
Funktionsnut zur klemmbaren Befestigung der Beschläge (Schlösser, Sicherungsbolzen, E-Öffner, Montageanker, Rollenklemmband, verdeckt liegendes Band).
Es dürfen nur geprüfte, in der Zulassung aufgeführte Brandschutzgläser eingesetzt werden.
Die Verglasungen sind mit Systemprofilen einseitig im System anzuordnen.
Im Falzbereich der Blend- / Flügelrahmen werden beschichtete Funktionsblenden zur Abdeckung des Falzraumes eingeklickt.
Die Abdichtung der Brandschutzgläser erfolgt mit äußeren und inneren EPDM- Dichtungen.
Die Abdichtung im Fußpunkt (Sockel) erfolgt durch eine sich - beim Schließen der Tür - automatisch absenkende Dichtung.
Die feuerhemmenden Türen sind rauchdicht nach DIN 18095 auszuführen.

Nach- und Umrüstbarkeit
Eine nachträgliche Um- und Nachrüstung - jederzeit, flexibel, im laufenden Betrieb, ohne Türausbau - ist zu gewährleisten. Folgende nachträglichen Änderungen und Ergänzungen müssen, ohne Verlust der Zulassung und ohne weiteren Nachweis, möglich sein:
Anbringen von verdeckt liegenden Magnet- und Schließkontakten
Verdeckt liegende Kabelführungen im Blend- und Flügelrahmen
Umrüstung von Einfach- zu Mehrfachverriegelungen (oder umgekehrt)
Nachrüstung von E-, A-Öffnern, Motorschlössern, Blockschlössern, Türüberwachungen
Flexibler Austausch und Wechsel auf andere Bandarten (Rollentür-, Aufsatz-, verdeckt liegende Bänder)

| Profilbautiefen: |  |
| --- | --- |
| Blendrahmen, Pfosten, Riegel | 90 mm |
| Pfosten (verstärkt) | 150 mm |
| Flügelrahmen und Sockel | 90 mm |

| Profilansichtsbreiten: |  | Optional |
| --- | --- | --- |
| Blendrahmen | 67 mm | 57 / 125 mm |
| Tür-Blendrahmen | 73 m | 54 / 84 mm |
| Pfosten | 92 mm | 82 / 150 mm |
| Riegel | 92 mm | 82 / 150 mm |
| Flügelrahmen (nach außen öffnend) | 109 mm | 98 mm |
| Flügelrahmen (nach innen öffnend) | 84 mm | 73 mm |

Die Türflügel sind mit einem 4-seitig umlaufenden, auf Gehrung gefertigten Flügelprofil auszuführen.

*Hinweis: 032 Aluminium Fenster Beschläge*
Aluminium Fenster Beschläge

*Hinweis: 033 Beschlag Allgemein Fenster*
Fenster - Beschlag Allgemein

Die Fensterbeschläge sind in der Grundausstattung in den nachfolgenden Vorbemerkungen beschrieben, die Spezifikationen werden in der Leistungsposition definiert.

*Hinweis: 034 DK-Beschlag verdeckt liegend, Schüco AvanTec SimplySmart*
DK-Beschlag verdeckt liegend, Schüco AvanTec SimplySmart
Verdeckt liegender Dreh-Kipp-Beschlag mit Einhandbedienung, für Flügellasten bis 200 kg und einem Öffnungswinkel in Drehstellung von 90°/180°

Einbruchhemmung bis Widerstandsklasse RC 3 gemäß DIN EN 1627

Konstruktionsmerkmale
Der Beschlag ist mit einer in Dreh- und in Kippstellung wirksamen Fehlbedienungssperre ausgestattet.
Scheren- und Ecklager sind verdeckt liegend im Falz eingebaut.
Alle Verriegelungspunkte sind mit Schließrollen auszuführen.
Die Anzahl und Ausführung der Verriegelungspunkte (Riegelstücke) ist in Abhängigkeit der Größe des Flügels und der Belastung sowie der erforderlichen Widerstandsklasse, anhand der Systemvorgaben vorzunehmen.
Die untere griffseitige Eckumlenkung muss mit einem Entlastungslager ausgeführt werden.
Die Verriegelung an diesem Punkt erfolgt über einem im Auflaufbock integrierten Verschlusspunkt mit Schließrolle.
Die Öffnungsweite der Flügel in Drehstellung beträgt maximal 180°.
Durch Montage eines zusätzlichen Anschlages kann der Öffnungswinkel, der Einbausituation angepasst, auf 90° begrenzt werden.

Für einbruchhemmende Elemente ist ein gegen Aufbohren geschütztes Kammergetriebe mit RC-Griffen, sowie zusätzliche Sicherheitsverriegelungen gemäß den Systemvorgaben, sind einzusetzen.

Für Flügellasten über 160 kg bis 200 kg ist zusätzlich ein Schwerlastbauteil gemäß den Systemvorgaben zu montieren. Das zu verbauende Flügelprofil muss hinsichtlich den Anforderungen, der entsprechenden Profilgruppe zugeordnet sein.

Klassifizierungen Standard und Einbruchhemmung

| Korrosionsschutz des Grundbeschlages nach DIN EN 1670 | Klasse 5 |
| --- | --- |
| Bedienkräfte nach DIN EN 13115 | Klasse 1 |
| Dauerfunktion nach DIN EN 12400 | bis Klasse 3 |

*Hinweis: 035 DK-Fenstertür Beschlag verdeckt liegend Schüco AvanTec Simply Smart*
DK-Fenstertür Beschlag verdeckt liegend Schüco AvanTec Simply Smart
Verdeckt liegender Dreh-Kipp-Beschlag mit Einhandbedienung, für Flügellasten bis 130/160 kg und einem Öffnungswinkel in Drehstellung von 90°/180°

Einbruchhemmung bis Widerstandsklasse RC 3 gemäß DIN EN 1627

Konstruktionsmerkmale
Der Beschlag ist mit einer in Dreh- und in Kippstellung wirksamen Fehlbedienungssperre ausgestattet.
Scheren- und Ecklager sind verdeckt liegend im Falz eingebaut.
Alle Verriegelungspunkte sind mit Schließrollen auszuführen.
Die Anzahl und Ausführung der Verriegelungspunkte (Riegelstücke) ist in Abhängigkeit der Größe des Flügels und der Belastung sowie der erforderlichen Widerstandsklasse, anhand der Systemvorgaben vorzunehmen.
Die untere griffseitige Eckumlenkung muss mit einem Entlastungslager ausgeführt werden.
Die Verriegelung an diesem Punkt erfolgt über einem im Auflaufbock integrierten Verschlusspunkt mit Schließrolle.
Für Barrierefrei Nullniveau Schwelle sind Fingerriegel und Drehband höher gesetzt.
Bei Einsatz eines Kastengetriebe sind Flügelprofile der Profilgruppe V zu verwenden.
Die Öffnungsweite der Flügel in Drehstellung beträgt maximal 180°.
Durch Montage eines zusätzlichen Anschlages kann der Öffnungswinkel, der Einbausituation angepasst, auf 90° begrenzt werden.

Der Beschlag ist zusätzlich mit einer Verriegelung senkrecht (Band- und Griffseite), einem Rollschnäpper und einem Türziehgriff auszustatten.

Wenn ein Kastengetriebe mit PZ-Lochung verwendet wird, ist die Fenstertür mit einem Profilzylinder mit Knauf und einer Balkon-Drückergarnitur mit Langschild auszustatten. Die Fenstertür kann sowohl in Verschluss als auch in Kippstellung von außen und innen abgeschlossen werden.

Für einbruchhemmende Elemente ist ein gegen Aufbohren geschütztes Kammergetriebe mit RC-Griffen, sowie zusätzliche Sicherheitsverriegelungen gemäß den Systemvorgaben, einzusetzen.

Klassifizierungen Standard

| Korrosionsschutz des Grundbeschlages nach DIN EN 1670 | Klasse 5 |
| --- | --- |
| Bedienkräfte nach DIN EN 13115 | Klasse 1 |
| Dauerfunktion nach DIN EN 12400 | bis Klasse 3 |

Klassifizierungen Einbruchhemmung

| Korrosionsschutz des Grundbeschlages nach DIN EN 1670 | Klasse 5 |
| --- | --- |
| Bedienkräfte nach DIN EN 13115 | Klasse 1 |
| Dauerfunktion nach DIN EN 12400 | Klasse 2 |

*Hinweis: 036 Oberlicht-Beschlag SimplySmart OL 320*
Oberlicht-Beschlag SimplySmart OL 320
Oberlichtbeschlag mit einer oder mehreren querliegenden Scheren. Die Scheren können durch die Betätigung eines Druckknopfes ausgehängt werden. Die Öffnungsweite beträgt ca. 290 mm. Das maximale Flügelgewicht beträgt 200 kg.

Einbruchhemmung Widerstandsklasse bis RC 3  gemäß DIN EN 1627

Konstruktionsmerkmale
Die erforderliche Anzahl Scheren und oder Bänder sowie der Einsatz der einzelnen Verriegelungspunkte und der sonstigen Beschlagskomponenten ist - unter Berücksichtigung der Lastannahmen für die jeweilige Flügelgröße - nach den Bemessungstabellen des System-Herstellers zu ermitteln.
Zusätzlich muss der Beschlag mit Sicherungs- und Putzscheren ausgestattet werden. Die Scheren halten den Fensterflügel in der Putzstellung. Die Scheren sichern den Fensterflügel bei der Rückführung von der Putz- in die Kippstellung.
Für Einbruchhemmende Elemente wird durch den Einsatz zusätzlicher Sicherheitsbauteile inkl. abschließbarem Handhebel der Flügelrahmen verriegelt.
Bandseitig ist der RC 2 Beschlag mit verdeckt liegenden Komponenten auszuführen.

Korrosionsschutz des Grundbeschlages nach DIN EN 1670  Klasse 3

*Hinweis: 037 Fenstersteckgriff Standard, mit verdeckt liegendem Getriebe*
Fenstersteckgriff Standard

mit verdeckt liegendem Getriebe in den Falz eingebaut.
Die Befestigung des Getriebes erfolgt mittels einer raumseitig aufgeschraubten, kreisförmigen Rosette (Durchmesser 32 mm).
Die Befestigungsschrauben werden durch den - später zu montierenden - Fenstergriff abgedeckt. Während der Bauzeit ist die Rosette mit einer Schutzkappe abzudecken.
Das Fenstergriff-Getriebe ist mit Rastpunkten in Dreh-, Verschluss- und Kippstellung ausgestattet.
Der Fenstergriff ist erst nach Abschluss der Fenstermontage beziehungsweise vor der Gebrauchsabnahme der Fenster zu montieren. Die farblich auf den Fenstergriff abgestimmte Abdeck-Rosette ist ebenfalls erst zu diesem Zeitpunkt aufzudrücken.

| Artikelnummer: | 247001 |
| --- | --- |
| Farbton: | C0 |
| Werkstoff: | Alu |

*Hinweis: 038 Handhebel SimplySmart OL 320*
Handhebel SimplySmart OL 320 mit Eckumlenkung

Die Betätigung erfolgt mit einem Handhebel. Die abgedeckte Zugstange ist bis auf ca. 1400 mm über OKFF herunterzuführen.

| Artikelnummer: | 243578 |
| --- | --- |
| Farbton: | C0 |
| Werkstoff: | Alu |

*Hinweis: 039 Knickkurbel SimplySmart abnehmbar*
Knickkurbel SimplySmart abnehmbar

| Artikelnummer: | 219662 |
| --- | --- |
| Farbton: | C0 |
| Werkstoff: | Alu |

*Hinweis: 040 Aluminium Tür Beschläge*
Aluminium Tür Beschläge

*Hinweis: 041 Beschlag Allgemein*
Beschlag Allgemein

Die Türbeschläge sind in der Grundausstattung in den nachfolgenden Vorbemerkungen beschrieben, die Spezifikationen werden in der Leistungsposition definiert.

*Hinweis: 042 Schließfunktion von Notausgangs- und Paniktüren*
Schließfunktion von Notausgangs- und Paniktüren

2- flg. Türen

Vollpanik: Schließfunktion "B" -Umschaltfunktion-,
Die Antipanik-Funktion kann vom Stand- und Gangflügel ausgelöst werden.
Standflügel: Beide Türflügel werden bei Betätigung entriegelt.
Gangflügel: Nur der Gangflügel wird entriegelt.
Grundstellung: Beide Türdrücker sind angekoppelt, Tür begehbar.
Schaltstellung: Durch Schlüssel- / Profilzylinderbetätigung wird der bandseitige Türdrücker abgekoppelt. Nach Betätigung der Antipanikfunktion bleibt der Türdrücker auf Bandseite abgekoppelt.

Vollpanik: Schließfunktion "E" -Wechselfunktion-,
Die Antipanik-Funktion kann vom Stand- und Gangflügel ausgelöst werden.
Standflügel: Beide Türflügel werden bei Betätigung entriegelt.
Gangflügel: Nur der Gangflügel wird entriegelt.
Grundstellung: Die Tür ist auf der Bandseite nur mit Schlüssel zu öffnen.
Schaltstellung: Auf der Bandgegenseite kann die Tür über den Drücker, auch im abgeschlossenen Zustand, immer geöffnet werden.

*Hinweis: 043 Beschläge Rauchschutz Prüfzeugnis (ADS 65.NI SP)*
Die Beschläge für die Rauchschutzelemente sind nach dem "Allgemeinen bauaufsichtlichen Prüfzeugnis" (AbP) Nr.: P-5004 DMT DO einzusetzen.

*Hinweis: 044 Beschläge Brandschutz T-30 Zulassung (FireStop ADS 90 FR 30)*
Die Beschläge für die Brandschutzelemente T-30 sind nach dem Zulassungsbescheid Nr.: Z-6.20-2330, T 30-1 / T 30-2 "Schüco FireStop ADS 90 FR 30" einzusetzen.

*Hinweis: 045 Türbänder für "Standard" Türen (Außenbereich)*
Türbänder für Standard Türen (Außenbereich)

Wartungsarme Aluminium-Rollentürbänder
Dreiteilige Aluminium-Rollentürbänder mit einer Abmessung von 22 x 200 mm, für Flügellasten bis 200 kg.

Konstruktionsmerkmale
Die gesamte Technik für die sichere Verankerung und die Feinjustierung ist im Türfalz angeordnet. Ohne den Türflügel auszuhängen, kann eine Feinjustierung vorgenommen werden.

| Gebrauchsklasse nach DIN EN 1935: | Klasse 4 |
| --- | --- |
| Korrosionsschutz nach DIN EN 1670: | Klasse 4 |
| Bandklasse nach DIN EN 1935: | Klasse 14 |
| Mechanische Beanspruchung nach DIN EN 12400: | Klasse 8 |

*Hinweis: 046 Türbänder für "Standard" Türen (Innenbereich)*
Türbänder für Standard Türen (Innenbereich)

Aluminium-Rollentürbänder
Dreiteilige Aluminium-Rollentürbänder mit einer  Abmessung von 22 x 170 mm, für Flügellasten bis 120 kg.

Konstruktionsmerkmale
Die gesamte Technik für die sichere Verankerung und die Feinjustierung ist im Türfalz angeordnet. Ohne den Türflügel auszuhängen, kann eine Feinjustierung vorgenommen werden.

| Gebrauchsklasse nach DIN EN 1935: | Klasse 4 |
| --- | --- |
| Korrosionsschutz nach DIN EN 1670: | Klasse 4 |
| Bandklasse nach DIN EN 1935: | Klasse 13 |
| Mechanische Beanspruchung nach DIN EN 12400: | Klasse 6 |

*Hinweis: 047 Türbänder für "SP" Türen (Innenbereich)*
Türbänder für Rauchschutz-Türen (Innenbereich)

Aluminium-Rollentürbänder
Dreiteilige Aluminium-Rollentürbänder mit einer  Abmessung von 22 x 170 mm, für Flügellasten bis 120 kg.

Konstruktionsmerkmale
Die gesamte Technik für die sichere Verankerung und die Feinjustierung ist im Türfalz angeordnet. Ohne den Türflügel auszuhängen, kann eine Feinjustierung vorgenommen werden.

| Gebrauchsklasse nach DIN EN 1935: | Klasse 4 |
| --- | --- |
| Korrosionsschutz nach DIN EN 1670: | Klasse 4 |
| Bandklasse nach DIN EN 1935: | Klasse 13 |
| Mechanische Beanspruchung nach DIN EN 12400: | Klasse 6 |

*Hinweis: 048 Türbänder für "T30" Türen (Innenbereich)*
Türbänder für Brandschutztüren T30 (Innenbereich)

Aluminium-Rollentürbänder
Dreiteilige Aluminium-Rollentürbänder mit einer Abmessung von 22 x 170 mm, für Flügellasten bis 210 kg.

Konstruktionsmerkmale
Die gesamte Technik für die sichere Verankerung und die Feinjustierung ist im Türfalz angeordnet. Ohne den Türflügel auszuhängen, kann eine Feinjustierung vorgenommen werden.

| Gebrauchsklasse nach DIN EN 1935: | Klasse 4 |
| --- | --- |
| Korrosionsschutz nach DIN EN 1670: | Klasse 4 |
| Bandklasse nach DIN EN 1935: | Klasse 13 |
| Mechanische Beanspruchung nach DIN EN 12400: | Klasse 8 |

*Hinweis: 049 Türschlösser*
Türschlösser

*Hinweis: 050 Antipanik Riegel - Fallenschloss*
Antipanik Riegel - Fallenschloss

Ausführung mit
9 mm Drückernuss
1-tourig
mit und ohne Wechsel
Stulp, INOX
Riegel und Falle vernickelt
Schließplatten, Falleneinlaufteil
Vorgerichtet für Profilzylinder

Zusatzfunktionen optional
E-Öffner, Kabelset, Kabelübergang und Netzteil
Fallenfeststellung (bei Panikfunktion E) nicht bei Brand und Rauchschutztüren
Überwachung

*Hinweis: 051 2 - Schwenkhaken - Schloss*
2 - Schwenkhaken - Schloss

Einbruchhemmung bis Widerstandsklasse RC 2

Ausführung mit
10 mm Drückernuss
2-tourig
Drückerhöhe 1050 mm über OKFF
mit Wechsel
Stulp, INOX
2 Stück Schwenkhaken
Falle und Riegel verzinkt
Schwenkhaken und Rundbolzen Stahl
Schließplatten / Schließleiste
Vorgerichtet für Profilzylinder

Zusatzfunktionen optional
E-Öffner, Kabelset, Kabelübergang und Netzteil
Tagesfalle
Rollenfalle (ermöglicht die Verwendung eines inneren und äußeren Türgriffs)

*Hinweis: 052 3 - Riegel - Fallenschloss mit Selbstverriegelung und Antipanikfunktion "Interlock"*
3 - Riegel - Fallenschloss mit Selbstverriegelung und Antipanikfunktion "Interlock"

Einbruchhemmung bis Widerstandsklasse RC 2

Ausführung mit
1-tourig
9 mm Drückernuss
Drückerhöhe 1050 mm über OKFF
Stulp, INOX
3 Stück selbstverriegelnde Fallenriegel
Fallenriegel glanzvernickelt
PZ-Schraube
Vorgerichtet für Profilzylinder

Funktionsbeschreibung
Durch die selbstverriegelnden Fallenriegel wird bereits bei nicht verriegelter Tür die Widerstandsklasse RC 2 erreicht, da die 3 Fallenriegel beim Zuziehen der Tür automatisch 20 mm vorschließen.
Entriegeln der Tür von innen jederzeit über das Bedienelement (Panikfunktion), von außen ist ein Öffnen der Tür nur mit dem Schlüssel (nur Panik "E") möglich.

Zusatzfunktionen optional
motorische Funktion (ein Elektromotor zieht alle Fallenriegel zurück, bei vorgeschlossenem Hauptriegel ist ein elektrisches Öffnen nicht möglich)
Kabelübergang, Kabelset und Netzteil, Pufferspeicher (bei Brand und Rauchschutz)
Fallenfeststellung (bei Panikfunktion E) nicht bei Brand und Rauchschutztüren
Fallenriegelüberwachung
Schlossverlängerung 500 mm

*Hinweis: 053 Verriegelung Standflügel*
Verriegelung Standflügel

Verdeckt liegender Falztreibriegel
Treibriegelschloss (Gegenkasten) mit Antipanikfunktion (VP) mit Schaltschloss
Umlenkschloss für höher gelegten Treibriegel-Verschluss (VP nur DIN EN 179) mit Schaltschloss
Befestigungs- und Verriegelungsplatte, Bodenbuchse und Befestigungsmaterial, Treibriegelstangen, Falleneinlaufteile, Mitnehmer, Treibstangenführung.

*Hinweis: 054 Betätigung Türen*
Betätigung Türen

Gangflügel innen (Drücker) Standard und EN 179
Türdrücker gerade Art.Nr.: 279639, INOX
Türdrücker Schüco gekröpft Art.Nr.: 210919, INOX
Türdrücker Schüco gekröpft Art.Nr.: 210921, INOX

Standflügel innen (Drücker) EN 179
Türdrücker Schüco gekröpft Art.Nr.: 210921, INOX
Türdrücker Schüco für Umlenkgetriebe Art.Nr.: 240182, Alu C0

Gangflügel außen (Drücker)
Türdrücker Schüco gekröpft Art.Nr.: 210921, INOX

Gangflügel außen (Handhabe)
Türgriff, gerade Griffstange mit Endkappen aus Edelstahl, Durchmesser 40 mm, Wandstärke 3 mm, inkl. Halter und Befestigung, türhoch
Türknauf Schüco - Design Art.Nr.: 240708, Edelstahl

*Hinweis: 055 Beschläge Türen Zubehör*
Beschläge Türen Zubehör

*Hinweis: 056 BT 700 1 St. oben liegender Schüco Türschließer mit Gleitschiene*
BT 700 Schüco Türschließer mit Gleitschiene
Ein Stück oben liegender Gleitschienen-Türschließer nach DIN EN 1154.
Schließablauf, Endanschlag und Öffnungsdämpfung hydraulisch kontrolliert und einstellbar,
Schließkraft stufenlos einstellbar.
Schließergröße, entsprechend der Türflügelbreite.

*Hinweis: 057 BT 703 2 St. oben liegender Schüco Türschließer mit Gleitschiene und integrierter Schließfolgeregelung*
BT 703 Schüco Türschließer mit Gleitschienen und integrierter Schließfolgeregelung
Zwei Stück oben liegende Türschließer nach DIN EN 1154, mit Gleitschienen und integrierter Schließfolgeregelung.
Schließablauf, Endanschlag und Öffnungsdämpfung hydraulisch kontrolliert und einstellbar,
Schließkraft stufenlos einstellbar.
Schließergröße, entsprechend der Türflügelbreite und Verkleidung.

*Hinweis: 058 Verglasungen ISO 3-Fach*
Verglasungen ISO 3-Fach

*Hinweis: 059 GT 301 Wärmeschutz-3-fach-Glas (0,7)*
GT 301  Wärmeschutz-3-fach-Glas

Glasaufbau:

| Glasart außen | Float |
| --- | --- |
| Glasart mitte | Float |
| Glasart innen | Float |

- mit thermisch verbessertem Randverbund

Technische Daten:

| Gesamtenergiedurchlässigkeit | g: | 53 % |
| --- | --- | --- |
| U-Wert | Ug: | 0,7 W/m²K |

Der angegebene Ug-Wert wurde nach DIN EN 673 berechnet.

*Hinweis: 060 GT 302 Wärmeschutz-3-fach-Glas (0,7) (TRAV)*
GT 302  Wärmeschutz-3-fach-Glas
für absturzsichernde Verglasungen, bei Zugangsmöglichkeit des öffentlichen Personenverkehrs nach
DIN 18008-4 vom Juli 2013

Glasaufbau:

| Glasart außen | VSG |
| --- | --- |
| Glasart mitte | ESG-H |
| Glasart innen | ESG-H |

- mit Heißlagerungstest für Einscheibensicherheitsglas nach Bauregelliste
- mit thermisch verbessertem Randverbund

Technische Daten:

| Gesamtenergiedurchlässigkeit | g: | 53 % |
| --- | --- | --- |
| U-Wert | Ug: | 0,7 W/m²K |

Der angegebene Ug-Wert wurde nach DIN EN 673 berechnet.

*Hinweis: 061 GT 303 Wärmeschutz-3-fach-Glas (0,7) (GUV)*
GT 303  Wärmeschutz-3-fach-Glas
nach Unfallverhütungsvorschrift Schulen (GUV)
für NRWG-Systeme nach EN 12101-2

Glasaufbau:

| Glasart außen | Float |
| --- | --- |
| Glasart mitte | Float |
| Glasart innen | VSG |

- mit thermisch verbessertem Randverbund

Technische Daten:

| Gesamtenergiedurchlässigkeit | g: | 53 % |
| --- | --- | --- |
| U-Wert | Ug: | 0,7 W/m²K |

Der angegebene Ug-Wert wurde nach DIN EN 673 berechnet.

*Hinweis: 062 GT 305 Wärmeschutz-3-fach-Glas (0,7) (Türen)*
GT 305  Wärmeschutz-3-fach-Glas
für Türen und bodengebundene Verglasungen bei Zugangsmöglichkeit des öffentlichen Personenverkehrs

Glasaufbau:

| Glasart außen | VSG |
| --- | --- |
| Glasart mitte | Float |
| Glasart innen | VSG |

- mit thermisch verbessertem Randverbund

Technische Daten:

| Gesamtenergiedurchlässigkeit | g: | 53 % |
| --- | --- | --- |
| U-Wert | Ug: | 0,7 W/m²K |

Der angegebene Ug-Wert wurde nach DIN EN 673 berechnet.

*Hinweis: 063 Verglasungen Mono*
Verglasungen Mono

*Hinweis: 064 GT 511 SchücoFlam 30 C 16, F30 Brandschutzglas (Mono)*
GT 511  F30 Brandschutzglas nach DIN 4102, Monoglas

| Dicke gesamt: | 16 mm |
| --- | --- |
| Hersteller: | Schüco |
| Typ: | SchücoFlam 30 C 16 (M) |
| Artikelnummer: | 560200 |

*Hinweis: 065 GT 704 VSG Einschalig*
GT 704  VSG Einschalig

Glasdicke nach Erfordernissen

*Hinweis: 066 Ausfachungen*
Ausfachungen

*Hinweis: 067 PF 103 Hartschaum, Aluminium, Fassadenplatte ESG*
PF 103  Verbundpaneel

| Innenschale: | 2 | mm | Aluminiumblech |
| --- | --- | --- | --- |
| Dämmkern: | 40 | mm | Polystyrol-Hartschaum |
| Außenschale: | 8 | mm | Fassadenplatte ESG |
|  |  |  | Delogcolor (farblich auf die Isolier-Verglasungen abgestimmt) |

- mit thermisch verbessertem Abstandshalter

Technische Daten:

| U-Wert Up: | 0,54 | W/m²K |
| --- | --- | --- |
| Gesamtdicke: | 50 | mm |

*Hinweis: 068 PF 106b Mineralfaser, Aluminium. Fassadenplatte ESG*
PF 106b  Verbundpaneel

| Innenschale: | 2 | mm | Aluminiumblech |
| --- | --- | --- | --- |
| Dämmkern: | 80 | mm | Mineralfaser |
| Außenschale: | 8 | mm | Fassadenplatte ESG |
|  |  |  | Delogcolor (farblich auf die Isolier-Verglasungen abgestimmt) |

- mit thermisch verbessertem Abstandshalter

Technische Daten:

| U-Wert Up: | 0,41 | W/m²K |
| --- | --- | --- |
| Gesamtdicke: | 50 | mm |

Die Innenschale wird allseitig Z-förmig gekantet, so dass die Einspannzone auf die Falzbreite der Fenster- / Fassaden-Konstruktion abgestimmt ist. Die Ecken der gekanteten Innenschalen sind zu verschweißen.

*Hinweis: 069 PF 111 Flügelprofile, einseitig verklebte, flügelüberdeckende Türfüllungen*
PF 111  Flügelprofile, einseitig verklebte, flügelüberdeckende Türfüllungen

| Innenschale: | 2 | mm | Aluminiumblech |
| --- | --- | --- | --- |
| Dämmkern: | 40 | mm | Polystyrol-Hartschaum |
| Außenschale: | 3 | mm | Aluminiumblech |

- mit thermisch verbessertem Abstandshalter

Technische Daten:

| U-Wert Up: | 0,54 | W/m²K |
| --- | --- | --- |
| Gesamtdicke: | 45 | mm |

Die Verklebung der Außenschale mit dem Rahmenprofil ist von einem Fachbetrieb auszuführen.
Es ist eine Abstimmung zwischen dem Systemgeber, Blechproduzenten, Klebe- und Dichtstofflieferanten und dem Versiegelungsbetrieb / der Verklebefirma zwingend erforderlich.

*Hinweis: 070 Baukörperanschlüsse für Fenster / Türelemente*
Baukörperanschlüsse für Fenster / Türelemente

*Hinweis: 071 AG 101 Anschluss Geschossdecken (Fenster)*
AG 101 Anschluss Geschossdecken (Fenster)

Die Verankerung des Fensterelemente  erfolgt an der dahinter liegenden Beton-Decke.

Auf der Rohdecke sind verzinkte Stahlwinkel anzubringen die den Spalt bis zum Element überbrücken.

Endgültige Ausführung gemäß Detailplanung.

*Hinweis: 072 AS 105 Anschluss seitl. (Fenster/ Tür) zweischaliges Mauerwerk*
Anschluss seitl. (Fenster/ Tür) zweischaliges Mauerwerk
AS 105
Der Baukörper ist zweischalig ausgebildet. Die Elemente sind mit Befestigungswinkeln im Bereich der Dämmebene einzubauen.

Die Befestigungswinkel aus verzinktem Stahl sind nach statischen und konstruktiven Anforderungen auszuführen.

Auf der Innenseite des Blendrahmens ist ein Aluminiumwinkel 20/20/2 mm zur Aufnahme des Wandanschlussprofils zu befestigen. Das Wandanschlussprofil ist als mehrfach gekantetes Aluminiumblech auszuführen (wird in einer separaten Position beschrieben). Die innere Anschlussfuge zwischen Wandanschlussprofil und Wandverkleidung ist mit dauerelastischen Dichtstoffen zu versiegeln.

Auf der Außenseite ist die Anschlussfugenabdichtung mit einer Dichtungsfolie auszuführen. Diese Dichtungsfolie wird an dem Blendrahmen befestigt und ist bis auf den tragenden Baukörper zurückzuführen und dort zu verkleben. Die äußere Anschlussfuge zwischen Vorsatzschale und Blendrahmen ist mit einem Kompriband zu schließen.

Endgültige Ausführung gemäß Detailplanung.

*Hinweis: 073 AO 105 Anschluss oben (Fenster/ Tür) zweischaliges Mauerwerk*
Anschluss oben (Fenster/ Tür) zweischaliges Mauerwerk
AO 105
Der Baukörper ist zweischalig ausgebildet. Die Elemente sind mit Befestigungswinkeln im Bereich der Dämmebene einzubauen.

Sonst, wie im Text "Anschluss seitlich" beschrieben.

Endgültige Ausführung gemäß Detailplanung.

*Hinweis: 074 AU 105 Anschluss unten (Fenster) zweischaliges Mauerwerk*
Anschluss unten (Fenster) zweischaliges Mauerwerk
AU 105
Die Elemente sind mit Befestigungswinkeln vor dem tragenden Baukörper im Bereich der Dämmebene einzubauen.

Zur Lastabtragung ist ein statisch ausreichender, verzinkter Stahlwinkel an dem Baukörper zu befestigen.
Im Fußpunkt werden die Elemente mit einem Basisprofil (Mehrkammer-Hohlprofil) und einem verzinkten Stahlrohr auf dem Stahlwinkel befestigt.

Auf der Innenseite ist die Basiskonstruktion für den Anschluss einer bauseitigen Fensterbank vorzurichten. Die Anschlussfuge ist mit Wärmedämmung auszufüllen und mit dauerelastischen Dichtstoffen zu versiegeln.

Die Abdichtung auf der Außenseite erfolgt mit zwei Dichtungsfolien, welche beide an der Basiskonstruktion eingespannt werden. Eine Folie ist bis auf den tragenden Baukörper, die zweite Folie ist bis auf das Klinkermauerwerk zu führen und jeweils dort zu verkleben.
Zusätzlich ist eine Aluminium-Fensterbank, t = 2 mm anzubringen, Ausladung gem. Planung mit seitlichen Aufkantungen.
Endgültige Ausführung gemäß Detailplanung.

*Hinweis: 075 AS 106 Anschluss seitl. (Fenster/ Tür) hinterlüftete Fassade*
Anschluss seitl. (Fenster/ Tür) hinterlüftete Fassade
AS 106
Der Einbau der Elemente erfolgt, bevor die äußere hinterlüftete Fassadenbekleidung montiert wird. Die Elemente sind mit Befestigungswinkeln innerhalb der Dämmebene des Baukörpers einzubauen.

Die Befestigungswinkel aus verzinktem Stahl sind nach statischen und konstruktiven Anforderungen auszuführen.

Die innere Anschlussfuge ist mit dauerelastischen Dichtstoffen zu versiegeln.
Auf der Innenseite des Blendrahmens ist ein Aluminiumwinkel zur Aufnahme des Wandanschlussprofils zu befestigen. Das Wandanschlussprofil ist als mehrfach gekantetes Aluminiumblech auszuführen (wird in einer separaten Position beschrieben).

Auf der Außenseite ist der Blendrahmen mit einem F-förmigen Anschlussprofil für die spätere Anbindung der Fassadenbekleidung auszuführen. Dieses Profil dient gleichzeitig zur Anbindung der Dichtungsfolie. Diese ist bis auf den Baukörper zurückzuführen und dort zu verkleben.

Endgültige Ausführung gemäß Detailplanung.

*Hinweis: 076 AO 106 Anschluss oben (Fenster/ Tür) hinterlüftete Fassade*
Anschluss oben (Fenster/ Tür) hinterlüftete Fassade
AO 106
Der Einbau der Elemente erfolgt, bevor die äußere hinterlüftete Fassadenbekleidung montiert wird. Die Elemente sind mit Befestigungswinkeln innerhalb der Dämmebene des Baukörpers einzubauen.

Sonst, wie im Text "Anschluss seitlich" beschrieben.

Auf der Außenseite ist jedoch zusätzlich ein Dämmkeil im Übergangsbereich zwischen Blendrahmen und Baukörper zu montieren, über den die äußere Dichtungsfolie bis auf den Baukörper zurückzuführen und dort zu verkleben ist.

Endgültige Ausführung gemäß Detailplanung.

*Hinweis: 077 AU 106 Anschluss unten (Fenster) hinterlüftete Fassade*
Anschluss unten (Fenster) hinterlüftete Fassade
AU 106
Der Baukörper ist hier sinngemäß wie im Text "Anschluss seitlich" beschrieben ausgebildet. Die Elemente sind mit Befestigungswinkeln vor dem tragenden Baukörper im Bereich der Dämmebene einzubauen.

Zur Lastabtragung ist ein statisch ausreichender, verzinkter Stahlwinkel an dem Baukörper zu befestigen.
Im Fußpunkt werden die Elemente mit einem Basisprofil (Mehrkammer-Hohlprofil) und einem verzinkten Stahlrohr auf dem Stahlwinkel befestigt.

Auf der Innenseite ist die Basiskonstruktion für den Anschluss einer bauseitigen Fensterbank vorzurichten. Die Anschlussfuge ist mit Wärmedämmung auszufüllen und mit dauerelastischen Dichtstoffen zu versiegeln.

Auf der Außenseite ist die Dichtungsfolie an der Basiskonstruktion eingespannt. Die Folie ist bis auf den tragenden Baukörper zurückzuführen und dort zu verkleben. Zusätzlich ist eine Aluminium-Fensterbank, t = 2 mm anzubringen, Ausladung gem. Planung mit seitlichen Aufkantungen.

Endgültige Ausführung gemäß Detailplanung.

*Hinweis: 078 AU 109 Anschluss unten (Fenster) bodengebunden*
Anschluss unten (Fenster) bodengebunden
AU 109
Das Fensterelement schließt hier an den Rohfußboden an. Die Höhe des Fußbodenaufbaus ist der Planung zu entnehmen.

Vorab ist eine verzinkte Stahlrohrkonstruktion zu montieren, die als Aufständerung für das Fenster dient.

Im Fußpunkt der Fensterkonstruktion ist ein Basisprofil (Mehrkammer-Hohlprofil) anzuordnen. Dieses Basisprofil ist mit einem verzinkten Stahlrohr auszusteifen. Weiterhin ist innen und außen eine Dichtungsfolie an die Basiskonstruktion anzubinden und über die Aufständerung zu führen. Die Folie ist am Baukörper zu verkleben.
Der Zwischenraum unterhalb der Basis und des Baukörpers ist allseitig mit Wärmedämmung auszufüllen.

Raumseitig ist die Basiskonstruktion für den Anschluss einer bauseits zu erbringenden Fußbodenkonstruktion vorzurichten, dazu ist ein Aluminium-Winkel zu liefern, welcher als Fußbodenabschluss dient.

Die Sockelhöhen sind auf den Aufbau der anschließenden Basispunkte abzustimmen.

Die Wärmedämmung ist außerdem mit einem Aluminiumkantteil ( t= 3,0 mm) mit verdeckter Befestigung abzudecken.

Endgültige Ausführung gemäß Detailplanung.

*Hinweis: 079 AU 112 Anschluss unten (Fenster) Festfeld bodengebunden (Nullschwelle)*
AU 112  Anschluss unten (Fenster) Festfeld bodengebunden (Nullschwelle)

Das bodengebundene Festfeld wird ebenfalls mit einer Nullschwelle ausgeführt. Die Höhe des Fußbodenaufbaus entspricht der Fußbodenhöhe des Türelementes.

Unterhalb des Blendrahmen / Sockelprofil des Festfeldes wird das wärmegedämmte, systemgebundene Schwellenprofil mit Wasserrinne montiert. Es ist mit dem Blendrahmen / Sockelprofil zu verschrauben.

Der Höhenausgleich erfolgt mit KS-Mehrkammer-Basisprofilen und einer zusätzlichen Unterfütterung zwischen Basisprofil und Rohfußboden. Der Bereich ist vollflächig mit Wärmedämmung auszufüllen.
Die Unterkonstruktion und die Befestigungsmittel sind nach statischen und konstruktiven Erfordernissen auszuführen.

Die äußere Abdichtung des Anschlusses erfolgt mit einer Dichtungsfolie, die bis zur Stirnseite der bauseitigen Betonsohle herunterzuführen ist.

Bauseits ist eine rückstaufreie Ableitung des Oberflächenwassers sicherzustellen.
Dieses ist durch eine vor den Elementen angeordnete bauseitige Drain- / Entwässerungsrinne zu gewährleisten.

Endgültige Ausführung gemäß Detailplanung.

*Hinweis: 080 AU 115 Anschluss unten (Fenster) bodengebunden mit Fensterbank*
AU 115  Anschluss unten (Fenster) bodengebunden mit Fensterbank

Das Fensterelement schließt hier an den Rohfußboden an. Die Höhe des Fußbodenaufbaus beträgt ca. 200 mm.

Vorab ist eine verzinkte Stahlrohrkonstruktion zu montieren, die als Aufständerung für das Fenster dient.

Im Fußpunkt der Fensterkonstruktion ist ein Basisprofil (Mehrkammer-Hohlprofil) anzuordnen. Dieses Basisprofil ist mit einem verzinkten Stahlrohr auszusteifen. Weiterhin ist innen und außen eine Dichtungsfolie an die Basiskonstruktion anzubinden und über die Aufständerung zu führen. Die Folie ist am Baukörper zu verkleben.
Der Zwischenraum unterhalb der Basis und des Baukörpers ist allseitig mit Wärmedämmung auszufüllen.

Raumseitig ist die Basiskonstruktion für den Anschluss einer bauseits zu erbringenden Fußbodenkonstruktion vorzurichten, dazu ist ein Aluminium-Winkel zu liefern, welcher als Fußbodenabschluss dient.

Die Sockelhöhen sind auf den Aufbau der anschließenden Basispunkte abzustimmen.

Zusätzlich ist eine Aluminium-Fensterbank, t = 2 mm anzubringen,  Ausladung ca. 400 mm mit seitlichen Aufkantungen.

Endgültige Ausführung gemäß Detailplanung.

*Hinweis: 081 AU 205 Anschluss unten (Türen) Nullschwelle (Komfortschwelle)*
Anschluss unten (Türen) Nullschwelle
AU 205
Der Fußpunkt der Tür ist gemäß DIN 18040-2 "Barrierefreies Bauen" sowie MBO § 50 auszuführen.

Das Element wird mit einem wärmegedämmten im Bereich des Fußbodenaufbaues eingelassenen Schwellenprofil mit Abdeckprofil zum Verschließen der Schwelle ausgeführt. Diese Abdeckung ist auf das Niveau der Oberkante des Fertigfußbodens zu montieren.
In dem Bodeneinstandsprofil ist eine Wasserrinne integriert, die eine kontrollierte Ableitung sicherstellt.
Zur Befestigung der Konstruktion am unteren Baukörper ist ein statisch ausreichend dimensionierten Stahlwinkel zu verankern.

Unterhalb des Schwellenprofils ist ein KS-Basisprofil anzuordnen. Der Bereich zwischen dem KS-Basisprofil und dem Rohfußboden ist zu unterfüttern und vollflächig mit Wärmedämmung auszufüllen.

Die äußere Abdichtung des Anschlusses erfolgt mit einer Dichtungsfolie, die bis zur Stirnseite der bauseitigen Betonsohle herunterzuführen ist.

Das Sockelprofil der Tür ist zusätzlich mit einem Wetterschenkel zu versehen.

Der Anschluss der bodentiefen Elemente ist hinsichtlich seiner unteren Ausbildung gemäß den Anforderungen aus der DIN 18531 / 18533, bezüglich der Bodenfeuchte, stauendes Sickerwasser sowie aufstauendes Sickerwasser, auszuführen. HIERFÜR IST ZWINGEND EIN ABSTIMMUNGSGESPRÄCH ZWISCHEN PLANER, METALLBAUER UND DACHDECKER UM DIE SCHNITTSTELLEN ABZUKLÄREN, ERFORDERLICH.

Bauseits ist eine rückstaufreie Ableitung des Oberflächenwassers sicherzustellen.
Dieses ist durch eine vor den Elementen angeordnete bauseitige Drain- / Entwässerungsrinne, begehbar sowie rollstuhlbefahrbar, zu gewährleisten.

Endgültige Ausführung gemäß Detailplanung.

*Hinweis: 082 AU 211 Anschluss unten (Türen) Bodenschwelle*
Anschluss unten (Türen) Bodenschwelle
AU 211
Die Höhe des Fußbodenaufbaues beträgt ca. 150 mm.
Die Fußpunkte der Türen sind gemäß DIN 18040 "Barrierefreies Bauen" sowie MBO § 50 auszuführen. Die Höhe der Schwellenausbildung beträgt maximal 20 mm.
Der Anschluss unten im Bereich der Türen ist mit einer zum System gehörenden Türschwelle mit Türabschlussdichtung, und einer Anschlagdichtung auszustatten.
Unterhalb der Türschwelle sind wärmegedämmte Basisprofile, angepasst an die Höhe des Fußbodenaufbau,
angeordnet, die über einen Stahlwinkel an den Baukörper befestigt werden.
Auf der Innenseite ist die Basiskonstruktion für den Anschluss der bauseitigen Fußbodenkonstruktion vorzurichten.
Auf der Außenseite erfolgt die Abdichtung mit einer an der Basiskonstruktion befestigten Dichtungsfolie, die bis auf den tragenden Baukörper zurückzuführen und dort zu verkleben ist.

Endgültige Ausführung gemäß Detailplanung.

*Hinweis: 083 AG 101 Anschluss Geschossdecken (Fenster)*
Anschluss Geschossdecken (Fenster)
AG 101
Die Verankerung des Fensterelemente erfolgt an der dahinter liegenden Beton-Decke.

Auf der Rohdecke sind verzinkte Stahlwinkel anzubringen die den Spalt bis zum Element überbrücken.

Endgültige Ausführung gemäß Detailplanung.

*Hinweis: 084 Baukörperanschlüsse für Fassadenelemente*
Baukörperanschlüsse für Fassadenelemente

*Hinweis: 085 AS 305 Anschluss seitl. (Warmfassade) zweischaliges Mauerwerk*
Anschluss seitl. (Warmfassade) zweischaliges Mauerwerk
AS 305
Der Baukörper ist zweischalig ausgebildet. Die Elemente sind innerhalb der Dämmebene und des inneren Baukörpers einzubauen.

Zum Anschluss an den Baukörper sind im Falz des Pfostens ein Kunststoff- Anschlussprofil und eine Dichtungsfolie (Innenseite) einzuspannen. Zusätzlich ist für die äußere Abdichtung ein Wandanschlussprofil einzuspannen.

Der Bereich zwischen Pfosten und Baukörper bzw. bauseitiger Wärmedämmung ist vollflächig mit Wärmedämmung zu verfüllen.

Auf der Innenseite erfolgt die Abdichtung mittels der im Falz des Pfostens eingespannten Dichtungsfolie. Diese ist bis auf den Baukörper zurückzuführen und dort zu verkleben. Raumseitig ist als Abschluss zwischen Baukörper und Pfosten ein Aluminium U- Profil, 15/30/15, t = 2 mm mit verdeckter Befestigung am Pfosten zu montieren. Die innere Anschlussfuge zwischen Baukörper und Aluminium U-Profil ist mit dauerelastischen Dichtstoffen zu versiegeln.

Auf der Außenseite ist der Anschluss an die äußere Schale mit einem im Falz des Pfostens eingespannten z-förmigen Aluminium- Wandanschlussprofil, t = 2 mm, herzustellen. Das Profil ist so auszubilden, dass es als Abdeckung für die am Wandanschluss angebrachte Wärmedämmung dient und bis zur äußeren Schale geführt wird. Die Anschlussfuge zwischen Aluminiumprofil und Fassadenbekleidung ist mit einem Kompriband zu schließen. Die Breite des Profils ist so zu wählen, dass die Deckschale des Pfostens reversibel ist.

Endgültige Ausführung gemäß Detailplanung.

*Hinweis: 086 AO 305 Anschluss oben (Warmfassade) zweischaliges Mauerwerk*
Anschluss oben (Warmfassade) zweischaliges Mauerwerk
AO 305
Der Baukörper ist zweischalig ausgebildet. Die Elemente sind innerhalb der Dämmebene und des inneren Baukörpers einzubauen.

An dem oberen Riegel ist zum Anschluss der bauseitigen Deckenarbeiten ein Aluminiumwinkel, 25/25/2 mm, bündig mit der Unterkante des Riegels zu befestigen.

Sonst, wie im Text "Anschluss seitlich" beschrieben.

Endgültige Ausführung gemäß Detailplanung.

*Hinweis: 087 AU 301 Anschluss unten (Warmfassade) Verbundpaneel*
Anschluss unten (Warmfassade) Verbundpaneel
AU 301
Unten schließt die Fassade an den tiefer liegenden Rohfußboden an. Die Elemente sind innerhalb des tragenden Baukörpers und dessen Dämmebene einzubauen.

Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.

Raumseitig ist ein Aluminiumwinkel 20/100 mm, t = 2 mm bündig mit der Riegelhinterkante zu montieren. An diesem Aluminiumwinkel wird die innere Dichtungsfolie angeklebt und zusätzlich mit einem Aluminiumprofil mechanisch gesichert. Die Dichtungsfolie ist bis auf den Baukörper zu führen und dort zu verkleben.

Endgültige Ausführung gemäß Detailplanung.

*Hinweis: 088 AO 320 Anschluss oben (Attikaabschluss Fassade)*
AO 320  Anschluss oben (Attikaabschluss Fassade)

Die Verankerung erfolgt über Konsolen in dem dahinter liegenden Beton-Randbalken. Der Abstand zwischen Pfostenprofilhinterkante und Beton-Randbalken beträgt ca. 30 mm.

Als oberer Abschluss ist im Falz des Riegels ein wärmegedämmtes KS- Anschlussprofil und ein Aluminiumwinkel, ca. 70/30/2 mm, einzuspannen. Das Anschlussprofil dient zur Aufnahme der inneren Dichtungsfolie. Der Aluminiumwinkel dient als Abdeckung für die Wärmedämmung im Falzbereich der Fassade.

Die Dichtungsfolie hat den gesamten oberen Anschlussbereich zu bekleiden und ist rückseitig in den Dachanschluss einzubinden (Abstimmung mit dem Auftragnehmer für die Dachdeckerarbeiten erforderlich).

Der Bereich zwischen Baukörper und Pfosten/Riegel ist vollflächig zu dämmen. Den oberen Abschluss bildet die Dichtungsfolie.

Der gesamte obere Anschlussbereich der Fassade und des Baukörpers ist vollflächig nach Wärmeschutzanforderungen zu dämmen. Über den Dämmbereich wird eine mehrfach gekantete Aluminium-Attikaabdeckhaube t = 3 mm mit toleranzausgleichenden Aluminiumhaltekonsolen am Baukörper befestigt. Das Oberflächenwasser ist auf die Dachfläche abzuleiten. Erforderliche Montage- und Dehnungsstöße der Attikahaube sind mit Stoßverbindern unterlegt abzudichten. Abwicklung ca. 850 mm.

Endgültige Ausführung gemäß Detailplanung.

*Hinweis: 089 AG 391 Anschluss Fassade (Geschossdecken)*
Anschluss Fassade (Geschossdecken)
AG 391
Die Verankerung der Fassadenpfosten erfolgt an der dahinter liegenden Beton-Decke.

Auf der Rohdecke sind verzinkte Stahlwinkel anzubringen. Der Spalt zwischen dem Stahlwinkel (Innenkante Fassadenpfosten) und dem Brüstungselement sowie der abgehängten Decke und dem Fassadenriegel ist jeweils mit einem Anschlussprofil aus Aluminium zu schließen und mit dauerelastischen Dichtstoffen abzudichten.

Endgültige Ausführung gemäß Detailplanung.

*Hinweis: 090 Baukörperanschlüsse für Rauchschutz-, Brandschutz- und Innenelemente*
Baukörperanschlüsse für Rauchschutz-, Brandschutz- und Innenelemente

*Hinweis: 091 A 401 Anschluss Rauchschutzelemente ADS 65. NI SP*
Anschluss Rauchschutzelemente ADS 65.NI SP
A 401
Die Eignung des Rauchschutzabschlusses zur Erfüllung der Anforderungen des Rauchschutzes ist in Verbindung mit folgenden Wänden/Bauteilen nachgewiesen. Bei der Verwendung sind die bauordnungsrechtlichen Vorschriften zu beachten.

Wände aus Mauerwerk nach DIN 1053-1, Dicke > 115 mm, Steinfestigkeitsklasse mindestens 12, Normalmörtel der Mörtelgruppe > II.

Wände aus Beton nach DIN 1045-1, Dicke > 110 mm, Festigkeitsklasse mindestens C 12/15.

Wände aus Porenbeton- Block- oder Plansteinen nach DIN 4165 Teil 3, Dicke > 150 mm, Festigkeitsklasse 4.

Wände aus bewehrten - liegenden oder stehenden - Porenbetonplatten, Dicke > 150 mm, sofern für diese eine allgemeine bauaufsichtliche Zulassung vorliegt, Festigkeitsklasse 4.4.

Montagewände in Ständerbauweise (Höhe < 5 m) mit beidseitiger Beplankung aus Gipskarton- Feuerschutzplatten, Dicke > 100 mm, nach DIN 4102-4 Tabelle 48, die Feuerwiderstandsklasse ist nach den örtlichen Anforderungen festzulegen, die Leibungen sind mit Gipskartonplatten zu bekleiden.

bekleidete oder unbekleidete Stahlbauteile und/oder -träger nach statischen und brandtechnischen Anforderungen.

bekleidete oder unbekleidete Holzstützen und/oder -träger nach statischen und brandtechnischen Anforderungen.

Die Anschlüsse der Rauchschutztüren müssen hinsichtlich der mechanischen Festigkeit und der dauerhaften Abdichtung mit dauerelastischen Dichtungsmasse bei sinngemäßer Anwendung der DIN 18540 fachgerecht ausgeführt werden.

Anschluss an eine Fassadenkonstruktion FWS.

Ausführung gemäß Prüfzeugnis, Detailplanung, sowie statischen und konstruktiven Erfordernissen.

*Hinweis: 092 A 404 Anschluss Brandschutzelemente FireStop ADS 90 FR 30 - F 30 und T 30*
Anschluss Brandschutzelemente FireStop ADS 90 FR 30
A 404
F 30 - Verglasungen und T-30 Türen

Die Eignung des Feuerschutzabschlusses zur Erfüllung der Anforderungen des Brandschutzes ist in Verbindung mit folgenden Wänden/Bauteilen nachgewiesen. Bei der Verwendung sind die bauordnungsrechtlichen Vorschriften zu beachten.

Wände aus Mauerwerk nach DIN 1053-1, Dicke > 115 mm, Steinfestigkeitsklasse mindestens 12, Normalmörtel der Mörtelgruppe > II.

Wände aus Beton nach DIN 1045-1, Dicke > 100 mm, Festigkeitsklasse mindestens C 12/15.

Wände aus Porenbeton- Block- oder Plansteinen nach DIN 4165 Teil 3, Dicke > 150 mm, Festigkeitsklasse 4.

Wände aus bewehrten - liegenden oder stehenden - Porenbetonplatten, Dicke > 150 mm, sofern für diese eine allgemeine bauaufsichtliche Zulassung vorliegt, Festigkeitsklasse 4.4.

Montagewände in Ständerbauweise (Höhe < 5 m) mit beidseitiger Beplankung aus Gipskarton- Feuerschutzplatten, Dicke > gemäß Zulassung T Bauteil und Ständerwerk, mindestens der Feuerwiderstandsklasse F 30, Benennung (Kurzbezeichnung) F 30-A, nach DIN 4102-4 Tabelle 48.

bekleidete Stahlstützen und/oder -träger - mindestens der Feuerwiderstandsklasse F 30, Benennung (Kurzbezeichnung) F 30-A nach DIN 4102-4

bekleidete Holzstützen und/oder -träger - mindestens der Feuerwiderstandsklasse F 30, Benennung (Kurzbezeichnung) F 30-B nach DIN 4102-4

Die Anschlüsse der Brandschutzelemente müssen hinsichtlich der mechanischen Festigkeit und der dauerhaften Abdichtung mit dauerelastischen Dichtungsmasse bei sinngemäßer Anwendung der DIN 18540 Teil 1 fachgerecht ausgeführt werden.

Ausführung gemäß der Zulassung, Detailplanung, sowie statischen und konstruktiven Erfordernissen.

*Hinweis: 093 Baukörperanschlüsse für Rauch- und Brandschutzelemente sowie für Innenelemente*
Baukörperanschlüsse für Rauch- und Brandschutzelemente sowie für Innenelemente

*Hinweis: 094 A 401 Anschluss Rauchschutzelemente ADS 65. NI SP*
A 401  Anschluss Rauchschutzelemente ADS 65.NI SP

Die Eignung des Rauchschutzabschlusses zur Erfüllung der Anforderungen des Rauchschutzes ist in Verbindung mit folgenden Wänden/Bauteilen nachgewiesen. Bei der Verwendung sind die bauordnungsrechtlichen Vorschriften zu beachten.

Wände aus Mauerwerk nach DIN 1053-1, Dicke > 115 mm, Steinfestigkeitsklasse mindestens 12, Normalmörtel der Mörtelgruppe > II.

Wände aus Beton nach DIN 1045-1, Dicke > 110 mm, Festigkeitsklasse mindestens C 12/15.

Wände aus Porenbeton- Block- oder Plansteinen nach DIN 4165 Teil 3, Dicke > 150 mm, Festigkeitsklasse 4.

Wände aus bewehrten - liegenden oder stehenden - Porenbetonplatten, Dicke > 150 mm, sofern für diese eine allgemeine bauaufsichtliche Zulassung vorliegt, Festigkeitsklasse 4.4.

Montagewände in Ständerbauweise (Höhe < 5 m) mit beidseitiger Beplankung aus Gipskarton- Feuerschutzplatten, Dicke > 100 mm, nach DIN 4102-4 Tabelle 48, die Feuerwiderstandsklasse ist nach den örtlichen Anforderungen festzulegen, die Leibungen sind mit Gipskartonplatten zu bekleiden.

bekleidete oder unbekleidete Stahlbauteile und/oder -träger nach statischen und brandtechnischen Anforderungen.

bekleidete oder unbekleidete Holzstützen und/oder -träger nach statischen und brandtechnischen Anforderungen.

Die Anschlüsse der Rauchschutztüren müssen hinsichtlich der mechanischen Festigkeit und der dauerhaften Abdichtung mit dauerelastischen Dichtungsmasse bei sinngemäßer Anwendung der DIN 18540 fachgerecht ausgeführt werden.

Anschluss an eine Fassadenkonstruktion FWS.

Ausführung gemäß Prüfzeugnis, Detailplanung, sowie statischen und konstruktiven Erfordernissen.

*Hinweis: 095 A 404 Anschluss Brandschutzelemente FireStop ADS 90 FR 30 - F30 und T30*
A 404  Anschluss Brandschutzelemente FireStop ADS 90 FR 30
F30 - Verglasungen und T30 Türen

Die Eignung des Feuerschutzabschlusses zur Erfüllung der Anforderungen des Brandschutzes ist in Verbindung mit folgenden Wänden/Bauteilen nachgewiesen. Bei der Verwendung sind die bauordnungsrechtlichen Vorschriften zu beachten.

Wände aus Mauerwerk nach DIN 1053-1, Dicke > 115 mm, Steinfestigkeitsklasse mindestens 12, Normalmörtel der Mörtelgruppe > II.

Wände aus Beton nach DIN 1045-1, Dicke > 100 mm, Festigkeitsklasse mindestens C 12/15.

Wände aus Porenbeton- Block- oder Plansteinen nach DIN 4165 Teil 3, Dicke > 150 mm, Festigkeitsklasse 4.

Wände aus bewehrten - liegenden oder stehenden - Porenbetonplatten, Dicke > 150 mm, sofern für diese eine allgemeine bauaufsichtliche Zulassung vorliegt, Festigkeitsklasse 4.4.

Montagewände in Ständerbauweise (Höhe < 5 m) mit beidseitiger Beplankung aus Gipskarton- Feuerschutzplatten, Dicke > gemäß Zulassung T Bauteil und Ständerwerk, mindestens der Feuerwiderstandsklasse F30, Benennung (Kurzbezeichnung) F30-A, nach DIN 4102-4 Tabelle 48.

bekleidete Stahlstützen und/oder -träger - mindestens der Feuerwiderstandsklasse F30, Benennung (Kurzbezeichnung) F30-A nach DIN 4102-4

bekleidete Holzstützen und/oder -träger - mindestens der Feuerwiderstandsklasse F30, Benennung (Kurzbezeichnung) F30-B nach DIN 4102-4

Die Anschlüsse der Brandschutzelemente müssen hinsichtlich der mechanischen Festigkeit und der dauerhaften Abdichtung mit dauerelastischen Dichtungsmasse bei sinngemäßer Anwendung der DIN 18540 Teil 1 fachgerecht ausgeführt werden.

Ausführung gemäß der Zulassung, Detailplanung, sowie statischen und konstruktiven Erfordernissen.

*Hinweis: 096 A 430 Anschluss Innenelemente*
A 430  Anschluss Innenelemente

Sämtliche Anschlüsse sind beidseitig umlaufend mit Wandanschlusswinkeln und beidseitiger dauerelastischer Versiegelung auszuführen.

Endgültige Ausführung gemäß Detailplanung.

*Hinweis: 097 AU 221 Anschluss unten (T30-Türen) Metallschwelle*
AU 221  Anschluss unten (T30-Türen) Metallschwelle

Die Höhe des Fußbodenaufbaues beträgt ca. 200 mm.

Die Fußpunkte der Türen sind gemäß DIN 18040 "Barrierefreies Bauen" sowie MBO § 50 auszuführen.

Der untere Türabschluss ist mit einer Türabdichtung auszustatten, die sich beim Schließvorgang automatisch auf eine bodenbündig eingebaute Metallschwelle absenkt.
Schwelle in der Bautiefe des Türsystems und in der Breite des Türelements.

Unterhalb der Türschwelle ist eine aufgeständerte, verzinkte Stahlrohrkonstruktion anzubringen, um die Türanlage abzustützen.
Die Hohlräume und Unebenheiten im Bereich der Schwelle sind mit 1000° -Wolle fachgerecht auszustopfen.

Ausführung gemäß der Zulassung, Detailplanung, sowie statischen und konstruktiven Erfordernissen.

*Hinweis: 098 AU 226 Anschluss unten (RS-Türen) Metallschwelle*
AU 226  Anschluss unten (RS-Türen) Metallschwelle

Die Höhe des Fußbodenaufbaues beträgt ca. 200 mm.

Die Fußpunkte der Türen sind gemäß DIN 18040 "Barrierefreies Bauen" sowie MBO § 50 auszuführen.

Der untere Türabschluss ist mit einer Türabdichtung auszustatten, die sich beim Schließvorgang automatisch auf eine bodenbündig eingebaute Metallschwelle absenkt.
Schwelle in der Bautiefe des Türsystems und in der Breite des Türelements.

Unterhalb der Türschwelle ist eine aufgeständerte, verzinkte Stahlrohrkonstruktion anzubringen, um die Türanlage abzustützen.

Ausführung gemäß Prüfzeugnis, Detailplanung, sowie statischen und konstruktiven Erfordernissen.

*Hinweis: 099 Rauchableitungsöffnungen*
Die Oberlichtfenster in Aula und Foyer dienen als Rauchableitungsöffnungen. Die Querschnitte sind gem. Brandschutzgutachten auszuführen.

Der Einbau von nach DIN EN 12101-2 geprüften natürlichen Rauch- und Wärmeabzugsgeräten (NRWG) ist nicht erforderlich.

Die Fenster werden Vorrichtungen zum Öffnen haben, die von jederzeit zugänglichen Stellen aus leicht von Hand bedient werden können; sie können auch an einer jederzeit zugänglichen Stelle zusammengeführt werden. Die manuellen Bedienungsstellen werden mit der Aufschrift "RAUCHABZUG" sowie der jeweiligen Raumbezeichnung gekennzeichnet.

##### Abschnitt 03.22.20 Leistungen

*Hinweis: 201 Ausführung der Elemente mit Low Carbon Aluminium*
Ausführung der Elemente mit Low Carbon Aluminium
Der Embodied Carbon Footprint bzw. GWP-Wert von 3,84 kg pro kg Aluminium-Profil darf nicht überschritten werden.
Der Recyclinganteil und der GWP-Wert müssen durch einen entsprechenden Nachweis gemäß ISO 14025 und EN 15804 erbracht werden.

*Hinweis: 202 Aluminium PR-Fassaden*
Aluminium PR-Fassaden

*Hinweis: 203 Alu-Fassaden-Element - Ost, EG - 2. OG, Flur*
Alu-Fassaden-Element, System FWS 50
Einsatz-Fenster-Element, System AWS 75.SI+

Abmessung, Rastermaß ca.:  2045 mm x 12250 mm

Abmessung, Rohbaumaß ca.:  2135 mm x 12320 mm

Einbauort:  Ost, EG - 2. OG, Flur

Aufteilung nach Ansichtsplanung in:

Aufteilung nach beiliegender Ansicht in:
2 St Fensteröffnung bestehend aus:
DK-Flügel
Beschlag: AvanTec SimplySmart
(Verdecktliegend)
Betätigung: Fenstersteckgriff Standard,
C0
Öffnungsbegrenzung: Eigenanschlag 90°
Verglasung: GT 305
3 St Festfeld(er)
Verglasung: GT 301
2 St Festfeld(er)
Verglasung: GT 303
3 St Festfeld(er)
Ausfachung: PF 106b
2 St Festfeld(er), absturzsichernd
Verglasung: GT 302
1 St Feld(er)
vorgerichtet für: Einsatztür

Geschossübergreifende, vor den Geschossdecken durchlaufende und daran befestigte Fassade. / Pfostenbautiefe 125 mm / Riegel innen bündig mit Pfosten

Anschlüsse

| Seitlich: | AS 305 |
| --- | --- |
| Oben: | AO 320 |
| Unten: | AU 301 |
| Geschoss: | AG 391 |

Endgültige Ausführung gemäß Ausführungsplänen des Architekten sowie statischen und konstruktiven Erfordernissen.

*Hinweis: 204 Alu-Tür-Element - Ost, EG, Flur, Einsatztür*
Alu-Tür-Element, System AD UP 75
mit Nullschwelle, Überrollbarkeit Klasse 6 nach ift-Richtlinie BA-01/1 2018-10

Abmessung ca.:  1995 mm x 2320 mm

Einbauort:  Ost, EG, Flur, Einsatztür

Aufteilung nach Ansichtsplanung in:

1 St Türöffnung bestehend aus:
2-flg. Tür
nach außen öffnend (Türen)
Schloss: 2 - Schwenkhaken - Schloss
Standflügelverriegelung: Verdeckt liegender
Falztreibriegel
Betätigung
Gangflügel, innen: Türdrücker gerade, INOX
Gangflügel, außen: Griffstange, INOX
Verglasung: GT 305

Der Fußpunkt des Elementes ist gemäß DIN 18040 "Barrierefreies Bauen" sowie MBO § 50 auszuführen.

Der Einbau erfolgt in das Tragwerk zuvor beschriebenen Fassade. / Die Elemente sind mit einem Falz-Einspannrahmen auszustatten.

Anschlüsse

Fußpunkt Tür:  AU 205

Endgültige Ausführung gemäß Ausführungsplänen des Architekten sowie statischen und konstruktiven Erfordernissen.

gemäß Nr. 68 in beiliegender Planung

*Hinweis: 205 Alu-Fassaden-Element - Ost, EG - 1. OG, Flur*
Alu-Fassaden-Element, System FWS 50
Einsatz-Fenster-Element, System AWS 75.SI+

Abmessung, Rastermaß ca.:  1750 mm x 8930 mm

Abmessung, Rohbaumaß ca.:  1840 mm x 9000 mm

Einbauort:  Ost, EG - 1. OG, Flur

Aufteilung nach Ansichtsplanung in:

1 St Fensteröffnung bestehend aus:
DK-Flügel
Beschlag: AvanTec SimplySmart
(Verdecktliegend)
Betätigung: Fenstersteckgriff Standard,
C0
Öffnungsbegrenzung: Eigenanschlag 90°
Verglasung: GT 305
1 St Festfeld(er)
Verglasung: GT 305
2 St Festfeld(er)
Verglasung: GT 301
2 St Festfeld(er)
Ausfachung: PF 106b
1 St Festfeld(er), absturzsichernd
Verglasung: GT 302

Geschossübergreifende, vor den Geschossdecken durchlaufende und daran befestigte Fassade. / Pfostenbautiefe 125 mm / Riegel innen bündig mit Pfosten

Anschlüsse

| Seitlich: | AS 305 |
| --- | --- |
| Oben: | AO 320 |
| Unten: | AU 301 |
| Geschoss: | AG 391 |

Endgültige Ausführung gemäß Ausführungsplänen des Architekten sowie statischen und konstruktiven Erfordernissen.

*Hinweis: 206 Alu-Fassaden-Element - Ost, EG, Foyer*
Alu-Fassaden-Element, System FWS 50
Einsatz-Fenster-Element, System AWS 75.SI+

Abmessung, Rastermaß ca.:  14400 mm x 3115 mm

Abmessung, Rohbaumaß ca.:  14535 mm x 3300 mm

Einbauort:  Ost, EG, Foyer

Aufteilung nach Ansichtsplanung in:

2 St Fensteröffnung bestehend aus:
Kipp-Oberlicht-Flügel OL 320
Beschlag: Oberlicht SimplySmart
Betätigung: Handhebel C0
Verglasung: GT 301 - transluzent
8 St Fensteröffnung bestehend aus:
Kipp-Oberlicht-Flügel OL 320
Beschlag: Oberlicht SimplySmart
Betätigung: Handhebel C0
Verglasung: GT 301
2 St Festfeld(er)
Verglasung: GT 305 - transluzent
3 St Festfeld(er)
Verglasung: GT 305
2 St Festfeld(er)
Verglasung: GT 301
2 St Feld(er)
vorgerichtet für: Einsatztür

Raumhohe Pfosten-Riegel-Fassade. / Pfostenbautiefe 125 mm / Riegel innen bündig mit Pfosten, teilweise mit Einschiebling

Anschlüsse

| Seitlich: | AS 305 |
| --- | --- |
| Oben: | AO 305 |
| Unten: | AU 301 |

Endgültige Ausführung gemäß Ausführungsplänen des Architekten sowie statischen und konstruktiven Erfordernissen.

*Hinweis: 207 Alu-Tür-Element - Ost, EG, Foyer, Einsatztür*
Alu-Tür-Element, System AD UP 75
mit Nullschwelle, Überrollbarkeit Klasse 6 nach ift-Richtlinie BA-01/1 2018-10

Abmessung ca.:  2350 mm x 2330 mm

Einbauort:  Ost, EG, Foyer, Einsatztür

Aufteilung nach Ansichtsplanung in:

1 St Türöffnung bestehend aus:
2-flg. Tür
Vollpanik, nach außen öffnend (EN 179)
Funktion: E
Schloss: 3 - Riegel - Fallenschloss mit
Selbstverriegelung und
Antipanikfunktion und
gesicherte Fallenfeststellung
Standflügelverriegelung: Treibriegelschloss
(Gegenkasten) mit
Antipanikfunktion (VP) mit
Schaltschloss
Betätigung
Gangflügel, innen: Türdrücker gekröpft, INOX
Gangflügel, außen: Griffstange, INOX
Standflügel, innen: Türdrücker gekröpft, INOX
Standflügel, außen: ohne
Verglasung: GT 305

Der Fußpunkt des Elementes ist gemäß DIN 18040 "Barrierefreies Bauen" sowie MBO § 50 auszuführen.

Der Einbau erfolgt in das Tragwerk zuvor beschriebenen Fassade. / Die Elemente sind mit einem Falz-Einspannrahmen auszustatten.

Anschlüsse

Fußpunkt Tür:  AU 205

Endgültige Ausführung gemäß Ausführungsplänen des Architekten sowie statischen und konstruktiven Erfordernissen.

gemäß Nr. 80 und 81 in beiliegender Planung

*Hinweis: 208 Alu-Fassaden-Element - West, EG, Aula*
Alu-Fassaden-Element, System FWS 50
Einsatz-Fenster-Element, System AWS 75.SI+

Abmessung, Rastermaß ca.:  19150 mm x 3115 mm

Abmessung, Rohbaumaß ca.:  19300 mm x 3300 mm

Einbauort:  West, EG, Aula

Aufteilung nach Ansichtsplanung in:

10 St Fensteröffnung bestehend aus:
Kipp-Oberlicht-Flügel OL 320
Beschlag: Oberlicht SimplySmart
Betätigung: Handhebel C0
Verglasung: GT 301
3 St Festfeld(er)
Verglasung: GT 305
4 St Festfeld(er)
Verglasung: GT 305 - transluzent
4 St Festfeld(er)
Verglasung: GT 301 - transluzent
2 St Feld(er)
vorgerichtet für: Einsatztür

Raumhohe Pfosten-Riegel-Fassade. / Pfostenbautiefe 125 mm / Riegel innen bündig mit Pfosten, teilweise mit Einschiebling

Anschlüsse

| Seitlich: | AS 305 |
| --- | --- |
| Oben: | AO 305 |
| Unten: | AU 301 |

Endgültige Ausführung gemäß Ausführungsplänen des Architekten sowie statischen und konstruktiven Erfordernissen.

*Hinweis: 209 Alu-Tür-Element - West, EG, Aula, Einsatztür*
Alu-Tür-Element, System AD UP 75
mit Nullschwelle, Überrollbarkeit Klasse 6 nach ift-Richtlinie BA-01/1 2018-10

Abmessung ca.:  2350 mm x 2330 mm

Einbauort:  West, EG, Aula, Einsatztür

Aufteilung nach Ansichtsplanung in:

1 St Türöffnung bestehend aus:
2-flg. Tür
Vollpanik, nach außen öffnend (EN 179)
Funktion: E
Schloss: 3 - Riegel - Fallenschloss mit
Selbstverriegelung und
Antipanikfunktion und
gesicherte Fallenfeststellung
Standflügelverriegelung: Treibriegelschloss
(Gegenkasten) mit
Antipanikfunktion (VP) mit
Schaltschloss
Betätigung
Gangflügel, innen: Türdrücker gekröpft, INOX
Gangflügel, außen: Griffstange, INOX
Standflügel, innen: Türdrücker gekröpft, INOX
Standflügel, außen: ohne
Verglasung: GT 305

Der Fußpunkt des Elementes ist gemäß DIN 18040 "Barrierefreies Bauen" sowie MBO § 50 auszuführen.

Der Einbau erfolgt in das Tragwerk zuvor beschriebenen Fassade. / Die Elemente sind mit einem Falz-Einspannrahmen auszustatten.

Anschlüsse

Fußpunkt Tür:  AU 205

Endgültige Ausführung gemäß Ausführungsplänen des Architekten sowie statischen und konstruktiven Erfordernissen.

gemäß Nr. 77 und 78 in beiliegender Planung

*Hinweis: 210 Aluminium Fenster- und Türelemente*
Aluminium Fenster- und Türelemente

*Hinweis: 211 Alu-Fenster-Element - Ost, EG, Foyer & OG, Batterie*
Alu-Fenster-Element, System AWS 75.SI+

Abmessung ca.:  1800 mm x 955 mm

Einbauort:  Ost, EG, Foyer & OG, Batterie

Aufteilung nach Ansichtsplanung in:

1 St Fensteröffnung bestehend aus:
Kipp-Oberlicht-Flügel OL 320
Beschlag: Oberlicht SimplySmart
Betätigung: Knickkurbel abnehmbar, C0
Verglasung: GT 301

Blendrahmen seitlich und oben Ansichtsbreite 125 mm

Anschlüsse

| Seitlich: | AS 105 |
| --- | --- |
| Oben: | AO 105 |
| Unten: | AU 105 |

Endgültige Ausführung gemäß Ausführungsplänen des Architekten sowie statischen und konstruktiven Erfordernissen.

*Hinweis: 212 Alu-Fenster-Tür-Element - Ost, EG, Flur*
Alu-Fenster-Element, System AWS 75.SI+
Alu-Tür-Element, System AD UP 75
mit Nullschwelle, Überrollbarkeit Klasse 6 nach ift-Richtlinie BA-01/1 2018-10

Abmessung ca.:  4000 mm x 4400 mm

Einbauort:  Ost, EG, Flur

Aufteilung nach Ansichtsplanung in:

1 St Türöffnung bestehend aus:
2-flg. Tür
Vollpanik, nach außen öffnend (EN 179)
Funktion: E
Schloss: 3 - Riegel - Fallenschloss mit
Selbstverriegelung und
Antipanikfunktion und
gesicherte Fallenfeststellung
Standflügelverriegelung: Treibriegelschloss
(Gegenkasten) mit
Antipanikfunktion (VP) mit
Schaltschloss
Betätigung
Gangflügel, innen: Türdrücker gekröpft, INOX
Gangflügel, außen: Griffstange, INOX
Standflügel, innen: Türdrücker gekröpft, INOX
Standflügel, außen: ohne
Verglasung: GT 305
3 St Fensteröffnung bestehend aus:
Kipp-Oberlicht-Flügel OL 320
Beschlag: Oberlicht SimplySmart
Betätigung: Handhebel C0
Verglasung: GT 301
2 St Festfeld(er)
Verglasung: GT 305
3 St Festfeld(er)
Ausfachung: PF 103

Der Fußpunkt des Elementes ist gemäß DIN 18040 "Barrierefreies Bauen" sowie MBO § 50 auszuführen.

Pfostenprofil verstärkt nach statischen Erfordernissen.

Anschlüsse

| Seitlich: | AS 106 |
| --- | --- |
| Oben: | AO 106 |
| Unten: | AU 112 |
| Fußpunkt Tür: | AU 205 |

Endgültige Ausführung gemäß Ausführungsplänen des Architekten sowie statischen und konstruktiven Erfordernissen.

gemäß Nr. 90 in beiliegender Planung

*Hinweis: 213 Alu-Fenster-Tür-Element - West, EG, Flur*
Alu-Fenster-Element, System AWS 75.SI+
Alu-Tür-Element, System AD UP 75
mit Nullschwelle, Überrollbarkeit Klasse 6 nach ift-Richtlinie BA-01/1 2018-10

Abmessung ca.:  4000 mm x 4400 mm

Einbauort:  West, EG, Flur

Aufteilung nach Ansichtsplanung in:

Sonst wie in Pos. 212 beschrieben.

gemäß Nr. 89 in beiliegender Planung

*Hinweis: 214 Alu-Fenster-Element - West, EG, Stuhllager & OG, WC*
Alu-Fenster-Element, System AWS 75.SI+

Abmessung ca.:  3740 mm x 955 mm

Einbauort:  West, EG, Stuhllager & OG, WC

Aufteilung nach Ansichtsplanung in:

3 St Fensteröffnung bestehend aus:
Kipp-Oberlicht-Flügel OL 320
Beschlag: Oberlicht SimplySmart
Betätigung: Handhebel C0
Verglasung: GT 301

Blendrahmen seitlich und oben Ansichtsbreite 125 mm

Anschlüsse

| Seitlich: | AS 106 |
| --- | --- |
| Oben: | AO 106 |
| Unten: | AU 106 |

Endgültige Ausführung gemäß Ausführungsplänen des Architekten sowie statischen und konstruktiven Erfordernissen.

*Hinweis: 215 Alu-Fenster-Element - West, EG, WC & OG, WC*
Alu-Fenster-Element, System AWS 75.SI+

Abmessung ca.:  2540 mm x 910 mm

Einbauort:  West, EG, WC & OG, WC

Aufteilung nach Ansichtsplanung in:

2 St Fensteröffnung bestehend aus:
Kipp-Oberlicht-Flügel OL 320
Beschlag: Oberlicht SimplySmart
Betätigung: Handhebel C0
Verglasung: GT 301

Blendrahmen seitlich und oben Ansichtsbreite 125 mm

Anschlüsse

| Seitlich: | AS 106 |
| --- | --- |
| Oben: | AO 106 |
| Unten: | AU 106 |

Endgültige Ausführung gemäß Ausführungsplänen des Architekten sowie statischen und konstruktiven Erfordernissen.

*Hinweis: 216 Alu-Fenster-Element - Ost, OG, Mehrzweckraum & West, OG, Unterrichtsraum*
Alu-Fenster-Element, System AWS 75.SI+

Abmessung ca.:  6130 mm x 2750 mm

Einbauort:  Ost, OG, Mehrzweckraum & West, OG, Unterrichtsraum

Aufteilung nach Ansichtsplanung in:

4 St Fensteröffnung bestehend aus:
DK-Flügel
Beschlag: AvanTec SimplySmart
(Verdecktliegend)
Betätigung: Fenstersteckgriff Standard,
C0
Öffnungsbegrenzung: Eigenanschlag 90°
Verglasung: GT 305
1 St Fensteröffnung bestehend aus:
DK-Fenstertür
Beschlag: AvanTec SimplySmart
(Verdecktliegend)
Betätigung: Fenstersteckgriff Standard,
C0
Öffnungsbegrenzung: Eigenanschlag 90°
Verglasung: GT 305
4 St Festfeld(er), absturzsichernd
Verglasung: GT 302

Blendrahmen seitlich und oben Ansichtsbreite 125 mm / Pfostenprofil raumseitig verstärkt nach statischen Erfordernissen. / Der bodentiefe Flügel erhält eine separat ausgeschriebene Absturzsicherung. / Wegen der Übergröße des Flügels sind zusätzliche Maßnahmen erforderlich, die über eine Übergrößenanfrage beim Systemgeber abzuklären sind.

Anschlüsse

| Seitlich: | AS 106 |
| --- | --- |
| Oben: | AO 106 |
| Unten: | AU 115 |

Endgültige Ausführung gemäß Ausführungsplänen des Architekten sowie statischen und konstruktiven Erfordernissen.

*Hinweis: 217 Alu-Fenster-Element - Ost, OG, Differenzierung & West, OG, Unterrichtsraum*
Alu-Fenster-Element, System AWS 75.SI+

Abmessung ca.:  6130 mm x 2750 mm

Einbauort:  Ost, OG, Differenzierung & West, OG, Unterrichtsraum

Aufteilung nach Ansichtsplanung in:

4 St Fensteröffnung bestehend aus:
DK-Flügel
Beschlag: AvanTec SimplySmart
(Verdecktliegend)
Betätigung: Fenstersteckgriff Standard,
C0
Öffnungsbegrenzung: Eigenanschlag 90°
Verglasung: GT 305
1 St Fensteröffnung bestehend aus:
DK-Fenstertür
Beschlag: AvanTec SimplySmart
(Verdecktliegend)
Betätigung: Fenstersteckgriff Standard,
C0
Öffnungsbegrenzung: Eigenanschlag 90°
Verglasung: GT 305
4 St Festfeld(er), absturzsichernd
Verglasung: GT 302

Blendrahmen seitlich und oben Ansichtsbreite 125 mm / Pfostenprofil raumseitig verstärkt nach statischen Erfordernissen. / Der bodentiefe Flügel erhält eine separat ausgeschriebene Absturzsicherung. / Wegen der Übergröße des Flügels sind zusätzliche Maßnahmen erforderlich, die über eine Übergrößenanfrage beim Systemgeber abzuklären sind.

Anschlüsse

| Seitlich: | AS 101 |
| --- | --- |
| Oben: | AO 101 |
| Unten: | AU 115 |

Endgültige Ausführung gemäß Ausführungsplänen des Architekten sowie statischen und konstruktiven Erfordernissen.

*Hinweis: 218 Lamellenwand, Alu beschichtet*
Herstellung, Lieferung und Einbau einer
Lamellenwand einschl. aller Befestigungsmaterialien, Aluminium, senkrechte Profile beschichtet im Farbton nach Wunsch des AG, voraussichtlich RAL 5002 (ultramarinblau) und waagerechte Profile einschl. Kopfplatten beschichtet im Farbton der Fassadenprofile.

Abmessungen Lamellenwand (B x H x T): entsprechend bodentiefem Flügel

6 Stück L-Winkel, ca. 120 x 50 x 5 mm, im Bereich der waagerechten Aussteifungen aus Quadratrohr, 40 x 40 x 4 mm auf den äußeren Rechteckprofilen, 50 x 80 x 4 der Lamellenwand fachgerecht befestigt und mit den Profilen der Fassade verschraubt.

Die Rechteck-Lamellen, 8 Stück, 50 x 80 x 4 mm, Höhe ca. 2550 mm, erhalten mittig der Tiefe Aussparrungen und werden in 3 Ebenen mit jeweils einem Quadratrohr, 40 x 40 x 4 mm, Länge 1.140 mm, verschweißt.

Sonstiges:
Alle vorbeschriebenen Elemente/Bauteile sowie Leistungen zur vollständigen Herstellung der Lamellenwand sind in die Position einzukalkulieren.

Es sind 4 Stück zu kalkulieren.

*Hinweis: 219 Alu-Fenster-Element - West, Differenzierung*
Alu-Fenster-Element, System AWS 75.SI+

Abmessung ca.:  3740.03 mm x 2750 mm

Einbauort:  West, Differenzierung

Aufteilung nach Ansichtsplanung in:

3 St Fensteröffnung bestehend aus:
DK-Flügel
Beschlag: AvanTec SimplySmart
(Verdecktliegend)
Betätigung: Fenstersteckgriff Standard,
C0
Öffnungsbegrenzung: Eigenanschlag 90°
Verglasung: GT 305
3 St Festfeld(er), absturzsichernd
Verglasung: GT 302

Blendrahmen seitlich und oben Ansichtsbreite 125 mm / Pfostenprofil raumseitig verstärkt nach statischen Erfordernissen.

Anschlüsse

| Seitlich: | AS 105 |
| --- | --- |
| Oben: | AO 105 |
| Unten: | AU 115 |

Endgültige Ausführung gemäß Ausführungsplänen des Architekten sowie statischen und konstruktiven Erfordernissen.

*Hinweis: 220 Alu-Tür-Element - Nord, OG, Technik*
Alu-Tür-Element, System AD UP 75

Abmessung ca.:  1750 mm x 2750 mm

Einbauort:  Nord, OG, Technik

Aufteilung nach Ansichtsplanung in:

1 St Türöffnung bestehend aus:
2-flg. Tür
nach innen öffnend (Türen)
Schloss: 2 - Schwenkhaken - Schloss
Standflügelverriegelung: Verdeckt liegender
Falztreibriegel
Betätigung
Gangflügel, innen: Türdrücker gekröpft, INOX
Gangflügel, außen: Knauf, INOX
Flügelüberdeckende
Füllung, einseitig:
PF 111
1 St Festfeld(er), absturzsichernd
Verglasung: GT 302

Anschlüsse

| Seitlich: | AS 105 |
| --- | --- |
| Oben: | AO 105 |
| Fußpunkt Tür: | AU 211 |

Endgültige Ausführung gemäß Ausführungsplänen des Architekten sowie statischen und konstruktiven Erfordernissen.

gemäß Nr. 152 in beiliegender Planung

*Hinweis: 221 Alu-Tür-Element - Nord, OG, Flur*
Alu-Tür-Element, System AD UP 75
mit Nullschwelle, Überrollbarkeit Klasse 6 nach ift-Richtlinie BA-01/1 2018-10

Abmessung ca.:  2160 mm x 2750 mm

Einbauort:  Nord, OG, Flur

Aufteilung nach Ansichtsplanung in:

1 St Türöffnung bestehend aus:
2-flg. Tür
Vollpanik, nach außen öffnend (EN 179)
Funktion: E
Schloss: 3 - Riegel - Fallenschloss mit
Selbstverriegelung und
Antipanikfunktion
Standflügelverriegelung: Treibriegelschloss
(Gegenkasten) mit
Antipanikfunktion (VP) mit
Schaltschloss
Betätigung
Gangflügel, innen: Türdrücker gekröpft, INOX
Gangflügel, außen: Knauf, INOX
Standflügel, innen: Türdrücker gekröpft, INOX
Standflügel, außen: ohne
Verglasung: GT 305
1 St Festfeld(er)
Verglasung: GT 301

Der Fußpunkt des Elementes ist gemäß DIN 18040 "Barrierefreies Bauen" sowie MBO § 50 auszuführen.

Anschlüsse

| Seitlich: | AS 105 |
| --- | --- |
| Oben: | AO 105 |
| Fußpunkt Tür: | AU 205 |

Endgültige Ausführung gemäß Ausführungsplänen des Architekten sowie statischen und konstruktiven Erfordernissen.

gemäß Nr. 151 in beiliegender Planung

*Hinweis: 222 Alu-Fenster-Tür-Element - West, 2. OG, Flur*
Alu-Fenster-Element, System AWS 75.SI+
Alu-Tür-Element, System AD UP 75

Abmessung ca.:  2200 mm x 3540 mm

Einbauort:  West, 2. OG, Flur

Aufteilung nach Ansichtsplanung in:

1 St Türöffnung bestehend aus:
1-flg. Tür
nach innen öffnend (Türen)
Schloss: 2 - Schwenkhaken - Schloss
Betätigung
Innen: Türdrücker gekröpft, INOX
Außen: Knauf, INOX
Türschließer: BT 700
mit Rastfeststellung
Verglasung: GT 305
1 St Festfeld(er)
Verglasung: GT 305
1 St Festfeld(er)
Verglasung: GT 301
1 St Festfeld(er)
Ausfachung von außen: PF 103

Anschlüsse

| Seitlich: | AS 106 |
| --- | --- |
| Fußpunkt Tür: | AU 211 |
| Geschoss: | AG 101 |

Endgültige Ausführung gemäß Ausführungsplänen des Architekten sowie statischen und konstruktiven Erfordernissen.

*Hinweis: 223 Ausführung eines 2 flgl. Türelementes als VP NA Tür*
Ausführung eines hoch beanspruchten 2 flgl. Türelementes nach DIN EN 1125

Die zertifizierten Eigenschaften müssen für folgende Komponenten nachgewiesen werden:

Schloss
Beschlag, Gang- und Standflügel Auslösung über eine Druckstange INOX
Montagezubehör

Alle gängigen Normen, Richtlinien, Vorschriften und Verordnungen für Türen in Flucht und Rettungswegen sind einzuhalten.

Ein entsprechendes Zertifikat über das Element ist auszustellen und dem Bauherren auszuhändigen.

Diese Position ist für alle vorbeschriebenen  Außentüren zu kalkulieren.

*Hinweis: 224 Aluminium Innenelemente*
Aluminium Innenelemente

*Hinweis: 225 Alu-Rauchschutz-Element - EG, Pos. 89 & 1. OG Pos. 147*
Alu-Rauchschutz-Element, System ADS 65.NI SP nach DIN 18095

Abmessung ca.:  1910 mm x 2800 mm (Türhöhe 2260 mm)

Einbauort:  EG, BT B, Pos. 89 & OG 147

Aufteilung nach Grundrissplanung und Raumbuch in:

Tür ohne Anforderung NA

1 St Türöffnung bestehend aus:
2-flg. Tür
Standflügelverriegelung: Treibriegelschloss
Betätigung
Gangflügel, innen: Türdrücker gekröpft, INOX
Gangflügel, außen: Türdrücker gekröpft, INOX
Standflügel, innen: Türdrücker gekröpft, INOX
Standflügel, außen: ohne
Türschließer: BT 703
Verglasung: GT 704

Festverglasung Oberlicht GT 704

Ausführung gemäß des Prüfzeugnisses.

Anschlüsse

| Umlaufend: | A 401 |
| --- | --- |
| Fußpunkt Tür: | AU 226 |

Endgültige Ausführung gemäß Ausführungsplänen des Architekten sowie statischen und konstruktiven Erfordernissen bzw. Angaben im Raumbuch.

*Hinweis: 226 Alu-Rauchschutz-Element - 2. OG Pos. 180*
Alu-Rauchschutz-Element, System ADS 65.NI SP nach DIN 18095

Abmessung ca.:  2370 mm x 3350 mm (Türhöhe 2260 mm)

Einbauort:  2. OG, BT A1, Pos. 180

Aufteilung nach Grundrissplanung und Raumbuch in:

1 St Türöffnung bestehend aus:
2-flg. Tür
Vollpanik, nach außen öffnend (EN 179)
Funktion: B
Schloss: Antipanik Riegel -
Fallenschloss
Standflügelverriegelung: Treibriegelschloss
(Gegenkasten) mit
Antipanikfunktion (VP) mit
Schaltschloss
Betätigung
Gangflügel, innen: Türdrücker gekröpft, INOX
Gangflügel, außen: Türdrücker gekröpft, INOX
Standflügel, innen: Türdrücker gekröpft, INOX
Standflügel, außen: ohne
Türschließer: BT 703
Verglasung: GT 704

Festverglasung Oberlicht GT 704

Ausführung gemäß des Prüfzeugnisses.

Anschlüsse

| Umlaufend: | A 401 |
| --- | --- |
| Fußpunkt Tür: | AU 226 |

Endgültige Ausführung gemäß Ausführungsplänen des Architekten sowie statischen und konstruktiven Erfordernissen bzw. Angaben im Raumbuch.

*Hinweis: 227 Alu-Brandschutz-Innenelement - EG, Pos. 74*
Alu-Brandschutz-Element T30 RS, System FireStop ADS 90 FR 30 nach DIN 4102 und DIN 18095

Abmessung ca.:  1910 mm x 2800 mm ((Türhöhe 2260 mm)

Einbauort:  EG, BT B, Pos. 74

Aufteilung nach Grundrissplanung und Raumbuch in:

Tür ohne Anforderung NA

1 St Türöffnung bestehend aus:
2-flg. Tür
Standflügelverriegelung: Treibriegelschloss
Betätigung
Gangflügel, innen: Türdrücker gekröpft, INOX
Gangflügel, außen: Türdrücker gekröpft, INOX
Standflügel, innen: Türdrücker gekröpft, INOX
Standflügel, außen: ohne
Türschließer: BT 703
Verglasung: GT 511

Festverglasung Oberlicht GT 511

Ausführung gemäß der Zulassung.

Anschlüsse

| Umlaufend: | A 404 |
| --- | --- |
| Fußpunkt Tür: | AU 221 |

Endgültige Ausführung gemäß Ausführungsplänen des Architekten sowie statischen und konstruktiven Erfordernissen bzw. Angaben im Raumbuch.

*Hinweis: 228 Alu-Brandschutz-Innenelement - EG, Pos. 41 & 49*
Alu-Brandschutz-Element T30 RS, System FireStop ADS 90 FR 30 nach DIN 4102 und DIN 18095

Abmessung ca.:  2370 mm x 3350 mm ((Türhöhe 2260 mm)

Einbauort:  EG, BT A1, Pos. 74, BT A2 Pos. 49

Aufteilung nach Grundrissplanung und Raumbuch in:

1 St Türöffnung bestehend aus:
2-flg. Tür
Vollpanik, nach außen öffnend (EN 179)
Funktion: B
Schloss: Antipanik Riegel -
Fallenschloss
Standflügelverriegelung: Treibriegelschloss
(Gegenkasten) mit
Antipanikfunktion (VP) mit
Schaltschloss
Betätigung
Gangflügel, innen: Türdrücker gekröpft, INOX
Gangflügel, außen: Türdrücker gekröpft, INOX
Standflügel, innen: Türdrücker gekröpft, INOX
Standflügel, außen: ohne
Türschließer: BT 703
Verglasung: GT 511

Festverglasung Oberlicht GT 511

Ausführung gemäß der Zulassung.

Anschlüsse

| Umlaufend: | A 404 |
| --- | --- |
| Fußpunkt Tür: | AU 221 |

Endgültige Ausführung gemäß Ausführungsplänen des Architekten sowie statischen und konstruktiven Erfordernissen bzw. Angaben im Raumbuch.

*Hinweis: 229 Alu-Brandschutz-Innenelement - 1.OG, Pos. 132*
Alu-Brandschutz-Element T30 RS, System FireStop ADS 90 FR 30 nach DIN 4102 und DIN 18095

Abmessung ca.:  2200 mm x 3350 mm ((Türhöhe 2260 mm)

Einbauort:  1. OG, BT A1, Pos. 132

Aufteilung nach Grundrissplanung und Raumbuch in:

Tür ohne Anforderung NA

1 St Türöffnung bestehend aus:
2-flg. Tür
Standflügelverriegelung: Treibriegelschloss
Betätigung
Gangflügel, innen: Türdrücker gekröpft, INOX
Gangflügel, außen: Türdrücker gekröpft, INOX
Standflügel, innen: Türdrücker gekröpft, INOX
Standflügel, außen: ohne
Türschließer: BT 703
Verglasung: GT 511

Festverglasung Oberlicht GT 511

Ausführung gemäß der Zulassung.

Anschlüsse

| Umlaufend: | A 404 |
| --- | --- |
| Fußpunkt Tür: | AU 221 |

Endgültige Ausführung gemäß Ausführungsplänen des Architekten sowie statischen und konstruktiven Erfordernissen bzw. Angaben im Raumbuch.

*Hinweis: 230 Türanlage als Alu-Rahmen-Konstr., 1. OG, Pos. 116*
Alu-Rahmen-Konstruktion mit einer Tür wie in Position "Alu-Rauchschutz-Element - EG, Pos. 89 & 1. OG Pos. 147" beschrieben herstellen, liefern und einbauen, jedoch:

ohne Anforderung an den Rauchschutz

Abmessung 1-flgl. Tür (B x H): 1,26 x 2,26 m (zzgl. Fußbodenaufbau ca. 10 cm)

Endgültige Ausführung gemäß Ausführungsplänen des Architekten sowie statischen und konstruktiven Erfordernissen bzw. Angaben im Raumbuch.

gemäß Nr. 116 in beiliegender Planung, BT A1

*Hinweis: 231 Ausführung eines 2 flgl. Türelementes als VP NA Tür*
Ausführung eines hoch beanspruchten 2 flgl. Türelementes nach DIN EN 1125

Die zertifizierten Eigenschaften müssen für folgende Komponenten nachgewiesen werden:

Schloss
Beschlag, Gang- und Standflügel Auslösung über eine Druckstange INOX
Montagezubehör

Alle gängigen Normen, Richtlinien, Vorschriften und Verordnungen für Türen in Flucht und Rettungswegen sind einzuhalten.

Ein entsprechendes Zertifikat über das Element ist auszustellen und dem Bauherren auszuhändigen.

Diese Position ist für alle vorbeschriebenen Innentüren zu kalkulieren.

*Hinweis: 232 Türschließer mit Gleitschiene integ. Schließfolgeregelung, beide Flügel elekt. Feststellung*
Gleitschienen-Türschließer für Gang- und Standflügel mit elektromechanischer Feststellung und Rauchschaltzentrale, nach DIN EN 1154 für 2 Flg. Türen

Anstelle des in der Hauptposition beschriebenen OTS

für die Montage an Feuer- und Rauchschutztüren,
mit integrierter mechanischer Schließfolgeregelung, mit elektromechanischer Feststellung, nach DIN EN 1155, integrierte Rauchschalterzentrale mit Alarmschwellennachführung, Verschmutzungsanzeige und Prüftaste

Hinweis: Richtlinie des DIBt beachten

Nach dem betriebsfertigen Einbau der Feststellanlagen am Verwendungsort ist deren einwandfreie Funktion und vorschriftsmäßige Installation durch eine Abnahmeprüfung festzustellen.
Die Prüfung darf nur von Fachkräften des Hersteller oder einer dafür benannten Prüfstelle ausgeführt werden. Die Kosten sind in die Einheitspreise mit einzurechnen (einschl. Wegezeit).
Incl. Unterbrechertaster

Lieferung und Montage

Inbetriebnahme siehe gesonderte Position.

E-Anschluss durch GU Elektriker.

Ausführung: gem. Planung und Raumbuch

*Hinweis: 233 Rauchmelder*
Rauchmelder

Rauchmelder für die Sturz- und Deckenmontage mit Zulassung für Feststellanlagen an Brand- und Rauchschutztüren.

Anschließbar an in der Vorposition beschriebenen Rauchschalterzentrale.

Ist der Abstand zwischen Türdurchgang und der rauchundurchlässigen Decke auf mind. einer Seite größer als 1 m müssen zusätzlich zwei Deckenmelder eingesetzt werden.

Nur Lieferung, Einbau und Anschluss durch bauseitigen Elektriker.
Inbetriebnahme siehe gesonderte Position

*Hinweis: 234 Sichtschutz*
Ausführung von VSG matte Folie als Sichtschutz.

Ausführung: Ornament Satinato

Einbauort: gem. Raumbuch und Planung

*Hinweis: 235 Insektenschutzgitter*
Demontierbares, Insektenschutzgitter einschl. Profilrahmen aus Metall in der zum Fenster passenden Oberflächenfarbe liefern und einbauen.

Einbauort: gem. Raumbuch und Planung

*Hinweis: 236 Fensterbänke, außen*
Fensterbänke, außen, liefern und auf Stahlbetonbrüstung verdeckt montieren.

Material:
3 mm starkem Aluminiumblech mit Pulverlackbeschichtung, Farbton RAL nach Wunsch AG, voraussichtlich RAL 7039 (quarzgrau)

Ausbildung:
3 x gekantet, vordere Kantungen abgerundet, seitliche Aufkantungen, seitlich keine scharfen Kanten,
Untersicht mit Anti-Dröhn-Beschichtung. Seitliche Ecküberstände mit Kappen im gleichen Farbton  schliessen. Untersicht mit Anti-Dröhn-Beschichtung.  Unterkonstruktion der Fensterbänke aus trapezförmig gekantetem feuerverzinktem Breitflachstahl 4 x 40 mm, Abstand ca. 60 cm .

Versiegelung:
Dauerelastische Dichtmasse zwischen Fensterbank und Leibungsmauerwerk ist in die Position einzukalkulieren.

Gegebenfalls erforderliche Kopplungsstücke sind einzukalkulieren

Ausladung: bis ca. 4 cm vor der Außenfassade

*Hinweis: 237 3-seitig umlaufende Zarge*
Leibungs- und Sturzverkleidung, dreiseitig, aus  Alu-Blech, pulverbeschichtet, liefern und verdeckt montieren.
Das Blech ist an Betonleibungen und dem Fenster- bzw. Türprofil verdeckt zu befestigen.
Die Vorderkante liegt in der Regel ca. 1,5 cm hinter der Vorderkante der Leibung.

Farbe: entsprechend Metallfassade innen

Ausführungsort: alle Räume mit Ausnahme von geputzten Räumen

*Hinweis: 238 Drehsperre*
Alle Dreh- oder Drehkippfenster sind mit Drehsperre, verdeckt liegend, auszuführen. Die Drehsperren, Farbe EV1, sind gleichschließend auszuführen.
Pro Drehsperre ist ein Schlüssel auszuhändigen.

*Hinweis: 239 Öffnungsbegrenzer*
Öffnungsbegrenzern, eingestellt auf einen Öffnungswinkel von 90°.

Die Ausführung erfolgt im Bereich von angrenzenden Wänden.

*Hinweis: 240 Allgemein*
Allgemein

*Hinweis: 241 Schüco IoF ID Digitaler Zwilling ohne Plakette*
Schüco IoF ID

Die Leistung beinhaltet:
Erstellung digitaler Zwillinge aller vorbeschriebenen Elemente und
Verknüpfung aller relevanten Dokumente zu diesen Elementen in einer Cloud.
Auslesen der relevanten Daten und versenden einer Serviceanforderung möglich über NFC oder QR  Code mit der Schüco IoF App.

*Hinweis: 242 Magnetschalter-Set Türen, VDS C*
Magnetschalter-Set Türen, VDS C liefern und montieren.

Die Magnetschalter sind für alle Außentüren zu kalkulieren.

*Hinweis: 243 Riegelschaltkontakt Türen, Gangflügel*
Riegelschaltkontakt Türen, Gangflügel liefern und montieren.

Die Riegelschaltkontakte sind für alle Außentüren zu kalkulieren.

*Hinweis: 244 Kennzeichnung der Glastürflächen*
Kennzeichnung der Glastürflächen

für die vorbeschriebene Position.

in Augen- und Kniehöhe in den vorher beschriebenen Positionen durch
Aufkleben von Quadraten 6 x 6 cm im Abstand von 6 cm als horizontales Band zur deutlichen Wahrnehmung der Tür.

Ausführung als waagerechte Streifen, Streifenhöhe gemäß Detailplanung.

Preis für komplette Ausführung!

*Hinweis: 245 Edelstahlrundstele mit gepuffertem Türstopper*
Zulage Edelstahlrundstele mit gepuffertem Türstopper

Vor denAußentüren sind 1400mm hohe Edelstahlrundstelen (1100 mm über OK Pflaster) mit oberem Verschlussstopfen in Edelstahl, incl.  quadratische Fußplatte  200 x 200 x 10 mm mit einem  Betonfundament zu positionieren. Durchmesser Edelstahlrundstele 50 mm. Im unteren Bereich ist ein gepufferter Türstopper (z. B. KWS mit zuschaltbarem Fanghaken) zu integrieren.

*Hinweis: 246 Inbetriebnahme und Abnahmeprüfung der Feststellanlagen*
Kosten für die Inbetriebnahme und die Abnahmeprüfung der Feststellanlagen

Nach dem betriebsfertigen Einbau der Feststellanlagen am Anwendungsort sind deren einwandfreie Funktion und vorschriftsmäßige Installation durch eine Abnahmeprüfung festzustellen.
Die Abnahmeprüfung darf nur von autorisierten Fachkräften oder von Fachkräften einer dafür benannten Prüfstelle durchgeführt werden.
Nach erfolgreicher Abnahmeprüfung in unmittelbarer Nähe des Abschlusses an der Wand Schild in der Größe 105 mm x 52 mm mit der Aufschrift Feststellanlage Abnahme durch x - Firmenzeichen sowie Monat und Jahr der Abnahme) dauerhaft anzubringen.

Dem Betreiber ist über die erfolgreiche Abnahmeprüfung eine Bescheinigung auszustellen; sie ist durch den Betreiber aufzubewahren.

*Hinweis: 247 Jährliche Prüfung und Wartung der Feststellanlagen*
Jährliche Prüfung und Wartung der Feststellanlagen

Kosten für die in Abständen von maximal zwölf Monaten erforderliche Prüfung der Feststellanlagen auf ordnungsgemäßes und störungsfreies Zusammenwirken aller Geräte sowie eine Wartung.

Die jährliche Prüfung Wartung darf nur von einem Fachmann oder einer dafür ausgebildeten Person ausgeführt werden.

Umfang, Ergebnis und Zeitpunkt der jährlichen Prüfung und Wartung sind aufzuzeichnen.

Diese Aufzeichnungen sind durch den Betreiber aufzubewahren.

*Hinweis: 248 Statischer Nachweis inkl. DIN 18008-4 (Nachweiskette)*
Statischer Nachweis / Standsicherheitsnachweis unter Berücksichtigung der DIN 18008-4 vom Juli 2013.

für alle Fenster,- Fassaden-Konstruktionen sowie aller Ihrer Einbauelemente insbesondere der Verglasungen, Verankerungen etc.
Der prüfbare statische Nachweis / Standsicherheitsnachweis, über die Einhaltung sämtlicher statischer Forderungen einschließlich der DIN 18008-4, sind in schriftlicher Form (3-fach), vorzulegen.
Der statische Nachweis / Standsicherheitsnachweis ist dem Prüfstatiker zur Prüfung und Freigabe rechtzeitig vorzulegen.

Nachweiskette

Bei absturzsichernden Fenstern/Verglasungen ist eine lückenlose Nachweiskette von der Verglasung bis zur Einleitung aller Lasten in die tragende Konstruktion vorzuweisen. Mit der folgenden Übersicht können Sie leicht für die von Ihnen verwendete Konstruktionsart überprüfen, ob alle benötigten Nachweise angedacht bzw. vorhanden sind:

1.  absturzsichernde Verglasung unter statischen und stoßartigen
 Einwirkungen
2.  die unmittelbare Glasbefestigung (Glasleiste, Klemmleiste,
 Verschraubung, Glasfalzanlage, Halter, etc.)
3. der Brüstungsriegel
4. die Verbindung Brüstungsriegel an Fensterrahmen
5. der Fensterrahmen
6. die Befestigung bzw. Verankerung des Fensterrahmens am Baukörper

*Hinweis: 249 Werkplanung Metallbauarbeiten*
Werkplanung Metallbauarbeiten

Dem Auftragnehmer wird nach der Auftragserteilung die Ausführungsplanung des Planers übergeben.

Die weitere technische Bearbeitung, d. h.
- Erstellen von Konstruktions- und Detailplänen für alle in der Leistungsbeschreibung aufgeführten Anlagen
- Abstimmung der Details mit dem AG bzw. mit dem Architekten rechtzeitig vor Fertigungsbeginn
- örtliche Aufmaße
- Vorlage von Original-Muster der Fenster- und Fassadenprofile
  ist mit dieser Position komplett anzubieten.

Die mit dem Architekten abgestimmten Konstruktionspläne, Beschreibungen und Muster sind vor Fertigungsbeginn bzw. vor Materialbestellung dem AG in dreifacher Ausfertigung zu liefern.
Nach Überprüfung auf Übereinstimmung mit der Ausführungsplanung durch den AG hat dieser die genannten Unterlagen in einer Ausfertigung mit seinem Prüfvermerk an den AN zurückzugeben.
Aus den Darstellungen müssen Konstruktion, Maße, Einbau, Befestigung und Bauanschlüsse der Bauteile sowie die Einbaufolge erkennbar sein (DIN 18360, Ziff. 3.1.7).

**03.22.20.1 Gewerk Metallbau und Verglasung**
Menge: 1,000 Psch

#### Bereich 03.23 Maler- und Tapezierarbeiten

*Hinweis: 001 Technische Vorschriften*

*Hinweis: 002 Ausführungs- und Gütebestimmungen*
Die in der DIN-Vorschrift 18363 unter Punkt 2 und 3 aufgeführten DIN-Vorschriften sind ebenso wie die DIN 18363 einzuhalten.

Außerdem ist der jeweils neueste Stand der Technik und die Regeln der Technik einzuhalten.

Vorgeschriebene und anzubietende Materialien sind unter Beachtung der Verarbeitungsrichtlinien und Bedingungen des Herstellers einzubauen. Geforderte Mindestver- brauchsmengen dürfen nicht unterschritten werden.

Alle Werkstoffe eines kompletten Anstrichaufbaus müssen von einem Hersteller stammen, damit die Verträglichkeit der Anstrichstoffe untereinander gewährleistet ist (Anstrichsystem).

Der Anstrichträger darf keine Rückstände und Zusätze aufweisen, welche die Haftung des Anstrichs
beeinträchtigen.

Der Anstrichträger muss mindestens 10 Tage alt und zum Zeitpunkt des Anstrichs trocken sein.

Untergrundschäden sind mit artgleichem Material und in gleicher Oberflächenstruktur auszubessern und
gegebenenfalls durch einen zusätzlichen Anstrich auszu- gleichen. Der Anstrich darf nur auf einen festen, sauberen und staubfreien Untergrund aufgetragen werden, der keine ausblühungsfähigen Salze enthält.

Die Vorbereitung des Untergrundes und gegebenenfalls erforderliche Grundierung sind nach den Erfordernissen des vorliegenden Untergrundes auszuführen, gemäß den Bestimmungen der ATV.

Materialverbrauch, Mischungsverhältnis und
Arbeitstechnik sind durch Probeanstrich festzustellen.

Zwischen den einzelnen Anstrichen ist eine Mindest- trockenzeit von 12 Stunden einzuhalten.

Es dürfen nur Farben eingesetzt werden, die der niedrigsten Emissionsschutzklasse entsprechen.

Nicht zu behandelnde Flächen sind durch entsprechende Maßnahmen zu schützen.

Hierzu gehören auch besondere Maßnahmem zum Schutz von Bauteilen wie Abkleben von Fenstern und Türen einschl. nicht entfernbarer Dichtungsprofile, eloxierten Teilen, Abdecken von Boden- und Wandbelägen und die spätere Beseitigung des Schutzes. Gegebenenfalls sind Dichtungsprofile und Beschlagteile als Schutz vor Beschädigungen aus- und wieder einzubauen.

Bodenflächen sind mit kräftiger kunststoffbeschichteter Pappe o.ä., Treppenstufen mit Hartfaserplatten o.ä. vor Farbverunreinigungen zu schützen. Die Klebebänder müssen mit rückstandloser und klebegrundverträglicher Klebebeschichtung ausgestattet sein.

Gerüste, auch deren Arbeitsbühnen mehr als zwei Meter über dem Fußboden liegen, sind einzukalkulieren.

*Hinweis: 100 Leistungen*

*Hinweis: 101 Scheuerfeste Dispersionsf. auf KS-MW*
Erstbeschichtung auf neuer unbehandelter Innenfläche inkl. Leibungsflächen.
Oberfläche: Kalksandsteinmauerwerk in Fugenglattstrichqualität wie folgt behandeln:

Lose Teile und Verunreinigungen trocken mit Drahtbürste und Spachtel sorgfältig entfernen, kleine
Fehlstellen beiarbeiten.
Grundbeschichtung aus Kunststoffdispersionsfarbe,
Zwischenbeschichtung aus Kunststoffdispersionsfarbe,
Schlussbeschichtung aus extrem  hochdeckender Kunststoffdispersionsfarbe, scheuerbeständig DIN 53 778, matt, hellgetönt.

*Hinweis: 102 Scheuerfeste Dispersionsf. auf Sichtbeton*
Erstbeschichtung auf neuer unbehandelter Innenfläche wie in Position "Scheuerfeste Dispersionsf. auf MW" beschrieben, jedoch auf Sichtbeton.

*Hinweis: 103 Scheuerfeste Dispersionsfarbe, Decke*
Beschichtung der Decken entsprechend Position "Scheuerfeste Dispersionsf. auf Sichtbeton" mit den Kunststoffdispersionsfarben, jedoch auf Deckenfläche.

*Hinweis: 104 Dispersionsfarbe, wb. auf Wand*
Beschichtung auf Innenfläche.
Oberfläche: Putz/Spachtelputz bis 3 mm, GK-Wände wie folgt behandeln:

Verunreinigungen ganzflächig entfernen, kleine Putzschäden beiarbeiten.

Grundbeschichtung mit pigmentiertem Grundiermittel
auf Acrylatdispersionsbasis.
Zwischenbeschichtung aus Kunststoffdispersionsfarbe, Schlussbeschichtung aus Kunststoffdispersionsfarbe, waschbeständig DIN 53 778, matt, hell oder mittel getönt.

*Hinweis: 105 Dispersionsfarbe, sb. auf Wand*
Erstbeschichtung auf neuer unbehandelter Innenfläche.
Oberfläche: Putz/Spachtelputz bis 3 mm, GK-Wände wie folgt behandeln:

Verunreinigungen ganzflächig entfernen, kleine Putzschäden beiarbeiten.

Grundbeschichtung mit pigmentiertem Grundiermittel
auf Acrylatdispersionsbasis.
Zwischenbeschichtung mit fungizid und bakterizid ausgerüsteter Acrylat-Dispersionfarbe.

Schlussbeschichtung mit gleicher Dispersionsfarbe,
scheuerbeständig DIN 53 778, Nassabriebbeständigkeit Kl. 2, weiß.

Ausführungsort: Sanitäre Räume und feuchtbelastete Räume

*Hinweis: 106 Dispersionsfarbe, wb. auf Decke*
Beschichtung der Decken entsprechend Position "Dispersionsfarbe, waschbest. auf Wand" mit den Kunststoffdispersionsfarben, jedoch auf gespachtelter Deckenfläche und Treppenläufen.

*Hinweis: 107 Dispersionsfarbe, wb. auf GK-Decke*
Beschichtung der Decken entsprechend Position "Dispersionsfarbe, wb. auf Wand" mit den Kunststoffdispersionsfarben, jedoch auf GK-Abhangdecken. Kleinstflächen, z.B. Randfriese, sind einzukalkulieren.

*Hinweis: 108 Dispersionsf. wb, Malervlies auf Putz, Wand*
Erstbeschichtung auf neuer unbehandelter Innenfläche.

Oberfläche: Spachtelputz und GK-Wand ganzflächig verspachtelt, wie folgt behandeln:

Verunreinigungen ganzflächig entfernen, kleine
Schäden beiarbeiten.

Putzuntergrund mit Roll-Kleister mit Spezial-Additiv,
wasserverdünnt, nach Angabe des Herstellers, vorkleistern.

Mit Malervlies mit faserfreier, glatter Oberfläche
passgenau auf Stoß kleben.

Zwischen- und Schlussbeschichtung aus Dispersionsfarbe, Nassabrieb Klasse 2, waschbeständig DIN 53 778.

Das Malervlies ist vor Ausführung zu bemustern.

Farbe: seidenmatt, mittelgetönt, gemäß NCS-Farbpalette

*Hinweis: 109 Dispersionsf. sb, Feuchtraum, Malervlies auf Putz, Wand*
Beschichtung auf Innenfläche wie in Position "Dispersionsf. wb, Malervlies auf Putz, Wand" beschrieben, jedoch feuchtraumgeeignet:

Zwischenbeschichtung mit fungizid und bakterizid ausgerüsteter Acrylat-Dispersionfarbe.

Schlussbeschichtung mit gleicher Dispersionsfarbe,
scheuerbeständig DIN 53 778, Nassabriebbeständigkeit Kl. 2, weiß.

Farbe: seidenmatt, mittelgetönt, gemäß NCS-Farbpalette

*Hinweis: 110 Dispersionsf. wb, Malervlies, Verkofferungen*
Anstrich auf Verkofferungen einschl. Malervlies wie in Position "Dispersionsf. wb, Malervlies auf Putz, Wand" beschrieben.

*Hinweis: 111 Dispersionsf. sb, Malervlies, Verkofferungen*
Anstrich auf Verkofferungen einschl. Malervlies wie in Position "Dispersionsf. wb, Malervlies auf Putz, Wand" beschrieben, jedoch scheuerbeständig.

*Hinweis: 112 Zulage, Vollton*
Zulage zur Dispersionsfarbe für Volltonfarbe und Farbwahl aus der NCS-Farbpalette für den Silikat- und Kunststoffdispersionsanstrich.

*Hinweis: 113 Staubbindende Kunstharzbeschichtung Boden*
Kunstharzbeschichtung für den Boden gem. Raumbuch
mit Flüssigkunststoff auf Epoxidharzbasis, hoch
abriebfest und rutschsicher, zähelastisch, diffusions- offener Beschichtungsaufbau, liefern und herstellen.

Farbe nach Wahl des AG
Rutschhemmung R9
Zementestriche bzw. Stahlbeton reinigen, Grundbeschichtung mit
Nivellierschicht, verdünnt
Schlussbeschichtung mit Nivellierschicht und
Deckversiegelung nach Vorschrift.

*Hinweis: 114 Staubbindende Kunstharzbeschichtung Sockel*
Sockelleiste 10 cm hoch mit vorgenannter Kunstharzbeschichtung 2 x streichen einschl. der Untergrundvorbereitung (KS-Mauerwerk/Beton) und Abklebung für absolut geraden Rand.

*Hinweis: 115 Kunststoffbeschichtung Boden, öldicht*
Kunststoffbeschichtung wie in Position "Staubbindende Kunstharzbeschichtung Boden" beschrieben, jedoch
als öldichte Ausführung in der Aufzugsunterfahrt (Boden / Wände) mit zusätzlicher Zwischenbeschichtung unverdünnt.

Mindestauftragsmenge 850 ml/m2 bei 3 Beschichtungen. Amtliche Zulassung ist vorzulegen.
Schichten sind in unterschiedlichen Farbtönen
auszuführen.

*Hinweis: 116 Fugenversiegelung Boden*
Die Fuge zwischen Wand und Estrich ist dauerelastisch mit anstrichverträglichem Dichtmittel nach Vorschrift auszubilden.

*Hinweis: 117 Anstrich Stahlzargen*
Grundierte Stahlzargen grundbeschichten und 2 x lackieren. Fertig verlegter Bodenbelag ist zu schützen.
Zargenarten: Stahl-Umfassungszargen, Schattennutzarge mit Spiegelverbreiterung usw.

Werkseitige Grundbeschichtung nach DIN überprüfen (Gitterschnitt), schadhafte Stellen sowie Ausstanzungen auf der Bandgegenseite ausbessern gegebenenfalls beikitten und spachteln; gefordert wird eine einwand- freie ebene Oberfläche.

Zwischenbeschichtung mit farbigem Alkydharzlack.

Schlussbeschichtung mit langöligem, seidenmatten Alkydharzlack, Farbe im Vollton nach Wahl des Auftraggebers aus RAL bzw. NCS-Farbpalette.

*Hinweis: 118 Anstrich Stahltüren*
Anstrich auf grundierte Metalloberflächen wie in Vorposition beschrieben, jedoch für Stahltüren mit geschlossener Oberfläche einschl. der dazugehörigen Stahlzarge.

*Hinweis: 119 Kunstharzlackbeschichtung auf Stahl-Geländer*
Erstbeschichtung auf neuer unbehandelter Innenfläche.
Oberfläche: Wandhandlauf mit Konsolen bestehend aus Breitflachstähle als Halterungen für Handlauf.

Anstrichaufbau
2 x mit rostabwehrender Kunstharz-Grundbeschichtung (bei intakter tragfähiger werkseitiger Grund- beschichtung ausreichend) einschl. beikitten und spachteln schadhafter Stellen.
Eine einwandfreie Oberfläche wird gefordert.

Zwischenbeschichtung mit farbigem Alkydharzlack.

Schlussbeschichtung mit seidenmattem, langöligem Alkydharzlack, Farbe im Vollton nach Wahl des Auftraggebers

Ausführungsort: innenliegendes Treppenhaus

*Hinweis: 120 Anstrich Stahlflächen*
Anstrich von Stahlrohren und Profilstahl (auch Stahlträger) wie vor beschrieben, jedoch Schlussbe- schichtung im RAL-Farbton nach Wahl des AG in 2 Arbeitsgängen spritzen. Alle erforderlichen Schutz- maßnahmen von angrenzenden Bauteilen sind einzukalkulieren.

Es handelt sich um sämtliche sichtbaren Stahlprofile und Träger, welche ab Werk nicht endbeschichtet sind. Außerdem sind hier Nachbesserungsanstriche nach Montagearbeiten gemeint. Gerüst ist einzukalkulieren.

*Hinweis: 121 Anstrich Lasur auf Beton, Wände*
Erstbeschichtung auf neuer unbehandelter Innenfläche.

Oberfläche: vorbereiteten Betonuntergrund der Wände gem. sep. Position wie folgt behandeln:

Einkomponentenfarbe auf Sol-Silikatbasis für lasierende oder deckende Dünnschichtanstriche.

Lasierender zweimaliger Anstrich nach Herstellervorgabe.
Der Verdünnungsgrad wird über Probeanstriche festgelegt. Probeanstriche sind in die Position einzukalkulieren.

Farbe: gemäß Herstellerpalette nach Wahl des AG

*Hinweis: 122 Anstrich Lasur auf Beton, Stützen (rund/ eckig)*
Beschichtung auf Innenfläche wie in Position "Anstrich Lasur auf Beton, Wände" beschrieben, jedoch auf Betonuntergrund der eckigen und runden Stützen.

*Hinweis: 123 Anstrich Lasur auf Beton, Leibungen*
Beschichtung von Fenster- und sonstigen
Öffnungsleibungen für Öffnungen über 2,5 qm mit der Lasur wie in Vorposition beschrieben.

*Hinweis: 124 Betonschutzanstrich, Schutzschicht*
Betonschutz-Anstrich als Schlussbeschichtung auf zuvor benannten Positionen, rissüberbrückend und karbonatieserungsbremsend, liefern und aufbringen.

*Hinweis: 125 Lackanstrich Heizung*
Anstrich von Bestands-Rippenheizkörpern einschl. Heizrohrleitungen der Heizkörperanschlüsse (Kurzstücke) liefern und nach Vorschrift aufbringen.
Untergrund reinigen und entfetten, Schadstellen ausbessern.

Aufbau:
Grundanstrich
Zwischen- und
Schlussanstrich: Heizkörperlack, weiß

*Hinweis: 126 Heizungsstränge*
Erstbeschichtung auf neuer unbehandelter Stahlfläche
der Heizkörperanschlüsse mit Heizkörper-Kunstharzlack.
Oberfläche: Stahlteile der Installationen wie Rohran- schlüsse der Heizkörper, Heizkörperkonsolen, Traversen, Winkeleisen etc. Farbton n. DIN-Norm und Angabe. NE-Metalle werden nicht gestrichen.

Anstrichaufbau:
Gründlich entrosten, gegebenenfalls entfetten. Nicht geeignete Transportbeschichtungen sind zu entfernen.

1 x rostabwehrende Kunstharz-Grundbeschichtung

Zwischenbeschichtung mit farbigem Alkydharzlack.

Schlussbeschichtung mit seidenmattem, langöligem Alkydharzlack.

Farbton: weiß

*Hinweis: 127 Sockelleisten streichen*
Sockelleisten aus Hartholz deckend farbig nach Wahl streichen.

*Hinweis: 128 Acryl, LF auf Stahl m. Korrosionsschutz*
Erstbeschichtung auf neuer unbehandelter Innenfläche.
Oberfläche: Stahl, grundbeschichtet mit Korrosionsschutzmittel gem. DIN 55 928, bauseitig vorhanden,
z.B. Aufzugstüren o.ä., wie folgt behandeln:

Verunreinigungen ganzflächig entfernen, Grundbeschichtung aus haftvermittelnder Grundierung wasserverdünnbar, Zwischenbeschichtung aus Acrylharzlackfarbe, wasserverdünnbar. Schlussbeschichtung aus Acrylharzlackfarbe, wasserverdünnbar, seidenmatt, Vollton.

*Hinweis: 129 Acryl, LF auf Stahlrohr m. Korrosionsschutz*
Erstbeschichtung auf neuer unbehandelter Innenfläche.
Oberfläche: Stahlrohr, grundbeschichtet mit Korrosionsschutzmittel gem. DIN 55 928, bauseitig vorhanden,
wie folgt behandeln:

Verunreinigungen ganzflächig entfernen,
Grundbeschichtung aus haftvermittelnder Grundierung
wasserverdünnbar,
Zwischenbeschichtung aus Acrylharzlackfarbe,
wasserverdünnbar.
Schlussbeschichtung aus Acrylharzlackfarbe,
wasserverdünnbar,
seidenglänzend, RAL-Farben für technische Rohrleitungen.

Hierzu gehören alle sichtbaren Wasserleitungen Aufputzinstallation. Leitungsführung unterhalb der Betondecke, mit steigenden bzw. fallenden senkrechten
Heizungsleitungen werden durch das Sanitärgewerk
isoliert. Alle Leitungen sind in den Ausführungsplänen "H/S/L" dargestellt.

*Hinweis: 130 Bestandssockelleisten lackieren*
Bestandssockelleisten aus Holz deckend lackieren.

*Hinweis: 131 Versiegelung, Acryl*
Dauerelastische Versiegelung zu angrenzenden Bauteilen bzw. Einbauten aus Acryl.

*Hinweis: 132 Versiegelung, Silikon*
Versiegelung der Oberkante Fliesen und Sanitärobjekte
fachgerecht vorbereiten und mit Silikon versiegeln.

*Hinweis: 133 Brandschutzversiegelung*
Brandschutzversiegelung von Bautteilfugen.
Die Fuge ist mit geeignetem Füllmaterial (A1)
zurückliegend zu füllen und mit streichfähigem
Acryl zu versiegeln. Ausführung im Bereich der
Fugenverschlüsse in F90-Brandabschnitten.

*Hinweis: 134 WDVS, 180 mm, A1, Bestand*
Fluchtrechtes und planebenes Anbringen eines Wärmedämmverbundsystemes einschl. der Leibungen mit geschlossener, fugenloser Putzoberfläche auf Kleinflächen einschl. aller fachgerechter Anschlüsse.

Grundierung:
lösungsmittelfreie Kunstharz- Dispersionsgrundierung als Tiefgrundierung

Dämmung:
Mineralwolldämmung, nicht brennbar A1 DIN EN 13501-1.
Bemessungswert der Wärmeleitfähigkeit nach DIN V 4108-4: 0,035 W/(mK)
Dämmstoffdicke: 180 mm

Befestigung:
Die Platten werden verdübelt.

Schlussbeschichtung:
Siliconharzputz, eingefärbt, hell getönt, Grauton gem. Fertigteil-Fassadenplatten.

Egalisierungsanstrich:
Siliconharzfarbe, Farbton entsprechend der Schlussbeschichtung, zwei Lagen.

Schutz:
Angrenzende Bauteile müssen vor Verschmutzung
und Beschädigung durch geeignete Maßnahmen
(Abkleben etc.) geschützt werden.

Ausführungsort:
Fensterverschluss des Bestandsgebäudes angrenzend an den Neubau gem. Planung und Raumbuch

**03.23.200 Gewerk Maler- und Tapezierarbeiten**
Menge: 1,000 Psch

#### Bereich 03.24 Bodenbelagsarbeiten

*Hinweis: 001 Technische Vorschriften*

*Hinweis: 002 Ausführungs- und Gütebestimmungen*
Die in der DIN 18365 - Bodenbelagsarbeiten unter Punkt 2 und 3 aufgeführten DIN-Vorschriften sind ebenso wie die DIN 18365 einzuhalten. Außerdem ist der jeweils neueste Stand der Technik und die Regeln der Technik einzuhalten.

Die eingesetzten Produkte müssen uneingeschränkt für den Einsatz in Arbeitsstätten geeignet sein. Alle eingesetzten Baustoffe müssen der niedrigsten Emissionsklasse EC1 entsprechen. Dies gilt insbesondere für die Grundierung, Spachtelmassen und Klebstoffe.

Die Bodenbeläge müssen phenolfrei sein.

*Hinweis: 003 Oberflächenvergütung*
Der angebotene Bodenbelag muss im Produktionsprozess eine Vergütung der Oberfläche zur Erhöhung der Widerstandsfähigkeit gegen Verkratzungen erfahren.

Außerdem ist die Oberfläche als VV-vernetzte Polyurethan-Oberflächenvergütung herzustellen, so
dass es zu besonders vorteilhaften Reinigungs- und Pflegeverhalten kommt. Eine Einpflege/Beschichtung ist zu keinem Zeitpunkt mehr notwendig.

Verschleißverhalten nach pr EN 660-2: 1,0 mm³

*Hinweis: 004 Gleichwertigkeit*
Die ausgeschriebenen Produkt gelten in allen Belangen als Qualitätsmaßstab. Sollte der Bieter ein anderes System anbieten, so muss dieses System in allen Komponenten und Anforderungen dem Qualitätsmaßstab genügen und gleichwertig dem o.g. System sein. Die
Gleichwertigkeit des anderen Systems ist vom Bieter nachzuweisen.

*Hinweis: 004 Verarbeitungsrichtlinien*
Die Verarbeitungsrichtlinien des Belagherstellers
sind einzuhalten. Sofern nicht anders angegeben,
wird der ausgeschriebene Belag in Bahnen verlegt,
d.h. Bahnen in Doppelschnitt-Technik mit Schweißschnur passend zum Bodenbelag verschweißt.

*Hinweis: 005 Untergrundvorbehandlung*
Zementestrich zur Aufnahme von elastischen Dünnbelägen einwandfrei säubern und mit einer geeigneten Ausgleichsmasse stuhlrollenfest min. 2 mm dick spachteln und schleifen einschl. Vorstreichen mit Haftbrücke.
Die Ausgleichsmasse ist so aufzubringen, dass sie sich fest mit dem Unterboden verbindet, nicht reißt und ausreichend druckfest ist. Unebenheiten im Trockenunterboden sind mit geeigneter Ausgleichs- oder Nivelliermasse auszugleichen und zu glätten.

Alle Schein-, Arbeits- und Anschlussfugen sind mit geeigneter Füllmasse absolut oberflächenbündig zu
schließen.

Die eingesetzten Materialien müssen der
Emissionsklasse EC1 angehören.

*Hinweis: 006 Angaben zur Ausführung*
Bei Materialwechsel des Oberbelages sind grundsätzlich Aluminiumschienen als Abschlussschienen einzubauen. Es sind Schienen einzusetzen, bei denen lediglich eine Ansichtskante (ca.3 mm) sichtbar bleibt.

Sockelleisten sind umlaufend in den Räumen mit allen Anschlüssen und Außen-/Innenecken zu verlegen.

Dauerelastische Versiegelungen im Bereich von Fensteranlagen, Türzargen usw. sind fachgerecht nach Herstellervorschrift auszuführen.

Gebäudedehnungsfugen sind durch Einbau eines geeigneten Dehnungsfugenprofils, abgestimmt auf die Dicke des Bodenbelages im Oberboden auszubilden.

Estrichnähte sind aufzuschneiden und zu säubern, Armierungseisen einbauen und mit spezial Dübelharzen fachgerecht vergießen.

Die einzelnen Anforderungen sind entsprechend Raumbuch zu berücksichtigen.

*Hinweis: 007 Nachweise*
Aufgrund gesetzlicher Anforderungen und zum gesundheitlichen Schutz, ist für den Bodenbelag eine bauaufsichtliche Zulassung oder eine andere vergleichbare technische, europäische Zulassung vorzulegen.
Der Belag muss die gesetzlichen Anforderungen an die gesundheitliche Bewertung von Bauprodukten nach dem AgBBSchema: "sehr emissionsarm" erfüllen. Der Bodenbelag muss bauaufsichtlich vom DIBt für die Verwendung in Innenräumen zugelassen sein und jährlich von einem unabhängigen, akkreditierten Prüfinstitut überwacht werden.
Der Bodenbelag muss zu 100% recycelbar sein.

*Hinweis: 100 Leistungen*

*Hinweis: 101 Untergrundvorbeh. Voranstr. + Spachtelung*
Neu eingebrachten Zementestrich schleifen und
absaugen. Vorhandene haftungsmindernde Schicht
entfernen, bis ein verlegereifer Untergrund
vorliegt.
Fachgerechtes Schließen von Schwind-, Arbeitsfugen
und Rissen im Untergrund mit einem 2-K-Spezialharz
und anschließendem Abstreuen mit geeignetem
Quarzsand. Vorhandene tiefliegende Fugen und
Löcher mit geeigneter standfester Spachtelmasse
schließen.
Vorsteichen des Untergrundes mit einer geeigneten
Grundierung. Kann eine aufsteigende Feuchtigkeit
aus dem Untergrund nicht ausgeschlossen werden, so
ist eine geeignete Epoxydharzgrundierung
aufzubringen. Der Auftrag erfolgt in 2 Schichten,
wobei die 2. Schicht nach 12-24 h aufgebracht
wird. Vollflächiges Abstreuen der noch feuchten
Oberfläche des 2. Auftrages mit feuergetrocknetem
Quarzsand im Überschuss. Überschüssigen Quarzsand
nach Aushärtung absaugen.
Ganzflächiges Spachteln des Untergrundes mit einer
geeigneten Nivelliermasse unter Zuhilfenahme eines
geeigneten Flächenrakels für kontrolliertes
Verarbeiten der Spachtelmasse in einer
Schichtdicke von mind. 3 mm.

*Hinweis: 102 Ausgleichsmasse*
Vorhandenen Zementestrich bei Unebenheiten von mehr
als 3 mm bis 10 mm mit einer erprobten Spachtel-,
Ausgleich- oder Nivelliermasse ausgleichen und
glätten, inkl. evtl. Anarbeiten an Türschwellen
Dehnungsprofile etc.

*Hinweis: 103 Randstreifen*
Überstand der Randstreifen vor Verlegen des
Bodenbelages abschneiden und entsorgen.

*Hinweis: 104 Elastischer Dünnbelag, Typ 1*
Liefern und verlegen von Bodenbelag aus Kunstkautschuk, als Bahnenware nach DIN 16850/16851 gem Herstellervorschrift.
Die nachstehenden technischen Anforderungen sind
nach Aufforderung durch eine Prüfbescheingung nach
EN 649 pr EN 13845 zu belegen.

Brandverhalten nach DIN 4102, B1. Halogenfrei.
Toxizität der Brandgase: freiwerdende Schwelgase toxikologisch unbedenklich
Elektrostatisches Verhalten beim Begehen nach EN
1815 = antistatisch, Aufladung <2 KV.
Trittschallverbesserungsmaß 6 db.
Bahnen: 1,22 x 15 m
Stärke: 2 mm
Ebene, matte Oberfläche ohne Strukturierung.
Unterseite: glatt, geschliffen.

Kautschukbelag mit Materialkombination aus dauerelastischem Kautschuk und richtungsfrei eingestreuten Granit-Splittern.

Oberfläche endbeschichtet.
Mit dieser Beschichtung sind Grundreinigung und
Erstreinigung nicht erforderlich.

Klebung mit stuhlrollengeeignetem
Dispersionsklebstoff, Emissionsklasse EC1, nach
den Empfehlungen der Klebstoff- und Belaghersteller.

Der Bodenbelag ist unverfugt zu verlegen.

Rutschhemmung: R9 / R10

Das geprüfte Gesamtsystem des Bodenbelagaufbaus (bestehend aus Grundierung, Spachtelmasse, Klebstoff und Kautschuk-Bodenbelag) muss nachweislich die stofflichen Anforderungen der RAL-UZ 120 oder gleichwertig erfüllen.

Ausführungsort:
entsprechend Raumbuch und Zeichnungen

Fabrikat: noraplan unita oder gleichwertig
Farbe: 7102 oder nach Wahl des AG aus der Standartkollektion des Herstellers.

angeboten: ...........................................

*Hinweis: 105 Elastischer Dünnbelag, Typ 2*
Liefern und verlegen von Bodenbelag aus Kunstkautschuk, als Bahnenware wie in Position "Elastischer Dünnbelag, Typ 2" beschrieben, jedoch:

Kautschukbelag mit zwei zur Grundfarbe kontrastierenden Granulatfarben. Ca. 1,0 - 3,2 mm große Granulate in geringer Einstreudichte.

Ausführungsort:
entsprechend Raumbuch und Zeichnung

Fabrikat: noraplan signa oder gleichwertig
Farbe: nach Wahl des AG aus der Standartkollektion des Herstellers.

angeboten: ...........................................

*Hinweis: 106 Versiegelung*
Versiegelung zu angrenzenden Bauteilen, wie Wände,
Türzargen, Türschwellen etc. mit farblich angepasstem Fugenmaterial nach Herstellerangabe.

*Hinweis: 107 Sockelleisten*
Sockelleisten aus Hartholz 60/25 mm lasiert oder
deckend farbig nach Wahl gestrichen, Ecken passend auf Gehrung geschnitten, liefern und liegend mit Messing- Rundkopfschrauben sowie selbstzentrierenden Unterlegscheiben montieren. Außen- und Innenecken sind einzukalkulieren.

Die Sockelleisten sind ebenfalls im Bereich von Abkofferungen vorzusehen.

*Hinweis: 108 Bodenbelag schützen*
Fertig verlegten Bodenbelag mit Papptafeln
vollflächig auslegen und vor Beschädigungen, bzw.
groben Verunreinigungen schützen, auf Anweisung
wieder ausbauen und entsorgen.

*Hinweis: 109 Belagsabschlussprofil*
Profil als Übergangsprofil aus Aluminium eloxiert = AEV mit einem trapezförmig gelochten Befestigungsschenkel und einem variablen Schenkel als stufenlosen Übergang vom Bodenbelag zum angrenzenden Belag liefern und unter
Beachtung der Herstellerangaben fachgerecht einbauen.

*Hinweis: 110 Bodenbelag anarbeiten*
Im Bereich von neu angelegten Öffnungen im Bestand, ist der Bodenbelag enstprechend dem vorhandenen Belag zu liefern und anzuarbeiten.
Diese Position beinhaltet auch die Untergrundvorbeh., den Voranstr. die Spachtelung sowie die Ausgleichsmasse.

Ausführungsort:
Gebäudeteil A: UG, EG und 1. OG

**03.24.200 Gewerk Bodenbelagsarbeiten**
Menge: 1,000 Psch

#### Bereich 03.25 Trockenbauarbeiten/leichte Trennwände

*Hinweis: 001 Technische Vorschriften*

*Hinweis: 002 Ausführungs- und Gütebestimmungen*
Die in der DIN 18340 unter Punkt 2 und 3 aufgeführten DIN-Vorschriften sind ebenso wie die DIN 18340 einzuhalten.

Außerdem ist der jeweils neueste Stand der Technik und die Regeln der Technik einzuhalten.

Die Deckenanschlüsse erfolgen an Stahlbetondecken oder Filigrandecken.

Für die Montage der sanitären Einrichtungsgegenstände sind vorgefertigte Montageelemente geplant.
Alle Anschlüsse an die zu integrierenden Sanitär- Montageelemente sind einzukalkulieren.

*Hinweis: 003 Konstruktion*
Die Bauweise des Wandsystems muss so ausgelegt sein, dass Baubewegungen von +/- 10 mm ohne Rissbildungen und sonstige bleibende Schäden aufgenommen werden und die Standfestigkeit dadurch nicht beeinträchtigt wird.

Lageabweichungen der angrenzenden Bauteile von
+/- 20 mm jeweils als Montage-Toleranzbereich für Boden-, Wand- und Deckenanschluss zur Verfügung stehen, ohne dass Wandteile am Bau verändert werden müssen.

Gestaltabweichungen der Bauanschlussflächen durch Weichprofile in den Anschlussteilen der Wände überbrückt werden.

*Hinweis: 004 GK-Wände*
Montagewände sind aus Metallständerwerk gemäß zugelassenem System zu erstellen. Die DIN 18 183 "Montagewände aus GK-Platten, Ausführung von Metallständerwänden" ist zu berücksichtigen. Die Wände sind in der Regel auf OK Rohbetondecke aufzusetzen und bis UK Betondecke oder Unterzug zu führen. Die zu erwartenden Bewegungen sowie die Schalldämmung ist an den Eckanschlüssen mit fachgerechten Dichtungen/Anschlüssen sicherzustellen. Bei Wandanschlüssen ist die durchlaufende Bekleidung mit Trennfuge auszubilden.

Die Gipskartonplatten sind mit Bauschrauben ohne vorzu- bohren mit den gerändelten C-Ständern zu verschrauben.
Die Verlegeweise und der Profilabstand sind nach DIN
18181 auszuführen. Die Fugen sind nach Vorschrift des
Gipskartonplattenherstellers fachgerecht zu
verspachteln und abzuschleifen. Die Wand ist streich- und tapezierfähig nach DIN 18183 E auszuführen.

Der Zwischenraum der Ständer ist gemäß Prüfungszeugnis
vollflächig mit Dämmstoff auszufüllen. Um ein
nachträgliches Absacken der Isolation zu vermeiden, muss diese auf einer Plattenrückseite festgeklebt bzw. festgeheftet werden. Alle Anschlüsse an angrenzende Bauteile sind besonders sorgfältig mit Isolation auszustopfen.

Die verwendeten Ständer müssen zur Führung der Elektro- leitung vorgelocht sein. Dabei darf keine normale
Durchstanzung verwendet werden, da die hierbei
entstehenden scharfen Lochränder bei Gebäudevibrationen in die Isolationsschicht der Kabel dringen. Es ist eine
Lochung mit vorgestanzten Laschen zu verwenden. Diese
Laschen sind umzubiegen, so dass das Kabel eine
flächige Auflage hat.

Nach einseitiger Beplankung des Ständerwerks und
Einbringung der Isolation ist die Verkabelung durchzuführen, bevor die zweite Beplankung angebracht wird.

An allen Positivecken sind Alu-Eckschutzschienen
vorzusehen.

Für die Montage der Türzargen ist beidseitig vom
Fußboden bis zur Decke durchgehend ein
Anschlussprofil mit 2 mm bzw. 3 mm Wandstärke
einzubauen, das gemäß Werksvorschrift mit 2 Winkeln
an Fußboden und Decke zu befestigen ist.

*Hinweis: 100 Leistungen*

*Hinweis: 101 GK-Wand F 0, 125 mm, o. A.*
Metallständerwand, nach DIN 18183, DIN 4103-1
(nichttragende innere Trennwand)  und Werksvorschrift, als Leichttrennwand, Metall-U- und C-Profile, mit Gips- kartonplatten 12,5 mm dick, Ausführung GKB-Platten, beidseitig zweilagig beplankt einschl. aller zulässigen und erforderlichen Befestigungen und Befestigungs- mittel. Oberfläche streich- und beschichtungsfähig, malerfertig. An allen Positivecken sind Kantenschutzprofile einzubauen.

Wanddicke: 125 mm
Feuerwiderstandsklasse: F0
Schalldämmmaß DIN 4109: keine Anforderung
Oberflächenqualität Q1

Einbauort: entsprechend Planunterlagen bzw. Raumbuch

*Hinweis: 102 GK-Wand F 0, 125mm, 47dB*
GK-Wand wie in der Position "GK-Wand F 0, 125, o.A." beschrieben, jedoch:

Schalldämmmaß DIN 4109: 47 dB Rechenwert eingebauter Zustand
Dämmschicht:  40 mm Nenndicke

Einbauort: siehe Planunterlagen bzw. Raumbuch

*Hinweis: 103 GK-Wand F 30, 125mm*
Metallständerwand, nach, DIN 4109, DIN 4102,
DIN 18183, DIN 4103-1 (nichttragende innere Trennwand) und Werksvorschrift, als Leichttrennwand, Metall-U- und C-Profile, beiseitig doppeltbeplankten - Gipskartonplatten, Ausführung Feuerschutzplatten GKF, Befestigungen und Befestigungsmittel. Oberfläche streich- und beschichtungsfähig, malerfertig. An allen Positivecken sind Kantenschutzprofile einzubauen.

Fabrikat: KNAUF oder gleichwertig
System: W112
Wanddicke: 125 bis 250 mm
Feuerwiderstandsklasse: F30
Schalldämmmaß: ohne Anforderungen

*Hinweis: 104 Abschottung, 125mm*
Abschottung wie in den Vorpositionen beschrieben einschl. der erforderlichen Befestigungsmittel liefern und fachgerecht einbauen, jedoch als Abschottung oberhalb von Türelementen und Systemtrennwänden. Die Brand- und Schallschutzanforderungen der entsprechenden Türelemente und Systemtrennwände sind einzuhalten.

*Hinweis: 105 GK-Vorsatzschale, raumhoch*
Vorsatzschale einschl. Unterkonstruktion und
Dämmschicht entsprechend der Metallständerwände, einseitig zweilagig mit GK-Platten beplankt. Raumhoch, Oberfläche streich- und beschichtungsfähig, malerfertig.
Rechtwinklige Außenecken einschl.
Kantenschutz sowie starre Decken- bzw.
Wandanschlüsse sind einzukalkulieren.

Plattendicke: 2 x 12,5 mm
Abstand von Massivwand: variabel bis 250 mm
Oberflächenqualität Q1

Einbauort: entsprechend Planunterlagen bzw. Raumbuch

*Hinweis: 106 GK-Vorsatzschale, mit Brüstung*
Vorsatzschale einschl. Unterkonstruktion wie in Position "GK-Vorsatzschale, raumhoch" beschrieben, jedoch mit unterschiedlichen Brüstungshöhen einschl. oberem und seitlichem Abschluss.

Einbauort: entsprechend Planunterlagen bzw. Raumbuch

*Hinweis: 107 Verkofferungen*
Senkrechte, waagerechte bzw. schräge Verkofferung nach Planung und Angabe der Bauleitung anlegen. Eckschutzschienen sind einzukalkulieren.

Oberflächenqualität: Q3

Einbauort: siehe Planunterlagen bzw. Raumbuch

*Hinweis: 108 Zulage Feuchtraumplatten*
Zulage zu vorgenannten Positionen für Herstellung mit Feuchtraumplatten.
Bei zweifacher Beplankung sind beide Plattenlagen in imprägnierter Ausführung GKBI einzubauen, jedoch wird die beplankte Fläche nur einmal aufgemessen.

Ausführungsort: sanitäre Räume und feuchtbelastete Räume (Küche, Vorrat ect.)

*Hinweis: 109 Herstellen von Türöffnungen*
Türöffnung herstellen in vorbeschriebener Montagewand, mit Sturzprofil, seitlich verstärkt mit raumhohen UA-Profil-Metallständern, Werkstoffdicke 2 mm,
Türpfostensteckwinkeln, Befestigung mit Dübeln und Schrauben. Gewicht Türblatt bis 75 kg.

Einbauort: siehe Planunterlagen bzw. Raumbuch

*Hinweis: 110 Schließen von Türöffnungen*
Schließen von vorhandenen Türöffnungen in bestehenden massiven Mauerwerkswänden mittels einer Trockenbau-Metallständerwandkonstruktion.
Die Konstruktion muss nach DIN 4109 einen bewerteten Schalldämmwert von 47dB im eingebauten Zustand nachweislich erfüllen.

Einbauort: siehe Planunterlagen bzw. Raumbuch (Bestand Bauteil A))

*Hinweis: 111 Dauerelastische Versiegelung*
Dauerelastische Versiegelung der Anschlussfugen zwischen GK-Wand und Decke, GK-Wand und GK-Wand bzw. Massivwand streichfähig herstellen.

*Hinweis: 112 Anlegen von Rohrdurchführungen*
Anlegen von Rohrdurchführungen und Wiederverschließen mit Dämmung (entsprechend der Wandqualität) und Verspachtelung.

*Hinweis: 113 Eckschutzprofile*
Liefern und montieren von Eckschutzprofilen für
Positivecken an Wänden unterschiedlicher
Materialien. Die Profile sind im Klebeverfahren
aufzubringen. Profillänge je nach Erfordernis,
teilweise raumhoch in Standardlängen nach
Liefermöglichkeit 2,5 m bzw. 3,00 m.

Material: Aluminium eloxiert E6 / EV1
Eckradius: 2 mm
Blechstärke: 2mm
Schenkellänge 50 mm

*Hinweis: 114 Zulage, Gips-Wandfläche, Q3*
Zulage zur Position "GK-Wände" für das Herstellen einer Oberflächenqualtiät in Q3 mit vollflächiger Verspachtelung.

Ausführungsort: entsprechend Raumbuch

*Hinweis: 115 Traggerüst Universal*
Traggerüst für wandhängende einseitige Lasten bis 1,5 kN/m Wandlänge für die Montage von Ausbaugegenständen usw. als Universal- Traverse im Wandhohlraum, für vorbeschriebene Metallständerwände aus Mehrschicht-Holzplatte d = 23 mm und seitlichen verz. Stahllaschen liefern und nach Vorschrift einbauen.
Diese Position kommt nur zur Ausführung, insofern diese Leistung nicht bereits in den techn. Gewerken erfasst ist.

*Hinweis: 116 Anlegen F90-Fuge aus GK-Verkleidung*
Zweilagige zementgebundene, leichte Silikat-Brandschutzbauplatten, feuchtigkeitsunempfindlich, dimensionsstabil sowie selbsttragend liefern und jeweils dreiseitig im Leibungsbereich einschl. Aufnahme der Gebäudedehnfuge auf der Massivwand fachgerecht befestigen.
Oberfläche streich- und beschichtungsfähig, malerfertig. An allen Positivecken sind einseitig gem. sep. Position Kantenschutzprofile einzubauen.
An der anderen Seite schließt die Verkleidung an ein Rohrrahmenelement an.

Baustoffklasse nach DIN 4102: A 1
Plattendicke: 2 Platten jeweils 20 mm
Breite: ca. 65 cm
Die Fugen werden anschließend mit dauerelastischer Versiegelung F90 geschlossen

F90 entspricht feuerbeständig

Sonstiges:
Die Fugenbreite im Bereich der Dehnfuge ist so gering wie möglich zu halten.

*Hinweis: 117 Anlegen F90-Fuge in Massivwand*
Trennfuge der umlaufenden Dehnfuge in der Massivwand der Durchbrüche ca. 10 cm tief im Leibungs- und Sturzbereich freilegen. Fuge mit Mineralwolle, Schmelzpunkt > 1000°C als Stopfwolle füllen.

F90 entspricht feuerbeständig

**03.25.200 Gewerk Trockenbauarbeiten/leichte Trennwände**
Menge: 1,000 Psch

#### Bereich 03.26 Trockenbauarbeiten/abgehängte Decken

*Hinweis: 001 Technische Vorschriften*

*Hinweis: 002 Ausführungs- und Gütebestimmungen*
Die in den DIN-Vorschriften unter Pkt. 2 "Stoffe und Bauteile" und Pkt. 3 "Ausführung" aufgeführten DIN-Vorschriften sind ebenso wie die DIN 18350, 18355 bzw. 18360 je nach Art der abgehängten Decke einzuhalten.

Außerdem ist der jeweils neueste Stand der Technik und die Regeln der Technik einzuhalten.

Die Brandschutzbestimmungen für Wand- und Deckenbekleidungen nach § 37 BauONRW und Brandschutzkonzept sind zu beachten und einzuhalten.

*Hinweis: 003 Agaben zur Ausführung*
Die Abhangdecken werden generell bis Vorderkante der Leibung geführt. Im Sturz ist eine Verkofferung auszuführen.

*Hinweis: 004 Abhängung und Unterkonstruktion*
Zur Befestigung der Abhängung an den Stahlbetondecken sind bauaufsichtlich zugelassene, geeignete Befestigungsmittel zu verwenden.

Eine lichte Raumhöhe von mind. 3,00m ist zu gewährleisten.

Die Abhanghöhe beträgt ca. 25-55cm.

Für die Unterkonstruktion der Decken sind ausschließlich Profile aus verzinktem Stahlblech zu verwenden, dessen Dicke sich nach den jeweiligen statischen Erfordernissen zu richten hat.

Für die Abhängerabstände und die Querschnitte der
Metallprofile gelten die Vorschriften der Hersteller;
die Tragfähigkeit ist für sämtliche Konstruktionsteile
mit 3-facher Sicherheit auszulegen.

Alle zusätzlich in Verbindung mit der Unterdecke zu
montierenden Einbauten (Leuchten, Luftauslässe o.ä.)
sind gesondert abzuhängen oder durch Verstärkung der
Unterkonstruktion so abzusichern, dass die Unterdecke
nicht zusätzlich belastet wird.

*Hinweis: 005 Profile*
Die Längskanten aller Profile müssen umgebördelt sein
(Rostschutz!). Alle sichtbaren Profile sind in einem
exakt fluchtenden Verlauf zu montieren.

Wandanschlussprofile sind im Abstand der statischen Erfordernis mittels Dübel und Schrauben exakt fluchtend
zu montieren. An Säulen, Stützen und Wandvorsprüngen
sind je Seite mindestens zwei Dübelbefestigungen  vorzusehen.

Alle Wandanschlüsse sind mit Schattennut und den
dafür geeigneteten Profilen herzustellen. Sowohl Innenecken auch als Außenecken sind einzukalkulieren.

*Hinweis: 006 Passplatten*
Bei allen Deckentypen ist das Herstellen und
Einbauen der erforderlichen Passplatten einschl.
aller Zuschnitte in die Einheitspreise einzukalkulieren.

*Hinweis: 007 Prüfzeugnisse*
Werden bestimmte Eigenschaften der Unterdecke durch
Prüfzeugnisse nachgewiesen, so dürfen nur die in den
Zeugnissen genannten und somit geprüften Materialien
(Platten und Profile) verwendet werden. Ein Ersatz
durch andere Materialien ist unzulässig.

Zur Schlussabnahme ist vom Auftragnehmer eine Bescheinigung vorzulegen, dass die Ausführung allen Anforderungen entspricht.

*Hinweis: 008 Qualitätsanforderungen*
Mineralwolleplatten fest gebunden mit beidseitigem Grundanstrich. Die Platte ist frei von Asbest. Dem Herstellungsprozess der Mineralwolleplatten wird kein Formaldehyd zugesetzt. Eine "Allgemeine bauaufsicht- liche Zulassung” des Deutschen Instituts für Bautechnik liegt vor.
Die zur Herstellung der Platte verwendete Mineralwolle ist biolöslich. Die Kriterien der Nichteinstufung als krebserzeugender Stoff gemäß der Chemiekalienverbots- verordnung (§ 1 Anhang, Abschnitt 23 biopersistente Fasern) werden eingehalten und durch das "RAL-
Gütesiegel Mineralwolle” gewährleistet.

Mineralplatten nach DIN EN 13964 und DIN 18177.
Luftdurchlässigkeitsklasse: PM 1
Formaldehydklasse:  FH Klasse 1
Abgabe VOC:  TVOC Klasse 1
Farbe:  weiß, endbehandelt.
Abmessung:  625 x 625 mm.
  einschl. Anpassplatten.
Baustoffklasse:  A2-s1,d0 nach DIN EN 13501-1 - nicht
  brennbar
Kanten:  Ringsum ausgefälzt.

*Hinweis: 100 Leistungen*

*Hinweis: 101 MF-Decke, sichtbares System*
Unterdecke aus Mineralfaserplatten mit Nadelung,
Platten herausnehmbar einschließlich aller Passstücke
und der notwendigen Schienenkonstruktion liefern, mit
einer geeigneten Abhängung an der vorhandenen Unterkonstruktion befestigen, planeben ausrichten und nach Werksvorschrift verlegen.

Tragprofil:  sichtbar weiß Einlegmontage
Wandanschuss:  mit Stufenwinkel (separate Position)
Format:  quadr. Rechteckplatten
Raster:  625 x 625 mm
Farbe:  weiß, Standard
Kanten:  ringsrum ausgefälzt
Dicke:  15mm
Oberfläche:  Nadelung
Schallschutzabsortion:  αw = 0,25
Lichtreflexiongrad:  ca. 84 (ISO 7724-2 und -3)

Vorh. Unterkonstruktion: Stahlbetondecke

Sichtbares Einlegesystem. Qualitätsmerkmale der Haupt- und Querschienen
Hauptschiene: Steghöhe 38 mm, Sichtbreite 24 mm, Stahlblechprofile, verzinkt, Sichtseite matt weiß, Sichtflächen höhengleich, kein Auflegen der Profile.
Querschiene: Steghöhe 32 mm, Sichtbreite 24 mm, Stahlblechprofile, verzinkt, Sichtseite matt weiß, Sichtflächen höhengleich, kein Auflegen der Profile.
Rasterabmessung: 625 x 625mm

Montagekurzbeschreibung:
Im Achsabstand von 1250 mm sind mit Spannabhänger T-förmige Tragprofile einzubringen, auszurichten und zu nivellieren.
In Querrichtung sind Verbindungsprofile, Länge ca. 1250 mm (Achsraster) und parallel zu den Tragschienen sind im Abstand von 625 mm Verbindungsprofile, Länge ca. 625 mm einzuhängen und auszurichten.

Im Randbereich angeordnete Verbindungsprofile sind mit Verbindungswinkeln gegen Verschieben gesichert werden.

In die beschriebene Konstruktion ist o. g. Platten- material einzulegen.

Sicherheit:
Es dürfen nur bauaufsichtlich zugelassene Verbindungs- mittel verwendet werden. Befestigungs- und Tragschienenabstände sind nach Prüfzeugnis exakt einzuhalten.
Die vorgegebenen Anforderungen sind im Auftragsfalle nachzuweisen.

Ausführung:
Material, Lieferung und abnahmefertige Montage inkl. Gerüststellung sowie sämtliche Anpassarbeiten sind nach DIN EN 13964, sowie den für den Brandschutz gültigen, einschlägigen europäischen und nationalen Normen, Vorbemerkungen, Architekturplänen, Angaben der Bauleitung sowie den Hersteller-Verarbeitungsrichtlinien auszuführen.

Abhängehöhe / Lichte Raumhöhe: siehe Planunterlagen bzw. Raumbuch

Sonstiges: Teilflächen werden mit geschlossenen GK-Platten entsprechend sep. Position, deren Kanten in das Abhangprofil der MF-Decke eingelegt werden.

Einbauort:
entsprechend Planunterlagen bzw. Raumbuch

*Hinweis: 102 MF-Decke, sichb. System, feuchtraumgeeignet*
Decke wie in der Position "MF-Decke, sichtbares System" beschreiben, jedoch:

Gesamtes System für Feuchträume geeignet.

Einbauort:
entsprechend Planunterlagen bzw. Raumbuch,
sanitäre Räume und feuchtbelastete Räume

*Hinweis: 103 MF-Decke, abwaschbar*
Decke wie in der Position "MF-Decke, sichtbares System" beschreiben, jedoch:

Gesamtes System mit Hygiene-Anforderungen, leicht zu reinigen, abwaschbar.

Einbauort:
entsprechend Planunterlagen bzw. Raumbuch

*Hinweis: 104 Streckmetalldecke (Flure Neubau)*
Abgehängte Streckmetalldecke aus verzinktem,
pulverlackbeschichtetem Stahlblech, Abhängung mittels
Standard-T-Profilen, liefern und nach Plan und
Herstellervorschrift montieren. Passplatten sind in den Preis einzukalkulieren. Die Einhaltung des Qualitäts-Standard für Metalldecken entsprechend den Forderungen des TAIM (Technischer Arbeitskreis Industrieller Metalldeckenhersteller e.V., Postfach 1842, D-64608 Brensheim) wird gefordert und ist nachzuweisen.

Konstruktion: Zum System passende Standard-T-
  Profile, abgehängt. Eingelegte
  Streckmetallplatinen,  Ausführung Quadratmasche,
  schwarzes AKustikvlies.
Abhänghöhe: ca. 55 cm
Lichte Raumhöhe: ca. 280 cm
  (Ausbaumaß)
Rastermaß: ca. 62,5/62,5 cm
Farbton: Klarlack auf verzinkte Oberfläche
Baustoffkl. : A1 (DIN 4102)

Vorh. Unterkonstruktion: Stahlbeton

Sonstiges: Die Randausbildung erfolgt mit geschlossenen GK-Platten entsprechend sep. Position, deren Kanten in das Abhangprofil der Streckmetalldecke eingelegt werden.

Einbauort:
entsprechend Planunterlagen bzw. Raumbuch

*Hinweis: 105 GK-Abhangdecke, geschlossen*
Abhangdecke aus GK-Platten, liefern, absolut
waage- und fluchtrecht ausrichten und nach
Werksvorschrift malerfertig in Q3 Qualität herstellen.

Alle Befestigungen müssen bauaufsichtlich zugelassen
sein. Die GK-Platten sind stumpf zu stoßen und zu
verspachteln, ebenfalls sind die sichtbaren Teile der Befestigungsmittel zu verspachteln. Randanschlüsse sind dauerelastisch zu versiegeln.

System: D 112
Baustoffklasse nach DIN 4102: A2
Bekleidungsdicke: 12,5 mm
Plattenausführung: GKB
Abhängung: Metallabhänger gemäß Zulassung angebotenes  System
Oberflächenqualität: Q3

Einbauort:
vorrangig auf Teilflächen entsprechend Planunterlagen bzw. Raumbuch

*Hinweis: 106 GK-Abhangdecke, MiWo-Auflage, geschlossen*
Decke wie in der Position "GK-Abhangdecke, geschlossen" beschreiben, jedoch:

Baustoffklasse nach DIN 4102: A1, Mineralwollauflage

Einbauort:
entsprechend Planunterlagen bzw. Raumbuch

*Hinweis: 107 Zulage GK-Abhangdecke, geschlossen und geneigt*
Zulage für die Ausführung der GK-Decke in geschlossener und geneigter Ausführung.

Ausführungsort: oberhalb der Bühne entsprechend Planung

*Hinweis: 108 Zulage seitlicher Abschluss, GK-Decke*
Zulage für den seitlichen Abschluss in den offenen Bereichen zum Deckenhohlraum aus dem Material der Position "GK-Abhangdecke, geschlossen".

Abhanghöhe: siehe Planunterlagen bzw. Raumbuch

*Hinweis: 109 Lichtvoute*
Zulage für die Ausführung von Lichtvouten inkl. Unterkonstruktion mit zweilagiger Beplankung. Die Leistung umfasst eine ca. 10 cm hohe Randaufkantung der GK-Decke für die verdeckte Anordnung einer Beleuchtung sowie die ca. 15 cm von der Außenkante der Abhangdecke zurückliegende senkrechte Verkleidung des Deckenversprunges, Höhe ca. 30 cm.

Qualitätsstufe Q3 nach Merkblatt 2 (Oberflächengüten von Gipsplatten ǀ Hrsg. BV der Gipsindustrie). Eck-/ Kantenprofil am Übergang der abgehängten Decke ist in die Position einzukalkulieren.

Ausführungsort: ge. Raumbuch und Planung

*Hinweis: 110 Zementfaser-Abhangdecke, geschlossen*
Abhangdecke aus zementgebundenen Bauplatten, resistent gegen Wasser und Feuchtigkeit liefern, absolut waage- und fluchtrecht ausrichten und nach Werksvorschrift malerfertig in Q3 Qualität herstellen.

Alle Befestigungen müssen bauaufsichtlich zugelassen
sein. Die Platten sind stumpf zu stoßen und zu
verspachteln, ebenfalls sind die sichtbaren Teile der Befestigungsmittel zu verspachteln. Randanschlüsse sind dauerelastisch zu versiegeln.

Baustoffklasse nach
DIN 4102: A1
Bekleidungsdicke: 12,5 mm
Abhängung: Metallabhänger gemäß Zulassung angebotenes  System
Oberflächenqualität: Q3

Einbauort:
Untersicht des Haupteingangs

*Hinweis: 111 Zulage Deckendämmung*
Zulage zu Position "Zementfaser-Abhangdecke, geschlossen" für liefern und montieren einer Mineralfaserdeckendämmung d=80 mm WGL 035.

Deckendämmung werden mit Systemzugelassenem Dübeln an der Stahlbetondecke befestigen.

Einbauort:
Untersicht Haupteingang

*Hinweis: 112 Dauerelastische Versiegelung*
Dauerelastische Versiegelung der Anschlussfugen zwischen GK-Unterdecke und Massivwand streichfähig herstellen.

*Hinweis: 113 Brandschutzversiegelung*
Brandschutzversiegelung von Bautteilfugen.
Die Fuge ist mit geeignetem Füllmaterial (A1)
zurückliegend zu füllen und mit streichfähigem
Acryl zu versiegeln. Ausführung im Bereich der
Fugenverschlüsse an F60-Wänden.

*Hinweis: 114 Akustikdeckensystem*
Abhangdecke aus Glaswollplatten mit weiß eingefärbter Vliesbeschichtung zur Erzeugung einer optisch geschlossenen Oberfläche, Platten herausnehmbar, als Akustikdecke einschl. aller Passstücke liefern, mit einer geeigneten Abhängung von der Unterkonstruktion befestigen, planeben ausrichten und nach Werksvorschrift verlegen.

Alle Befestigungen müssen bauaufsichtlich zugelassen
sein.

Tragprofil: verzinkter Stahl, beschichtet ähnlich
RAL 9003
Einlegmontage
Wandanschuss: mit Stufenwinkel (separate Position)
Format: quadr. Rechteckplatten
Raster: 625 x 625 mm
Kantenausführung: gerade
Baustoffklasse nach DIN 4102: A 2
Absorptionsklasse: A (gem. DIN EN ISO 11654)
Bekleidung: weiß eingefärbter Vlies
Rückseite: Vlies
Farbe: ähnlich RAL 9003
Abhängung: Metallabhänger gemäß Zulassung angebotenes  System
Abhanghöhe: 200 bis 500 mm

Einbauort: siehe Planunterlagen bzw. Raumbuch

*Hinweis: 115 Zulage Akustikdeckensystem*
Lieferung und Montage eines Tieffrequenzabsorbers aus einer kunstharzgebundenen Glaswollplatte, mit einer mikroperforierten Folie umschlossen, als Ergänzung zur Akustikdecke.

Format: 1200 x 600 x 50 mm
Kantenausführung: gerade
Baustoffklasse in Verbindung mit Deckensystem: A2-s1,d0 (gem. DIN EN 13501-1)

Montage nach DIN EN 13964:
Die Akustikdeckenauflage wird gemäß Verlegvorgabe rückseitig im Randbereich in einer Breite von 60 cm auf das abgehängte Akustikdeckensystem aufgelegt.

Ausführung: Randbereiche aller Akustikdecken entsprechend Planung

*Hinweis: 116 Stufenwinkelprofil*
Stufenwinkelprofil für Wandanschlüsse der MF- und Akustikdecken liefern und fachgerecht nach Herstellervorschrift montieren, passend zu den Decken der zuvor beschriebenen Positionen.
Die Wandanschlüsse bestehen aus weißen Stufenwinkelprofilen, die in Direktmontage mit bauaufsichtlich zugelassenen Befestigungsteilen anzubringen sind.

Bei Brandschutzanforderungen ist der Abstand der Befestigungen entsprechend dem Prüfzeugnis einzuhalten. In den Ecken sind die Profile sauber auf Gehrung zu stoßen.

*Hinweis: 117 Deckenausschnitte*
Herstellen von Deckenausschnitten einschließlich der erforderlichen zusätzlichen Aufhängungen und
Verstärkungen für Einbauleuchten. Lüftungsauslässe etc. in verschiedenen Größen sowie in runder und eckiger Ausführung in vorbeschriebene Deckensysteme
Das Anarbeiten von Passstücken ist einzukalkulieren.

*Hinweis: 118 Innen- und Außenecken*
Ausbildung von Innen- und Außenecken bei Stufenwinkelprofilen.

*Hinweis: 119 Verkofferungen*
Senkrechte, waagerechte bzw. schräge Verkofferung nach Planung und Angabe der Bauleitung anlegen. Eckschutzschienen sind einzukalkulieren.

Oberflächenqualität: Q3

*Hinweis: 120 Verkofferungen, F30*
Verkofferung wie in Position "Verkofferung" beschrieben, jedoch:

Feuerwiderstandsklasse DIN 4102: F30 entspricht feuerhemmend

*Hinweis: 121 Verkofferungen, F90*
Verkofferung wie in Position "Verkofferung" beschrieben, jedoch:

Feuerwiderstandsklasse DIN 4102: F90 entspricht feuerbeständig

*Hinweis: 122 Revisionsöffnungen*
Revisionsklappen aus verzinktem Stahlblech und mit
fertig lackierter Oberfläche, Pulverbeschichtung weiß, zu vorgeschriebenen GK-Decken liefern und einschl. zusätzlich erforderlicher Unterkonstruktion einbauen.

Abmessungen: 400/400 mm

*Hinweis: 123 Revisionsöffnungen GK*
Revisionsklappen aus Gipskarton und mit Anstrich, zu vorgeschriebenen GK-Decken liefern und einschl. zusätzlich erforderlicher Unterkonstruktion einbauen.

Abmessungen: 400/400 mm

*Hinweis: 124 MF-Decke anarbeiten*
MF-Decke im Bereich der Abbrucharbeiten im Bestand gem. dem vorhandenen System anarbeiten.

Einbauort:
entsprechend Planunterlagen bzw. Raumbuch

*Hinweis: 125 Deckenplatten, Reserve*
Reservelieferung der Deckenplatten wie in der Position "MF-Decke, sichtbares System, mit Nadelung"
"MF-Decke, sichtbares System, feuchtraumgeeignet",
"Akustikdeckensystem"
beschrieben.

Liefermenge: je 25 Stück

**03.26.200 Gewerk Trockenbauarbeiten/abgehängte Decken**
Menge: 1,000 Psch

#### Bereich 03.27 Mobile Trennwand

*Hinweis: 001 Technische Vorschriften*

*Hinweis: 002 Ausführungs- und Gütebestimmungen*
Die in den DIN-Vorschriften 18360, 18355 und 18357
unter Punkt 2 und 3 aufgeführten DIN-Vorschriften
sind ebenso wie die vorgenannten DIN-Vorschriften
einzuhalten.

Außerdem ist der jeweils neueste Stand der Technik
und die Regeln der Technik einzuhalten.

Ausgeführte Materialien sind unter Beachtung der Verarbeitungsrichtlinien und Bedingungen des Herstellers einzubauen.

Die im Leistungsverzeichnis geforderten Werte müssen
auf Anforderung durch die Bauleitung durch
Zeugnisse belegt werden.

Zulassungen bzw. Prüfzeugnisse von einzubauenden
Sonderelementen (Schallschutz usw.) sind vor der Ausführung der Bauleitung zu übergeben.  Nach Ausführung wird vom Auftragnehmer eine Bescheinigung gefordert, dass die Ausführung den  o.g. Voraussetzungen entspricht.

Bewegliche Trennwände sind so einzubauen, dass der
Schalldämmwert Rw der eingebauten Trennwand max.
10 dB schlechter als der geprüfte Laborwert ist.

*Hinweis: 003 Angaben zur Ausführung*
Es handelt sich um die Lieferung und Montage der mobilen Trennwand zur Unterteilung der Aufenthaltsräume.

Die mobile Trennwand muss vollständig verfahrbar sein.
Die Trennwand wird einseitig entsprechend Grundrissplanung geparkt.

Mehrere Varianten der Aufteilung müssen möglich sein.

Alle Elemente der Trennwand müssen identische Maße haben (Stärke x Höhe x Breite).

*Hinweis: 004 Ausführungszeichnungen*
Der Auftragnehmer hat die erforderlichen Montagepläne anzufertigen, aus denen alle bauseitig zu erstellenden notwendigen Maße hervorgehen.

Die Ausführungszeichnungen sind vom AG oder seinem
Vertreter zu genehmigen, bevor mit der Fertigung des
Materials begonnen werden darf. Alle Unterlagen für die behördliche Abnahme sind dem Auftraggeber vorzulegen.

*Hinweis: 005 Abnahme/Einweisung*
Bei Abnahme sind die Bedienungs- und Betriebsunterlagen zu übergeben und ein Nachweis über die
Einweisung des Hausmeisters oder einer anderen durch
den Auftraggeber benannten Person vorzulegen.

*Hinweis: 007 Konstruktion mobile Trennwände*
a) Konstruktion
Mobile Trennwand, bestehend aus Einzelelementen, Grundkonstruktion ca. 100 mm stark, die zu einer kompletten festen Wand zusammengeschoben werden. Jedes
Element mit kugelgelagertem Laufrollenwagen (Zwei-
Punkt-Aufhängung). Bedienung der Elemente über eine
stirnseitig angeordnete, abnehmbare Handkurbel. Die
Elemente hängen in einer oberen Laufschiene. Seitliche Anschlüsse sind mitzuliefern.

b) Einzelelemente
Aufbau der Elemente mit umlaufendem stabilen Rahmen.
Der Hohlraum ist mit Schalldämmmaterial ausgefüllt.

c) Beplankung der Elemente
Elemente beidseitig mit Qualitätsspanplatten nach
DIN 68763/V20 beplankt. Es dürfen nur Spanplatten
der Emissionsklasse E1 verarbeitet werden.
Stärke der Spanplatten: mind. 14 mm

Die Oberfläche besteht aus HPL-Schichtstoff, mind.
0,8 mm, Farbe nach Wahl aus  Musterkollektion entsprechend bauseitigen Türoberflächen.
Außerdem können alle im Innenausbau üblichen Materialien eingesetzt werden.

d) Mechanik
Jedes Element ist mit einer Kurbelmechanik zu bewegen.
Die Getriebe- und Druckstangenkonstruktion muss eine
feste Verbindung darstellen, so dass ein Anpressdruck
von mind. 2000 N erreicht wird.
Im Kreuzungspunkt der Laufschienen der Elementabstellung mit der Hauptachse ist ein manuell betriebener Laufschienenstopfen zur Erreichung des geforderten Schalldämmwertes einzubauen

e) Druckbalken
Die Elemente müssen oben und unten bewegliche
federgelagerte Doppeldichtleisten aufweisen, welche gegen Fußboden und Deckenschiene gepresst werden. Zusätzlich sind Bodenstifte an den Tragrahmen der Elemente anzubringen, welche dem Element zusätzlichen Halt bieten.
Die entsprechenden Bodenhülsen sind bei Montage der
Einzelelemente in den Bodenaufbau kraftschlüssig
einzubauen.

Die Dichtleisten müssen Aluminium (schwarz) sein, vorgerichtet für höchste Anforderungen an Akustik und
Standfestigkeit. Ausfahrhub der Dichtleisten oben und
unten bis zu 30 mm. Anpressdruck mind. 80 KP.

f) Elementverbindung
Die Elementverbindung untereinander besteht aus form- schlüssigen, im Nut- und Federprinzip, ineinandertauchenden Aluminium-Profilen. Zusätzlich vertikale
Abdichtung mit weichen Dichtlippen aus hochwertigem
Kunststoff.

g) Teleskopelement
Das jeweils letzte Element in der Parkstellung ist als
Teleskop-Ausgleichselement mit außenliegendem Schubteil auszubilden. Ausfahrhub bis 110 mm nutzbar. Alu-
Ausfahrkoffer innenliegend. Die Oberfläche ist passend
zur gesamten Fläche. Bedienung von der Fläche mittels
Handkurbel.

h) Abhängungen
Für Befestigungen sind nur zugelassene Schwerlastdübel zu verwenden. Sämtliche Stahlteile sind mit Rostschutzgrundanstrich zu versehen.

i) Elementaufhängung
Jedes Element ist an zwei Punkten in eine Aluminium-
Deckenlaufschiene zu hängen und mittels wartungsfreiem
Kugellager-Zweischeiben-Rollenwagen zu verfahren.

j) Deckenlaufschienen
Die Laufschiene für Zweischeibenrollenwagen ist aus
Aluminium zu fertigen.
Hierbei ist zu gewährleisten, dass ein einwandfreier
Lauf der Elemente, auch in den Schienenabgängen,
Kreuzungen usw. gegeben ist.
Die Laufschienen sind Unterkante bündig mit der abgehängten Decke einzubauen.

Die Schalldämmung im Bereich der Abhangdecke (Abhängung der Laufschiene) ist zu gewährleisten.

*Hinweis: 008 Elementjustierung*
Um Höhendifferenzen ausgleichen zu können, muss die mobile Trennwand höhenjustierbar sein. Die Höhenverstellung muss an jedem Element separat von außen, ohne Öffnen der Deckenverkleidung oder Elemente, leicht möglich sein. Die Höhenverstellung ist gegen unbeabsichtigtes Verstellen automatisch zu sichern.

*Hinweis: 009 Prüfzeugnisse*
Für die mobile Trennwand sind folgende Prüfungen durch Zeugnisse nachzuweisen:

- TÜV-Prüfung nach DIN 31000 und Fertigungsüberwachung
- Ballwurfsicherheit nach DIN 18032
- Schalldämmung nach DIN 20 140-3

*Hinweis: 010 Wartung*
Der Auftragnehmer übernimmt die Wartung der angebotenen Trennwandanlage für die Zeitdauer von 3 Monaten nach Beginn der Gewährleistungsfrist. Zur Wartung gehören Untersuchung und Einstellung der Anlage sowie Störungsbeseitigung durch kompetentes Fachpersonal. Alle mechanischen und elektrischen Teile sind soweit erforderlich zu reparieren bzw. mittels Originalteilen seiner eigenen Herstellung zu ersetzen.

*Hinweis: 100 Leistungen*

*Hinweis: 101 Trennwandanlage mit Führungsschiene*
Bewegliche Trennwand aus unabhängig voneinander verfahrbaren Einzelelementen mit einer stabilen Metall-/
Holz-Rahmenkonstruktion, beidseitig beplankt einschließlich Führungsschiene und Bahnhof liefern und montieren.

- Lichte Breite: ca. 10,60 m
- Lichte Rohbauhöhe (UK Sturz): ca. 3,00 m (zzgl. 10 cm Fußbodenaufbau)
- Lichte Raumhöhe im Bereich Trennwand:
  ca. 3,60 m
- Abhanghöhe Parkstellung: ca. 0,55 cm, Direktmontage der Führungsschiene an Stahlbetonsturzz
- Aufteilung:
  Insgesamt hanndelt es sich um 4 Elemtente, die
  wie folge aufgeteilt sind:
  Nr. 1: ca. 3.13m breit, aufgeteilt in 3
  Elenten, davon 2 mit Stützen- bzw Wandanschluss
  Nr. 2: ca. 4,40m breit, aufgeteilt in 4
  Elemneten, davon 2 mit Stützenanachluss und die
  mittleren mit 2-flügligem Türelement
  Nr. 3: ca. 3.20m breit, aufgeteilt in 3
  Elenten, davon 2 mit Stützenanschluss
  Nr. 4: ca. 2.20m breit, aufgeteilt in 2
  Elenten, beide mit Stützen- bzw. Wandanschluss
- Oberfläche: HPL-Beschichtung, 0,8 mm
- Farbe: nach Wahl des AG aus Standardkollektion entsprechend bauseitigen Türoberflächen
- Elementdicke: 100 mm
- Elemente: ohne Umfassungsprofile
- Rahmen: geschlossener, verschweißter Stahlrahmen
- aus Rechteckrohr. Die Rahmenbreite entspricht  der Elementbreite 100 mm.
- Laufschienensystem: Alu oder Stahl, je nach Gewicht der Elemente
- Aufhängung: 2 Punkt-System
- Parkstellung: gem. beiliegender Zeichnung, einseitig, gem. Planung
- Schalldämmforderung: mind. RW, P = 52 dB mit Prüfzeugnis (Laborwert), 42 dB im eingebauten Zustand
  Die angebotene Wand erreicht:

RW,P:..................................................
  (durch Bieter ausfüllen)

angebotenes System:

..........................................
  (vom Bieter auszufüllen)

Für die bewegliche Trennwand muss eine TÜV-Prüfung  durch eine entsprechende dem Angebot beizufügende Prüfbescheinigung nachgewiesen werden.

Die Laufschiene ist mit Abhängungen bis UK Abhangdecke zu befestigen.

Die Unterkonstruktionen ist einzukalkulieren.

*Hinweis: 102 Schlupftürelement, 2-flügelig*
Integration einer 2-flügligen Schlupftür als Zulage. Die Türblätter sollen eine lichte Durchgangshöhe von 2,10 m und einer lichten Durchgangsbreite von mind. 1,05 m erhalten.

Das 2-flüglige Schlupftürelement ist zentral in den beiden mittleren Trennwandelmenten anzuordnen.

Die Türblätter sind unten mit einer automatischen Dichtleiste auszurüsten, deren Hub verstellbar sein muss. Die Türöffnung ist im geöffneten Zustand der Türflügel ohne Mittelpfosten auszuführen. Die lichte Durchgangsöffnung ist über die gesamte Breite der beiden mittleren Elemente zu planen.
Beim Verfahren des Wandelementes dürfen sich die
Türblätter nicht öffnen lasseen.

Die Türblätter sind mit kugelgelagerten Türbändern, einem Einsteckschloss und eingelassenen Edelstahl-Griffschalen mit Edelstahltürgriff vorbereitet für einen Profilzylinder-Einbau, zu liefern.

Die Türen muss den Schalldämmwert der Trennwandanlage erreichen.

**03.27.200 Gewerk Mobile Trennwand**
Menge: 1,000 Psch

#### Bereich 03.28 Gebäudereinigung

*Hinweis: 001 Technische Vorschriften*

*Hinweis: 002 Ausführungs- und Gütebestimmungen*
Die nachfolgend beschriebenen Leistungen beziehen sich
auf die Reinigung von Neubauflächen sowie der Sanierung im Bestand, zur Herstellung eines bezugsfertigen Zustandes.

Die Einhaltung der DIN-Normen und Richtlinien für Gebäudereinigung mit ihren neuesten Bestimmungen sind
zu beachten.

Auf weitere Vorschriften und Richtlinien wird verwiesen:

- Richtlinien und Empfehlungen der Hersteller und
  Lieferfirmen in der jeweils gültigen Fassung.

- Baupolizeiliche Bestimmungen.

- Unfallverhütungsvorschriften.

Die Baureinigung hat so zu erfolgen, dass bei Abnahme
der Gebäude durch den Auftraggeber in keinem Bereich,
an keinem Gerät, Objekt, Fenster, Boden et. Nachreinigungen durchzuführen sind.

Insbesondere gehören folgende Leistungen zum Leistungsumfang, ohne dass dies im einzelnen nochmals erwähnt wird:

- Beseitigung jeglichen Bauschutts
- Entfernen jeglicher Abklebungen/Schutzfolien
  etc.

Es dürfen nur Reinigungsmittel verwendet werden, die
von den Herstellern für den speziellen Reinigungszweck
empfohlen werden. Die Anwendungsrichtlinien sind einzuhalten.

Die anfallenden Schuttmassen sind in Müllsäcken aus
dem Bau zu schaffen, aufzuladen und abzufahren.

Sämtliche Leistungen sind in fachgerechter Arbeit einschl. aller dazugehörigen Stoffe zu erbringen.

*Hinweis: 003 Angaben zur Ausführung*
Es handelt sich um die Reinigung der Erweiterungsbauten sowie der Bestandsräume, die von Umbau- und Sanierungsmaßnahmen betroffen sind, in der Grundschule Jüchen in Form von Bauendreinigungen und Bauzwischenreinigungen.

Es werden folgende Bodenbeläge verlegt:

Bodenbelag:
Elastischer Dünnbelag - R9 / R10

Fliesen und Platten:
Fliesen - R 10 / 11
Betonwerkstein R 10 (nur Bestand)

Oberfläche:
Bodenbeschichtung R 9/ R 10

Die Reinigung darf nur mit vom Hersteller
empfohlenen Reinigungsmitteln erfolgen.

Fensterflächen
Gründliches beidseitiges Reinigen der Fensterrahmen
und Fensterfalze, Beschläge, Griffe sowie der inneren
und äusseren Fensterbänke. Schutzfolie bzw. Schutzanstrich entfernen. Gründliches beidseitiges Reinigen der Glasscheiben. Eingangstüren und sonstige Türelemente und Metallfassaden (verglast) sind sinngemäß wie Fenster zu reinigen.

Grundsätzlich sind neben Böden einschl. Sockelleisten und Fenstern bzw. Fassaden die Fensterbänke und Kabelkanäle, Türblätter und -zargen einschl. Beschläge und Griffe jeweils beidseitig zu reinigen.

Notwendige Gerüste sind in die jeweiligen Positionen einzurechnen.

*Hinweis: 004 Reinigungs- und Pflegeanleitungen*
Bei Abnahme sind die Reinigungs- und
Pflegeanleitungen zu übergeben.

*Hinweis: 005 Vollständigkeit*
Für die angebotenen Leistungen übernimmt der Auftragnehmer die Verpflichtung der Vollständigkeit, d.h. die Ausführung von Leistungen, Nebenleistungen und
Besonderen Leistungen, die für die Erfüllung der
Gesamtleistung notwendig sind, sind einzukalkulieren,
auch wenn sie im Leistungsbeschrieb nicht ausdrücklich
erwähnt sind.

*Hinweis: 100 Leistungen*

*Hinweis: 101 Bauendreinigung*
Die nachfolgend beschriebenen Leistungen beziehen sich
auf die Reinigung von Neubauflächen zur Herstellung
eines bezugsfertigen Zustandes. Es handelt sich um die Reinigung in Form einer Bauschlussreinigung in dem Neubau sowie in den Bereichen der Sanierung im Bestand.

Die Baureinigung hat so zu erfolgen, dass bei Abnahme
der Gebäude durch den Auftraggeber in keinem Bereich,
an keinem Gerät, Objekt, Fenster, Boden oder
dergleichen Nachreinigungen durchzuführen sind, d.h. es ist eine erstklassige Bezugsreinigung durchzuführen.

Insbesondere gehören folgende Leistungen zum Leistungsumfang, ohne dass dies im einzelnen nochmals erwähnt wird:

- Beseitigung jeglichen Bauschutts
- Entfernen jeglicher Abklebungen/Schutzfolien
  etc.

Es dürfen nur Reinigungsmittel verwendet werden, die
von den Herstellern für den speziellen Reinigungszweck
empfohlen werden. Die Anwendungsrichtlinien sind einzuhalten.

Die anfallenden Schuttmassen sind in Müllsäcken aus
dem Bau zu schaffen, aufzuladen und abzufahren.

Sämtliche Leistungen sind in fachgerechter Arbeit einschl. aller dazugehörigen Stoffe zu erbringen.

Bodenbeläge siehe Position "Angaben zur Ausführung"

Es sind 2 Endreinigungen je Bauabschnitt zu kalkulieren.

Weiterhin ist nach jeder Maßnahme im Bestand dieser endzureinigen.

*Hinweis: 102 Bauzwischenreinigungen*
Bauzwischenreinigungen gemäß Erfordernis der Baustelle.

Es ist jederzeit eine saubere und aufgeräumte Baustelle zu gewährleisten.
Unmittelbar vor dem Richtfest ist in jedem Fall eine vollständige Bauzwischenreinigung durchzuführen.

**03.28.200 Gewerk Gebäudereinigung**
Menge: 1,000 Psch

#### Bereich 03.29 Beschilderung

*Hinweis: 001 Technische Vorschriften*

*Hinweis: 002 Ausführungs- und Gütebestimmungen*
Die in den DIN-Vorschriften 18357 genannten Vorschriften sind einzuhalten.

Außerdem sind der jeweils neueste Stand der Technik
und die Regeln der Technik einzuhalten.

*Hinweis: 003 Angaben zur Ausführung*
Es handelt sich um die Lieferung und Montage von Beschilderungselementen.

- Türschilder für sämtliche Räume im Neubau und Bestand
- Flucht- und Rettungswegetafeln
- Fassadentafel mit Beschriftung und Logos

Die Flucht- und Rettungswegepläne werden bauseits als pdf.-Datei für die Reprographie zur Verfügung gestellt.

Fluchtweg-Piktogramme und Notausgangs-Beschilderungen sind ebenfalls Bestandteil der Ausschreibung, sofern sie nicht im Rahmen der Sicherheitstbeleuchtung zur Ausführung kommen.

Die angebotenen Produkte müssen den hohen Anforderungen in Bezug auf Schlagfestigkeit und verdeckte Befestigung, Vandalismus, etc. genügen.

*Hinweis: 004 Befestigungsmittel*
Die Beschilderung umfasst die Lieferung und Montage einschl. aller Befestigungsmittel für verdeckt liegende Wandmontagen im Innen- und Außenbereich.
Für die Fassadenbeschilderung im Außenbereich ist mit für Montage auf Verblendmauerwerk geeigneten Halterungen aus Edelstahl zu kalkulieren.

*Hinweis: 005 Sonstiges*
Die für die Montage sämtlicher Leistungen des Gewerkes erforderlichen Gerüste, Hubbühnen, etc. sind vom AN zu stellen und in den Pauschalpreis einzukalkulieren.

*Hinweis: 006 Bemusterung*
Die angebotene Beschilderung ist durch Original-Bauteile vor Ausführung zu bemustern. Die Bemusterungen gehören zur Leistung des AN und werden nicht gesondert vergütet.

*Hinweis: 100 Leistungen*

*Hinweis: 101 Fassadentafel mit Schriftzug*
Fassadentafel mit Logo und Schriftzug
liefern und mit Befestigungselementen aus nicht rostendem Edelstahl an der Außenfassade befestigen.

Tafel:
Material: Plexiglas
Aufbau: 1-schalig, (Beschriftung von hinten)
Stärke: d = 12 mm, bzw. nach Erfordernis
Form: rechtwinklig
Ecken und Kanten: abgerundet.
Text: GEMEINSAM LEBEN UND LERNEN IN DER GILLBACHSCHULE
Logo der Schule entsprechend Ost-Ansicht (farbig)

Größe (Durchmesser): ca. 2,00 m

Montageuntergrund: Verblender

*Hinweis: 102 Flucht- und Rettungswegepläne mit Rahmen*
Übersichtstafeln für frei gestaltbare Flächen liefern und montieren.

Klapprahmen für Pläne gem. dem Format liefern und verdeckt montieren.

Profil: Aluminium, Farbe: silbermatt.
Scheibe: Antireflex-Schutzfolie.
Ecken auf Gehrung.
Aufbauhöhe: 10mm. Profilbreite: 20mmRahmen:
Befestigung: Wand verdeckt

Größe DIN A3 (29,7 x 42 cm)
zur Aufnahme eines mehrfarbigen Flucht- und Rettungswegeplanes bzw. eines Zentralwegweisers.
Herausnehmbare Acrylabdeckung
Rahmen: RAL nach Wahl des AG
Die reprographischen Arbeiten für die Bearbeitung der Vorlage sind einzukalkulieren.

Die Erstellung der Pläne erfolgt durch den GU.
Dem AN werden pdf-Dateien zur Verfügung gestellt.

Insgesamt sind 11 Stück einzukalkulieren mit unterschiedlichen Standorten.

*Hinweis: 103 Bestuhlungsplan, Aula*
Klapprahmen für frei gestaltbare Fläche liefern und verdeckt montieren.

Profil: Aluminium, Farbe: silbermatt.
Scheibe: Antireflex-Schutzfolie.
Ecken auf Gehrung.
Aufbauhöhe: 10mm. Profilbreite: 20mmRahmen:
Befestigung: Wand verdeckt

Größe DIN A1 (59,4 x 84 cm),
zur Aufnahme eines Bestuhlungsplanes bzw. eines Zentralwegweisers.
Herausnehmbare Acrylabdeckung
Rahmen: RAL nach Wahl des AG
Die reprographischen Arbeiten für die Bearbeitung der Vorlage sind einzukalkulieren.

Die Erstellung des Plans erfolgt durch den GU.
Dem AN wird die pdf-Datei zur Verfügung gestellt.

*Hinweis: 104 Türschild*
Lieferung und Montage von Türschildern für alle Räume (einschl. aller Technik- und Nebenräume) in Neubau und Bestand.

Befestigung: Wand, verdeckt
Größe: ca. 150 x 150 mm
Farbe Rahmen: RAL Farbe nach Wahl des Auftraggebers
Beschriftung: EDV Beschriftung (gem. Vorgabe des AG), für flexible Beschriftungen auf vorgestanztem Einlegblatt. Zusätzlich ist das Türschild mit einer dauerhaften, taktilen Beschriftung im seitlichen Bereich des Rahmens/Glases auszuführen. Die taktile Beschriftung muss eine tastbare Profilschrift (pyramidenstumpfförmig, Schrifthöhe mind. 15 mm, Reliefhöhe mind. 0,8 mm) sowie eine taktile Blindenschrift (Braille-Schrift, Marburger Medium) umfassen. Ausführung barrierefrei nach DIN 18040-1.

Design: passend zur Position "Orientierungplan"

Die Erstellung des Türschilderbeschriftung ist in diese Position einzukalkulieren.

Für jeden Raum im Neubau und Bestand ist 1 Türschild zu kalkulieren.

*Hinweis: 105 Fluchtweg-Piktogramm*
Fluchtweg-Piktogramm (Notausgang) lang nachleuchtend gem. BGV A 8/E 13 nach DIN 4844, Abmessungen 297 x 148 mm, liefern und mit 2 Seilen von der Decke abgependelt montieren.

Material, Aluminium, beidseitig bedruckt.

**03.29.200 Gewerk Beschilderung**
Menge: 1,000 Psch

#### Bereich 03.30 Außenanlagen

*Hinweis: 001 Technische Vorschriften*

*Hinweis: 002 Kalkulation*
Es gilt die DIN 18320 in der neuesten Fassung.

Verunreinigungen auf der Straße und sonstigen Flächen (Pausenhof) sind unaufgefordert zu beseitigen. Das ist einzukalkulieren.

Erfolgt dies nach Aufforderung nicht innerhalb von 24 Stunden, kann der Auftraggeber diese Leistung zu Lasten des AN direkt ausführen lassen.

Im Lageplan ist die Leistungsgrenze des GU-Unternehmers für das Gewerk "Außenanlagen" gekennzeichnet.

Alle Rückbauten im Leistungsbereich des GU-Unternehmers sind einzukalkulieren, auch wenn diese nicht explizit in den Leistungspositionen aufgeführt sind.

Das Anlegen von Gräben auf dem Pausenhof und im anschluss an Bestandskanäle außerhalb der dargestellten Leistungsgrenze für Anschlüsse von Elektro und Wasser sowie die anschließende Schließung entsprechend den vorhandenen Bodenschichten und Aufbauten ist in die Gesamtleistung einzukalkulieren.

Für die Grundkalkulation der Aushubarbeiten ist von einer Einstufung des Bodens nach Ersatzbaustoffverordnung (EBV) BM-F0* entgegen dem Bodengutachten auszugehen.

*Hinweis: 003 Ausführungs- und Gütebestimmungen*
Die in den DIN 18315 und 18318 aufgeführten DIN-Vorschriften sind ebenso wie die Gewerke-DIN einzuhalten.

Ferner gelten folgende Vorschriften:
DIN 18300 Erdarbeiten, DIN 18331 Betonarbeiten.

Außerdem ist der jeweils neueste Stand der Technik und die Regeln der Technik einzuhalten.

Vorgeschriebene und anzubietende Materialien sind unter Beachtung der Verarbeitungsrichtlinien und Bedingungen des Herstellers einzubauen.

Für den Unterbau von Flächen ist der Enbau von RCL- Recyclingmaterial verboten. Es sind nur mineralische Schottermaterialien einzubauen.

Alle begehbaren Oberflächen sind mindestens in Rutschhemmung R11 auszuführen.

*Hinweis: 004 Angaben zur Ausführung*
Es handelt sich um die Herstellung und Wiederherstellung der an das Gebäude angrenzenden Außenanlagen sowie der Anlegung von Zugängen und Stellplätzen.

*Hinweis: 005 Erdarbeiten*
Der Unternehmer hat mit besonderer Sorgfalt alle Höhenanschlüsse an Haupt- und Nebeneingängen,
Straßen- und Wegeanschlüssen etc. zu prüfen und entsprechend herzustellen.

*Hinweis: 006 Leitungen*
Der Auftragnehmer hat vor Durchführung der Bauarbeiten
Erkundigungen über die genaue Lage unter- und oberirdischer Anlagen (z.B. Ver- und Entsorgungsleitungen, Kabel) im Baustellenbereich bei den entsprechenden Stellen einzuholen insoweit diese Leistung nicht im Gewerk Erdarbeiten erfasst ist.

Er ist von dieser Verpflichtung nicht dadurch entbunden, dass aus Eintragungen in Verbindungs- oder Ausführungsunterlagen die vermutliche Lage einzelner
solcher Anlagen ersichtlich ist.

Die Freilegung von Leitungen jeglicher Art ist dem Auftraggeber unverzüglich anzuzeigen.

Beim Bau freigelegte oder berührte Wasser-, Gas-,
Kanal- oder elektrische Leitungen oder sonstigen Anlagen müssen sorgfältig und betriebssicher geschützt werden.

Der Auftragnehmer hat dafür zu sorgen, dass Hydranten,
Absperrschieber, Entwässerungs- und sonst. Abdeckungen
frei zugängig gehalten werden.

Die von den zuständigen Betrieben und Verwaltungen zum
Schutz ihrer Kabel, Leitungen und sonst. Einrichtungen
betroffenen Bestimmungen sind zu beachten.

*Hinweis: 007 Bodengutachten*
In der Anlage zu dieser Leistungsbeschreibung
ist das Bodengutachten der TERRA Umwelt Consulting GmbH vom 10.04.2026 beigefügt.

Diese Unterlagen sind integrativer Bestandteil dieser Leistungsbeschreibung und in allen ihren Belangen bei
der Kalkulation und Ausführung zu berücksichtigen.

*Hinweis: 100 Leistungen*

*Hinweis: 101 Randsteine aufnehmen*
Randsteine B10 und B8 und ähnliche Formate einschließlich Betonfuß aufnehmen, abtransportieren und entsorgen.

Arbeiten im öffentlichen Straßenraum dürfen nur durch entsprechend konzessionierte Unternehmen ausgeführt werden. Ggf. muss sich der AN hierzu eines entsprechend geeigneten Nachunternehmers bedienen.

*Hinweis: 102 Bordsteine aufnehmen*
Bordsteine einschließlich Betonfuß aufnehmen, abtransportieren und entsorgen.

Arbeiten im öffentlichen Straßenraum dürfen nur durch entsprechend konzessionierte Unternehmen ausgeführt werden. Ggf. muss sich der AN hierzu eines entsprechend geeigneten Nachunternehmers bedienen.

*Hinweis: 103 Ausbau Pflaster*
Abbruch und Entsorgung von befestigtem Steinpflasterflächen einschl Unterbau.

Pflaster
Dicke: ca. 8 cm
Material Unterbau: ca. 5 cm Splittbett oder Sand
Schichtstärke: ca. 13 cm

Sonstiges:
Es handelt sich insbesondere um Bestandsbeläge, an die neue Beläge angearbeitet werden. Es ist eine Verzahnung entsprechend Bestand herzustellen.

*Hinweis: 104 Unterbau entfernen*
Aushub und Abtransport von Tragschichten. Das Material geht in den Besitz des Auftragnehmers über.

Unterbau: gem. Bodengutachten

Ausführungsort: Ausbau Pflaster

*Hinweis: 105 Abbruch Stahlmattenzaun*
Stahlmattenzaun einschließlich Pfosten ausbauen, transportieren und entsorgen.

*Hinweis: 106 Abbruch Fundamente*
Unbewehrte Fundamente ausbauen, transportieren und entsorgen.

Ausführungsort: Pfosten, etc.

*Hinweis: 107 Grasnarbe abziehen*
Grasnarbe auf Kleinflächen fachgerecht abziehen inkl. Entsorgung.

*Hinweis: 108 Gelände freimachen*
Freimachen benötigter Flächen von Gestrüpp, Sträuchern unter 2,00 m Höhe inkl. Entsorgung.

*Hinweis: 109 Humoser Oberboden abtragen, abfahren*
Humosen Oberboden, gemischtkörnig, vollständig abtragen und abfahren. Der Oberboden geht in das Eigentum des Auftragnehmers über.

*Hinweis: 110 Erdaushub einschl. Abtransport*
Erdaushub nach DIN 18300 und DIN 4124 nach Zeichnung und Angabe.

Bodenklassen nach DIN 18300: 2 - 4

Baugrubentiefe vor Abtrag Oberboden: ca. 0,53 m (Wege), ca. 0,60 cm (Zufahrten, Pausenhof, Stellplätze)

Der Erdaushub ist abzufahren und geht in das Eigentum des AN über.

Für die Grundkalkulation dieser Position ist von einer Einstufung des Bodens nach Ersatzbaustoffverordnung (EBV) BM-F0* auszugehen.

*Hinweis: 111 Bodenaushub, Rohrgräben*
Bodenaushub für Rohrgräben nach Erfordernis gem. Planung für H/S/E und Gasleitung erstellen.

Für die Grundkalkulation dieser Position ist von einer Einstufung des Bodens nach Ersatzbaustoffverordnung (EBV) BM-F0* auszugehen.

*Hinweis: 112 Aushub Gräben einschl. Abtransport, Hof*
Anlegen von Gräben auf dem Pausenhof außerhalb der dargestellten Leistungsgrenze für Anschlüsse von Elektro und Wasser sowie die anschließende Schließung einsch. Ergänzung des Pflasterbelages.

Für die Grundkalkulation dieser Position ist von einer Einstufung des Bodens nach Ersatzbaustoffverordnung (EBV) BM-F0* entgegen dem Bodengutachten auszugehen.

*Hinweis: 113 Verbau*
Verbau nach Erfordernis.

*Hinweis: 114 Handschachtung, Zulage*
Zulage für Aushub in Handschachtung.

*Hinweis: 115 Geländeauffüllung Kies*
Lieferung und Einbau von Kiessand als Geländeauffüllung einschl. verdichten.

Material: Kiessand 0/32

Lagerungsdichte 100 % der einfachen Proktordichte

*Hinweis: 116 1. Planum herstellen, Befestigte Flächen*
1. Planum für Pflasterflächen und Plattenbeläge herstellen und mechanisch verdichten. Flächenneigung gemäß Plan und Örtlichkeit, zulässige Abweichung von der Sollhöhe +/- 3 cm.

Tragfähigkeit: 45 MN/m²

Die Fertigstellung des Planums ist der Bauleitung mitzuteilen. Erst nach Abnahme, die innerhalb von 24 Stunden erfolgt, dürfen die weiteren Arbeiten oberhalb des Planums ausgeführt werden.

Bei Planumsarbeiten werden Einbaugegenstände nicht abgezogen. Dafür erfolgt keine Vergütung für durch diese verursachte Erschwernisse.

*Hinweis: 117 2. Planum herstellen, Befestigte Fahrflächen*
Planum für Pflasterflächen der Parkplätze wie in Position "Planum herstellen, Befestigte Flächen" beschrieben herstellen und mechanisch verdichten, jedoch:

Tragfähigkeit: 150 MN/m²
Belastungskllasse 1,0

Ausführungsort: Stellplätze, befahrbare Flächen

*Hinweis: 118 Frostschutzschicht, Belastungsklasse 1,0*
Frostschutzschicht im Mittel 30 cm stark (im verdichteten Zustand gemessen) aus Kies-Sand-Gemisch, Körnung 0/32mm liefern und unter Berücksichtigung der einschlägigen Vorschriften und Richtlinien, insgesondere die ZTVE- StB 65, herstellen und anschließend verdichten.Vor Einbau ist der Eignungsnachweis des Kiessandes beizubringen.
Verdichtungsgrad DPr mind. 100%
Anforderung an die Höhenlage und Oberflächengenauigkeit +/- 2,0cm.
Die Verlegung im Gefälle, Höhenunterschied ca. 20 cm, ist einzukalkulieren.

Tragfähigkeit: 120 MN/m²
Belastungsklasse: 1,00

Ausführungsort: Stellplätze, befahrbare Flächen

*Hinweis: 119 Schottertragschicht, Belastungsklasse 1,0*
Schottertragschicht nach den ZTVT-Stb 95 als  Tragschicht aus Kalksteinschotter
WD 0/45 liefern, in den erforderlichen Stärken einbauen und verdichten.
Körnung: 0/45 mm
Material: Kalksteinschotter
Schichtstärke: > 20 cm im verdichteten Zustand

Tragfähigkeit: 150 MN/m²
Belastungsklasse: 1,00

Ausführungsort: Stellplätze, befahrbare Flächen

*Hinweis: 120 Randeinfassung, Betonsteine B10*
Randeinfassung aus Betonsteinen 10/25 cm, B 10, DIN 483.
Ausführung Basaltbeton einseitig abgeschrägt oder
abgerundet, fachgerecht einschl. Bettung und
Rückenstütze aus Beton B15 nach DIN 18318 liefern und einbauen.
Passtücke sind einzukalkulieren.

Alle Pflasterflächen erhalten eine Einfassung.

Ausführungsort: befahrbare Flächen

*Hinweis: 121 Lastplattendruckversuch*
Lastplattendruckversuch nach DIN 18134 zum Nachweis der Verdichtung der Kiesverfüllung am Gebäude durchführen.

Die Leistung beinhaltet die An- und Abfahrt und die Gestellung aller für den Druckversuch erforderlichen Geräte, sowie die Gestellung der Person, welche den Versuch durchführt.
Der Prüfbericht ist vorzulegen.

Die Leistung ist in jedem Fall vor Beginn der Arbeiten auszuführen.
Die Ausführung der Aussenanlagen darf erst nach Vorlage der Nachweise über die ordnungsgemäße Verdichtung der Kiesfüllung begonnen werden.

*Hinweis: 122 Rammsondierung*
Rammsondierung mittels Künzelstab nach DIN EN ISO 22476-2 zum Nachweis der Verdichtung der Kiesverfüllung am Gebäude durchführen.

Die Leistung beinhaltet die An- und Abfahrt und die Gestellung aller für den Druckversuch erforderlichen Geräte, sowie die Gestellung der Person, welche den Versuch durchführt.
Der Prüfbericht ist vorzulegen.

Die Leistung ist in jedem Fall vor Beginn der Arbeiten auszuführen.
Die Ausführung der Außenanlagen darf erst nach Vorlage der Nachweise über die ordnungsgemäße Verdichtung der Kiesfüllung begonnen werden.

*Hinweis: 123 Pflasterstein mit begrünten Fugen*
Pflastersteinsystem aus Beton nach DIN EN 1338,Qualität DI(K) mit begrünter 3 cm Fuge mit angeformten, verschiebesicheren Verbundabstandhaltern und einer betonglatten Oberfläche aus Natursteinkörnungen

Betonstein-Pflaster als Flächenbefestigung fachgerecht herstellen. Die Verlegevorschriften des Herstellers und die Angaben der DIN 18318 sowie der ZTV Pflaster-StB 06 sind zu beachten.

Abmessung: 20/20/8 cm
Farbe: grau
Kantenausbildung: mit Minifase
Verschiebesicherheit und Flächenstabilität durch
seitlich umlaufende Verbundnocken, im verlegten Zustand nicht sichtbar

Die Steine sind vor Einbau zu bemustern.

Liefern und in 3-5 cm (verdichteter Zustand) Hartgesteinedelsplitt der Körnung 2/5 mm (alternativ 1/3 mm) fachgerecht verlegen. Die Pflastersteine sind gemäß den Angaben der Bauleitung nach festgelegten Verlegemustern einzubauen.

Die Fugen/Vegetationskammern werden mit einem wasserdurchlässigen und tragfähigen Gemisch aus 10 Massen-% Oberboden der Bodengruppe 2 und 4 gemäß DIN 18915 Teil 1, 40 Massen-% Natursand der Körnung 0/4 mm und 50 Massen-% Splitt der Körnung 2/5 mm gefüllt. Dem Substrat ist ein Vorratsdünger mit 5 g/m²N beizufügen. Gemisch aufbringen und einkehren.

Der saubere Pflasterbelag ist mit einem Flächenrüttler gem Herstellervorgabe bis zur Standfestigkeit abzurütteln.

Nach dem Abrütteln sind die Fugen erneut zu schließen. Hierzu wird das Fugenmaterial unter Wasserzugabe eingeschlämmt.

Die Kammern sind mit einer geeigneten FLL-Rasenmischung gemäß RSM-Regel-Saatgut-Mischung mit 20 g/qm einzusäen.

Ausführungsort: Stellplätze

*Hinweis: 124 Pflaster aus Beton, Wellenverbund, grau, 8 cm*
Betonplaster, Wellenverbund, nach DIN 18501/DIN EN 1338 liefern.
Pflasterdecke in 5 cm Basalt-Splittbett, Körnung 2/5 mm auf Tragschicht entsprechend separater Position fachgerecht in versetztem Verband verlegen und abrütteln. Nach Fugenverschluss ist die komplette Fläche abzufegen.

Begrenzende Steine und auch Randsteine sind entsprechend der Örtlichkeit einzubauen. Die vollständige Leistung einschließlich Verlegung in abgewinkelten Bereichen und das Anpassen zwischen Randbegrenzungen ist in die Position einzukalkulieren.

Das Pflaster ist im Gefälle gem. Planung, bzw. Angabe der Bauleitung zu verlegen.

Abmessung: ca. 23/12/8 cm
Farbe: grau, gem. Bestandspflaster
Kantenausbildung: mit Mikrofase
Fugenausbildung: mit anbetoniertem Abstandshaltern
Verband: Läuferverband

Die Steine sind vor Einbau zu bemustern.

*Hinweis: 125 Pflaster aus Beton, Rechteck, grau*
Betonplaster nach DIN 18501/DIN EN 1338 liefern.
Pflasterdecke in 5 cm Basalt-Splittbett, Körnung 2/5 mm auf Tragschicht entsprechend separater Position fachgerecht einreihig als Läuferschicht als Stellplatzmarkierung verlegen und abrütteln.

Abmessung: 20/10/8 cm
Farbe: grau

Die Steine sind vor Einbau zu bemustern.

Ausführungsort:
im Übergang zwischen Stellplätzen und Stellplätzen/Fahrflächen, wo keine Rinnenformsteine ausgeführt werden.

*Hinweis: 126 Rinnenformsteine*
Betonstein wie in Position "Pflaster aus Beton, Rechteck, grau" beschrieben liefern und einbauen, jedoch als Rinnenformstein.

Rastermaß: ca. 16 x 16 cm
Stärke: 12 cm

Breite: ca. 50 cm

Sonstiges:
Es ist ein geringfügiges Gefälle in Richtung der Hofeinläufe.

Ausführung: gem. Lageplan

*Hinweis: 127 Fassadenrinne*
Entwässerungsrinne als Fassadenrinne aus verzinktem Stahlblech mit beidseitig integrierter Kiesleiste gegen fassadenseitige Staunässe, 4mm Drainschlitze, geschlossenem Rinnenboden, werkseitig vormontiertem Rostverriegelungs- und Verbindungssystem,
einliegender Rost, begehbar sowie rollstuhlbefahrbar
liefern und verlegen.

Rost: Maschenweite 9 x 64 mm
Material: Stahl verzinkt
Baubreite: ca.15 cm
Bauhöhe: ca.15 cm

Ausführungsort: alle bodentiefen Fassadenelemente

*Hinweis: 128 Trenn- und Schutzlage*
Liefern und Einbauen eines PE-Schwerschaums als Trenn- und Schutzlage für den Übergangsbereich von gepflasterten Flächen am Gebäude liefern und fachgerecht gem. FLL Richtlinie einbauen.

Dicke: 8 mm
Breite: 500 mm

*Hinweis: 129 Randstreifen aus Plattenbelag*
Betonplatten 40/40/5, frostbeständig, mit gefasten Kanten liefern und in 5 cm Basalt- Splittbett, Körnung 2/5mm auf verdichteten Unterbau einschl. Bettung und
Rückenstütze einreihig verlegen.
Die Plattenfläche mit Feinsand einschlämmen, standfest rammen und nach Fugenverschluss abfegen.
Das Pflaster ist im Gefälle gem. Planung bzw. Angabe Bauleitung zu verlegen.

Farbe: nach Wahl des AG entsprechend Musterpalette

Rutschhemmung: R11

Die Steine sind vor Einbau zu bemustern.

Die Platten sind im Übergang von Gebäude und Grünfläche zu verlegen.

*Hinweis: 130 Blockstufe*
Sichtbeton-Blockstufe (Sitzblock) liefern und einschl. des erforderlichen Unterbaus sowie des Fundaments aus
Beton B 15 in Mörtel MG III, Dicke 5 cm, engfugig nach
Zeichnung und Angabe verlegen.

Betongüte DIN 1045: mind. B 35
Einzellängen: 50/100 cm
Trittfläche und Seitenflächen: in Sichtbeton, mineralgestrahlt
Kante: gefast
Größe: 50/100 x 40 x 40 cm
Rutschhemmung: R11

Sonstiges:
Das Anpassen ist in die Position einzukalkulieren.

Ausführungsort: an allen Zugängen des Neubaus

*Hinweis: 131 Betonsteinen, B 8*
Betonsteinen 8/20 cm, B 8, DIN 483, als Auflager für L-Profil, sh. nachstehende Position, Ausführung Basaltbeton einseitig abgeschrägt oder
abgerundet, fachgerecht einschl. Bettung und
Rückenstütze aus Beton B15 nach DIN 18318 liefern und innenseitig entlang die Blockstufe einbauen.

Einbauort: an allen Zugängen des Neubaus, innenseitig der Blockstufe

*Hinweis: 132 L-Profil*
L-Profil, ungleichschenkelig, als Unterkonstruktion des Gitterrostes, feuerverzinkt, liefern und auf den Betonstein B8 auflagern sowie an den Betonstufen und der Betonkonstruktion des Gebäudes fachgerecht befestigen.

Abmessungen: 200 x 100 x 10 mm

*Hinweis: 133 Gitterrost*
Rost, gefertigt aus trittsicherem und rutschfestem Sicherheits-Gitterrost als rutschhemmende Pressrostplatte (Tragstab normal serratiert), Tragstab umlaufend 30 x 3 mm, verzahnte Rechteckmaschen, Maschenweite 10/30 mm und freitragend mit Stahlwinkeln der Unterkonstruktion verschraubt, feuerverzinkt, ausgelegt für eine Verkehrslast von 5 kN/qm, liefern und auf Winkeln unverrutschbar, jedoch reversibel befestigen. Aufwölbungen sind zu vermeiden.

Abmessungen: ca. 1,54 x 1,20 m
Rutschhemmung: R11 nach BG-Merkblatt BGR 181

Sonstiges:
Es sind 2 Ausklinkungen zur Anpassung an das Wärmedämmverbundsystem einzukalkulieren.

Ausführungsort: an allen Zugängen des Neubaus

Es sind 5 Stück gem. Planung zu kalkulieren.

*Hinweis: 134 Kies, versickerungsfähig*
Kies 8/32 zur Verfüllung unterhalb des Gitterrostes liefern und einbringen.

*Hinweis: 135 Stahlmattenzaun, h=180 cm*
Stahlmattenzaun, 1,80 m hoch, feuerverzinkt, liefern und einschließlich Einbau aller Eck- und Endverbindungen sowie Höhenversprüngen, jeweils entsprechend separater Position fachgerecht montieren.

Pfosten:
Zwischenpfosten als Rechteckrohre, 60/40/2 mm sowie  Eck- und Endpfosten als Rechteckrohre 60/60/2 mm.
Pfostenlänge: Zaunhöhe zuzüglich 60 cm
Pfostenkernabstand: ca. 251 cm
Gittermatten:
Doppelstabmatten aus horizontal und vertikal
geschweißten Stahldrähten
Horizontal, doppelt, d=8 mm, vertikal, einfach,
d=6 mm
Maschenweite 50 x 200 mm
Mattenbreite: 250 cm
Befestigung mittels 3 Stck. Befestigungsbügel
oberer und unterer Abschluss: horizontal verlaufender Draht, keine Überstände

Oberfläche:
feuerverzinkt

Ausführung:
Die Pfosten sind im Abstand der Einzelelemente in Betoneinzelfundamente nach statischer Erfordernis, Position lot- und fluchtrecht zu versetzen.

Bestandteil des Einheitspreises ist die Lieferung des Betons und Erstellung der Fundamente. Ebenso ist der Erdaushub und die Abfuhr des Bodenaushubs in die Position einzukalkulieren.

Ausführungsort: Abgrenzung Müllstandort und Zufahrt Parkplatz gem. Lageplan

*Hinweis: 136 Eck- und Endausbildung*
Eckausbildung als Innen- bzw. Außenecke, auch nicht rechtwinkling, sowie Endausbildungen der vorgenannten Zaunanlagen.

Das Anpassen der Stahlmattenfelder durch Schneiden an die Eck- und Endpfosten ist einzukalkulieren.

*Hinweis: 137 Höhenversatz*
Ausführung eines Höhenversprungs im Zaunverlauf aufgrund von Geländehöhenunterschieden von 5 bis 25 cm je Höhenversatz.

*Hinweis: 138 Sichtschutz*
Stabile Sichtschutzstreifen aus Hart-PVC, UV- und witterungsbeständig, wasserfest und formstabil, durchgefärbt einschl. Befestigungsmaterialien liefern und fachgerecht nach Herstellervorschrift einflechten.

Zaunhöhe: 1,80 m
Farbe: nach Wahl des AG
Rillenstruktur: 0,9 bis 1,3 mm

Das Material ist vorab zu bemustern.

Ausführungsstandort: Müllstandort gem. Lageplan

*Hinweis: 139 Tor, 1-flg., Höhe 1,80 m*
1-flgl. Tor, feuerverzinkt, einschl. verstärkten Pfostenprofilen mit 3 Aufhängepunkten, Schloss für PZ-vorgerichtet, Aufschlagrichtung nach Angabe der Bauleitung, liefern und einbauen.

Höhe: 1,80 m
Breite: gem. Planung
Rahmenprofil: umlaufendes Quadratrohr 60 x 40 mm
Türpfosten: Quadratstahlrohrrohr 100 x 100 mm
Türfüllung: entsprechend Stahlmattenzaun
Bänder: L- Bänder
Beschläge: Drückergarnitur
Schloss für PZ vorgerichtet

Ausführung:
Die Pfosten sind in Betoneinzelfundamente nach statischer Erfordernis, lot- und fluchtrecht zu versetzen.

Bestandteil des Einheitspreises ist die Lieferung des Betons und Erstellung der Fundamente. Ebenso ist der Erdaushub und die Abfuhr des Bodenaushubs in die Position einzukalkulieren.

Ausführungsstandort: Müllstandort gem. Lageplan

*Hinweis: 140 Tor, 2-flg., Höhe 1,80 m*
2-flgl. Tor wie in Position "Tür, 1-flgl., Höhe 1,80 m" beschrieben liefern und einbauen, jedoch:

2 Stück mit Doppelschließung für die Feuerwehr

Es sind 2 Tore gem. Lageplan zu kalkulieren.

*Hinweis: 141 Torfeststeller*
Torfeststeller zum Einlassen in den Boden aus Flachstahl, feuerverzinkt liefern und einbauen.

Die zugehörigen Erdarbeiten und Fundamente sind
einzukalkulieren. Der Bodenaushub ist
abzufahren und zu verwerten.

Ausführung: feuerverzinkt

Es sind 3 Stück zu kalkulieren.

*Hinweis: 142 Entwässerungsrinne*
Entwässerungsrinne aus Polymerbeton mit integriertem Kantenschutz aus verzinktem Stahl, schraubloser Sicherheitsfalz auf der Auslaufseite und schraubloser Sicherheitsarretierung begehbar sowie rollstuhlbefahrbar schwellenfrei nach gültigen Vorschriften liefern, verlegen und an Entwässerungsleitung anschließen.

Rost: Maschenweite 30/10 mm
Material: feuerverzinkt
Baubreite: ca.13 cm
Bauhöhe: ca.15 cm
Belastungsklasse: B125

Einbauort: alle Gebäudezugänge und bodentiefe Fenster-/Fassadenelementen

Passchnitte, Formstücke, Endstücke, Anschlüsse sind einzukalkulieren.

*Hinweis: 143 Hofablauf*
Hofablauf mit Pointlock aus Polymerbeton,
Belastungsklasse B125 nach EN124,

Baulänge: 30 cm,
Baubreite: 30 cm,
Bauhöhe: 44,5 cm,

mit aufliegendem Gussrahmen, mit Gussrost (EN-GJS) einliegend, Schlitzweite 12mm, Einlaufquerschnitt 265cm², mit schraubloser Arretierung System Pointlock,
mit integriertem herausnehmbaren Geruchsverschluss,
mit Schlammeimer aus Kunststoff PP, mit integrierter Lippenlabyrinthdichtung für den waagerechten Anschluss von Kunststoffrohren DN/OD 110

liefern und nach Angaben des Herstellers einbauen.

Es sind 2 Stück in die Position einzukalkulieren.

*Hinweis: 144 Abwasserrohre*
Abwasserrohre höhen- und fluchtgerecht in vorhandenen Gräben verlegen, als KG-Abwasserrohre mit vormontiertem Lippendichtring, aus mineralgefülltem PP für die
Grundstückentwässerung.

Abmessung: gem. Lageplan bzw. Außenanlagenplan

Passstücke, Bögen, Abzweige, etc. und Anschlüsse an Bestandsleitungen sind einzukalkulieren.

*Hinweis: 145 Trinkwasserrohre*
Trinkwasserrohre gem. aktuellen gesetzlichen Vorgaben höhen- und fluchtgerecht in vorhandenen Gräben verlegen.

Abmessung: gem. Bestandsleitungen

Passstücke, Bögen, Abzweige, etc. und Anschlüsse an Bestandsleitungen sind einzukalkulieren.

*Hinweis: 146 Gasleitung*
Gasleitung gem. Bestandsleitung einschl. Bögen, Halterungsmaterial und Montagezubehör höhen- und fluchtgerecht in vorhandenen Gräben verlegen.

Abmessung: gem. Lageplan bzw. Außenanlagenplan

Anschlüsse an Bestandsleitungen sind einzukalkulieren.

*Hinweis: 147 Anschlüsse Leitungen*
Anschlüsse der vorbenannten Leitungen an Regenfallrohre, Fassadenrinnen, vorhandene Leitungen, etc. sind zu liefern und herzustellen.

*Hinweis: 148 Steinfreier Sand*
Steinfreien Sand, Körnung 0/3 mm, zur Rohreinbettung 10
cm unter und bis mind. 20 cm über dem Rohr liefern,
einbringen und verdichten.

*Hinweis: 149 Grubenkies*
Grubenkies zur Wiederauffüllung der Rohrgräben liefern,
schichtweise einbringen und verdichten.

*Hinweis: 150 Elektroleitung*
Elektroleitung als Erdkabel (feuchtigkeits- und druckbeständig) liefern und verlegen.

Ausführung: gem. Lageplan bzw. Außenanlagenplan

*Hinweis: 151 Kabelschutzrohr*
Kabelschutzrohr DN110 flexibel als Ringware, aus PE, Verbundrohrbauweise, außen gewellt mit Innenhaut; unter Beachtung der EN 1610 und der Verlegeanleitung des Herstellers inkl. einbringen von einem Zugdraht je Leerrohr, liefern und fachgerecht nach Planung verlegen.

Dichtungen sind in die Position einzukalkulieren.

*Hinweis: 152 Kabelzugschacht*
Normkabelschacht
aus Kunststoff, Abmessungen
(LxBxT): 400 x 650 x 630 mm
Unterbau Brückenklasse 60
bestehend aus:

- 1 Stk Bodenwanne
- 2 Stk Unterrahmen
- 1 Stk Oberrahmen
- 1 Stk Zwischenrahmen
- 4 Stk Füllplatten
- 1 Stk Schachtabdeckung Klasse D

Belastungsannahme: Br.Kl. 60 einschl. Schachthals zur genauen Nivellierung der Schachtabdeckung
mit dem Niveau der Verkehrsfläche, einschl. Kabelschachtabdeckung Belastungsklasse D (Br.Kl. 60,
Radlast 100 kN, Prüfkraft 400 kN) in Verbundbauweise
(Stahlschale mit Beton gefüllt), einschl. Kabeleinführungsplatten an bis zu 4 Seiten des Schachtes für
bis zu 6 Kabelschutzrohre (110 mm) einschl. Blindplatten zum Verschließen der nicht benötigten Öffnungen komplett liefern und betriebsfertig montieren einschl. aller erforderlichen Erdarbeiten.

*Hinweis: 153 Leerrohre*
Lieferung und Einbau von Leerrohren für Elektroleitungen für E-.Mobilität.

Ausführung gem. Lageplan bzw. Außenanlagenplan

*Hinweis: 154 Schachtboden DN 1000*
Schachtböden DN 1000, Material PP,
mit werksseitig fest integriertem gelenkigem
Anschluß jeweils stufenlos bis zu 7,5ø
(In Summe 15ø) horizontal und vertikal drehbar.
Steckmuffenverbindungen (Rohranschlüsse und
Verbindung Schachtboden/Schachtrohr)
auf 2,4 bar geprüft.
Aufstandsfläche vollflächig geschlossen.
Außen gerippt.
Inkl. Dichtelemente für Anschlüsse und Verbindung
Schachtboden und Schachtrohr.
Zugelassen durch DIBt unter Z- 42.1-338
Leitungsnennweiten bis DN 150
mit T-Stück
mit KG-Muffen bzw. Zubehör zum Übergang
auf Steinzeugrohr
Einleitung der Abwasserleitung und der Regenwasserleitung

Ausführung gem. Lageplan bzw. Außenanlagenplan im Anschluss an vorhandene Leitungen bzw. im Verlauf von neuen Leitungen

*Hinweis: 155 Schachtkonus DN 1000*
Schachtkonus DN 1000, Material PP,
Zugelassen durch DIBt unter Z- 42.1-338
incl. Dichtelemente und Leiter
Anlagenteil passend zu vorab beschrieben
Schachtsystem

*Hinweis: 156 Schachtrohre DN 1000 Länge bis 1000 mm*
Schachtrohre DN 1000
Material PP
Wellrohrkonstruktion zur Aufnahme der
Dichtung für die Verbindung zu Schachtboden
und Konus
Länge bis 1000 mm
incl. Dichtelemente und Leiter
entsprechend der Einbaulage des Schachtes ablängbar
Anlagenteil passend zu vorab beschrieben Schachtsystem

*Hinweis: 157 Betonauflagerring*
Betonauflagerring zur Aufnahme handelsüblicher Abdeckungen
Klasse D 400 (DIN 19584, rund).
Anlagenteil passend zu vorab beschrieben
Schachtsystem

*Hinweis: 158 Schachtabdeckung*
Schachtabdeckung nach DIN 19584
Außendurchmesser rund 800 mm
lichte Weite rund 600 mm
Ausführung D 400
Rahmen BEGU rund
Deckel BEGU
mit dämpfender Einlage
mit Lüftungsöffnungen
Anlagenteile passend zu vorab beschriebenen
Schachtsystemen

*Hinweis: 159 seitlichen Absturz herstellen*
seitlichen Absturz an Schachtsystem fertigen.
Leistung einschließlich herstellen einer
Öffnung im Schachtrohrbereich
mit Einbindung an der Anschlusssituation im Gerinnebereich
Leistung einschließlich aller Form- und
Verbindungsstücke sowie dem zugehörigen
Rohrsystem

Nennweite gem. Lageplan bzw. Außenanlagenplan

*Hinweis: 160 Mastleuchten*
LED-Scheinwerfer, FOCO, 16 W, 70 W, 2740 lm, 11170 lm,
171 lm/W, 160 lm/W, SKI, IP66, asymmetrisch-strahlend,
4000 K, Ra= 70, Ta -40 °C/+50 °C, L95>100000 h (@ Ta
max), Scheibe Sicherheitsglas klar, Gehäuse Alu-
Druckguss, Farbe grau, DB 702, variabel und nahezu
stufenlos einstellbarer Lichtstrom (Achtung: Es sind
nur Min, Max-Werte angegeben).  Pulverlackiertes
Aluminiumdruckgussgehäuse mit integrierten LED-Modulen
und EVG, Schalter zum werkzeuglosen Einstellen des
Lichtstroms im Anschlussraum, flachem,
temperaturwechselbeständigem Sicherheitsglas,
Kabeleinführung und Zugentlastung. Zhaga-konforme LED-
Module, direkt strahlend, Multi-Layer Technologie. EVG
mit hoher Stoßspannungsfestigkeit, Überlast- und
Kurzschlussschutz. Befestigungsbügel um 180°
schwenkbar. Ressourcenschonend und umweltfreundlich
durch Austauschbarkeit der Komponenten (keine
Einwegleuchte). Länge 380,00 mm, Breite / Durchmesser
330,00 mm, Höhe 58,00 mm, Gewicht 3,90 kg.

inkl. Befestigungsmaterial und Steuerung liefern und betriebsfertig
montieren.

Lichtfarbe: 2700 Kelvin

Den vorgenannten Anforderungen entspricht zum Beispiel
folgendes Fabrikat:

Fabrikat: Schuch oder gleichwertig
Typ:  Schuch 7600 L100A VARIO 840 HR (Mastleuchte)

Es sind 5 Stück zu kalkulieren.

*Hinweis: 161 Mutterboden liefern und einbauen*
Mutterboden frei von Wurzeln und Grasoden liefern und auf ebenen Flächen auftragen und verteilen, einschließlich der erforderlichen Handarbeit.
Die Einbringung auf Klein- und Teilflächen sind in die Position einzukalkulieren.

Stärke des Mutterbodens: 30 cm

Ausführungsort: Flächen innerhalb des Baustellenbereiches gem. Baustelleneinrichtungsplan.

*Hinweis: 162 Aufsandung der Bodenfläche*
Zu Verbesserung der Bodenqualität und zu Vorbereitung für die Raseneinsaat die Fläche mit einer Stärke von ca. 5 cm Sand eindecken und mit geeignetem Gerät auf der vorhanden Substanz untermischen.

Pro qm Grünfläche sind ca. 5 cm Sand unterzumischen.

*Hinweis: 163 Planum herstellen, Pflanzflächen*
Planum herstellen für Rasenflächen und Pflanzbereiche, Boden nach DIN 18915 Blatt 3, Flächenneigung s. Plan und Örtlichkeit, zulässige Abweichung von der Sollhöhe +/- 2 cm, Anschlüsse an Wege, Plätze und sonstige Beläge 2 cm unter Belagoberfläche.

*Hinweis: 164 Vegetationsflächen lockern*
Vegetationstragschicht kreuzweise lockern durch fräsen bis zu einer Tiefe von 15 cm. Steine, Fremdkörper ab einem Durchmesser von 5cm, Unkraut und schwer verrottbare Pflanzenteile ablesen, Dauerunkräuter ausgraben. Bodenklassen 3 bis 5 DIN 18300. Abrechnung nach bearbeiteter Fläche.

Das Material ist zu entsorgen.

*Hinweis: 165 Gebrauchsrasen anlegen*
Regel-Saatgutmischung "Gebrauchsrasen" nach DIN 18 917 liefern und Freifläche einigeln und abwalzen. Die Rasenkanten sind mit einer verstärkten Rillensaat zu versehen. Allle Nebenleistungen sind in die Position einzukalkulieren.

*Hinweis: 166 Bodenverbesserung Rasenfläche*
Rasendünger liefern und auf die Rasenfläche gleichmäßig ausstreuen und einarbeiten.
Anwendungsvorschriften des entsprechenden Produktes sind zu beachten.

*Hinweis: 167 Wässern Rasenfläche*
Wassermenge je Gang: 20 l/m²
Die Rasenfläche ist fachgerecht zu bewässern.
An- und Abfahrt mit Personal und Wassertrankwagen ist in die Einheitspreise einzurechnen.

Pflegedauer: 1 Jahr
Pflägegänge: 6 Gänge

*Hinweis: 168 Rasen mähen*
Rasen mähen innerhalb des ersten Pflegejahres.

10 Durchgänge x .............. €/m²/Durchgang

= ............. €/m²/10 Durchgänge

*Hinweis: 169 Bodendecker, Böschung*
Bodendecker (Waldsteinia, Epimedium, Geranium) liefern und fachgerecht verpflanzen.

Standort: sonnig bis halbschattig
Kalkulation: ca. 6 Stück/qm

Ausführungsort: Flächen innerhalb des Baustellenbereiches gem. Baustelleneinrichtungsplan, Grünstreifen unter 1,50 m Breite

*Hinweis: 170 Wässern Bodendecker*
Wassermenge je Gang: 50 l/m
Die Bodendecker sind fachgerecht zu wässern.
An- und Abfahrt mit Personal und Wassertankwagen
ist in den Einheitspreis einzurechnen.

Pflegedauer: 1 Jahr
Pflegegänge: 6 Gänge

*Hinweis: 171 Fahrradparker*
Fahrradparker zum Anlehnen und Anschließen von Fahrrädern, 1er-Anlage, Ecken gerundet, aus feuerverzinktem Stahl einschl. Betonfundament liefern, montieren und einbetonieren.

Länge: 1000 mm
Höhe: 800 mm
Durchmesser: ca. 48 mm

Bestandteil des Einheitspreises ist die Lieferung des Betons und Erstellung der Fundamente. Ebenso ist der Erdaushub und die Abfuhr des  Bodenaushubs in die Position einzukalkulieren.

Sonstiges: OK Fundament befindet sich unterhalb der Pflasterfläche.

*Hinweis: 172 Schild Sammelstelle*
Kombischild-Set Sammelstelle mit Wunschtext, doppelseitig, für Pfostenmontage, liefern und an den Pfosten gem. separater Position montieren.

Symbol: ASR A1.3, DIN EN ISO 7010, E007
Material: Aluminiumschild
Stärke: 2 mm
Abmessung: 400 x 600 mm
Schilder: "Sammelstelle", vorgebohrt
Text: nach Wunsch

Es ist 1 Stück zu kalkulieren.

*Hinweis: 173 Außenanlagen kehren / reinigen*
Außenanlagen Reinigung bestehend aus:

Absammeln und entsorgen von Materialien der Baustelle, anschließend kehren der befestigten Flächen.
Entwässerungsroste und -rinnen gründlich reinigen.

**03.30.1 Gewerk Außenanlagen**
Menge: 1,000 Psch

### Titel 41 Sanitär- und Heizungsinstallation

*Hinweis: Leistungsverzeichnis*
Leistungsverzeichnis

über die Lieferung und Montage

der Sanitär- und Heizungsanlage

Kostengruppe 410 Abwasser-, Wasser- und Gasanlagen
Kostengruppe 420 Wärmeversorgungsanlagen

  Projekt:  Erweiterung Gillbachschule
  Nettersheimer Weg 44
  41569 Rommerskirchen

  Bauherr:  Gemeinde Rommerskirchen
  Bahnstraße 51
  41569 Rommerskirchen

*Hinweis: 1 Projektbeschreibung*
1 Projektbeschreibung

Die Erweiterung der Gillbachschule umfasst folgende Teilbereiche:

1. Umbauarbeiten in der Bestandsschule (Bauteil A)
2. Abriss der vorhandenen Pausenhalle und Erweiterung der Gillbachschule
(Bauteil B)
3. Umbauarbeiten Mehrzweckhalle (nur Bandmeldeanlage, Anpassung SiBe)
(Bauteil C).

In der vorhandenen Schule im Erdgeschoss wird die ehemalige Lehrküche im
EG als Ausgabe- und Spülküche umgebaut. In den Obergeschossen werden
einige wenige Waschtische und Bodenabläufe nachgerüstet. Durch die neuen
Flure im 1. Und 2. OG müssen Heizkörper versetzt werden.
Die Erweiterung der Gillbachschule erfolgt durch einen zweigeschossigen
Anbau. In diesem sind eine Aula, fünf Gruppenräume für die OGS und
WC-Bereiche geplant. Gemeinsam mit der Mehrzweckhalle entsteht eine
Versammlungsstätte. Der Anbau wird im Bereich der ehemaligen Pausenhalle
errichtet. Die Pausenhalle wird dazu vorher abgerissen.
Die Umbauarbeiten Mehrzweckhalle beinhalten nur die Einbindung in die
neue Bandmeldeanlage.
Das gesamte Gebäude ist als Gebäudeklasse 5 eingestuft worden.

*Hinweis: Anlagenbeschreibung HLS*
Anlagenbeschreibung HLS

KG 410 Abwasser-, Wasser- und Gasanlagen
Die Ableitung des anfallenden Schmutz- und Regenwassers erfolgt in
getrennten Freispiegelsystemen
Die Ableitung von Regenwasser erfolgt über außen liegende Entwässerung
und ist nicht Bestandteil dieser Ausschreibung.
Anfallendes Schmutzwasser der Sanitärobjekte und Ausrüstungsgegenstände
oberhalb der Rückstauebene wird auf kürzestem Weg dem Kanalnetz auf dem
Gelände zugeführt.
Die Schmutzwassergrundleitungen entwässern wie im Bestand in Richtung
Schulhof.

Schmutzwasser Bestandsgebäude
In der Ausgabeküche/ Spülküche fällt Schmutzwasser von der
Haubenspülmaschine, den Geschirrspülern, Küchenspülen und Bodenabläufen
an. Es vier Bodenabläufe neu zu erstellen. Mit der Gemeinde wurde
abstimmt, dass kein Fettabscheider notwendig ist.
Die Schmutzwasserleitungen werden im Untergeschoss an den Bestand
angebunden. In den Obergeschossen werden zwei WC´s, Waschtische und
Bodenabläufe in Putzmittelräumen nachgerüstet. Es erfolgt immer eine
Anbindung an Bestandsfallleitungen.
Ein Teil des vorhandenen Abwasserkanals auf dem Hof wird durch die
Erweiterung überbaut. Diese Grundleitung wird demontiert und durch den
Auftraggeber neu errichtet.

Schmutzwasser Erweiterung
Die WC-Räume erhalten keine Bodenabläufe. Nur bei den Urinalen im
Jungen-WC und im Technikraum sind Bodenabläufe geplant.
Als Material wird schallgedämmtes PE-HD-Rohr vorgesehen. Durchdringungen
von brandschutzrelevanten Bauteilen werden mit Brandschutzmanschetten
gegen einen möglichen Brandüberschlag abgeschottet.

Wasseranlagen
Der Trinkwasseranschluss vom Versorger erfolgt im Hausmeistergebäude,
Hausnummer 48. Dort befindet sich auch der Zähler.
Die Zuleitung ins Schulgebäude erfolgt in einem Kriechkeller unter dem
Treppenhaus/ Hauptzugang Schulgebäude.
Die Pausenhalle hat eine eigene Zuleitung direkt vom Hausmeistergebäude.
Der Anschlusspunkt ist an der Wand zum Stuhllager geplant.

Demontage Trinkwasser Bestandsgebäude
Im Bereich der neuen Ausgabe- und Spülküche sind alle
Trinkwasserleitungen bis zu den Hauptsträngen zurückzubauen, so dass
nicht genutzte Totleitungen vermieden werden.

Trinkwasser Bestandsgebäude
Zur Versorgung der Ausgabe- und Spülküche wird von einem
Vorsorgungspunkt im Vorraum A.0.22 eine neue Verteilleitung aufgebaut.
Zur Erfüllung der Hygieneanforderungen insbesondere in der Ferienzeit
ist eine automatische Hygienespülung zum regelmäßigen Austausch des
Inhalts der Wasserleitungen am letzten Verbraucher (Küchenspüle) zu
installieren. Die Nachspeisung für die Heizungsanlage im Kellergeschoss
wird erneuert und im Raum Lüftungszentrale an die neue
Trinkwasserleitung angeschlossen. Die alte Stichleitung ist bis zum
nächsten Hauptstrang zurückzubauen.
In den Obergeschlossen werden zwei WC´s und Waschtische an das
bestehende Trinkwassernetz angeschlossen.
Die neuen Armaturen in der Küche (Spülen) werden vom Auftragnehmer (AN)
geliefert und angeschlossen.
Trinkwasser Erweiterung
Die Leitung Trinkwasser kalt wird innerhalb der Flurdecke mit nicht
brennbarer Isolierung verlegt. Die Trinkwasserleitungen werden
durchgeschliffen (in Reihe).
Zur Erfüllung der Hygieneanforderungen insbesondere in der Ferienzeit
ist eine automatische Hygienespülung zum regelmäßigen Austausch des
Inhalts der Wasserleitungen am letzten Verbraucher im EG (WC) und am
letzten Verbraucher im 1.OG (WC) geplant.
Für eine Mobile Küche im Foyer, auf der Schulhofseite (außen) und auf
der Parkplatzseite (außen) ist jeweils ein Unterputz-Wandschrank mit
Wasser- und Stromanschluss geplant.

Trinkwasserinstallation allgemein
Als Rohrleitungsmaterialien sind Edelstahlrohre von Geberit oder Viega
vorgesehen. Zudem ist die gesamte Trinkwasserinstallation innerhalb des
Gebäudes gedämmt gemäß GEG auszuführen. Trinkwasserleitungen werden
soweit möglich verdeckt in Schächten und Wänden installiert.
Sämtliche Rohrbefestigungen werden körperschalldämmend ausgeführt und
entsprechend den DIN-Forderungen angebracht.
Zur Rohrführung dürfen nur Rohrschellen mit Gummieinlage verwendet
werden. Wanddurchführungen sind
durchzudämmen.

Die WC´s und Waschtische werden mit Unterputzträgergestellen
ausgerüstet. Die Waschtischarmaturen sind als Standarmaturen
Einhebelmischer vorgesehen. Bei den Behinderten-WCs sind Einhebelmischer
geplant. Die Spülung der WC´s erfolgt mittels Drückerplatte. Die Spülung
der Urinale ist als manuelle Spülung mittels Drückerplatte angedacht. Es
ist keine Sensortechnik geplant.

Einbauhöhen WC´s, Waschtische, Urinale
Folgende Einbauhöhen wurden mit dem Bauherrn abgestimmt:

Sanitäranlage Erdgeschoss und 1. Obergeschoss  Schulseite
WCs  36 cm
Urinale 50 cm
Waschtische 62 cm

Sanitäranlage Erdgeschoss - Richtung  Mehrzweckhalle
WCs 42 cm
Urinale 55 cm
Waschtische 75 cm

Die Waschtische in den Klassenräumen werden nur mit Trinkwasser kalt
versorgt.

Warmwasser
Im Küchenbereich werden im Raum Spülküche zwei neue Spülbecken mit
elektrischen Durchlauferhitzern mit je 11 kW geplant, die Spüle vor der
Haubenspülmaschine ist mit einem Durchlauferhitzer von 18 kW geplant.
Die Bestandsspüle wird dabei durch eine neue Spüle mit neuem
Durchlauferhitzer ersetzt. Die zwei neuen Waschtische in der Spül- und
Ausgabeküche erhalten ein 5l-Untertischgerät. Das Ausgussbecken im
Putzmittelraum erhält einen elektrischen Durchlauferhitzer mit 5,7 kW.
Die weiteren Waschtische im HW, Sanitätsraum und Putzmittelraum sind mit
einem Durchlauferhitzer mit 3,5 kW elektrischer Anschlussleistung
geplant.
Die Waschtische in den Behinderten-WC werden mit Warmwasser über einen
Durchlauferhitzer mit 3,5 kW elektrischer Anschlussleistung versorgt.

Sanitärcontainer
Vor der Entfernung der Toilettenanlage müssen Sanitärcontainer für die
Mädchen und Jungen-WC´s aufgestellt werden. Das ist eine bauseitige
Leistung und nicht in den Kosten der KG 400 enthalten.

Gasanlage
Die Zuleitung der Gasleitung vom Versorger erfolgt im Heizungskeller,
dort befindet sich auch der Gaszähler. Die Gasleitung führt zum
Heizkessel im Heizungskeller und eine zweite Leitung verläuft in der
Abhangdecke der Pausenhalle zur Sporthalle in den Raum C.0.07
Luftheizung. Diese Gasleitung wird stillgelegt und zurückgebaut. Der
Rückbau in der Pausenhalle erfolgt bauseits. Es wird eine neue Leitung
DN 40 durch den Heizungskeller nach außen geführt. Die Außenverlegung
soll bauseits auf der vom Schulhof abgewandten Seite im Erdreich neu
verlegt werden. Dazu wird die Gasleitung im Bestandsgebäude im KG durch
die Außenwand mit einer Abdichtung nach außen geführt. Die neue
Hauseinführung in die Mehrzweckhalle ist im Raum C.0.07 Luftheizung
geplant. Die Leitungen werden jeweils bis 1 m vor das Gebäude geführt.
Danach kann die vorhandene Gasleitung in der Abhangdecke der Pausenhalle
zurückgebaut werden.
Der Außenverlegung der Gasleitung erfolgt bauseits.

KG 420 Wärmeversorgungsanlagen

Wärmeerzeugung
Heizungsanlage Bestand:
Die Heizungsanlage im Bestand bleibt bestehen. Im Heizungskeller der
Schule befindet sich ein Gaskessel VKK 2406/3-E-HL R1, Fabr. Vaillant
mit 240 kW Heizleistung, Baujahr nicht ablesbar. Er arbeitet
raumluftabhängig, das heißt, es muss eine nicht absperrbare Verbindung
zur Außenluftversorgung sichergestellt werden, s. Kapitel Lüftung
Bestandsgebäude.
Im Jahr 2010 ist die Heizungsanlage geändert worden, alle Heizkörper
haben eine eigene Wilo-Pumpe installiert bekommen.
In einem separaten Projekt wird für die Heizungsanlage wieder ein
Verteiler aufgebaut und ein hydraulischer Abgleich geplant.
Der Abgang von der Heizungsanlage, welcher jetzt für die Heizung
Pausenhalle genutzt wird (ca. 40 kW), wird für das Nachheizregister der
Lüftungsanlage Ausgabeküche (11,1 kW) genutzt.

Heizungsanlage Erweiterung:
Die Auslegung der Wärmeerzeugung basiert auf der Heizlastberechnung nach
DIN EN 12831. Die Heizlast beträgt 27,05 kW.
Die Warmwasserbereitung erfolgt elektrisch, das Lüftungsgerät Lüftung
Aula ist mit einem Nacherhitzer mit ca. 32 kW geplant.
Folgende Raumtemperaturen sind geplant:
Unterrichtsräume, Mehrzweckraum  20 °C
OGS-Differenzierung  20 °C
Aula, Foyer  20 °C
WC-Räume, Vorräume  20 °C
Behinderten-WC  24 °C
Flur  19 °C
Technik  15 °C

Für die Bereitstellung der Wärme mit erneuerbarer Energie ist der
Einsatz einer Luft-/ Wasser-Wärmepumpe geplant. Die Gebäude -
Erweiterung sind zwei Wärmepumpen geplant, welche die Heizleistung für
das Gebäude und das Nachheizregister für das Lüftungsgerät Lüftung Aula
abdecken. Hier kann das niedrige Temperaturniveau für die
Fußbodenheizung und die Lüftungsanlage genutzt werden.

Wärmepumpe
Die Aufstellung der Wärmepumpen ist auf dem Dach über dem nördlichen
WC-Bereich geplant. Als Hersteller ist aktuell Hoval mit einer Belaria
pro 25 und Belaria pro 40 geplant.
Das Innengerät der Wärmepumpe und die Pufferspeicher sowie die weiteren
Komponenten werden im Technikraum im 1.OG aufgestellt.
Als Kältemittel kommt R290 Propan zum Einsatz. Für Wärmepumpen mit R290
gelten spezielle Anforderungen an den Aufstellort. Es sind bestimmte
Abstände zur Attika und ein Abstand von 1 m zu den Belüftungen der
Schmutzwasserleitungen einzuhalten.

Temperierung über die Wärmepumpe
Die Wärmepumpen sind reversibel geplant, das bedeutet, dass der
Kältekreislauf umgekehrt werden kann und somit Kaltwasser erzeugt werden
kann. Temperierung bedeutet, dass keine aktive Kühlung stattfindet. Mit
einer Vorlauftemperatur von mind. 19 °C für die Fußbodenheizung und das
Nachheizregister wird eine Taupunktunterschreitung vermieden.
Das Nachheizregister der Lüftungsanlage ist ein Change-Over-Register,
mit welchem geheizt und gekühlt werden kann. Es sind eine
diffusionsdichte Isolierung der Zuleitungen von den Wärmepumpen bis zu
den Regelventilen Fußbodenheizung und Lüftung sowie des Pufferspeichers
Kälte und des Heizungsverteilers geplant.
Die Wärmepumpen werden in den Sommermonaten mit Kühlbedarf
voraussichtlich hauptsächlich mit PV-Strom betrieben.

Wärmeverteilnetz Erweiterung
Es werden Edelstahlrohre gepresst eingesetzt. Die Wärmedämmung erfolgt
gemäß der Vorgabe des GEG. Im Außenbereich erfolgt eine 200%ige Dämmung.
Zwischen der Wärmepumpe und den Regelventilen Fußbodenheizung und
Lüftung ist eine diffusionsdichte Isolierung geplant.
Der Heizungsverteiler wird im Technikraum im 1.OG geplant
Zur Versorgung der Fußbodenheizung sind Systemtemperaturen im Heizfall
von 35/ 28°C und im Temperierungsfall von 16/ 19 °C geplant. Diese
niedrigen Temperaturen ermöglichen einen effizienten Betrieb der
Wärmepumpe.
Die Fußbodenverteiler werden als Aufputz-Heizkreisverteiler geplant.
Das Nachheizregister des Lüftungsgerätes wird ebenfalls über dieses
Heiznetz versorgt.

Raumheizflächen Erweiterung
Als Raumheizfläche ist in allen Räumen eine Fußbodenheizung geplant. Die
Verlegeabstände werden in der Entwurfsplanung gem. erforderlicher
Heizlast berechnet und dargestellt.
Es sind Raumthermostate in allen beheizten Räumen geplant.

Pumpen
Die verwendeten Pumpen in den Heizkreisen sind drehzahlgeregelt und
entsprechen somit den aktuellen Effizienz-Anforderungen.
Der hydraulische Nachweis wird über den beauftragten Nachunternehmer
geführt.
In den Strängen selbst sind Strangregulierventile geplant.

Reglung/ Schaltschränke/ Verdrahtung
Die Regelung der Wärmepumpe erfolgt mittels integrierter Regelung (DDC).

Über potentialfreie Kontakte erfolgt eine Ausgabe einer
Sammelstörmeldung.
Die Verkabelung innerhalb des Gewerkes ist Lieferleistung.

KG 430 Lufttechnische Anlagen
Auslegungsparameter der Lüftungsanlagen
Die Auslegung der Luftvolumenströme, welche mittels RLT-Anlage dem
Gebäude zugeführt werden, erfolgt auf Grundlage der Anforderungen
einschlägiger DIN-Normen (DIN EN 16789 Teil 1, der Empfehlung "Sichere
Schule" und der Arbeitsstättenrichtlinie A3.6).
Für die Lüftung der Ausgabeküche wurde die Norm DIN EN 16282 beachtet.
Der Gesamtvolumenstrom der RLT-Anlage Ausgabebereich beträgt 4.100 m³/h.
Es handelt sich um eine Ausgabe- und Spülküche. Es werden die
Ausgabeküche/ Spülküche und Nebenräume be- und entlüftet.
Es wird ein Herd aufgestellt, welcher nicht für die Essensversorgung
dient.
In den Klassen- und Differenzierungsräumen wurde der Volumenstrom gemäß
der Luftqualität Kategorie III nach DIN EN 16798-1 und der Empfehlung
"Sichere Schule". ermittelt. Das bedeutet einen Volumenstrom von 25 m³/h
pro Schüler. In der Aula und im Foyer wurde ein Volumenstrom gemäß der
Luftqualität Kategorie IV nach DIN EN 16798-1 von ca. 13 m³/h pro Person
ermittelt.
Die Luftmengen für die WC-Räumen orientieren sich an der Empfehlung zur
"Sicheren Schule" mit 100 m³/h pro Sitz, die Vorräume werden gemäß der
Arbeitsstättenrichtlinie A3.6 mit 11 m³/(h*m²) versorgt. Die Auslegung
der Volumenströme ist dem Dokument Volumenströme zu entnehmen.
Die Luftvolumenströme in den WC-Räumen sind optimiert geplant, so dass
Volumenströme mittels Überströmung von den Vorräumen in die WC-Bereichen
zweifach genutzt werden können. Dieses reduziert die erforderliche
Luftmenge und somit den Energiebedarf. Es ist ein Türgitter oder ein
Unterschnitt der Tür zu beachten.
Es sind zwei Betriebszustände geplant:
Betriebszustand Schulbetrieb mit 7000 m³/h und
Betriebszustand Veranstaltung Aula mit 6820 m³/h.
Im Betriebszustand Schulbetrieb sind die Volumenströme für die Aula und
das Foyer auf 20% reduziert.
Im Betriebszustand Veranstaltung Aula werden die Klassenbereiche nicht
belüftet, die Volumenströme für die Aula und das Foyer sind auf 100%
eingestellt.
Alle WC-Bereiche werden immer zu 100% belüftet.
Der Gesamtvolumenstrom der RLT-Anlage 2 Lüftung Aula beträgt 7.000 m³/h.

Lüftungsgeräte
Zentrale Lüftungsanlagen mit WRG
Es sind zwei zentrale Lüftungsanlagen mit einer hocheffizienten
Wärmerückgewinnung über einen Plattenwärmetauscher geplant. Der
Wirkungsgrad beträgt im Winter 91 % und im Sommer 82 %. Zur Erreichung
der notwendigen Zulufttemperatur ist ein Nachheizregister über
Pumpenwarmwasser geplant. Als Ventilatoren werden EC-Ventilatoren
eingesetzt. Auf der Außen- und Abluftseite werden Filter eingesetzt.
Schalldämpfer müssen im Kanalnetz vorgesehen werden.
Das Lüftungsgerät Ausgabeküche/ Spülküche wird nicht fettdicht
ausgeführt. Es sind Siphone zur Kondensatabfuhr vorzusehen.
Das Nachheizregister im Lüftungsgerät Aula wird als Change Over-Register
ausgeführt, mit welchem geheizt und gekühlt werden kann.

Lüftungsgerät Ausgabeküche RLT 1:
Im Heizungskeller ist in der neuen Wand zwischen Heizungskeller und
Lüftungskeller eine Brandschutzklappe mit Überströmöffnung und
Federrücklaufmotor für die Nachströmung der Verbrennungsluft geplant. In
der Außenwand ist ein Wetterschutzgitter zu setzen.
Die Aufstellung des Gerätes Lüftung Ausgabebereich erfolgt in der neu zu
errichtenden Lüftungszentrale im Keller unter dem Ausgabebereich (EG).
Dazu wird der vorhandene Heizungskeller eine Trennwand erhalten. Die in
der Lüftungszentrale vorhandenen Heizungsverteilleitungen sollen im
Rahmen eines anderen Projektes verlegt werden.
Im 2. Obergeschoss werden drei neue Toilettenräume geplant, diese werden
be- und entlüftet.

Lüftungsgerät Aula RLT 2:
In der Erweiterung der Schule sind die Aula, das Foyer, alle
Unterrichts- und OGS-Räume im 1.OG und die WC-Räume zu be- und
entlüften.
Die Aufstellung des Gerätes Lüftung Aula erfolgt auf der Dachfläche über
dem WC-Bereich EG.

Kanalnetz, Einbauteile
Die Zulufteinbringung sowie die Abluftabführung aus den Räumen erfolgt
kanalgebunden unter Berücksichtigung der brandschutztechnischen
Anforderungen (Brandschutzklappen).
Die Befestigungen erfolgen körperschalldämmend und entsprechend den
DIN-Forderungen.

Ausgabeküche/ Spülküche
Für die Küchenabluft ist ein fettdichter Kanal geplant, um die höhere
Luftfeuchtigkeit zu berücksichtigen. Der Zu- und Abluftkanal werden in
der Lüftungszentrale gedämmt. Für das einfache Luftkanalnetz sind keine
Volumenstromregler geplant. Die Zuluft wird über Zuluftquellauslässe
unter der Decke eingebracht. Über der Haubenspülmaschine wird eine
Ablufthaube für 900 m³/h installiert. In der Ausgabeküche besteht die
Möglichkeit, bei Bedarf später eine Abzugshaube z. B. über den
Dampfkonvektomaten für 1500 m³/h nachzurüsten.
Lüftung Aula
Der Zu- und Abluftkanal werden außen mit 200% Dämmstärke und Blechmantel
gedämmt. Zur Einstellung des Volumenstromes sind konstante und variable
Volumenstromregler geplant.
Die Zuluft wird den Räumen mittels Drallauslässen und Tellerventilen
zugeführt, in der Aula sind Schlitzdurchlässe geplant. Die
Abluftabführung erfolgt mittels Tellerventilen oder Lüftungsgittern.
Über das Change-Over-Register kann im Sommer über die Wärmepumpe eine
Temperierung der Zuluft erfolgen, die Vorlauftemperatur beträgt
mindestens 17 °C, es tritt keine Tauwasserbildung auf.

Außen- und Fortluft
Für das Lüftungsgerät Ausgabebereich werden die Außen- und Fortluft über
einen Ansaug- und einen Ausblasturm an der Fassade über Dach des 2.OG´s
geführt. Das Material ist Edelstahl. Die Absicherung über ein
Sekurantensystem, ein Geländer oder ähnliches ist bauseits zu stellen.
Für das Lüftungsgerät Aula erfolgt die Ansaugung der Außenluft und der
Ausblas der Fortluft erfolgen auf dem Dach.
Durch einen ausreichenden Abstand wird ein Kurzschluss verhindert.

Brandschutzklappen
Brandschutzklappen mit motorischen Stellantrieb sind gemäß den im
Brandschutzkonzept geforderten Brandabschnitten geplant. Es sind jeweils
Kanalrauchmelder in der Zu- und Abluft geplant.

Regelung/ Schaltschränke/ Verdrahtung
Die Regelung der Lüftungsanlagen erfolgt mittels integrierter Regelung
(DDC).
Über potentialfreie Kontakte erfolgt eine Ausgabe einer
Sammelstörmeldung.
Beim Lüftungsgerät Aula kann über einen potentialfreien Kontakt der BMA
die Lüftungsanlage ausgeschaltet werden.
Die Verkabelung innerhalb des Gewerkes ist Lieferleistung im Gewerk.
Die Laufzeit der Lüftungsgerätes wird über einen anwählbaren Zeitraum,
z. B. in der Woche von 7:00 Uhr bis 16:00 Uhr, festgelegt.
Bei einem außerschulischen Betrieb der Aula soll die Lüftung nur im
Bereich der Aula und der notwendigen Räume erfolgen. Die anderen
Bereiche werden über Volumenstromregler geschlossen. Die Zeiten sind
einstellbar.
In den Sommermonaten kann eine freie Nachtkühlung erfolgen, wenn die
Außentemperatur niedriger als die Ablufttemperatur ist.
Beim Lüftungsgerät Aula erfolgt bei höherer Außentemperatur eine
Temperierung über von den Wärmepumpen bereitgestelltes Kaltwasser. Die
Zulufttemperatur wird so gewählt, dass es nicht zu Zugerscheinungen
kommt. Über die Wärmepumpe erfolgt keine aktive Kühlung.

Kältetechnische Anlagen
Es wird weiterhin der vorhandene Serverraum im EG genutzt. Ein
Kältegerät ist nicht in unserer Planung berücksichtigt.
Weitere kältetechnische Anlagen sind nicht geplant.

KG 470 Nutzungsspezifische Anlagen
Löschanlagen
Gemäß Brandschutzkonzept ist eine Löschwasserleitung "trocken" gemäß DIN
14461, DIN 14461-2,-4, -5 gefordert. Die Einspeisung soll im Bereich des
Treppenhauses TR2 vorgesehen werden, diese wurde in Absprache mit dem
Brandschutzsachverständigen neben dem außenliegenden Treppenhaus
angeordnet. Die Entnahmestelle ist im Notwendige Flur EG zwischen Aula
und Mehrzweckhalle angeordnet. Die Leitung ist mit Gefälle, zwei
Entlüftungsventilen und Entwässerung geplant.
Die Abstimmung mit der Feuerwehr ist erfolgt.

Brandschutz
Die Durchführung aller haustechnischen Leitungen durch Wände und Decken
mit Brandschutzanforderungen sind gemäß Anforderung abzuschotten und zu
beschriften.

KG 480 Gebäudeleittechnik
Die MSR-Technik ist in den Gewerken beschrieben.
Es gibt keine GLT-Anlage.

*Hinweis: Verweis auf Planunterlagen*
Verweis auf Planunterlagen

PR700-25-079_T

LV Heizung/ Sanitär

PR700-25-052_TGA _5_B_GR_FU_KT_0000__P_Grund- und Leerrohrleitungsplan
PR700-25-052_TGA _5_B_GR_DA_KT_0001__P_Dachaufsicht TGA
PR700-25-052_HLS_5_A_GR_U1_KV_0300__P_Grundriss UG HLS
PR700-25-052_HLS_5_A_GR_00_KV_0301__P_Grundriss EG HLS
PR700-25-052_HLS_5_A_GR_01_KV_0302__P_Grundriss 1.OG HLS
PR700-25-052_HLS_5_A_GR_02_KV_0303__P_Grundriss 2.OG HLS
PR700-25-052_HLS_5_B_GR_00_KV_0304__P_Grundriss EG HLS
PR700-25-052_HLS_5_B_GR_01_KV_0305__P_Grundriss 1.OG HLS
PR700-25-052_HLS_5_B_GR_DA_KV_0306__P_Dachaufsicht HLS
PR700-25-052_HLS_5_C_GR_00_KV_0307__P_Grundriss EG HLS
PR700-25-052_HLS_5_A_GR_DA_KV_0308__P_Dachaufsicht  HLS
PR700-25-052_HLS_5_A_GR_U1_HZ_2000__P_Grundriss UG HZG
PR700-25-052_HLS_5_B_GR_00_HZ_2001__P_Grundriss EG HZG
PR700-25-052_HLS_5_B_GR_01_HZ_2002__P_Grundriss 1.OG u. Dachaufsicht HZG
PR700-25-052_HLS_5_A_SA_XX_HZ_2200__P_Strangschema HZG
PR700-25-052_HLS_5_B_SA_XX_HZ_2201__P_Anlagenschema HZG
PR700-25-052_HLS_5_B_SA_XX_HZ_2202__P_Strangschema HZG
PR700-25-052_HLS_5_A_GR_U1_SA_4000__P_Grundriss UG SAN
PR700-25-052_HLS_5_A_GR_00_SA_4001__P_Grundriss EG SAN
PR700-25-052_HLS_5_B_GR_00_SA_4002__P_Grundriss EG SAN
PR700-25-052_HLS_5_B_GR_01_SA_4003__P_Grundriss 1.OG SAN
PR700-25-052_HLS_5_B_GR_FU_SA_4004__P_Grundleitungsplan SAN
PR700-25-052_HLS_5_A_SA_XX_SA_4200__P_Schema Trinkwasser
PR700-25-052_HLS_5_B_SA_XX_SA_4200__P_Schema Trinkwasser
PR700-25-052_HLS_5_A_SA_XX_SA_4201__P_Schema Schmutzwasser
PR700-25-052_HLS_5_B_SA_XX_SA_4201__P_Schema Schmutzwasser
PR700-25-052_HLS_5_A_GR_00_FL_4500__P_Grundriss EG FL
PR700-25-052_HLS_5_B_GR_00_FL_4501__P_Grundriss EG FL
PR700-25-052_HLS_5_X_SA_XX_FL_4700__P_Schema Feuerlöschtechnik

LV Lüftung

PR700-25-052_TGA _5_B_GR_DA_KT_0001__P_Dachaufsicht TGA
PR700-25-052_HLS_5_A_GR_02_KV_0303__P_Grundriss 2.OG HLS
PR700-25-052_HLS_5_B_GR_00_KV_0304__P_Grundriss EG HLS
PR700-25-052_HLS_5_B_GR_01_KV_0305__P_Grundriss 1.OG HLS
PR700-25-052_HLS_5_B_GR_DA_KV_0306__P_Dachaufsicht HLS
PR700-25-052_HLS_5_A_GR_DA_KV_0308__P_Dachaufsicht HLS
PR700-25-052_HLS_5_B_GR_00_RL_3002__P_Grundriss EG RLT
PR700-25-052_HLS_5_B_GR_01_RL_3003__P_Grundriss 1.OG u. Dachaufsicht RLT
PR700-25-052_HLS_5_A_SA_XX_RL_3200__P_Schema RLT 1: Ausgabeküche
PR700-25-052_HLS_5_B_SA_XX_RL_3201__P_Schema RLT 2:  Aula/ OGS

*Hinweis: Allgemeine Vorbemerkungen*
Allgemeine Vorbemerkungen

A. Grundlage der Ausschreibung und des späteren Werkvertrages sind:

- Das Leistungsverzeichnis
- Die Projektpläne
- Die besonderen Vertragsbedingungen
- Die VOB in der jeweils gültigen Fassung Teil A, B und C
- Die gültigen DIN-, VDI- und VDE-Vorschriften sowie behördliche
Bestimmungen.

B. Besondere Vertragsbedingungen

1. In den Einheitspreisen müssen folgende Leistungen enthalten sein:
Stellen von Gerüsten, Hebe- und Transportwerkzeugen, soweit nicht
gesondert im Leistungsverzeichnis beschrieben, Auslösungen, Reisekosten
und Fahrgelder für das Montagepersonal.

2. Die Einheitspreise für Leistungen sind Festpreise, Preiserhöhungen
auf Grund von Materialpreis- oder Lohnerhöhungen werden nicht anerkannt.
Vorauszahlungen sind mit Einverständnis des Auftraggebers zum sofortigen
Materialeinkauf möglich.

3. Werden Materialien benötigt, die im Leistungsverzeichnis nicht
enthalten sind, so sind rechtzeitig vor Montagebeginn Nachtragsangebote
in zweifacher Ausfertigung vorzulegen. Die Preise unterliegen der
gleichen Kalkulationsbasis wie das Leistungsverzeichnis.

4. Der Auftragnehmer haftet für die vertragsmäßige Beschaffenheit nach
den vertraglichen Festlegungen vom Zeitpunkt seiner abgeschlossenen
Leistung an. Gemäß VOB, Teil B, §13 Abs. 4 wird ausdrücklich eine
Verjährungsfrist, die auch Bestand des Vertrages wird, mit 5 Jahren
vereinbart. Ansonsten bleibt es bei allen Bestimmungen des §13 nach VOB
,Teil B.

5. Alle baulichen Arbeiten wie Anlegen von Rohrkanälen und Schlitzen,
Fundamenten, Herstellen von Durchbrüchen in Decken und Wänden, werden
bauseits ausgeführt. Der Auftragnehmer hat vor Ausführungsbeginn die
Aussparungen auf Richtigkeit und Vollständigkeit zu überprüfen. Bei
Unstimmigkeiten sind die festgestellte Differenzen der Bauleitung in
schriftlicher Form vor Ausführungsbeginn mitzuteilen. Kosten, die zu
einem späteren Zeitpunkt durch Nacharbeiten der Aussparungen oder
Kernbohrungen entstehen, gehen zu Lasten des Auftragnehmers.

6. Kleinere Nacharbeiten an den Aussparungen bis 50 cm Länge sowie das
Schlagen oder Bohren von Löchern für Heizkörper- und Rohrbefestigungen
sind vom Auftragnehmer ohne besondere Vergütung auszuführen. Dies gilt
auch für Spitzarbeiten auf dem Rohfußboden, die bei Kreuzungspunkten
erforderlich werden.

7. Die Rohrführung ist so anzuordnen, dass der vorgesehene Durchbruch
verwendet werden kann. Die für eine eigenmächtig geänderte Rohrführung
erforderlichen Druchbrüche gehen zu Lasten des Auftragnehmers. Spitz-
und Stemmarbeiten sind nur nach vorheriger Absprache mit der Bauleitung
zulässig.

8. Vor Montagebeginn ist die koordinierte Trassen-/ Rohrführung der
Ausführungsplanung im Zuge der Montageplanung zwischen den beteiligten
Firmen (Heizung, Sanitär, Lüftung, Elektro) aufeinander abzustimmen. Bei
notwendig werdenden Änderungen, die auf eine mangelnde Abstimmung
zurückzuführen sind, erfolgt keine Kostenübernahme durch den
Auftraggeber.

9. Leitungen, die durch Wände oder Decken geführt werden, sind
durchgehend zu isolieren.

10. Auf eine einwandfreie Schallisolierung ist besonders zu achten.
Sämtliche Rohrbefestigungen sind mit Schalldämm-Einlagen zu versehen,
Schallpegelverbesserung im Mittel bis zu 18 dB(A). Schlitzleitungen sind
sorgfältig zu isolieren, damit keine Verbindung / Schallbrücke zwischen
Rohr und Baukörper entstehen kann.

11. Apparate, Armaturen und sonstige empfindliche Anlagenteile sind nach
der Montage durch geeignete Maßnahmen vor Verschmutzung, Beschädigung
und Witterungseinflüssen zu schützen.

12. Alle Apparate und Flansch-Armaturen sind einschließlich
Gegenflanschen, Schrauben und Dichtungen oder Verschraubungen
anzubieten, auch wenn diese im Leistungsverzeichnis nicht besonders
aufgeführt sind.

16. Bei sämtlichen Elektrogeräten sind die Elektroanschlüsse (Auflegen
der Kabel) mit einzukalkulieren. Dabei sind die bauseits verlegten und
gekennzeichneten Elektroleitungen abzuisolieren und fachgerecht an die
Bauteile anzuschließen. Die VDE-Richtlinien sind zu beachten.

13. Der Auftragnehmer hat Verpackungsmaterial sowie den bei seinen
Arbeiten anfallenden Schutt sowie Rohr- und Blechabfälle auf seine
Kosten aufzuräumen und zu entsorgen.

14. Der ausführenden Firma werden nach Auftragserteilung
Ausführungspläne ausgehändigt. Der Auftragnehmer ist verpflichtet, das
Projekt im Zuge der Montageplanung selbstverantwortlich zu prüfen, den
tatsächlichen Gegebenheiten bzw. baulichen Änderungen anzupassen.

15. Falls nicht im Leistungsverzeichnis beschrieben, sind in die
Einheitspreise einzurechnen die Kosten für:

- Insgemein
- Gerüststellung
- Einbringung aller Bauteile
- Stemmen oder Bohren von Löchern für Befestigungen aller Art
- Abdrücken von Teilanlagen
- Einweisen von Bedienungspersonal bei Inbetriebnahme
- Inbetriebnahme und Einregulierung technischer Anlagen
- An- und Abfuhr von Werkzeugen und Materialien
- Behördengänge und Durchführung evtl. notwendiger Genehmigungs
  verfahren
- Teilnahme an wöchentlich stattfindenden Baubesprechungen
- Baustelleneinrichtung
- Führen eines Bautagebuches
- Erstellen und Koordination der Montageplanung auf Grundlage der
  Ausführungsplanung, die Montagplanung zweifach auf Datenträger
(USB-
  Stick), im Format PDF, DWG oder DXF mind. ACAD 2024 und 2- fach
  als Papierpause.

Ebenfalls einzurechnen sind die Kosten für die Erstellung von
Revisionsunterlagen:

- 3 Sätze Revisionsunterlagen, in Ordnern abgeheftet und beschriftet,
unterteilt mit Registern und folgendem Inhalt:
- Inhaltsverzeichnis
- Adresse und Telefonnummer für Wartungs- und Störungsdienst
- Anlagenbeschreibungen
- Techn. Zeichnungen und Gerätekarten der Hauptkomponenten
- Zeichnungen und Schemata farbig auf Papier gedruckt, gefaltet und
geheftet mit Lochrandverstärkung
- Montage-, Betriebs- und Wartungsanleitungen der einzelnen Bauteile und
Anlagen
- Ersatzteillisten der einzelnen Bauteile und Anlagen
- Liste über die zu wartenden Anlagenteile
- Konformitätserklärungen / Übereinstimmungserklärungen der
Gerätehersteller, CE-Kennzeichen
- Mess- und Abdrückprotokolle, Spülbescheinigungen, Nachweise über
Hygieneprüfungen Trinkwasser
- Protokolle von Sachverständigen über Prüfungen und Abnahmen
- Fachunternehmererklärung, Übereinstimmungserklärung
- Strang- und Schaltschemen sind einzulaminieren und 1-fach in den
Technikräumen aufzuhängen
- 1-fach Datenträger CD oder USB-Stick mit allen Unterlagen im
PDF-Format
- 1-fach Datenträger CD oder USB-Stick mit Zeichnungen und Schemata im
dxf- und dwg-Format.

Die Unterlagen sind bei der Abnahme übergeben.

16. Stundenlohnarbeiten dürfen nur auf besondere Anordnung der
Bauleitung und auf besonderen Nachweis ausgeführt werden. Für
Stundenlohnarbeiten werden folgende Lohnsätze berechnet (einschließlich
Unternehmerzuschlag, ohne MwSt:):

Sämtliche Zuschläge wie Auslösung, Fahrgelder usw. sind anteilmäßig
einzurechnen. Die Tagelohnarbeiten sind innerhalb von drei Tagen
unterschreiben zu lassen. Nicht unterschriebene Tagelohnberichte werden
nicht anerkannt.

17. Die Teil- und Schlussrechnungen sind prüffähig mit Aufmaß
entsprechend dem Baufortschritt zweifach zu stellen. Mit der
Unterzeichnung des Leistungsverzeichnisses werden die vorstehenden
Bedingungen vom Auftragnehmer anerkannt. Er verpflichtet sich zur
Einhaltung und Durchführung der Vorschriften.

18. Die förmliche Abnahme wird verlangt und ist rechtzeitig schriftlich
vom Auftragnehmer zu beantragen. Dabei ist folgende Erklärung abzugeben:

a) Alle Leistungen sind vertragsgerecht erbracht und mängelfrei.

b) Die öffentlich rechtlich geforderten und vorgeschriebenen technischen
Abnahmen sind durchgeführt. Abnahmebescheinigungen sind beizufügen.

c) Die Anlagen sind eingefahren und einreguliert.

d) Die für die Übergabe erforderlichen Unterlagen sind fertig gestellt
und werden spätestens zum Abnahmetermin übergeben.

Wird die Abnahme wegen falscher Angaben zu vorstehenden Punkten a - d
verweigert, so trägt der Auftragnehmer die Kosten, die dem Auftraggeber
oder dessen Beauftragten bis zur endgültigen Abnahme entstehen. Dies
gilt auch für vom Auftragnehmer zu vertretende Mehrfachkontrollen der
Mängelbeseitigung.

19. Die Anlage kann nur als Gesamtanlage und erst nach vollständiger
Fertigstellung übergeben werden. Eine Übergabe von Anlageteilen ist
nicht vorgesehen. Ist eine Teilver- oder -entsorgung während der Bauzeit
erforderlich, hat der Auftragnehmer in zumutbarem Umfang die Betreuung
der in Betrieb befindlichen Anlagenteile zu übernehmen und für
einwandfreie Funktion zu sorgen.

*Hinweis: Technische Vorbemerkungen für Heizungsanlagen*
Technische Vorbemerkungen für Heizungsanlagen

Es gelten die Allgemeinen Technischen Vertragsbestimmungen (ATV) für
Heizanlagen und zentrale Wassererwärmungsanlagen DIN 18380 und für
MSR-Anlagen DIN 18386 in der aktuellen Version.

Inhaltsübersicht:
1. Fabrikatsangaben
2. Bauliche Nebenarbeiten
3. Ausführung und Umfang des Fliesenbelags
4. Vermeidung von Geräuschentwicklung und Geräuschübertragung
5. Rohrleitungsmontage
6. Heizkörpermontage
7. Elektroinstallation
8. Anmeldung an Versorgungsunternehmen und Behörden
9. Ausländische Erzeugnisse
10. Technische Unterlagen
11. Vollständigkeit der Leistungen

1. Fabrikatsangaben
Die im Leistungsverzeichnis angegebenen Fabrikate sind in jedem Falle
anzubieten. Möchte der Bieter alternative Fabrikate anbieten, sind diese
in einem separaten Angebot anzubieten. Das ausgeschriebene Fabrikat ist
dabei als Qualitätsfestlegung zu betrachten.

2. Bauliche Nebenarbeiten
Sämtliche Wand- und Deckendurchbrüche sowie Wandschlitze werden bauseits
hergestellt und auch wieder geschlossen, soweit dies im
Leistungsverzeichnis nicht als eigenständige Position aufgeführt ist.
Das geringfügige Nachstemmen solcher Durchbrüche ist vom Auftragnehmer
auszuführen und wird nicht besonders vergütet. Das Herstellen der
Wandschlitze für die eigentlichen Anschlussleitungen zu den Heizkörpern
ist, soweit keine Vorwandinstallation vorgesehen ist, im
Leistungsverzeichnis aufgeführt und vom Auftragnehmer auszuführen. Das
Verschließen erfolgt bauseits. Ist jedoch, im Gegensatz zu den
vorstehenden Ausführungen, im Leistungsverzeichnis hierfür keine
besondere Position aufgeführt, so ist der Umfang dieser Schlitze
geringfügig und das Herstellen in die Einheitspreise der Rohrleitungen
mit einzurechnen. Das Einsetzen sämtlicher Heizkörper- oder sonstiger
Objektbefestigungen sowie Rohrhalterungen ist vom Auftragnehmer
auszuführen.

3. Ausführung und Umfang des Fliesenbelages
Der Auftragnehmer hat sich vor der Ausführung beim Architekten bzw. der
Bauleitung über die Ausführung und den Umfang des vorgesehenen
Fliesenbelags der Sanitärräume zu erkundigen. Die in diesen Räumen
vorgesehenen Heizkörper und Rohrleitungen, soweit diese vor der Wand
verlegt werden, sind dann mit  dem entsprechenden Abstand zu
installieren.

4. Vermeidung von Geräuschentwicklung und Geräuschübertragung
Besonderes Augenmerk ist auf die Vermeidung von Geräuschentwicklung und
Geräuschübertragung zu legen. Es ist zwingend zu gewährleisten, dass
durch das Rohrnetz keine Geräusche in die einzelnen Wohnräume übertragen
werden und keine Knack-, Reibungs-, Fließ- und sonstigen Geräusche
entstehen. Zu diesem Zweck sind bei allen Rohrdurchführungen durch Wände
und Decken, insbesondere bei der Untergeschossdecke,
Mineralfaser-Halbschalen in ausreichender Stärke und Länge um die Rohre
zu legen und diese ausreichend zu befestigen. Sämtliche Rohrhalterungen
sind mit erprobten Dämmprofilen aus Spezialgummi auszukleiden. Die
DIN-Regel 4109 "Schallschutz im Hochbau" ist zwingend zu beachten, und
die dort gestellten Forderungen sind unbedingt einzuhalten. Es sind
grundsätzlich nur Armaturen zu verwenden, deren Geräuschverhalten
geprüft ist und zu denen Aussagen des Herstellers hierzu vorliegen.

5. Rohrleitungsmontage
Sämtliche Rohrleitungen sind so zu verlegen, dass eine genügende
Ausdehnungsmöglichkeit gegeben ist und dass sie einzeln isoliert werden
können. Hierbei ist zu berücksichtigen, dass alle Leitungen entsprechend
den bestehenden Vorschriften ausreichend stark gegen Wärmeverluste
gedämmt werden können. Sind im Leistungsverzeichnis keine
Wärmedämmungsarbeiten aufgeführt, werden diese getrennt ausgeschrieben
und auch ausgeführt. Sichtbare Leitungen sind mit ausreichenden Decken-
bzw. Wandabständen zu verlegen. Alle Wand-, Decken- und
Fußbodenaustrittsstellen sind mit Kunststoffrosetten zu versehen. Bei
Bodenaustritten in Feuchträumen oder Räumen, die feucht geputzt werden,
sind ungeteilte Überschiebrohre einzubauen, die gegen den Bodenbelag mit
einer dauerelastischen Silikonmasse wasserdicht abzuspritzen sind.
Sämtliche Rohrhalterungen sind gegen Körperschallübertragungen
entsprechend auszukleiden. Innerhalb der Wand- und Deckendurchführungen
sind die Rohre mit Mineralfaser-Halbschalen in ausreichender Stärke und
Länge zu umkleiden. Rohraufhängungen dürfen nur als Pendelschellen
(keine Rohrbänder) ausgeführt werden und sind jeweils an einer unter der
Decke anzubringenden Querschiene zu befestigen. Die Anbringung dieser
Befestigungsschiene ist mit der Sanitärfirma zu koordinieren. Sämtliche
Muffenarmaturen sind mit einer Verschraubung zu montieren, so dass sie
jederzeit ohne Trennung der Rohrleitungen ausgewechselt werden können.
Diese Verschraubungen sind im Leistungsverzeichnis nicht gesondert
aufgeführt und sind daher in die jeweiligen Einheitspreise mit
einzurechnen.

6. Heizkörpermontage
Der Mindestabstand vom fertigen Fußboden 120 mm und von Oberkante
Heizkörper bis Unterkante Abdeckung mit mind. 50 mm ist unbedingt
einzuhalten. Sämtliche Heizkörperbefestigungen dürfen bei der Erwärmung
und Abkühlung keine Geräusche erzeugen. Das Bohren der Löcher hierzu ist
jeweils in die Einheitspreise mit einzurechnen.

7. Elektroinstallationen
Die Verkabelung der Pumpen, Schalt- und Regelgeräte oder sonstiger
Bauteile, bei denen eine elektrische Stromversorgung erforderlich ist,
wird, wenn im Leistungsverzeichnis nicht anders aufgeführt,
grundsätzlich von der Elektrofirma ausgeführt. Die einzelnen Kabel
werden jedoch vom Elektriker nur in die einzelnen Geräte wie
Schaltschränke, Regler, Ventile, Schalter usw. eingeführt. Das Ablängen,
Entisolieren und Auflegen der Kabel ist vom Auftragnehmer auszuführen.
Er ist hierfür voll verantwortlich. Dem Elektriker ist ein Schaltplan
sowie eine Grundrisszeichnung mit den einzelnen Positionen zu übergeben.
Der Elektriker ist verpflichtet, die einzelnen Kabel zu kennzeichnen.
Die Überprüfung ist jedoch Sache des Auftragnehmers. Die
VDE-Vorschriften sind zu beachten.

8. Anmeldungen zur Erlangung von Genehmigungen bei
Versorgungsunternehmen und Behörden
Alle Anmeldungen und Genehmigungen sowie Abnahmen bei den
Versorgungsunternehmen und Behörden sind vom Auftragnehmer vorzunehmen
bzw. zu beschaffen. Hierzu gehört auch die Erstellung und Vorlage von
entsprechenden Unterlagen. Die Kosten hierfür sind in die Einheitspreise
mit einzurechnen.

9. Ausländische Erzeugnisse
Die Verwendung ausländischer Erzeugnisse und Materialien bedarf der
ausdrücklichen Zustimmung des  Auftraggebers. Sie müssen in jedem Falle
den deutschen Gütebestimmungen entsprechen. Die Vorlage eines amtlichen
Prüfzeugnisses einer Material-Prüfanstalt mit Sitz in Deutschland kann
gefordert werden. Ausnahmeregelungen, hervorgerufen durch den
Europäischen Binnenmarkt, bedürfen ebenfalls der Zustimmung des
Auftraggebers.

10. Technische Unterlagen
Bei Auftragserteilung werden dem Auftragnehmer die technischen
Unterlagen des Projektes ausgehändigt. Der Auftragnehmer ist
verpflichtet, diese Unterlagen und Berechnungen im Rahmen der
Montageplanung zu überprüfen und mit der tatsächlichen Bauausführung zu
vergleichen. Anhand dieser Unterlagen und der tatsächlichen
Bauausführung sind vom Auftragnehmer innerhalb von 3 Wochen nach
Auftragserteilung die Montagepläne zu fertigen und ein kompletter Satz
dem Ingenieurbüro bzw. der Bauleitung vorzulegen. Dazu gehören auch die
MSR- und Elektro- Schaltpläne einschl. Datenpunktlisten. Der
Auftragnehmer hat nach Auftragserteilung den übrigen am Bau tätigen
Firmen alle für die Gesamtfunktion erforderlichen Angaben zu machen und
falls erforderlich Planunterlagen hierfür zu fertigen.

11. Vollständigkeit der Leistungen
In die Preise der einzelnen Positionen sind einzuschließen alle
Lieferungen und Leistungen sowie Betriebsstoffe, soweit nicht im
Leistungsverzeichnis bauseitige Lieferung oder Ausführung vermerkt ist,
die zur betriebsfertigen Herstellung der Gesamteinrichtung erforderlich
sind. Die eingetragenen Einheitspreise der einzelnen Leistungen müssen
die komplette betriebsfertige Ausführung umfassen, einschließlich
Montageauslösungen, Fahrgelder und sonst. Zulagen für das
Montagepersonal.

12. Inbetriebnahme
Vor Inbetriebnahme der gesamten Heizungsanlage in mehreren Abschnitten
gemäß den Bauabschnitten ist die Anlage zu spülen, zu befüllen und zu
entlüften. Nach der Dichtigkeitsprüfung und dem Durchspülen der
Rohrleitungen ist die Heizungsanlage mit enthärteten Wasser entsprechend
der VDI 2035 über eine mobile bzw. die neuinstallierte
Heizungsbefüllanlage zu füllen und zu entlüften.
Aufgrund der zeitversetzten Fertigstellung, hat dieses in mehreren
Abschnitten zu erfolgen. Das Spülen und die Dichtigkeitsprüfung ist zu
protokollieren einschl. aller erforderlichen Betriebsstoffe und Medien.

*Hinweis: Technische Vorbemerkungen für Sanitäranlagen*
Technische Vorbemerkungen für Sanitäranlagen

Es gelten die Allgemeinen Technischen Vertragsbestimmungen (ATV) für
Gas-, Wasser- und Entwässerungsanlagen DIN 18381 in der aktuellen
Version.

Inhaltsübersicht:
1. Sanitäre Einrichtungsgegenstände
2. Fabrikatsangaben
3. Bauliche Nebenarbeiten
4. Ausführung und Umfang des Fliesenbelags
5. Vermeidung von Geräuschentwicklung und Geräuschübertragung
6. Rohrleitungsmontage
7. Elektroinstallationen
8. Anmeldungen an Versorgungsunternehmen und Behörden
9. Ausländische Erzeugnisse
10. Technische Unterlagen
11. Vollständigkeit der Leistungen

1. Sanitäre Einrichtungsgegenstände
Die sanitären Einrichtungsgegenstände wurden gemeinsam mit dem Bauherrn
nach dessen Vorgaben ausgewählt und festgelegt. Der Auftragnehmer hat
sich in jedem Falle vor der Ausführung beim Bauherrn bzw. Beim
Architekten zu vergewissern, ob diese Fabrikate und Modelle nun auch
tatsächlich zum Einbau kommen sollen. Wird vom Bauherrn vor der
Ausführung eine Bemusterung gewünscht, so ist diese ohne zusätzliche
Kosten im Rahmen der allgemeinen Bauabwicklung vorzunehmen.

2. Fabrikatsangaben
Die im Leistungsverzeichnis angegebenen Fabrikate sind in jedem Falle
anzubieten. Möchte der Bieter alternative Fabrikate anbieten, sind diese
in einem separaten Angebot anzubieten. Das ausgeschriebene Fabrikat ist
dabei als Qualitätsfestlegung zu betrachten.

3. Bauliche Nebenarbeiten
Sämtliche Wand- und Deckendurchbrüche sowie Wandschlitze werden bauseits
hergestellt und auch wieder geschlossen, soweit dies im
Leistungsverzeichnis nicht als eigenständige Position aufgeführt ist.
Das Herstellen der Wandschlitze für die eigentlichen Anschlussleitungen
zu den Objekten ist, soweit keine Vorwandinstallation vorgesehen ist, im
Leistungsverzeichnis aufgeführt und vom Auftragnehmer auszuführen. Das
Verschließen erfolgt bauseits. Das Einsetzen sämtlicher
Objektbefestigungen sowie Rohrhalterungen ist vom Auftragnehmer
auszuführen.

4. Ausführung und Umfang des Fliesenbelages
Der Auftragnehmer hat sich vor der Ausführung beim Architekten bzw. der
Bauleitung über die Ausführung und den Umfang des vorgesehenen
Fliesenbelags der Sanitärräume zu erkundigen. Beim Angebot ist in jedem
Falle eine Installation nach Fliesenraster (Plattenmaß) zu
berücksichtigen. Sämtliche Einrichtungsgegenstände und Armaturen sind
gegen den Fliesenbelag mit Schallschutzelementen zu befestigen und mit
dauerelastischer Silikonmasse wasserdicht zu versiegeln. Gelangen
farbige Einrichtungsgegenstände zum Einbau, ist eine Dichtungsmasse in
dem gleichen Farbton zu wählen.

5. Vermeidung von Geräuschentwicklung und Geräuschübertragung
Besonderes Augenmerk ist auf die Vermeidung von Geräuschentwicklung und
Geräuschübertragung zu legen. Es ist zwingend zu gewährleisten, dass
durch das Rohrnetz keine Geräusche in die einzelnen Wohnräume übertragen
werden und keine Knack-, Reibungs-, Fließ- und sonstigen Geräusche
entstehen. Zu  diesem Zweck sind bei allen Rohrdurchführungen durch
Wände und Decken, insbesondere  bei der Untergeschossdecke,
Mineralfaser-Halbschalen in ausreichender Stärke und Länge um die Rohre
zu legen und diese ausreichend zu befestigen. Sämtliche Rohrhalterungen
sind mit erprobten Dämmprofilen aus Spezialgummi auszukleiden. Die
DIN-Regel 4109 "Schallschutz im Hochbau" ist zwingend zu beachten, und
die dort gestellten Forderungen sind unbedingt einzuhalten.

6. Rohrleitungsmontage
Sämtliche Rohrleitungen sind so zu verlegen, dass eine genügende
Ausdehnungsmöglichkeit gegeben ist und dass sie einzeln isoliert werden
können. Hierbei ist zu berücksichtigen, dass alle Leitungen entsprechend
den bestehenden Vorschriften ausreichend stark gegen Wärmeverluste
gedämmt werden können. Sind im Leistungsverzeichnis keine
Wärmedämmungsarbeiten aufgeführt, werden diese getrennt ausgeschrieben
und auch ausgeführt. Sichtbare Leitungen sind mit ausreichenden Decken-
bzw. Wandabständen zu verlegen. Alle Wand-, Decken- und
Fußbodenaustrittsstellen sind mit Kunststoffrosetten zu versehen. Bei
Bodenaustritten in Feuchträumen oder Räumen, die feucht geputzt werden,
sind ungeteilte Überschiebrohre einzubauen, die gegen den Bodenbelag mit
einer dauerelastischen Silikonmasse wasserdicht abzuspritzen sind.
Sämtliche Rohrhalterungen sind gegen Körperschallübertragungen
entsprechend auszukleiden. Innerhalb der Wand- und Deckendurchführungen
sind die Rohre mit Mineralfaser-Halbschalen in ausreichender Stärke und
Länge zu umkleiden. Rohraufhängungen dürfen nur als Pendelschellen
(keine Rohrbänder) ausgeführt werden und sind jeweils an einer unter der
Decke anzubringenden Querschiene zu befestigen. Die Anbringung dieser
Befestigungsschiene ist mit der Heizungsfirma zu koordinieren. Sämtliche
Muffenarmaturen sind mit einer Verschraubung zu montieren, so dass sie
jederzeit ohne Trennung der Rohrleitungen ausgewechselt werden können.
Diese Verschraubungen sind im Leistungsverzeichnis nicht gesondert
aufgeführt  und sind daher in die jeweiligen Einheitspreise mit
einzurechnen.

7. Elektroinstallationen
Die Verkabelung der Pumpen, Schalt- und Regelgeräte oder sonstiger
Bauteile von Schmutzwasserpumpen, Hebeanlagen, Feuerlöschanlagen oder
sonstigen Einrichtungen, bei denen eine elektrische Stromversorgung
erforderlich  ist, wird, wenn im Leistungsverzeichnis nicht anders
aufgeführt, grundsätzlich von der Elektrofirma ausgeführt. Das Ablängen,
Entisolieren und Auflegen der Kabel ist vom Auftragnehmer auszuführen.
Er ist hierfür voll verantwortlich. Dem Elektriker ist ein Schaltplan
sowie eine Grundrisszeichnung mit den einzelnen Positionen zu übergeben.
Der Elektriker ist verpflichtet, die einzelnen Kabel zu kennzeichnen.
Die Überprüfung ist jedoch Sache des Auftragnehmers. Die
VDE-Vorschriften sind zu beachten.

8. Anmeldungen zur Erlangung von Genehmigungen bei
Versorgungsunternehmen und Behörden
Alle Anmeldungen und Genehmigungen sowie Abnahmen bei den
Versorgungsunternehmen und Behörden sind vom Auftragnehmer vorzunehmen
bzw. zu beschaffen. Hierzu gehört auch die Erstellung und Vorlage von
entsprechenden Unterlagen. Die Kosten hierfür sind in die Einheitspreise
mit einzurechnen.

9. Ausländische Erzeugnisse
Die Verwendung ausländischer Erzeugnisse und Materialien bedarf der
ausdrücklichen Zustimmung des Auftraggebers. Sie müssen in jedem Falle
den deutschen Gütebestimmungen entsprechen. Die Vorlage eines amtlichen
Prüfzeugnisses einer Material-Prüfanstalt mit Sitz in Deutschland kann
gefordert werden. Ausnahmeregelungen, hervorgerufen durch den
Europäischen Binnenmarkt, bedürfen ebenfalls der Zustimmung des
Auftraggebers.

10. Technische Unterlagen
Bei Auftragserteilung werden dem Auftragnehmer die technischen
Unterlagen des Projektes ausgehändigt. Der Auftragnehmer ist
verpflichtet, diese Unterlagen und Berechnungen im Rahmen der
Montageplanung zu überprüfen und mit der tatsächlichen Bauausführung zu
vergleichen. Anhand dieser Unterlagen und der tatsächlichen
Bauausführung sind vom Auftragnehmer innerhalb von 3 Wochen nach
Auftragserteilung die Montagepläne zu fertigen und ein kompletter Satz
dem Ingenieurbüro bzw. der Bauleitung vorzulegen. Dazu gehören auch die
MSR- und Elektro- Schaltpläne einschl. Datenpunktlisten. Der
Auftragnehmer hat nach Auftragserteilung den übrigen am Bau tätigen
Firmen alle für die Gesamtfunktion erforderlichen Angaben zu machen und
falls erforderlich Planunterlagen hierfür zu fertigen.

11. Vollständigkeit der Leistungen
In die Preise der einzelnen Positionen sind einzuschließen alle
Lieferungen und Leistungen sowie Betriebsstoffe, soweit nicht im
Leistungsverzeichnis bauseitige Lieferung oder Ausführung vermerkt ist,
die zur betriebsfertigen Herstellung der Gesamteinrichtung erforderlich
sind. Die eingetragenen Einheitspreise der einzelnen Leistungen müssen
die komplette betriebsfertige Ausführung umfassen, einschließlich
Montageauslösungen, Fahrgelder und sonst. Zulagen für das
Montagepersonal.

*Hinweis: Technische Vorbemerkungen für Dämmarbeiten*
Technische Vorbemerkungen für Dämmarbeiten

Es gelten die Allgemeinen Technischen Vertragsbestimmungen (ATV) für
Dämm- und Brandschutzarbeiten an technischen Anlagen DIN 1821 in der
aktuellen Version sowie die DIN 4140, DIN 4102 und DIN EN 13501, die
Brandschutzrichtlinien, sowie die VDI - Richtlinie 2055.

Ausführung
Die Ausführung der einzelnen Isolierarbeiten ist in dem nachstehenden
Leistungsverzeichnis genau beschrieben. Die Einheitspreise müssen die
komplette Ausführung der einzelnen Isolierungen umfassen. Alle evtl.
vorgefertigten Bögen, Abzweige, Ausschnitte oder sonstige Nebenarbeiten
sind daher in die Einheitspreise mit einzurechnen. Für eventuell
vorkommende und erforderlich werdende Montageunterbrechungen erfolgt
keine besondere Vergütung. Nach Beendigung der Arbeiten sind alle
Armaturen und Blechmanschetten sowie die angrenzenden Wände und Fußböden
zu reinigen. Der anfallende Abfall ist abzufahren.

Vollständigkeit der Leistungen:
In die Preise der einzelnen Positionen sind einzuschließen alle
Lieferungen und Leistungen sowie Betriebsstoffe, soweit nicht im
Leistungsverzeichnis bauseitige Lieferung oder Ausführung vermerkt ist,
die zur betriebsfertigen Herstellung der Gesamteinrichtung erforderlich
sind. Die eingetragenen Einheitspreise der einzelnen Leistungen müssen
die komplette betriebsfertige Ausführung umfassen, einschließlich
Montageauslösungen, Fahrgelder und sonst. Zulagen für das
Montagepersonal.

Keine Verwendung gefährlicher Stoffe
Es ist erklärtes Ziel des Auftraggebers, dass keine Stoffe verwendet
werden, deren Inhalt ganz oder teilweise als gefährlicher Stoff in der
Gefahrstoff-Verordnung (Bundesgesetzblatt 1976, Nr. 47, Seite 1470)
aufgeführt ist.

*Hinweis: Schnittstellen*
Schnittstellen

- Verkabelung innerhalb des Gewerkes Auftragnehmer( AN)
- Elektr. Zuleitung zum Schaltschrank Auftraggeber (AG)
- Heizung Schlosserei, Schreinerei Gewerk Lüftung
- Kamin für Hochdruckreiniger Gewerk Lüftung
- Dachaufsätze Lieferung AN, Montage Auftraggeber (AG)/ Dachdecker
- Schließen der Durchbrüche beim Rückbau der Gasleitung bauseits, ca. 6
  Stück DN150

#### Bereich 41.01 Sanitär

##### Abschnitt 41.01.01 Demontage

**41.01.01.1 Demontage Waschtisch**
Demontage Waschtisch

Demontageort:
A.2.F3, Achse E5, Prüfen Rückbau TW-Leitung bis zur
Hauptleitung mit der Bauleitung
A.2.13
A.1.02, Prüfen Rückbau TW-Leitung bis zur Hauptleitung
mit der Bauleitung
A.0.09, Prüfen Rückbau TW-Leitung bis zur Hauptleitung
mit der Bauleitung

Trennen Trinkwasserleitung
Verschluss Schmutzwasserleitung mit Stopfen.
Menge: 3,000 St

**41.01.01.2 Demontage Sanitärinstallation Ausgabeküche**
*** Pauschalposition
Demontage Sanitärinstallation Ausgabeküche

Demontage:
- 3 Stück Spülbecken
- 6 Stück Waschtische

Rückbau Trinkwasserleitungen bzw. abklemmen, ca. 90 m
Rückbau Schmutzwasserleitungen, abklemmen bzw.
Nutzung zum Anschließen der neuen Sanitärobjekte
in Absprache mit der Bauleitung.

fachgerechte Entsorgung
Menge: 1,000 psch

##### Abschnitt 41.01.02 Bewässerung und Zubehör

**41.01.02.1 System-Absperrventil DN40**
System-Absperrventil DN40

wie im einzelnen zuvor beschrieben,

einschl. Dicht- und Befestigungsmaterial, Dämmhaube
sowie Übergänge auf das verwendete Rohrsystem liefern
und montieren.
Menge: 1,000 St

**41.01.02.2 Anschluss an Trinkwasser Bestand in DN40 erstellen**
*** Pauschalposition
Anschluss an Trinkwasser Bestand in DN40 erstellen

Einsatzort:  Foyer B.0.F2
  Heizung A.U.07a

inkl. aller Form- Übergangs- und Dichtungsteile
erstellen.
Menge: 1,000 psch

**41.01.02.3 Trinkwasser Anbindung an den Bestand DN32 erstellen**
*** Pauschalposition
Trinkwasser Anbindung an den Bestand DN32 erstellen

Montageort: Ausgabeküche: Vorraum A.0.22
Material Bestand: Stahlrohr

Inkl. Form und Verbindungsstücke
komplett liefern und anschließen
Menge: 1,000 psch

**41.01.02.4 Edelstahlrohr DN12 / d 15 x 1 mm**
Edelstahlrohr DN12 / d 15 x 1 mm

wie im einzelnen zuvor beschrieben,

einschl. Dicht- und Befestigungsmaterial
komplett liefern und montieren.
Menge: 1,000 m

**41.01.02.5 Edelstahlrohr DN15 / d 18 x 1 mm**
Edelstahlrohr DN15 / d 18 x 1 mm

wie im einzelnen zuvor beschrieben,

einschl. Dicht- und Befestigungsmaterial
komplett liefern und montieren.
Menge: 50,000 m

**41.01.02.6 Edelstahlrohr DN20 / d 22 x 1,2 mm**
Edelstahlrohr DN20 / d 22 x 1,2 mm

wie im einzelnen zuvor beschrieben,

einschl. Dicht- und Befestigungsmaterial
komplett liefern und montieren.
Menge: 50,000 m

**41.01.02.7 Edelstahlrohr DN25 / d 28 x 1,2 mm**
Edelstahlrohr DN25 / d 28 x 1,2 mm

wie im einzelnen zuvor beschrieben,

einschl. Dicht- und Befestigungsmaterial
komplett liefern und montieren.
Menge: 210,000 m

**41.01.02.8 Edelstahlrohr DN32 / d 35 x 1,5 mm**
Edelstahlrohr DN32 / d 35 x 1,5 mm

wie im einzelnen zuvor beschrieben,

einschl. Dicht- und Befestigungsmaterial
komplett liefern und montieren.
Menge: 75,000 m

**41.01.02.9 Edelstahlrohr DN40 / d 42 x 1,5 mm**
Edelstahlrohr DN40 / d 42 x 1,5 mm

wie im einzelnen zuvor beschrieben,

einschl. Dicht- und Befestigungsmaterial
komplett liefern und montieren.
Menge: 1,000 m

**41.01.02.10 Edelstahlbogen DN12 / d 15 x 1 mm**
Edelstahlbogen DN12 / d 15 x 1 mm

in allen Handelsausführungen,

einschl. Dicht- und Befestigungsmaterial
komplett liefern und montieren.
Menge: 10,000 St

**41.01.02.11 Edelstahlbogen DN15 / d 18 x 1 mm**
Edelstahlbogen DN15 / d 18 x 1 mm

in allen Handelsausführungen,

einschl. Dicht- und Befestigungsmaterial
komplett liefern und montieren.
Menge: 130,000 St

**41.01.02.12 Edelstahlbogen DN20 / d 22 x 1,2 mm**
Edelstahlbogen DN20 / d 22 x 1,2 mm

in allen Handelsausführungen,

einschl. Dicht- und Befestigungsmaterial
komplett liefern und montieren.
Menge: 45,000 St

**41.01.02.13 Edelstahlbogen DN25 / d 28 x 1,2 mm**
Edelstahlbogen DN25 / d 28 x 1,2 mm

in allen Handelsausführungen,

einschl. Dicht- und Befestigungsmaterial,
komplett liefern und montieren.
Menge: 125,000 St

**41.01.02.14 Edelstahlbogen DN32 / d 35 x 1,5 mm**
Edelstahlbogen DN32 / d 35 x 1,5 mm

in allen Handelsausführungen,

einschl. Dicht- und Befestigungsmaterial,
komplett liefern und montieren.
Menge: 45,000 St

**41.01.02.15 Edelstahlbogen DN40 / d 42 x 1,5 mm**
Edelstahlbogen DN40 / d 42 x 1,5 mm

in allen Handelsausführungen,

einschl. Dicht- und Befestigungsmaterial,
komplett liefern und montieren.
Menge: 1,000 St

**41.01.02.16 Edelstahlabzweig DN15 / d 18 x 1 mm**
Edelstahlabzweig DN15 / d 18 x 1 mm

T Stück aus Edelstahl, gleichweit und reduziert,
maßgebend ist der größte Durchmesser,,

einschl. Dicht- und Befestigungsmaterial
komplett liefern und montieren.
Menge: 30,000 St

**41.01.02.17 Edelstahlabzweig DN20 / d 22 x 1,2 mm**
Edelstahlabzweig DN20 / d 22 x 1,2 mm

T Stück aus Edelstahl, gleichweit und reduziert,
maßgebend ist der größte Durchmesser,,

einschl. Dicht- und Befestigungsmaterial
komplett liefern und montieren.
Menge: 20,000 St

**41.01.02.18 Edelstahlabzweig DN25 / d 28 x 1,2 mm**
Edelstahlabzweig DN25 / d 28 x 1,2 mm

T Stück aus Edelstahl, gleichweit und reduziert,
maßgebend ist der größte Durchmesser,,

einschl. Dicht- und Befestigungsmaterial
komplett liefern und montieren.
Menge: 32,000 St

**41.01.02.19 Edelstahlabzweig DN32 / d 35 x 1,5 mm**
Edelstahlabzweig DN32 / d 35 x 1,5 mm

T Stück aus Edelstahl, gleichweit und reduziert,
maßgebend ist der größte Durchmesser,,

einschl. Dicht- und Befestigungsmaterial
komplett liefern und montieren.
Menge: 10,000 St

**41.01.02.20 Edelstahl-Red-Stück DN15 / d 18 x 1 mm**
Edelstahl-Red-Stück DN15 / d 18 x 1 mm

in allen Handelsausführungen,

einschl. Dicht- und Befestigungsmaterial
komplett liefern und montieren.
Menge: 5,000 St

**41.01.02.21 Edelstahl-Red-Stück DN20 / d 22 x 1,2 mm**
Edelstahl-Red-Stück DN20 / d 22 x 1,2 mm

in allen Handelsausführungen,

einschl. Dicht- und Befestigungsmaterial
komplett liefern und montieren.
Menge: 1,000 St

**41.01.02.22 Edelstahl-Red-Stück DN25 / d 28 x 1,2 mm**
Edelstahl-Red-Stück DN25 / d 28 x 1,2 mm

in allen Handelsausführungen,

einschl. Dicht- und Befestigungsmaterial
komplett liefern und montieren.
Menge: 3,000 St

**41.01.02.23 Edelstahl-Red-Stück DN32 / d 35 x 1,5 mm**
Edelstahl-Red-Stück DN32 / d 35 x 1,5 mm

in allen Handelsausführungen,

einschl. Dicht- und Befestigungsmaterial
komplett liefern und montieren.
Menge: 1,000 St

**41.01.02.24 Edelstahl-Red-Stück DN40 / d 42 x 1,5 mm**
Edelstahl-Red-Stück DN40 / d 42 x 1,5 mm

in allen Handelsausführungen,

einschl. Dicht- und Befestigungsmaterial
komplett liefern und montieren.
Menge: 1,000 St

**41.01.02.25 Edelstahlmuffe DN15 / d 18 x 1 mm**
Edelstahlmuffe DN15 / d 18 x 1 mm

in allen Handelsausführungen,

einschl. Dicht- und Befestigungsmaterial
komplett liefern und montieren.
Menge: 5,000 St

**41.01.02.26 Edelstahlmuffe DN20 / d 22 x 1,2 mm**
Edelstahlmuffe DN20 / d 22 x 1,2 mm

in allen Handelsausführungen,

einschl. Dicht- und Befestigungsmaterial
komplett liefern und montieren.
Menge: 5,000 St

**41.01.02.27 Edelstahlmuffe DN25 / d 28 x 1,2 mm**
Edelstahlmuffe DN25 / d 28 x 1,2 mm

in allen Handelsausführungen,

einschl. Dicht- und Befestigungsmaterial
komplett liefern und montieren.
Menge: 10,000 St

**41.01.02.28 Edelstahlmuffe DN32 / d 35 x 1,5 mm**
Edelstahlmuffe DN32 / d 35 x 1,5 mm

in allen Handelsausführungen,

einschl. Dicht- und Befestigungsmaterial
komplett liefern und montieren.
Menge: 5,000 St

**41.01.02.29 Edelstahlmuffe DN40 / d 42 x 1,5 mm**
Edelstahlmuffe DN40 / d 42 x 1,5 mm

in allen Handelsausführungen,

einschl. Dicht- und Befestigungsmaterial
komplett liefern und montieren.
Menge: 1,000 St

**41.01.02.30 Übergangsstück DN15 / R1/2**
Übergangsstück DN15 / R1/2

aus Edelstahl (Molybdänanteil min. 2,2%),
mit R-Gewinde.

einschl. Dicht- und Befestigungsmaterial
komplett liefern und montieren.
Menge: 1,000 St

**41.01.02.31 Wandscheibe DN12 / 15 mm**
Wandscheibe DN12 / 15 mm

mit SC-Contur, Stahl nichtrostend mit Pressanschluss,
Rp-Gewinde 1/2

Ausstattung:
Dichtelement EPDM, mit Befestigungsflansch-
mit Schallschlucker und Schallunterlage,

einschl. Dicht- und Befestigungsmaterial
komplett liefern und montieren.
Menge: 1,000 St

**41.01.02.32 Wandscheibe DN15 / 18 mm**
Wandscheibe DN15 / 18 mm

mit SC-Contur, Stahl nichtrostend mit Pressanschluss,
Rp-Gewinde 1/2

Ausstattung:
Dichtelement EPDM, mit Befestigungsflansch-
mit Schallschlucker und Schallunterlage,

einschl. Dicht- und Befestigungsmaterial
komplett liefern und montieren.
Menge: 80,000 St

**41.01.02.33 Wandscheibe DN20 / 22 mm**
Wandscheibe DN20 / 22 mm

mit SC-Contur, Stahl nichtrostend mit Pressanschluss,
Rp-Gewinde 3/4

Ausstattung:
Dichtelement EPDM, mit Befestigungsflansch-
mit Schallschlucker und Schallunterlage,

einschl. Dicht- und Befestigungsmaterial
komplett liefern und montieren.
Menge: 1,000 St

**41.01.02.34 Doppel-Wandscheibe DN15 / 18 mm**
Doppel-Wandscheibe DN15 / 18 mm

mit SC-Contur, Stahl nichtrostend mit Pressanschluss,
Rp-Gewinde 1/2

Ausstattung:
Dichtelement EPDM, mit Befestigungsflansch-
mit Schallschlucker und Schallunterlage,

einschl. Dicht- und Befestigungsmaterial
komplett liefern und montieren.
Menge: 1,000 St

**41.01.02.35 Wandeinbauschrank**
Wandeinbauschrank

Produktmerkmale
Ausstattung:
- Frostsichere Außenarmatur
- Steckdosenkombination 2 x 230 V
im geschlossenen Zustand mediumberührte Metallteile aus
entzinkungsfreiem und korrosionsbeständigem
Rotguss, beständig gegen aggressives Wasser
verschließbar, aus Edelstahl, Oberfläche geschliffen
als Versorgungseinheit zur zentralen Strom- und
Wasserversorgung
Blendrahmen mit Tür mit Profil-Schließzylinder als
Steckschloss inkl. Bartschlüsseln
umrüst- und austauschbar auf eine bestehende
Schließanlage
bauseits umrüstbar auf CH-KABA-Schlossausführung
Tür mit integrierter Klappdurchführung für Schlauch-
bzw. Kabelanschluss zur Sicherheit auch während
des Gebrauchs
wartungsfreie EPDM-Spindelabdichtung
Kegel mit innenliegender RV-Feder
bauseits beliebig verlängerbar
mit Funktionsbelüfter zur automatischen Entleerung
integrierter RV und Rohrbelüfter als
Sicherungskombination HD
Rohraußengewinde
Betätigungsgriff mit blauem Signierplättchen
totraumfrei
inkl. Schlauchkupplung für gängige Stecksysteme
Schloss mit einheitlicher Schlüsselnummer auf Anfrage,
weitere Ausstattungen auf Anfrage

Normen und Zulassungen
Armatur mit DVGW-Zulassung
Armatur mit ÖVGW-Zulassung
Armatur mit SVGW-Zulassung
Armatur mit KIWA-Zulassung
Armatur mit BELGAQUA-Zulassung
nach UBA KTW BWGL
nach UBA BWGL Metalle
Schallschutzzulassung nach DIN EN ISO 3822 Klasse 1
DIN EN 15096 Familie H, Typ B / DIN EN 1717 / DIN EN
13959

Technische Daten
DN15 R1/2-R3/4
Druckstufe PN 16
Schutzart IP44

einschl. Dicht- und Befestigungsmaterial komplett
liefern und montieren.

Fabrikat der Planung: Kemper
Typ:  Figur 210 02
Artikelnr.:  2100201500

Angebotenes Fabrikat:

Hersteller:
'....................................................' (vom Bieter einzutragen)

Typ:
'....................................................' (vom Bieter einzutragen)
Menge: 3,000 St

**41.01.02.36 Wasserspender**
Wasserspender

Leitungsgebundener Wasserspender
Standgerät

Leistungsstarker Wasserspender ideal für Bereiche mit
hohem Verbrauch

 Hergestellt aus robusten, hochwertigen Materialien
 Individuell einstellbare Portionierung je
Wasseroption
 UV-C LED Technik für mehr Hygienesicherheit

Hochwertige Materialien
Robustes, einfach zu reinigende Edelstahlgehäuse
für anspruchsvolle Arbeitsbereiche
Intuitive Edelstahl-Druckknöpfe sowie hoher
Ausgabebereich mit 30 cm für eine schnelle
Bedienung
Integrierte, großflächige Tropfschale mit direktem
Wasserabfluss schützt vor Wasserüberlauf
Abschießbaren Unterschrank bietet Stauraum für
eine 6 kg CO2-Flasche

Effiziente Trinkwasserversorgung
Zwei einstellbare Portionierung je Wasseroption
Hoher Ausgabebereich von 30 cm erleichtert das
Befülllen von unterschiedlichen Flaschen
Sicherheitsabschaltung der Sprudelfunktion bei
Wassermangel

Modernste und sichere Technologie
Unsere Hochleistungsfilter sind nach den strengsten
Standards der NSF International zertifiziert,
garantieren bestmögliche Filtration und Qualität bei
jeder Anwendung.
Die UV-C LED Lampen direkt an allen drei
Ausgabestellen verhindern wirksam das
Bakterienwachstum und sorgen für einen hygienisch
sicheren Ausgabebereich.
Verwendung von R290, ein natürlich vorkommendes
Kältemittel, ohne negative Auswirkung auf die globale
Erwärmung

Technische Eigenschaften
Ausführung Standgerät
Maße (BTH) 52 cm x 50,5 cm x 145 cm
* Gesamttiefe (inkl. Stecker und Ablauf) beträgt 46,8
cm
Gewicht 58 kg
Ausgabehöhe 30 cm

Technologie und Leistung
Hygienetechnologie UV-C LED-Lampe an allen drei
Ausgabestellen
Filtertechnik Everpure 4C
Wasseranschluss Direktanschluss mit mechanischem
Aquastop inkl.
Rückschlagsicherung gemäß DIN EN1717 sowie
Sicherheits-Kit mit Leck-Detektor
Kühlleistung 150 l/ Std.
Zapfleistung 150 l/ Std.
Wassertemperatur 5 -12 °C
Kühltechnik R290
Netzspannung 230V / 50Hz
Max. Leistungsaufnahme 920 Watt

Montage-Anschlussvoraussetzungen*
Stromversorgung Eine Schukosteckdose 230 V - 50 Hz mit
16A Absicherung
Trinkwasseranschluss sowie -abfluss 3/8 Zoll oder 3/4
Zoll Außengewinde mit Absperrung (Eckventil)
und einem Wasserdruck von min. 2,5 bar
Abstände ca. 50 - 80 cm Abstand des
Trinkwasseranschlusses vom Boden,
10 cm Abstand für die Gerätebelüftung
*Die Montage-Anschlussvoraussetzungen sind im
Aufstellumfeld von max. 1 Meter bauseitig zur
gewährleisten.

Wasseroptionen
Ungekühlt Still
Gekühlt Still
Gekühlt Sprudel

einschl. Dicht- und Befestigungsmaterial komplett
liefern und montieren.

Fabrikat der Planung: Culligan
Typ:  Aquabar Plus
Modell:  GAS

Angebotenes Fabrikat:

Hersteller:
'....................................................' (vom Bieter einzutragen)

Typ:
'....................................................' (vom Bieter einzutragen)
Menge: 1,000 St

##### Abschnitt 41.01.03 Entwässerung und Zubehör

**41.01.03.1 PE Abflussrohr m.M d 56**
PE Abflussrohr m.M d 56

wie im einzelnen zuvor beschrieben,

einschl. Dichtmaterial komplett
liefern und montieren.
Menge: 35,000 m

**41.01.03.2 PE Abflussrohr m.M d 75**
PE Abflussrohr m.M d 75

wie im einzelnen zuvor beschrieben,

einschl. Dichtmaterial komplett
liefern und montieren.
Menge: 50,000 m

**41.01.03.3 PE Abflussrohr m.M d 90**
PE Abflussrohr m.M d 90

wie im einzelnen zuvor beschrieben,

einschl. Dichtmaterial komplett
liefern und montieren.
Menge: 1,000 m

**41.01.03.4 PE Abflussrohr m.M d 110**
PE Abflussrohr m.M d 110

wie im einzelnen zuvor beschrieben,

einschl. Dichtmaterial komplett
liefern und montieren.
Menge: 185,000 m

**41.01.03.5 PE Rohr Bogen d 56**
PE Rohr Bogen d 56

wie im einzelnen zuvor beschrieben,

einschl. Dichtmaterial komplett
liefern und montieren.
Menge: 125,000 St

**41.01.03.6 PE Rohr Bogen d 75**
PE Rohr Bogen d 75

wie im einzelnen zuvor beschrieben,

einschl. Dichtmaterial komplett
liefern und montieren.
Menge: 35,000 St

**41.01.03.7 PE Rohr Bogen d 90**
PE Rohr Bogen d 90

wie im einzelnen zuvor beschrieben,

einschl. Dichtmaterial komplett
liefern und montieren.
Menge: 1,000 St

**41.01.03.8 PE Rohr Bogen d 110**
PE Rohr Bogen d 110

wie im einzelnen zuvor beschrieben,

einschl. Dichtmaterial komplett
liefern und montieren.
Menge: 175,000 St

**41.01.03.9 PE Rohr Einfach-Abzweig d 56**
PE Rohr Einfach-Abzweig d 56

wie im einzelnen zuvor beschrieben,

einschl. Dichtmaterial komplett
liefern und montieren.
Menge: 20,000 St

**41.01.03.10 PE Rohr Einfach-Abzweig d 75**
PE Rohr Einfach-Abzweig d 75

wie im einzelnen zuvor beschrieben,

einschl. Dichtmaterial komplett
liefern und montieren.
Menge: 10,000 St

**41.01.03.11 PE Rohr Einfach-Abzweig d 110**
PE Rohr Einfach-Abzweig d 110

wie im einzelnen zuvor beschrieben,

einschl. Dichtmaterial komplett
liefern und montieren.
Menge: 25,000 St

**41.01.03.12 PE Rohr Bogen-Abzweig d 110**
PE Rohr Bogen-Abzweig d 110

wie im einzelnen zuvor beschrieben,

einschl. Dichtmaterial komplett
liefern und montieren.
Menge: 20,000 St

**41.01.03.13 PE Rohr Hosenabzweig 2 x 90°, d110/90**
PE Rohr Hosenabzweig 2 x 90°, d110/90

wie im einzelnen zuvor beschrieben,

einschl. Dichtmaterial komplett
liefern und montieren.
Menge: 10,000 St

**41.01.03.14 PE Rohr Reduzierstück d 75**
PE Rohr Reduzierstück d 75

wie im einzelnen zuvor beschrieben,

einschl. Dichtmaterial komplett
liefern und montieren.
Menge: 3,000 St

**41.01.03.15 PE Rohr Reduzierstück d 110**
PE Rohr Reduzierstück d 110

wie im einzelnen zuvor beschrieben,

einschl. Dichtmaterial komplett
liefern und montieren.
Menge: 11,000 St

**41.01.03.16 Abwasseranschluss für Spüle vorrichten**
Abwasseranschluss für Spüle

vorrichten unter Hinzulieferung von:

1 1/2" x DN 50 mit Abwasseranschluss und Rosette für
bauseitige Spülen bzw. Spülmaschinen

einschl. Dicht- und Befestigungsmaterial komplett
liefern und montieren.
Menge: 1,000 St

**41.01.03.17 Abwasseranschluss für Waschmaschine vorrichten**
Abwasseranschluss für Spüle

Vorrichten unter Hinzulieferung von:

1 1/2" x DN 50 mit Abwasseranschluss, Siphon und
Rosette für
bauseitige Waschmaschinen

einschl. Dicht- und Befestigungsmaterial komplett
liefern und montieren.
Menge: 1,000 St

**41.01.03.18 PP-MX Abflussrohr m.M d 40**
PP-MX Abflussrohr m.M d 40

wie im einzelnen zuvor beschrieben,

einschl. Dichtmaterial komplett
liefern und montieren.
Menge: 25,000 m

**41.01.03.19 PP-MX Abflussrohr m.M d 50**
PP-MX Abflussrohr m.M d 50

wie im einzelnen zuvor beschrieben,

einschl. Dichtmaterial komplett
liefern und montieren.
Menge: 15,000 m

**41.01.03.20 PP-MX Abflussrohr m.M d 70**
PP-MX Abflussrohr m.M d 70

wie im einzelnen zuvor beschrieben,

einschl. Dichtmaterial komplett
liefern und montieren.
Menge: 1,000 m

**41.01.03.21 PP-MX Abflussrohr m.M d 110**
PP-MX Abflussrohr m.M d 110

wie im einzelnen zuvor beschrieben,

einschl. Dichtmaterial komplett
liefern und montieren.
Menge: 10,000 m

**41.01.03.22 PP-MX Rohr Bogen d 40**
PP-MX Rohr Bogen d 40

wie im einzelnen zuvor beschrieben,

einschl. Dichtmaterial komplett
liefern und montieren.
Menge: 11,000 St

**41.01.03.23 PP-MX Rohr Bogen d 50**
PP-MX Rohr Bogen d 50

wie im einzelnen zuvor beschrieben,

einschl. Dichtmaterial komplett
liefern und montieren.
Menge: 12,000 St

**41.01.03.24 PP-MX Rohr Einfach-Abzweig d 40**
PP-MX Rohr Einfach-Abzweig d 40

wie im einzelnen zuvor beschrieben,

einschl. Dichtmaterial komplett
liefern und montieren.
Menge: 1,000 St

**41.01.03.25 PP-MX Rohr Einfach-Abzweig d 50**
PP-MX Rohr Einfach-Abzweig d 50

wie im einzelnen zuvor beschrieben,

einschl. Dichtmaterial komplett
liefern und montieren.
Menge: 2,000 St

**41.01.03.26 PP-MX Rohr Einfach-Abzweig d 70**
PP-MX Rohr Einfach-Abzweig d 70

wie im einzelnen zuvor beschrieben,

einschl. Dichtmaterial komplett
liefern und montieren.
Menge: 1,000 St

**41.01.03.27 Grundleitungsanschluss GA-Abflussrohr DN100**
Grundleitungsanschluss GA-Abflussrohr DN100

wie im einzelnen zuvor beschrieben,

einschl. Dicht- und Befestigungsmaterialien
komplett fachgerecht herstellen.
Menge: 21,000 St

**41.01.03.28 Anschluss an SW-Entlüftungshaube DN70**
Anschluss an SW-Entlüftungshaube DN70

bestehend aus einem Übergangsstück DN70 sowie einer
umwickelten Wärmedämmung von ca. 1,00m Länge im
Bereich der thermischen Hülle als Schwitzwasserdämmung

einschl. Dicht- und Befestigungsmaterial in fertiger
Arbeit herstellen.
Menge: 4,000 St

**41.01.03.29 Anschluss an SW-Entlüftungshaube DN100**
Anschluss an SW-Entlüftungshaube DN100

bestehend aus einem Übergangsstück DN100 sowie einer
umwickelten Wärmedämmung von ca. 1,00m Länge im
Bereich der thermischen Hülle als Schwitzwasserdämmung

einschl. Dicht- und Befestigungsmaterial in fertiger
Arbeit herstellen.
Menge: 13,000 St

**41.01.03.30 Bodenablauf DN100**
Bodenablauf DN100

Varino Bodenablauf vertikal, d110
Geberit Varino Bodenablauf vertikal, d110

Verwendungszwecke
- Zum Anschließen von Sanitärapparaten
- Zum Einsatz innerhalb von Gebäuden

Eigenschaften
- Höhenverstellbar mit Verlängerungsstück
- Chemikalienbeständig
- Schlagfest
- Geruchsverschlusseinsatz ohne Werkzeug demontierbar
- Güteüberwacht nach EN 1253-3
- Belastbarkeit Klasse K 3 (3 kN)
- Zulauf drehbar um 360G
- Zulauf verschlossen
- Zulauf für den Anschluss von einem Sanitärapparat

Technische Eigenschaften
- Werkstoff: PE
- Höhe: 14,6-19,3 cm
- Ablaufleistung bei Stauhöhe 10 mm: 0,7 l/s
- Ablaufleistung bei Stauhöhe 20 mm: 1,6 l/s
- Einlaufleistung: 0,8 l/s
- Sperrwasserhöhe: 50 mm
- Ablaufleistung: 0,7 l/s
- Außendurchmesser: 110 mm
- Nettogewicht: 1,421 kg

zusätzlicher Lieferumfang
- Einlaufstutzen aus PE-HD, D 50 mm
- Abgang aus PE-HD, D 110 mm
- Edelstahlrost
- Geruchsverschlusseinsatz
- Bauschutz

Fabrikat: Geberit
Typ: Varino
Artikel-Nr.: 388.022.00.1

einschl. Abdichtung, Dicht- und Befestigungsmaterial
komplett liefern und montieren.

Angebotenes Fabrikat:

Hersteller:
'....................................................' (vom Bieter einzutragen)

Typ:
'....................................................' (vom Bieter einzutragen)
Menge: 11,000 St

**41.01.03.31 SML-Rohr DN50 mit Kältedämmung**
*** Pauschalposition
SML-Rohr DN50 mit Kältedämmung

15 m SML-Rohr DN 50, 6x Bögen 45°, 1x Abzweig DN50
Kältedämmung Teclit 60/30  16 m
Conlit 150 U Schale 60/35 1 Stück

(für Kondensatleitung Wärmepumpen im Foyer)
Menge: 1,000 psch

**41.01.03.32 Begleitheizung Kondensat Wärmepumpe 40 kW**
*** Pauschalposition
Begleitheizung Kondensat Wärmepumpe 40 kW

Einbauort:  Dach
Nennweite:  DN40
Länge:  3 m
Außentemperatur: - 10°C
Solltemperatur im Rohr: 7 °C
Heizband:  10 W/m

inkl. Regler, Anlegefühler, Heizband
einschl. Dicht- und Befestigungsmaterial, komplett
liefern und montieren.

Angebotenes Fabrikat:

Hersteller:
'....................................................' (vom Bieter einzutragen)

Typ:
'....................................................' (vom Bieter einzutragen)
Menge: 1,000 psch

**41.01.03.33 Begleitheizung Kondensat Wärmepumpe 25 kW**
*** Pauschalposition
Begleitheizung Kondensat Wärmepumpe 25 kW

Einbauort:  Dach
Nennweite:  DN40
Länge:  3 m
Außentemperatur: - 10°C
Solltemperatur im Rohr: 7 °C
Heizband:  10 W/m

inkl. Regler, Anlegefühler, Heizband
einschl. Dicht- und Befestigungsmaterial, komplett
liefern und montieren.

Angebotenes Fabrikat:

Hersteller:
'....................................................' (vom Bieter einzutragen)

Typ:
'....................................................' (vom Bieter einzutragen)
Menge: 1,000 psch

##### Abschnitt 41.01.04 Installationselemente

**41.01.04.1 Montageelement Wand-WC**
Montageelement Wand-WC - Betätigung
von vorne

zum Einbau in teilhohe oder raumhohe
Vorwandinstallation, zur Befestigung von Stütz- und
Haltegriffen, Geeignet für Fußbodenaufbau 0-20 cm,

Eigenschaften:
Trockenbauelement, Selbsttragend, Rahmen
pulverbeschichtet,, Farbe blau, Rahmen mit Löchern D 9

mm, für Befestigung im Holzständerbau,
Keramikbefestigungen M12, Befestigungsabstand 18 cm
oder 23 cm, Fußstützen mit cm-Raster-Markierung,
rutschsicher, höhenverstellbar, verzinkt, Fußplatte
drehbar, für den Einbau in UW50 und UW75 Profile,
Montagehöhe des WC in der Rohbauphase einstellbar,
41-46 cm, Wand-WC-Bogen tiefenverstellbar  in 8
Positionen, Verstellbereich ca. 45 mm, Befestigung
schallgedämmt, UP-Spülkasten mit Betätigung von
vorne, UP-Spülkasten für werkzeuglose Montage und
werkzeuglose  Servicearbeiten,
schwitzwassergedämmt, für 2-Mengen-, 1-Mengen- oder
Spül-Stopp-Spülung geeignet, Bauschutz für
Serviceöffnung, Spülmenge einstellbar, Bei
Werkseinstellung sofortiges Nachspülen möglich,
Wasseranschluss hinten/oben in der Mitte,

Lieferumfang:
- Universeller Wasseranschluss R 1/2" mit integriertem

Eckventil und Handrad
- Schutzstopfen
- Leerrohr Wasserzuleitung
- Positionierungshilfe für
Elektro-Schalterdose
- 2 Gewindestangen M12 für Keramikbefestigung
- PE Anschlussgarnitur, D 90 mm
- PE Wand-WC-Bogen, D 90 mm
- PE Übergangsstück, D 90 / 110 mm
- Bausatz für Vorwandmontage
- Befestigungsmaterial

einschl. Dicht- und Befestigungsmaterial, mit
Schallschutz-Set, mit Vorwandmontagebausatz, komplett
liefern und montieren.

Fabrikat der Planungt: Geberit
Typ:  Duofix
Artikelnr.:  111.300.00.5
  oder gleichwertiger Art

Angebotenes Fabrikat:

Hersteller:
'....................................................' (vom Bieter einzutragen)

Typ:
'....................................................' (vom Bieter einzutragen)
Menge: 30,000 St

**41.01.04.2 Beh.- Montageelement Wand-WC - mit Griffhalter**
Beh.- Montageelement Wand-WC - mit Griffhalter

Für barrierefreies Bauen, zum Einbau in teilhohe oder
raumhohe Vorwandinstallation, zur Befestigung von
Stütz- und Haltegriffen, Geeignet für Fußbodenaufbau
0-20 cm, zur Montage von Wand-WC mit Ausladung > 62 cm

Eigenschaften:
Trockenbauelement, Selbsttragend, Rahmen
pulverbeschichtet, Rahmen mit Löchern D 9
mm, für Befestigung im Holzständerbau,
Keramikbefestigungen M12, Befestigungsabstand 18 cm
oder 23 cm, Fußstützen mit cm-Raster-Markierung,
rutschsicher, höhenverstellbar, verzinkt, Fußplatte
drehbar, für den Einbau in UW50 und UW75 Profile,
Montagehöhe des WC in der Rohbauphase einstellbar,
41-46 cm, Wand-WC-Bogen tiefenverstellbar  in 8
Positionen, Verstellbereich ca. 45 mm, Befestigung
schallgedämmt, UP-Spülkasten mit Betätigung von
vorne, 25 Jahre Ersatzteilsicherheit, UP-Spülkasten für

werkzeuglose Montage und werkzeuglose  Servicearbeiten,

schwitzwassergedämmt, für 2-Mengen-, 1-Mengen- oder
Spül-Stopp-Spülung geeignet, Bauschutz für
Serviceöffnung, Spülmenge einstellbar, Bei
Werkseinstellung sofortiges Nachspülen möglich,
Wasseranschluss hinten/oben in der Mitte,
Befestigungsplatten für Stütz- und Haltegriffe aus
Furnierholz, wasserfest verleimt, höhenverstellbar.

Lieferumfang:
- Universeller Wasseranschluss R 1/2" mit integriertem

Eckventil und Handrad
- Schutzstopfen
- Leerrohr Wasserzuleitung
- Positionierungshilfe für
Elektro-Schalterdose
- 2 Gewindestangen M12 für Keramikbefestigung
- PE Anschlussgarnitur, D 90 mm
- PE Wand-WC-Bogen, D 90 mm
- PE Übergangsstück, D 90 / 110 mm
- Bausatz für Vorwandmontage
- Befestigungsmaterial

einschl. Dicht- und Befestigungsmaterial, mit
Schallschutz-Set, mit Vorwandmontagebausatz, komplett
liefern und montieren.

Angebotenes Fabrikat:

Hersteller:
'....................................................' (vom Bieter einzutragen)

Typ:
'....................................................' (vom Bieter einzutragen)
Menge: 2,000 St

**41.01.04.3 Montageelement Urinal**
Montageelement Urinal

für Urinalanlage, ca. 130 cm Wandarmatur AP

Verwendungszwecke
- Für Trockenbau

Eigenschaften:
- Selbsttragender, pulverbeschichteter Stahlrahmen
- Rahmen mit Löchern Ø 9 mm für Befestigung im
Holzständerbau
- Befestigung für Urinal mit Gewindestangen M8 in Höhe
und Abstand verstellbar
- Universal-Rohbauset mit Absperrventil
- Fußstützen, höhenverstellbar
- Fußplatte drehbar, für den Einbau in UW50 und UW75
Profile
- Traverse für Beplankungsauflage aufsteckbar
- Befestigung für Abgangsbogen schallgedämmt und
höhenverstellbar
- Befestigung für Einlauf (Durchmesser: 32 mm)
höhenverstellbar
- Bauschutz für Serviceöffnung
- Inklusive universellem Wasseranschluss (1/2 Zoll)
- Inklusive Urinal-Anschlussgarnitur mit Absaugesiphon

- Inklusive PE-Abgangsbogen, Durchmesser: 50 mm
- Inklusive Gummidichtung (Durchmesser: 57/50 mm)
- Inklusive 2 Gewindestangen M8 zur Urinalbefestigung
- Inklusive Traverse für Beplankunsauflage
- Inklusive Installationsset "for on-the-wall"
- Stromversorgung durch Netzanschluss

zusätzlicher Lieferumfang
- 2 Anschlusswinkel Rp 1/2"
- 2 Schalldämmunterlagen
- 2 Dämmhülsen
- Anschlussbogen aus PE-HD, 207

einschl. Dicht- und Befestigungsmaterial, mit
Schallschutz-Set, mit Vorwandmontagebausatz, komplett
liefern und montieren.

komplett liefern und montieren.

Angebotenes Fabrikat:

Hersteller:
'....................................................' (vom Bieter einzutragen)

Typ:
'....................................................' (vom Bieter einzutragen)
Menge: 12,000 St

**41.01.04.4 Montageelement Waschtisch**
Montageelement Waschtisch

Einsatzbereich
- Zum Einbau in teilhohe oder raumhohe
Vorwandinstallation
- Zum Einbau in raumhohe Installationswand
- Zum Einbau in Systemwand
- Geeignet für Fußbodenaufbau 0-20 cm

Eigenschaften
- Trockenbauelement
- Selbsttragend
- Rahmen pulverbeschichtet
- Rahmen mit Löchern D 9 mm für Befestigung im
Holzständerbau
- Waschtisch Befestigungsabstand 5-38 cm
- für Standarmaturen
- Fußstützen mit cm-Raster-Markierung, rutschsicher,
höhenverstellbar, verzinkt
- Fußplatte drehbar, für den Einbau in UW50 und UW75
Profile
- Befestigung für Abgangsbogen höhenverstellbar

Lieferumfang
- 2 universelle Wasseranschlüsse R 1/2" mit
Dämmunterlage
- PE Abgangsbogen, D 50 mm
- Gummidichtung D 44 / 32 mm
- 2 Gewindestangen M10 für Keramikbefestigung
- Befestigungsmaterial

einschl. Dicht- und Befestigungsmaterial, Übergang auf
das verwendete Rohrmaterial mit Schallschutz-Set, mit
Vorwandmontagebausatz, komplett
liefern und montieren.

Fabrikat:  Geberit
Typ:  Duofix
Artikelnr.:  111.430.00.1
  oder gleichwertiger Art

Angebotenes Fabrikat:

Hersteller:
'....................................................' (vom Bieter einzutragen)

Typ:
'....................................................' (vom Bieter einzutragen)
Menge: 34,000 St

**41.01.04.5 Beh. Montageelement Waschtisch**
Montageelement Beh.- Waschtisch

Einsatzbereich
- Zum Einbau in teilhohe oder raumhohe
Vorwandinstallation
- Zum Einbau in raumhohe Installationswand
- Zum Einbau in Systemwand
- Geeignet für Fußbodenaufbau 0-20 cm

Eigenschaften
- Trockenbauelement
- Selbsttragend
- Rahmen pulverbeschichtet
- Rahmen mit Löchern D 9 mm für Befestigung im
Holzständerbau
- Waschtisch Befestigungsabstand 5-38 cm
- für Standarmaturen
-  UP-Geruchsverschluss
- Fußstützen mit cm-Raster-Markierung, rutschsicher,
höhenverstellbar, verzinkt
- Fußplatte drehbar, für den Einbau in UW50 und UW75
Profile
- Befestigung für Abgangsbogen höhenverstellbar

Lieferumfang
- 2 universelle Wasseranschlüsse R 1/2" mit
Dämmunterlage
- PE Abgangsbogen, D 50 mm
- UP-Geruchsverschluss
- 2 Gewindestangen M10 für Keramikbefestigung
- Befestigungsmaterial

einschl. Dicht- und Befestigungsmaterial, mit
Schallschutz-Set, mit Vorwandmontagebausatz, komplett
liefern und montieren.

Angebotenes Fabrikat:

Hersteller:
'....................................................' (vom Bieter einzutragen)

Typ:
'....................................................' (vom Bieter einzutragen)
Menge: 2,000 St

**41.01.04.6 Montageelement Ausgussbecken**
Montageelement Ausgussbecken

für Ausgussbecken, ca. 130 cm Wandarmatur AP

Verwendungszwecke
- Für Trockenbau

Eigenschaften
- Befestigung für Anschlussbogen höhenverstellbar und
  schallgedämmt
- Traverse Armatur höhen- und tiefenverstellbar

zusätzlicher Lieferumfang
- 2 Anschlusswinkel Rp 1/2"
- 2 Schalldämmunterlagen
- 2 Dämmhülsen
- Anschlussbogen aus PE-HD, D 50 / 63 mm
- Dichtung D 57 / 50 mm
- Dichtung D 57 / 40 mm

einschl. Dicht- und Befestigungsmaterial, mit
Schallschutz-Set, mit Vorwandmontagebausatz, komplett
liefern und montieren.

komplett liefern und montieren.

Angebotenes Fabrikat:

Hersteller:
'....................................................' (vom Bieter einzutragen)

Typ:
'....................................................' (vom Bieter einzutragen)
Menge: 2,000 St

##### Abschnitt 41.01.05 Sanitäre Einrichtungen

**41.01.05.1 Tiefspül-WC, wandhängend mit Deckel**
Tiefspül-WC, wandhängend mit Deckel

Geberit Renova Wand-WC Tiefspüler,
Rimfree
Verwendungszwecke
- Für Druckspüler
- Für UP-Spülkästen
Eigenschaften
- Tiefspül-WC
- Wandhängend
- Spülrandlose WC-Keramik mit
Rimfree-Spültechnik
- Spült mit 4,5 l
- 10 Jahre Nachkaufgarantie
Farbe / Oberfläche
- Farbe: weiß
Technische Eigenschaften
- Werkstoff: Sanitärkeramik
- Befestigungsabstand (cm): 18 cm
- B / Breite (cm): 35,5 cm
- H / Höhe (cm): 34 cm
- T / Tiefe (cm): 54 cm
- Abgang: horizontal
Inkl.
- WC-Sitz
mit Absenkautomatik
mit Edelstahlscharnieren

einschl. dauerelastischer Abdichtung,
Schalldämmeinlage,
Dicht- und Befestigungsmaterial mit Abdeckkappen
komplett liefern und montieren.

FAbrikat der Planung: Geberit
Typ:  Renova Nr. 1 Rimfre
Artikelnr.:  2030500000

Deckel
Typ:  Renova weiß
Artikelnr.: 500.836.01.1 oder 500.801.00.1
  oder gleichwertiger Art

Angebotenes Fabrikat:

WC:
Hersteller:
'....................................................' (vom Bieter einzutragen)

Typ:
'....................................................' (vom Bieter einzutragen)

Deckel:
Hersteller:
'....................................................' (vom Bieter einzutragen)

Typ:
'....................................................' (vom Bieter einzutragen)
Menge: 30,000 St

**41.01.05.2 Betätigungsplatte Wand-WC**
Betätigungsplatte Wand-WC

Verwendungszweck
- Zur Spülauslösung bei UP-Spülkästen

Eigenschaften
- Betätigung von vorne
- Drückerstangen schallgedämmt,
  werkzeuglose Schnelleinstellung

Technische Eigenschaften
- Betätigungskraft (N): < 20 N
- Werkstoffbezeichnung: Edelstahl

zusätzlicher Lieferumfang
- Befestigungsrahmen
- 2 Distanzbolzen
- Drückerstange
- Unterbrechungshebel

einschl. Befestigungsmaterial, komplett liefern
und montieren.

Fabrikat der Planung: Geberit
Typ:  Sigma 01
Artikel-Nr.:  115.770.11.5
  oder gleichwertiger Art

Angebotenes Fabrikat:

Hersteller:
'....................................................' (vom Bieter einzutragen)

Typ:
'....................................................' (vom Bieter einzutragen)
Menge: 30,000 St

**41.01.05.3 Urinal**
Urinal

Geberit Renova M Urinal Zulauf von hinten, Abgang nach
hinten oder
unten Verwendungszwecke
- Für UP-Urinalsteuerungen
- Für UP-Urinalsteuerungen verdeckt
- Für AP-Urinalsteuerungen verdeckt
- Zum Betrieb mit manueller oder automatischer
Spülauslösung
- Zum Betrieb mit automatischer, wassersparender
Spülung
Eigenschaften
- Spülrandlos
- Ausspülen der Urinalkeramik mit 0,5 l
pro Spülung gewährleistet, unter Einhaltung der EN
13407
- Wartungs- und reinigungsfreundlich
- Verdeckte Befestigung
- Spülverteiler verdeckt
- Spülverteiler austauschbar, ohne Abnehmen der Keramik
- Geruchsverschluss verdeckt
- Wandhängend
Farbe / Oberfläche
- Farbe: weiß
- Oberfläche: KeraTect
Technische Eigenschaften
- Kleine Spülmenge Einstellbereich (l): 0,5 l
- Werkstoff: Sanitärkeramik
- B / Breite (cm): 35 cm
- H / Höhe (cm): 58 cm
- T / Tiefe (cm): 33 cm
- Zulauf: hinten, gesteckt
- Abgang: nach hinten oder nach unten
- Zielmarkierung: nein
inkl. Zusätzlicher Lieferumfang
- Urinalkeramik
- Befestigungsmaterial für Urinal
- Ablaufsieb
- Spülverteiler

Dicht- und Befestigungsmaterial mit Abdeckkappen
komplett liefern und montieren.

Fabrikat der Planung: Geberit
Typ:  Renova M
Artikel-Nr.:  503.120.00.8
  oder gleichwertiger Art

Angebotenes Fabrikat:

Hersteller:
'....................................................' (vom Bieter einzutragen)

Typ:
'....................................................' (vom Bieter einzutragen)
Menge: 2,000 St

**41.01.05.4 Betätigungsplatte Urinal**
Betätigungsplatte Urinal

Urinalsteuerung mit pneumatischer Spülauslösung,
Typ 01 Betätigungsplatte, rund

Verwendungszwecke
- Zur manuellen Spülauslösung von Urinalen

Eigenschaften
- Spülmenge über Drosselschraube des Rohbausets bis
auf 0,5 l pro Spülung reduzierbar

Technische Eigenschaften
- Werkstoffbezeichnung: Kunststoff
- Farbe / Oberfläche: Platte, Taste: weiß / glänzend
- Betrieb: Pneumatisch
- Betätigungskraft - max.: 12 N
- Fließdruck - min. bis max.: 100-800 kPa
- Spülzeit Einstellbereich: 4 s/8 s/12 s
- Wassertemperatur - max.: 30 Grad C
- Nettogewicht: 0,288 kg

zusätzlicher Lieferumfang
- Typ 01 Betätigungsplatte, rund
- Pneumatische Spülauslösung, vormontiert auf
Befestigungsrahmen
- Pneumatikventil
- Befestigungsmaterial

Inkl. Dicht- und Befestigungsmaterial
komplett liefern und montieren.

Fabrikat der Planung: Geberit
Typ:  01
Artikel-Nr.:  116.011.11.5
  oder gleichwertiger Art

Angebotenes Fabrikat:

Hersteller:
'....................................................' (vom Bieter einzutragen)

Typ:
'....................................................' (vom Bieter einzutragen)
Menge: 2,000 St

**41.01.05.5 Behinderten-Tiefspül-WC**
Behinderten-WC

Verwendungszwecke
- Für Druckspüler
- Für UP-Spülkästen
Eigenschaften
- Original rimfree, komplett spülrandlos mit
  patentiertem Spülstromverteiler
- Tiefspül-WC
- Wandhängend
- Verlängerte Ausladung
- Barrierefrei
- Entspricht der DIN 18040
- Passende WC Sitz und Sitzringe sind mit max. 300
  kg belastbar und liegen weit über der Norm DIN 19516
- 10 Jahre Nachkaufgarantie
- Eingebrannte, dauerhafte Spezialglasur mit
  porenfreier hydrophiler Oberfläche, zur
  Flächendesinfektion geeignet
Technische Eigenschaften
- Werkstoff: Sanitärkeramik
- Farbe / Oberfläche: weiß / KeraTect
- Breite: 35,5 cm
- Höhe: 34 cm
- Tiefe: 70 cm
- Abgang: horizontal
- Spülform: Tiefspüler
- Spültechnik: Rimfree
- WC-Keramikdesign: offen
- Befestigung WC-Sitz: von oben oder von unten
- Nettogewicht: 21,500 kg
inkl. zusätzlicher Lieferumfang
- Spülrohr verlängert

einschl. Befestigungsmaterial, komplett liefern
und montieren.

Fabrikat der Planung: Geberit
Typ:  Renova Comfort
Artikel-Nr.:  208570600
  oder gleichwertiger Art

Angebotenes Fabrikat:

Hersteller:
'....................................................' (vom Bieter einzutragen)

Typ:
'....................................................' (vom Bieter einzutragen)
Menge: 2,000 St

**41.01.05.6 WC-Sitz ohne Deckel**
WC-Sitz ohne Deckel

WC-Sitzring
barrierefrei, antibakteriell,
Befestigung von oben
Eigenschaften
- Antibakteriell
- Durchgehende Edelstahl-Scharnierwelle
- Die max. Belastung des WC-Sitzes liegt
mit 300 kg weit oberhalb der geforderten
Werte nach DIN 19516
Farbe / Oberfläche
- Farbe: weiß
Technische Eigenschaften
- Werkstoff: Duroplast
- Befestigungsabstand (cm): 15,5 cm
- B / Breite (cm): 36 cm
- H / Höhe (cm): 4 cm
- T / Tiefe (cm): 45 cm
- Absenkautomatik: nein
- Befestigung: von oben
- Scharnierwerkstoff: Edelstahl

inkl. Zubehör:
Edelstahlscharniere mit Absenkautomatik

einschl. Befestigungsmaterial, komplett liefern
und montieren.

Fabrikat der Planung: Geberit
Typ:  Comfort
Artikel-Nr.:  500679011
Absenkautomatik:  598072000
  oder gleichwertiger Art

Angebotenes Fabrikat:

Hersteller:
'....................................................' (vom Bieter einzutragen)

Typ:
'....................................................' (vom Bieter einzutragen)
Menge: 2,000 St

**41.01.05.7 Behinderten-Waschtisch 600 x 550 mm**
Behinderten-Waschtisch 600 x 550 mm

unterfahrbar, mit Hahnloch, mit Überlauf

Comfort Waschtisch
eckiges Design, barrierefrei
Verwendungszwecke
- Zur Nutzung durch Rollstuhlfahrer
geeignet
Eigenschaften
- Ergonomisch geformte Vorderseite
- Innenbecken mit zwei Ebenen für
Teilfüllung
- Ergonomisch geformte Armauflagen
- Eckiges Design
- Becken flach
- Integrierte Griffmulde
- Aufkantung für direkten Spiegelaufsatz
- Viel Kniefreiheit beim Sitzen
- Zwei Wasserebenen im Innenbecken
ermöglichen bei halber Befüllung die
Ablage von Accessoires im Frontbereich.
- 10 Jahre Nachkaufgarantie
Farbe / Oberfläche
- Farbe: weiß
Technische Eigenschaften
- Werkstoff: Sanitärkeramik
- Hahnloch: mittig
- Überlauf: sichtbar, symmetrisch
- B / Breite (cm): 60 cm
- H / Höhe (cm): 15,5 cm
- T / Tiefe (cm): 55 cm

einschl. dauerelastischer Abdichtung,
Schalldämmeinlage, Dicht- und Befestigungsmaterial,
komplett liefern und montieren.

Fabrikat der Planung:  Geberit
Typ:  Renova Comfort Square
Artikel-Nr.:  128660
  oder gleichwertiger Art

Angebotenes Fabrikat:

Hersteller:
'....................................................' (vom Bieter einzutragen)

Typ:
'....................................................' (vom Bieter einzutragen)
Menge: 2,000 St

**41.01.05.8 Waschbeckenablauf Raumsparmodell**
Waschbeckenablauf Raumsparmodell

schmale Ausführung, mit
Außenventilstopfen mit Hebelbetätigung
Verwendungszwecke
- Für Waschtische mit Überlauf
- Zum platzsparenden Einbau bei
Waschtischen mit Unterschrank ohne
Geruchsverschlussausschnitt
- Zum platzsparenden Einbau bei
Waschtischen
Eigenschaften
- Güteüberwacht nach EN 274-3
- Hygienisch durch optimales
Strömungsverhalten
- Ablaufventil verschließbar
- Betätigung über Hebelgestänge
- Länge an Waschtisch anpassbar
- Mit integriertem Haarsieb
Farbe / Oberfläche
- Farbe: chrom
- Oberfläche: glänzend
Technische Eigenschaften
- Sperrwasserhöhe (mm): 50 mm
- Werkstoff: Messing verchromt / PP
- d, d / Außendurchmesser (mm): 40 mm
- G / Rohrgewinde ("): 1 1/4 "
- AB / Anschlussbereich (mm): 40-45 mm
- L / Länge (cm): 11,2 cm
- h / Höhe Teilmaß (cm): 7-27,2 cm

Inkl. zusätzlicher Lieferumfang
- Ablaufventil
- Anschlussbogen 90Gr aus PP
- Außenventilstopfen
- Betätigungshebel
- Manschette aus EPDM
- Tauchrohrgeruchsverschluss
- Waschbeckenanschluss

einschl. dauerelastischer Abdichtung,
Schalldämmeinlage, Dicht- und Befestigungsmaterial,
komplett liefern und montieren.

Fabrikat der Planung:  Geberit
Typ:  Flaschensiphon
Artikel-Nr.:  152074211
  oder gleichwertiger Art

Angebotenes Fabrikat:

Hersteller:
'....................................................' (vom Bieter einzutragen)

Typ:
'....................................................' (vom Bieter einzutragen)
Menge: 2,000 St

**41.01.05.9 Anschlussbogen / Abdeckplatte Beh. WT**
Anschlussbogen / Abdeckplatte Beh. WT

zur Anbindung Waschtisch mit UP-Geruchverschluss

mit verchromter Abdeckplatte 195/110 mm, mit
Anschlussbogen 1 1/4*32*350, Messing verchromt,

komplett liefern und montieren.
Menge: 2,000 St

**41.01.05.10 Waschtisch Einlochbatterie**
Waschtisch Einlochbatterie

für vor genannten Waschtisch

Elektronische Waschtisch-Armatur Hochdruck Mischwasser
Berührungslose, sensorgesteuerte Armatur mit
innovativer ToF-
Technologie. Unempfindlich gegenüber reflektierenden
Materialien
wie z.B. Spiegeln, Warnwesten etc.
Mit integrierter Bluetooth( R )-Schnittstelle.
Parametrierbar über
SCHELL App. Geeignet zur Vernetzung mit SCHELL
Wassermanagement-System SWS.
Batteriebetrieb.
Lieferumfang
- Time-of-Flight-Sensor-Einlocharmatur
- Temperaturregler mit
Heißwasserbegrenzung
- Time-of-Flight-Sensor-Elektronik
(ToF) mit automatischer Justierung des
Sensorbereichs
- Axialmagnetventil 6 V mit Vorfilter
- Versenkter Strahlregler
(diebstahlgeschützt)
- Anschlusskabel 220 mm, mit
Steckverbinder 3-polig, Schutzklasse IP 65
- Batteriefach 6 V (integriert)
- 4x AAA Alkalibatterien 1,5 V
- 2 flexible Anschlussschläuche Clean-
Fix S G 3/8 IG x 410 mm, mit
integriertem Rückflussverhinderer (RV,
EN 1717: EB) und Vorfilter
- Befestigungsmaterial für Waschtischmontage
Technische Daten
- Einstellmöglichkeiten über SCHELL App
- Schnelle Parametrierung über
voreingestellte Betriebsmodi (Strom
sparen / Wasser sparen / Komfort)
- Individuelle Einstellungen im
Expertenmodus (Sensor-Reichweite,
Sensor-Messintervall,
Personenerkennung, max. Laufzeit,
Nachlaufzeit)
- Stagnationsspülung (Aus / im
Intervall / Bedarfsgerechtes Spülen
unter Berücksichtigung der Nutzungen /
zu festen Terminen (Tag(e), Uhrzeit))
- Dauerspülung für thermische
Desinfektion, Auslösung per App (3 - 10
min)
- Dauerfluss, Auslösung per App (15 -
600 s)
- Reinigungsstopp, Auslösung per App
oder Nahreflex (Aus / 60 - 360 s)
- Durchfluss: max. 5 l/min
druckunabhängig
- Fließdruck: 1,0 - 5,0 bar
- Max. Ruhedruck: 8 bar
- Max. Betriebstemperatur: 70 GradC (80
GradC für thermische Desinfektion)
- Werkstoff: Gehäuse Messing
- Oberfläche: chrom
- Anschluss: 2x G 3/8 IG
- Zertifikate: PA-IX 10332/IO, DVGW
beantragt
- Geräuschklasse: I
- Durchflussklasse: O

mit Ablaufgarnitur und Zugbetätigung

einschl. Dicht- und Befestigungsmaterial, komplett
liefern und montieren.

Leitfabrikat:  Geberit
Typ:  Schell Puris HD-M
Artikelnummer: 002860699
  oder gleichwertiger Art

Angebotenes Fabrikat:

Hersteller:
'....................................................' (vom Bieter einzutragen)

Typ:
'....................................................' (vom Bieter einzutragen)
Menge: 2,000 St

**41.01.05.11 Kippspiegel 724 x 741 mm / Behinderten-WC**
Kippspiegel 724 x 741 mm

Kippspiegel (Hebel rechts)
- rechteckiger Kristallspiegel mit geschliffenen Kanten
und
eingearbeiteter Splitterschutzfolie
- einfaches Einstellen der Neigung im Sitzen von 0 bis
28 Grad
- Hebel rechts
- 725 mm breit, 741 mm hoch,
Spiegeltiefe 73 mm,
lichtes Maß Wandabstand-Griff 139 mm
- Griffstange aus hochglänzend verchromtem Messing,
Achse aus Aluminium geschliffen und eloxiert in
Farbton E6 EV1
- mit ergonomisch geformtem Griff aus Polyamid nach
HEWI Farbtabelle
- inklusive korrosionsfreiem Befestigungsmaterial
- Farbe Reinweiß

komplett liefern und montieren.

Leitfabrikat:  Hewi
Typ:  802
Artikel:  802.01.100
  oder gleichwertiger Art

Angebotenes Fabrikat:

Hersteller:
'....................................................' (vom Bieter einzutragen)

Typ:
'....................................................' (vom Bieter einzutragen)
Menge: 2,000 St

**41.01.05.12 Stützklappgriff Behinderten-WC E-Ausführung**
Stützklappgriff Behinderten-WC E-Ausführung

Stützklappgriff, drehbar der Serie 801
- mit integrierter Spülauslösung, E-Ausführung
- zwei parallele, übereinander angeordnete, durch einen
Verbindungsbogen zusammengefügte Stangen
- dient zum Festhalten und Abstützen- mit
durchgehendem, korrosionsgeschütztem Stahlkern und
Wandplatte aus Polyamid mit integriertem Stahlkern
- kann nach oben und gebremst nach unten geklappt und
in hochgeklappter Stellung nach links oder rechts zur
Wand gedreht werden
- Taste mit blauem Ring dient zum Auslösen der
WC-Spülung
- Spiralkabel mit freien Leitungsenden für
Wandanschluss
- inkl. weißer Abdeckung für Unterputzdose
- Steuerspannung max. 30 V = SELV, PELV, Schaltstrom
bis max. 2 A
- passend für alle gängigen UP-Spülkästen mit
elektrischer Steuerung
- Montage an der Wand mit wandspezifischem HEWI
Befestigungsmaterial (separat zu bestellen)
- Dichtband zur Abdichtung der Befestigungspunkte ist
im Lieferumfang enthalten
- verdeckte Befestigung
- getestet bis 150 kg bei Verwendung mit HEWI
Befestigungsmaterial
- empfohlenes maximales Gewicht des Anwenders: 150 kg
- Ausladung 850 mm, 259 mm hoch und 78 mm breit,
Stangendurchmesser 33 mm
- aus hochglänzendem Polyamid nach HEWI Farbtabelle
- WC-Papierhalter 801.50.011 und Bodenstützen
950.50.021XA und 950.50.023XA nachrüstbar
- wird gemäß CE- und UKCA-Verordnung (EU) 2017/745 über
Medizinprodukte produziert
- erfüllt die Anforderungen nach DIN 18040, ÖNORM
B1600/1601 und SIA 500
- Nachhaltigkeit: EPD Umweltproduktdeklaration

einschl. Befestigungsmaterial, komplett liefern
und montieren.

Fabrikat der Planung: Hewi
Typ:  801
Artikel-Nr.:  801.50.560
  oder gleichwertiger Art

Angebotenes Fabrikat:

Hersteller:
'....................................................' (vom Bieter einzutragen)

Typ:
'....................................................' (vom Bieter einzutragen)
Menge: 2,000 St

**41.01.05.13 Stützklappgriff Behinderten-WC**
Stützklappgriff Behinderten-WC

Werkstoffgüte: Polyamid mit Stahlkern / Ausrichtung:
links/rechts / ohne Befestigungspunkten für Zubehör /
Hochklappbar ohne Federunterstützung EV000494 / keine
Armlehne / nicht Höhenverstellbar / ohne Stützbein /
ohne Rollenhalter / nicht für Eckmontage geeignet /
Akzentfarbe: ohne / ohne antibakterielle Behandlung /
nicht in vertikaler Position verriegelbar / Wegdrehbar
/ ohne Bodenstativ / Material der Wandbefestigung:
rostfreier Stahl / ohne Alarmauslösung / ohne
Rutschhemmung / Oberflächenbehandlung: unbehandelt

Gewicht (kg): 5,75
Höhe (mm): 259
Werkstoff: Stahl / Polyamid
Oberfläche: unbehandelt
Montageart: Wandmontage
Barrierefrei: ja
Antibakterielle Behandlung: nein
Verdeckte Befestigung: ja
Geeignet für Eckmontage .nein
Werkstoff der Wandbefestigung: rostfreier Stahl
Mit Alarmauslösung: nein

einschl. Befestigungsmaterial, komplett liefern
und montieren.

Fabrikat der Planung: Hewi
Typ:  801
Artikel-Nr.:  801.50.220
  oder gleichwertiger Art

Angebotenes Fabrikat:

Hersteller:
'....................................................' (vom Bieter einzutragen)

Typ:
'....................................................' (vom Bieter einzutragen)
Menge: 2,000 St

**41.01.05.14 Rückenstütze Behinderten-WC**
Rückenstütze Behinderten-WC

Rückenstütze der Serie 801
- gepolsterte Lehne mit beidseitig angebrachten,
rechtwinklig gebogenen Befestigungsstangen
- dient zum Abstützen des Rückens auf dem WC
- mit durchgehendem, korrosionsgeschütztem Stahlkern
- Montage an Stützklappgriffen oder Wandstützgriffen
mit Wandplatte, bauseits verstellbar
- 670 bis 730 mm breit, 220 mm hoch und 150 mm tief,
Rückenstütze 350 mm breit, Stangendurchmesser 33 mm
- Rückenpolster aus schwarzem PUR
- aus hochglänzendem Polyamid nach HEWI Farbtabelle
- erfüllt die Anforderungen nach DIN 18040 und ÖNORM
B1600/1601
- Nachhaltigkeit: EPD Umweltproduktdeklaration

einschl. Befestigungsmaterial, komplett liefern
und montieren.

Leitfabrikat:  Hewi
Typ:  801
Artikel-Nr.:  801.51.900
  oder gleichwertiger Art

Angebotenes Fabrikat:

Hersteller:
'....................................................' (vom Bieter einzutragen)

Typ:
'....................................................' (vom Bieter einzutragen)
Menge: 2,000 St

**41.01.05.15 Aufrüstsatz WC-Papierhalter**
Aufrüstsatz für WC-Papierhalter

für vor genannten Stützklappgriff
- rechtwinklig angeordneter Aufsatzrollenhalter
- dient zur Nachrüstung am Stangensystem Durchmesser 33
mm sowie
an Stützklappgriffen der Serie 801
- leichte Montage
- mit integrierter weicher, flexibler Rollenbremse
- 39 mm breit, 143 mm hoch, 139 mm tief
- aus hochwertigem Polyamid
- Farbe Reinweiß

einschl. Befestigungsmaterial, komplett liefern
und montieren.

Fabrikat der Planung: Hewi
Typ:  801
Artikel-Nr.:  801.50.010
  oder gleichwertiger Art

Angebotenes Fabrikat:

Hersteller:
'....................................................' (vom Bieter einzutragen)

Typ:
'....................................................' (vom Bieter einzutragen)
Menge: 2,000 St

**41.01.05.16 Reservepapierhalter**
Reservepapierhalter

aus der gleichen Serie wie der vor genannte
Stützklappgriff
als Wand montage für 2WC-Papierrollen,
- zylindrischer Papierhalter mit runderRosette
- diebstahlgeschützt durch verdeckte Verschraubung
- 123 mm lang, Durchmesser 33 mm,Rosette 70 mm
Durchmesser
- aus hochglänzendem Polyamid I
- Farbe Signalweiß

inkl. korrosionsfreiem Befestigungsmaterial

komplett liefern und montieren.

Leitfabrikat:  Hewi
Typ:  801
Artikel-Nr.:  477.21.200

oder gleichwertiger Art

Hersteller: '........................................' (vom Bieter einzutragen)

Typ: '........................................' (vom Bieter einzutragen)
Menge: 2,000 St

**41.01.05.17 Wandhaken**
Wandhaken

aus der gleichen Serie wie der vor genannte
Stützklappgriff
als Wandmontage mit einem Haken,

Kleiner Einzelhaken
- rechtwinklig gebogener, zylindrischer Haken mit
Befestigungsrosette
- der Haken dient zum Aufhängen von Wäschestücken und
anderen Utensilien
- diebstahlgeschützt durch verdeckte Verschraubung
- 46 mm tief, Rosettendurchmesser 50 mm
- aus hochglänzendem Polyamid
-Farbe 99 Reinweiß

inkl. korrosionsfreiem Befestigungsmaterial

komplett liefern und montieren.

Fabrikat der Planung: Hewi
Typ:  801
Artikel-Nr.:  477.90.010
  oder gleichwertiger Art

Angebotenes Fabrikat:

Hersteller:
'....................................................' (vom Bieter einzutragen)

Typ:
'....................................................' (vom Bieter einzutragen)
Menge: 2,000 St

**41.01.05.18 Mini-Durchlauferhitzer 5,7 kW**
Mini-Durchlauferhitzer 5,7 kW

Einbauort: Behinderten WC

Der druckfeste Mini-Durchlauferhitzer
versorgt ein Waschbecken mit Warmwasser.
Der Betrieb ist sowohl mit einer
Druckarmatur als auch mit einer
drucklosen Armatur möglich.
KOMFORTMERKMALE: Der hydraulisch
gesteuerte Mini-Durchlauferhitzer ist
mit einem Strömungsschalter und
automatischer Durchflussmengen-Regelung
ausgestattet. Das Gerät liefert
annähernd konstante Temperaturen bis zur
maximalen Leistung. Die Heizleistung
wird in einer Stufe und abhängig von der
Durchflussmenge hydraulisch gesteuert.
Die Wunschtemperatur lässt sich durch
Beimischen von Kaltwasser an der Armatur
wählen. Inklusive Spezial-Strahlregler
für idealen Wasserstrahl und
integriertem Durchflussmengen-Regler für
den Einsatz in einer vorhandenen
Armatur.
EFFIZIENZ: Der Mini-Durchlauferhitzer erwärmt das
Wasser direkt an der Entnahmestelle
immer nur dann, wenn es gebraucht wird.
Energie- und Wasserverluste durch lange
Leitungswege werden vermieden, was zu
einer hohen Energieeffizienz führt.
INSTALLATION: Das Gerät zur
Untertisch-Montage lässt sich dank des
Profi-Rapid Installationssystems mit der
2-Punkt-Befestigung schnell an der Wand
montieren. Die Rückwand dient dabei als
Bohrschablone, über die Langlöcher
lassen sich Bohrloch-Abweichungen
einfach ausgleichen. Für den schnellen
und universellen Wasseranschluss ist der
Mini-Durchlauferhitzer mit
außenliegenden Metall-Wasseranschlüssen
ausgerüstet. Einfacher Netzanschluss mit
serienmäßig vorbereiteter elektrischer
Anschlussleitung.
SICHERHEIT: Das wartungsfreie Blankdraht-Heizsystem
eignet sich für kalkhaltiges und kalkarmes Wasser.
Das Sicherheitssystem verfügt über eine
Sicherheits-Druckbegrenzung.

Versorgungsspannung:  230V
Nennleistung (kW):  5,7
Bemerkung
Heizsystem:  Blankdraht
Sicherheitsabschaltung:  Druckabschaltung
Leistungsregelung:  ohne
Energieeffizienzklasse:  A
Werkstoff des Druckbehälters:  Kunststoff
Nennspannung 1:  200.0V
Nennspannung 2:  230.0V
Nenndurchmesser Warmwasseranschluss: 3/8 Zoll (10)
Nenndurchmesser kaltes Trinkwasser: 3/8 Zoll (10)
Anschluss kaltes Trinkwasser:  Außengewinde
Anschluss Warmwasser:  Außengewinde
Anschluss:  elektrisch
Anschlusskabel
Gewicht (kg):  1,6
Art der Steuerung:  hydraulisch gesteuert
Wasseranschluss:  3/8"
Breite (mm):  190
Höhe (mm):  143
Tiefe (mm):  82
Farbe:  weiß
Montageart:  Untertisch
Bauart:  druckfest, geschlossen
Schutzart IP:  IP25
Nenninhalt (l):  0,1
Max. zulässiger Betriebsdruck (bar):  10
Anschlussleistung (kW):  5,70

inkl. Dicht- und Befestigungsmaterial
komplett liefern und montieren.

Fabrikat der Planung: Stiebel Eltron
Typ:  DHM 6
  oder gleichwertiger Art

Angebotenes Fabrikat:

Hersteller:
'....................................................' (vom Bieter einzutragen)

Typ:
'....................................................' (vom Bieter einzutragen)
Menge: 2,000 St

**41.01.05.19 Stahl-Ausgussbecken**
Stahl-Ausgussbecken

ca. 505 x 330 mm, innen und außen glasiert,
Weiß, ohne Hahnloch und Überlauf, Kunststoffumrandung,
inklusive Ablaufventil mit Kette und Stopfen, mit
Alurost

einschl. Dicht- und Befestigungsmaterial, komplett
liefern und montieren.

Fabrikat der Planung: Alape
Typ:  Contra 505
  oder gleichwertiger Art

Angebotenes Fabrikat:

Hersteller:
'....................................................' (vom Bieter einzutragen)

Typ:
'....................................................' (vom Bieter einzutragen)
Menge: 2,000 St

**41.01.05.20 Ausguss-KU-Röhrengeruchverschluss DN50**
Ausguss-KU-Röhrengeruchverschluss DN50

mit Tauchrohr und Überwurfmuttern R 1 1/2" x DN50,
einschl. Schubrosette

komplett liefern und montieren.
Menge: 2,000 St

**41.01.05.21 Waschtisch-Armatur für Ausgussbecken**
Waschtisch-Armatur für Ausgussbecken

Wand-Waschtischarmatur
Wand, Aufputz

inkl. korrosionsfreiem Befestigungsmaterial

komplett liefern und montieren.

Fabrikat der Planung: Ideal Standard
Typ:  Ceraflex
Modell-Nr.:  B1717AA
  oder gleichwertiger Art

Angebotenes Fabrikat:

Hersteller:
'....................................................' (vom Bieter einzutragen)

Typ:
'....................................................' (vom Bieter einzutragen)
Menge: 2,000 St

**41.01.05.22 Waschtisch 600 x 480 mm**
Waschtisch 600 x 480 mm

aus Sanitärporzellan, Hahnloch Mitte offen,
mit Überlauf

Gradlinige Form

Technische Eigenschaften
- Hahnloch:  mittig
- Überlauf:  sichtbar
- Farbe:  weiß
- Oberfläche:  Spezialglasur
- Werkstoff:  Sanitärkeramik
- Breite:  ca. 60 cm
- Höhe:  ca. 18,5 cm
- Tiefe:  ca. 48 cm
- Breite Innenbecken: ca. 51 cm
- Höhe Innenbecken: ca. 14,5 cm
- Tiefe Innenbecken: ca. 31,5 cm

einschl. dauerelastischer Abdichtung,
Schalldämmeinlage, Dicht- und Befestigungsmaterial,
komplett liefern und montieren.

Fabrikat der Planung: Geberit
Typ:  Renova Plan
  oder gleichwertiger Art

Angebotenes Fabrikat:

Hersteller:
'....................................................' (vom Bieter einzutragen)

Typ:
'....................................................' (vom Bieter einzutragen)
Menge: 34,000 St

**41.01.05.23 Waschtisch-Armatur Selbstschluss**
Waschtisch-Armatur Selbstschluss

Selbstschluss-Standventil Hochdruck Mischwasser
Manuelle Auslösung mit automatischem
Schließvorgang. Einfache Laufzeiteinstellung.
Lieferumfang
- Selbstschluss-Einlocharmatur
- Selbstschlusskartusche SC II mit Heißwasserbegrenzung
- Strahlregler
- 2 flexible Anschlussschläuche Clean-
Fix S G 3/8 IG x 380 mm,
mit integriertem Rückflussverhinderer (RV, EN 1717: EB)
und Vorfilter
- Befestigungsmaterial für Waschtischmontage
Technische Daten
- Laufzeit: 2 - 15 s einstellbar (7 s Werkseinstellung)
- Durchfluss: max. 5 l/min druckunabhängig
- Fließdruck: 1,0 - 5,0 bar
- Max. Ruhedruck: 8 bar
- Max. Betriebstemperatur: 70 GradC (80 GradC für
thermische
Desinfektion)
- Werkstoff: Gehäuse Messing konform TrinkwV
- Oberfläche: chrom
- Anschluss: 2x G 3/8 IG
- Zertifikate: P-IX 19958/IO, DIN-DVGW, Belgaqua, WRAS
- Geräuschklasse: I
- Durchflussklasse: O

komplett liefern und montieren.

Leitfabrikat:  Schell
Typ:  PETIT SC HD-K
Artikelnummer: 021300699
  oder gleichwertiger Art

Angebotenes Fabrikat:

Hersteller:
'....................................................' (vom Bieter einzutragen)

Typ:
'....................................................' (vom Bieter einzutragen)
Menge: 34,000 St

**41.01.05.24 Eckventil**
Eckventil

Eckventil mit Regulierfunktion COMFORT
mit Filter
Zum Schutz hochwertiger Armaturen, z.B.
elektronisch gesteuerte Armaturen.
Gemäß DIN 3227.
Lieferumfang
- Eckventil
- COMFORT-Griff
- Filter (Maschenweite: 250 mym)
- Langer Schubschaft
- Zugfeste Messing-Konus-Quetschverschraubung mit
Längenausgleich
- Schubrosette d: 54 mm
Technische Daten
- Werkstoff: Messing konform TrinkwV
- Oberfläche: chrom
- Anschluss: DN 10 G 3/8 AG
- Abgang: DN 10 G 3/8 AG
- Zertifikate: P-IX 198/IA, ACS
- Geräuschklasse: I
- Durchflussklasse: A
Hinweis
- Filterreinigung bei geschlossenem
Eckventil ohne Leitungsentleerung.

einschl. Dichtmaterial, komplett liefern und
montieren.

Fabrikat der Planung: Schell
Artikelnummer:  054290699
  oder gleichwertiger Art

Angebotenes Fabrikat:

Hersteller:
'....................................................' (vom Bieter einzutragen)

Typ:
'....................................................' (vom Bieter einzutragen)
Menge: 34,000 St

**41.01.05.25 Kristallspiegel 600 x 800 mm**
Kristallspiegel 600 x 800 mm

- 5 mm Premium Spiegelglas von Saint Gobain,
oder AGC
- Hochglanzpolierte Spiegelkanten
- Einfache Montage, verdeckte Halterung
- Sehr flache Badspiegel Ausführung,
 o ohne Licht nur 1,8 cm Gesamttiefe
 o mit Zubehör, nur 3,6 cm Gesamttiefe
- Ohne Verblendung zu allen Seiten offen
- bei freier Sicht kannst du hinter den Spiegel
schauen. Optional kann die Zusatzausstattung
"Verblendung" (sofern in der Auswahl verfügbar)
bestellt werden
- Fertigungstoleranz +0,5/-2 mm (Exakte Maßeinhaltung
auf Anfrage)
- Made in Germany, nach Spiegelnorm DIN EN 1036
- Größe: 60x80 cm, rechteckig

einschl. verdeckter Befestigungen
komplett liefern und fachgerecht montieren.

Fabrikat der Planung: Concept2Ur
Typ:  C140
  oder gleichwertiger Art

Angebotenes Fabrikat:

Hersteller:
'....................................................' (vom Bieter einzutragen)

Typ:
'....................................................' (vom Bieter einzutragen)
Menge: 34,000 St

**41.01.05.26 Verchromter Geruchverschluss DN32**
Verchromter Geruchverschluss DN32

mit Tauchrohr und Überwurfmuttern R 1 " x DN 32,
messing- verchromt, mit Schubrosette, liefern und
montieren.
Menge: 34,000 St

**41.01.05.27 Toilettenpapierhalter**
Toilettenpapierhalter

Hochglanzverchromter Toilettenpapierhalter
in ästhetischem, funktionalem Design, offene Ausführung
für Rollenbreite 100/120 mm
Breite 133 mm, Höhe 105 mm, Ausladung 27 mm
Der Toilettenpapierhalter wird verdeckt angebracht
Lieferung inkl. korrosionsfreiem Befestigungsmaterial

Leitfabrikat:  Keuco
Typ:  Plan
Artikelnr.:  14962010000
  oder gleichwertiger Art

Angebotenes Fabrikat:

Hersteller:
'....................................................' (vom Bieter einzutragen)

Typ:
'....................................................' (vom Bieter einzutragen)
Menge: 30,000 St

**41.01.05.28 Toilettenvorratsrollenhalter**
Toilettenvorratsrollenhalter

Hochglanzverchromter Ersatzrollenhalter
in ästhetischem, funktionalem Design
zur Wandmontage, mit runder Rosettenkappe,
Durchmesser 55 mm
leicht zu reinigen
Ausladung 120 mm
Der Toilettenpapier-Ersatzrollenhalter wird verdeckt
angebracht
Lieferung inkl. korrosionsfreiem Befestigungsmaterial

Fabrikat der Planung: Keuco
Typ:  Plan
Artikelnr.:  14963010000
  oder gleichwertiger Art

Angebotenes Fabrikat:

Hersteller:
'....................................................' (vom Bieter einzutragen)

Typ:
'....................................................' (vom Bieter einzutragen)
Menge: 30,000 St

**41.01.05.29 Abfallbehälter 50L**
Abfallbehälter 50L

Abfallbehälter aus ABS Kunststoff weiß
Abfallbehälter ohne Deckel
50 l Fassungsvermögen
Hygienische Benutzung, da es keinen Deckel gibt
Zur Wandanbringung geeignet, um Stellfläche zu sparen
(Wandhalterung inklusive)
Leicht, robust und einfach zu leeren

Fabrikat der Planung: Katrin
Typ:  HOS
Artikelnr.:  91912
  oder gleichwertiger Art

Angebotenes Fabrikat:

Hersteller:
'....................................................' (vom Bieter einzutragen)

Typ:
'....................................................' (vom Bieter einzutragen)
Menge: 17,000 St

**41.01.05.30 Hygienebehäter 4L**
Hygienebehäter 4L

4 Liter Fassungsvermögen
der Behälter ist eine rundum geschweißte Konstruktion
und hat einen stabilen Klappdeckel, welcher subtil den
Inhalt verdeckt
 3,8 Liter Fassungsvermögen
Mit Klappdeckel
Wandmontage
Material: Edelstahl matt gebürstet
Maße: H 254 mm x B 191 mm x T 97 mm
Gewicht: 1,27 kg

Fabrikat der Planung: Bobrick
Typ:  B 270 Contura
  oder gleichwertiger Art

Angebotenes Fabrikat:

Hersteller:
'....................................................' (vom Bieter einzutragen)

Typ:
'....................................................' (vom Bieter einzutragen)
Menge: 15,000 St

**41.01.05.31 Hygienebeutelspender**
Hygienebeutelspender

Zeitloser Hygienebeutelspender aus hochfestem ABS
Kunststoff verchromt
zur Wandmontage, für max. 25 Hygienebeutel
inklusive Erstausstattung Hygienebeutel (50 Stück)
Höhe 96 mm, Breite 136 mm, Tiefe 28 mm
Der Hygienebeutelspender wird an 2 Punkten verdeckt
angebracht,
Lieferung inkl. korrosionsfreiem Befestigungsmaterial

Leitfabrikat:  Keuco
Artikelnr.:  04976010000
  oder gleichwertiger Art

Angebotenes Fabrikat:

Hersteller:
'....................................................' (vom Bieter einzutragen)

Typ:
'....................................................' (vom Bieter einzutragen)
Menge: 15,000 St

**41.01.05.32 Montage Seifenspender**
Montage Seifenspender

einschl. Dicht- und Befestigungsmaterial,
komplett montieren.

Lieferung bauseits.
Menge: 17,000 St

**41.01.05.33 Montage Handtuchspender**
Montage Handtuchspender

einschl. Dicht- und Befestigungsmaterial,
komplett montieren.

Lieferung bauseits.
Menge: 17,000 St

**41.01.05.34 Montage Toilettenbürstengarnitur**
Montage Toilettenbürstengarnitur

einschl. Dicht- und Befestigungsmaterial,
komplett montieren.

Lieferung bauseits.
Menge: 30,000 St

**41.01.05.35 Hygienespülung**
Hygienespülung

für Sigma UP-Spülkasten 12 cm, Netzbetrieb
Verwendungszwecke
- Zum Einbau in Sigma UP-Spülkasten 12
cm
- Zum Verhindern von Stagnation in
Trinkwasserleitungen
- Zum Auslösen einer 1- oder
2-Mengen-Spülung über Betätigungsplatte
- Für Massiv- und Trockenbau
Eigenschaften
- Mit Geberit Connect kompatibel
- Drahtgebunden vernetzbar mit Geberit
Gateway via GEBUS Konverter
- Drahtlos vernetzbar mit Geberit
Gateway via Bluetooth
- Mit Geberit Control App kompatibel
Technische Eigenschaften
- Schutzart: IP45
- Nennspannung (V AC): 85-240 V AC
- Betriebsspannung (V DC): 12 V DC
- Netzfrequenz (Hz): 50-60 Hz
- Leistungsaufnahme Stand-by (W): 0,15 W
- Intervallspülung Einstellbereich (h):
1-168 h
- Intervallspülung Werkseinstellung (h):
72 h
- Intervallspülzeit Einstellbereich (s):
1-200 s
- Intervallspülzeit Werkseinstellung
(s): 5 s
- Werkstoff: Kunststoff
- Leistungsaufnahme (W): max. 4 W
Zusätzlicher Lieferumfang
- Lagerbock mit Servomotor und
Hebevorrichtung, vormontiert
- Elektrische Steuerung
Zusätzlich zu bestellen
- Betätigungsplatte

einschl. verdeckter Befestigungen
komplett liefern und fachgerecht montieren.

Angebotenes Fabrikat:

Hersteller:
'....................................................' (vom Bieter einzutragen)

Typ:
'....................................................' (vom Bieter einzutragen)
Menge: 4,000 St

**41.01.05.36 Kombi-Eckventil Spüle**
Kombi-Eckventil Spüle

Montageort:  Spül- und Ausgabeküche

Selbstdichtendes Anschlussgewinde, Zugfeste
Messing-Konus-Quetschverschraubung mit Längenausgleich,
Geräteanschlussventil mit Rückflussverh. (RV) und
Rohrbelüfter in Durchflussform (RB), Langer Schubschaft
und Schubrosette Ø 54 mm, Schlauchverschraubung,
Sicherungskombination gemäß EN 1717, Werkstoff: Messing
konform TrinkwV, Prüfzeichen: DVGW zertifiziert,
Belgaqua, Oberfläche: chrom, Gewicht: 0.47 kg/St.,
Dimension: DN 15 G 1/2 AG
komplett liefern und montieren.
Menge: 4,000 St

**41.01.05.37 Einhebel-Küchenarmatur**
Einhebel-Küchenarmatur

Montageort:  Spül- und Ausgabeküche

Farbe: chrom
Einlochmontage
Keramikkartusche Armatur
Flexible Anschlussschläuche
schwenkbarer Rohrauslauf
Länge: 230 mm
Breite: 260 mm

komplett liefern und montieren.

Leitfabrikat:  Bosch Thermotechnik
Typ:  BZ13071
  oder gleichwertiger Art

Angebotenes Fabrikat:

Hersteller:
'....................................................' (vom Bieter einzutragen)

Typ:
'....................................................' (vom Bieter einzutragen)
Menge: 4,000 St

**41.01.05.38 Trichtersiphon DN40 für Kondensatablauf**
Trichtersiphon DN40 für Kondensatablauf

einschl. Dicht- und Befestigungsmaterial,
komplett liefern und montieren.
Menge: 2,000 St

**41.01.05.39 Mini-Durchlauferhitzer 3,5 kW / 230 V**
Mini-Durchlauferhitzer 3,5 kW / 230 V

Der elektronisch geregelte Mini-Durchlauferhitzer
versorgt ein Waschbecken mit Warmwasser. Der Betrieb
ist sowohl mit Druckarmaturen als auch mit drucklosen
Armaturen möglich. KOMFORTMERKMALE: Das Gerät verfügt
über eine Regelelektronik und einen Sensor für die
Auslauftemperatur. Die Wunschtemperatur wird bis zur
maximalen Leistung gradgenau erreicht. Eine interne
Temperaturbegrenzung ist dank Temperaturskala stufenlos
möglich. Ein Durchflussmengen-Regler ist integriert.
Sowohl Über- als Untertisch-Montage sindmöglich.
EFFIZIENZ: Energie- und wassersparende Betrieb durch
elektronische Leistungsregelung erreicht. Das
Beimischen von Kaltwasser an der Armatur ist nicht
nötig. INSTALLATION: Zeitsparende Montage durchdas
Profi-Rapid Installationssystem mit
2-Punkt-Befestigung. Die Rückwand kann zudem als
Bohrschablone genutzt werden. Bohrloch-Abweichungen
werden durch die integrierten Langlöcher ausgeglichen.
Außenliegenden Metall-Wasseranschlüsse für die schnelle
Installation der Armaturen. Der Netzanschluss wird
durch eine serienmäßig vorbereitete elektrische
Anschlussleitung vereinfacht. Schnelle Fehleranalyse
durch LED-Diagnoseampel. SICHERHEIT: Dieautomatische
Leistungsanpassung schützt vor Verbrühungen bei hohen
Einlauftemperaturen. Sicherheitssystem mit
Sicherheits-Druckbegrenzung und elektronischer
Temperaturüberwachung. Technical data: Nennspannung:
230 V Nennspannung 1: 200 V Nennspannung 2: 220 V
Nennspannung 3: 230 V Nennspannung 4: 240 V
Nennleistung: 3,53 kW Nennleistung 1: 2,7 kW
Nennleistung 2: 3,2 kW Nennleistung 3: 3,53 kW
Nennleistung 4: 3.8 kW Nennstrom: 15,2 A Nennstrom 1:
13,3 A Nennstrom 2: 14,5 A Nennstrom 3: 15,2 A
Nennstrom 4: 15.8 A Absicherung: 16 A Absicherung 1: 16
A Absicherung 2: 16 A Absicherung 3: 16 A Absicherung
4: 16 A Frequenz: 50/60 Hz Frequenz 1: 50/60 Hz
Frequenz 2: 50/60 Hz Frequenz 3: 50/60 Hz Frequenz 4:
50/60 Hz Phasen: 1/N/PE Wasseranschluss: G 3/8 A
Energieeffizienzklasse: A Schutzart (IP): IP25
Temperatureinstellung: 30-50 GradC Farbe: weiß Höhe:
143 mm Breite: 190 mm Tiefe: 82 mm Gewicht: 1.7 kg

inkl. Dicht- und Befestigungsmaterial
komplett liefern und montieren.

Fabrikat der Planung: Stiebel Eltron
Typ:  DEM
Artikelnr.:  231001
  oder gleichwertiger Art

Angebotenes Fabrikat:

Hersteller:
'....................................................' (vom Bieter einzutragen)

Typ:
'....................................................' (vom Bieter einzutragen)
Menge: 3,000 St

**41.01.05.40 Mini-Durchlauferhitzer 5,7 kW**
Mini-Durchlauferhitzer 5,7 kW

Einbauort:  Behinderten WC

Der druckfeste Mini-Durchlauferhitzer
versorgt ein Waschbecken mit Warmwasser.
Der Betrieb ist sowohl mit einer
Druckarmatur als auch mit einer
drucklosen Armatur möglich.
KOMFORTMERKMALE: Der hydraulisch
gesteuerte Mini-Durchlauferhitzer ist
mit einem Strömungsschalter und
automatischer Durchflussmengen-Regelung
ausgestattet. Das Gerät liefert
annähernd konstante Temperaturen bis zur
maximalen Leistung. Die Heizleistung
wird in einer Stufe und abhängig von der
Durchflussmenge hydraulisch gesteuert.
Die Wunschtemperatur lässt sich durch
Beimischen von Kaltwasser an der Armatur
wählen. Inklusive Spezial-Strahlregler
für idealen Wasserstrahl und
integriertem Durchflussmengen-Regler für
den Einsatz in einer vorhandenen
Armatur.
EFFIZIENZ: Der Mini-Durchlauferhitzer erwärmt das
Wasser direkt an der Entnahmestelle
immer nur dann, wenn es gebraucht wird.
Energie- und Wasserverluste durch lange
Leitungswege werden vermieden, was zu
einer hohen Energieeffizienz führt.
INSTALLATION: Das Gerät zur
Untertisch-Montage lässt sich dank des
Profi-Rapid Installationssystems mit der
2-Punkt-Befestigung schnell an der Wand
montieren. Die Rückwand dient dabei als
Bohrschablone, über die Langlöcher
lassen sich Bohrloch-Abweichungen
einfach ausgleichen. Für den schnellen
und universellen Wasseranschluss ist der
Mini-Durchlauferhitzer mit
außenliegenden Metall-Wasseranschlüssen
ausgerüstet. Einfacher Netzanschluss mit
serienmäßig vorbereiteter elektrischer
Anschlussleitung.
SICHERHEIT: Das wartungsfreie Blankdraht-Heizsystem
eignet sich für kalkhaltiges und kalkarmes Wasser.
Das Sicherheitssystem verfügt über eine
Sicherheits-Druckbegrenzung.

Versorgungsspannung:  230V
Nennleistung (kW):  5,7
Bemerkung
Heizsystem:  Blankdraht
Sicherheitsabschaltung:  Druckabschaltung
Leistungsregelung:  ohne
Energieeffizienzklasse:  A
Werkstoff des Druckbehälters:  Kunststoff
Nennspannung 1:  200.0V
Nennspannung 2:  230.0V
Nenndurchmesser Warmwasseranschluss: 3/8 Zoll (10)
Nenndurchmesser kaltes Trinkwasser: 3/8 Zoll (10)
Anschluss kaltes Trinkwasser:  Außengewinde
Anschluss Warmwasser:  Außengewinde
Anschluss:  elektrisch
Anschlusskabel
Gewicht (kg):  1,6
Art der Steuerung:  hydraulisch gesteuert
Wasseranschluss:  3/8"
Breite (mm):  190
Höhe (mm):  143
Tiefe (mm):  82
Farbe:  weiß
Montageart:  Untertisch
Bauart:  druckfest, geschlossen
Schutzart IP:  IP25
Nenninhalt (l):  0,1
Max. zulässiger Betriebsdruck (bar): 10
Anschlussleistung (kW):  5,70

inkl. Dicht- und Befestigungsmaterial
komplett liefern und montieren.

Fabrikat der Planung: Stiebel Eltron
Typ:  DHM 6
  oder gleichwertiger Art

Angebotenes Fabrikat:

Hersteller:
'....................................................' (vom Bieter einzutragen)

Typ:
'....................................................' (vom Bieter einzutragen)
Menge: 2,000 St

**41.01.05.41 Kompakt-Durchlauferhitzer 11 kW**
Kompakt-Durchlauferhitzer 11 kW

Der elektronisch geregelte, kompakte Durchlauferhitzer
benötigt nur wenig Platz. Einzigartig flaches Gerät für
platzsparende Montage. KOMFORTMERKMALE: Die
Wunschtemperatur wird bis zur Leistungsgrenze gradgenau
erreicht und stufenlos über einen Drehwähler
eingestellt. Die Anschlussleistung lässtsich am Gerät
auswählen. EFFIZIENZ: Die 3i-Technologie spart bis zu
30 % Energieund Wasser durch elektronische
Leistungsregelung. Die eingestellte Temperatur wird bis
zur Leistungsgrenze gradgenau erreicht, Kaltwasser muss
nicht beigemischt werden. Der Durchlauferhitzer ist für
vorerwärmtes Wasser geeignet. INSTALLATION: Schnelle
Montage durch das Profi Rapid-Installationssystem.
Unebenheiten und Bohrloch-Abweichungen werden durch die
universelle Montageleiste ausgeglichen, die
marktübliche Befestigungspunkte berücksichtigt.
Schneller, universeller Wasseranschluss von oben durch
außenliegende 3/8 Zoll Anschlüsse. Die Installation ist
mit einer drucklosen oder druckfesten Armatur auch an
Kunststoffrohren möglich. Die elektrische
Anschlussleitung ist für den Festanschluss vorbereitet,
das Kabel gehört zum Lieferumfang. Eine Fachkraft kann
die Leistung individuell einstellen. Schnelle
Fehleranalyse durchLED-Diagnoseampel. Gerätekappe und
innere Baugruppe lassen sich werkzeuglosvon der
Rückwand trennen. SICHERHEIT: Schnelles
Blankdraht-Heizsystem für kalkhaltiges und kalkarmes
Wasser. Der Verbrühschutz wird von einer Fachkraft
aktiviert. Mehrstufiges elektronisches
Sicherheitskonzept mit
Sicherheits-Temperaturabschaltung, sensorgesteuerter
Überwachung des Heizelements und Lufterkennung.
Technical data: Nennspannung: 400 V Nennspannung 1: 380
V Nennspannung 2: 400 V Nennspannung 3: 415 V
Nennleistung: 11,2/13,5 kW Nennleistung 1: 10,1/12,2 kW
Nennleistung 2: 11,2/13,5 kW Nennleistung 3: 12,1/14,5
kW Nennstrom: 18,7/19,5 A Nennstrom 1: 17,8/18,5 A
Nennstrom 2: 18,7/19,5 A Nennstrom 3: 19,4/20,2 A
Absicherung: 16/20 A Absicherung 1: 16/20 A Absicherung
2: 16/20 A Absicherung 3: 20/20 A Frequenz: 50/60 Hz
Frequenz 1: 50/60 Hz Frequenz 2: 50/60 Hz Frequenz 3:
50/- Hz Phasen: 3/PE Gewicht: 2.1 kg
Energieeffizienzklasse: A Schutzart (IP): IP24
Temperatureinstellung: 20 - 60 GradC Farbe: weiß Höhe:
293 mm Breite: 188 mm Tiefe: 99 mm

inkl. Dicht- und Befestigungsmaterial
komplett liefern und montieren.

Fabrikat der Planung: Stiebel Eltron
Typ:  DCE 11/13
Artikelnr.:  230770
  oder gleichwertiger Art

Angebotenes Fabrikat:

Hersteller:
'....................................................' (vom Bieter einzutragen)

Typ:
'....................................................' (vom Bieter einzutragen)
Menge: 2,000 St

**41.01.05.42 Untertischgerät 5 l**
Untertischgerät 5 l

Die Kochendwassergeräte stellen heißes und kochendes
Wasser im Haushalt und fürähnliche Anwendungen zur
Verfügung. KOMFORTMERKMALE: Mit Kochpunkt-Erfassungund
Abschaltautomatik, ein sofortiges Wiederaufkochen ist
möglich. Die Temperatur wird von 35 Grad Celsius bis
zum Kochpunkt stufenlos eingestellt. DerAufheiz-Betrieb
wird optisch angezeigt. Die Füll- und Ablaufarmatur
verfügt übereine einstellbare Drosselmöglichkeit. Der
Füllstand mit Trinkwasser lässt sichdurch
Sichtmarkierungen am Glasbehälter gut ablesen.
INSTALLATION: Sowohl die Aufputz-Montage als auch der
Anschluss mit WAS-Ventil ist möglich. Zum Lieferumfang
gehören die Füll-/ Ablaufarmatur mit schwenkbarem
Überlaufrohr und eine elektrische Anschlussleitung mit
Schutzkontakt-Stecker oder ein Anschlusskabel für den
Festanschluss. Für Reinigung und Entkalkung ist eine
ausreichend große Service-Öffnung integriert. Die
Anschlussleistung beträgt 2 kW. SICHERHEIT: Die
Heizelemente bestehen aus Edelstahl. Dielange
Lebensdauer wird durch den hochwertigen Glasbehälter
sichergestellt. Das Gerät verfügt über einen
integrierten Sicherheits-Temperaturbegrenzer und ist
spritzwassergeschützt nach Schutzart IP 24. Technical
data: Armatur: Hebel-Zweigriff-Füll- und Ablaufarmatur
Bauart: drucklos Farbe: weiß Bedienelement: 1 Hebel
Breite: 245 mm Tiefe: 242 mm Armaturoberfläche:
kunststoffüberzogen Temperatureinstellbereich: 35-100
GradC

inkl. Dicht- und Befestigungsmaterial
komplett liefern und montieren.

Fabrikat der Planung: Stiebel Eltron
Typ:  EBK 5 G
Artikelnr.:  74286
  oder gleichwertiger Art

Angebotenes Fabrikat:

Hersteller:
'....................................................' (vom Bieter einzutragen)

Typ:
'....................................................' (vom Bieter einzutragen)
Menge: 1,000 St

##### Abschnitt 41.01.06 Technische Wärmedämmung / Brandschutz

**41.01.06.1 Dämmung Trinkwasser DN15 / 9**
Dämmung Trinkwasser DN15 / 9

wie im einzelnen zuvor beschrieben,
Rohr-Außendurchmesser: 18 mm
Dämmstärke: 9 mm

einschl. Dicht- und Befestigungsmaterial
komplett liefern und montieren.
Menge: 66,000 m

**41.01.06.2 Dämmung Trinkwasser DN20 / 9**
Dämmung Trinkwasser DN20/9

wie im einzelnen zuvor beschrieben,
Rohr-Außendurchmesser: 22 mm
Dämmstärke: 9 mm

einschl. Dicht- und Befestigungsmaterial
komplett liefern und montieren.
Menge: 55,000 m

**41.01.06.3 Dämmung Trinkwasser DN25 / 9**
Dämmung Trinkwasser DN25 / 9

wie im einzelnen zuvor beschrieben,
Rohr-Außendurchmesser: 28 mm
Dämmstärke: 9 mm

einschl. Dicht- und Befestigungsmaterial
komplett liefern und montieren.
Menge: 160,000 m

**41.01.06.4 Dämmung Trinkwasser DN32 / 9**
Dämmung Trinkwasser DN32 / 9

wie im einzelnen zuvor beschrieben,
Rohr-Außendurchmesser: 35 mm
Dämmstärke: 9 mm

einschl. Dicht- und Befestigungsmaterial
komplett liefern und montieren.
Menge: 15,000 m

**41.01.06.5 Dämmung diffusionsdicht DN70 / 32**
Dämmung diffusionsdicht DN70 / 32

wie im einzelnen zuvor beschrieben, jedoch
selbstklebend
Rohr-Außendurchmesser: 75 mm
Dämmstärke: 32 mm
Länge: 1 m

einschl. Dicht- und Befestigungsmaterial
komplett liefern und montieren.
Menge: 8,000 m2

**41.01.06.6 Dämmung diffusionsdicht DN100 / 32**
Dämmung diffusionsdicht DN100 / 32

wie im einzelnen zuvor beschrieben, jedoch
selbstklebend
Rohr-Außendurchmesser: 110 mm
Dämmstärke: 32 mm
Länge: 1 m

einschl. Dicht- und Befestigungsmaterial
komplett liefern und montieren.
Menge: 25,000 m2

**41.01.06.7 Blech-Mantel verzinkt für gedämmte Rohre**
Blech-Mantel verzinkt für gedämmte Rohre

einschl. Form- und Verbindungsstücke, in allen
Dimensionen komplett liefern und
verlegen.
Menge: 35,000 m2

**41.01.06.8 Wickelstreifen Körperschalldämmung**
Wickelstreifen Körperschalldämmung

Dämmschlauch von Geberit in Wand- oder Deckendurchführungen ohne Brandschutz, Rohre DN 100,
Länge: ca. 400 mm
Menge: 3,000 St

**41.01.06.9 R90 DN20 für TW-Leitungen**
R90 DN20 für TW-Leitungen

wie im einzelnen zuvor beschrieben,

einschl. Dicht- und Befestigungsmaterial
komplett liefern und montieren.
Menge: 1,000 St

**41.01.06.10 R90 DN25 für TW-Leitungen**
R90 DN25 für TW-Leitungen

wie im einzelnen zuvor beschrieben,

einschl. Dicht- und Befestigungsmaterial
komplett liefern und montieren.
Menge: 11,000 St

**41.01.06.11 R90 DN32 für TW-Leitungen**
R90 DN32 für TW-Leitungen

wie im einzelnen zuvor beschrieben,

einschl. Dicht- und Befestigungsmaterial
komplett liefern und montieren.
Menge: 1,000 St

**41.01.06.12 Rohrschott SW d 56**
Rohrschott SW d 56

wie im einzelnen zuvor beschrieben,
komplett liefern und fachgerecht montieren.
Menge: 1,000 St

**41.01.06.13 Rohrschott SW d 75**
Rohrschott SW d 75

wie im einzelnen zuvor beschrieben,
komplett liefern und fachgerecht montieren.
Menge: 4,000 St

**41.01.06.14 Rohrschott SW d 110**
Rohrschott SW d 110

wie im einzelnen zuvor beschrieben,
komplett liefern und fachgerecht montieren.
Menge: 8,000 St

##### Abschnitt 41.01.07 Grundleitungen

**41.01.07.1 Boden für Grundleitungen lösen und lagern Sohlen-B0.7-0,8 T bis 1m**
Boden lösen und lagern

Boden der Gräben für Abwasserkanäle, ab
Geländeoberfläche, profilgerecht
lösen, außerhalb Baugrube lagern, Abfall ist nicht
gefährlich, Werte gemäß Ersatzbaustoffverordnung 2023
sind eingehalten, Charakterisierung
Bodenmaterial Klasse BM-0 Sand nach EBV 2023, Anlage 1,
Tabelle 3,
Verbau wird gesondert vergütet, Breite der Sohle über
0,7 bis 0,8 m, Aushubtiefe bis 1 m,
Homogenbereich 1, mit einer Bodengruppe, Bodengruppe 1
GU DIN 18196
(Kies-Schluff-Gemisch), Tiefe oberer Horizont des
Homogenbereiches von
0 m,
Tiefe unterer Horizont des Homogenbereiches bis 2 m,
Baumaßnahme der Geotechnischen Kategorie 1 DIN 4020,
- Konsistenz DIN EN ISO 14688-1 fest, Mengenermittlung
nach Aufmaß an der Entnahmestelle.
Menge: 100,000 m2

**41.01.07.2 Boden Hauptverfüllung einbauen**
Boden Hauptverfüllung einbauen

verdichten D 15-20cm Boden, seitlich
gelagert, für Hauptverfüllung, DIN EN 1610,
profilgerecht
einbauen und verdichten, in Graben für Abwasserkanäle,
Schichtdicke über
15 bis 20 cm.
Menge: 100,000 m2

**41.01.07.3 Abwasserkanal PP DN110**
Abwasserkanal PP

homogen Steckverbindung OD DN110 T bis 1m
Bettung Typ1 Bettungs-D 10cm Sand ob.Schicht Sand
Abwasserkanal aus PP (Polypropylen)-Rohren DIN EN
1852-1, homogenes
Vollwandrohr, mit Steckverbindung, DN/OD 110,
Grabentiefe bis 1 m, einschl.
Bettung Typ 1,
Dicke der unteren Bettungsschicht mind. 10 cm, aus
Sand,
obere Bettungsschicht aus Sand,
Wandstärke SN 10
Dicke der oberen Bettungsschicht mind. 10 cm
Menge: 80,000 m

**41.01.07.4 Abwasserkanal PP DN125**
Abwasserkanal PP

homogen Steckverbindung OD DN125 T bis 1m
Bettung Typ1 Bettungs-D 10cm Sand ob.Schicht Sand
Abwasserkanal aus PP (Polypropylen)-Rohren DIN EN
1852-1, homogenes
Vollwandrohr, mit Steckverbindung, DN/OD 125,
Grabentiefe bis 1 m,
einschl. Bettung Typ 1, Dicke der unteren
Bettungsschicht mind. 10 cm, aus Sand,
obere Bettungsschicht aus Sand,
Dicke der oberen Bettungsschicht mind. 10 cm.
Menge: 16,000 m

**41.01.07.5 PP Abzweig DN 110/ DN110 45°**
Menge: 15,000 St

**41.01.07.6 PP Abzweig DN 125/ DN110 45°**
Menge: 2,000 St

**41.01.07.7 PP Bogen DN110 45°**
Menge: 52,000 St

**41.01.07.8 PP Bogen DN125 45°**
Menge: 1,000 St

**41.01.07.9 PP Reduzierung DN110**
Menge: 1,000 St

**41.01.07.10 PP Reduzierung DN125**
Menge: 1,000 St

**41.01.07.11 Mauerkragen Rohr Außendurchmesser 110mm**
Mauerkragen

Wassersperrflansch zum druckwasserdichten Einbinden von
Abwasserrohren in Bodenplatten
Maße:
 Wassersperrflansch umlaufend: 50 mm
 Stutzenhöhe: 60 mm
Anwendungsbereich:
 WU-Richtlinie: Beanspruchungsklasse 1 und 2
Werkstoff:
 Profildichtung: TPE  Wassersperrflansch:
ABS-Regranulat
 68 % Regranulatanteil
Dichtheit:
 druckdicht bis 5,0 bar
 radonsicher

KG-Rohr Nennweite: DN 110

liefern und montieren.
Menge: 18,000 St

**41.01.07.12 TV-Spiegelung der Grundleitungen**
*** Pauschalposition
TV-Spiegelung der Grundleitungen

Spülen/Reinigen, TV-Spiegelung der Abwasserkanäle
nach Gesamtfertigstellung sämtlicher Kanalarbeiten,
abschnittsweise Spülen/Reinigen von
Grundleitungsanschlüsse
bis zum Übergabepunkt "1 m außerhalb des Gebäudes"

- Dokument als Farb-Video
- Erstellung der Inspektionsgrafiken
- schriftliche Dokumentation (Bericht)
- Tektur der Grundleitungspläne in M 1:50

Nach erfolgter Spiegelung der Kanäle/Rohrleitung sind
die
Revisionsöffnungen wieder fachgerecht zu verschließen,
einschl. Dicht- und Befestigungsmaterialien komplett
durchführen.

Übergabe der kompl. Dokumentation, 2-facher
Ausfertigung,
in beschrifteten Ordnern mit Inhaltsverzeichnis sowie
auf
Datenträger USB oder CD oder DVD mit CD-Hüllenhalter,
nach
Absprache mit Bauherrn.
Menge: 1,000 psch

**41.01.07.13 Revisionsunterlagen**
*** Pauschalposition
Revisionsunterlagen

gemäß VOB/C Abschnitt 4.2 "Besondere Leistungen", je
2-fach auf Datenträger (CD / DVD), im Format DWG oder
DXF mind. ACAD 2018 und je 2-fach als
Papierpause, farbig, angelegt.

Zeichnungsanzahl je komplettem (Anzeigen) Satz: 2

Revisionszeichnung(en) DIN A1/ A0

Aufbau Revisionsunterlagen:
1.) 2x Ordner DIN A4 mit Rückenschild
2.) Deckblatt mit Projektdaten
3.) Inhaltsverzeichniss
4.) Anlagenbeschreibung
5.) Fachunternehmerbescheinigung
6.)  Protokoll Dichtheitsprüfung
7.)  Dokumentationsunterlagen Kamarabefahrung
8.) Abnahmeprotokoll
9.) Berechnungen / Auslegungen
10.) Konformitätserklärungen
11.) Revisionspläne
12.) 2-fach digital auf Datenträger CD / USB
Menge: 1,000 psch

**41.01.07.14 Mitwirkung bei der Abnahme**
*** Pauschalposition
Mitwirkung bei der Abnahme

Personalgestellung zur Abnahme.
Menge: 1,000 psch

##### Abschnitt 41.01.08 Gasleitung

**41.01.08.1 Außerbetriebnahme der Heizungsanlage**
*** Pauschalposition
Menge: 1,000 psch

**41.01.08.2 Demontage Gasleitung Bestand**
*** Pauschalposition
Demontage Gasleitung Bestand

Absperrung der Gasleitung
Spülen
Demontage DN 40

Demontageort:
- Heizungskeller BT A
- Abhangdecke Pausenhalle BT B
- Mehrzweckhalle Flur, Batterieraum, Außengeräteraum,
Luftheizung Bauteil C

ca. 85 m
Schließen der Durchbrüche bauseits.
Menge: 1,000 psch

**41.01.08.3 Montage Kupfer gepresst DN40**
*** Pauschalposition
Montage Kupfer gepresst DN40

10 m, 2x T-Stück DN 40

1x Anschluss an Bestand Kupfer, DN 40, gepresst mit
passenden Dichtungen
Menge: 1,000 psch

**41.01.08.4 Abdichtung Gasleitung**
Abdichtung Gasleitung

Curaflex Nova Uno

Leitfabrikat: Doyma
Außendurchmesser Rohr: 42 mm
Artikel-Nr. 1 88 1 040 100 40
Das Maß der Bestandsleitung ist vor Ort zu überprüfen.
Menge: 2,000 St

##### Abschnitt 41.01.09 Feuerlöschleitung trocken

**41.01.09.1 Unterputzschrank Löschwassereinspeisearmatur**
Unterputzschrank Löschwassereinspeisearmatur

Unterputzschrank nach DIN 14461-2 zur Aufnahme einer
Löschwassereinspeisearmatur
Abmessungen 700 x 700 x 300 mm (B x H x T),
hergestellt aus verzinktem Stahlblech, frontseitige
Stöße verschweißt und
verschliffen, phosphatiert und pulverbeschichtet im
Farbton RAL 3001
(Signalrot), inkl. umlaufender Putzleiste aus
Winkeleisen.
Tür doppelt gekantet, mit Edelstahlscharnieren
angeschlagen, 180° öffnend,
mit vertieft liegendem Feuerwehrverschluss nach DIN
14925, von hinten
verschraubt.
Schrank mit 100mm Wasseranschlussbohrung wahlweise im
Dach oder im
Boden, Türanschlag wahlweise rechts oder links (Bei
Bestellung bitte
angeben).
Lieferung inkl. Piktogramm "Löschwassereinspeisung",
Maße 420 x 148 mm
(B x H) sowie Piktogramm "Vor Gebrauch Entleerung
schließen, nach
Gebrauch Entleerung öffnen" als selbstklebende Folie.

einschl. Dicht- und Befestigungsmaterial komplett
liefern und betriebsbereit
montieren.

Fabrikat der Planung: Alfred Schneider GmbH u. Co KG
Typ:  ES - LE
Artikel-Nr.:  00030038
  oder gleichwertiger Art

Angebotenes Fabrikat:

Hersteller:
'....................................................' (vom Bieter einzutragen)

Typ:
'....................................................' (vom Bieter einzutragen)
Menge: 1,000 St

**41.01.09.2 Einspeisearmatur hängend**
Einspeisearmatur hängend

AS Einspeisearmatur, hängend
mit 2 B-Kupplungen, PN 16
Einspeisearmatur nach DIN 14461-4 aus
Kupfer-Legierungen,
Innenteile Stahl nichtrostend,
zwei Eingängen mit federbelasteten Rückschlagklappen
und aufgeschraubten B-Festkupplungen DIN 86 205
sowie B-Blindkupplungen DIN 86 207 aus Messing.
Abgang mit Überwurfmutter 3" IG,
Ausführung mit Kugelhahn und Schlauchleitung
zur Entleerung der Löschwasserleitung

einschl. Dicht- und Befestigungsmaterial komplett
liefern und betriebsbereit
montieren.

Fabrikat der Planung: Alfred Schneider GmbH u. Co KG
Typ:  AS
Artikel-Nr.:  00037545
  oder gleichwertiger Art

Angebotenes Fabrikat:

Hersteller:
'....................................................' (vom Bieter einzutragen)

Typ:
'....................................................' (vom Bieter einzutragen)
Menge: 1,000 St

**41.01.09.3 Kupplungsschlüssel BC**
Kupplungsschlüssel BC

Kupplungsschlüssel BC nach DIN 14822
Ausführung nach DIN 14822 aus Stahl, verzinkt, mit
Kälteschutz ausgestattet.

einschl. Dicht- und Befestigungsmaterial komplett
liefern
und betriebsbereit
montieren.
Menge: 1,000 St

**41.01.09.4 Aufputzschrank Löschwasserentnahmearmatur**
Aufputzschrank Löschwasserentnahmearmatur

Aufputzschrank nach DIN 14461-2 zur Aufnahme einer
Löschwasserentnahmearmatur
Abmessungen 340 x 440 x 140 mm (B x H x T),
hergestellt aus verzinktem Stahlblech, frontseitige
Stöße verschweißt und
verschliffen, phosphatiert und pulverbeschichtet im
Farbton RAL 3001
(Signalrot)
Tür doppelt gekantet, mit Edelstahlscharnieren
angeschlagen, 180° öffnend,
mit vertieft liegendem Feuerwehrverschluss nach DIN
14925, von hinten
verschraubt.
Schrank mit einer seitlichen 70mm
Wasseranschlussbohrung, mittig auf der
Scharnierseite angeordnet.
Lieferung inkl. Piktogramm "Löschwasserentnahme für
Feuerwehr" als
selbstklebende Folie 210 x 74 mm (B x H).

einschl. Dicht- und Befestigungsmaterial komplett
liefern und betriebsbereit
montieren.

Fabrikat der Planung: Alfred Schneider GmbH u. Co KG
Typ:  S - St - C
Artikel-Nr.:  00030041
  oder gleichwertiger Art

Angebotenes Fabrikat:

Hersteller:
'....................................................' (vom Bieter einzutragen)

Typ:
'....................................................' (vom Bieter einzutragen)
Menge: 1,000 St

**41.01.09.5 1-teiliges Untergestell Sonderausfertigung**
1-teiliges Untergestell Sonderausfertigung

in Sonderausführung
rot RAL 3001 pulverbeschichtet
340 x 1000 x 140mm (BxHxT)
aus 2mm verz. Stahlblech
mit Platte zur Schrankmontage
und vier Füßen mit
Befestigungsflanschen
gem. Zeichnung: 0-34966-01

einschl. Dicht- und Befestigungsmaterial komplett
liefern und betriebsbereit
montieren.
Menge: 1,000 St

**41.01.09.6 AS Entnahmearmatur C 2"**
AS Entnahmearmatur C 2"

Löschwasser-Entnahmearmatur PN 16 nach DIN 14461-5
Armatur und Krümmer aus Aluminium-Guss,
mit drehbarem Krümmer 90°,
Eingang mit Montagemutter DIN 14461-5 aus Messing,
Größe 2",
Abgang mit C-Festkupplung nach 14307 aus Aluminium.
Lieferung mit montierter C-Blindkupplung aus Aluminium

zum Schutz vor Verschmutzung.
Öffnen und Schließen der Armatur über
Feuerwehrverschluss nach
DIN 14925 mit Hebelschneide des Feuerwehrbeils oder
Hydrantenschlüssel.
Betriebsstellungen "AUF" und "ZU" deutlich sichtbar
gekennzeichnet.

einschl. Dicht- und Befestigungsmaterial komplett
liefern und betriebsbereit
montieren.
Menge: 1,000 St

**41.01.09.7 Be- und Entlüfter**
Be- und Entlüfter

Be- und Entlüfter nach DIN 14463-3
für Löschwasserleitung "nass/trocken" und "trocken"
nach DIN 14462.
Gehäuse und Oberteil aus Messing, Druckstufe PN 16,
mit geschäumter Vollkunststoff-Kugel,
Entlüftungsmenge: bis 2200 l/min,
Rohrleitungsanschluss G 2 A, Tropfwasserabgang: G 1¼
Bauhöhe: 135 mm (ohne Tropfwasserleitung), Durchmesser:
70 mm.

Hinweis:
Am Eingang zunächst mit gerader Rohrleitungslänge
einfahren,
mit mindestens 10 x DN, bevor ein Bogen oder T-Stück
folgt.

einschl. Dicht- und Befestigungsmaterial komplett
liefern und betriebsbereit
montieren.
Menge: 2,000 St

**41.01.09.8 Montageverschraubung 2" IG/AG - PN25**
Montageverschraubung 2" IG/AG - PN25

drehbare Verschraubung aus Messing, Druckstufe PN 25,
einerseits Innengewinde G2, andererseits Außengewinde G
2A

einschl. Dicht- und Befestigungsmaterial komplett
liefern und betriebsbereit
montieren.
Menge: 2,000 St

**41.01.09.9 Auslaufbogen 180°**
Auslaufbogen 180° für BEG 2200, 2500, 3000

Doppel-Verschraubung mit 180° Umlenkung aus Messing
zum Anschluss an Be- und Entlüftungsventile nach DIN
14463-3
zwecks ordnungsgemäßen freien Auslauf von Tropfwasser
nach DIN 14462,
Nennweite 1 1/4", Außengewindeanschluss zum Be- und
Entlüftungsventil

einschl. Dicht- und Befestigungsmaterial komplett
liefern und betriebsbereit
montieren.
Menge: 2,000 St

**41.01.09.10 Hydraulische Entleerung 1 bar**
Hydraulische Entleerung 1 bar

Druckabhängig gesteuerte, selbsttätige
Entleerungseinheit R ½",
eingangsseitig mit Kugelhahnabsperrung und
Schmutzfänger,
ausgangsseitig freier Auslauf zu bauseitigem Trichter
oder Bodenablauf,
max. zulässiger Betriebsdruck 24 bar,
Ansprechdruck zur Entleerung: 1,0 bar,
max. zulässige Restwassersäule: 4,5 m

einschl. Dicht- und Befestigungsmaterial komplett
liefern und betriebsbereit
montieren.
Menge: 2,000 St

**41.01.09.11 Schild "Entleerung Löschwasserleitung trocken"**
Schild "Entleerung Löschwasserleitung trocken"

Schild nach DIN 4066, als selbstklebende Folie, 210 x
74 mm
zur Kennzeichnung von Entleerungseinrichtungen
bei Löschwasserleitungen trocken nach DIN 14462

einschl. Dicht- und Befestigungsmaterial komplett
liefern und betriebsbereit
montieren.
Menge: 2,000 St

**41.01.09.12 Inbetriebnahme Löschwasseranlage trocken**
Inbetriebnahme Löschwasseranlage trocken

zzgl. An- und Abfahrt u. Festigkeitsprüfung
inklusive Inspektion der Löschwasseranlage
Prüfung des Anlagenaufbaus / Abgleich der
Löschwasseranlage mit den
Angaben im Kontrollbuch / Sichtkontrolle der
Gesamtanlage auf
offensichtliche Mängel

inklusive Prüfung der Löschwasser-Einspeiseeinrichtung
nach DIN 14462
Kontrolle der ordnungsgemäßen Beschilderung / Prüfung
der
Einspeiseeinrichtung auf ordnungsgemäßen Zustand,
Zugänglichkeit und
Funktionsfähigkeit / Versiegeln bzw. Plombieren der
Einspeiseeinrichtung und
Anbringen eines Instandhaltungsnachweises nach
Abschluss der
Instandhaltungsarbeiten

inklusive Prüfung von bis zu zehn
Löschwasser-Entnahmeeinrichtungen nach
DIN 14462
Prüfung der Entnahmeeinrichtung auf ordnungsgemäßen
Zustand,
Zugänglichkeit und Funktionsfähigkeit,
einschließlich Versiegeln/Plombieren der Einrichtung
und Anbringen eines
Instandhaltungsnachweises
nach Abschluss der Instandhaltungsarbeiten

inklusive Prüfung von Be- und Entlüftungsventilen und
Entleerungseinrichtungen
Prüfung von Be- und Entlüftungsventilen und
Entleerungseinrichtungen auf
Normkonformität,
einwandfreie Funktion und korrekten Anschluss an ein
Entwässerungssystem

inklusive Dichtheitsprüfung der Löschwasserleitungen
Dichtheitsprüfung der Löschwasseranlage für 10 Minuten
mit 16 bar
Betriebsdruck an der Einspeiseeinrichtung
sowie Festigkeitsprüfung für 2 Minuten mit 24 bar.

inklusive Fließdruckmessung mit Ermittlung des
Anlagendruckverlusts
Fließdruckmessung mit Ermittlung des Druckverlusts der
Löschwasserleitung
trocken bei einer Entnahmemenge von 600 l/min,
Ermittlung der Druckdifferenz zwischen
Einspeiseeinrichtung und hydraulisch
ungünstigster Entnahmeeinrichtung / Prüfung auf
Einhaltung des
Mindestfließdrucks von 4,5 bar an den
Entnahmeeinrichtungen bei eine

Einspeisedruck bei 8 bar

inklusive Entleerung der Löschwasserleitungen nach
Abschluss der Arbeiten,
Ausstellen eines Prüfberichts und Protokollierung des
Prüfergebnisses im
Kontrollbuch.
Menge: 1,000 St

**41.01.09.13 Festigkeitsprüfung Löschwasseranlage trocken**
Festigkeitsprüfung Löschwasseranlage trocken

Zusätzliche Festigkeitsprüfung der Löschwasserleitung
und deren Armaturen
mit 24 bar Wasserdruck für 2 Minuten

einschl. Dicht- und Befestigungsmaterial komplett
liefern und betriebsbereit
montieren.
Menge: 1,000 St

**41.01.09.14 Kontrollbuch**
Kontrollbuch

DIN 14462:2023-07
zur Inbetriebnahme, Prüfung und
Instandhaltung von Löschwasseranlagen
nach DIN 14462:2023-07.

liefern und übergeben
Menge: 1,000 St

**41.01.09.15 Rohr 18mm**
Rohr 18mm

Rohr aus nichtrostendem Stahl,
PRE-Wert: 24 (Molybdänanteil min.2,2%),
18 x 1,0 mm

Liefern und montieren.
Menge: 3,000 m

**41.01.09.16 Rohr 54mm**
Rohr 54mm

Rohr aus nichtrostendem Stahl,
PRE-Wert: 24 (Molybdänanteil min.2,2%),
54 x 1,5 mm

Liefern und montieren.
Menge: 3,000 m

**41.01.09.17 Rohr 88,9mm**
Rohr 88,9mm

Rohr aus nichtrostendem Stahl,
PRE-Wert: 24 (Molybdänanteil min.2,2%),
88,9 x 2,0 mm

Liefern und montieren.
Menge: 35,000 m

**41.01.09.18 Bogen 18,0mm**
Bogen 18,0mm

Bogen mit Pressverbinder
in den erforderlichen Winkelgraden,
aus Edelstahl (Molybdänanteil min. 2,2%),
18,0 mm

Liefern und montieren.
Menge: 4,000 St

**41.01.09.19 Bogen 88,9mm**
Bogen 88,9 mm

Bogen mit Pressverbinder
in den erforderlichen Winkelgraden,
aus Edelstahl (Molybdänanteil min. 2,2%),
88,9 mm

Liefern und montieren.
Menge: 4,000 St

**41.01.09.20 T-Stück 88,9mm**
T-Stück 88,9mm

T-Stück mit Pressverbinder
mit den erforderlichen Reduzierungen,
aus Edelstahl (Molybdänanteil min. 2,2%),
88,9 mm

Liefern und montieren.
Menge: 4,000 St

**41.01.09.21 Reduzierung 88,9mm**
Reduzierung 88,9mm

Reduzierung mit Pressverbinder
aus Edelstahl (Molybdänanteil min. 2,2%),
88,9 mm

Liefern und montieren.
Menge: 4,000 St

**41.01.09.22 Übergangsstück 54mm**
Übergangsstück 54 mm

Übergangsstück mit Pressverbinder
mit DVGW zertifizierter Prüfsicherheit
bei unverpresstem Verbinder,
aus Edelstahl (Molybdänanteil min. 2,2%),
54 mm auf 2"

Liefern und montieren.
Menge: 1,000 St

**41.01.09.23 Übergangsstück 88,9mm**
Übergangsstück 88,9mm

Übergangsstück mit Pressverbinder
aus Edelstahl (Molybdänanteil min. 2,2%),
88,9 mm auf 3"

Liefern und montieren.
Menge: 1,000 St

**41.01.09.24 Zuschlag auf die Rohrleitungspositionen**
*** Pauschalposition
Zuschlag auf die Rohrleitungspositionen

für Rohrschellen, Festpunkte
Befestigungsmaterial, Überschiebrohre für
Wand- und Deckendurchführungen
einschließlich allen Zubehörs.
Menge: 1,000 psch

**41.01.09.25 Gebäudeeinführung**
Gebäudeeinführung

Durchführung der Rohrleitung bis D15 bis DN80 durch
Bauhülle bis 350 mm

Liefern und vollständig montieren.
Menge: 5,000 St

#### Bereich 41.02 Heizung

##### Abschnitt 41.02.01 Wärmepumpe und Zubehör

**41.02.01.1 Luft-Wasser-Wärmepumpe 27,4 kW**
Luft-Wasser-Wärmepumpe 27,4 kW

7019907 Hoval Belaria® pro (25)
Modulierende Monoblock-
Wärmepumpe zum Heizen und Kühlen.
Aussen aufgestellte Monoblock-
Wärmepumpe ohne Elektrokasten.

Für die notwendigen
Regelungskomponenten muss der
individuell konfigurierbare
Schaltschrank Hoval ControlBox
separat bestellt werden.

- Energieeffizienzklasse der
Verbundanlage mit Regelung:
35 °C: A+++
55 °C: A+++
- Raumheizungs-Energieeffizienz
mittleres Klima:
?S 35 °C: 220 %
?S 55 °C: 164 %
- Saisonale Leistungszahl
mittleres Klima:
SCOP 35 °C: 5.6
SCOP 55 °C: 4.2

Ausseneinheit Belaria® pro (25)
- Kompakte bodenstehende
Luft/Wasser-Wärmepumpe
- Formschöne und extrem
leise Ausseneinheit
- Gehäuse mit Blechverkleidung
pulverbeschichtet, Farbe
Anthrazit (DB703)
- Kälteaggregat mit dem Kältemittel R290
- Kältemittelfüllmenge: 4.4 kg R290
- Integrierte Komponenten:
Drehzahlgeregelter Scroll-Kompressor
Gerader Lamellenverdampfer
Drehzahlgeregelter Axialventilator
Platten-Kondensator aus Edelstahl/Kupfer
Eingebauter Gasabscheider mit
Sicherheitsventil 2.5 bar
Drehzahlgeregelte Hocheffizienzpumpe
Durchflusssensor/Wärmemengenzähler
Kondensatwanne inkl. Wannenheizung und
Kondensatheizband zur gesammelten
Ableitung des Kondensates in der
Ausseneinheit fix verbaut, Anschluss 1?
Integrierte schwingungsdämpfende Füsse für
eine effektive Körperschallentkopplung
- Mit Kühlfunktion bei
entsprechender Hydraulik
- Hydraulische Anschlüsse hinter
Lamellengitter:
Heizungsanschlüsse 1½?
- Filterkugelhahn im
Wärmepumpenrücklauf eingebaut
- Elektroanschlüsse hinter
Lamellengitter:
400 V Hauptstromversorgung
230 V Steuerstrom, gespeist vom
Schaltschrank Hoval ControlBox
- Datenkabel für Busverbindung zum
Schaltschrank Hoval ControlBox
- Mit Montagematerial zur Befestigung der
Ausseneinheit am Untergrund
- Abmessungen (H x B x T):
1464 x 1928 x 997 mm
- Gewicht: 460 kg

Max. Heizleistung:
A7W35: 27.4 kW
A2W35: 24.0 kW
A-7W35: 22.1 kW
A7W55: 25.1 kW
A2W55: 23.0 kW
A-7W55: 21.2 kW

Max. Kühlleistung:
A35W18: 20.9 kW
A35W7: 19.1 kW

Schalldaten:
- Schallleistungspegel EN 12102
Ausseneinheit:
61 dB(A)
- Max. Schallleistungspegel
Ausseneinheit:
63 dB(A)
- Schallleistungspegel EN 12102
Ausseneinheit Flüsterbetrieb:
57 dB(A)

Einsatzbereich:
Max. Vorlauftemperatur: 70 °C
Einsatzbereich Heizen: -20 ... 40 °C

Lieferung:
- Ausseneinheit verpackt geliefert
- Schaltschrank Hoval ControlBox mit
notwendigen Regelungskomponenten muss
separat bestellt werden.

Für eine funktionstüchtige Anlage müssen
folgende Komponenten im Schaltschrank
Hoval ControlBox verbaut werden:
- 1 Wärmeerzeuger-Modul TopTronic® E
(TTE-WEZ) je Ausseneinheit
- 1 Wärmepumpenautomat WFA-200S
je Ausseneinheit)
- 1 TopTronic® E BedienModul
- 1 Steuerungsset (Schaltschütz) für die
Ansteuerung eines externen
Elektroheizeinsatzes
- Fühler vorsehen für zum Beispiel:
Aussenfühler (AF)
Wassererwärmerfühler
(SF1/SF1.1 und SF2/SF2.1)
Vorlauffühler (VF1)
Anlagenvorlauffühler Heizen (AVF H)
Anlagenvorlauffühler
Wassererwärmer (AVF W)

einschl. Dicht- und Befestigungsmaterial komplett
liefern und betriebsbereit
montieren.

Fabrika der Planungt: Hoval
Typ:  Belaria® pro (25)
  oder gleichwertiger Art

Angebotenes Fabrikat:

Hersteller:
'....................................................' (vom Bieter einzutragen)

Typ:
'....................................................' (vom Bieter einzutragen)
Menge: 1,000 St

**41.02.01.2 Luft-Wasser-Wärmepumpe 38,0 kW**
Luft-Wasser-Wärmepumpe 38,0 kW

7019750 Hoval Belaria® pro (40)
Modulierende Monoblock-Wärmepumpe
zum Heizen und Kühlen.
Aussen aufgestellte Monoblock-Wärmepumpe
ohne Elektrokasten.

Für die notwendigen Regelungskomponenten
muss der individuell konfigurierbare
Schaltschrank Hoval ControlBox
separat bestellt werden.

- Energieeffizienzklasse der
Verbundanlage mit Regelung:
35 °C: A+++
55 °C: A+++
- Raumheizungs-Energieeffizienz mittleres
Klima:
?S 35 °C: 202 %
?S 55 °C: 155 %
- Saisonale Leistungszahl mittleres Klima:
SCOP 35 °C: 5.1
SCOP 55 °C: 3.9

Ausseneinheit Belaria® pro (40)
- Kompakte bodenstehende Luft/Wasser-
Wärmepumpe
- Formschöne und extrem leise
Ausseneinheit
- Gehäuse mit Blechverkleidung
pulverbeschichtet, Farbe
Anthrazit (DB703)
- 2 komplett getrennte Kälteaggregate mit
dem Kältemittel R290
- Kältemittelfüllmenge Kältekreis 1:
4.8 kg R290
- Kältemittelfüllmenge Kältekreis 2:
4.9 kg R290
- Integrierte Komponenten:
2 drehzahlgeregelte Scroll-Kompressoren
2 gerade Lamellenverdampfer
2 drehzahlgeregelte Axialventilatoren mit
FlowGrid (Vorleitgitter)
2 Platten-Kondensatoren aus
Edelstahl/Kupfer
2 eingebaute Gasabscheider mit
Sicherheitsventil 2.5 bar
2 drehzahlgeregelte Hocheffizienzpumpen
2 Durchflusssensoren/ Wärmemengenzähler
2 Kondensatwannen inkl. Wannenheizung und
Kondensatheizband zur gesammelten
Ableitung des Kondensates in
der Ausseneinheit fix verbaut
Anschluss 1?
Integrierte schwingungsdämpfende Füsse
für eine effektive Körperschallentkopplung
- Mit Kühlfunktion bei
entsprechender Hydraulik
- Hydraulische Anschlüsse hinter
Lamellengitter:
Heizungsanschlüsse 2?
- Filterkugelhahn im Wärmepumpenrücklauf
eingebaut
- Elektroanschlüsse hinter
Lamellengitter:
400 V Hauptstromversorgung
230 V Steuerstrom, gespeist vom
Schaltschrank Hoval ControlBox
- Datenkabel für Busverbindung zum
Schaltschrank Hoval ControlBox
- Mit Montagematerial zur Befestigung
der Ausseneinheit am Untergrund
- Abmessungen (H x B x T):
1514 x 3750 x 1005 mm
- Gewicht: 1000 kg

Max. Heizleistung:
A7W35: 43.8 kW
A2W35: 38.4 kW
A-7W35: 35.4 kW
A7W55: 40.2 kW
A2W55: 36.7 kW
A-7W55: 33.9 kW

Max. Kühlleistung:
A35W18: 41.8 kW
A35W7: 38.2 kW

Schalldaten:
- Schallleistungspegel Ausseneinheit
gemäss EN 12102: 55 dB(A)
- Max. Schallleistungspegel
Ausseneinheit: 65 dB(A)
- Max. Schallleistungspegel Ausseneinheit
Nachtbetrieb: 59 dB(A)

Einsatzbereich:
Max. Vorlauftemperatur: 70 °C
Einsatzbereich Heizen: -20 °C ... 40 °C

Lieferung:
- Ausseneinheit verpackt geliefert
- Schaltschrank Hoval ControlBox mit
notwendigen Regelungskomponenten mus
separat bestellt werden.

Für eine funktionstüchtige Anlage müssen
folgende Komponenten im Schaltschrank
Hoval ControlBox verbaut werden:
- 2 Wärmeerzeuger-Module TopTronic® E
(TTE-WEZ) je Ausseneinheit
- 2 Wärmepumpenautomaten WFA-200S
je Ausseneinheit)
- TopTronic® E BedienModul
- Fühler vorsehen für zum Beispiel:
Aussenfühler (AF)
Wassererwärmerfühler (SF1/SF1.1 und
SF2/SF2.1)
Vorlauffühler (VF1)
Anlagenvorlauffühler Heizen (AVF H)
Anlagenvorlauffühler
Wassererwärmer (AVF W)

einschl. Dicht- und Befestigungsmaterial komplett
liefern und betriebsbereit
montieren.

Fabrikat der Planung: Hoval
Typ:  Belaria® pro (40)
  oder gleichwertiger Art

Angebotenes Fabrikat:

Hersteller:
'....................................................' (vom Bieter einzutragen)

Typ:
'....................................................' (vom Bieter einzutragen)
Menge: 1,000 St

**41.02.01.3 Zentrale Regelungstechnik**
Zentrale Regelungstechnik

7601435 ControlBox

Produkt ControlBox
Typ SCHALTSCHRANK
Schaltschrank ja, Eigenfertigung
Anlagenverkabelung steckfertig Nein
---------- ----------
Hauszentrale Heizung 01 (HZ01) Hauszentrale Heizung 01

---------- ----------
Hauszentrale Heizung (HZ) Hauszentrale Heizung
Bezeichnung HK01 MK1
Anlagentyp HK01 vorbereitet
Bezeichnung HK02 MK2
Anlagentyp HK02 vorbereitet
Bezeichnung HK03 MK3
Anlagentyp HK03 vorbereitet
Bezeichnung LK01 HEIZUNGSPUFFER
Bezeichnung TK01 BAUSEITS
Bezeichnung LK02 AQUA
Bezeichnung TK02 BAUSEITS
---------- ----------
Schaltschrank Beschreibung
Nennspannung 400 V
Nennfrequenz 50 Hz
Nennstrom 55,00 A
Bemessungskurzschlussstrom 6 kA
Schaltschrank Ausstattung konfiguriert
Schaltschrank Material Stahlblech

- Schutzart IP66 nach EN 60529
- stabile (IK10), korrosionsbeständige
Stahlblechausführung in RAL 7035
- Tür mit Doppelfalz und Polyurethandichtung
- Kabeleinführung über Flanschplatte mit Zugentlastung
über
Skin-Top-Verschraubungen
- optional verschließ- und versiegelbar
- Einspeisung über separate Eingangsklemmen mit
Hauptschalter in
der Fronttür
- Übergabeklemmen für bauseitig anschließbare
Feldgeräte
- Voreinstellung des Reglers ab Werk entsprechend der
Anlagenkonfiguration

Regler Fabrikat Hoval
Anzahl der Kreise (o.TWE) 3
Anzahl der TWE 2
Art der TWE 1 Speichersystem
Zirkulation TWE 1 nein
Art der TWE 2 Speichersystem
Zirkulation TWE 2 nein
Schaltschrank Größe 1200X800X300
SS Türanschlag Rechts
SS Kabeleinführung Unten
Netzwerkswitch Nein
Router Nein
Schaltschrank M-BUS Nein
Modbus RTU Ja

Modbus-RTU Schnittstelle zur bauseitigen Einbindung in
ein Datennetz inklusive maximaler Datenpunktliste.
Optional kann über eine zusätzlich bestellbare
Dienstleistung (4507283 - 199? netto) eine
projektspezifische Zuordnung von Datenpunkten (alle
Sensoren - alle Aktoren) auf dem
YADOS RI-Schema zur Verfügung gestellt werden.

Modbus TCP Nein
Bacnet MS/TP Nein
Bacnet IP Nein
Bacnet IP - POL908 Nein
Leuchte Betrieb Pumpe Nein
Leuchte Störung Pumpe Nein
Schalter HBE Pumpe Nein
Schalter HBE Ventilantrieb Nein
Leuchte Störung Si.funktion Nein

Ausstattung je Stück:

Schaltschrank PRO
Schaltschrank Bauteile Allgemein
1 ST Schaltschrankgehäuse SCHNEIDER
800x300x1200MM
1 ST 2-TTE Set BasisModul WEZ
1 ST DDC-Regler Zubehör
1 ST 2-TTE Set BasisModul WEZ
1 ST 2-TTE Set BasisModul WEZ
1 ST 2-TTE Set HK/WW Modul
1 ST 2-TTE BEDIENMODUL 4.3" MIT LOGO
1 ST 2-TTE Set PufferModul
2-TTE Gateway Modbus TCP/RS485
1 ST Temperatursensor AUTF PT1000
75x69x44MM -50..100°C
4 ST _Temperatursensor KBTF PT1000
2062188
1 ST Schalter KRAUS&NAIMER KG64B T203/04 E
1 ST Leitungsschutzschalter SIEMENS 5SL6010-6
1TE
1 ST Leuchte SCHNEIDER NSYLAMLDD
372x63x40MM
1 ST Kabel SCHNEIDER NSYLAM3M
3000MM
1 ST Steckdose PHOENIX EO-CF/PT/LED
45x75x60MM
1 ST RCBO SIEMENS 5SV1316-6KK06
1TE
5 ST Relais SHC242SA230R01
4 ST Schütz SIEMENS 5TT5030-0
2TE
2 ST Leitungsschutzschalter SIEMENS 5SL6010-6
1TE
4 ST Leitungsschutzschalter SIEMENS 5SY4316-6
3TE
2 ST Signaltaster SIEMENS 3SU1106-0AB20-3FA0
2 ST Schalter KRAUS&NAIMER CG4 A200-600 FS2-V
CG4 A200-600 FS2-V
4 ST Schalter KRAUS&NAIMER CG4 A210-600 FS2-V
Schaltschrank Bauteile US
Schaltschrank Bauteile HK01
1 ST Leitungsschutzschalter SIEMENS 5SL6006-6
1TE
1 ST Relais SHC242SA230R01
1 ST Temperatursensor ANTF2 PT1000
-35..105ºC 4500MM
Schaltschrank Bauteile HK02
1 ST Leitungsschutzschalter SIEMENS 5SL6006-6
1TE
1 ST Relais SHC242SA230R01
1 ST Temperatursensor ANTF2 PT1000
-35..105ºC 4500MM
Schaltschrank Bauteile HK03
1 ST Leitungsschutzschalter SIEMENS 5SL6006-6
1TE
1 ST Relais SHC242SA230R01
1 ST Temperatursensor ANTF2 PT1000
-35..105ºC 4500MM
Schaltschrank Bauteile TL01
Schaltschrank Bauteile TL02
1 ST Leitungsschutzschalter SIEMENS 5SL6006-6
1TE

einschl. Dicht- und Befestigungsmaterial komplett
liefern und betriebsbereit montieren.

Fabrikat der Planung: Hoval
Typ:  ControlBox
  oder gleichwertiger Art

Angebotenes Fabrikat:

Hersteller:
'....................................................' (vom Bieter einzutragen)

Typ:
'....................................................' (vom Bieter einzutragen)
Menge: 1,000 St

**41.02.01.4 Absperrklappe DN65**
Absperrklappe DN65

2031065 Absperrklappe DN 65 ohne Motor
mit Laschenaugen
für Absperr- oder Regelfunktion.
Für offene und geschlossene Kalt- und
Warmwassersysteme.
Medium: Wasser mit Glykol bis
max. 50 % vol.
Nennweite: DN 65
Rohranschluss: PN 6/10/16
kvs-Wert: 170 m³/h
Mediumtemperatur: -20 . 120 °C
Zulässiger Druck ps: 1600 kPa
Leckrate: A Dicht (EN 12266-1)
Drehwinkel: 90 °
Armatur: EN-JS1030 (GGG 40)
Schliesskörper: DIN/EN 1.4301
(nicht rostender Stahl)
Sitz: EPDM
Spindel: DIN/EN 1.4005
(nicht rostender Stahl)
Spindelabdichtung: EPDM-O-Ring
Spindellagerung: RPTFE

einschl. Dicht- und Befestigungsmaterial komplett
liefern
und betriebsbereit montieren.
Menge: 8,000 St

**41.02.01.5 Motordrehantrieb**
Motordrehantrieb

2044276 Motordrehantrieb 2-SR230A-R-5 ZSV-14
überlastsicher und endschalterlos
Stromabsenkung in Ruhestellung.
Drehmoment: min. 20 Nm @ Nennspannung
Nennspannung: AC 100...240 V, 50/60 Hz
Ansteuerung: 2-Punkt (Auf-Zu)
oder 3-Punkt
Leistungsverbrauch:
- Betrieb: 3 W @ Nennmoment
- Ruhestellung: 0.6 W
- Dimensionierung: 7 VA
Anschluss: Kabel 1 m, 3 x 0.75 qmm
Handverstellung: mit Drucktaste
Laufzeit: 90 s
Schutzklasse: II schutzisoliert
Schutzart: IP54
EMV: CE gemäss 2014/30/EU
Schliesskörper: DIN/EN 1.4301

einschl. Dicht- und Befestigungsmaterial komplett
liefern
und betriebsbereit montieren.
Menge: 8,000 St

**41.02.01.6 Schlammabscheider**
Schlammabscheider

2085530 Schlammabscheider aus Messing
mit Magnet und Dämmung DM ST DN 65
für horizontale Rohrleitungen
mit Flanschanschlüssen
Betriebsmedien: Wasser, Glykollösungen;
maximaler Glykolgehalt 50 %
Max. Betriebsdruck 10 bar
Betriebstemperaturbereich 0 ... 110 °C
Partikel-Abscheidekapazität:
bis zu 5 microm.
Magnetische Flussdichte: 7 x 0.475 T
Oberer Anschluss ¾? AG (mit Stopfen)
Entleerung: 1? IG
mit 60 mm Dämmung aus steifer
geschlossenzelliger PUR-Schaum
Dichte 45 kg/m³
Wärmeleitfähigkeit (ISO 2581):
0.023 W/(mK)
mit kratzfester Beschichtung aus
0.7 mm Rohaluminium
Feuerfestigkeit (DIN 4102):
Klasse 1

Endabdeckungen aus thermogeformten PS
Wärmeleitfähigkeit (ISO 2581):
bei 0 °C: 0.038 W/(m·K)
bei 40 °C: 0.045 W/(m·K)
Dampfdiffusionswiderstandszahl
(DIN 52615): > 1.300
Feuerfestigkeit (DIN 4102): Klasse B2
Kv: 110 m³/h
Materialien:
Gehäuse: Aussen
epoxydharzbeschichteter Stahl
Oberer Verschluss:
Messing EN 12164 CW617N
Innenelement: Edelstahl
EN 10088-3 (AISI 302) und HDPE
Hydraulische Dichtungen:
asbestfreie Faser (oberer Verschluss)
Entleerungsventil:
Messing EN 12165 CW617N
Ablasshahn: Messing EN 12165 CW617N
Gewicht: 15 kg
Volumen: 7 l

einschl. Dicht- und Befestigungsmaterial komplett
liefern
und betriebsbereit montieren.
Menge: 1,000 St

**41.02.01.7 Energiepufferspeicher kalt**
Energiepufferspeicher kalt

6059872 Energiepufferspeicher
Hoval EnerVal G cool (1000)
mit Kältedämmung aus synthetischem
Kautschuk (FCKW-frei) 19mm
Aus Stahl für die hydraulische
Einbindung von Energieerzeugern
Beschichtung mit wasserbasiertem Lack
8 Anschluss-Flansche DN 65 (PN 6)
2 Anschluss-Flansche DN 80 (PN 6)
5 Muffen G ½? (IG) für Fühler/Thermometer
1 Muffe G 1? (IG) für Zirkulationslanze
1 Muffe G 1? (IG) für Entlüftung
1 Muffen G 1½? (IG) für Elektroheizeinsatz
Gelochtes Trennblech im mittleren
Bereich zur Abgrenzung
der Temperaturbereiche
Strömungsumlenkungen fest eingebaut
Abmessungen:
Höhe: 2066 mm
Durchmesser: 790 mm
Durchmesser mit Dämmung: 828 mm
Kippmass: 2080 mm
Gewicht: 189 kg
Inhalt: 889 l
max. Betriebsüberdruck: 6 bar

Lieferung:
fertig gedämmt, verpackt

einschl. Dicht- und Befestigungsmaterial komplett
liefern und betriebsbereit montieren.
Menge: 1,000 St

**41.02.01.8 Energiepufferspeicher warm**
Energiepufferspeicher warm

7019134 Energiepufferspeicher
Hoval EnerVal G (1000)
mit Wärmedämmung
Aus Stahl für die hydraulische
Einbindung von Energieerzeugern
8 Anschluss-Flansche DN 65 (PN 6)
2 Anschluss-Flansche DN 80 (PN 6)
2 Flansche DN 110 für Elektroheizeinsatz
3 Muffen G ½? (IG) für Fühler/Thermometer
1 Muffe G 1? (IG) für Zirkulationslanze
1 Muffe G 1? (IG) für Entlüftung
Klemmleisten für Anlegefühler
Gelochtes Trennblech im mittleren
Bereich zur Abgrenzung
der Temperaturbereiche
Strömungsumlenkungen fest eingebaut
Abmessungen:
Höhe: 2197 mm
Durchmesser: 790 mm
Durchmesser mit Dämmung: 1090 mm
Kippmass: 2230 mm
Gewicht: 250 kg
Inhalt: 925 l
Betriebsdruck: max. 6 bar
Wärmedämmung aus einer Kombination
Polyesterfaservlies mit Folienmantel
demontierbar, Farbe rot.
12 Flanschhauben gedämmt
1 Abdeckkappen gedämmt aus
EPP-Hartschaum, 2-teilig (ausbrechbar)
Lieferung:
Fertig gedämmt, verpackt

einschl. Dicht- und Befestigungsmaterial komplett
liefern und betriebsbereit montieren.
Menge: 1,000 St

**41.02.01.9 Wärmedämmung zu EnerVal G cool (1000)**
Wärmedämmung zu EnerVal G cool (1000)

6061135 Wärmedämmung zu EnerVal G cool (1000)
aus Polyesterfaservlies 120 mm
Kunststoffaussenmantel Farbe rot mit
patentierter Aluminiumverschlussleiste

einschl. Dicht- und Befestigungsmaterial komplett
liefern und betriebsbereit montieren.
Menge: 1,000 St

**41.02.01.10 Schutzrohr-Tauchhülse**
Schutzrohr-Tauchhülse

2018837 Schutzrohr-Tauchhülse SB 280 ½?
Messing vernickelt
Einbaulänge = 280 mm
Aussen-Ø: 9 mm, Innen-Ø: 7 mm

einschl. Dicht- und Befestigungsmaterial komplett
liefern und betriebsbereit montieren.
Menge: 4,000 St

**41.02.01.11 Einschraub-Heizkörper**
Einschraub-Heizkörper

6059781 Einschraub-Heizkörper EP 7.5
1½? EP, Leistung 7.5 kW, 3 x 400 V
Rohrmantelwerkstoff 2.4858 (Incoloy
825), isolierter Einbau, Schraubkopf
R 1½? Messing, Ausführung mit
Temperaturregler (einstellbar
30 - 75 °C, Drehknopf mit Temperatur
anzeige) inkl. Temperatur-
Begrenzer (fest eingestellt auf 98 °C)
Abdeckkappe Kunststoff IP 44
Einschraubheizkörper in Einzelverpackung, Dichtung lose
beigelegt
Leistung: 7.5 kW
Eintauchtiefe: 850 mm
Unbeheizt: 150 mm

einschl. Dicht- und Befestigungsmaterial komplett
liefern und betriebsbereit montieren.
Menge: 2,000 St

**41.02.01.12 Flexibler Kälteverteiler**
Flexibler Kälteverteiler

Der Kälteverteiler in vollverschweißter Ausführung ist
auf einem
Stand- oder Wandrahmen schwingungsfrei montiert und mit
einem speziellen
Korrosionsschutzanstrich versehen. Die Planung und
Fertigung erfolgen
nach den gültigen Vorschriften. Das Fertigungswerk ist
nach ISO9001:2008
und der Europäischen Druckgeräterichtlinie 2014/68/EU
Modul H
zertifiziert.

Technische Beschreibung:

Produkt TRANSSHARE COOL
Typ 1E-2K
Kategorie nach 2014/68/EU Artikel 4 Absatz 3
CE Zertifizierung nach Maschinenrichtlinie
Konstruktionstyp Standrahmen
Rohrmaterial US Stahlrohr nahtlos
Rohrmaterial HZ Stahlrohr nahtlos
Aufstellmaß (gesamt) Breite 1.800 mm
Aufstellmaß (gesamt) Höhe 1.860 mm
Aufstellmaß (gesamt) Tiefe 1.000 mm
Anzahl der Module 1 ST
Kälteanstrich Ja

Korrosionsschutzanstrich mit matter weißer Grundierung
mit Härter und kieselgrauen
Lackdeckanstrich auf Epoxidfestharzbasis mit Härter.

Schaltschrank ja, Eigenfertigung
Anlagenverkabelung steckfertig Nein
Zusätzl. Potentialausgleich Nein
---------- ----------
ES01 Einspeisung 01
Bezeichnung Einspeisung ES01 EINSPEISUNG
Leistung Winter ES01 63 kW
Leistung Sommer ES01 63 kW
Nenndruck (PN) ES01 6 PN
Maximaldruck (PS) ES01 5,0 bar
Vorlauftemperatur Winter ES01 35,0 °C
Rücklauftemperatur Winter ES01 28,0 °C
Vorlauftemperatur Sommer ES01 17,0 °C
Rücklauftemperatur Sommer ES01 22,0 °C
Maximaltemperatur (TS) ES01 50,0 °C
Volumenstrom maximal ES01 10,863 m3/h
Anschlussnennweite (DN) ES01 50 DN
max. Fließgeschwindigkeit ES01 1,29 m/s
Kältedämmung ES01 Dämmstoff Tauwasserverhinder.
Kategorie DGRL ES01 Artikel 4 Absatz 3
---------- ----------
Hauszentrale Hauszentrale
Leistung Winter HZ 63 kW
Leistung Sommer HZ 63 kW
Nenndruck HZ 6 PN
Maximaldruck PS HZ 5,0 bar
Vorlauftemperatur Heizung HZ 35,0 °C
Rücklauftemperatur Heizung HZ 26,8 °C
Vorlauftemperatur Sommer HZ 17,0 °C
Rücklauftemperatur Sommer HZ 22,0 °C
Maximaltemperatur TS HZ 50,0 °C
maximaler Volumenstrom HZ 10,863 m3/h
Anschlussnennweite HZ 80 DN
max. Fließgeschwindigkeit HZ 0,56 m/s
Kältedämmung HZ Dämmstoff Tauwasserverhinder.
Kategorie 2014/68/EU HZ Artikel 4 Absatz 3
---------- ----------
Hausanlage Kühlkreis 1 Hausanlage Kühlkreis 1
Kühlkreisbezeichnung KK01 KREIS 1
Kühlanlagentyp KK01 Kühlkreis
Druckverlust extern KK01 400,0 mbar
Leistung KK01 Sommer 33 kW
Leistung KK01 Winter 33 kW
Nenndruck KK01 (PN) 6 PN
Maximaldruck KK01 (PS) 5,0 bar
Vorlauftemperatur KK01 Sommer 17,0 °C
Vorlauftemperatur KK01 Winter 35,0 °C
Rücklauftemperatur KK01 Sommer 22,0 °C
Rücklauftemperatur KK01 Winter 28,0 °C
Maximaltemperatur KK01 50,0 °C
Volumenstrom KK01 maximal 5,690 m3/h
Anschlussnennweite KK01 (DN) 40 DN
max. Fließgeschwindigkeit KK01 1,08 m/s
Kältedämmung KK01 Dämmstoff Tauwasserverhinder.
Kategorie DGRL KK01 Artikel 4 Absatz 3
Drehzahlregelung KK01 keine

Integrierte Drehzahlregelung der Umwälzpumpe nach
Kennlinie.

---------- ----------
Hausanlage Kühlkreis 2 Hausanlage Kühlkreis 2

Kühlkreisbezeichnung KK02 KREIS 2
Kühlanlagentyp KK02 Kühlkreis
Druckverlust extern KK02 400,0 mbar
Leistung KK02 Sommer 30 kW
Leistung KK02 Winter 30 kW
Nenndruck KK02 (PN) 6 PN
Maximaldruck KK02 (PS) 5,0 bar
Vorlauftemperatur KK02 Sommer 17,0 °C
Vorlauftemperatur KK02 Winter 40,0 °C
Rücklauftemperatur KK02 Sommer 22,0 °C
Rücklauftemperatur KK02 Winter 25,0 °C
Maximaltemperatur KK02 50,0 °C
Volumenstrom KK02 maximal 5,173 m3/h
Anschlussnennweite KK02 (DN) 40 DN
max. Fließgeschwindigkeit KK02 0,98 m/s
Kältedämmung KK02 Dämmstoff Tauwasserverhinder.
Kategorie DGRL KK02 Artikel 4 Absatz 3
Drehzahlregelung KK02 keine

Integrierte Drehzahlregelung der Umwälzpumpe nach
Kennlinie.

---------- ----------
verwendete Kältedämmung Kältedämmung

flexibler geschlossenzelliger Schaumstoff auf Basis
eines Kautschuks

Kältedämmung

flexibler geschlossenzelliger Schaumstoff auf Basis
eines Kautschuks

---------- ----------
Schaltschrank Beschreibung
Nennspannung 400 V
Nennfrequenz 50 Hz
Nennstrom 3,73 A
Bemessungskurzschlussstrom 6 kA
Schaltschrank Ausstattung konfiguriert
Regler Fabrikat Klemmkasten, kein DDC-Regler
Schaltschrank Größe PVC 21
Netzwerkswitch Nein
Router Nein
Schaltschrank M-BUS Nein
Modbus RTU Nein
Modbus TCP Nein
Bacnet MS/TP Nein
Bacnet IP Nein
Bacnet IP - POL908 Nein
Leuchte Betrieb Pumpe Nein
Leuchte Störung Pumpe Nein
Schalter HBE Pumpe Nein
Schalter HBE Ventilantrieb Nein
Leuchte Störung Si.funktion Nein

Ausstattung je Stück:

Einspeisung 01
Vorlauf bestehend aus:
1 ST _AS Tauchhülse Temperatursensor
ROHR DN15 BIS DN50
1 ST Maschinenthermometer SIKA 175A
110x30xL:78MM -10..50°C
1 ST Kugelhahn OVENTROP Optibal
DN50 GP2 PN16 100°C KVS:254
Rücklauf bestehend aus:
1 ST _AS Tauchhülse Temperatursensor
ROHR DN15 BIS DN50
1 ST Maschinenthermometer SIKA 175A
110x30xL:78MM -10..50°C
1 ST Kugelhahn OVENTROP Optibal
DN50 GP2 PN16 100°C KVS:254
--------------
Hauszentrale
Vorlauf bestehend aus:
1 ST F&E-Kugelhahn WESA 1533
DN15 RP1/2xG3/4x61,2MM KK PN16 130°C
Rücklauf bestehend aus:
1 ST F&E-Kugelhahn WESA 1533
DN15 RP1/2xG3/4x61,2MM KK PN16 130°C
--------------
Kühlkreis 01
Vorlauf bestehend aus:
1 ST Kugelhahn OVENTROP Optibal
DN40 GP11/2 PN16 100°C KVS:143
1 ST F&E-Kugelhahn WESA 1532
DN15 R1/2xG3/4x65,5MM KK PN16 130°C
1 ST Dreiwegeventil YXG48
DN32 G2 PN16 120°C KVS16
1 ST Antrieb (el.) Siemens SAS31.00
400N 5,5MM 120S
1 ST Pumpe Stratos MAXO 30/12 180 PN10
DN32 G2 PN10 110°C 180MM
1 ST _AS Tauchhülse Temperatursensor
ROHR DN15 BIS DN50
1 ST _Manometer Absperrventil o. Griff
1/4..1/2
1 ST Manometer AFRISO 0-6bar
G1/2 160°C Ø100 GK1,0 AXIAL EXZENT
1 ST Maschinenthermometer SIKA 175A
110x30xL:78MM -10..50°C
1 ST Kugelhahn OVENTROP Optibal
DN40 GP11/2 PN16 100°C KVS:143
Rücklauf bestehend aus:
1 ST Kugelhahn OVENTROP Optibal
DN40 GP11/2 PN16 100°C KVS:143
1 ST F&E-Kugelhahn WESA 1532
DN15 R1/2xG3/4x65,5MM KK PN16 130°C
1 ST Rückschlagventil BENDER RVA05
DN40 RP11/2 PN16 120°C KVS29
1 ST Schmutzfänger PN16 B50-40-21 Rp1 1/2 MS
KV21 RP1 1/2 BIS 110°C MESH0,5
1 ST _AS Tauchhülse Temperatursensor
ROHR DN15 BIS DN50
1 ST _Manometer Absperrventil o. Griff
1/4..1/2
1 ST Manometer AFRISO 0-6bar
G1/2 160°C Ø100 GK1,0 AXIAL EXZENT
1 ST Maschinenthermometer SIKA 175A
110x30xL:78MM -10..50°C
1 ST Kugelhahn OVENTROP Optibal
DN40 GP11/2 PN16 100°C KVS:143
--------------
Kühlkreis 02
Vorlauf bestehend aus:
1 ST Kugelhahn OVENTROP Optibal
DN40 GP11/2 PN16 100°C KVS:143
1 ST F&E-Kugelhahn WESA 1532
DN15 R1/2xG3/4x65,5MM KK PN16 130°C
1 ST Dreiwegeventil YXG48
DN32 G2 PN16 120°C KVS16
1 ST Antrieb (el.) Siemens SAS31.00
400N 5,5MM 120S
1 ST Pumpe Stratos MAXO 30/10 180 PN10
DN32 G2 PN10 110°C 180MM
1 ST _AS Tauchhülse Temperatursensor
ROHR DN15 BIS DN50
1 ST _Manometer Absperrventil o. Griff
1/4..1/2
1 ST Manometer AFRISO 0-6bar
G1/2 160°C Ø100 GK1,0 AXIAL EXZENT
1 ST Maschinenthermometer SIKA 175A
110x30xL:78MM -10..50°C
1 ST Kugelhahn OVENTROP Optibal
DN40 GP11/2 PN16 100°C KVS:143
Rücklauf bestehend aus:
1 ST Kugelhahn OVENTROP Optibal
DN40 GP11/2 PN16 100°C KVS:143
1 ST F&E-Kugelhahn WESA 1532
DN15 R1/2xG3/4x65,5MM KK PN16 130°C
1 ST Rückschlagventil BENDER RVA05
DN40 RP11/2 PN16 120°C KVS29
1 ST Schmutzfänger PN16 B50-40-21 Rp1 1/2 MS
KV21 RP1 1/2 BIS 110°C MESH0,5
1 ST _AS Tauchhülse Temperatursensor
ROHR DN15 BIS DN50
1 ST _Manometer Absperrventil o. Griff
1/4..1/2
1 ST Manometer AFRISO 0-6bar
G1/2 160°C Ø100 GK1,0 AXIAL EXZENT
1 ST Maschinenthermometer SIKA 175A
110x30xL:78MM -10..50°C
1 ST Kugelhahn OVENTROP Optibal
DN40 GP11/2 PN16 100°C KVS:143
--------------
Konstruktion
2 ST Rohrschelle
DN50 M8/10 -40..+105°C
2 ST Rohrschelle
DN80 M10/12 -40..105°C
2 ST Rohrschelle
DN80 M10/12 -40..105°C
2 ST Rohrschelle
DN40 M8/10 -40..+105°C
2 ST Rohrschelle
DN40 M8/10 -40..+105°C
--------------
Dokumentation
--------------
Schaltschrank SHARE - Kälte
Schaltschrank Bauteile Allgemein
1 ST Schaltschrankgehäuse SCHNEIDER 13431
340x160x280MM 12TE
Schaltschrank Bauteile ES01
2 ST _Temperatursensor KBTF PT1000
2062188
Schaltschrank Bauteile HZ
Schaltschrank Bauteile KK01
2 ST _Temperatursensor KBTF PT1000
2062188
Schaltschrank Bauteile KK02
2 ST _Temperatursensor KBTF PT1000
2062188
--------------
1 ST Stationsverdrahtung

einschl. Dicht- und Befestigungsmaterial komplett
liefern und betriebsbereit montieren.

Fabrikat der Planung: Hoval
Typ:  TRANSSHARE COOL 1E-2K 63KW
  oder gleichwertiger Art

Angebotenes Fabrikat:

Hersteller:
'....................................................' (vom Bieter einzutragen)

Typ:
'....................................................' (vom Bieter einzutragen)
Menge: 1,000 St

**41.02.01.13 Transport, Aufstellung**
*** Pauschalposition
Transport, Aufstellung

der vorgenannten Wärmepumpenanlagen.
Die Geräte werden auf dem Dach aufgestellt.
Die Verteilung wird in der Technikzentrale
positioniert.

Alle erforderlichen Hilfsmittell wie Hubwerkzeuge etc.
sind im
Einheitspreis mit einzukalkulieren.
Menge: 1,000 psch

**41.02.01.14 Inbetriebnahme**
*** Pauschalposition
Inbetriebnahme

der vorgenannten Wärmepumpenanlagen.
Die Voraussetzungen und Randbedingungen laut Hoval
Preisbuch müssen
erfüllt sein.
Der Leistungsumfang für die einzelnen
Dienstleistungspositionen ist
ebenfalls im Hoval Preisbuch (Dienstleistungen) zu
finden.
Es gelten unsere Garantie und
Gewährleistungsbedingungen.

Dienstleistungen bestehend aus:

H2000_000 Anfahrt/Auftragspauschale 3 ST
H2000_084 Abstimmungsbesuch vor Inbetriebnahme 3 ST
H2000_048 PufferModul TT-E 2 ST
H2000_053 GW-Modul Modbus TCP/RS485 TT-E 1 ST
Inbetriebnahme GLT-Modul MODBus TCP/RS485 TopTronic® E
H2000_142 Belaria® pro (20 - 25) 1 ST
Inbetriebnahme Belaria® pro (20 - 25)
H2000_143 Belaria® pro (40, 50) 1 ST
Inbetriebnahme Belaria® pro (40, 50)
H2000_153 Inbetriebnahme Kühlfunktion Wärmepumpe a 2 ST

Alle erforderlichen Hilfsmittell sind im Einheitspreis
mit einzukalkulieren.
Menge: 1,000 psch

**41.02.01.15 Unterkonstruktion für Wärmepumpe 27,4 kW**
*** Pauschalposition
Unterkonstruktion für Wärmepumpe 27,4 kW

Unterkonstruktion zur durchdringungsfreien
Aufständerung einer Wärmepumpe auf einem Flachdach
mittels
eines flexiblen Montagesystems, z.B. Walraven Yeti®
Montagesystem in Kombination mit dem Walraven Maxx
Montageprofil Schwerlast und dem Walraven RapidStrut®
Montageschienensystem.

Geräteabmessungen (LxBxH): 1.928 x 997 x 1.646 mm
Gerätegewicht: 460 kg
Resultierende Punktlast: 15,19 kN/m²
Resultierende Flächenlast: 4,10 kN/m²

Walraven Yeti® Montagesystem im Wesentlichen bestehend
aus:

6 Stück Walraven Yeti® 480 Montagefuß vertikal mit
rutschfester Antivibrationsmatte. UV-beständig
nach ISO 16474-3:2014-02. Trittschallminderung nach DIN
EN ISO 717-2 bis zu 31 dB gem.
Prüfbericht 1762-001-19.
30 lfdm. Walraven Maxx Montageprofil MX in
feuerverzinkter Ausführung und/oder Montageschiene
Walraven RapidStrut® mit BIS UltraProtect® 1000.
Notwendige Montageprofil- und Schienenabmessungen nach statischer Erfordernis.

Einschließlich aller erforderlichen
Befestigungsmaterialien, wie z.B. Schienenverbindern,
Schrauben, Hammerkopfschrauben, Muttern,
Schiebemuttern, Unterlegscheiben, Kunststoff-Endkappen
usw.
Die Konstruktion beinhaltet die Möglichkeit zur
Aufnahme der erforderlichen Ballastierung gegen
Verschieben und Kippen durch seitliche Windeinflüsse.

Der Nachweis über die Standsicherheit der Konstruktion
ist vom Auftragnehmer zu erbringen.

Fabrikat der Planung: Walraven GmbH
Typ der Planung: Walraven Yeti® Montagesystem
  oder gleichwertiger Art

Angebotenes Fabrikat:

Hersteller:
'....................................................' (vom Bieter einzutragen)

Typ:
'....................................................' (vom Bieter einzutragen)
Menge: 1,000 psch

**41.02.01.16 Unterkonstruktion für Wärmepumpe 38,0 kW**
*** Pauschalposition
Unterkonstruktion für Wärmepumpe 38,0 kW

Unterkonstruktion zur durchdringungsfreien
Aufständerung einer Wärmepumpe auf einem Flachdach
mittels
eines flexiblen Montagesystems, z.B. Walraven Yeti®
Montagesystem in Kombination mit dem Walraven Maxx
Montageprofil Schwerlast und dem Walraven RapidStrut®
Montageschienensystem.

Geräteabmessungen (LxBxH): 3.750 x 1.005 x 1.514 mm
Gerätegewicht: 1.000 kg
Resultierende Punktlast: 17,82 kN/m²
Resultierende Flächenlast: 3,68 kN/m²

Walraven Yeti® Montagesystem im Wesentlichen bestehend
aus:

8 Stück Walraven Yeti® 480 Montagefuß vertikal mit
rutschfester Antivibrationsmatte. UV-beständig
nach ISO 16474-3:2014-02. Trittschallminderung nach DIN
EN ISO 717-2 bis zu 31 dB gem.
Prüfbericht 1762-001-19.
42 lfdm. Walraven Maxx Montageprofil MX in
feuerverzinkter Ausführung und/oder Montageschiene
Walraven RapidStrut® mit BIS UltraProtect® 1000.
Notwendige Montageprofilund Schienenabmessungen nach
statischer Erfordernis.

Einschließlich aller erforderlichen
Befestigungsmaterialien, wie z.B. Schienenverbindern,
Schrauben, Hammerkopfschrauben, Muttern, Schiebemuttern,
Unterlegscheiben, Kunststoff-Endkappen usw.
Die Konstruktion beinhaltet die Möglichkeit zur
Aufnahme der erforderlichen Ballastierung gegen
Verschieben und Kippen durch seitliche Windeinflüsse.

Der Nachweis über die Standsicherheit der Konstruktion
ist vom Auftragnehmer zu erbringen.

Fabrikat der Planung: Walraven GmbH
Typ der Planung: Walraven Yeti® Montagesystem
  oder gleichwertiger Art

Angebotenes Fabrikat:

Hersteller:
'....................................................' (vom Bieter einzutragen)

Typ:
'....................................................' (vom Bieter einzutragen)
Menge: 1,000 psch

**41.02.01.17 Gewichtsblock a 8kg für Wärmepumpe 27,4 kW**
Gewichtsblock a 8kg für Wärmepumpe 27,4 kW

Ballastierung für Wärmepumpe 27,4 kW
Gewicht: 221 kg: 28 Stück

mit Walraven Yeti Gewichtsblock 480 a 8 kg

Alternativ mit Gehwegplatten.
Menge: 28,000 St

**41.02.01.18 Gewichtsblock a 8kg für Wärmepumpe 38,0 kW**
Gewichtsblock a 8kg für Wärmepumpe 38,0 kW

Ballastierung für Wärmepumpe 38,0 kW
Gewicht: 223 kg: 28 Stück

mit Walraven Yeti Gewichtsblock 480 a 8 kg

Alternativ mit Gehwegplatten.
Menge: 28,000 St

##### Abschnitt 41.02.02 Rohrleitungen und Zubehör

**41.02.02.1 Edelstahlrohr DN12 / d 15 x 1 mm**
Edelstahlrohr DN12 / d 15 x 1 mm

wie im einzelnen zuvor beschrieben,

einschl. Dicht- und Befestigungsmaterial
komplett liefern und montieren.
Menge: 60,000 m

**41.02.02.2 Edelstahlrohr DN15 / d 18 x 1 mm**
Edelstahlrohr DN15 / d 18 x 1 mm

wie im einzelnen zuvor beschrieben,

einschl. Dicht- und Befestigungsmaterial
komplett liefern und montieren.
Menge: 1,000 m

**41.02.02.3 Edelstahlrohr DN20 / d 22 x 1,2 mm**
Edelstahlrohr DN20 / d 22 x 1,2 mm

wie im einzelnen zuvor beschrieben,

einschl. Dicht- und Befestigungsmaterial
komplett liefern und montieren.
Menge: 1,000 m

**41.02.02.4 Edelstahlrohr DN25 / d 28 x 1,2 mm**
Edelstahlrohr DN25 / d 28 x 1,2 mm

wie im einzelnen zuvor beschrieben,

einschl. Dicht- und Befestigungsmaterial
komplett liefern und montieren.
Menge: 125,000 m

**41.02.02.5 Edelstahlrohr DN32 / d 35 x 1,5 mm**
Edelstahlrohr DN32 / d 35 x 1,5 mm

wie im einzelnen zuvor beschrieben,

einschl. Dicht- und Befestigungsmaterial
komplett liefern und montieren.
Menge: 45,000 m

**41.02.02.6 Edelstahlrohr DN40 / d 42 x 1,5 mm**
Edelstahlrohr DN40 / d 42 x 1,5 mm

wie im einzelnen zuvor beschrieben,

einschl. Dicht- und Befestigungsmaterial
komplett liefern und montieren.
Menge: 20,000 m

**41.02.02.7 Edelstahlrohr DN50 / d 54 x 1,5 mm**
Edelstahlrohr DN40 / d 54 x 1,5 mm

wie im einzelnen zuvor beschrieben,

einschl. Dicht- und Befestigungsmaterial
komplett liefern und montieren.
Menge: 220,000 m

**41.02.02.8 Edelstahlbogen DN12 / d 15 x 1 mm**
Edelstahlbogen DN12 / d 15 x 1 mm

in allen Handelsausführungen,

einschl. Dicht- und Befestigungsmaterial
komplett liefern und montieren.
Menge: 35,000 St

**41.02.02.9 Edelstahlbogen DN15 / d 18 x 1 mm**
Edelstahlbogen DN15 / d 18 x 1 mm

in allen Handelsausführungen,

einschl. Dicht- und Befestigungsmaterial
komplett liefern und montieren.
Menge: 1,000 St

**41.02.02.10 Edelstahlbogen DN20 / d 22 x 1,2 mm**
Edelstahlbogen DN20 / d 22 x 1,2 mm

in allen Handelsausführungen,

einschl. Dicht- und Befestigungsmaterial
komplett liefern und montieren.
Menge: 1,000 St

**41.02.02.11 Edelstahlbogen DN25 / d 28 x 1,2 mm**
Edelstahlbogen DN25 / d 28 x 1,2 mm

in allen Handelsausführungen,

einschl. Dicht- und Befestigungsmaterial,
komplett liefern und montieren.
Menge: 40,000 St

**41.02.02.12 Edelstahlbogen DN32 / d 35 x 1,5 mm**
Edelstahlbogen DN32 / d 35 x 1,5 mm

in allen Handelsausführungen,

einschl. Dicht- und Befestigungsmaterial,
komplett liefern und montieren.
Menge: 22,000 St

**41.02.02.13 Edelstahlbogen DN40 / d 42 x 1,5 mm**
Edelstahlbogen DN40 / d 42 x 1,5 mm

in allen Handelsausführungen,

einschl. Dicht- und Befestigungsmaterial,
komplett liefern und montieren.
Menge: 4,000 St

**41.02.02.14 Edelstahlbogen DN50 / d 54 x 1,5 mm**
Edelstahlbogen DN50 / d 54 x 1,5 mm

in allen Handelsausführungen,

einschl. Dicht- und Befestigungsmaterial,
komplett liefern und montieren.
Menge: 85,000 St

**41.02.02.15 Edelstahlabzweig DN12 / d 15 x 1 mm**
Edelstahlabzweig DN12 / d 15 x 1 mm

in allen Handelsausführungen,

einschl. Dicht- und Befestigungsmaterial
komplett liefern und montieren.
Menge: 1,000 St

**41.02.02.16 Edelstahlabzweig DN15 / d 18 x 1 mm**
Edelstahlabzweig DN15 / d 18 x 1 mm

in allen Handelsausführungen,

einschl. Dicht- und Befestigungsmaterial
komplett liefern und montieren.
Menge: 1,000 St

**41.02.02.17 Edelstahlabzweig DN20 / d 22 x 1,2 mm**
Edelstahlabzweig DN20 / d 22 x 1,2 mm

in allen Handelsausführungen,

einschl. Dicht- und Befestigungsmaterial
komplett liefern und montieren.
Menge: 1,000 St

**41.02.02.18 Edelstahlabzweig DN25 / d 28 x 1,2 mm**
Edelstahlabzweig DN25 / d 28 x 1,2 mm

in allen Handelsausführungen,

einschl. Dicht- und Befestigungsmaterial
komplett liefern und montieren.
Menge: 4,000 St

**41.02.02.19 Edelstahlabzweig DN32 / d 35 x 1,5 mm**
Edelstahlabzweig DN32 / d 35 x 1,5 mm

in allen Handelsausführungen,

einschl. Dicht- und Befestigungsmaterial
komplett liefern und montieren.
Menge: 1,000 St

**41.02.02.20 Edelstahlabzweig DN40 / d 42 x 1,5 mm**
Edelstahlabzweig DN40 / d 42 x 1,5 mm

in allen Handelsausführungen,

einschl. Dicht- und Befestigungsmaterial
komplett liefern und montieren.
Menge: 2,000 St

**41.02.02.21 Edelstahlabzweig DN50 / d 54 x 1,5 mm**
Edelstahlabzweig DN50 / d 54 x 1,5 mm

in allen Handelsausführungen,

einschl. Dicht- und Befestigungsmaterial
komplett liefern und montieren.
Menge: 9,000 St

**41.02.02.22 Edelstahl-Red-Stück DN15 / d 18 x 1 mm**
Edelstahl-Red-Stück DN15 / d 18 x 1 mm

in allen Handelsausführungen,

einschl. Dicht- und Befestigungsmaterial
komplett liefern und montieren.
Menge: 1,000 St

**41.02.02.23 Edelstahl-Red-Stück DN20 / d 22 x 1,2 mm**
Edelstahl-Red-Stück DN20 / d 22 x 1,2 mm

in allen Handelsausführungen,

einschl. Dicht- und Befestigungsmaterial
komplett liefern und montieren.
Menge: 1,000 St

**41.02.02.24 Edelstahl-Red-Stück DN25 / d 28 x 1,2 mm**
Edelstahl-Red-Stück DN25 / d 28 x 1,2 mm

in allen Handelsausführungen,

einschl. Dicht- und Befestigungsmaterial
komplett liefern und montieren.
Menge: 20,000 St

**41.02.02.25 Edelstahl-Red-Stück DN32 / d 35 x 1,5 mm**
Edelstahl-Red-Stück DN32 / d 35 x 1,5 mm

in allen Handelsausführungen,

einschl. Dicht- und Befestigungsmaterial
komplett liefern und montieren.
Menge: 28,000 St

**41.02.02.26 Edelstahl-Red-Stück DN40 / d 42 x 1,5 mm**
Edelstahl-Red-Stück DN40 / d 42 x 1,5 mm

in allen Handelsausführungen,

einschl. Dicht- und Befestigungsmaterial
komplett liefern und montieren.
Menge: 1,000 St

**41.02.02.27 Edelstahl-Red-Stück DN50 / d 54 x 1,5 mm**
Edelstahl-Red-Stück DN50 / d 54 x 1,5 mm

in allen Handelsausführungen,

einschl. Dicht- und Befestigungsmaterial
komplett liefern und montieren.
Menge: 6,000 St

**41.02.02.28 Edelstahlmuffe DN12 / d 15 x 1 mm**
Edelstahlmuffe DN12 / d 15 x 1 mm

in allen Handelsausführungen,

einschl. Dicht- und Befestigungsmaterial
komplett liefern und montieren.
Menge: 2,000 St

**41.02.02.29 Edelstahlmuffe DN15 / d 18 x 1 mm**
Edelstahlmuffe DN15 / d 18 x 1 mm

in allen Handelsausführungen,

einschl. Dicht- und Befestigungsmaterial
komplett liefern und montieren.
Menge: 1,000 St

**41.02.02.30 Edelstahlmuffe DN20 / d 22 x 1,2 mm**
Edelstahlmuffe DN20 / d 22 x 1,2 mm

in allen Handelsausführungen,

einschl. Dicht- und Befestigungsmaterial
komplett liefern und montieren.
Menge: 1,000 St

**41.02.02.31 Edelstahlmuffe DN25 / d 28 x 1,2 mm**
Edelstahlmuffe DN25 / d 28 x 1,2 mm

in allen Handelsausführungen,

einschl. Dicht- und Befestigungsmaterial
komplett liefern und montieren.
Menge: 12,000 St

**41.02.02.32 Edelstahlmuffe DN32 / d 35 x 1,5 mm**
Edelstahlmuffe DN32 / d 35 x 1,5 mm

in allen Handelsausführungen,

einschl. Dicht- und Befestigungsmaterial
komplett liefern und montieren.
Menge: 2,000 St

**41.02.02.33 Edelstahlmuffe DN40 / d 42 x 1,5 mm**
Edelstahlmuffe DN40 / d 42 x 1,5 mm

in allen Handelsausführungen,

einschl. Dicht- und Befestigungsmaterial
komplett liefern und montieren.
Menge: 2,000 St

**41.02.02.34 Edelstahlmuffe DN50 / d 54 x 1,5 mm**
Edelstahlmuffe DN50 / d 54 x 1,5 mm

in allen Handelsausführungen,

einschl. Dicht- und Befestigungsmaterial
komplett liefern und montieren.
Menge: 36,000 St

**41.02.02.35 Übergangsstück DN12 / R1/2**
Übergangsstück DN12 / R 1/2

aus Edelstahl (Molybdänanteil min. 2,2%),
mit R-Gewinde.

einschl. Dicht- und Befestigungsmaterial
komplett liefern und montieren.
Menge: 4,000 St

**41.02.02.36 Übergangsstück DN15 / R1/2**
Übergangsstück DN15 / R1/2

aus Edelstahl (Molybdänanteil min. 2,2%),
mit R-Gewinde.

einschl. Dicht- und Befestigungsmaterial
komplett liefern und montieren.
Menge: 1,000 St

**41.02.02.37 Übergangsstück DN20 / R3/4**
Übergangsstück DN20 / R3/4

aus Edelstahl (Molybdänanteil min. 2,2%),
mit R-Gewinde.

einschl. Dicht- und Befestigungsmaterial
komplett liefern und montieren.
Menge: 1,000 St

**41.02.02.38 Übergangsstück DN25 / R1**
Übergangsstück DN25 / R1

aus Edelstahl (Molybdänanteil min. 2,2%),
mit R-Gewinde.

einschl. Dicht- und Befestigungsmaterial
komplett liefern und montieren.
Menge: 4,000 St

**41.02.02.39 Übergangsstück DN32 / R11/4**
Übergangsstück DN32 / R11/4

aus Edelstahl (Molybdänanteil min. 2,2%),
mit R-Gewinde.

einschl. Dicht- und Befestigungsmaterial
komplett liefern und montieren.
Menge: 1,000 St

**41.02.02.40 Übergangsstück DN40 / R11/2**
Übergangsstück DN40 / R11/2

aus Edelstahl (Molybdänanteil min. 2,2%),
mit R-Gewinde.

einschl. Dicht- und Befestigungsmaterial
komplett liefern und montieren.
Menge: 1,000 St

**41.02.02.41 Übergangsstück DN50 / R2**
Übergangsstück DN50 / R2

aus Edelstahl (Molybdänanteil min. 2,2%),
mit R-Gewinde.

einschl. Dicht- und Befestigungsmaterial
komplett liefern und montieren.
Menge: 1,000 St

**41.02.02.42 Anschluss an Heizungsleitungen DN25 / FBH-Verteiler**
Anschluss an Heizungsleitungen DN25 / FBH-Verteiler

für Vor- und Rücklauf einschl. erforderlicher Übergänge
liefern und herstellen.

Einsatzort:  Erdgeschoss - Obergeschoss
Heizkreisverteiler: bis DN25
Menge: 7,000 St

**41.02.02.43 Anschluss an Heizungsleitungen DN40-50 / Luft-Wasser-Wärmepumpe**
Anschluss an Heizungsleitungen DN40-50 /
Luft-Wasser-Wärmepumpe

für Vor- und Rücklauf einschl. erforderlicher Übergänge
liefern und herstellen

Einsatzort:  Dachfläche
Menge: 2,000 St

**41.02.02.44 Anschluss an Heizungsverteiler Bestand in DN25 erstellen**
*** Pauschalposition
Anschluss an Heizungsverteiler Bestand in DN25
erstellen

für Vor- und Rücklauf einschl. erforderlicher Übergänge
liefern und herstellen

Einsatzort:  Heizungsraum U.0.7
Heizungsleitungen Lüftungsgerät Ausgabeküche

inkl. aller Form- Übergangs- und Dichtungsteile
erstellen
Menge: 1,000 psch

##### Abschnitt 41.02.03 Armaturen und Zubehör

**41.02.03.1 Absperrkugelhahn DN15**
Absperrkugelhahn DN15

wie im einzelnen zuvor beschrieben,

Nennweite: DN15

einschl. Dicht- und Befestigungsmaterial, Dämmhaube
sowie Übergangsverschraubungen auf das verwendete
Rohrsystem liefern und montieren.
Menge: 1,000 St

**41.02.03.2 Absperrkugelhahn DN20**
Absperrkugelhahn DN20

wie im einzelnen zuvor beschrieben,

Nennweite: DN20

einschl. Dicht- und Befestigungsmaterial, Dämmhaube
sowie Übergangsverschraubungen auf das verwendete
Rohrsystem liefern und montieren.
Menge: 6,000 St

**41.02.03.3 Absperrkugelhahn DN25**
Absperrkugelhahn DN25

wie im einzelnen zuvor beschrieben,

Nennweite: DN20

einschl. Dicht- und Befestigungsmaterial, Dämmhaube
sowie Übergangsverschraubungen auf das verwendete
Rohrsystem liefern und montieren.
Menge: 3,000 St

**41.02.03.4 Absperrkugelhahn DN50**
Absperrkugelhahn DN50

wie im einzelnen zuvor beschrieben,

Nennweite: DN50

einschl. Dicht- und Befestigungsmaterial, Dämmhaube
sowie Übergangsverschraubungen auf das verwendete
Rohrsystem liefern und montieren.
Menge: 8,000 St

**41.02.03.5 Strangregulierventil DN15**
Strangregulierventil DN15

wie im einzelnen zuvor beschrieben,

Nennweite: DN15

einschl. Dicht- und Befestigungsmaterial sowie
Anschlussfitting auf das verwendete Rohrsystem
liefern und montieren.
Menge: 1,000 St

**41.02.03.6 Strangregulierventil DN20**
Strangregulierventil DN20

wie im einzelnen zuvor beschrieben,

Nennweite: DN20

einschl. Dicht- und Befestigungsmaterial sowie
Anschlussfitting auf das verwendete Rohrsystem
liefern und montieren.
Menge: 2,000 St

**41.02.03.7 Strangregulierventil DN25**
Strangregulierventil DN25

wie im einzelnen zuvor beschrieben,

Nennweite: DN25

einschl. Dicht- und Befestigungsmaterial sowie
Anschlussfitting auf das verwendete Rohrsystem
liefern und montieren.
Menge: 1,000 St

**41.02.03.8 Rückschlagklappe DN25**
Rückschlagklappe DN25

wie im einzelnen zuvor beschrieben,

Nennweite: DN25

einschl. Dicht- und Befestigungsmaterial sowie
Übergangsverschraubungen bzw. Gegenflanschen auf das
verwendete Rohrsystem liefern und montieren.
Menge: 1,000 St

**41.02.03.9 Membran-Druckausdehnungsgefäß N400**
Membran-Druckausdehnungsgefäß N400

Membran-Druckausdehnungsgefäß für geschlossene
Heiz- und Kühlwassersysteme.
Gefäße sind konstruiert und gefertigt nach DIN EN
13831. Zulassung gemäß Richtlinie für Druckgeräte 2014/68/EU.
- Langlebige Epoxidharzbeschichtung
- Nicht tauschbare Halbmembran nach DIN EN 13831
- Ab 35 Liter stehend
- Für Frostschutzmittelzusatz mindestens 25 bis 50 %
- Mit Gewindeanschlüssen
- Max. zulässige Systemtemperatur 120 °C
- Max. zulässige Betriebstemperatur 70 °C
Hinweis:
Keine Bewilligungspflicht gemäß Schweizer Richtlinie
SWKI HE301-01 und SVTI bei
(PSV * VN = 3.000 bar * Liter).
Typ N 400
Farbe grau
Nennvolumen 400 l
Max. Nutzvolumen 360 l
Max. zul. Systemtemperatur 120 °C
Max. zul. Betriebstemperatur 70 °C
Max. zul. Betriebsüberdruck 6 bar
Gasvordruck werksseitig 1,5 bar
Anschluss R 1"
Durchmesser 740 mm
Max. Höhe 1093 mm
Höhe Wasseranschluss 245 mm
Kippmaß ca. 1163 mm
Gewicht 47,00 kg
bauseits einzustellender Vordruck 1,0 bar

komplett liefern und einschl. des erforderlichen
Hebewerkzeuges betriebsfertig aufstellen.

Fabrikat der Planung: Reflex
Typ:  N 400
Artikelnummer: 8218000
  oder gleichwertiger Art

Angebotenes Fabrikat:

Hersteller:
'....................................................' (vom Bieter einzutragen)

Typ:
'....................................................' (vom Bieter einzutragen)
Menge: 2,000 St

**41.02.03.10 Kappenventil für MAG / R 1**
Kappenventil / R1

für Membran-Druckausdehnungsgefäß in geschlossenen
Heizungs- und Kühlwasseranlagen. Mit einer gegen
unbeabsichtigtes Schließen gesicherten Absperrung und
einer Entleerung, gemäß DIN EN 12828, TÜV-geprüft.

- Anschluss:  R 1 x R 1
- zul. Betriebsdruck: PN10
- zul. Betriebstemperatur: 120°C

einschl. Dicht- und Befestigungsmaterial
komplett liefern und fachgerecht montieren.
Menge: 2,000 St

**41.02.03.11 Sicherheitsventil**
Sicherheitsventil

für Wärmeerzeuger, gemäß TRD 721, Kennbuchstabe H.

Ansprechdruck: 2,5 bar
Anschluss Eintritt: G 1/2"
Anschluss Austritt: G 3/4"

einschl. Dicht- und Befestigungsmaterial
komplett liefern und fachgerecht montieren.
Menge: 2,000 St

**41.02.03.12 Vakuum-Sprührohrentgasung**
Vakuum-Sprührohrentgasung

zur System- und Nachspeisewasserentgasung in
geschlossenen Heizwasser- und Kühlkreisläufen, als
vollautomatische Multifunktionseinheit mit "auto
start"-Funktion und selbsttätigem hydraulischen
Abgleich des Entgasungsprozesses sowie Steuerung und
Überwachung der Nachspeisefunktion. Geeignet für die
Medien Wasser und Wasser/Glykolgemisch bis zu einem
Mischungsverhältnis von 50/50%. Funktionseinheit
bestehend aus für die Wandmontage konstruiertem
Hydraulikteil und elektronischer, ergonomisch
angeordneter Control Smart Steuerung mit CE
Kennzeichen. Im Hydraulikteil erfolgt die Entgasung
mittels einer Membranpumpe in Verbindung mit einem
vertikal angeordneten
Messing-Vakuum-Sprührohr. Dieses ist mit
Vakuumsprühdüse, Peilrohrentgasung
und Drucküberwachung ausgerüstet. Die gesamte Einheit
befindet sich schmutzgeschützt in einem Gehäuse aus
expandiertem Polypropylen mit einer öffenbaren
Wartungshaube. Die Control Smart Steuerung ist in ein
robustes Kunststoffgehäuse integriert, in der sowohl
die Leistungs- und Kommunikationselektronik und das
Bedientableau mit schmutzunempfindlicher Folientastatur
untergebracht sind. Bluetooth serienmäßig als
Kommunikationsschnittstelle integriert. Die Steuerung
besitzt
eine vollautomatische Mikroprozessorsteuerung mit
Zeitfunktion, differenzierendem Fehler- und
Parameterspeicher, LED-Anzeige der Betriebsmodi und
allgemeiner Fehlermeldung, Visualisierung der
Steuerungszustände für Systemdruck und allen relevanten
Betriebs- und Störmeldungen mit der Control Smart App
via Bluetooth
Kommunikation. Kommunikationselektronik bestehend aus:
- Schnittstelle RS485 (galvanisch getrennt) für den
Anschluss optionaler Kommunikationskomponenten
- inklusive Protokoll Modbus RTU
- potenzialfreier Ausgang zur Weiterleitung der
Sammelmeldung
- digitaler Eingang zur Signalverarbeitung eines
Kontaktwasserzählers
- analoger Eingang für die Messung der Leitfähigkeit
- Eingang zur Nachspeise-Funktionsanforderung über
externes Signal
Control Smart arbeitet mittels Plug & Play Funktion zur
eigenständigen Anlagendruckerkennung, ermöglicht eine
drahtlose Komfortbedienung über eine App für
Smartphones und Tablets für die Betriebssysteme iOS und
Android zur einfachen
Inbetriebnahme und zur Visualisierung des
Anlagenbetriebs. Folgende Funktionen
stehen zur Verfügung:
- automatische Einstellung der Uhrzeit und des Datums
- Ein- und Verstellen des Mindestbetriebsdrucks p0
- Einschaltzeiten für Dauer- und Intervallentgasung
können vom Anwender frei vergeben und eingetragen
werden
- freie Parametrierung von Wochentag und Uhrzeit für
den Betriebsmodus Intervallentgasung inkl. einer
Sommerfunktion
- Status-, Warn- und Fehleranzeige zu Anlagendruck und
Betriebszuständen inkl. Diagnosehinweisen und
Handlungsempfehlungen
- automatische Softwareupdates
Sicherheits- und funktionsrelevante Parameter sind vor
unautorisiertem Zugriff
geschützt. Steuereinheit komplett montiert und
anschlussfertig nach VDE-Vorschriften verdrahtet,
Netzanschlusskabel und Netzstecker, Systemanschlüsse
mittels integrierten Absperrungen.
Vakuum-Sprührohrentgasung des Inhalts-, Füll- und
Nachspeisewassers in selbstoptimierendem Betrieb mit
Zyklen für Dauer-, Intervall- und Nachspeiseentgasung.
Kontrollierte Nachspeisung über betriebssicheren
Zweiwegemotorkugelhahn. Die Ansteuerung erfolgt über
eine integrierte Systemdruckauswertung oder ein
externes 230 V Signal (z.B. einer Druckhaltestation),
mit automatischer Unterbrechung und Störmeldung bei
Überschreitung der Laufzeit und/oder der
Zyklenanzahl. Die Nachspeisung kann alternativ aus
einem offenen Netztrennbehälter erfolgen.
Auswertemöglichkeit eines Kontaktwasserzählers inkl.
optional möglicher Kapazitätsüberwachung von
Ionentauschern in der Nachspeiseleitung. Dokumentation
und Kontrolle des Gesamtsystems bezüglich o.g.
Parameter.
Max. elektr. Nennleistung 0,20 kW
Typ S
Max. Schalldruckpegel 55 dB(A)
Max. Anlagenvolumen 6 m³
Max. Anlagenvolumen Glykol 4 m³
Max. zul. Betriebstemperatur 70 °C
Mindestzulaufdruck Nachspeisung 0,10 bar
Anschluss Druckseite G 1/2"
Anschluss Abströmseite G 1/2"
Anschluss Nachspeisung G 1/2"
Ausscheidegrad gelöste Gase bis 90 %
Max. Teilvolumenstrom Netz 0,050 m³/h
Max. Volumenstrom Nachspeisung 0,080 m³/h
Max. Höhe 572 mm
Breite 340 mm
Tiefe 211 mm
Gewicht 13,80 kg
Daten der angeschlossenen Versorgungsanlage
Wasserinhalt 3219 L
Wärmeerzeuger SV 2,5 bar
Mindestbetriebsdruck 1,0 bar
Enddruck der Druckhaltung 2,0 bar

Fabrikat der Ülanung: Reflex
Typ:  Servitec S
Artikelnummer: 8832000
  oder gleichwertiger Art

Angebotenes Fabrikat:

Hersteller:
'....................................................' (vom Bieter einzutragen)

Typ:
'....................................................' (vom Bieter einzutragen)
Menge: 1,000 St

**41.02.03.13 Inbetriebnahme**
Inbetriebnahme

Inbetriebnahme Cat. 3
Leistungsbeschreibung:
Inbetriebnahme Kategorie 3 für eine Standardanlage der
Produktreihe Reflexomat
Compact RSC / Servitec S / Reflex Hydroflow
Frischwasserstation durch den Kundendienst bestehend aus:
- An- und Abfahrt,
- Einstellung der Anlage auf die vom Auftraggeber zu
benennenden Betriebsparameter,- Prüfung der Einstellung und Betriebsparameter
sowie der Leistung der Anlage und
Funktion im System
- Fillsoft und Fillset werden mitgeprüft
- Alle Einstellwerte werden in einem Protokoll
dokumentiert.
Voraussetzungen:
- elektrischer und hydraulischer Anschluss der
Steuereinheit, der Zubehörkomponenten und gefüllte Versorgungsanlage.
- Die Ausdehnungsgefäße der Druckhaltestation dürfen
nicht mit Wasser vorgefüllt
sein.
- Ausreichende Versorgung mit Füllwasser ist
vorzusehen.
Kundennutzen:
Zwar ist es durchaus möglich, dass Kunden eine vor
kurzem gekaufte Anlage selbst
in Betrieb nehmen, es gibt jedoch eine Reihe von
Gründen, warum die Inbetriebnahme durch Reflex die bessere Idee ist.
- Sicherheit, dass die Anlage für einen optimalen
Betrieb eingestellt ist
- Ausschluss von Schäden durch inkorrekte
Inbetriebnahme damit Betriebssicherheit und Vermeidung von Zeit und Kosten für
Ausfallzeiten
Inbetriebnahmetermin:
Die Dienstleistung erfolgt in der Regel ca. drei Wochen
im lokalen Landes, International ca. sechs Wochen nach entsprechender Beauftragung.
Dienstleistungen des Service sind Nettokosten! Im Preis
nicht enthalten sind bauseits entstehende Wartezeiten und Arbeiten, die durch
unsachgemäße Installation
bzw. nicht ordnungsgemäßen Zustand entstehen.
Die Programmierung der Erweiterung- und Bus-Module sind
nicht im Umfang der
Inbetriebnahme enthalten. Programmierung werden separat
nach Zeit und Aufwand verrechnet.
Menge: 1,000 St

**41.02.03.14 Nachspeiseeinrichtung Fillset**
Nachspeiseeinrichtung Fillset

Armatur zur direkten Verbindung von
Nachspeiseeinrichtungen für Heiz- und Kühlwassersysteme
mit Trinkwassernetzen. Im Einzelnen bestehend aus:
- Armaturabsperrkugelhähnen mit Motoraufnahme für
Fillset Safecontrol zur automatischen kontrollierten
Nachspeisung
- Systemtrenner nach DIN 1988-100 bzw. DIN EN 1717
(BA), mit integriertem
Schmutzfänger
- Wasserzähler
Typ Combi
Max. zul. Betriebstemperatur 65 °C
Max. zul. Betriebsüberdruck 10 bar
Anschluss Eintritt R 1/2"
Anschluss Austritt R 1/2"
Max. Höhe 170 mm
Breite 314 mm
Tiefe 150 mm
Einbaulänge 314 mm
Gewicht 2,26 kg

einschl. Dicht- und Befestigungsmaterial
komplett liefern und fachgerecht montieren.
Menge: 1,000 St

**41.02.03.15 Impulsgeber Fillset**
Impulsgeber Fillset

Der Impulsgeber Fillset Combi erweitert die
Funktionalität Ihres Wasserzählers und
ermöglicht eine komfortable Fernüberwachung des
Wasserverbrauchs. Die erzeugten Impulse werden zuverlässig an ein externes
Auslesegerät oder ein Datenerfassungssystem, wie z. B. eine Gebäudeleittechnik (GLT),
weitergeleitet. So können Sie
den Wasserverbrauch genau im Blick behalten, ohne
direkten Zugriff auf den Zähler zu benötigen. Diese Lösung sorgt für mehr Effizienz
und Flexibilität bei der Verbrauchskontrolle.
Max. zul. Betriebstemperatur 55 °C
Schutzart IP 68
Durchmesser 74 mm
Gewicht 0,06 kg

einschl. Dicht- und Befestigungsmaterial
komplett liefern und fachgerecht montieren.
Menge: 1,000 St

**41.02.03.16 Wandhalterung für Fillset/Fillcontrol**
Wandhalterung für Fillset/Fillcontrol

Die Wandhalterung Fillset Fillcontrol ermöglicht eine
praktische und platzsparende wandhängende Montage der
Fillset Standard, Fillset Combi oder Fillcontrol Smart
Systeme. Je nach baulichen Gegebenheiten sorgt diese
Halterung für eine ordentliche und aufgeräumte
Installation, die zur Optimierung des Gesamtbildes
Ihrer Anlage beiträgt. Sie bietet eine stabile und
sichere Befestigung, die die Übersichtlichkeit und den
Zugang zu den Komponenten erleichtert.
Menge: 1,000 St

**41.02.03.17 Groß- und Schnellentlüfter**
Groß- und Schnellentlüfter Exvoid T 1/2

Automatischer Schnell-/ Großentlüfter für Heiz- und
Kühlwassersysteme bzw. geschlossene,
flüssigkeitsgefüllte
Anlagensysteme. Geeignet für die Medien Wasser und
Wasser/Glykolgemisch bis zu einem Mischungsverhältnis
von 50/50%.
Armatur für die permanente Ableitung von Gasblasen aus
entsprechend hierfür im Hydraulik-/Rohrleitungssystem
vorgesehenen Hochpunkten oder Sammelstellen.

Typ:  T 1/2
Anschluss:  IG 1/2"
Entlüftungsanschluss:  G 1/2"
Einbauvariante:  vertikal
Gehäusewerkstoff:  Messing
Max. zul. Betriebstemperatur: 110 °C
Betriebsüberdruck:  10 bar
Max. zul. Betriebsüberdruck: 10 bar

einschl. Dicht- und Befestigungsmaterial sowie
Wärmedämmhaube komplett liefern und
fachgerecht montieren.
Menge: 1,000 St

**41.02.03.18 Lufttopf**
Lufttopf

 Störungsfreier und wirtschaftlicher Betrieb durch
Vermeidung von Luftproblemen.
 Einfache Montage.
 Kontinuierliche Sammlung und Abscheidung der Luft
durch Strömungsberuhigung.
Der LTA Lufttopf kann mit einer Entlüftungsleitung
versehen und manuell entlüftet werden.
Durch Montage eines Flexvent Schwimmerentlüfters wird
die Luft automatisch abgeführt. In
diesem Falle erübrigt sich die Entlüftungsleitung.
Die Flamco Lufttöpfe sind stets in senkrechter Lage zu
montieren!
 Asymmetrische Anschlüsse.
 Maximale Betriebstemperatur: 120 °C.
 Maximaler Betriebsüberdruck: 10 bar.
Flamco Empfehlung:
Vor- und Rücklaufverteiler sowie Sammler können durch
den LTA Lufttopf zentral entlüftet
werden. Im LTA Lufttopf kann sich das Heizungswasser
sammeln und beruhigen. Die im Wasser
mitgeführte Luft perlt aus, sammelt sich im oberen Teil
des LTA Lufttopfes und wird über den
aufgebauten Flexvent Schwimmerentlüfter (nicht
inbegriffen) abgeführt.

Typ:  LTA 1
Anschluss:  IG 1/2"
Entlüftungsanschluss:  G 3/8"
Einbauvariante:  vertikal
Max. zul. Betriebstemperatur: 110 °C
Betriebsüberdruck:  10 bar
Max. zul. Betriebsüberdruck: 10 bar

einschl. Dicht- und Befestigungsmaterial sowie
Wärmedämmhaube komplett liefern und
fachgerecht montieren.
Menge: 4,000 St

**41.02.03.19 Schmutz- und Schlammabscheider**
Schmutz- und Schlammabscheider

Schmutz- und Schlammabscheider für Heiz- und
Kühlwassersysteme bzw. geschlossene
flüssigkeitsgefüllte Anlagensysteme.
Geeignet für die Medien Wasser und Wasser/Glykolgemisch
bis zu einem
Mischungsverhältnis von 50/50%.
Integrierter Hochenergie-Dauermagnet Easy Clip mit
Ansteckfunktion für eine
schnelle Anbindung ohne zusätzlichen Montageaufwand am
Schlamm- und
Schmutzabscheider. Hochleistungsmagnet besteht aus
einer isostatisch gepressten Neodym Scheibe, der in
eine Ansteckhülse aus TPE eingesetzt ist.
Hocheffiziente Separierung und Fixierung von
ferromagnetischen Partikeln aus dem Fluidstrom direkt
in die Abscheidekammer durch axial ausgerichtetes
Magnetfeld. Partikel werden durch einfaches Abziehen
des Ansteckmagneten vom Abscheidergehäuse und einer
anschließenden Reinigung ohne Betriebsunterbrechung
dauerhaft und gezielt
aus dem System entfernt. Für Wartungsarbeiten kann der
Ansteckmagnet durch einfaches Abziehen vom
Abscheidergehäuse entfernt werden.
Die Reinigung und Entleerung des Schmutzsammelraums ist
über einen eigenen Entschlammungskugelhahn ohne
Betriebsunterbrechung möglich.
Typ D 2 M
Lochzahl Flansch -
Gehäusewerkstoff Messing
Einbauvariante horizontal
Max. zul. Betriebstemperatur 110 °C
Max. zul. Betriebsüberdruck 10 bar
Anschluss IG 2"
Reinigungsanschluss G 3/4"
Anschlussvariante Gewinde
Max. Volumenstrom 7,5 m³/h
Durchmesser 100 mm
Max. Höhe 234 mm
Breite 132 mm
Einbaulänge 132 mm
Gewicht 3,02 kg

einschl. Dicht- und Befestigungsmaterial
komplett liefern und fachgerecht montieren.
Menge: 1,000 St

**41.02.03.20 Wärmedämmung für Ex-Abscheider**
Wärmedämmung für Ex-Abscheider

Wärmedämmung für Exvoid Mikroblasen- oder Exdirt
Schlammabscheider. Bestehend aus zwei form- und
temperaturstabilen, anpassbaren, formschlüssigen
Halbschalen aus Hartschaum mit Klappverschluß oder
Spannband.
Typ A/D 2
Farbe schwarz
Dämmmaterial EPP
Dämmstärke 15 mm
Max. zul. Betriebstemperatur 110 °C
Durchmesser 135 mm
Max. Höhe 270 mm
Breite 134 mm
Tiefe 137 mm
Gewicht 0,14 kg

einschl. Dicht- und Befestigungsmaterial
komplett liefern und fachgerecht montieren.
Menge: 1,000 St

**41.02.03.21 Patronengehäuse Fillsoft FG I**
Patronengehäuse Fillsoft FG I

Fillsoft Patronengehäuse, kompakte Basisarmatur zur
Aufbereitung von Füll- und Ergänzungswasser mittels
Ionenaustauschverfahren zum Schutz von Wärmeerzeu-gern
u. Warmwasserheizungsanlagen gemäß VDI 2035.
Patronengehäuse kann in Kombination mit den
entsprechenden Patroneneinsätzen (separate Produkte)
optional zur Wasserenthärtung oder Wasserentsalzung
eingesetzt werden.Leergehäuse ist montagefertig mit
Wandhalterung zur wahlweisen Bestückung mit einer:
- Fillsoft Enthärtungsharzpatrone (grün) FSP 6000 für
die Wasserenthärtungoder
- Fillsoft Zero Mischbettharzpatrone (grau) FZP 3000
für die Wasserentsalzung
Fillsoft I im Einzelnen bestehend aus:
- zylindrischem Polypropylen-Gehäuse mit
Messinggewindeanschlüssen zur Aufnahme einer der o.g.
Wasserbehandlungspatronen und opt. Anbringung einer
Verschneideeinrichtung Softmix,
- Durchflussbegrenzer,
- Absperrkugelhahn mit Probeentnahmehahn
Bauteile werden als kompakte Armatur zum Einbau in die
Füll- und Ergänzungswasserleitung angeordnet.

Max. zul. Betriebstemperatur: 40 °C
Max. zul. Betriebsüberdruck: 8 bar
Anschluss Ein-/Austritt:  R 1/2" / R 1/2"
Max. Höhe:  600 mm

einschl. Dicht- und Befestigungsmaterial
komplett liefern und fachgerecht montieren.
Menge: 1,000 St

**41.02.03.22 Austauschpatrone Fillsoft FSP 6000**
Austauschpatrone Fillsoft FSP 6000

Kationenharzpatrone zur Füll- und
Ergänzungswasserenthärtung passend in das Fill-soft I
oder II Patronengehäuse. Bestehend aus zylindrischer
Polypropylen Patrone gefüllt mit Kationentauscherharz
zur Enthärtung von Füll- und Ergänzungswasser nach z.B.
VDI 2035 und/oder Herstellerangaben in
Warmwasserheizungsanlagen nach DIN EN 12828.

Max. zul. Betriebstemperatur: 40 °C
Max. zul. Betriebsüberdruck: 8 bar

einschl. Dicht- und Befestigungsmaterial
komplett liefern und fachgerecht montieren.
Menge: 1,000 St

**41.02.03.23 Schlüssel Fillsoft Tool**
Schlüssel Fillsoft Tool

Fillsoft Schlüssel
Stabiler Kunststoffschlüssel für das sichere Lösen und
Anziehen der Fillsoft Verschraubung zur Erleichterung
des Kartuschenwechsels.
Typ Tool
Farbe schwarz
Durchmesser 143 mm
Max. Höhe 298 mm
Gewicht 0,40 kg

einschl. Dicht- und Befestigungsmaterial
komplett liefern und fachgerecht montieren.
Menge: 1,000 St

**41.02.03.24 Füll- und Entleerungskugelhahn PN16 / DN15**
Füll- und Entleerungskugelhahn

wie im einzelnen zuvor beschrieben jedoch,

Dimension:  PN16 / DN15

wie im einzelnen zuvor beschrieben
komplett liefern und montieren.
Menge: 10,000 St

##### Abschnitt 41.02.04 Fußbodenheizung und Zubehör

**41.02.04.1 Multi Klebeband 50mm**
Multi Klebeband 50mm

Rollenlänge: 66 m

Hersteller: Uponor
System: Multi
Artikelnummer: 1000012

einschl. Befestigungsmaterial liefern und
fachgerecht verlegen.
Menge: 28,000 St

**41.02.04.2 Fix Klemmschiene selbstklebend 14-20mm**
Fix Klemmschiene selbstklebend 14-20mm

c/c50mm 1m
als selbstklebende
Universal-Klemmschiene aus PP mit integrierter Rohrbefestigung für Uponor Rohre, endlos verlängerbar, kein Verschnitt.
Schienenlänge-/breite ca. 1000 x 50 mm
Rohrbefestigungsabstand: 50 mm
Aufbauhöhe mit Rohr: 27 mm
Verbrauch: ca. 0,75 - 1,00 m/m2
Menge: 16,000 m

**41.02.04.3 Multi Dämmplatte PUR 70mm**
Multi Dämmplatte PUR 70mm

Artikelnummer: 1000069

einschl. Befestigungsmaterial liefern und
fachgerecht verlegen.
Menge: 52,000 m2

**41.02.04.4 Multi Randdämmstreifen mit Folie**
Multi Randdämmstreifen mit Folie

PE 50m 150x8mm
für die normgerechte Trennung des
Estrichs zu angrenzenden Bauteilen bei
Fußbodenkonstruktionen gem. DIN 18560
und DIN EN 1264, mit mehrfacher Abreißschlitzung, mit aufkaschierter PE-Folie
Werkstoff: geschlossenzelliges Polyethylen PE-LD
Baustoffklasse: B2
Farbe: blau

einschl. Befestigungsmaterial liefern und
fachgerecht verlegen.
Menge: 810,000 m

**41.02.04.5 Multi Schutzhülse max 20mm 300x5mm**
Multi Schutzhülse max 20mm 300x5mm

zum Schutz der Anbindeleitung im Be-
reich der Heizestrich-Bewegungsfugen
gem. DIN 18560
Werkstoff: geschlossenzelliges Polyethylen mit Selbstklebestreifen
Dimension: für Rohre bis 20 mm

Hersteller: Uponor
System: Multi
Artikelnummer: 1000082

einschl. Befestigungsmaterial liefern und
fachgerecht verlegen.
Menge: 122,000 St

**41.02.04.6 Multi Messstellenmarkierung 100mm**
Multi Messstellenmarkierung 100mm

zur Ausweisung einer Messstelle für die
Feuchtemessung im Estrich, mit rotem
Markierungsende. Die Befestigung auf
der Abdeckung gem. DIN 18560 erfolgt
mittels Klebestreifen. Die Abdeckung
wird nicht zerstört. Der Mindestabstand
von der Messstelle bis zum nächsten Heizungsrohr muss 10 cm betragen.
Materialbedarf: 1 St. / Raum oder größer 50 m2 entsprechend mehr
Werkstoff: Rundstab Kautschuk, Fuß aus
Kunststoff mit Klebestreifen

Hersteller: Uponor
System: Multi
Artikelnummer: 1000083

einschl. Befestigungsmaterial liefern und
fachgerecht verlegen.
Menge: 36,000 St

**41.02.04.7 Multi Rohrführungsbogen Kunststoff -18**
Multi Rohrführungsbogen Kunststoff -18

aus schlagfestem Kunststoff für 90° Bo-
gen zur Richtungsänderung, z.B. im Verteilerbereich.

Hersteller: Uponor
System: Multi
Artikelnummer: 1000118

einschl. Befestigungsmaterial liefern und
fachgerecht verlegen.
Menge: 125,000 St

**41.02.04.8 Multi Folie PE 0,1mm**
Multi Folie PE 0,1mm

75x2m
zur Abdeckung von Materialien der Bauwerksabdichtung mit weichmacherabscheidenden Stoffen zum Schutz für die darüber liegende Polystyrol-Wärmedämmung.
Werkstoff: Polyethylen PE-LD

Hersteller: Uponor
System: Multi
Artikelnummer: 1005051

einschl. Befestigungsmaterial liefern und
fachgerecht verlegen.
Menge: 55,000 m2

**41.02.04.9 Vario Kugelhahn NP G1-G1 Set**
Vario Kugelhahn NP G1-G1 Set

Verbindung flachdichtend, G1" Gewinde,
zur Verbindung an Uponor Verteiler. Set
bestehend aus zwei Kugelhähnen, Messing
vernickelt. Benötigte Länge für Schrankauslegung : 60 mm + Länge des Verteilers.

Hersteller: Uponor
System: Vario
Artikelnummer: 1059132

einschl. Befestigungsmaterial liefern und
fachgerecht verlegen.
Menge: 7,000 St

**41.02.04.10 Tacker Nadel 14-20 mm h=40mm**
Tacker Nadel 14-20 mm h=40mm

Rohrbefestigung "Standard" in blau, magaziniert für Systemtackerfür eine sichere Befestigung der Heizungsrohre auf
der Dämmung. Für Uponor Rohre 14-20 mm .

Hersteller: Uponor
System: Tacker
Artikelnummer: 1086529

einschl. Befestigungsmaterial liefern und
fachgerecht verlegen.
Menge: 13850,000 St

**41.02.04.11 HKV mit 5 Anschlüssen**
HKV mit 5 Anschlüssen

Artikelnummer: 1086541

einschl. Befestigungsmaterial liefern und
montieren.
Menge: 1,000 St

**41.02.04.12 HKV mit 6 Anschlüssen**
HKV mit 6 Anschlüssen

Artikelnummer: 1086542

einschl. Befestigungsmaterial liefern und
montieren.
Menge: 1,000 St

**41.02.04.13 HKV mit 7 Anschlüssen**
HKV mit 7 Anschlüssen

Artikelnummer: 1086543

einschl. Befestigungsmaterial liefern und
montieren.
Menge: 1,000 St

**41.02.04.14 HKV mit 9 Anschlüssen**
HKV mit 9 Anschlüssen

Artikelnummer: 1086545

einschl. Befestigungsmaterial liefern und
montieren.
Menge: 2,000 St

**41.02.04.15 HKV mit 12 Anschlüssen**
HKV mit 12 Anschlüssen

Artikelnummer: 1086548

einschl. Befestigungsmaterial liefern und
montieren.
Menge: 1,000 St

**41.02.04.16 HKV mit 13 Anschlüssen**
HKV mit 13 Anschlüssen

Artikelnummer: 108864

einschl. Befestigungsmaterial liefern und
montieren.
Menge: 1,000 St

**41.02.04.17 Smart Fußbodenheizungsrohr 16x2,0**
Smart Fußbodenheizungsrohr 16x2,0

PE-RT-Rohr mit Sauerstoffdiffusionssperre in Farbe natur. Erfüllt die Anforderungen der DIN EN ISO 22391, sauerstoffdicht nach DIN 4726. Geeignet für Uponor Smart- Klemmverschraubungen.
Anwendungsklasse 4 (Fußbodenheizung)
Max. Betriebsdruck 6 bar bei 70°

Hersteller: Uponor
System: Smart
Artikelnummer: 1086575

einschl. Befestigungsmaterial liefern und
fachgerecht verlegen.
Menge: 7000,000 m

**41.02.04.18 Smart Klemmringverschraubung**
Smart Klemmringverschraubung

Klemmringverschraubung aus Messing mit
integrierter Druckhülse, zum Anschluss
von Uponor Smart PE-RT Rohren an Heizkreisverteiler mit Eurokonus 3/4" gem.
EN 16313.

Hersteller: Uponor
System: Smart
Artikelnummer: 1086582

einschl. Befestigungsmaterial liefern und
fachgerecht verlegen.
Menge: 125,000 St

**41.02.04.19 Multi Dehnungsfugenprofil 1800x100x10mm**
Multi Dehnungsfugenprofil 1800x100x10mm

Selbstklebendes Fugenprofil Element aus
PP mit Polyethylen-Schaum Expansion
Band, 10 mm dick, für die zuverlässige
Trennung der Estrichprofile (z.B. in
Hauseingängen) sowie zum Absorbieren
der Ausdehnung des Estrichs.
Für Dehnungsfugen nach DIN 18560-2.
Höhe: 100 mm
Materialstärke: 10 mm
Länge: 1,8 m

Hersteller: Uponor
System: Multi
Artikelnummer: 1090229

einschl. Befestigungsmaterial liefern und
fachgerecht verlegen.
Menge: 48,000 m

**41.02.04.20 Tacker Rolle EPS DES 30-2mm**
Tacker Rolle EPS DES 30-2mm

10x1m
Wärme- und Trittschalldämmung bestehend
aus einer EPS-Platte, mit aufkaschierter Tackerfolie, für Uponor MLCP oder
PEX-a Rohre, nach EN 13163 und DIN
4108-10.
Baustoffklasse E nach DIN EN 13501-1,
Baustoffklasse B2 nach DIN 4102.
Gewebe-Rasterfolie bedruckt mit 100mm
Rastermuster zur überlappenden Verlegung, mit einseitigem selbstklebendem
Folienüberstand

Hersteller: Uponor
System: Tacker
Artikelnummer: 1090924

einschl. Befestigungsmaterial liefern und
fachgerecht verlegen.
Menge: 1360,000 m2

**41.02.04.21 Absperr-Regulierventil DN25**
Absperr-Regulierventil DN25

wie im einzelnen zuvor beschrieben,

Nennweite: DN25
kvs-Wert:  8,7 m³/h

einschl. Dicht- und Befestigungsmaterial sowie
Übergangsverschraubungen bzw. Gegenflanschen auf das
verwendete Rohrsystem liefern und montieren.
Menge: 7,000 St

**41.02.04.22 Kugelhahn 1" flachdichtend**
Kugelhahn 1" flachdichtend

passend zum Heizkreisverteiler.
Messing-Kugelhahn 1" mit Überwurfmutter,
flachdichtend.

einschl. Dicht- und Befestigungsmaterial
liefern und montieren.
Menge: 7,000 St

**41.02.04.23 Verteilerschrank Unterputz 1.000mm**
Verteilerschrank Unterputz 1.000mm

aus Stahlblech (sichtbare Teile in RAL
9016 lackiert, nicht sichtbare Teile sind verzinkt)
für Aufputz oder Unterputzmontage. Die
Rückwand ist mit waagerecht angeordneten
Befestigungsschienen für die Verteiler,
einer Hutschiene und einem Spritzschutz
für Elektronikkomponenten ausgerüstet.
Die Tür ist abschließbar.
Die Estrichblende kann abgenommen werden.
Die Stellfüße sind höhenverstellbar.
Die Unterputzausführung ist zusätzlich
in der Tiefe verstellbar (Rahmen und
Estrichblende), ebenfalls sind bei
dieser die Seitenwände mit Öffnungen
für den Anschluss von Vor- und Rücklauf
ausgestattet.

Breite B:  ca. 1.000 mm
Einbauhöhe H:  ca. 730 mm
Tiefe T:  ca. 100 - 170 mm

einschl. Dicht- und Befestigungsmaterial
liefern und montieren.
Menge: 1,000 St

**41.02.04.24 Verteilerschrank Aufputz 900mm**
*** Bedarfsposition ohne GB
Verteilerschrank Aufputz 900mm

aus Stahlblech (sichtbare Teile in RAL
9016 lackiert, nicht sichtbare Teile sind verzinkt)
für Aufputz oder Unterputzmontage. Die
Rückwand ist mit waagerecht angeordneten
Befestigungsschienen für die Verteiler,
einer Hutschiene und einem Spritzschutz
für Elektronikkomponenten ausgerüstet.
Die Tür ist abschließbar.
Die Estrichblende kann abgenommen werden.
Die Stellfüße sind höhenverstellbar.
Die Unterputzausführung ist zusätzlich
in der Tiefe verstellbar (Rahmen und
Estrichblende), ebenfalls sind bei
dieser die Seitenwände mit Öffnungen
für den Anschluss von Vor- und Rücklauf
ausgestattet.

Breite B:  ca. 900 mm
Einbauhöhe H:  ca. 730 mm
Tiefe T:  ca. 100 - 170 mm

einschl. Dicht- und Befestigungsmaterial
liefern und montieren.
Menge: 1,000 St

**41.02.04.25 Verteilerschrank Aufputz 1.050mm**
Verteilerschrank Aufputz 1.050mm

aus Stahlblech (sichtbare Teile in RAL
9016 lackiert, nicht sichtbare Teile sind verzinkt)
für Aufputz oder Unterputzmontage. Die
Rückwand ist mit waagerecht angeordneten
Befestigungsschienen für die Verteiler,
einer Hutschiene und einem Spritzschutz
für Elektronikkomponenten ausgerüstet.
Die Tür ist abschließbar.
Die Estrichblende kann abgenommen werden.
Die Stellfüße sind höhenverstellbar.
Die Unterputzausführung ist zusätzlich
in der Tiefe verstellbar (Rahmen und
Estrichblende), ebenfalls sind bei
dieser die Seitenwände mit Öffnungen
für den Anschluss von Vor- und Rücklauf
ausgestattet.

Breite B:  ca. 1.050 mm
Einbauhöhe H: ca. 730 mm
Tiefe T:  ca. 100 - 170 mm

einschl. Dicht- und Befestigungsmaterial
liefern und montieren.
Menge: 6,000 St

**41.02.04.26 Stellantrieb**
Stellantrieb

230 Volt / 1 Watt stromlos geschlossen
Kompakter und hochwertiger Stellantrieb
für die thermostatisch geregelte Heiz-/
Kühlregelung. Äußerst energieeffizient
durch nur 1 Watt Leistungsaufnahme! Mit
rundum sichtbarer Stellungsanzeige,
Anpassungskontrolle und Montagering für
eine einfache Steck-Montage."
Das wasserfeste Gehäuse erlaubt die
Montage in jeder Einbaulage. Schutzklasse IP 54. Mit fest montierter
Anschlussleitung (Länge 1 m) und
Montagering: M 30 x 1,5.
Ausführung "stromlos geschlossen".

liefern und betriebsfertig montieren.
Menge: 125,000 St

**41.02.04.27 Anschlussmodul für Heizkreise**
Anschlusseinheit 230 Volt

für eine sichere und geordnete
Verschaltung von 6 bzw. 10 Raumthermostaten
230 V sowie max. 16 Stellantrieben 230 V.
Ausschließlich für 230 V Komponenten
geeignet. Anzahl der Stellantriebanschlüsse:

Mit Pumpenausgang für eine bedarfsgerechte Pumpensteuerung und Absenkeingang
zur Weiterschaltung des Absenksignals
bei Anschluss eines Uhrenthermostates.
Hochwertiges Gehäuse mit normgerechter
Zugentlastung. Für die Montage im Verteilerschrank
auf Hutschiene oder auf der Verteilerschrankrückwand aufgeschraubt.

liefern und betriebsfertig montieren.
Menge: 7,000 St

**41.02.04.28 Raumthermostat**
Raumthermostat

230 Volt mit innenliegender,
verdeckter Sollwerteinstellung für
den Einsatz in öffentlichen Gebäuden.

Ausführung:
Unterputz
Benennung Abdeckung
Verwendung Thermostat
Breite/ Höhe (mm) 55 x 55 mm
Farbe reinweiß Glanz
Werkstoff Kunststoff
Ausführung Drehknopf
Befestigungsart Schraubbefestigung

Die elektrische Zuleitung durch Gewerk Heizung.
Notwendige Wandschlitze sind mit einzukalkulieren.

liefern und betriebsfertig montieren.

Hersteller: Gira E22
Typ: RTR System 5510
Menge: 27,000 St

**41.02.04.29 Sicherheitstemperaturbegrenzer für Fußbodenheizung**
Sicherheitstemperaturbegrenzer für Fußbodenheizung

für Pumpenschaltung bei Übertemperatur
Ausstattung
Temperatureinstellung verdeckt,
Flüssigfühler
Schutzart: IP 40

liefern und betriebsfertig montieren.
Menge: 1,000 St

**41.02.04.30 Kabel NHXMH-J 5x1.5 mm2**
Kabel NHXMH-J 5x1,5 mm2

wie im einzelnen zuvor beschrieben.
Menge: 775,000 m

**41.02.04.31 KUPA-Rohr starr, M25mm,starr a.P.**
KUPA-Rohr starr, M25mm,starr a.P.

Verlegung an Decken und Wänden, offene Verlegung ohne
Bögen, mit Abstandschellen inklusive Klein- und
Befestigungsmaterial
liefern und betriebsfertig montieren.
Menge: 210,000 m

##### Abschnitt 41.02.05 Technische Wärmedämmung / Brandschutz

**41.02.05.1 Dämmung diffusionsdicht DN15 / 25**
*** Bedarfsposition ohne GB
Dämmung diffusionsdicht DN15 / 25

wie im einzelnen zuvor beschrieben,
Rohr-Außendurchmesser: 18 mm
Dämmstärke: 25 mm

einschl. Dicht- und Befestigungsmaterial
komplett liefern und montieren.
Menge: 1,000 m

**41.02.05.2 Dämmung diffusionsdicht DN20 / 25**
*** Bedarfsposition ohne GB
Dämmung diffusionsdicht DN20/25

wie im einzelnen zuvor beschrieben,
Rohr-Außendurchmesser: 22 mm
Dämmstärke: 25 mm

einschl. Dicht- und Befestigungsmaterial
komplett liefern und montieren.
Menge: 1,000 m

**41.02.05.3 Dämmung diffusionsdicht DN25 / 25**
Dämmung diffusionsdicht DN25/25

wie im einzelnen zuvor beschrieben,
Rohr-Außendurchmesser: 28 mm
Dämmstärke: 25 mm

einschl. Dicht- und Befestigungsmaterial
komplett liefern und montieren.
Menge: 85,000 m

**41.02.05.4 Dämmung diffusionsdicht DN32 / 35**
Dämmung diffusionsdicht DN32 / 35

wie im einzelnen zuvor beschrieben,
Rohr-Außendurchmesser: 35 mm
Dämmstärke: 35 mm

einschl. Dicht- und Befestigungsmaterial
komplett liefern und montieren.
Menge: 80,000 m

**41.02.05.5 Dämmung diffusionsdicht DN40 / 36,5**
Dämmung diffusionsdicht DN40 / 36,5

wie im einzelnen zuvor beschrieben,
Rohr-Außendurchmesser: 42 mm
Dämmstärke: 36,5 mm

einschl. Dicht- und Befestigungsmaterial
komplett liefern und montieren.
Menge: 55,000 m

**41.02.05.6 Dämmung diffusionsdicht DN50 / 38,5**
Dämmung diffusionsdicht DN50/38,5

wie im einzelnen zuvor beschrieben,
Rohr-Außendurchmesser: 54 mm
Dämmstärke: 38,5 mm

einschl. Dicht- und Befestigungsmaterial
komplett liefern und montieren.
Menge: 180,000 m

**41.02.05.7 Dämmung diffusionsdicht DN50 / 100**
Dämmung diffusionsdicht DN50/100

wie im einzelnen zuvor beschrieben,
Rohr-Außendurchmesser: 54 mm
Dämmstärke: 2x50 mm
Länge: 3 m

einschl. Dicht- und Befestigungsmaterial
komplett liefern und montieren.
Menge: 4,000 m2

**41.02.05.8 HZG-R90 Rohrabschottung DN15**
HZG-R90 Rohrabschottung DN15

wie im einzelnen zuvor beschrieben,

einschl. Dicht- und Befestigungsmaterial
komplett liefern und montieren.
Menge: 1,000 St

**41.02.05.9 HZG-R90 Rohrabschottung DN25**
HZG-R90 Rohrabschottung DN25

wie im einzelnen zuvor beschrieben,

einschl. Dicht- und Befestigungsmaterial
komplett liefern und montieren.
Menge: 12,000 St

**41.02.05.10 HZG-R90 Rohrabschottung DN40**
HZG-R90 Rohrabschottung DN40

wie im einzelnen zuvor beschrieben,

einschl. Dicht- und Befestigungsmaterial
komplett liefern und montieren.
Menge: 4,000 St

**41.02.05.11 HZG-R90 Rohrabschottung DN50**
HZG-R90 Rohrabschottung DN50

wie im einzelnen zuvor beschrieben,

einschl. Dicht- und Befestigungsmaterial
komplett liefern und montieren.
Menge: 6,000 St

##### Abschnitt 41.02.06 Umbau Heizkörper

**41.02.06.1 Heizungssystem im Bestandsgebäude A teilentleeren**
*** Pauschalposition
Heizungssystem im Bestandsgebäude A teilentleeren

Umbau/ Demontage Heizkörper für folgende Räume:
- A.1.F3 Demontage
- A.2.10 neue Anbindung
- A.2.F3 Demontage
Menge: 1,000 psch

**41.02.06.2 Demontage Heizkörper im neuen Flur A.1.F3**
*** Pauschalposition
Demontage Heizkörper im neuen Flur A.1.F3

- Demontage Heizkörper Größe: 400x1800 mm, Typ: 21
- Anbindeleitung bis in den Fußboden zurückbauen und
  dauerhaft verschließen
- fachgerechte Entsorgung

Inkl. Form und Verbindungsstücke
komplett liefern und anschließen.
Menge: 1,000 psch

**41.02.06.3 Demontage Heizkörper in Ausgabeküche Bestand A.0.**
*** Pauschalposition
Demontage Heizkörper in Ausgabeküche Bestand A.0.

- Demontage Heizkörper Größe: 400x1800 mm, Typ: 21
- Anbindeleitung bis in den Fußboden zurückbauen und
  dauerhaft verschließen
- fachgerechte Entsorgung

Inkl. Form und Verbindungsstücke
komplett liefern und anschließen.
Menge: 1,000 psch

**41.02.06.4 Neue Anbindung Bestandsheizkörper A.2.10**
*** Pauschalposition
Neue Anbindung Bestandsheizkörper A.2.10

Folgende Teilaufgaben:
- Trennen der Anbindeleitungen im Geschoss, ca. 3 m DN
15 Stahlleitung
- Anbindeleitungen in das 1. Obergeschoss ziehen und
  dort an die Bestandsverteilleitungen ca. DN 25 neu
einbinden

Inkl. Form und Verbindungsstücke
komplett liefern und anschließen.
Menge: 1,000 psch

**41.02.06.5 Wiederinbetriebnahme Heizungsanlage Bestand Bauteil A**
*** Pauschalposition
Wiederinbetriebnahme Heizungsanlage Bestand Bauteil A

Nach alle Änderungsarbeiten Heizungsanlage wieder in
Betrieb nehmen:
- Füllen gemäß VDI 2035
- Druckprobe
Menge: 1,000 psch

**41.02.06.6 Heizungssystem im Bestandsgebäude C teilentleeren**
*** Pauschalposition
Heizungssystem im Bestandsgebäude C teilentleeren

Umbau/ Demontage Heizkörper für folgende Räume:
- C.0.F1 Demontage Heizkörper
Menge: 1,000 psch

**41.02.06.7 Demontage Heizkörper im Flur C.0.F1**
*** Pauschalposition
Demontage Heizkörper im Flur C.0.F1

- Demontage Heizkörper Größe: 500x2000 mm, Typ: 21
- Anbindeleitung bis in den Fußboden zurückbauen und
  dauerhaft verschließen
- fachgerechte Entsorgung

Inkl. Form und Verbindungsstücke
komplett liefern und anschließen
Menge: 1,000 psch

**41.02.06.8 Wiederinbetriebnahme Heizungsanlage Bestand Bauteil C**
*** Pauschalposition
Wiederinbetriebnahme Heizungsanlage Bestand Bauteil C

Nach alle Änderungsarbeiten Heizungsanlage wieder in
Betrieb nehmen:
- Füllen gemäß VDI 2035
- Druckprobe
Menge: 1,000 psch

#### Bereich 41.03 Besondere Leistungen

##### Abschnitt 41.03.01 Stundenlohnarbeiten

**41.03.01.1 Stundenlohnarbeiten Obermonteur**
*** Bedarfsposition ohne GB
Stundenlohnarbeiten Obermonteur

die Durchführung dieser Arbeiten darf nur mit der
Zustimmung der Bauleitung begonnen werden.
Stundenzettel, die nicht am Tag oder nach
Fertigstellung der Teilleistungen abgezeichnet werden,
werden nicht anerkannt.
Eine zusätzliche Vergütung für den Einsatz von
Maschinen erfolgt nicht.
Menge: 10,000 h

**41.03.01.2 Stundenlohnarbeiten Monteur**
*** Bedarfsposition ohne GB
Stundenlohnarbeiten Monteur

die Durchführung dieser Arbeiten darf nur mit der
Zustimmung der Bauleitung begonnen werden.
Stundenzettel, die nicht am Tag oder nach
Fertigstellung der Teilleistungen abgezeichnet werden,
werden nicht anerkannt.
Eine zusätzliche Vergütung für den Einsatz von
Maschinen erfolgt nicht.
Menge: 10,000 h

**41.03.01.3 Stundenlohnarbeiten Helfer**
*** Bedarfsposition ohne GB
Stundenlohnarbeiten Helfer

die Durchführung dieser Arbeiten darf nur mit der
Zustimmung der Bauleitung begonnen werden.
Stundenzettel, die nicht am Tag oder nach
Fertigstellung der Teilleistungen abgezeichnet werden,
werden nicht anerkannt.
Eine zusätzliche Vergütung für den Einsatz von
Maschinen erfolgt nicht.
Menge: 10,000 h

##### Abschnitt 41.03.02 Sonstige Leistungen

**41.03.02.1 Gestellung eines Arbeitsgerüstes 3,80 m**
*** Pauschalposition
Stellung eines Arbeitsgerüstes

für die Montage der haustechnischen Gewerke (Sanitär,
Heizung, Druckluft).

1) Lichte Höhe: ca. 3,80 m ü.OKF
2) Montagehöhe Druckluft: 4,91 m

Zusätzlich sollte eine Beschädigung des Bodens, durch
entsprechende Lastverteilung und Hilfskonstruktionen
ausgeschlossen werden. Vorhalten, montieren,
demontieren und entsprechend der Gerüstbreite mehrmals
versetzen einschließlich Transport und allem
erforderlichen Montage- und Befestigungsmaterial. Das
Gerüst muss auch den anderen Gewerken zur Verfügung
gestellt werden.
Menge: 1,000 psch

**41.03.02.2 Krangestellung**
*** Pauschalposition
Krangestellung

für die Montage der Wärmepumpe.
Ausladung des Kranes ca. 10 m
Höhe OKDach: ca. 7,50 m ü.OKFFB

Gestellung, An- und Abfahrt
Menge: 1,000 psch

**41.03.02.3 Stahl-Sonderkonstruktionen**
Stahl-Sonderkonstruktionen

in Rund-, Winkel- oder U-Ausführung zur Erstellung
aller erforderlichen Sonderaufhängungen bzw.
-konstruktionen, nur nach Angabe der Bauleitung
anfertigen und anbringen, inkl. aller Nebenarbeiten
sowie Entrosten der Konstruktion und mit zweifachem
Rostschutzanstrich, gemäß DIN 55900, versehen, einschl.
Befestigungs- und Schweißmaterial, komplett liefern und
montieren.
Menge: 200,000 kg

**41.03.02.4 Stahlbeton-Kernbohrung NW 60 mm / 200 mm**
Stahlbeton-Kernbohrung NW 60 mm / 200 mm

in Wand, Decke oder Unterzug aus Stahlbeton
für Rohrleitungen, einschl. Absaugen des
oberflächlichen Spülwassers, herstellen, Bohrung
schließt Schnitte durch Bewehrungsstahl bis
einschließlich 16 mm Durchmesser ein.

Einschl. Abtransport und Entsorgung des
anfallenden Schuttes in den nachfolgenden
Größen herstellen.

Decken-/Wandstärke: bis 200 mm
Bohrung:  bis  60 mm
Menge: 1,000 St

**41.03.02.5 Stahlbeton-Kernbohrung NW 80 mm / 200 mm**
Stahlbeton-Kernbohrung NW 80 mm / 200 mm

in Wand, Decke oder Unterzug aus Stahlbeton
für Rohrleitungen, einschl. Absaugen des
oberflächlichen Spülwassers, herstellen, Bohrung
schließt Schnitte durch Bewehrungsstahl bis
einschließlich 16 mm Durchmesser ein.

Einschl. Abtransport und Entsorgung des
anfallenden Schuttes in den nachfolgenden
Größen herstellen.

Decken-/Wandstärke: bis 200 mm
Bohrung:  bis  80 mm
Menge: 1,000 St

**41.03.02.6 Stahlbeton-Kernbohrung NW 100 mm / 200 mm**
Stahlbeton-Kernbohrung NW 100 mm / 200 mm

in Wand, Decke oder Unterzug aus Stahlbeton
für Rohrleitungen, einschl. Absaugen des
oberflächlichen Spülwassers, herstellen, Bohrung
schließt Schnitte durch Bewehrungsstahl bis
einschließlich 16 mm Durchmesser ein.

Einschl. Abtransport und Entsorgung des
anfallenden Schuttes in den nachfolgenden
Größen herstellen.

Decken-/Wandstärke: bis 200 mm
Bohrung:  bis 100 mm
Menge: 1,000 St

**41.03.02.7 Stahlbeton-Kernbohrung NW 100 mm / 330 mm**
Stahlbeton-Kernbohrung NW 100 mm / 330 mm

in Wand, Decke oder Unterzug aus Stahlbeton
für Rohrleitungen, einschl. Absaugen des
oberflächlichen Spülwassers, herstellen, Bohrung
schließt Schnitte durch Bewehrungsstahl bis
einschließlich 16 mm Durchmesser ein.

Einschl. Abtransport und Entsorgung des
anfallenden Schuttes in den nachfolgenden
Größen herstellen.

Decken-/Wandstärke: bis 330 mm
Bohrung:  bis 100 mm
Menge: 1,000 St

**41.03.02.8 Stahlbeton-Kernbohrung NW 125 mm / 200 mm**
Stahlbeton-Kernbohrung NW 125 mm / 200 mm

in Wand, Decke oder Unterzug aus Stahlbeton
für Rohrleitungen, einschl. Absaugen des
oberflächlichen Spülwassers, herstellen, Bohrung
schließt Schnitte durch Bewehrungsstahl bis
einschließlich 16 mm Durchmesser ein.

Einschl. Abtransport und Entsorgung des
anfallenden Schuttes in den nachfolgenden
Größen herstellen.

Decken-/Wandstärke: bis 200 mm
Bohrung:  bis 125 mm
Menge: 1,000 St

**41.03.02.9 Stahlbeton-Kernbohrung NW 150 mm / 250 mm**
Stahlbeton-Kernbohrung NW 150 mm / 250 mm

in Wand, Decke oder Unterzug aus Stahlbeton
für Rohrleitungen, einschl. Absaugen des
oberflächlichen Spülwassers, herstellen, Bohrung
schließt Schnitte durch Bewehrungsstahl bis
einschließlich 16 mm Durchmesser ein.

Einschl. Abtransport und Entsorgung des
anfallenden Schuttes in den nachfolgenden
Größen herstellen.

Decken-/Wandstärke: bis 250 mm
Bohrung:  bis 150 mm
Menge: 1,000 St

**41.03.02.10 Kernbohrungen im Boden für neue Bodenabläufe DN100**
Kernbohrungen im Boden für neue Bodenabläufe
DN100

im Bestand Prüfen der Größe der Kernbohrung gemäß
Brandschott Ablauf

Kernbohrung 200 mm
Deckenstärke: 200 mm
Menge: 6,000 St

**41.03.02.11 Anlagenschema Heizung**
Anlagenschema Heizung

DIN A1 oder A2, mit alterungsbeständigen Farben
anlegen,
in Kunststoffplatten einschweißen und an
übersichtliche, mit der
Bauleitung abgesprochene Stellen in der Zentrale
aufhängen,
separate Funktionsbeschreibungen im Format DIN A4 in
Kunststoffhüllen, einschließlich Befestigungsmaterial
für
Wandmontage, liefern und montieren.
Menge: 1,000 St

**41.03.02.12 Bezeichnungsschilder 10/5**
Bezeichnungsschilder

Abmessungen: LxB = 10x5 cm
Beschriftungen: 1 zeilig

Schriftzug mit der Bauleitung abstimmen einschl.
Befestigungsmaterial komplett liefern und montieren.
Menge: 40,000 St

**41.03.02.13 Bestands- und Revisionsunterlagen**
*** Pauschalposition
Bestands- und Revisionsunterlagen

einen Satz Revisionsunterlagen

Revisionszeichnungen gemäß VOB/C Abschnitt 4.2
"Besondere Leistungen",
je 2-fach auf Datenträger (CD / DVD), im Format DWG
oder DXF
mind. ACAD 2024 und je 2-fach als
Papierpause, farbig, angelegt.

Aufbau Revisionsunterlagen:
1.) 2x Ordner DIN A4 mit Rückenschild
2.) Deckblatt mit Projektdaten
3.) Inhaltsverzeichniss
4.) Projektbeteiligtenliste mit Notrufnummer
5.) Anlagenbeschreibung
6.) Berechnungen / Auslegungen
7.) Technische Datenblätter eingebauter Komponenten
8.) ELT-Schaltpläne
9.) Konformitätserklärungen
10.) Fachunternehmerbescheinigung
11.) Abnahmeprotokoll
12.) Revisionspläne Heizung, Sanitär, Druckluft
13.) 2-fach digital auf Datenträger CD / USB
Menge: 1,000 psch

**41.03.02.14 Markierung von Rohrleitungen DN 15-40**
Markierung von Rohrleitungen DN 15-40

entsprechend den DIN-Farben und mit Beschriftung der
Medien, in 5m Abständen die Isolierung mit
selbstklebendem Farb-Kennzeichnungsband nach DIN 2403
für Rohr-Nennweiten DN15 bis DN40 liefern und
erkennbar aufkleben.
Menge: 30,000 St

**41.03.02.15 Trockene Druckprobe Trinkwasseranlage**
*** Pauschalposition
Trockene Druckprobe Trinkwasseranlage

bestehend aus:
Dichtheitsprüfung mit ölfreier Druckluft oder
Stickstoff, mit
mindestens 150 hPa (150 mbar). Nach Erreichen des
Prüfdrucks muss bei einem Leitungsvolumen von bis zu
100 Liter die Prüfzeit mindestens 120 Minuten betragen.
Bei Anlagen grösser 100 Liter verlängert sich die
Prüfzeit pro 100 Liter um jeweils 20 Minuten.
Belastungsprüfung mit maximal 0,3 MPa (3 bar)
Prüfdruck bei Nennweiten bis DN 50 und maximal 0,1 MPa
(1 bar) Prüfdruck bei Nennweiten grösser DN 50.
Nach Erreichen des Prüfdrucks muss die Prüfzeit
mindestens 10 Minuten betragen.
Nach Abschluss der Druckprobe ist vom verantwortlichen
Fachmann ein Druckprobenprotokoll zu erstellen, in dem
eine Bewertung entsprechend dem verwendeten Werkstoff
und dem zulässigen Druckabfall enthalten ist.
Die Dichtheit der Anlage muss gegeben sein und ist zu
bestätigen.
Vorlage gemäß ZVSHK Merkblatt (Dichtheitsprüfungen von
Trinkwasser-Installationen mit Druckluft oder Wasser).

Einschl. notwendiger Abdrückstopfen aus Kunststoff
(heißwasserbeständig) mit Dichtung und
Metallgewindeeinsatz (auf ausreichende Desinfizierung
der Abdrückstopfen ist zu achten!)
Menge: 1,000 psch

**41.03.02.16 Spülen der Trinkwasserleitungen**
*** Pauschalposition
Spülen der Trinkwasserleitungen

Das gesamte Trinkwasser - Rohrsystem (Kaltwasser -
Warmwasser  Zirkulationsleitungen) ist nach
Druckprüfung und fertiggestellter Rohrinstallation
sorgfältig mit filtriertem Wasser, gem.DIN 1988,
maximal 72 h vor der Abnahme oder nach Absprache mit
der Bauleitung zu durchspülen. Die Kalt.- und
Warmwasserleitungen sind getrennt mit einem Luft -
Wasser- Gemisch intermittierend unter Druck so zu
spülen, dass eine Mindestfließgeschwindigkeit von 0,5
m/sec in der größten zu spülenden Rohrleitung erreicht
wird. Die Wasserqualität wird bei Abnahme von einem
Labor analysiert und von einem Labor analysiert und vom
AG dokumentiert
Nach Fertigstellung sind alle Siebstrahlregler,
Feinsiebe und Armaturen etc. auszubauen und zu reinigen
und vor der Abnahme wieder betriebsfertig zu montieren.
Von der erfolgten Spülung / Reinigung ist ein Protokoll
anzufertigen und bei der Schlussabnahme zu übergeben.
Kompl. liefern und betriebsfertig montieren.
Menge: 1,000 psch

**41.03.02.17 Mikrobiologische Untersuchung Trinkwasser**
*** Pauschalposition
Mikrobiologische Untersuchung Trinkwasser

Nach der Übergabe ist in Zusammenarbeit mit dem
entsprechenden Behörden ist die Wasserqualität zu
prüfen und durch ein Wasseranalyse der einwandfreie
Zustand zu Bestätigen.
Menge: 1,000 psch

**41.03.02.18 Hydraulischer Abgleich HZG**
Hydraulischer Abgleich HZG

des Heiz- bzw. Regelkreise mit EDV-Messprotokoll
(mindestens Temperaturdifferenz und Massenstrom) nach
DIN bzw. Armaturenherstellerrichtlinie sowie Protokoll

der Armatureinstelldaten. Diese Protokolle sind vor
Abnahme der Gesamtanlage der Fachbauleitung zu
übergeben, gegen zeichnen zu lassen und den
Revisionsunterlagen beizufügen.
Menge: 1,000 St

**41.03.02.19 Druckprobe und Teildruckprobe HZG**
Druckprobe und Teildruckprobe HZG

je nach Baufortschritt, einschl. allem Zubehör.
Komplett durchführen, sowie erstellen der dazugehörigen
Protokolle.
Menge: 4,000 St

**41.03.02.20 Einweisung des Bedienpersonals Heizung, Sanitär**
*** Pauschalposition
Einweisung des Bedienpersonals

in die neu errichteten haustechnischen Anlagen Heizung,
Sanitär.
Menge: 1,000 psch

**41.03.02.21 Abnahme HZG, Sanitär**
*** Pauschalposition
Abnahme HZG, Sanitär

Abnahme der Heizungs- und Sanitäranlage Beihilfe und
Personalbereitstellung zur Abnahme, einschließlich
aller erforderlichen Materialien und Geräte.
Menge: 1,000 psch

### Titel 43 Lüftungsanlage

*Hinweis: Leistungsverzeichnis*
Leistungsverzeichnis

über die Lieferung und Montage

der Lüftungsanlage

Kostengruppe 430 Raumlufttechnische Anlagen

  Projekt:  Erweiterung Gillbachschule
  Nettersheimer Weg 44
  41569 Rommerskirchen

  Bauherr:  Gemeinde Rommerskirchen
  Bahnstraße 51
  41569 Rommerskirchen

*Hinweis: Projektbeschreibung*
Projektbeschreibung

Die Erweiterung der Gillbachschule umfasst folgende Teilbereiche:

1. Umbauarbeiten in der Bestandsschule (Bauteil A)
2. Abriss der vorhandenen Pausenhalle und Erweiterung der Gillbachschule
(Bauteil B)
3. Umbauarbeiten Mehrzweckhalle (nur Bandmeldeanlage, Anpassung SiBe)
(Bauteil C).

In der vorhandenen Schule im Erdgeschoss wird die ehemalige Lehrküche im
EG als Ausgabe- und Spülküche umgebaut. In den Obergeschossen werden
einige wenige Waschtische und Bodenabläufe nachgerüstet. Durch die neuen
Flure im 1. Und 2. OG müssen Heizkörper versetzt werden.
Die Erweiterung der Gillbachschule erfolgt durch einen zweigeschossigen
Anbau. In diesem sind eine Aula, fünf Gruppenräume für die OGS und
WC-Bereiche geplant. Gemeinsam mit der Mehrzweckhalle entsteht eine
Versammlungsstätte. Der Anbau wird im Bereich der ehemaligen Pausenhalle
errichtet. Die Pausenhalle wird dazu vorher abgerissen.
Die Umbauarbeiten Mehrzweckhalle beinhalten nur die Einbindung in die
neue Bandmeldeanlage.
Das gesamte Gebäude ist als Gebäudeklasse 5 eingestuft worden.

*Hinweis: Anlagenbeschreibung HLS*
Anlagenbeschreibung HLS

KG 410 Abwasser-, Wasser- und Gasanlagen
Die Ableitung des anfallenden Schmutz- und Regenwassers erfolgt in
getrennten Freispiegelsystemen
Die Ableitung von Regenwasser erfolgt über außen liegende Entwässerung
und ist nicht Bestandteil dieser Ausschreibung.
Anfallendes Schmutzwasser der Sanitärobjekte und Ausrüstungsgegenstände
oberhalb der Rückstauebene wird auf kürzestem Weg dem Kanalnetz auf dem
Gelände zugeführt.
Die Schmutzwassergrundleitungen entwässern wie im Bestand in Richtung
Schulhof.

Schmutzwasser Bestandsgebäude
In der Ausgabeküche/ Spülküche fällt Schmutzwasser von der
Haubenspülmaschine, den Geschirrspülern, Küchenspülen und Bodenabläufen
an. Es vier Bodenabläufe neu zu erstellen. Mit der Gemeinde wurde
abstimmt, dass kein Fettabscheider notwendig ist.
Die Schmutzwasserleitungen werden im Untergeschoss an den Bestand
angebunden. In den Obergeschossen werden zwei WC´s, Waschtische und
Bodenabläufe in Putzmittelräumen nachgerüstet. Es erfolgt immer eine
Anbindung an Bestandsfallleitungen.
Ein Teil des vorhandenen Abwasserkanals auf dem Hof wird durch die
Erweiterung überbaut. Diese Grundleitung wird demontiert und durch den
Auftraggeber neu errichtet.

Schmutzwasser Erweiterung
Die WC-Räume erhalten keine Bodenabläufe. Nur bei den Urinalen im
Jungen-WC und im Technikraum sind Bodenabläufe geplant.
Als Material wird schallgedämmtes PE-HD-Rohr vorgesehen. Durchdringungen
von brandschutzrelevanten Bauteilen werden mit Brandschutzmanschetten
gegen einen möglichen Brandüberschlag abgeschottet.

Wasseranlagen
Der Trinkwasseranschluss vom Versorger erfolgt im Hausmeistergebäude,
Hausnummer 48. Dort befindet sich auch der Zähler.
Die Zuleitung ins Schulgebäude erfolgt in einem Kriechkeller unter dem
Treppenhaus/ Hauptzugang Schulgebäude.
Die Pausenhalle hat eine eigene Zuleitung direkt vom Hausmeistergebäude.
Der Anschlusspunkt ist an der Wand zum Stuhllager geplant.

Demontage Trinkwasser Bestandsgebäude
Im Bereich der neuen Ausgabe- und Spülküche sind alle
Trinkwasserleitungen bis zu den Hauptsträngen zurückzubauen, so dass
nicht genutzte Totleitungen vermieden werden.

Trinkwasser Bestandsgebäude
Zur Versorgung der Ausgabe- und Spülküche wird von einem
Vorsorgungspunkt im Vorraum A.0.22 eine neue Verteilleitung aufgebaut.
Zur Erfüllung der Hygieneanforderungen insbesondere in der Ferienzeit
ist eine automatische Hygienespülung zum regelmäßigen Austausch des
Inhalts der Wasserleitungen am letzten Verbraucher (Küchenspüle) zu
installieren. Die Nachspeisung für die Heizungsanlage im Kellergeschoss
wird erneuert und im Raum Lüftungszentrale an die neue
Trinkwasserleitung angeschlossen. Die alte Stichleitung ist bis zum
nächsten Hauptstrang zurückzubauen.
In den Obergeschlossen werden zwei WC´s und Waschtische an das
bestehende Trinkwassernetz angeschlossen.
Die neuen Armaturen in der Küche (Spülen) werden vom Auftragnehmer (AN)
geliefert und angeschlossen.
Trinkwasser Erweiterung
Die Leitung Trinkwasser kalt wird innerhalb der Flurdecke mit nicht
brennbarer Isolierung verlegt. Die Trinkwasserleitungen werden
durchgeschliffen (in Reihe).
Zur Erfüllung der Hygieneanforderungen insbesondere in der Ferienzeit
ist eine automatische Hygienespülung zum regelmäßigen Austausch des
Inhalts der Wasserleitungen am letzten Verbraucher im EG (WC) und am
letzten Verbraucher im 1.OG (WC) geplant.
Für eine Mobile Küche im Foyer, auf der Schulhofseite (außen) und auf
der Parkplatzseite (außen) ist jeweils ein Unterputz-Wandschrank mit
Wasser- und Stromanschluss geplant.

Trinkwasserinstallation allgemein
Als Rohrleitungsmaterialien sind Edelstahlrohre von Geberit oder Viega
vorgesehen. Zudem ist die gesamte Trinkwasserinstallation innerhalb des
Gebäudes gedämmt gemäß GEG auszuführen. Trinkwasserleitungen werden
soweit möglich verdeckt in Schächten und Wänden installiert.
Sämtliche Rohrbefestigungen werden körperschalldämmend ausgeführt und
entsprechend den DIN-Forderungen angebracht.
Zur Rohrführung dürfen nur Rohrschellen mit Gummieinlage verwendet
werden. Wanddurchführungen sind
durchzudämmen.

Die WC´s und Waschtische werden mit Unterputzträgergestellen
ausgerüstet. Die Waschtischarmaturen sind als Standarmaturen
Einhebelmischer vorgesehen. Bei den Behinderten-WCs sind Einhebelmischer
geplant. Die Spülung der WC´s erfolgt mittels Drückerplatte. Die Spülung
der Urinale ist als manuelle Spülung mittels Drückerplatte angedacht. Es
ist keine Sensortechnik geplant.

Einbauhöhen WC´s, Waschtische, Urinale
Folgende Einbauhöhen wurden mit dem Bauherrn abgestimmt:

Sanitäranlage Erdgeschoss und 1. Obergeschoss  Schulseite
WCs  36 cm
Urinale 50 cm
Waschtische 62 cm

Sanitäranlage Erdgeschoss - Richtung  Mehrzweckhalle
WCs 42 cm
Urinale 55 cm
Waschtische 75 cm

Die Waschtische in den Klassenräumen werden nur mit Trinkwasser kalt
versorgt.

Warmwasser
Im Küchenbereich werden im Raum Spülküche zwei neue Spülbecken mit
elektrischen Durchlauferhitzern mit je 11 kW geplant, die Spüle vor der
Haubenspülmaschine ist mit einem Durchlauferhitzer von 18 kW geplant.
Die Bestandsspüle wird dabei durch eine neue Spüle mit neuem
Durchlauferhitzer ersetzt. Die zwei neuen Waschtische in der Spül- und
Ausgabeküche erhalten ein 5l-Untertischgerät. Das Ausgussbecken im
Putzmittelraum erhält einen elektrischen Durchlauferhitzer mit 5,7 kW.
Die weiteren Waschtische im HW, Sanitätsraum und Putzmittelraum sind mit
einem Durchlauferhitzer mit 3,5 kW elektrischer Anschlussleistung
geplant.
Die Waschtische in den Behinderten-WC werden mit Warmwasser über einen
Durchlauferhitzer mit 3,5 kW elektrischer Anschlussleistung versorgt.

Sanitärcontainer
Vor der Entfernung der Toilettenanlage müssen Sanitärcontainer für die
Mädchen und Jungen-WC´s aufgestellt werden. Das ist eine bauseitige
Leistung und nicht in den Kosten der KG 400 enthalten.

Gasanlage
Die Zuleitung der Gasleitung vom Versorger erfolgt im Heizungskeller,
dort befindet sich auch der Gaszähler. Die Gasleitung führt zum
Heizkessel im Heizungskeller und eine zweite Leitung verläuft in der
Abhangdecke der Pausenhalle zur Sporthalle in den Raum C.0.07
Luftheizung. Diese Gasleitung wird stillgelegt und zurückgebaut. Der
Rückbau in der Pausenhalle erfolgt bauseits. Es wird eine neue Leitung
DN 40 durch den Heizungskeller nach außen geführt. Die Außenverlegung
soll bauseits auf der vom Schulhof abgewandten Seite im Erdreich neu
verlegt werden. Dazu wird die Gasleitung im Bestandsgebäude im KG durch
die Außenwand mit einer Abdichtung nach außen geführt. Die neue
Hauseinführung in die Mehrzweckhalle ist im Raum C.0.07 Luftheizung
geplant. Die Leitungen werden jeweils bis 1 m vor das Gebäude geführt.
Danach kann die vorhandene Gasleitung in der Abhangdecke der Pausenhalle
zurückgebaut werden.
Der Außenverlegung der Gasleitung erfolgt bauseits.

KG 420 Wärmeversorgungsanlagen

Wärmeerzeugung
Heizungsanlage Bestand:
Die Heizungsanlage im Bestand bleibt bestehen. Im Heizungskeller der
Schule befindet sich ein Gaskessel VKK 2406/3-E-HL R1, Fabr. Vaillant
mit 240 kW Heizleistung, Baujahr nicht ablesbar. Er arbeitet
raumluftabhängig, das heißt, es muss eine nicht absperrbare Verbindung
zur Außenluftversorgung sichergestellt werden, s. Kapitel Lüftung
Bestandsgebäude.
Im Jahr 2010 ist die Heizungsanlage geändert worden, alle Heizkörper
haben eine eigene Wilo-Pumpe installiert bekommen.
In einem separaten Projekt wird für die Heizungsanlage wieder ein
Verteiler aufgebaut und ein hydraulischer Abgleich geplant.
Der Abgang von der Heizungsanlage, welcher jetzt für die Heizung
Pausenhalle genutzt wird (ca. 40 kW), wird für das Nachheizregister der
Lüftungsanlage Ausgabeküche (11,1 kW) genutzt.

Heizungsanlage Erweiterung:
Die Auslegung der Wärmeerzeugung basiert auf der Heizlastberechnung nach
DIN EN 12831. Die Heizlast beträgt 27,05 kW.
Die Warmwasserbereitung erfolgt elektrisch, das Lüftungsgerät Lüftung
Aula ist mit einem Nacherhitzer mit ca. 32 kW geplant.
Folgende Raumtemperaturen sind geplant:
Unterrichtsräume, Mehrzweckraum  20 °C
OGS-Differenzierung  20 °C
Aula, Foyer  20 °C
WC-Räume, Vorräume  20 °C
Behinderten-WC  24 °C
Flur  19 °C
Technik  15 °C

Für die Bereitstellung der Wärme mit erneuerbarer Energie ist der
Einsatz einer Luft-/ Wasser-Wärmepumpe geplant. Die Gebäude -
Erweiterung sind zwei Wärmepumpen geplant, welche die Heizleistung für
das Gebäude und das Nachheizregister für das Lüftungsgerät Lüftung Aula
abdecken. Hier kann das niedrige Temperaturniveau für die
Fußbodenheizung und die Lüftungsanlage genutzt werden.

Wärmepumpe
Die Aufstellung der Wärmepumpen ist auf dem Dach über dem nördlichen
WC-Bereich geplant. Als Hersteller ist aktuell Hoval mit einer Belaria
pro 25 und Belaria pro 40 geplant.
Das Innengerät der Wärmepumpe und die Pufferspeicher sowie die weiteren
Komponenten werden im Technikraum im 1.OG aufgestellt.
Als Kältemittel kommt R290 Propan zum Einsatz. Für Wärmepumpen mit R290
gelten spezielle Anforderungen an den Aufstellort. Es sind bestimmte
Abstände zur Attika und ein Abstand von 1 m zu den Belüftungen der
Schmutzwasserleitungen einzuhalten.

Temperierung über die Wärmepumpe
Die Wärmepumpen sind reversibel geplant, das bedeutet, dass der
Kältekreislauf umgekehrt werden kann und somit Kaltwasser erzeugt werden
kann. Temperierung bedeutet, dass keine aktive Kühlung stattfindet. Mit
einer Vorlauftemperatur von mind. 19 °C für die Fußbodenheizung und das
Nachheizregister wird eine Taupunktunterschreitung vermieden.
Das Nachheizregister der Lüftungsanlage ist ein Change-Over-Register,
mit welchem geheizt und gekühlt werden kann. Es sind eine
diffusionsdichte Isolierung der Zuleitungen von den Wärmepumpen bis zu
den Regelventilen Fußbodenheizung und Lüftung sowie des Pufferspeichers
Kälte und des Heizungsverteilers geplant.
Die Wärmepumpen werden in den Sommermonaten mit Kühlbedarf
voraussichtlich hauptsächlich mit PV-Strom betrieben.

Wärmeverteilnetz Erweiterung
Es werden Edelstahlrohre gepresst eingesetzt. Die Wärmedämmung erfolgt
gemäß der Vorgabe des GEG. Im Außenbereich erfolgt eine 200%ige Dämmung.
Zwischen der Wärmepumpe und den Regelventilen Fußbodenheizung und
Lüftung ist eine diffusionsdichte Isolierung geplant.
Der Heizungsverteiler wird im Technikraum im 1.OG geplant
Zur Versorgung der Fußbodenheizung sind Systemtemperaturen im Heizfall
von 35/ 28°C und im Temperierungsfall von 16/ 19 °C geplant. Diese
niedrigen Temperaturen ermöglichen einen effizienten Betrieb der
Wärmepumpe.
Die Fußbodenverteiler werden als Aufputz-Heizkreisverteiler geplant.
Das Nachheizregister des Lüftungsgerätes wird ebenfalls über dieses
Heiznetz versorgt.

Raumheizflächen Erweiterung
Als Raumheizfläche ist in allen Räumen eine Fußbodenheizung geplant. Die
Verlegeabstände werden in der Entwurfsplanung gem. erforderlicher
Heizlast berechnet und dargestellt.
Es sind Raumthermostate in allen beheizten Räumen geplant.

Pumpen
Die verwendeten Pumpen in den Heizkreisen sind drehzahlgeregelt und
entsprechen somit den aktuellen Effizienz-Anforderungen.
Der hydraulische Nachweis wird über den beauftragten Nachunternehmer
geführt.
In den Strängen selbst sind Strangregulierventile geplant.

Reglung/ Schaltschränke/ Verdrahtung
Die Regelung der Wärmepumpe erfolgt mittels integrierter Regelung (DDC).

Über potentialfreie Kontakte erfolgt eine Ausgabe einer
Sammelstörmeldung.
Die Verkabelung innerhalb des Gewerkes ist Lieferleistung.

KG 430 Lufttechnische Anlagen
Auslegungsparameter der Lüftungsanlagen
Die Auslegung der Luftvolumenströme, welche mittels RLT-Anlage dem
Gebäude zugeführt werden, erfolgt auf Grundlage der Anforderungen
einschlägiger DIN-Normen (DIN EN 16789 Teil 1, der Empfehlung "Sichere
Schule" und der Arbeitsstättenrichtlinie A3.6).
Für die Lüftung der Ausgabeküche wurde die Norm DIN EN 16282 beachtet.
Der Gesamtvolumenstrom der RLT-Anlage Ausgabebereich beträgt 4.100 m³/h.
Es handelt sich um eine Ausgabe- und Spülküche. Es werden die
Ausgabeküche/ Spülküche und Nebenräume be- und entlüftet.
Es wird ein Herd aufgestellt, welcher nicht für die Essensversorgung
dient.
In den Klassen- und Differenzierungsräumen wurde der Volumenstrom gemäß
der Luftqualität Kategorie III nach DIN EN 16798-1 und der Empfehlung
"Sichere Schule". ermittelt. Das bedeutet einen Volumenstrom von 25 m³/h
pro Schüler. In der Aula und im Foyer wurde ein Volumenstrom gemäß der
Luftqualität Kategorie IV nach DIN EN 16798-1 von ca. 13 m³/h pro Person
ermittelt.
Die Luftmengen für die WC-Räumen orientieren sich an der Empfehlung zur
"Sicheren Schule" mit 100 m³/h pro Sitz, die Vorräume werden gemäß der
Arbeitsstättenrichtlinie A3.6 mit 11 m³/(h*m²) versorgt. Die Auslegung
der Volumenströme ist dem Dokument Volumenströme zu entnehmen.
Die Luftvolumenströme in den WC-Räumen sind optimiert geplant, so dass
Volumenströme mittels Überströmung von den Vorräumen in die WC-Bereichen
zweifach genutzt werden können. Dieses reduziert die erforderliche
Luftmenge und somit den Energiebedarf. Es ist ein Türgitter oder ein
Unterschnitt der Tür zu beachten.
Es sind zwei Betriebszustände geplant:
Betriebszustand Schulbetrieb mit 7000 m³/h und
Betriebszustand Veranstaltung Aula mit 6820 m³/h.
Im Betriebszustand Schulbetrieb sind die Volumenströme für die Aula und
das Foyer auf 20% reduziert.
Im Betriebszustand Veranstaltung Aula werden die Klassenbereiche nicht
belüftet, die Volumenströme für die Aula und das Foyer sind auf 100%
eingestellt.
Alle WC-Bereiche werden immer zu 100% belüftet.
Der Gesamtvolumenstrom der RLT-Anlage 2 Lüftung Aula beträgt 7.000 m³/h.

Lüftungsgeräte
Zentrale Lüftungsanlagen mit WRG
Es sind zwei zentrale Lüftungsanlagen mit einer hocheffizienten
Wärmerückgewinnung über einen Plattenwärmetauscher geplant. Der
Wirkungsgrad beträgt im Winter 91 % und im Sommer 82 %. Zur Erreichung
der notwendigen Zulufttemperatur ist ein Nachheizregister über
Pumpenwarmwasser geplant. Als Ventilatoren werden EC-Ventilatoren
eingesetzt. Auf der Außen- und Abluftseite werden Filter eingesetzt.
Schalldämpfer müssen im Kanalnetz vorgesehen werden.
Das Lüftungsgerät Ausgabeküche/ Spülküche wird nicht fettdicht
ausgeführt. Es sind Siphone zur Kondensatabfuhr vorzusehen.
Das Nachheizregister im Lüftungsgerät Aula wird als Change Over-Register
ausgeführt, mit welchem geheizt und gekühlt werden kann.

Lüftungsgerät Ausgabeküche RLT 1:
Im Heizungskeller ist in der neuen Wand zwischen Heizungskeller und
Lüftungskeller eine Brandschutzklappe mit Überströmöffnung und
Federrücklaufmotor für die Nachströmung der Verbrennungsluft geplant. In
der Außenwand ist ein Wetterschutzgitter zu setzen.
Die Aufstellung des Gerätes Lüftung Ausgabebereich erfolgt in der neu zu
errichtenden Lüftungszentrale im Keller unter dem Ausgabebereich (EG).
Dazu wird der vorhandene Heizungskeller eine Trennwand erhalten. Die in
der Lüftungszentrale vorhandenen Heizungsverteilleitungen sollen im
Rahmen eines anderen Projektes verlegt werden.
Im 2. Obergeschoss werden drei neue Toilettenräume geplant, diese werden
be- und entlüftet.

Lüftungsgerät Aula RLT 2:
In der Erweiterung der Schule sind die Aula, das Foyer, alle
Unterrichts- und OGS-Räume im 1.OG und die WC-Räume zu be- und
entlüften.
Die Aufstellung des Gerätes Lüftung Aula erfolgt auf der Dachfläche über
dem WC-Bereich EG.

Kanalnetz, Einbauteile
Die Zulufteinbringung sowie die Abluftabführung aus den Räumen erfolgt
kanalgebunden unter Berücksichtigung der brandschutztechnischen
Anforderungen (Brandschutzklappen).
Die Befestigungen erfolgen körperschalldämmend und entsprechend den
DIN-Forderungen.

Ausgabeküche/ Spülküche
Für die Küchenabluft ist ein fettdichter Kanal geplant, um die höhere
Luftfeuchtigkeit zu berücksichtigen. Der Zu- und Abluftkanal werden in
der Lüftungszentrale gedämmt. Für das einfache Luftkanalnetz sind keine
Volumenstromregler geplant. Die Zuluft wird über Zuluftquellauslässe
unter der Decke eingebracht. Über der Haubenspülmaschine wird eine
Ablufthaube für 900 m³/h installiert. In der Ausgabeküche besteht die
Möglichkeit, bei Bedarf später eine Abzugshaube z. B. über den
Dampfkonvektomaten für 1500 m³/h nachzurüsten.
Lüftung Aula
Der Zu- und Abluftkanal werden außen mit 200% Dämmstärke und Blechmantel
gedämmt. Zur Einstellung des Volumenstromes sind konstante und variable
Volumenstromregler geplant.
Die Zuluft wird den Räumen mittels Drallauslässen und Tellerventilen
zugeführt, in der Aula sind Schlitzdurchlässe geplant. Die
Abluftabführung erfolgt mittels Tellerventilen oder Lüftungsgittern.
Über das Change-Over-Register kann im Sommer über die Wärmepumpe eine
Temperierung der Zuluft erfolgen, die Vorlauftemperatur beträgt
mindestens 17 °C, es tritt keine Tauwasserbildung auf.

Außen- und Fortluft
Für das Lüftungsgerät Ausgabebereich werden die Außen- und Fortluft über
einen Ansaug- und einen Ausblasturm an der Fassade über Dach des 2.OG´s
geführt. Das Material ist Edelstahl. Die Absicherung über ein
Sekurantensystem, ein Geländer oder ähnliches ist bauseits zu stellen.
Für das Lüftungsgerät Aula erfolgt die Ansaugung der Außenluft und der
Ausblas der Fortluft erfolgen auf dem Dach.
Durch einen ausreichenden Abstand wird ein Kurzschluss verhindert.

Brandschutzklappen
Brandschutzklappen mit motorischen Stellantrieb sind gemäß den im
Brandschutzkonzept geforderten Brandabschnitten geplant. Es sind jeweils
Kanalrauchmelder in der Zu- und Abluft geplant.

Regelung/ Schaltschränke/ Verdrahtung
Die Regelung der Lüftungsanlagen erfolgt mittels integrierter Regelung
(DDC).
Über potentialfreie Kontakte erfolgt eine Ausgabe einer
Sammelstörmeldung.
Beim Lüftungsgerät Aula kann über einen potentialfreien Kontakt der BMA
die Lüftungsanlage ausgeschaltet werden.
Die Verkabelung innerhalb des Gewerkes ist Lieferleistung im Gewerk.
Die Laufzeit der Lüftungsgerätes wird über einen anwählbaren Zeitraum,
z. B. in der Woche von 7:00 Uhr bis 16:00 Uhr, festgelegt.
Bei einem außerschulischen Betrieb der Aula soll die Lüftung nur im
Bereich der Aula und der notwendigen Räume erfolgen. Die anderen
Bereiche werden über Volumenstromregler geschlossen. Die Zeiten sind
einstellbar.
In den Sommermonaten kann eine freie Nachtkühlung erfolgen, wenn die
Außentemperatur niedriger als die Ablufttemperatur ist.
Beim Lüftungsgerät Aula erfolgt bei höherer Außentemperatur eine
Temperierung über von den Wärmepumpen bereitgestelltes Kaltwasser. Die
Zulufttemperatur wird so gewählt, dass es nicht zu Zugerscheinungen
kommt. Über die Wärmepumpe erfolgt keine aktive Kühlung.

Kältetechnische Anlagen
Es wird weiterhin der vorhandene Serverraum im EG genutzt. Ein
Kältegerät ist nicht in unserer Planung berücksichtigt.
Weitere kältetechnische Anlagen sind nicht geplant.

KG 470 Nutzungsspezifische Anlagen
Löschanlagen
Gemäß Brandschutzkonzept ist eine Löschwasserleitung "trocken" gemäß DIN
14461, DIN 14461-2,-4, -5 gefordert. Die Einspeisung soll im Bereich des
Treppenhauses TR2 vorgesehen werden, diese wurde in Absprache mit dem
Brandschutzsachverständigen neben dem außenliegenden Treppenhaus
angeordnet. Die Entnahmestelle ist im Notwendige Flur EG zwischen Aula
und Mehrzweckhalle angeordnet. Die Leitung ist mit Gefälle, zwei
Entlüftungsventilen und Entwässerung geplant.
Die Abstimmung mit der Feuerwehr ist erfolgt.

Brandschutz
Die Durchführung aller haustechnischen Leitungen durch Wände und Decken
mit Brandschutzanforderungen sind gemäß Anforderung abzuschotten und zu
beschriften.

KG 480 Gebäudeleittechnik
Die MSR-Technik ist in den Gewerken beschrieben.
Es gibt keine GLT-Anlage.

*Hinweis: Verweis auf Planunterlagen*
Verweis auf Planunterlagen

PR700-25-079_T

LV Heizung/ Sanitär

PR700-25-052_TGA _5_B_GR_FU_KT_0000__P_Grund- und Leerrohrleitungsplan
PR700-25-052_TGA _5_B_GR_DA_KT_0001__P_Dachaufsicht TGA
PR700-25-052_HLS_5_A_GR_U1_KV_0300__P_Grundriss UG HLS
PR700-25-052_HLS_5_A_GR_00_KV_0301__P_Grundriss EG HLS
PR700-25-052_HLS_5_A_GR_01_KV_0302__P_Grundriss 1.OG HLS
PR700-25-052_HLS_5_A_GR_02_KV_0303__P_Grundriss 2.OG HLS
PR700-25-052_HLS_5_B_GR_00_KV_0304__P_Grundriss EG HLS
PR700-25-052_HLS_5_B_GR_01_KV_0305__P_Grundriss 1.OG HLS
PR700-25-052_HLS_5_B_GR_DA_KV_0306__P_Dachaufsicht HLS
PR700-25-052_HLS_5_C_GR_00_KV_0307__P_Grundriss EG HLS
PR700-25-052_HLS_5_A_GR_DA_KV_0308__P_Dachaufsicht  HLS
PR700-25-052_HLS_5_A_GR_U1_HZ_2000__P_Grundriss UG HZG
PR700-25-052_HLS_5_B_GR_00_HZ_2001__P_Grundriss EG HZG
PR700-25-052_HLS_5_B_GR_01_HZ_2002__P_Grundriss 1.OG u. Dachaufsicht HZG
PR700-25-052_HLS_5_A_SA_XX_HZ_2200__P_Strangschema HZG
PR700-25-052_HLS_5_B_SA_XX_HZ_2201__P_Anlagenschema HZG
PR700-25-052_HLS_5_B_SA_XX_HZ_2202__P_Strangschema HZG
PR700-25-052_HLS_5_A_GR_U1_SA_4000__P_Grundriss UG SAN
PR700-25-052_HLS_5_A_GR_00_SA_4001__P_Grundriss EG SAN
PR700-25-052_HLS_5_B_GR_00_SA_4002__P_Grundriss EG SAN
PR700-25-052_HLS_5_B_GR_01_SA_4003__P_Grundriss 1.OG SAN
PR700-25-052_HLS_5_B_GR_FU_SA_4004__P_Grundleitungsplan SAN
PR700-25-052_HLS_5_A_SA_XX_SA_4200__P_Schema Trinkwasser
PR700-25-052_HLS_5_B_SA_XX_SA_4200__P_Schema Trinkwasser
PR700-25-052_HLS_5_A_SA_XX_SA_4201__P_Schema Schmutzwasser
PR700-25-052_HLS_5_B_SA_XX_SA_4201__P_Schema Schmutzwasser
PR700-25-052_HLS_5_A_GR_00_FL_4500__P_Grundriss EG FL
PR700-25-052_HLS_5_B_GR_00_FL_4501__P_Grundriss EG FL
PR700-25-052_HLS_5_X_SA_XX_FL_4700__P_Schema Feuerlöschtechnik

LV Lüftung

PR700-25-052_TGA _5_B_GR_DA_KT_0001__P_Dachaufsicht TGA
PR700-25-052_HLS_5_A_GR_02_KV_0303__P_Grundriss 2.OG HLS
PR700-25-052_HLS_5_B_GR_00_KV_0304__P_Grundriss EG HLS
PR700-25-052_HLS_5_B_GR_01_KV_0305__P_Grundriss 1.OG HLS
PR700-25-052_HLS_5_B_GR_DA_KV_0306__P_Dachaufsicht HLS
PR700-25-052_HLS_5_A_GR_DA_KV_0308__P_Dachaufsicht HLS
PR700-25-052_HLS_5_B_GR_00_RL_3002__P_Grundriss EG RLT
PR700-25-052_HLS_5_B_GR_01_RL_3003__P_Grundriss 1.OG u. Dachaufsicht RLT
PR700-25-052_HLS_5_A_SA_XX_RL_3200__P_Schema RLT 1: Ausgabeküche
PR700-25-052_HLS_5_B_SA_XX_RL_3201__P_Schema RLT 2:  Aula/ OGS

*Hinweis: Allgemeine Vorbemerkungen*
Allgemeine Vorbemerkungen

A. Grundlage der Ausschreibung und des späteren Werkvertrages sind:

- Das Leistungsverzeichnis
- Die Projektpläne
- Die besonderen Vertragsbedingungen
- Die VOB in der jeweils gültigen Fassung Teil A, B und C
- Die gültigen DIN-, VDI- und VDE-Vorschriften sowie behördliche
Bestimmungen.

B. Besondere Vertragsbedingungen

1. In den Einheitspreisen müssen folgende Leistungen enthalten sein:
Stellen von Gerüsten, Hebe- und Transportwerkzeugen, soweit nicht
gesondert im Leistungsverzeichnis beschrieben, Auslösungen, Reisekosten
und Fahrgelder für das Montagepersonal.

2. Die Einheitspreise für Leistungen sind Festpreise, Preiserhöhungen
auf Grund von Materialpreis- oder Lohnerhöhungen werden nicht anerkannt.
Vorauszahlungen sind mit Einverständnis des Auftraggebers zum sofortigen
Materialeinkauf möglich.

3. Werden Materialien benötigt, die im Leistungsverzeichnis nicht
enthalten sind, so sind rechtzeitig vor Montagebeginn Nachtragsangebote
in zweifacher Ausfertigung vorzulegen. Die Preise unterliegen der
gleichen Kalkulationsbasis wie das Leistungsverzeichnis.

4. Der Auftragnehmer haftet für die vertragsmäßige Beschaffenheit nach
den vertraglichen Festlegungen vom Zeitpunkt seiner abgeschlossenen
Leistung an. Gemäß VOB, Teil B, §13 Abs. 4 wird ausdrücklich eine
Verjährungsfrist, die auch Bestand des Vertrages wird, mit 5 Jahren
vereinbart. Ansonsten bleibt es bei allen Bestimmungen des §13 nach VOB
,Teil B.

5. Alle baulichen Arbeiten wie Anlegen von Rohrkanälen und Schlitzen,
Fundamenten, Herstellen von Durchbrüchen in Decken und Wänden, werden
bauseits ausgeführt. Der Auftragnehmer hat vor Ausführungsbeginn die
Aussparungen auf Richtigkeit und Vollständigkeit zu überprüfen. Bei
Unstimmigkeiten sind die festgestellte Differenzen der Bauleitung in
schriftlicher Form vor Ausführungsbeginn mitzuteilen. Kosten, die zu
einem späteren Zeitpunkt durch Nacharbeiten der Aussparungen oder
Kernbohrungen entstehen, gehen zu Lasten des Auftragnehmers.

6. Kleinere Nacharbeiten an den Aussparungen bis 50 cm Länge sowie das
Schlagen oder Bohren von Löchern für Heizkörper- und Rohrbefestigungen
sind vom Auftragnehmer ohne besondere Vergütung auszuführen. Dies gilt
auch für Spitzarbeiten auf dem Rohfußboden, die bei Kreuzungspunkten
erforderlich werden.

7. Die Rohrführung ist so anzuordnen, dass der vorgesehene Durchbruch
verwendet werden kann. Die für eine eigenmächtig geänderte Rohrführung
erforderlichen Druchbrüche gehen zu Lasten des Auftragnehmers. Spitz-
und Stemmarbeiten sind nur nach vorheriger Absprache mit der Bauleitung
zulässig.

8. Vor Montagebeginn ist die koordinierte Trassen-/ Rohrführung der
Ausführungsplanung im Zuge der Montageplanung zwischen den beteiligten
Firmen (Heizung, Sanitär, Lüftung, Elektro) aufeinander abzustimmen. Bei
notwendig werdenden Änderungen, die auf eine mangelnde Abstimmung
zurückzuführen sind, erfolgt keine Kostenübernahme durch den
Auftraggeber.

9. Leitungen, die durch Wände oder Decken geführt werden, sind
durchgehend zu isolieren.

10. Auf eine einwandfreie Schallisolierung ist besonders zu achten.
Sämtliche Rohrbefestigungen sind mit Schalldämm-Einlagen zu versehen,
Schallpegelverbesserung im Mittel bis zu 18 dB(A). Schlitzleitungen sind
sorgfältig zu isolieren, damit keine Verbindung / Schallbrücke zwischen
Rohr und Baukörper entstehen kann.

11. Apparate, Armaturen und sonstige empfindliche Anlagenteile sind nach
der Montage durch geeignete Maßnahmen vor Verschmutzung, Beschädigung
und Witterungseinflüssen zu schützen.

12. Alle Apparate und Flansch-Armaturen sind einschließlich
Gegenflanschen, Schrauben und Dichtungen oder Verschraubungen
anzubieten, auch wenn diese im Leistungsverzeichnis nicht besonders
aufgeführt sind.

16. Bei sämtlichen Elektrogeräten sind die Elektroanschlüsse (Auflegen
der Kabel) mit einzukalkulieren. Dabei sind die bauseits verlegten und
gekennzeichneten Elektroleitungen abzuisolieren und fachgerecht an die
Bauteile anzuschließen. Die VDE-Richtlinien sind zu beachten.

13. Der Auftragnehmer hat Verpackungsmaterial sowie den bei seinen
Arbeiten anfallenden Schutt sowie Rohr- und Blechabfälle auf seine
Kosten aufzuräumen und zu entsorgen.

14. Der ausführenden Firma werden nach Auftragserteilung
Ausführungspläne ausgehändigt. Der Auftragnehmer ist verpflichtet, das
Projekt im Zuge der Montageplanung selbstverantwortlich zu prüfen, den
tatsächlichen Gegebenheiten bzw. baulichen Änderungen anzupassen.

15. Falls nicht im Leistungsverzeichnis beschrieben, sind in die
Einheitspreise einzurechnen die Kosten für:

- Insgemein
- Gerüststellung
- Einbringung aller Bauteile
- Stemmen oder Bohren von Löchern für Befestigungen aller Art
- Abdrücken von Teilanlagen
- Einweisen von Bedienungspersonal bei Inbetriebnahme
- Inbetriebnahme und Einregulierung technischer Anlagen
- An- und Abfuhr von Werkzeugen und Materialien
- Behördengänge und Durchführung evtl. notwendiger Genehmigungs
  verfahren
- Teilnahme an wöchentlich stattfindenden Baubesprechungen
- Baustelleneinrichtung
- Führen eines Bautagebuches
- Erstellen und Koordination der Montageplanung auf Grundlage der
  Ausführungsplanung, die Montagplanung zweifach auf Datenträger
(USB-
  Stick), im Format PDF, DWG oder DXF mind. ACAD 2024 und 2- fach
  als Papierpause.

Ebenfalls einzurechnen sind die Kosten für die Erstellung von
Revisionsunterlagen:

- 3 Sätze Revisionsunterlagen, in Ordnern abgeheftet und beschriftet,
unterteilt mit Registern und folgendem Inhalt:
- Inhaltsverzeichnis
- Adresse und Telefonnummer für Wartungs- und Störungsdienst
- Anlagenbeschreibungen
- Techn. Zeichnungen und Gerätekarten der Hauptkomponenten
- Zeichnungen und Schemata farbig auf Papier gedruckt, gefaltet und
geheftet mit Lochrandverstärkung
- Montage-, Betriebs- und Wartungsanleitungen der einzelnen Bauteile und
Anlagen
- Ersatzteillisten der einzelnen Bauteile und Anlagen
- Liste über die zu wartenden Anlagenteile
- Konformitätserklärungen / Übereinstimmungserklärungen der
Gerätehersteller, CE-Kennzeichen
- Mess- und Abdrückprotokolle, Spülbescheinigungen, Nachweise über
Hygieneprüfungen Trinkwasser
- Protokolle von Sachverständigen über Prüfungen und Abnahmen
- Fachunternehmererklärung, Übereinstimmungserklärung
- Strang- und Schaltschemen sind einzulaminieren und 1-fach in den
Technikräumen aufzuhängen
- 1-fach Datenträger CD oder USB-Stick mit allen Unterlagen im
PDF-Format
- 1-fach Datenträger CD oder USB-Stick mit Zeichnungen und Schemata im
dxf- und dwg-Format.

Die Unterlagen sind bei der Abnahme übergeben.

16. Stundenlohnarbeiten dürfen nur auf besondere Anordnung der
Bauleitung und auf besonderen Nachweis ausgeführt werden. Für
Stundenlohnarbeiten werden folgende Lohnsätze berechnet (einschließlich
Unternehmerzuschlag, ohne MwSt:):

Sämtliche Zuschläge wie Auslösung, Fahrgelder usw. sind anteilmäßig
einzurechnen. Die Tagelohnarbeiten sind innerhalb von drei Tagen
unterschreiben zu lassen. Nicht unterschriebene Tagelohnberichte werden
nicht anerkannt.

17. Die Teil- und Schlussrechnungen sind prüffähig mit Aufmaß
entsprechend dem Baufortschritt zweifach zu stellen. Mit der
Unterzeichnung des Leistungsverzeichnisses werden die vorstehenden
Bedingungen vom Auftragnehmer anerkannt. Er verpflichtet sich zur
Einhaltung und Durchführung der Vorschriften.

18. Die förmliche Abnahme wird verlangt und ist rechtzeitig schriftlich
vom Auftragnehmer zu beantragen. Dabei ist folgende Erklärung abzugeben:

a) Alle Leistungen sind vertragsgerecht erbracht und mängelfrei.

b) Die öffentlich rechtlich geforderten und vorgeschriebenen technischen
Abnahmen sind durchgeführt. Abnahmebescheinigungen sind beizufügen.

c) Die Anlagen sind eingefahren und einreguliert.

d) Die für die Übergabe erforderlichen Unterlagen sind fertig gestellt
und werden spätestens zum Abnahmetermin übergeben.

Wird die Abnahme wegen falscher Angaben zu vorstehenden Punkten a - d
verweigert, so trägt der Auftragnehmer die Kosten, die dem Auftraggeber
oder dessen Beauftragten bis zur endgültigen Abnahme entstehen. Dies
gilt auch für vom Auftragnehmer zu vertretende Mehrfachkontrollen der
Mängelbeseitigung.

19. Die Anlage kann nur als Gesamtanlage und erst nach vollständiger
Fertigstellung übergeben werden. Eine Übergabe von Anlageteilen ist
nicht vorgesehen. Ist eine Teilver- oder -entsorgung während der Bauzeit
erforderlich, hat der Auftragnehmer in zumutbarem Umfang die Betreuung
der in Betrieb befindlichen Anlagenteile zu übernehmen und für
einwandfreie Funktion zu sorgen.

*Hinweis: Technische Vorbemerkungen Lüftung*
Technische Vorbemerkungen Lüftung

Die nachfolgend beschriebenen Lieferungen und Leistungen
beziehen sich auf das Gewerk Lüftungstechnik.

1. Regelwerke
Neben den einschlägigen DIN-Normen, den VDI-Richtlinien
und den anerkannten Regeln der Technik gelten folgende Regelwerke
in ihrer jeweils zu Vertragsschluss aktuellsten Fassung als verbindlich:

Vergabe- und Vertragsordnung für Bauleistungen (VOB)

Baugenehmigung

Brandschutzkonzept

Technischen Anschlussbedingungnen
der örtlichen Ver- und Entsorgungsunternehmen

Allgemeine Vorbemerkungen des Auftraggebers

2. Alternativpositionen im Leistungsverzeichnis
Falls andere Fabrikate als die im LV beschriebenen
angeboten werden, ist die technische Gleichwertigkeit
zu belegen.

3. Nachtragspositionen
Bei Stellung von Nachträgen sind die Kalkulationsnachweise dem Nachtrag zwingend beizufügen.

4. Ausführungsunterlagen / Koordination
Die für die Ausführung relevanten
Unterlagen wie Grundrisszeichnungen,
Schemata, Technische Berechnungen etc.
werden dem Auftragnehmer in digitaler Form
zur Verfügung gestellt.

Für die Koordination mit Fremdgewerken ist der
Auftragnehmer nach Erhalt der Ausführungsunterlagen eigenverantwortlich.

5. Werk- und Montageplanung
Der Planstand Ausführungsplanung wird von Seiten des Bauherrn übergeben.

Vor Ausführungsbeginn ist eine Werk- und Montageplanung zu erstellen.
Diese Werk- und Montageplanung ist zur Prüfungund Freigabe einzureichen.
Die Montagplanung ist dreifach auf Datenträger (USB-Stick), im Format
PDF,
DWG oder DXF mind. ACAD 2018 und 2- fach als Papierpause einzureichen.

6. Fachbauleiter / Baustellenordnung
Für die Baustelle ist ein geeigneter Fachbauleiter bei Vertragsabschluss
zu benennen.
Die Baustellenordnung ist einzuhalten.

7. Bautagebuch
Der Auftragnehmer verpflichtet sich, ein Bautagebuch
gemäß folgendem Muster zu führen:

a) Anzahl des jeweils am Tag eingesetzten Personals
  einschließlich Zeiterfassung
b) Durchgeführte Arbeiten einschließlich des Ortes
  wie Bauteil, Geschoss, Raum
c) Besondere Vorkommnisse wie Verletzungen, Diebstähle,
  Behinderungen durch Fremdgewerke

Das Bautagebuch ist in möglichst kurzen Intervallen, jedoch
spätestens alle 14 Tage der örtlichen Bauleitung zwecks Gegenzeichnung
vorzulegen.

8. Aufmaße / Abrechnungen
Sofern der Auftrag nicht zum Pauschalfestpreis vergeben wird,
sind geeignete Aufmaßzettel bzw. Abrechnungszeichnungen nach Abstimmung
mit der Bauleitung zu erstellen.

9. Tagelohnarbeiten
Tagelohnarbeiten sind vor Ausführung von der örtlichen Bauleitung zu
genehmigen, andernfalls
werden die Tagelohnzettel nicht anerkannt.

10. Baubesprechungen
Der Auftragnehmer hat an regelmäßigen Baubesprechungen teilzunehmen. Ein
Ansprechpartner in deutscher Sprache ist vorzuhalten.

11. Inbetriebnahmen
Die Richtlinien des VDI sind einzuhalten. Inbetriebnahmen
sind rechtzeitig mit der örtlichen Bauleitung abzustimmen.
Protokolle zu Inbetriebnahmen sind den Revisionsunterlagen
beizufügen.

12. Abnahmen / Dokumentation
Für die Lieferungen und Leistungen wird eine förmliche
Abnahme vereinbart. Eine fiktive oder stillschweigende
Abnahme ist ausgeschlossen.
Der Abnahmetermin ist mit allen Beteiligten rechtzeitg abzustimmen. Die
Revisionsunterlagen zu den erbrachten
Leistungen sind gemäß eingebautem Zustand zu erstellen und zum
Abnahmetermin in entsprechender Anzahl vorzulegen.

*Hinweis: Technische Vorbemerkungen für Dämmarbeiten*
Technische Vorbemerkungen für Dämmarbeiten

Es gelten die Allgemeinen Technischen Vertragsbestimmungen (ATV) für
Dämm- und Brandschutzarbeiten an technischen Anlagen DIN 1821 in der
aktuellen Version sowie die DIN 4140, DIN 4102 und DIN EN 13501, die
Brandschutzrichtlinien, sowie die VDI - Richtlinie 2055.

Ausführung
Die Ausführung der einzelnen Isolierarbeiten ist in dem nachstehenden
Leistungsverzeichnis genau beschrieben. Die Einheitspreise müssen die
komplette Ausführung der einzelnen Isolierungen umfassen. Alle evtl.
vorgefertigten Bögen, Abzweige, Ausschnitte oder sonstige Nebenarbeiten
sind daher in die Einheitspreise mit einzurechnen. Für eventuell
vorkommende und erforderlich werdende Montageunterbrechungen erfolgt
keine besondere Vergütung. Nach Beendigung der Arbeiten sind alle
Armaturen und Blechmanschetten sowie die angrenzenden Wände und Fußböden
zu reinigen. Der anfallende Abfall ist abzufahren.

Vollständigkeit der Leistungen:
In die Preise der einzelnen Positionen sind einzuschließen alle
Lieferungen und Leistungen sowie Betriebsstoffe, soweit nicht im
Leistungsverzeichnis bauseitige Lieferung oder Ausführung vermerkt ist,
die zur betriebsfertigen Herstellung der Gesamteinrichtung erforderlich
sind. Die eingetragenen Einheitspreise der einzelnen Leistungen müssen
die komplette betriebsfertige Ausführung umfassen, einschließlich
Montageauslösungen, Fahrgelder und sonst. Zulagen für das
Montagepersonal.

Keine Verwendung gefährlicher Stoffe
Es ist erklärtes Ziel des Auftraggebers, dass keine Stoffe verwendet
werden, deren Inhalt ganz oder teilweise als gefährlicher Stoff in der
Gefahrstoff-Verordnung (Bundesgesetzblatt 1976, Nr. 47, Seite 1470)
aufgeführt ist.

*Hinweis: Schnittstellen*
Schnittstellen

- Verkabelung innerhalb des Gewerkes Auftragnehmer( AN)
- Elektr. Zuleitung zum Schaltschrank Auftraggeber (AG)
- Heizung Schlosserei, Schreinerei Gewerk Lüftung
- Kamin für Hochdruckreiniger Gewerk Lüftung
- Dachaufsätze Lieferung AN, Montage Auftraggeber (AG)/ Dachdecker
- Schließen der Durchbrüche beim Rückbau der Gasleitung bauseits, ca. 6
  Stück DN150

#### Bereich 43.01 Lüftungsgeräte und Zubehör

**43.01.1 Lüftungsgerät Ausgabeküche 4.100 m³/h**
Lüftungsgerät Augabeküche 4.100 m³/h

TROX X-CUBE RLT-Gerät

Raumlufttechnisches Gerät in frei

konfigurierbarer Bauform zur Konditionierung von

Raum- und Prozessluft.

Energielabel-Zertifizierung nach RLT-Richtlinie

01 und Eurovent.

Gehäuse

Integrierte Rahmenbauweise mit Einsatzpaneelen

in variablen Maßkombinationen.

Rahmen aus verzinktem Stahlrohr mit

Pulverbeschichtung, durch verschraubte Verbinder

komplett und ohne Spezialwerkzeug zerlegbar.

Rahmenkonstruktion durch Paneele nach außen

vollständig abgedeckt. Glatte Innenfläche zur

schnellen und rückstandsfreien Reinigung und

Wartung. Passgenaue und sichere Montage mit

patentierten 3D-Modulverbindern.

Bis zu einem Maximalgewicht von 1000 kg und

einer Baugröße von 4040, Kranösen auf der

Oberseite des Gerätes möglich. Bei einem Gewicht

über 1000 kg und einer Baugröße über 4040 kann

der Krantransport über Transportrohre, welche

durch Löcher im Grundrahmen geführt werden erfolgen.

Pulverbeschichtung

Duplexbeschichtung für höchsten Korrosionsschutz.

Grundmaterial: Verzinktes Stahlblech entfettet

und eisendickschichtphosphatiert.

Pulverbeschichtet (RAL 9016).

Pulverbeschichtung labortechnisch geprüft nach

DIN 55633 Beschichtungsstoffe- Korrosionsschutz

von Stahlbauten durch Pulver-Beschichtungssysteme und

DIN EN ISO 12944-6 Paints and varnishes -

Corrosion protection of steel structures by

protective paint systems - Part 6: Laboratory

performance test methods.

Nachgewiesene

Korrosionsschutzklasse/Korrosivitätskategorie C4

(K), (einsetzbar bei hohen Korrosionsbelastungen

der Gruppe C4 nach DIN EN ISO 12944-2).

Paneele

Doppelwandige Paneele aus verzinktem Stahlblech,

zusätzlich wie beschrieben pulverbeschichtet.

Beschichtung erfolgt nach der Blechbearbeitung,

sodass auch alle Schnittkanten geschützt sind.

Die Bleche der Schalen sind 1 mm stark, die

Isolierung wird mit 45 mm Mineralwolle (nach DIN

4102, Baustoffklasse A1, nicht brennbar)

ausgeführt. Ein umlaufendes Kunststoffprofil

trennt die Innenwand von der Außenwand, dadurch

ist eine vollständige thermische Entkopplung und

Minimierung des Wärmedurchgangs gewährleistet.

Sandwich-Bauweise mit hervorragenden akustischen

Eigenschaften. Paneele mit aufgeschäumter,

umlaufend ansatzloser Dichtung. Dichtungen

geschlossenporig, silikonfrei,

desinfektionsmittel- und alterungsbeständig.

Paneele mit Maschinenschrauben (metrisches

Gewinde) am Rahmen befestigt und für mehrfache

Demontage der Paneele geeignet.

Revisionspaneele

Alle Eigenschaften wie bei den Paneelen

beschrieben. Zur einfachen Demontage können

stabile Kunststoffgriffe auf der Außenseite

angebracht werden. Durch spezielle

Kompressionsdrehriegel ist es möglich, dass die

Revisionspaneele immer einen festen Sitz und

damit die hohe Gehäusedichtigkeit ermöglicht.

Revisionstüren
Revisionstüren mit den gleichen thermischen und

akustischen Eigenschaften wie die verschraubten

Paneele. Stabiler Hebelverschluss auf der

Außenseite befestigt.

Varianten:

Doppelhebelverschluss zum Öffnen der Türen

zusätzlich von innen.

Sicherheitsrelevante Türen nur mit Werkzeug zu

öffnen und mit Warnschild versehen.

Druckseitige Revisionstüren mit

nicht-deaktivierbarer

Sicherheitsfangvorrichtung, die beim Öffnen im

Betriebszustand ein Aufschlagen der Tür verhindert.

Bei Außenaufstellung, erhalten Türen eine

Türfeststellvorrichtung.

Schauglas

Quadratische, doppelschalige Schauöffnung,

lichte Diagonale 265 mm. Einfassung stellt keine

zusätzliche Wärmebrücke dar. Schwer

entflammbarer, UV-stabiler Kunststoff.

Wärmeleitfähigkeit ermittelt gemäß ISO 8302 von

0,20 W/(m*K).

Wetterfeste Ausführung

UV-beständige Duplex-Pulverbeschichtung für

höchsten Korrosionsschutz. Wetterfestes,

werkseitig montiertes Dach mit Überstand und

Tropfkante aufgrund der stabilen

Blechkonstruktion begehbar. Revisionstüren mit

Feststellvorrichtung versehen.

Außenluftansaugkammer mit Wanne aus Edelstahl

(mind. 1.4301). Ansaughauben am

Außenlufteintritt und Ausblashaube am Fortluftaustritt.

Wetterschutzhaube

Profilierter Haubenkörper in stabiler Bauweise,

geeignet für den Einsatz als Außenschutzhaube.

Alle Oberflächen und sauber ausgebildete Kanten

aus verzinktem Stahlblech und wie bei

Pulverbeschichtung beschrieben beschichtet in

ca. RAL 7012, basaltgrau. Direkter Anschluss an

den Lufteintritt und austritt des Außengerätes
möglich durch Anschlusskantung am Haubenkörper

inkl. Verbindungsstanzungen.

Musterprüfung zum Nachweis der

Leistungsfähigkeit in Anlehnung an EN

13030:2001-10 Lüftung von Gebäuden - Endgeräte -

Leistungsprüfung von Wetterschutzblenden bei

Beanspruchung durch Beregnung und ANSI/AMCA

Standard 500-L-07 Laboratory Methods of Testing

Louvers for Rating.

Nachweis der Klasse A von 0 bis 3,5 m/s.

Tiefe:  400 mm

Max. Lamellenabstand:  310 mm

Verpackung

Werkseitige Verpackung der Geräte gemäß VDI 6022

zum Schutz vor Verschmutzung während Transport

und Lagerung. Ein- und Auslässe verschlossen um

keine Verunreinigung im Gerät zu ermöglichen.

LED-Beleuchtung 24 V DC

Stromsparende, wartungsfreie 7 W LED-Beleuchtung

für Niederspannung (24V DC / 7W) mit glatter

Oberfläche, variablem Leuchtenoberteil,

45° arretierbar und einem Lichtstrom von 370 Lumen.

Leuchte aus Aluminium Schutzklasse IP 67.

Optional kann ein Anschlusskabel ab Werk zur

weiteren Verdrahtung nach außen geführt werden.

Kondensatwanne
Edelstahl-Hygiene-Kondensatwanne (mind. 1.4301)

mit übereinstimmenden Konturen der Ablaufkante

und dem Ablauf, dadurch garantiert vollständige

Entleerung. Durch die Integration der Wanne in

das Bodenpaneel bleibt der Gerätequerschnitt

unverändert. Allseitiges Gefälle mit Abfluss DN

32 an der tiefsten Stelle. Geprüftes

Ablaufverhalten nach DIN 1946-4. Diffusionsdicht

isolierte Wannenunterseite zur Vermeidung von

Kondensatbildung und Wärmeverluste.

Grundrahmen
Rahmen aus umlaufendem C-Profil mit hoher

Stabilität in variablen Höhen, vollständig

thermisch entkoppelt. Umlaufendes C-Profil und

sämtliche Zwischenprofile sind leitend in die

gerätespezifische Potenzialausgleichsmaßnahme

einbezogen. Zur Einbindung in die örtliche

Potentialausgleichsmaßnahme (z.B. Anschluss an

Fundamenterder), dient der Erdungsanschluss am

Gerätegrundrahmen. Rahmen pulverbeschichtet, und

mit einer Transportvorrichtung ausgestattet. Die

für den Transport benötigten Transportrohre

liegen der Lieferung bei.

Technische Gehäusedaten
(gemessen an Modelbox durch den TÜV Süd)

Gehäusekennwerte nach EN 1886

  Klasse

Wärmedurchgang:

  T2

Wärmebrückenfaktor:

  TB2

Gehäuse-Leckluftstrom (-400 Pa):

  L1 (M)

Gehäuse-Leckluftstrom (+700 Pa):

 L1 (M)

Gehäusestabilität (-1000 Pa):

  D1 (M)

Gehäusestabilität (+1000 Pa):

  D1 (M)

Bypass-Leckluftstrom des Filters(400 Pa): F9

Einfügungsdämpfungsmaß des Gehäuses

f [Hz]  125  250  500  1 k  2

k  4 k  8 k

De [dB] 17,2  22,9  31,2  29,8  28,8

 31,4  41,4

Ausschluss: Gebäudefunktionen
TROX RLT-Geräte dürfen keine Gebäudefunktion

übernehmen. Bei einer missbräuchlichen

Verwendung der Geräte  z.B. Geräteboden dient
als Gebäudedach oder Gerät übernimmt statische

Funktionen  erlischt jegliche
Gewährleistungsverpflichtung durch TROX.

Hinweise in der VDI 3803 beachten.

Jalousieklappe

TROX Jalousieklappe, Rahmen aus C-förmigen

Profilen, strömungsgerecht geformte

Hohlkörperlamellen, stets gegenläufig.

Dichtheitsklassen 2 oder optional 4 nach EN 1751.

Varianten

Stahl verzinkt, mit außenliegendem Hebelgestänge.

Edelstahl, mit außenliegendem Hebelgestänge.

Die synchrone Drehbewegung wird durch ein

außenliegendes Hebelgestänge vom Antriebshebel

auf die einzelnen Lamellen übertragen.

Auch sehr große Abmessungen lassen sich mit

einem  Hebelgestänge sicher öffnen und schließen.

Gegenläufige Lamellen schließen mit

unterschiedlichen Winkelgeschwindigkeiten, weil

ein Querlenker in das Hebelgestänge integriert ist.

Dadurch sind die Schließeigenschaften besser und

der Leckluftstrom bei geschlossener

Jalousieklappe kleiner.

Lagerbuchsen aus Messing, optional aus Edelstahl

wählbar.

Aluminiumvariante, mit beidseitig

innenliegenden, wartungsfreien,

Spezialkunststoffzahnrädern.

Aluminiumklappen der Dichtheitsklasse 4 besitzen

außerhalb des Luftstroms angeordnete, gekapselte

Zahnräder, daher ist jederzeit eine schnelle

sowie gründliche Reinigung möglich.

Dämmstutzen

Schall- und vibrationsentkoppelter

Geräteanschluss aus verzinktem Stahlblech in

U-Rahmenform 90x30mm, mit zwischenliegender

EPDM-Dämmschicht, mit Schraubenkompensatoren

luftdicht verschraubt, mit Potentialausgleich.

Eine Pulverbeschichtung kann optional erfolgen.

Schutzgitter

Gemäß DIN EN 1886-10.6 wird ein engmaschiges

Gitter (< 20 x 20 mm) aus verzinktem Stahldraht

in Luftrichtung hinter brennbaren Einbauteilen

angeordnet. Die Montage erfolgt am

Anschlussstutzen der Ausblaskammer. Dadurch ist

sichergestellt, dass brennende Teile nicht vom

Luftstrom in den darauffolgenden Lüftungskanal

mitgeführt werden.

Filterwand
Filterwand zur anströmseitigen Wartung,  TROX

Zellenrahmen aus verzinktem Stahlblech

pulverbeschichtet. Jeweils vier Andruckfedern

zur Abdichtung zwischen Zellenrahmen und

Filterelementen, mit ansatzlos geschäumter

Dichtung. Geeignet für Aufnahme verschiedener

Filtertypen. Bei Geräten mit erhöhten

hygienischen Anforderungen, Filterwand aus Edelstahl.

Filterelement
TROX Filter mit großer Filterfläche, dadurch

lange Betriebszeiten und hohe

Staubspeicherkapazität. Filter mit

Kunststoffrahmen vollständig veraschbar.

Kein Abrieb von Mediumfasern. Geeignet für

Temperaturen bis 90°C und kurzzeitig 100% r.F..

Alle Filter nach ISO16890 geprüft, Eurovent

zertifiziert sowie hygienekonform nach VDI 6022.

Nach DIN 53438, Brandschutzklasse F1.

Taschenfilter aus Glasfaservlies
Taschenfilter aus Glasfaservlies zur Abscheidung

von Feinstaub als Vor- oder Endfilter.

Filtermedium in Taschenform ermöglicht hohe

Staubspeicherfähigkeit bei niedriger

Anfangs-Druckdifferenz. Taschenfilter aus

Glasfaservlies lieferbar in Filterklassen nach

ISO 16890.

Mini Pleat Filter
Mini Pleat Filtereinsätze für die Abscheidung

von Feinstaub und von Schwebstoffen wie z. B.

Aerosolen, toxischen Stäuben, Viren und

Bakterien aus der Zu- und Abluft. Einsatz für

höchste Anforderungen an die Luftreinheit und

Keimfreiheit. Geringe Einbautiefe durch kompakte

Bauform für Anlagen mit großen Volumenströmen

und langen Filterstandzeiten. Filtermedien aus

hochwertigen, nassfesten Glasfaserpapieren mit

Abstandhaltern.  Optimale Faltenstellung und

größtmögliche Filterfläche ermöglichen geringe

Anfangs-Druckdifferenzen. Mini Pleat

Filtereinsätze lieferbar in Filterklassen nach

IS0 16890.

Frostschutzrahmen

Einstufiger, luftseitiger Frostschutz bis

Baugröße 2020 auf einem bedienseitig

ausziehbaren Frostschutzrahmen verspannt oder

direkt auf dem Wärmetauscher befestigt.

Alternativ kann der Frostschutzrahmen ohne

vormontierten Frostschutz ausgeführt sein. Bei

Baugrößen über 2020 immer direkt auf dem

Wärmetauscher verspannt oder

Frostschutzthermostat lose mitgeliefert.

Wärmeübertrager im Change-Over-Betrieb

Rippenrohr-Wärmeübertrager aus nahtlosen

Kupferrohren mit fest aufgepressten

Hochleistungs-Lamellen. Einsatz von Wasser und

Wasser-Glykol-Gemisch als Kühl- bzw. Heizmedium

bis PN 16. TROX Hygiene-Kondensatwanne wie zuvor

beschrieben. Wanddurchführungen der Sammler

diffusionsdicht isoliert und zusätzlich mit

Metallrosetten abgedeckt. Sammler und

Anschlussstutzen mit Zollgewinde sowie

Entlüftungs- und Entleerungsstutzen. Reinigung

des Wärmetauschers bis zum Kern möglich.

Optional kann ein Flansch/Gegenflansch und ein

Entlüftungs- und Entleerungsstutzen mitgeliefert

werden. Zum Korrosionsschutz können die

Wärmetauscher auch beschichtet ausgeführt werden.

Einspritzschaltung
3-Wege Regelventil zur stetigen Regelung der

Heiz- bzw. Kühlleistung. 3-Wege-Ventil im

Rücklauf des Wärmeübertragers montiert. Geeignet

für den Betrieb mit Wasser-Glykol-Gemischen bis

50%. Gleichprozentige Ventilkennlinie im

Durchgang. Schließkörper aus nicht rostendem Stahl.

Elektronisch geregelte Sekundärkreispumpe als

Nassläufer-Umwälzpumpe für Rohreinbau.

Einsetzbar für alle Heizungs-, Lüftungs-,

Klima-Anwendungen (-10 °C bis +110 °C). Mit

integrierter elektronischer Leistungsregelung

für konstanten/variablen Differenzdruck.

Synchronmotor nach ECM-Technologie mit höchsten

Wirkungsgraden und hohem Anlaufmoment,

automatischer Deblockierfunktion und

integriertem Motorvollschutz.

Ein permanenter Bypass sorgt für konstante

Volumenströme im Primär- und Sekundärkreis.

Dadurch ist eine ausgezeichnete Regelbarkeit gegeben.

Absperreinrichtung für Vorlauf- und

Rücklaufleitung innerhalb des Gerätegehäuses.

Entleerungs- und Entlüftungseinrichtung mit

Schlauchanschluss. Bis DN50 Verrohrung als

unlösbares Presssystem bis zur Geräteaußenseite

herausgeführt mit Außengewinde als Schnittstelle

zur bauseitigen Verrohrung. Ab DN65 bis DN125

Verrohrung mittels Edelstahlrohr und lösbaren

Kupplungssystem bis auf die Geräteaußenseite

herausgeführt mit Flansch als Schnittstelle zur

bauseitigen Verrohrung.

Optional können alle Rohrleitungen und

Einbauteile mit flexiblem, geschlossenzelligen

Dämmmaterial auf Basis synthetischen Kautschuks

gedämmt werden (? = 0,033 W/(m*K) bei 0°C).

Tropfenabscheider

Tropfenabscheider für Revisionsarbeiten

bedienseitig ausziehbar. Tropfenabscheiderrahmen

aus Edelstahl. Tropfenabscheider aus

Polypropylen PPTV bis 80°C temperaturbeständig.

Hoher Abscheidungsgrad schon bei geringen

Luftgeschwindigkeiten von 1,8 m/s. Seitlich

ausziehbar und dadurch sehr gut zugängig.

Mehrteilige Ausführung des Tropfenabscheiders möglich.

Schalldämpfer

Energiesparkulissen in Hygieneausführung mit

strömungsgünstig profiliertem Rahmen (Radius >

15 mm); wirksam nach dem Absorptionsprinzip oder

Kammer-Absorptionsprinzip. Rahmen und

Kammerbleche aus verzinktem Stahlblech.

Kulissenfüllung aus Mineralwolle mit mind. 30

kg/m³ Raumgewicht. Rahmenende zum Schutz der

Kulissenfüllung umgefalzt. Mineralwolle nach DIN

4102, Baustoffklasse A2, nicht brennbar, mit

RAL-Gütezeichen, biolöslich im Sinne der TRGS

905 sowie EU-Richtlinie 97/69/EG. Mineralwolle

mit aufkaschiertem Glasseidengewebe vor Abrieb

durch strömende Luft bis max. 20 m/s

Luftgeschwindigkeit geschützt, inert gegenüber

Pilz- und Bakterienwachstum.

Kulisse erfüllt die Hygieneanforderungen der VDI

6022, der DIN 1946, Teil 2 und Teil 4 sowie der

VDI 3803. Einfügungsdämpfung,

Schallleistungspegel des Strömungsgeräusches

sowie Druckdifferenz gemessen nach EN ISO 7235.

Seitlich herausziehbare Geräteschalldämpfer

mittels handlichen Abstandshaltern

wartungsfreundlich ausgeführt. Ausführungen aus

Edelstahl oder mit Pulverbeschichtung möglich.

WRG  Kreuzstrom-Plattenwärmeübertrager
Wärmeübertrager zur Nutzung der im Luftstrom

enthaltenen sensiblen und latenten Wärme.

Abluft- und Außenluftstrom vollständig getrennt.

Luftführung entlang dünner und parallel

angeordneten, seewasserbeständigen Aluminiumplatten.

Ausführung als Kreuzstromwärmeübertrager mit

integriertem Bypass für Umgehung in der

Übergangszeit bzw. als Schutz vor Reifbildung.

Optional mit integrierter Umluftklappe.

Alle Plattenwärmeübertrager zusätzlich mit

Kondensatwanne, und bei Luftgeschwindigkeiten ab

2,5 m/s mit Tropfenabscheider vorgesehen.

EC-Ventilator

Einseitig saugender

Hochleistungs-Radialventilator mit rückwärts

gekrümmten Schaufeln. Spezielle

Schaufelgestaltung für den Betrieb ohne

Spiralgehäuse. Sehr hohe Wirkungsgrade und

günstiges akustisches Verhalten, aufgebaut auf

einen elektrisch kommutierten Außenläufermotor

mit integrierter Elektronik. Komplette Einheit

statisch und dynamisch ausgewuchtet gemäß ISO

1940, Teil 1. Hygienischer Trennwandanschluss

(kein Flexstutzen).

EC-Außenläufermotor mit wartungsfreien

Kugellagern mit Langzeitschmierung. Optimierte

Motortechnik, Sanftanlauf und integrierte

Strombegrenzung. Erfüllt alle erforderlichen

EMV-Richtlinien und alle Anforderungen bezüglich

Netzrückwirkungen (EN 61000-6-3, EN 61000-6-2,

EN 61000-3-2/3).

Wartungskammern

Um eine optimale Gerätelänge zu erreichen,

können alle Wartungskammern unter

Berücksichtigung der VDI 6022 mit einer

optimalen Länge gefertigt werden (mindestens

jedoch 266 mm). Eine millimetergenaue

Längenanpassung verhindert unnötige

Gerätelängen. Ausführung der eingesetzten

Paneele, Revisionstüren bzw. Revisionspaneelen

wie beschrieben.

MSR-Technik

Integrierter Schaltschrank

Montageplatte im Gerätegehäuse integriert,

Türverschluss mit Doppelbart, Türdichtung

eingeschäumt. Kabeleinführungen erfolgen über

Kabelverschraubungen.

Schaltschrankeinbauteile

Mit Vorhängeschloss abschließbarer Hauptschalter

frei zugänglich.

Schutzkleinspannung (SELV) über ein 1-phasig

eingespeistes primär getaktetes 24VDC

Schaltnetzgerät mit Signalisierung von Überlast

über einen Störkontakt. Separate mit

intelligenten elektronischen Sicherungsautomaten

abgesicherte Abgänge für eine getrennte

Versorgung von Controller, Sensoren und Aktoren

zur Sicherstellung der maximalen

Betriebssicherheit. Selbstkühlung durch

natürliche Konvektion bei horizontaler

Einbaulage. Gekapselt für den Schaltschrankeinbau.

Schaltschrankheizung geregelt durch

Temperaturmessung im Schaltschrank mittels

Bimetallfühler zur Frostsicherung und Vermeidung

von Betauung bei Geräten für Außenaufstellung.

Leitungsschutzschalter und Abgangsklemmen für

Zuluft- und Abluftventilator.

Controller
Zukunftssichere SPS-Lösung in

Embedded-PC-Technologie. Frei programmierbar

nach IEC 61131-3 Standard. Garantierte

Langzeitverfügbarkeit von mindestens 15 Jahren.

Als Flashspeichermedium ist eine Micro-SD-Karte

integriert. Sämtliche zum Betrieb erforderliche

Software, Konfigurations- und Trenddaten sowie

alle Einstellungen sind auf der SD-Karte

gespeichert und über Standardkartenlesegeräte

zugänglich.

Der Systemaustausch und die Datensicherung

werden so deutlich vereinfacht. Bei der

BACnet/IP-Version des Controllers, ermöglichen

zwei Ethernet-Ports mit RJ-45-Anschluss und

integrierter Switch-Funktionalität die

linienförmige "Daisy-Chain"-Topologie, die

kostensparend, ohne weitere Hardware, aufgebaut

werden kann.

Integrierte, kapazitive 1-Sekunden-USV, um bei

Wegfall der Versorgungsspannung ausreichend

Energie bereitzustellen, um remanente Daten zu

speichern. Unterstützung von BACnet/IP und

Modbus TCP/IP.

Ausgerüstet mit dem TROX XC-Bus zur

Kommunikation mit den angeschlossenen Feldgeräten.

TROX Sensorpaket für XC-Bus-Kommunikation

Je Ventilator:
1x Drucktransmitter Kanaldruckerfassung
1x Drucktransmitter Wirkdruckerfassung an der

Ventilatordüse zur Berechnung des Volumenstroms

Je Luftfilter:
1x Drucktransmitter zur Erfassung der

Filterverschmutzung

Je Wärmeübertrager für Pumpenwarm- oder

Pumpenkaltwasser:

1x PT1000 Anlegefühler zur Erfassung der

Rücklauftempteratur

Sofern für die Gerätefunktion erforderlich:

1x Außentemperaturfühler PT1000

Bei Geräten mit aktiver Feuchte bzw.

Enthalpieregelung

1x Kombifühler Temperatur und relative Feuchte
1x Zulufttemperaturfühler PT1000

Bei Geräten mit aktiver Feuchte bzw.

Enthalpieregelung

1x Kombifühler Temperatur und relative Feuchte

1x Abluftemperaturfühler PT1000

Bei Geräten mit aktiver Feuchte bzw.

Enthalpieregelung

1x Kombifühler Temperatur und relative Feuchte
X-CUBE Control Softwarepaket

Multifunktionales, parametrierbares

Softwarepaket zur Regelung raumlufttechnischer

Geräte und Anlagen. X-CUBE Control bildet alle

im X-CUBE Programm verfügbaren

Luftbehandlungsfunktionen und deren
Menge: 1,000 St

**43.01.2 Montagemehraufwand Lüftungsgerät Ausgabeküche**
*** Pauschalposition
Montagemehraufwand Lüftungsgerät Ausgabeküche

Einbringung der Teilkomponenten durch den Lichtschacht,
Größe Lichtschacht: 3,6 x 1,36 m
Größe Bestandstür zum Einbringen: 1,4 x 2,4 m
Einbringgröße erweiterbar, da die Wand nach Einbringung

der Lüftungsanlage neu erstellt wird.
Raumhöhe: 4,5 m
Montage der Komponenten vor Ort

Inkl. Klein- und Verbindungsteilen
Menge: 1,000 psch

**43.01.3 Ersatzfilter**
*** Pauschalposition
Ersatzfilter

Ersatzfilterübersicht

Position 20: RLT-Gerät Ausgabeküche (Anzahl: 1)

Pos-Nr
Anz.
Geräte
Anz. Ers.
Filter
Filtersatz

2.1.4
1
1
Kompaktfilter (Außenluft)
2 x MFI-ePM10-55%-PLA / 592x592x292 x 6

2.5.4
1
1
Streckmetallfilter (Abluft)
2 x BMF-ALU/592x592

2.5.6
1
1
Kompaktfilter (Abluft)
2 x MFI-ePM1-60%-PLA / 592x592x292 x 6

2.4.2
1
1
Kompaktfilter (Zuluft)
2 x MFI-ePM1-60%-PLA / 592x592x292 x 6

komplett liefern.

Fabrikat der Planung: Trox
Typ:  X-CUBE

Angebotenes Fabrikat:

Hersteller:
'....................................................' (vom Bieter einzutragen)

Typ:
'....................................................' (vom Bieter einzutragen)
Menge: 1,000 psch

**43.01.4 Inbetriebnahme**
Inbetriebnahme

Zur Inbetriebnahme und Konfiguration des

Lieferumfanges werden folgende Leistungen erbracht:

- Überprüfung der externen Anschlüsse des

Lieferumfanges

- Überprüfung der systemeigenen

Datenübertragungswege (z.B. Abschirmungen und

Störspannungen)

- Überprüfungen aller im Lieferumfang

enthaltenen Hardware-Komponenten

- Erstinbetriebnahme aller Informationspunkte

- Laden und Testen aller zum Lieferumfang

gehörenden Grund- und Anwenderprogramme

- Überprüfung der einzelnen Systemkomponenten

auf bestimmungsgemäße Funktion wie:

- Schnittstellen zu übergreifenden Gewerken

Erstellen und Liefern gemäß den

Aufbaurichtlinien unter Berücksichtigung des

Klemmenplans und der Kabelzuglisten.

Erstellung der anlagenspezifischen Anforderungen

nach Pflichtenheft des Auftraggebers

- Konfiguration der Gesamtanlage, incl.

Projektierung Feldbus mit Aufbau

Programmierung
- Standardprogrammierung aus der

Gerätekonfiguration, incl. Projektierung Feldbus

2001.1 - Inbetriebnahme X-CUBE

Erforderliche Vorleistungen anderer Gewerke zur

Inbetriebnahme RLT Gerät (Funktionskontrolle):

· Das Gerät ist nach den Vorgaben der Transport-

und Montageanweisung vollständig zu montieren.

· Alle notwendigen Medienleitungen wie Strom,

Pumpen-Warmwasser, Pumpen-Kaltwasser, Abwasser,

Befeuchter-Wasser u.a. sind angeschlossen.

· Medien stehen an und Medienleitungen sind

gespült und entlüftet.

· Abwasserabläufe sind fachgerecht inkl. Siphons

verrohrt und angeschlossen.

· Alle externen Geräte sind fachgerecht angeschlossen.
· Alle arbeitssicherheitstechnischen Vorgaben

sind eingehalten und es stehen, wo notwendig,

entsprechende Einrichtungen wie Leitern u.a. bereit.

· Die Hilfsmittel entsprechen den Bestimmungen

der Berufsgenossenschaften und

landesspezifischen Vorschriften.

· Bei Dachmontagen stehen Absturzsicherungen zur

Verfügung.

· Falls erforderlich, ist bauseits eine

Einrüstung durchzuführen.

· Bei der Gerätemontage durch den Anlagenbauer

sind während des Aufstellens der einzelnen Kuben

die internen Bus- und E-Leitungen zu verlegen

bzw. formschlüssig zu verbinden.

· Das Gerät ist zugänglich.

· Medienleitungen außerhalb des Gerätes sind

entsprechend der Umgebungsbedingungen geschützt.

· Auflegen der Hauptzuleitung gemäß Schaltplan.

· Externe Fühler die lose mitgeliefert werden

und Fremdfühler die durch den RLT Schaltschrank

geregelt werden, sowie sonstiger externe

Feldgeräte (Pumpen, BSK, Ventile o.a.) sind

gemäß Schaltplan angeschlossen.

Leitungsquerschnitte sind gemäß Schaltplan zu

beachten. Erforderliche Steckverbinder bzw.

Kabelhülsen sind nicht im Lieferumfang des RLT

Geräteherstellers enthalten.

· Auflegen aller externen Kabel gemäß Schaltplan

im Schaltschrank.

· Sollte eine GLT Schnittstelle vorhanden sein,

so ist diese zum Zeitpunkt der IBN die

übergeordnete GLT funktionsbereit.

Funktionskontrolle RLT Gerät
· Prüfung der internen Kommunikation im RLT

Gerät über Modbus RTU

· Überprüfung ordnungsgemäßer Einbau sowie

Anschluss von Feldgeräten

· Einstellung der vereinbarten

Anlagenbetriebsweise (Druck- bzw.

Volumenstromregelung, Kaskadenregelung usw.)

· Dokumentation Stromaufnahme und Spannung von

Ventilatorantriebsmotoren, sowie falls vom

Geräte Hersteller geliefert von Dampfbefeuchter,

Erhitzer-, Kühler- und KVS-Pumpen

· Überprüfung der Medienanschlüsse

· Parameteranpassung der MSR

· Unterstützende Einregulierung zur bauseitigen

Inbetriebnahme der Anlage

· Funktionsprüfung der Komponenten, soweit vorhanden:

  Klappen

  Druckmanometer Filter, Ventilatoren

  Temperatur- und Feuchtesensoren

  WRG Systeme wie Plattenaustauscher, Rotor bzw. KVS

  Erhitzer und Kondensatoren

  Frostschutzwächter

  Kühler und Direktverdampfer

  Befeuchter

  Rauchmelder

  Brandschutzklappen + BMZ Aufschaltung

· Überprüfung Controller, Steuerung,

Fernbedienung und Benutzerkonten

· Parametrierung von Wochenprogramm und Zeitprofilen

· Betriebspunktmessung am Ventilator

(Gesamtvolumenstrom / stat. Druckerhöhung)

· Einweisung von Bedienpersonal

· Übergabe der Anlage mit Dokumentation

  Servicebericht

  Messprotokoll Sensoren

  Messprotokoll Motorstrom

  Einregulierungsprotokoll RLT Gerät

  Einregulierungsprotokoll KVS Station (falls

vorhanden)

  Einregulierungsprotokoll Kälteeinheit (falls

vorhanden)

  Einregulierungsprotokoll Befeuchtereinheit

(falls vorhanden)

Bedienungsanleitungen und Wartungshinweise

  Systemtopologie Schemen

  Automationsschemen/Anlagenbilder

  Funktionsbeschreibungen

  Listen der Stellglieder und Stellantriebe mit

Auslegungsdaten

  Listen der Einstellparameter mit Sollwerten,

Grenzwerten, Zeitschaltplänen

  Listen der elektrischen Komponenten mit

Leistungsaufnahmen

  Belegungspläne mit Adressierung

  Belegungslisten der Automationsgeräte

  Gerätebeschreibungen

  Übersichtsschaltpläne (Blockdiagramme)

  Stromlaufpläne mit Schaltschrankansichten

  Engineering-Tools mit Passwörter und Lizenzen

  Listen der Netzwerk-Adressen der GA-Komponenten

X-CUBE Typ 2 bis 20000 m³/h

Anz.: 2

Add on: Rauchmelder

Anz.: 3

Add on: Zonenregelung

Anz.: 2

Inbetriebnahme Brandschutzklappensteuerung
  Prüfung des Feldaufbaus des Bussytem AS-i

inklusive Spannungsversorgung für

Brandschutzklappen nach Kriterien des Normstandards

  Einspielen der Klartexte der

Brandschutzklappen nach Vorgabe

  Zuweisung der Brandschutzklappen Gruppen

  Aktivierung Szenario Brandschutzklappen Gruppen

Anz.: 2

Add on: Digitale Eingänge BSK pro 8 Stück

Anz.: 1
Menge: 1,000 St

**43.01.5 Lüftungsgerät Aula Unterricht 7.000 m³/h**
Lüftungsgerät Aula Unterricht 7.000 m³/h

TROX X-CUBE RLT-Gerät

Raumlufttechnisches Gerät in frei

konfigurierbarer Bauform zur Konditionierung von

Raum- und Prozessluft.

Energielabel-Zertifizierung nach RLT-Richtlinie

01 und Eurovent.

Gehäuse

Integrierte Rahmenbauweise mit Einsatzpaneelen

in variablen Maßkombinationen.

Rahmen aus verzinktem Stahlrohr mit

Pulverbeschichtung, durch verschraubte Verbinder

komplett und ohne Spezialwerkzeug zerlegbar.

Rahmenkonstruktion durch Paneele nach außen

vollständig abgedeckt. Glatte Innenfläche zur

schnellen und rückstandsfreien Reinigung und

Wartung. Passgenaue und sichere Montage mit

patentierten 3D-Modulverbindern.

Bis zu einem Maximalgewicht von 1000 kg und

einer Baugröße von 4040, Kranösen auf der

Oberseite des Gerätes möglich. Bei einem Gewicht

über 1000 kg und einer Baugröße über 4040 kann

der Krantransport über Transportrohre, welche

durch Löcher im Grundrahmen geführt werden erfolgen.

Pulverbeschichtung

Duplexbeschichtung für höchsten Korrosionsschutz.

Grundmaterial: Verzinktes Stahlblech entfettet

und eisendickschichtphosphatiert.

Pulverbeschichtet (RAL 9016).

Pulverbeschichtung labortechnisch geprüft nach

DIN 55633 Beschichtungsstoffe- Korrosionsschutz

von Stahlbauten durch Pulver-Beschichtungssysteme und

DIN EN ISO 12944-6 Paints and varnishes -

Corrosion protection of steel structures by

protective paint systems - Part 6: Laboratory

performance test methods.

Nachgewiesene

Korrosionsschutzklasse/Korrosivitätskategorie C4

(K), (einsetzbar bei hohen Korrosionsbelastungen

der Gruppe C4 nach DIN EN ISO 12944-2).

Paneele

Doppelwandige Paneele aus verzinktem Stahlblech,

zusätzlich wie beschrieben pulverbeschichtet.

Beschichtung erfolgt nach der Blechbearbeitung,

sodass auch alle Schnittkanten geschützt sind.

Die Bleche der Schalen sind 1 mm stark, die

Isolierung wird mit 45 mm Mineralwolle (nach DIN

4102, Baustoffklasse A1, nicht brennbar)

ausgeführt. Ein umlaufendes Kunststoffprofil

trennt die Innenwand von der Außenwand, dadurch

ist eine vollständige thermische Entkopplung und

Minimierung des Wärmedurchgangs gewährleistet.

Sandwich-Bauweise mit hervorragenden akustischen

Eigenschaften. Paneele mit aufgeschäumter,

umlaufend ansatzloser Dichtung. Dichtungen

geschlossenporig, silikonfrei,

desinfektionsmittel- und alterungsbeständig.

Paneele mit Maschinenschrauben (metrisches

Gewinde) am Rahmen befestigt und für mehrfache

Demontage der Paneele geeignet.

Revisionspaneele

Alle Eigenschaften wie bei den Paneelen

beschrieben. Zur einfachen Demontage können

stabile Kunststoffgriffe auf der Außenseite

angebracht werden. Durch spezielle

Kompressionsdrehriegel ist es möglich, dass die

Revisionspaneele immer einen festen Sitz und

damit die hohe Gehäusedichtigkeit ermöglicht.

Revisionstüren

Revisionstüren mit den gleichen thermischen und

akustischen Eigenschaften wie die verschraubten

Paneele. Stabiler Hebelverschluss auf der

Außenseite befestigt.

Varianten:

Doppelhebelverschluss zum Öffnen der Türen

zusätzlich von innen.

Sicherheitsrelevante Türen nur mit Werkzeug zu

öffnen und mit Warnschild versehen.

Druckseitige Revisionstüren mit

nicht-deaktivierbarer

Sicherheitsfangvorrichtung, die beim Öffnen im

Betriebszustand ein Aufschlagen der Tür verhindert.

Bei Außenaufstellung, erhalten Türen eine

Türfeststellvorrichtung.

Schauglas

Quadratische, doppelschalige Schauöffnung,

lichte Diagonale 265 mm. Einfassung stellt keine

zusätzliche Wärmebrücke dar. Schwer

entflammbarer, UV-stabiler Kunststoff.

Wärmeleitfähigkeit ermittelt gemäß ISO 8302 von

0,20 W/(m*K).

Wetterfeste Ausführung

UV-beständige Duplex-Pulverbeschichtung für

höchsten Korrosionsschutz. Wetterfestes,

werkseitig montiertes Dach mit Überstand und

Tropfkante aufgrund der stabilen

Blechkonstruktion begehbar. Revisionstüren mit

Feststellvorrichtung versehen.

Außenluftansaugkammer mit Wanne aus Edelstahl

(mind. 1.4301). Ansaughauben am

Außenlufteintritt und Ausblashaube am Fortluftaustritt.

Wetterschutzhaube

Profilierter Haubenkörper in stabiler Bauweise,

geeignet für den Einsatz als Außenschutzhaube.

Alle Oberflächen und sauber ausgebildete Kanten

aus verzinktem Stahlblech und wie bei

Pulverbeschichtung beschrieben beschichtet in

ca. RAL 7012, basaltgrau. Direkter Anschluss an

den Lufteintritt und austritt des Außengerätes
möglich durch Anschlusskantung am Haubenkörper

inkl. Verbindungsstanzungen.

Musterprüfung zum Nachweis der

Leistungsfähigkeit in Anlehnung an EN

13030:2001-10 Lüftung von Gebäuden - Endgeräte -

Leistungsprüfung von Wetterschutzblenden bei

Beanspruchung durch Beregnung und ANSI/AMCA

Standard 500-L-07 Laboratory Methods of Testing

Louvers for Rating.

Nachweis der Klasse A von 0 bis 3,5 m/s.

Tiefe:  400 mm

Max. Lamellenabstand:  310 mm

Verpackung

Werkseitige Verpackung der Geräte gemäß VDI 6022

zum Schutz vor Verschmutzung während Transport

und Lagerung. Ein- und Auslässe verschlossen um

keine Verunreinigung im Gerät zu ermöglichen.

LED-Beleuchtung 24 V DC

Stromsparende, wartungsfreie 7 W LED-Beleuchtung

für Niederspannung (24V DC / 7W) mit glatter

Oberfläche, variablem Leuchtenoberteil,

45° arretierbar und einem Lichtstrom von 370 Lumen.

Leuchte aus Aluminium Schutzklasse IP 67.

Optional kann ein Anschlusskabel ab Werk zur

weiteren Verdrahtung nach außen geführt werden.

Kondensatwanne

Edelstahl-Hygiene-Kondensatwanne (mind. 1.4301)

mit übereinstimmenden Konturen der Ablaufkante

und dem Ablauf, dadurch garantiert vollständige

Entleerung. Durch die Integration der Wanne in

das Bodenpaneel bleibt der Gerätequerschnitt

unverändert. Allseitiges Gefälle mit Abfluss DN

32 an der tiefsten Stelle. Geprüftes

Ablaufverhalten nach DIN 1946-4. Diffusionsdicht

isolierte Wannenunterseite zur Vermeidung von

Kondensatbildung und Wärmeverluste.

Grundrahmen

Rahmen aus umlaufendem C-Profil mit hoher

Stabilität in variablen Höhen, vollständig

thermisch entkoppelt. Umlaufendes C-Profil und

sämtliche Zwischenprofile sind leitend in die

gerätespezifische Potenzialausgleichsmaßnahme

einbezogen. Zur Einbindung in die örtliche

Potentialausgleichsmaßnahme (z.B. Anschluss an

Fundamenterder), dient der Erdungsanschluss am

Gerätegrundrahmen. Rahmen pulverbeschichtet, und

mit einer Transportvorrichtung ausgestattet. Die

für den Transport benötigten Transportrohre

liegen der Lieferung bei.

Technische Gehäusedaten

(gemessen an Modelbox durch den TÜV Süd)

Gehäusekennwerte nach EN 1886

  Klasse

Wärmedurchgang:

  T2

Wärmebrückenfaktor:

  TB2

Gehäuse-Leckluftstrom (-400 Pa):

  L1 (M)

Gehäuse-Leckluftstrom (+700 Pa):

 L1 (M)

Gehäusestabilität (-1000 Pa):

  D1 (M)

Gehäusestabilität (+1000 Pa):

  D1 (M)

Bypass-Leckluftstrom des Filters(400 Pa): F9

Einfügungsdämpfungsmaß des Gehäuses

f [Hz]  125  250  500  1 k  2

k  4 k  8 k

De [dB] 17,2  22,9  31,2  29,8  28,8

 31,4  41,4

Ausschluss: Gebäudefunktionen

TROX RLT-Geräte dürfen keine Gebäudefunktion

übernehmen. Bei einer missbräuchlichen

Verwendung der Geräte  z.B. Geräteboden dient
als Gebäudedach oder Gerät übernimmt statische

Funktionen  erlischt jegliche
Gewährleistungsverpflichtung durch TROX.

Hinweise in der VDI 3803 beachten.

Jalousieklappe

TROX Jalousieklappe, Rahmen aus C-förmigen

Profilen, strömungsgerecht geformte

Hohlkörperlamellen, stets gegenläufig.

Dichtheitsklassen 2 oder optional 4 nach EN 1751.

Varianten

Stahl verzinkt, mit außenliegendem Hebelgestänge.

Edelstahl, mit außenliegendem Hebelgestänge.

Die synchrone Drehbewegung wird durch ein

außenliegendes Hebelgestänge vom Antriebshebel

auf die einzelnen Lamellen übertragen.

Auch sehr große Abmessungen lassen sich mit

einem  Hebelgestänge sicher öffnen und schließen.

Gegenläufige Lamellen schließen mit

unterschiedlichen Winkelgeschwindigkeiten, weil

ein Querlenker in das Hebelgestänge integriert ist.

Dadurch sind die Schließeigenschaften besser und

der Leckluftstrom bei geschlossener

Jalousieklappe kleiner.

Lagerbuchsen aus Messing, optional aus Edelstahl

wählbar.

Aluminiumvariante, mit beidseitig

innenliegenden, wartungsfreien,

Spezialkunststoffzahnrädern.

Aluminiumklappen der Dichtheitsklasse 4 besitzen

außerhalb des Luftstroms angeordnete, gekapselte

Zahnräder, daher ist jederzeit eine schnelle

sowie gründliche Reinigung möglich.

Dämmstutzen

Schall- und vibrationsentkoppelter

Geräteanschluss aus verzinktem Stahlblech in

U-Rahmenform 90x30mm, mit zwischenliegender

EPDM-Dämmschicht, mit Schraubenkompensatoren

luftdicht verschraubt, mit Potentialausgleich.

Eine Pulverbeschichtung kann optional erfolgen.

Schutzgitter

Gemäß DIN EN 1886-10.6 wird ein engmaschiges

Gitter (< 20 x 20 mm) aus verzinktem Stahldraht

in Luftrichtung hinter brennbaren Einbauteilen

angeordnet. Die Montage erfolgt am

Anschlussstutzen der Ausblaskammer. Dadurch ist

sichergestellt, dass brennende Teile nicht vom

Luftstrom in den darauffolgenden Lüftungskanal

mitgeführt werden.

Filterwand

Filterwand zur anströmseitigen Wartung,  TROX

Zellenrahmen aus verzinktem Stahlblech

pulverbeschichtet. Jeweils vier Andruckfedern

zur Abdichtung zwischen Zellenrahmen und

Filterelementen, mit ansatzlos geschäumter

Dichtung. Geeignet für Aufnahme verschiedener

Filtertypen. Bei Geräten mit erhöhten

hygienischen Anforderungen, Filterwand aus Edelstahl.

Filterelement

TROX Filter mit großer Filterfläche, dadurch

lange Betriebszeiten und hohe

Staubspeicherkapazität. Filter mit

Kunststoffrahmen vollständig veraschbar.

Kein Abrieb von Mediumfasern. Geeignet für

Temperaturen bis 90°C und kurzzeitig 100% r.F..

Alle Filter nach ISO16890 geprüft, Eurovent

zertifiziert sowie hygienekonform nach VDI 6022.

Nach DIN 53438, Brandschutzklasse F1.

Taschenfilter aus Glasfaservlies

Taschenfilter aus Glasfaservlies zur Abscheidung

von Feinstaub als Vor- oder Endfilter.

Filtermedium in Taschenform ermöglicht hohe

Staubspeicherfähigkeit bei niedriger

Anfangs-Druckdifferenz. Taschenfilter aus

Glasfaservlies lieferbar in Filterklassen nach

ISO 16890.

Mini Pleat Filter

Mini Pleat Filtereinsätze für die Abscheidung

von Feinstaub und von Schwebstoffen wie z. B.

Aerosolen, toxischen Stäuben, Viren und

Bakterien aus der Zu- und Abluft. Einsatz für

höchste Anforderungen an die Luftreinheit und

Keimfreiheit. Geringe Einbautiefe durch kompakte

Bauform für Anlagen mit großen Volumenströmen

und langen Filterstandzeiten. Filtermedien aus

hochwertigen, nassfesten Glasfaserpapieren mit

Abstandhaltern.  Optimale Faltenstellung und

größtmögliche Filterfläche ermöglichen geringe

Anfangs-Druckdifferenzen. Mini Pleat

Filtereinsätze lieferbar in Filterklassen nach

IS0 16890.

Frostschutzrahmen

Einstufiger, luftseitiger Frostschutz bis

Baugröße 2020 auf einem bedienseitig

ausziehbaren Frostschutzrahmen verspannt oder

direkt auf dem Wärmetauscher befestigt.

Alternativ kann der Frostschutzrahmen ohne

vormontierten Frostschutz ausgeführt sein. Bei

Baugrößen über 2020 immer direkt auf dem

Wärmetauscher verspannt oder

Frostschutzthermostat lose mitgeliefert.

Wärmeübertrager im Change-Over-Betrieb

Rippenrohr-Wärmeübertrager aus nahtlosen

Kupferrohren mit fest aufgepressten

Hochleistungs-Lamellen. Einsatz von Wasser und

Wasser-Glykol-Gemisch als Kühl- bzw. Heizmedium

bis PN 16. TROX Hygiene-Kondensatwanne wie zuvor

beschrieben. Wanddurchführungen der Sammler

diffusionsdicht isoliert und zusätzlich mit

Metallrosetten abgedeckt. Sammler und

Anschlussstutzen mit Zollgewinde sowie

Entlüftungs- und Entleerungsstutzen. Reinigung

des Wärmetauschers bis zum Kern möglich.

Optional kann ein Flansch/Gegenflansch und ein

Entlüftungs- und Entleerungsstutzen mitgeliefert

werden. Zum Korrosionsschutz können die

Wärmetauscher auch beschichtet ausgeführt werden.

Einspritzschaltung

3-Wege Regelventil zur stetigen Regelung der

Heiz- bzw. Kühlleistung. 3-Wege-Ventil im

Rücklauf des Wärmeübertragers montiert. Geeignet

für den Betrieb mit Wasser-Glykol-Gemischen bis

50%. Gleichprozentige Ventilkennlinie im

Durchgang. Schließkörper aus nicht rostendem Stahl.

Elektronisch geregelte Sekundärkreispumpe als

Nassläufer-Umwälzpumpe für Rohreinbau.

Einsetzbar für alle Heizungs-, Lüftungs-,

Klima-Anwendungen (-10 °C bis +110 °C). Mit

integrierter elektronischer Leistungsregelung

für konstanten/variablen Differenzdruck.

Synchronmotor nach ECM-Technologie mit höchsten

Wirkungsgraden und hohem Anlaufmoment,

automatischer Deblockierfunktion und

integriertem Motorvollschutz.

Ein permanenter Bypass sorgt für konstante

Volumenströme im Primär- und Sekundärkreis.

Dadurch ist eine ausgezeichnete Regelbarkeit gegeben.

Absperreinrichtung für Vorlauf- und

Rücklaufleitung innerhalb des Gerätegehäuses.

Entleerungs- und Entlüftungseinrichtung mit

Schlauchanschluss. Bis DN50 Verrohrung als

unlösbares Presssystem bis zur Geräteaußenseite

herausgeführt mit Außengewinde als Schnittstelle

zur bauseitigen Verrohrung. Ab DN65 bis DN125

Verrohrung mittels Edelstahlrohr und lösbaren

Kupplungssystem bis auf die Geräteaußenseite

herausgeführt mit Flansch als Schnittstelle zur

bauseitigen Verrohrung.

Optional können alle Rohrleitungen und

Einbauteile mit flexiblem, geschlossenzelligen

Dämmmaterial auf Basis synthetischen Kautschuks

gedämmt werden (? = 0,033 W/(m*K) bei 0°C).

Tropfenabscheider

Tropfenabscheider für Revisionsarbeiten

bedienseitig ausziehbar. Tropfenabscheiderrahmen

aus Edelstahl. Tropfenabscheider aus

Polypropylen PPTV bis 80°C temperaturbeständig.

Hoher Abscheidungsgrad schon bei geringen

Luftgeschwindigkeiten von 1,8 m/s. Seitlich

ausziehbar und dadurch sehr gut zugängig.

Mehrteilige Ausführung des Tropfenabscheiders möglich.

Schalldämpfer

Energiesparkulissen in Hygieneausführung mit

strömungsgünstig profiliertem Rahmen (Radius >

15 mm); wirksam nach dem Absorptionsprinzip oder

Kammer-Absorptionsprinzip. Rahmen und

Kammerbleche aus verzinktem Stahlblech.

Kulissenfüllung aus Mineralwolle mit mind. 30

kg/m³ Raumgewicht. Rahmenende zum Schutz der

Kulissenfüllung umgefalzt. Mineralwolle nach DIN

4102, Baustoffklasse A2, nicht brennbar, mit

RAL-Gütezeichen, biolöslich im Sinne der TRGS

905 sowie EU-Richtlinie 97/69/EG. Mineralwolle

mit aufkaschiertem Glasseidengewebe vor Abrieb

durch strömende Luft bis max. 20 m/s

Luftgeschwindigkeit geschützt, inert gegenüber

Pilz- und Bakterienwachstum.

Kulisse erfüllt die Hygieneanforderungen der VDI

6022, der DIN 1946, Teil 2 und Teil 4 sowie der

VDI 3803. Einfügungsdämpfung,

Schallleistungspegel des Strömungsgeräusches

sowie Druckdifferenz gemessen nach EN ISO 7235.

Seitlich herausziehbare Geräteschalldämpfer

mittels handlichen Abstandshaltern

wartungsfreundlich ausgeführt. Ausführungen aus

Edelstahl oder mit Pulverbeschichtung möglich.

WRG  Kreuzstrom-Plattenwärmeübertrager

Wärmeübertrager zur Nutzung der im Luftstrom

enthaltenen sensiblen und latenten Wärme.

Abluft- und Außenluftstrom vollständig getrennt.

Luftführung entlang dünner und parallel

angeordneten, seewasserbeständigen Aluminiumplatten.

Ausführung als Kreuzstromwärmeübertrager mit

integriertem Bypass für Umgehung in der

Übergangszeit bzw. als Schutz vor Reifbildung.

Optional mit integrierter Umluftklappe.

Alle Plattenwärmeübertrager zusätzlich mit

Kondensatwanne, und bei Luftgeschwindigkeiten ab

2,5 m/s mit Tropfenabscheider vorgesehen.

EC-Ventilator

Einseitig saugender

Hochleistungs-Radialventilator mit rückwärts

gekrümmten Schaufeln. Spezielle

Schaufelgestaltung für den Betrieb ohne

Spiralgehäuse. Sehr hohe Wirkungsgrade und

günstiges akustisches Verhalten, aufgebaut auf

einen elektrisch kommutierten Außenläufermotor

mit integrierter Elektronik. Komplette Einheit

statisch und dynamisch ausgewuchtet gemäß ISO

1940, Teil 1. Hygienischer Trennwandanschluss

(kein Flexstutzen).

EC-Außenläufermotor mit wartungsfreien

Kugellagern mit Langzeitschmierung. Optimierte

Motortechnik, Sanftanlauf und integrierte

Strombegrenzung. Erfüllt alle erforderlichen

EMV-Richtlinien und alle Anforderungen bezüglich

Netzrückwirkungen (EN 61000-6-3, EN 61000-6-2,

EN 61000-3-2/3).

Wartungskammern

Um eine optimale Gerätelänge zu erreichen,

können alle Wartungskammern unter

Berücksichtigung der VDI 6022 mit einer

optimalen Länge gefertigt werden (mindestens

jedoch 266 mm). Eine millimetergenaue

Längenanpassung verhindert unnötige

Gerätelängen. Ausführung der eingesetzten

Paneele, Revisionstüren bzw. Revisionspaneelen

wie beschrieben.

MSR-Technik

Integrierter Schaltschrank

Montageplatte im Gerätegehäuse integriert,

Türverschluss mit Doppelbart, Türdichtung

eingeschäumt. Kabeleinführungen erfolgen über

Kabelverschraubungen.

Schaltschrankeinbauteile

Mit Vorhängeschloss abschließbarer Hauptschalter

frei zugänglich.

Schutzkleinspannung (SELV) über ein 1-phasig

eingespeistes primär getaktetes 24VDC

Schaltnetzgerät mit Signalisierung von Überlast

über einen Störkontakt. Separate mit

intelligenten elektronischen Sicherungsautomaten

abgesicherte Abgänge für eine getrennte

Versorgung von Controller, Sensoren und Aktoren

zur Sicherstellung der maximalen

Betriebssicherheit. Selbstkühlung durch

natürliche Konvektion bei horizontaler

Einbaulage. Gekapselt für den Schaltschrankeinbau.

Schaltschrankheizung geregelt durch

Temperaturmessung im Schaltschrank mittels

Bimetallfühler zur Frostsicherung und Vermeidung

von Betauung bei Geräten für Außenaufstellung.

Leitungsschutzschalter und Abgangsklemmen für

Zuluft- und Abluftventilator.

Controller

Zukunftssichere SPS-Lösung in

Embedded-PC-Technologie. Frei programmierbar

nach IEC 61131-3 Standard. Garantierte

Langzeitverfügbarkeit von mindestens 15 Jahren.

Als Flashspeichermedium ist eine Micro-SD-Karte

integriert. Sämtliche zum Betrieb erforderliche

Software, Konfigurations- und Trenddaten sowie

alle Einstellungen sind auf der SD-Karte

gespeichert und über Standardkartenlesegeräte

zugänglich.

Der Systemaustausch und die Datensicherung

werden so deutlich vereinfacht. Bei der

BACnet/IP-Version des Controllers, ermöglichen

zwei Ethernet-Ports mit RJ-45-Anschluss und

integrierter Switch-Funktionalität die

linienförmige "Daisy-Chain"-Topologie, die

kostensparend, ohne weitere Hardware, aufgebaut

werden kann.

Integrierte, kapazitive 1-Sekunden-USV, um bei

Wegfall der Versorgungsspannung ausreichend

Energie bereitzustellen, um remanente Daten zu

speichern. Unterstützung von BACnet/IP und

Modbus TCP/IP.

Ausgerüstet mit dem TROX XC-Bus zur

Kommunikation mit den angeschlossenen Feldgeräten.

TROX Sensorpaket für XC-Bus-Kommunikation

Je Ventilator:

1x Drucktransmitter Kanaldruckerfassung
Menge: 1,000 St

**43.01.6 Ersatzfilter**
*** Pauschalposition
Ersatzfilter

Ersatzfilterübersicht

Position 20: RLT-Gerät Ausgabeküche (Anzahl: 1)

Pos-Nr
Anz.
Geräte
Anz. Ers.
Filter
Filtersatz

1.1.4
1
1
Taschenfilter (Außenluft)
2 x PFG-ePM10-60%-PLA-25 / 592x592x600 x 8
2 x PFG-ePM10-60%-PLA-25 / 592x287x600 x 8

1.1.25
1
1
Kompaktfilter (Abluft)
2 x MFI-ePM10-55%-PLA / 592x592x292 x 6
2 x MFI-ePM10-55%-PLA / 592x287x292 x 6

1.1.18
1
1
Kompaktfilter (Zuluft)
2 x MFI-ePM1-60%-PLA / 592x592x292 x 6
2 x MFI-ePM1-60%-PLA / 592x287x292 x 6

komplett liefern.

Fabrikat der Planung: Trox
Typ:  X-CUBE

Angebotenes Fabrikat:

Hersteller:
'....................................................' (vom Bieter einzutragen)

Typ:
'....................................................' (vom Bieter einzutragen)
Menge: 1,000 psch

**43.01.7 Inbetriebnahme**
Inbetriebnahme

Zur Inbetriebnahme und Konfiguration des

Lieferumfanges werden folgende Leistungen erbracht:

- Überprüfung der externen Anschlüsse des

Lieferumfanges

- Überprüfung der systemeigenen

Datenübertragungswege (z.B. Abschirmungen und

Störspannungen)

- Überprüfungen aller im Lieferumfang

enthaltenen Hardware-Komponenten

- Erstinbetriebnahme aller Informationspunkte

- Laden und Testen aller zum Lieferumfang

gehörenden Grund- und Anwenderprogramme

- Überprüfung der einzelnen Systemkomponenten

auf bestimmungsgemäße Funktion wie:

- Schnittstellen zu übergreifenden Gewerken

Erstellen und Liefern gemäß den

Aufbaurichtlinien unter Berücksichtigung des

Klemmenplans und der Kabelzuglisten.

Erstellung der anlagenspezifischen Anforderungen

nach Pflichtenheft des Auftraggebers

- Konfiguration der Gesamtanlage, incl.

Projektierung Feldbus mit Aufbau

Programmierung
- Standardprogrammierung aus der

Gerätekonfiguration, incl. Projektierung Feldbus

2001.1 - Inbetriebnahme X-CUBE

Erforderliche Vorleistungen anderer Gewerke zur

Inbetriebnahme RLT Gerät (Funktionskontrolle):

· Das Gerät ist nach den Vorgaben der Transport-

und Montageanweisung vollständig zu montieren.

· Alle notwendigen Medienleitungen wie Strom,

Pumpen-Warmwasser, Pumpen-Kaltwasser, Abwasser,

Befeuchter-Wasser u.a. sind angeschlossen.

· Medien stehen an und Medienleitungen sind

gespült und entlüftet.

· Abwasserabläufe sind fachgerecht inkl. Siphons

verrohrt und angeschlossen.

· Alle externen Geräte sind fachgerecht angeschlossen.
· Alle arbeitssicherheitstechnischen Vorgaben

sind eingehalten und es stehen, wo notwendig,

entsprechende Einrichtungen wie Leitern u.a. bereit.

· Die Hilfsmittel entsprechen den Bestimmungen

der Berufsgenossenschaften und

landesspezifischen Vorschriften.

· Bei Dachmontagen stehen Absturzsicherungen zur

Verfügung.

· Falls erforderlich, ist bauseits eine

Einrüstung durchzuführen.

· Bei der Gerätemontage durch den Anlagenbauer

sind während des Aufstellens der einzelnen Kuben

die internen Bus- und E-Leitungen zu verlegen

bzw. formschlüssig zu verbinden.

· Das Gerät ist zugänglich.

· Medienleitungen außerhalb des Gerätes sind

entsprechend der Umgebungsbedingungen geschützt.

· Auflegen der Hauptzuleitung gemäß Schaltplan.

· Externe Fühler die lose mitgeliefert werden

und Fremdfühler die durch den RLT Schaltschrank

geregelt werden, sowie sonstiger externe

Feldgeräte (Pumpen, BSK, Ventile o.a.) sind

gemäß Schaltplan angeschlossen.

Leitungsquerschnitte sind gemäß Schaltplan zu

beachten. Erforderliche Steckverbinder bzw.

Kabelhülsen sind nicht im Lieferumfang des RLT

Geräteherstellers enthalten.

· Auflegen aller externen Kabel gemäß Schaltplan

im Schaltschrank.

· Sollte eine GLT Schnittstelle vorhanden sein,

so ist diese zum Zeitpunkt der IBN die

übergeordnete GLT funktionsbereit.

Funktionskontrolle RLT Gerät
· Prüfung der internen Kommunikation im RLT

Gerät über Modbus RTU

· Überprüfung ordnungsgemäßer Einbau sowie

Anschluss von Feldgeräten

· Einstellung der vereinbarten

Anlagenbetriebsweise (Druck- bzw.

Volumenstromregelung, Kaskadenregelung usw.)

· Dokumentation Stromaufnahme und Spannung von

Ventilatorantriebsmotoren, sowie falls vom

Geräte Hersteller geliefert von Dampfbefeuchter,

Erhitzer-, Kühler- und KVS-Pumpen

· Überprüfung der Medienanschlüsse

· Parameteranpassung der MSR

· Unterstützende Einregulierung zur bauseitigen

Inbetriebnahme der Anlage

· Funktionsprüfung der Komponenten, soweit vorhanden:

  Klappen

  Druckmanometer Filter, Ventilatoren

  Temperatur- und Feuchtesensoren

  WRG Systeme wie Plattenaustauscher, Rotor bzw. KVS

  Erhitzer und Kondensatoren

  Frostschutzwächter

  Kühler und Direktverdampfer

  Befeuchter

  Rauchmelder

  Brandschutzklappen + BMZ Aufschaltung

· Überprüfung Controller, Steuerung,

Fernbedienung und Benutzerkonten

· Parametrierung von Wochenprogramm und Zeitprofilen

· Betriebspunktmessung am Ventilator

(Gesamtvolumenstrom / stat. Druckerhöhung)

· Einweisung von Bedienpersonal

· Übergabe der Anlage mit Dokumentation

  Servicebericht

  Messprotokoll Sensoren

  Messprotokoll Motorstrom

  Einregulierungsprotokoll RLT Gerät

  Einregulierungsprotokoll KVS Station (falls

vorhanden)

  Einregulierungsprotokoll Kälteeinheit (falls

vorhanden)

  Einregulierungsprotokoll Befeuchtereinheit

(falls vorhanden)

Bedienungsanleitungen und Wartungshinweise

  Systemtopologie Schemen

  Automationsschemen/Anlagenbilder

  Funktionsbeschreibungen

  Listen der Stellglieder und Stellantriebe mit

Auslegungsdaten

  Listen der Einstellparameter mit Sollwerten,

Grenzwerten, Zeitschaltplänen

  Listen der elektrischen Komponenten mit

Leistungsaufnahmen

  Belegungspläne mit Adressierung

  Belegungslisten der Automationsgeräte

  Gerätebeschreibungen

  Übersichtsschaltpläne (Blockdiagramme)

  Stromlaufpläne mit Schaltschrankansichten

  Engineering-Tools mit Passwörter und Lizenzen

  Listen der Netzwerk-Adressen der GA-Komponenten

X-CUBE Typ 2 bis 20000 m³/h

Anz.: 2

Add on: Rauchmelder

Anz.: 3

Add on: Zonenregelung

Anz.: 2

Inbetriebnahme Brandschutzklappensteuerung
  Prüfung des Feldaufbaus des Bussytem AS-i

inklusive Spannungsversorgung für

Brandschutzklappen nach Kriterien des Normstandards

  Einspielen der Klartexte der

Brandschutzklappen nach Vorgabe

  Zuweisung der Brandschutzklappen Gruppen

  Aktivierung Szenario Brandschutzklappen Gruppen

Anz.: 2

Add on: Digitale Eingänge BSK pro 8 Stück

Anz.: 1
Menge: 1,000 St

**43.01.8 Unterkonstruktion für Lüftungsgerät**
*** Pauschalposition
Unterkonstruktion für Lüftungsgerät

Unterkonstruktion zur durchdringungsfreien
Aufständerung eines RLT-Gerätes auf einem Flachdach
mittels eines
flexiblen Montagesystems, z.B. Walraven Yeti®
Montagesystem in Kombination mit dem Walraven Maxx
Montageprofil Schwerlast und dem Walraven RapidStrut®
Montageschienensystem.

Geräteabmessungen (LxBxH): 7.710 x 1.365 x 2.250 mm
Gerätegewicht: 3.037 kg
Resultierende Punktlast: 20,73 kN/m²
Resultierende Flächenlast: 4,09 kN/m²

Walraven Yeti® Montagesystem im Wesentlichen bestehend
aus:

18 Stück Walraven Yeti® 480 Montagefuß vertikal mit
rutschfester Antivibrationsmatte. UV-beständig nach ISO
16474-3:2014-02. Trittschallminderung nach DIN EN ISO
717-2 bis zu 31 dB gem.
Prüfbericht 1762-001-19.
84 lfdm. Walraven Maxx Montageprofil MX in
feuerverzinkter Ausführung und/oder Montageschiene
Walraven RapidStrut® mit BIS UltraProtect® 1000.
Notwendige Montageprofil- und Schienenabmessungen nach
statischer Erfordernis.

Einschließlich aller erforderlichen
Befestigungsmaterialien, wie z.B. Schienenverbindern,
Schrauben, Hammerkopfschrauben, Muttern,
Schiebemuttern, Unterlegscheiben, Kunststoff-Endkappen
usw.

Der Nachweis über die Standsicherheit der Konstruktion
ist vom Auftragnehmer zu erbringen.

Einschl. Dicht- und Befestigungsmaterial komplett
liefern und betriebsbereit
montieren.

Fabrikat der Planung: Walraven GmbH
Typ:  Walraven Yeti® Montagesystem

Angebotenes Fabrikat:

Hersteller:
'....................................................' (vom Bieter einzutragen)

Typ:
'....................................................' (vom Bieter einzutragen)
Menge: 1,000 psch

**43.01.9 Gewichtsblock a 8 kg für Lüftungsgerät**
Gewichtsblock a 8k g für Lüftungsgerät

Ballastierung für Lüftungsgerät
Gewicht: 877 kg: 110 Stück

Fabrikat der Planung: Walraven

Alternativ mit Gehwegplatten
Menge: 110,000 St

**43.01.10 Deckengerät 180 m3/h**
Deckengerät 180 m3/h

Einbauort: A.2.10 Mädchen-WC
Versorgung: A.2.08, 09,10

Volumenstrom: 180 m³/h

mit Kondensatablauf
mit Vereisungsschutz
mit Ersatzluftfilter
Bedienung über EasyControls 3.0
Touchbedienelement

Fabrikat der Planung: Heliosventilatoren
Typ:  KWL 220 D

Angebotenes Fabrikat:

Hersteller:
'....................................................' (vom Bieter einzutragen)

Typ:
'....................................................' (vom Bieter einzutragen)
Menge: 1,000 St

**43.01.11 Zubehör Lüftung 2.OG A.2.08-10**
Wetterschutzgitter DN 250

2 x FGR 250
40181

3 Tellerventile Zuluft DN 100
3 Tellerventile Abluft DN 100

8 m DN 125
8 m DN 100

4 T-Stück 125/100
3 m Flexschlauch DN 100

2x Red. 125/100
2x Red. 250/125

Isolierung Armflex DN 250, Wandstärke 30 mm.
Menge: 1,000 St

**43.01.12 Kabel NHXMH-J 5x1.5 mm2**
Kabel NHXMH-J 5x1,5 mm2

wie im einzelnen zuvor beschrieben.
Menge: 350,000 m

**43.01.13 KUPA-Rohr starr, M25 mm, starr a.P.**
KUPA-Rohr starr, M25 mm,starr a.P.

Verlegung an Decken und Wänden, offene Verlegung ohne
Bögen, mit Abstandschellen inklusive Klein- und
Befestigungsmaterial liefern und
betriebsfertig montieren.
Menge: 120,000 m

**43.01.14 J-Y(St)Y 2 x 2 x 0,8 mm Bd**
J-Y(St)Y 2 x 2 x 0,8 mm Bd

liefern und verlegen.
Menge: 110,000 m

#### Bereich 43.02 Rohre, Kanäle und Zubehör

**43.02.1 Luftkanal gerade, Abrechnungsgruppe L1 bis 500 mm**
Luftkanal gerade, Abrechnungsgruppe L1

wie vorab beschrieben, jedoch
Abrechnungsgruppe L1, nach VOB, Teil C,
größte Kantenlänge bis 500 mm.
Menge: 225,000 m2

**43.02.2 Luftkanal gerade, Abrechnungsgruppe L2**
Luftkanal gerade, Abrechnungsgruppe L2

wie vorab beschrieben, jedoch
Abrechnungsgruppe L2, nach VOB, Teil C,
größte Kantenlänge von über 500 mm bis 1.000 mm.
Menge: 160,000 m2

**43.02.3 Luftkanal gerade, Abrechnungsgruppe L3**
Luftkanal gerade, Abrechnungsgruppe L3

wie vorab beschrieben, jedoch
Abrechnungsgruppe L3, nach VOB, Teil C,
größte Kantenlänge von über 1.000 mm bis 1.500 mm.
Menge: 10,000 m2

**43.02.4 Luftkanal Formteil, Abrechnungsgruppe F1 bis 500 mm**
Luftkanal Formteil, Abrechnungsgruppe F1

wie vorab beschrieben, jedoch
Abrechnungsgruppe F1, nach VOB, Teil C,
größte Kantenlänge bis 500 mm.
Menge: 110,000 m2

**43.02.5 Luftkanal Formteil, Abrechnungsgruppe F2**
Luftkanal Formteil, Abrechnungsgruppe F2

wie vorab beschrieben, jedoch
Abrechnungsgruppe F2, nach VOB, Teil C,
größte Kantenlänge von über 500 mm bis 1.000 mm.
Menge: 170,000 m2

**43.02.6 Luftkanal Formteil, Abrechnungsgruppe F3**
Luftkanal Formteil, Abrechnungsgruppe F3

wie vorab beschrieben, jedoch
Abrechnungsgruppe F3, nach VOB, Teil C,
größte Kantenlänge von über 1.000 mm bis 1.500 mm.
Menge: 20,000 m2

**43.02.7 Luftkanal Formteil, Abrechnungsgruppe F4**
Luftkanal Formteil, Abrechnungsgruppe F4

wie vorab beschrieben, jedoch
Abrechnungsgruppe F4, nach VOB, Teil C,
größte Kantenlänge von über 1.500 mm bis 2.000 mm.
Menge: 4,000 m2

**43.02.8 Luftkanal gerade, Abrechnungsgruppe L1 bis 500 mm**
Luftkanal gerade, Abrechnungsgruppe L1

wie vorab beschrieben, jedoch
Abrechnungsgruppe L1, nach VOB, Teil C,
größte Kantenlänge bis 500 mm.
Menge: 20,000 m2

**43.02.9 Luftkanal gerade, Abrechnungsgruppe L2**
Luftkanal gerade, Abrechnungsgruppe L2

wie vorab beschrieben, jedoch
Abrechnungsgruppe L2, nach VOB, Teil C,
größte Kantenlänge von über 500 mm bis 1.000 mm.
Menge: 7,000 m2

**43.02.10 Luftkanal Formteil, Abrechnungsgruppe F1 bis 500 mm**
Luftkanal Formteil, Abrechnungsgruppe F1

wie vorab beschrieben, jedoch
Abrechnungsgruppe F1, nach VOB, Teil C,
größte Kantenlänge bis 500 mm.
Menge: 5,000 m2

**43.02.11 Luftkanal Formteil, Abrechnungsgruppe F2**
Luftkanal Formteil, Abrechnungsgruppe F2

wie vorab beschrieben, jedoch
Abrechnungsgruppe F2, nach VOB, Teil C,
größte Kantenlänge von über 500 mm bis 1.000 mm.
Menge: 10,000 m2

**43.02.12 Wickelfalzrohr DN100**
Wickelfalzrohr DN100

in Dichtheitsklasse C nach DIN EN 12237, sonst wie vor
beschrieben

Nennweite: 100 mm
Menge: 45,000 m

**43.02.13 Wickelfalzrohr DN125**
Wickelfalzrohr DN125

in Dichtheitsklasse C nach DIN EN 12237, sonst wie vor
beschrieben

Nennweite: 125 mm
Menge: 32,000 m

**43.02.14 Wickelfalzrohr DN140**
Wickelfalzrohr DN140

in Dichtheitsklasse C nach DIN EN 12237, sonst wie vor
beschrieben

Nennweite: 140 mm
Menge: 20,000 m

**43.02.15 Wickelfalzrohr DN160**
Wickelfalzrohr DN160

in Dichtheitsklasse C nach DIN EN 12237, sonst wie vor
beschrieben

Nennweite: 160 mm
Menge: 35,000 m

**43.02.16 Wickelfalzrohr DN180**
Wickelfalzrohr DN180

in Dichtheitsklasse C nach DIN EN 12237, sonst wie vor
beschrieben

Nennweite: 180 mm
Menge: 10,000 m

**43.02.17 Wickelfalzrohr DN200**
Wickelfalzrohr DN200

in Dichtheitsklasse C nach DIN EN 12237, sonst wie vor
beschrieben

Nennweite: 200 mm
Menge: 100,000 m

**43.02.18 Wickelfalzrohr DN250**
Wickelfalzrohr DN250

in Dichtheitsklasse C nach DIN EN 12237, sonst wie vor
beschrieben

Nennweite: 250 mm
Menge: 20,000 m

**43.02.19 Wickelfalzrohr DN500**
Wickelfalzrohr DN500

in Dichtheitsklasse C nach DIN EN 12237, sonst wie vor
beschrieben

Nennweite: 500 mm
Menge: 4,000 m

**43.02.20 Wickelfalzrohr DN560**
Wickelfalzrohr DN560

in Dichtheitsklasse C nach DIN EN 12237, sonst wie vor
beschrieben

Nennweite: 560 mm
Menge: 34,000 m

**43.02.21 Wickelfalzrohr-Bogen DN100**
Wickelfalzrohr-Bogen DN100

in Dichtheitsklasse C nach DIN EN 12237, sonst wie vor
beschrieben

Nennweite: 100 mm
Menge: 25,000 St

**43.02.22 Wickelfalzrohr-Bogen DN125**
Wickelfalzrohr-Bogen DN125

in Dichtheitsklasse C nach DIN EN 12237, sonst wie vor
beschrieben

Nennweite: 125 mm
Menge: 10,000 St

**43.02.23 Wickelfalzrohr-Bogen DN140**
Wickelfalzrohr-Bogen DN140

in Dichtheitsklasse C nach DIN EN 12237, sonst wie vor
beschrieben

Nennweite: 140 mm
Menge: 25,000 St

**43.02.24 Wickelfalzrohr-Bogen DN160**
Wickelfalzrohr-Bogen DN160

in Dichtheitsklasse C nach DIN EN 12237, sonst wie vor
beschrieben

Nennweite: 160 mm
Menge: 20,000 St

**43.02.25 Wickelfalzrohr-Bogen DN200**
Wickelfalzrohr-Bogen DN200

in Dichtheitsklasse C nach DIN EN 12237, sonst wie vor
beschrieben

Nennweite: 200 mm
Menge: 20,000 St

**43.02.26 Wickelfalzrohr-Bogen DN250**
Wickelfalzrohr-Bogen DN250

in Dichtheitsklasse C nach DIN EN 12237, sonst wie vor
beschrieben

Nennweite: 250 mm
Menge: 12,000 St

**43.02.27 Wickelfalzrohr-Bogen DN500**
Wickelfalzrohr-Bogen DN500

in Dichtheitsklasse C nach DIN EN 12237, sonst wie vor
beschrieben

Nennweite: 500 mm
Menge: 5,000 St

**43.02.28 Wickelfalzrohr-Bogen DN560**
Wickelfalzrohr-Bogen DN560

in Dichtheitsklasse C nach DIN EN 12237, sonst wie vor
beschrieben

Nennweite: 560 mm
Menge: 8,000 St

**43.02.29 Wickelfalzrohr-Abzweigstück DN100**
Wickelfalzrohr-Abzweigstück DN100

in Dichtheitsklasse C nach DIN EN 12237, sonst wie vor
beschrieben

Nennweite: 100 mm
Menge: 5,000 St

**43.02.30 Wickelfalzrohr-Abzweigstück DN125**
Wickelfalzrohr-Abzweigstück DN125

in Dichtheitsklasse C nach DIN EN 12237, sonst wie vor
beschrieben

Nennweite: 125 mm
Menge: 10,000 St

**43.02.31 Wickelfalzrohr-Abzweigstück DN140**
Wickelfalzrohr-Abzweigstück DN140

in Dichtheitsklasse C nach DIN EN 12237, sonst wie vor
beschrieben

Nennweite: 140 mm
Menge: 2,000 St

**43.02.32 Wickelfalzrohr-Abzweigstück DN160**
Wickelfalzrohr-Abzweigstück DN160

in Dichtheitsklasse C nach DIN EN 12237, sonst wie vor
beschrieben

Nennweite: 160 mm
Menge: 14,000 St

**43.02.33 Wickelfalzrohr-Abzweigstück DN180**
Wickelfalzrohr-Abzweigstück DN180

in Dichtheitsklasse C nach DIN EN 12237, sonst wie vor
beschrieben

Nennweite: 180 mm
Menge: 10,000 St

**43.02.34 Wickelfalzrohr-Abzweigstück DN200**
Wickelfalzrohr-Abzweigstück DN200

in Dichtheitsklasse C nach DIN EN 12237, sonst wie vor
beschrieben

Nennweite: 200 mm
Menge: 20,000 St

**43.02.35 Wickelfalzrohr-Sattelstutzen DN100**
Wickelfalzrohr-Sattelstutzen DN100

in Dichtheitsklasse C nach DIN EN 12237, sonst wie vor
beschrieben

Nennweite: 100 mm
Menge: 3,000 St

**43.02.36 Wickelfalzrohr-Sattelstutzen DN125**
Wickelfalzrohr-Sattelstutzen DN125

in Dichtheitsklasse C nach DIN EN 12237, sonst wie vor
beschrieben

Nennweite: 125 mm
Menge: 14,000 St

**43.02.37 Wickelfalzrohr-Sattelstutzen DN140**
Wickelfalzrohr-Sattelstutzen DN140

in Dichtheitsklasse C nach DIN EN 12237, sonst wie vor
beschrieben

Nennweite: 140 mm
Menge: 20,000 St

**43.02.38 Wickelfalzrohr-Sattelstutzen DN160**
Wickelfalzrohr-Sattelstutzen DN160

in Dichtheitsklasse C nach DIN EN 12237, sonst wie vor
beschrieben

Nennweite: 160 mm
Menge: 2,000 St

**43.02.39 Wickelfalzrohr-Sattelstutzen DN200**
Wickelfalzrohr-Sattelstutzen DN200

in Dichtheitsklasse C nach DIN EN 12237, sonst wie vor
beschrieben

Nennweite: 200 mm
Menge: 5,000 St

**43.02.40 Wickelfalzrohr-Sattelstutzen DN250**
Wickelfalzrohr-Sattelstutzen DN250

in Dichtheitsklasse C nach DIN EN 12237, sonst wie vor
beschrieben

Nennweite: 250 mm
Menge: 6,000 St

**43.02.41 Wickelfalzrohr-Reduzierstück DN125**
Wickelfalzrohr-Reduzierstück DN125

in Dichtheitsklasse C nach DIN EN 12237,
sonst wie vor beschrieben

Nennweite: 125 mm
Menge: 8,000 St

**43.02.42 Wickelfalzrohr-Reduzierstück DN140**
Wickelfalzrohr-Reduzierstück DN140

in Dichtheitsklasse C nach DIN EN 12237,
sonst wie vor beschrieben

Nennweite: 140 mm
Menge: 3,000 St

**43.02.43 Wickelfalzrohr-Reduzierstück DN160**
Wickelfalzrohr-Reduzierstück DN160

in Dichtheitsklasse C nach DIN EN 12237,
sonst wie vor beschrieben

Nennweite: 160 mm
Menge: 6,000 St

**43.02.44 Wickelfalzrohr-Reduzierstück DN180**
Wickelfalzrohr-Reduzierstück DN180

in Dichtheitsklasse C nach DIN EN 12237,
sonst wie vor beschrieben

Nennweite: 180 mm
Menge: 6,000 St

**43.02.45 Wickelfalzrohr-Reduzierstück DN200**
Wickelfalzrohr-Reduzierstück DN200

in Dichtheitsklasse C nach DIN EN 12237,
sonst wie vor beschrieben

Nennweite: 200 mm
Menge: 10,000 St

**43.02.46 Wickelfalzrohr-Reduzierstück DN250**
Wickelfalzrohr-Reduzierstück DN250

in Dichtheitsklasse C nach DIN EN 12237,
sonst wie vor beschrieben

Nennweite: 250 mm
Menge: 2,000 St

**43.02.47 Wickelfalzrohr-Reduzierstück DN560**
Wickelfalzrohr-Reduzierstück DN560

in Dichtheitsklasse C nach DIN EN 12237,
sonst wie vor beschrieben

Nennweite: 560 mm
Menge: 2,000 St

**43.02.48 Rohrverbinder DN100**
Rohrverbinder DN100

in Dichtheitsklasse C nach DIN EN 12237,
sonst wie vor beschrieben

Nennweite: 100 mm
Menge: 8,000 St

**43.02.49 Rohrverbinder DN125**
Rohrverbinder DN125

in Dichtheitsklasse C nach DIN EN 12237,
sonst wie vor beschrieben

Nennweite: 125 mm
Menge: 3,000 St

**43.02.50 Rohrverbinder DN160**
Rohrverbinder DN160

in Dichtheitsklasse C nach DIN EN 12237,
sonst wie vor beschrieben

Nennweite: 160 mm
Menge: 5,000 St

**43.02.51 Muffe DN100**
Muffe DN100

in Dichtheitsklasse C nach DIN EN 12237,
sonst wie vor beschrieben

Nennweite: 100 mm
Menge: 2,000 St

**43.02.52 Muffe DN160**
Muffe DN160

in Dichtheitsklasse C nach DIN EN 12237,
sonst wie vor beschrieben

Nennweite: 160 mm
Menge: 2,000 St

**43.02.53 Flexibles Rohr DN100**
Flexibles Rohr DN 100

wie im einzelnen zuvor beschrieben,

Nennweite: 100 mm
Menge: 25,000 m

**43.02.54 Flexibles Rohr DN125**
Flexibles Rohr DN 125

wie im einzelnen zuvor beschrieben,

Nennweite: 125 mm
Menge: 10,000 m

**43.02.55 Flexibles Rohr DN140**
Flexibles Rohr DN 140

wie im einzelnen zuvor beschrieben,

Nennweite: 140 mm
Menge: 10,000 m

**43.02.56 Flexibles Rohr DN160**
Flexibles Rohr DN 160

wie im einzelnen zuvor beschrieben,

Nennweite: 160 mm
Menge: 10,000 m

**43.02.57 Flexibles Rohr DN200**
Flexibles Rohr DN 200

wie im einzelnen zuvor beschrieben,

Nennweite: 200 mm
Menge: 8,000 m

**43.02.58 Flexibles Rohr DN250**
Flexibles Rohr DN 250

wie im einzelnen zuvor beschrieben,

Nennweite: 250 mm
Menge: 6,000 m

**43.02.59 Wickelfalzrohr DN125**
Wickelfalzrohr DN125

in Dichtheitsklasse C nach DIN EN 12237, sonst wie vor
beschrieben

Nennweite: 125 mm
Menge: 14,000 m

**43.02.60 Wickelfalzrohr DN200**
Wickelfalzrohr DN200

in Dichtheitsklasse C nach DIN EN 12237, sonst wie vor
beschrieben

Nennweite: 200 mm
Menge: 7,000 m

**43.02.61 Wickelfalzrohr DN250**
Wickelfalzrohr DN250

in Dichtheitsklasse C nach DIN EN 12237, sonst wie vor
beschrieben

Nennweite: 250 mm
Menge: 3,000 m

**43.02.62 Ablassnippel DN15, mit Kugelhahn DN15**
Ablassnippel DN15, mit Kugelhahn DN15

Zum Einbau in den fettdichten Abluftkanal
inkl. Abdichtung und Aussparung im Luftkanal

inkl. Kleinteile liefern und komplett montieren.
Menge: 5,000 St

**43.02.63 Dachaufsatz gedämmt 400x400 mm**
Dachaufsatz gedämmt

Montageort:  über dem Aufzugsschacht

mit umlaufendem Aufnahmekragen 200 mm
ohne Lastaufnahme
Dachaufsatz: 400 x 400 mm
Material:  Stahl verzinkt

Abmessung :
Höhe gesamt:  700 mm
Dachform:  Flachdach Isoliert:
Isolierdicke  50 mm
mit Haube

Abdichtarbeiten durch den Dachdecker

liefern und montieren.
Menge: 1,000 St

**43.02.64 Revisionsdeckel 300 x 200 mm**
Revisionsdeckel 300 x 200 mm

wie im einzelnen zuvor beschrieben, einschl. Dicht- und
Befestigungsmaterial, komplett liefern und montieren.

Breite: 300 mm
Höhe: 200 mm
Menge: 6,000 St

**43.02.65 Revisionsdeckel 400 x 300 mm**
Revisionsdeckel 400 x 300 mm

wie im einzelnen zuvor beschrieben, einschl. Dicht- und
Befestigungsmaterial, komplett liefern und montieren.

Breite: 400 mm
Höhe: 300 mm
Menge: 8,000 St

**43.02.66 Revisionsdeckel DN100 / 180 x 80**
Revisionsdeckel DN100

wie im einzelnen zuvor beschrieben

Nennweite: ca. 100 mm
Breite: ca. 180 mm
Höhe: ca. 80 mm

liefern und betriebsfertig montieren.
Menge: 12,000 St

**43.02.67 Revisionsdeckel DN125 / 180 x 80**
Revisionsdeckel DN125

wie im einzelnen zuvor beschrieben

Nennweite: ca. 125 mm
Breite: ca. 180 mm
Höhe: ca. 80 mm

liefern und betriebsfertig montieren.
Menge: 10,000 St

**43.02.68 Revisionsdeckel DN160 / 180 x 80**
Revisionsdeckel DN160

wie im einzelnen zuvor beschrieben

Nennweite: ca. 160 mm
Breite: ca. 180 mm
Höhe: ca. 80 mm

liefern und betriebsfertig montieren.
Menge: 8,000 St

**43.02.69 Revisionsdeckel DN200 / 180 x 80**
Revisionsdeckel DN200

wie im einzelnen zuvor beschrieben

Nennweite: ca. 200 mm
Breite: ca. 180 mm
Höhe: ca. 80 mm

liefern und betriebsfertig montieren.
Menge: 1,000 St

#### Bereich 43.03 Einbauteile und Zubehör

**43.03.1 Brandschutzklappe 400x200x500 mit Federrücklaufmotor**
Brandschutzklappe 400x200x500 mit Federrücklaufmotor

Breite:  400 mm
Höhe:  200 mm
Länge:  500 mm

Motor:  Federrücklaufmotor 230 V AC
Modul:  AS-EM

im einzelnen wie zuvor beschrieben,
liefern und fachgerecht montieren.
Menge: 6,000 St

**43.03.2 Brandschutzklappe 500x200x500 mit Federrücklaufmotor**
Brandschutzklappe 500x200x500 mit Federrücklaufmotor

Breite:  500 mm
Höhe:  200 mm
Länge:  500 mm

Motor:  Federrücklaufmotor 230 V AC
Modul:  AS-EM

im einzelnen wie zuvor beschrieben,
liefern und fachgerecht montieren.
Menge: 2,000 St

**43.03.3 Brandschutzklappe 700x500x500 mit Federrücklaufmotor**
Brandschutzklappe 700x500x500 mit Federrücklaufmotor

Breite:  700 mm
Höhe:  500 mm
Länge:  500 mm

Motor:  Federrücklaufmotor 230 V AC
Modul:  AS-EM

im einzelnen wie zuvor beschrieben,
liefern und fachgerecht montieren.
Menge: 2,000 St

**43.03.4 Brandschutzklappe 300x300x500 mit Federrücklaufmotor**
Brandschutzklappe 300x300x500 mit Federrücklaufmotor

Breite:  300 mm
Höhe:  300 mm
Länge:  500 mm

Motor:  Federrücklaufmotor 230 V AC

im einzelnen wie zuvor beschrieben,
liefern und fachgerecht montieren.
Menge: 1,000 St

**43.03.5 Brandschutzklappe 400x500x500 mit Federrücklaufmotor**
Brandschutzklappe 400x500x500 mit Federrücklaufmotor

Breite:  400 mm
Höhe:  500 mm
Länge:  500 mm

Motor:  Federrücklaufmotor 230 V AC

im einzelnen wie zuvor beschrieben,
liefern und fachgerecht montieren.
Menge: 2,000 St

**43.03.6 Brandschutzklappe DN160 mit Federrücklaufmotor**
Brandschutzklappe DN160 mit Federrücklaufmotor

Durchmesser: ca. 160 mm
Länge:  ca. 400 mm

im einzelnen wie zuvor beschrieben,
liefern und fachgerecht montieren.
Menge: 2,000 St

**43.03.7 Volumenstromregler DN100**
Volumenstromregler DN100

im einzelnen wie zuvor beschrieben,

Größe: DN100

liefern und betriebsfertig montieren.
Menge: 1,000 St

**43.03.8 Volumenstromregler DN160**
Volumenstromregler DN160

im einzelnen wie zuvor beschrieben,

Größe: DN160

liefern und betriebsfertig montieren.
Menge: 2,000 St

**43.03.9 Volumenstromregler DN200**
Volumenstromregler DN 200

im einzelnen wie zuvor beschrieben,

Größe: DN200

liefern und betriebsfertig montieren.
Menge: 6,000 St

**43.03.10 Volumenstromregler DN200**
Volumenstromregler DN200

im einzelnen wie zuvor beschrieben,
Größe: DN 200

200  Nenngröße: 200
D2  Zubehör: Doppellippendichtung beidseitig
XB0  Anbaugruppe: XB0 ǀ Volumenstrom;saubere Luft;ohne
Sicherheitsfunktion
V  Betriebsart: Variabel
0  Signalspannungsbereich: 0-10 V DC
55  Vmin
354  Vmax
m³/h  Einheit

PRODUKTDATEN
Volumenstrom qv  354
m³/h
Statische Druckdifferenz ?pst  150  Pa
Strömungsgeschwindigkeit v  3,19  m/s
Statische Mindest-Druckdifferenz ?pst,min  36  Pa
Strömungsgeräusch Lp,A  44
dB(A)
Abstrahlgeräusch Lp,A  24
dB(A)
Systemdämpfung Strömungsgeräusch ?L1  *)  8  dB
Systemdämpfung Abstrahlgeräusch ?L2  *)  9  dB
Volumenstromgenauigkeit [±%] ?qv  8
Gewicht m  *)  2  kg

*)  Hinweise
Systemdämpfung Strömungsgeräusch ?L1:  Die Berechnung
des Schalldruckpegels des Strömungsgeräusches erfolgte
unter Berücksichtigung einer praxisgerechten
Systemdämpfung. Diese Systemdämpfung ist die Summe der
Korrekturwerte für eine Umlenkung, für die Verteilung
im Luftleitungssystem, die Mündungsreflexion und die
Raumdämpfung.
Systemdämpfung Abstrahlgeräusch ?L2:  Die Berechnung
des Schalldruckpegels des Abstrahlgeräusches erfolgte
unter Berücksichtigung einer praxisgerechten
Systemdämpfung. Diese Systemdämpfung ist die Summe der
Korrekturwerte für die Deckendämmung und die
Raumdämpfung.
Gewicht m:  Die
Gewichtsangabe ist einschließlich Anbauteile, jedoch
ohne Zubehör

Akustische Ergebnisse
  Strömungsgeräusch, Schallleistungspegel
 Abstrahlgeräusch, Schallleistungspegel
LW,A [dB(A)]  52
  33
63Hz [dB]  60
  32
125Hz [dB]  54
  26
250Hz [dB]  51
  28
500Hz [dB]  48
  27
1kHz [dB]  45
  26
2kHz [dB]  45
  28
4kHz [dB]  37
  22
8kHz [dB]  30
  18
LW,NC [dB]  46
  28
LW,NR [dB]  48
  31

Fabrikat der Planung: TROX SE
Serie: TVE/200/D2/XB0/V0/55-354m³/h

ANBAUGRUPPE:
Kategorie:
Compactregler für Volumenstrom. Regelung eines
konstanten oder variablen Volumenstrom-Sollwertes.
Elektronischer Regler zur Aufschaltung einer
Führungsgröße und Abgriff eines Istwertsignals.
Istwertsignal auf Nennvolumenstrom bezogen, dadurch
vereinfachte Inbetriebnahme und nachträgliche
Verstellung. Standalone-Betrieb oder Einbindung in die
Gebäudeleittechnik.
Anwendung: Dynamischer Transmitter für saubere Luft in
raumlufttechnischen Anlagen
Versorgungsspannung: 24 V AC/DC
Stellantrieb: Integriert; langsamlaufend (Laufzeit <150
s für 90°)
Einbaulage: Beliebig
Schnittstelle/Ansteuerung: Analogsignal 0 - 10 V DC
oder 2 - 10 V DC
Anschluss: Anschlussleitung mit 4 Adern
Schnittstelleninformation: Analog: Volumenstrom
Sollwert sowie Istwertsignal.
Sonderfunktionen: Aktivierung Vmin, Vmax, Geschlossen,
Offen mittels externer Schaltkontakte/Beschaltung
Parametrierung:
- Für VVS-Regelgerät spezifische Parameter werkseitig
parametriert
- Betriebswerte Vmin, Vmax werkseitig parametriert
- Signalkennlinie werkseitig parametriert
Nachträgliche Anpassung mittels optionalen Tools:
Einstellgerät, PC-Software (jeweils kabelgebunden)
Auslieferungszustand:
- Funktionsprüfung unter Luft durch Referenzmessung auf
regelmäßig validiertem Prüfstand nach DIN EN ISO 9001
zur Überprüfung der Funktion und Regelgenauigkeit des
komplettierten Volumenstromreglers
- Justage der gerätespezifischen Parameter unter Luft
durch Referenzmessung auf regelmäßig validiertem
Prüfstand nach DIN EN ISO 9001
- Das Prüfprotokoll der werksseitigen Parametrierung,
Funktionsprüfung und Justage muss nach Auslieferung des
Volumenstromreglers zur Verfügung gestellt werden
Gleichwertigkeitskriterium Anbauteil:
- Elektrische Anschlüsse mit Schraubklemmen, keine
zusätzlichen Klemmdosen erforderlich (für
Grundgeräte-Serien TVE und-TVE-Q)
- Das Prüfprotokoll der werksseitigen Parametrierung,
Funktionsprüfung und Justage unter Luft durch
Referenzmessung auf regelmäßig validiertem Prüfstand
nach DIN EN ISO 9001 wird zur Verfügung gestellt
- Luftrichtungsunabhängig  Durchströmung in beide
Richtungen

liefern und betriebsfertig montieren.
Menge: 8,000 St

**43.03.11 Kulissenschalldämpfer 300x200x1.000/1x200**
Kulissenschalldämpfer 300x200x1.000/1x200/P

im einzelnen wie zuvor beschrieben,

Breite:  300 mm
Höhe:  200 mm
Länge:  1.000 mm
Kulissenanzahl: 1
Kulissendicke: 200 mm

liefern und betriebsfertig montieren.
Menge: 2,000 St

**43.03.12 Kulissenschalldämpfer 400x200x1.000/1x200**
Kulissenschalldämpfer 400x200x1.000/1x200/P

im einzelnen wie zuvor beschrieben,

Breite:  400 mm
Höhe:  200 mm
Länge:  1.000 mm
Kulissenanzahl: 1
Kulissendicke: 200 mm

liefern und betriebsfertig montieren.
Menge: 3,000 St

**43.03.13 Kulissenschalldämpfer 500x200x1.000/1x200**
Kulissenschalldämpfer 500x200x1.000/1x200/P

im einzelnen wie zuvor beschrieben,

Breite:  500 mm
Höhe:  200 mm
Länge:  1.000 mm
Kulissenanzahl: 1
Kulissendicke: 200 mm

liefern und betriebsfertig montieren.
Menge: 2,000 St

**43.03.14 Kulissenschalldämpfer 700x200x1.000/1x200**
Kulissenschalldämpfer 700x200x1.000/1x200/P

im einzelnen wie zuvor beschrieben,

Breite:  700 mm
Höhe:  200 mm
Länge:  1.000 mm
Kulissenanzahl: 1
Kulissendicke: 200 mm

liefern und betriebsfertig montieren.
Menge: 5,000 St

**43.03.15 Telefonie-Schalldämpfer DN100, Länge 0,5m**
Telefonie-Schalldämpfer DN100, Länge 0,5m

-Flexibler Schalldämpfer aus Aluminium,
Innenrohr perforiert, ,
-Für den Einbau als Rohr- oder
Telefonieschalldämpfer
-Nicht brennbar gemäß DIN 4102,
Dämmstoffe Klasse A1
-Temperaturbereich -30GradC bis 250GradC
Druckverlust:
Bei der Auslegung wird mit dem 4-fachen
Widerstand des glatten Rohres gerechnet
Schalldämmaß:
250 Hz 500 Hz 1000 Hz 2000 Hz
12 dB 23 dB 44 dB 62 dB
Dicke der Isolierung:  50 mm
Länge  0,50 m
NW:  100

komplett inkl. Zubehör
liefern und fachgerecht montieren.
Menge: 2,000 St

**43.03.16 Telefonie-Schalldämpfer DN100, Länge 1m**
Telefonie-Schalldämpfer DN100, Länge 1m

im einzelnen wie zuvor beschrieben,
Größe: DN100
Länge: 1,00m

liefern und betriebsfertig montieren.
Menge: 1,000 St

**43.03.17 Telefonie-Schalldämpfer DN125, Länge 0,5m**
Telefonie-Schalldämpfer DN125, Länge 0,5m

im einzelnen wie zuvor beschrieben,
Größe: DN125
Länge: 0,50 m

liefern und betriebsfertig montieren.
Menge: 1,000 St

**43.03.18 Telefonie-Schalldämpfer DN125, Länge 1m**
Telefonie-Schalldämpfer DN125, Länge 1m

im einzelnen wie zuvor beschrieben,
Größe: DN125
Länge: 1,00 m

liefern und betriebsfertig montieren.
Menge: 3,000 St

**43.03.19 Telefonie-Schalldämpfer DN200, Länge 1m**
Telefonie-Schalldämpfer DN200, Länge 1m

im einzelnen wie zuvor beschrieben,
Größe: DN200
Länge: 1,00 m

liefern und betriebsfertig montieren.
Menge: 11,000 St

**43.03.20 Dralldurchlass Zuluft 625x625 mm**
Dralldurchlass Zuluft 625x625 mm

Größe: 625 x 625 mm
Menge: 11,000 St

**43.03.21 Dralldurchlass Abluft 625x625 mm**
Dralldurchlass Abluft 625x625 mm

Größe: 625 x 625 mm
Menge: 10,000 St

**43.03.22 Abluftgitter 1.025x125 mm**
Abluftgitter 1.025x125 mm

X-GRILLE-Basic-A-1025x125-B1-VS

Lüftungsgitter mit flachem Rahmenprofil in rechteckiger
Bauform für Zuluft und Abluft. Funktion und Ästhetik
vereint in ansprechendem Design. Flach auslaufender
Frontrahmen. Vorzugsweise für Wand und
Brüstungseinbau, jedoch auch für rechteckige
Luftleitungen. Einbaufertige Komponente, bestehend aus
Frontrahmen, symmetrisch und strömungsgünstig
geformten, waagerechten Lamellen mit verdeckter
Kopplung zur gemeinsamen Einstellung der Lamellen.
BESONDERE MERKMALE
- Symmetrisches Lamellenprofil für beidseitige
Anströmung
- Verdeckte Lamellenkopplung zur gemeinsamen
gleichläufigen Verstellung
- Gleitender Übergang zur Montagefläche durch flach
auslaufenden Frontrahmen
- Lineare Optik, ideal als Gitterband
MATERIALIEN UND OBERFLÄCHEN
- Frontrahmen aus verzinktem Stahlblech
- Lamellen aus Aluminium
- Verbindungselemente und Endkappen der Lamellen aus
hochtemperaturbeständigem Spezialkunststoff, nach UL
94, V0, flammwidrig
- Frontrahmen und Lamellen pulverbeschichtet, RAL 9010,
reinweiß
- P1: Pulverbeschichtet, Farbton nach RAL Classic
VARIANTE
Anbausätze: Ohne (Nur Frontgitter)
Länge: 1025
Höhe: 125
Einbaurahmen: mit
Oberfläche: Pulverbeschichtet RAL 9010, reinweiß
Auswahl Farbe:

komplett inkl. Zubehör
liefern und fachgerecht montieren.

Fabrikat der Planung:  Trox
Typ:  X-GRILLE-Basic-A/1025x125/B1/VS
  o.gleichwertiger Art

Angebotenes Fabrikat:

Hersteller:
'....................................................' (vom Bieter einzutragen)

Typ:
'....................................................' (vom Bieter einzutragen)
Menge: 9,000 St

**43.03.23 Abluft Durchlass RE Kasten RU Seite: 560x560, DN250**
Abluft Durchlass RE Kasten RU Seite: 560x560, DN250

liefern und montieren.
Menge: 7,000 St

**43.03.24 Schlitzdurchlass 1050x1050x123**
Schlitzdurchlass 1050x1050x123

Serie PURELINE35 mit einzeln, manuell verstellbaren
Luftleitelementen und 1- bis 4-schlitziger
Frontschiene. Luftführung wahlweise horizontal
wechselseitig, schräg wechselseitig, vertikal,
horizontal einseitig links oder horizontal einseitig
rechts möglich. Die Schlitzdurchlässe können für Zu-
oder Abluft genutzt werden und sind zum Einbau in die
abgehängte Decke bestimmt. Einbaufertige Komponente
bestehend aus der Frontschiene mit wahlweise schwarzen,
grauen oder weißen Luftleitelementen. Varianten mit
Anschlusskasten verfügen über 1 oder 2
Anschlussstutzen. Die Anschlussstutzen beim
symmetrischen Anschlusskasten sind horizontal oder
vertikal angeordnet. Beim asymmetrischen
Anschlusskasten sind die Anschlussstutzen horizontal
angeordnet. Alle Anschlusskästen verfügen über 4
Aufhängelaschen zur Abhängung. Die Verbindung zwischen
Frontschiene und Anschlusskasten erfolgt als feste oder
lösbare Verbindung. Die Anschlussstutzen sind passend
für runde Luftleitungen nach EN 1506 oder EN 13180.
Schallleistungspegel des Strömungsgeräusches gemessen
nach EN ISO 5135.

Besondere Merkmale
Gleichmäßige Strahlausbreitung reduziert
Schmutzablagerung durch induzierte Raumluft an der
Decke Horizontale, schräge oder vertikale Zuluftführung
durch manuell verstellbare Luftleitelemente Behagliches
und komfortables Raumklima durch hohe Induktion bzw.
schnellen Abbau von Temperaturdifferenzen und
Luftgeschwindigkeiten Hochwertiges Erscheinungsbild
durch oberflächenbehandelte
Aluminium-Strangpressprofile mit Eloxal- oder
Pulverbeschichtung nach RAL-CLASSIC Farbskala
Frontschiene optimiert für maximalen Volumenstrom bei
niedrigen Schallleistungspegeln Optisch durchlaufende
Bandverlegung möglich

Materialien und Oberflächen
Frontschiene aus Aluminium-Strangpressprofil
Luftleitelemente aus Kunststoff ABS, nach UL94, V-0,
flammwidrig Anschlusskasten aus verzinktem Stahlblech
Endplatten und Endwinkel aus Aluminium Lippendichtung
aus Evoprene Auskleidung aus Mineralwolle und
geschlossen zelligem Vinylschaum Frontschiene eloxiert,
E6-C-0, naturfarben P1: pulverbeschichtet, Farbton nach
RAL CLASSIC Luftleitelemente ähnlich RAL 9005, schwarz
G: Luftleitelemente ähnlich RAL 9006, grau W:
Luftleitelemente ähnlich RAL 9010, weiß

Mineralwolle
Mineralwolle an den luftberührten Flächen kaschiert mit
Glasseidengewebe, abriebfest bis 20 m/s Nach EN 13501,
Baustoffklasse A1, nicht brennbar RAL-Gütezeichen
RAL-GZ 388 Hygienisch unbedenklich durch hohe
Biolöslichkeit, nach TRGS 905 sowie EU-Richtlinie
97/69/EG Inert gegenüber Pilz- und Bakterienwachstum

Ausführung
Oberfläche Frontschiene Eloxiert, E6-C-0, naturfarben
P1: pulverbeschichtet RAL 9010, reinweiß, GE 50 P1:
pulverbeschichtet RAL 9006, weißaluminium, GE 30 P1:
pulverbeschichtet in weiteren RAL-CLASSIC Farbtönen, GE
70

Technische Daten
Nennlängen: 600 bis 1950 mm in 150-mm-Schritten
Frontschiene: 1- bis 4-schlitzig
Minimaler Volumenstrom bei ?tz = -10 K: 7 l/s oder
24 m³/h
Maximaler Volumenstrom, bei LWA ? 50 dB(A): 225 l/s
oder 808 m³/h Zulufttemperaturdifferenz: -10 bis +10 K

Auslegungsdaten
qv  [m³/h] 170
?pt  [Pa] 12
LWA  [dB(A)] 29

Ökobilanz Für die Produktserie liegt eine Ökobilanz in
Form einer Umweltproduktdeklaration (EPD) vor, die von
einem Programmhalter geprüft und veröffentlicht wurde.

komplett inkl. Zubehör
liefern und fachgerecht montieren.

Fabrikat der Planung:  Trox
Typ:  PL35-2-S-SF-HS-1050x1050x123-1-D-LS-B00-EA
  o.gleichwertiger Art

Angebotenes Fabrikat:

Hersteller:
'....................................................' (vom Bieter einzutragen)

Typ:
'....................................................' (vom Bieter einzutragen)
Menge: 12,000 St

**43.03.25 Tellerventil Zuluft DN100**
Tellerventil Zuluft DN100

im einzelnen wie zuvor beschrieben,
Größe: DN100

liefern und betriebsfertig montieren.
Menge: 7,000 St

**43.03.26 Tellerventil Abluft DN100**
Tellerventil Abluft DN100

im einzelnen wie zuvor beschrieben,
Größe: DN100

liefern und betriebsfertig montieren.
Menge: 25,000 St

**43.03.27 Tellerventil Zuluft DN125**
Tellerventil Zuluft DN125

im einzelnen wie zuvor beschrieben,
Größe: DN125

liefern und betriebsfertig montieren.
Menge: 7,000 St

**43.03.28 Tellerventil Abluft DN125**
Tellerventil Abluft DN125

im einzelnen wie zuvor beschrieben,
Größe: DN125

liefern und betriebsfertig montieren.
Menge: 6,000 St

**43.03.29 Tellerventil Zuluft DN160**
Tellerventil Zuluft DN160

im einzelnen wie zuvor beschrieben,
Größe: DN160

liefern und betriebsfertig montieren.
Menge: 7,000 St

**43.03.30 Tellerventil Abluft DN160**
Tellerventil Abluft DN160

im einzelnen wie zuvor beschrieben,
Größe: DN160

liefern und betriebsfertig montieren.
Menge: 1,000 St

**43.03.31 Tellerventil Zuluft DN200**
Tellerventil Zuluft DN200

im einzelnen wie zuvor beschrieben,
Größe: DN200

liefern und betriebsfertig montieren.
Menge: 3,000 St

**43.03.32 Tellerventil Abluft DN200**
Tellerventil Abluft DN200

im einzelnen wie zuvor beschrieben,
Größe: DN200

liefern und betriebsfertig montieren.
Menge: 2,000 St

**43.03.33 Zuluftquellauslass 1.500 m³/h**
Zuluftquellauslass 1.500 m3/h

Quellauslass zur punktförmigen Integration in eine
bauseitige Raumdecke; zur ergänzenden Regulierung des
Lufthaushalts beim Einsatz von Küchenablufthauben;
Spezialausführung für den Küchenbereich. Der
Luftauslass ermöglicht ein tiefes Eindringen der
Frischluft bis in den Bodenbereich des Arbeitsraumes.
Zuluft-Quellauslass bestehend aus einem Gehäusekasten
aus Stahlblech, mit seitlichen Stutzen mit
Reguliereinheit; zwei Lochblechebenen (Lochmuster Rv
3,5 - 5) zur zugfreien Frischlufteinbringung; untere
Lochblechkassette für Einstellarbeiten abnehmbar.

Länge:  1.500 mm
Breite:  500 mm
Höhe:  290 mm

Werkstoff des Zuluft-Quellauslass ECOJET:
Edelstahl 1.4301 mit Feinschliff-Oberfläche, Körnung
180, mit Schutzfolie; Verarbeitung gemäß den
Bestimmungen des Verbandes Edelstahl Rostfrei.
Material Kassette (untere Abdeckung):
Edelstahl 1.4301 mit Feinschliff-Oberfläche, Körnung
180, mit Schutzfolie; Verarbeitung gemäß den
Bestimmungen des Warenzeichenverband Edelstahl Rostfrei
e.V..
X-CYCLONE® Erfassungssysteme werden in Übereinstimmung
mit EG-Richtlinien (CE-Zeichen) in Deutschland
entwickelt, konstruiert und gefertigt.

liefern und betriebsfertig montieren.

Fabrikat der Planung: Rentschler REVEN
Typ:  REVEN-ECOJET

Angebotenes Fabrikat:

Hersteller:
'....................................................' (vom Bieter einzutragen)

Typ:
'....................................................' (vom Bieter einzutragen)
Menge: 2,000 St

**43.03.34 Zuluftquellauslass 900 m³/h**
Zuluftquellauslass 900 m³/h

im einzelnen wie zuvor beschrieben,

Länge:  1.500 mm
Breite:  625 mm
Höhe:  290 mm

liefern und betriebsfertig montieren.
Menge: 1,000 St

**43.03.35 Ablufthaube Spülmaschine 900 m³/h**
Ablufthaube Spülmaschine Vab: 900 m³/h

1 Stck EVS-W-1300x1100x420mm bestehend aus:
2 x X-CYCLONE® Aerosolabscheider, (BxHxT) 450x400x50 mm

1 x REVEN® LED-Dali-Leuchte Typ: REVEN-LED 1 x 20 Watt
1 x Fettablasshahn
1 x Aufhängung: Typ GS, verz. Gewindest. 4x M8
1 x Stutzen aus Edelstahl Typ: ESG, 500 x 250 x 110 mm

1 x Abluftschieber aus Edelstahl 260x260mm

X-CYCLONE® Erfassungshaube EVS
X-CYCLONE® Erfassungshaube mit einem Abscheidegrad von
bis zu 99,9999 %; Flammendurchschlagschutz nach
internationalen Normen geprüft; Haubenkörper aus
Edelstahl mit umlaufender Sammelrinne; alle
Schnittkanten durch Umschläge geschützt und gratfrei
gerundet; Aerosolabscheider schräg eingestellt gemäß
DIN EN 16282. Zwischen den Abscheidern können
Blindbleche lose eingesetzt werden. Abscheider und
Blindbleche können ohne Werkzeug ausgebaut werden und
sind zur Reinigung in der Spülmaschine geeignet.
Entleerung der Fettfangrinne an tiefgezogener Stelle
mithilfe eines Fettablasshahns mit Innengewinde; Haube
wahlweise bestückbar mit Abscheidern mit reduziertem
Querschnitt zur Anpassung der optimalen Luftmenge an
die geforderte Abscheideleistung. Gewindebuchse M8 aus
V2A in Haubenkörper eingezogen.
Ausführung komplett nach DIN EN 16282, VDI 2052 und BGR
111 Arbeitsstättenrichtlinie; Garantierte
Korrosionsbeständigkeit durch Einhalten der
Bestimmungen des Warenzeichenverband Edelstahl Rostfrei
e.V. bei der Herstellung. Entwicklung, Konstruktion und
Herstellung nach dem SNS-Prinzip.
Ausführung: X-CYCLONE® Wandhaube EVS-W
Technische Daten:
Haubenlänge: 1300 mm
Haubenbreite: 1100 mm
Haubenhöhe: 420 mm
Abluftmenge: 1000 m³/h
Werkstoff der X-CYCLONE® Erfassungshaube EVS:
Edelstahl 1.4301; Oberfläche: Feinschliff, Körnung 180,
einseitig geschliffen, mit Schutzfolie; Verarbeitung
gemäß den Bestimmungen des Warenzeichenverband
Edelstahl Rostfrei e.V.; Alle Bauteile des
Haubenkörpers innen und außen aus nicht rostenden
Werkstoffen; Verzinkte Bauteile sind weder im noch am
Haubenkörper zulässig.
Im Lieferumfang enthalten:
2 St. Aerosolabscheider-Grundelement Typ X-CYCLONE®
International patentiertes, mechanisches X-CYCLONE®
Hochleistungsabscheidesystem zur effektiven Abscheidung
von Aerosolen; Abscheider der Bauart A nach DIN
18869-5, zugelassen zur Verwendung nach Bauart A gemäß
DIN EN 16282 und DIN 18869-5, bestehend aus
flammendurchschlaggeprüften
Edelstahl-Hochleistungsprofilen; verschleißfrei und zur
Reinigung in der Spülmaschine geeignet.
Lebenslange Garantie auf die
Aerosolabscheider-Grundelemente Typ X-CYCLONE®!
Die Wirksamkeit und Funktion des Aerosolabscheiders ist
durch CFD (Computational Fluid Dynamics)
Strömungssimulation nachzuweisen.
Flammendurchschlagsprüfung nach DIN 18869-5; der
Nachweis einer Prüfung nach DIN 18869-5 ist zu
erbringen, Prüfprotokolle sind vorzulegen. Die
Anströmgeschwindigkeiten, Druckverluste und
Schalldruckpegel sind anzugeben und die DIN- und TÜV-
Prüfzeugnisse vorzulegen. Der Abscheidegrad ist gemäß
VDI 2052 und Effizienzprüfung nach DIN 18869-5 sowie
DIN EN 16282 anzugeben, die Prüfergebnisse sind
vorzulegen.
Eine detaillierte Dokumentation und Protokollierung der
Abscheideleistung durch ein zugelassenes Gutachten ist
dem Angebot beizufügen.
Einfache Angaben von Abscheideleistungen in Prozent
ohne Angabe von Partikelgrößen gelten als unzureichend.
Sollte sich die Abscheideleistung im Betrieb als
mangelhaft erweisen, behält sich der Auftraggeber vor
diese messtechnisch auf Kosten des Auftragnehmers im
Rahmen der Gewährleistung zu überprüfen.
Abscheideleistung bei einer Anströmgeschwindigkeit von
1,5 m/s: 100 % bei 10 µm Partikelgröße, 99 % bei 5 µm,
75 % bei 3 µm, 22% bei 1 µm.
Anströmgeschwindigkeit: 1,2 m/s
Druckverlust: 140 Pa
Material: Edelstahl, Herstellung gemäß den Bestimmungen
des Warenzeichenverbands Edelstahl Rostfrei e.V.
Abmessungen: 450 x 400 x 50 mm
Prüfprotokolle: DIN EN 16282, DIN 18869-5, VDI 2052
Klassifizierung nach DIN18869: Bauart A
Typ: Aerosolabscheider-Grundelement Typ X-CYCLONE®
Fabrikat: Rentschler REVEN GmbH
www.reven.de, info@reven.de
74372 Sersheim
1 St. REVEN® LED-Leuchte, Typ REVEN® LED 20Watt
LED-SMD-Platinentechnik; deutlich reduzierter
Energieverbrauch, um bis zu 50 % gegenüber
Standard-T5/T8-Leuchten; Leuchtengehäuse der Schutzart
IP 65; hohe Beständigkeit gegen Vibrationen und
Erschütterungen; PMMA Kunststoff gemäß Hygiene- und
Sicherheitsvorschriften für die Lebensmittelindustrie;
Leuchten in Röhrenform (T5/T8) sind nicht zulässig;
deutlich reduzierte CO²-Emission ohne UV- und
Infrarot-Anteile; Ausleuchtung im Arbeitsbereich gemäß
EN 16828 in der aktuellen Fassung.
Typ: REVEN® LED 20Watt
Leistungsaufnahme: 20 Watt
Stromaufnahme bei 230 V AC: 0,54 A
Lichtstrom: ca. 1.900 lm
Treiber: Mean Well
Lichtfarbe: 4.000 K
Schutzart: IP 65
PMMA Kunststoffabdeckung
Nennspannung: 220-240 V; Frequenz: 50-60 Hz
EG-Konformitätserklärung, CE-Kennzeichnung
4 St. Aufhängungen, Typ GS
höhenverstellbar, aus verzinkten M8-Gewindestangen,
1.000 mm lang, sowie Gewindebolzen, 100 mm lang, mit
Rechts-/Links- Gewinde und Spannschloss.
Typ: REVEN-GS
1 St. Abluftstutzen Typ ESG fest
Haubenseite mit Nietbord, Kanalseite glatt, ohne
Drosselelement fest auf der Haube montiert.
Größe L x B x H: 500 x 250 x 110 mm
Material Edelstahl 1.4301; Oberfläche: Feinschliff,
Körnung 180, einseitig geschliffen.
REVEN-ESG-FE
1 St. Abluftschieber, Typ ABS
Abluftschieber aus Edelstahl 1.4301; Oberfläche:
Feinschliff, Körnung 180, einseitig geschliffen mit
Zubehör zur Feinregulierung der Abluft in der Haube,
bedienfertig in der Abluftkammer der Haube montiert.
Typ: REVEN-ABS
1 St. Fettablasshahn
Fettablasshahn mit 2x innen Gewinde 3/8 Zoll, Material
V2A. Wird mit Aluminium Nippel und Kunststoffdichtring
in Hauben Körper eingeschraubt. Ablauf in Fettrinne ist
tiefgezogen.

X-CYCLONE® Erfassungssysteme werden in Übereinstimmung
mit EG-Richtlinien (CE-Zeichen) in Deutschland
entwickelt, konstruiert und gefertigt.

liefern und in den nachfolgenden Größen
betriebsfertig montieren.

Fabrikat: Rentschler REVEN GmbH
www.reven.de, info@reven.de
74372 Sersheim
Typ: X-CYCLONE® Erfassungshaube EVS

Hersteller:
....................................................

 (vom Bieter einzutragen)

Typ:
....................................................

 (vom Bieter einzutragen)
Menge: 1,000 St

**43.03.36 Dralldurchlass Abluft 625x625 mm**
Dralldurchlass Abluft 625x625 mm

Größe: 625 x 625 mm
Menge: 6,000 St

**43.03.37 AUL 4.100 m³/h, Unterteil**
AUL 4.100 m³/h, Unterteil

Lüftungsturm mit CE-Kennzeichnung, Typ LT - R - DN 560
- V2A - lbü - KOE - BS - RD, der BerlinerLuft. Technik
GmbH aus Edelstahl
V2A für Aussenluft in runder, längs- und
quernahtgeschweißter Ausführung (Schweißnahtschuppung
sichtbar), als gerades Rohr
ausgeführt. Dachform als Kopf-Flansch gerade, mit
Maschendrahtgitter 20 x 20 x 2, als Vogelschutzgitter
geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Seitlicher Anschluss, in Ausführung rund, ggf. mit
variablen Anschlusswinkel zur Achse des Lüftungsturm.
Der Anschluss kann entweder
mit Flansch gemäß DIN 24154 (R1/ R2) oder ohne
Flanschverbindung aufgeführt werden.

Inkl. folgendem Zubehör
- Kranösen
- Blitzschutzwinkel
- Ablaufboden schräg
- Revisionsöffnung zur Begehung, außen bündig und
entsprechend an die Krümmung der Turmoberfläche
angepasst, mit außen
liegenden Scharnieren und Vierkantvorreiber, für
Wartungs- und Reinigungsintervalle nach VDI 6022

KONFIGURATION
Allgemeine Angaben
Turmausführung gerades Rohr
! bauseitige Entwässerung oder
Turmeinbauten wählen
Strömungsanforderung
Luftart Aussenluft
Technische Anforderung
Strömungsauslegung nach Baugröße
Volumenstrom 4100 m³/h
Durchmesser-Nennweite 560 mm
Innen-Durchmesser 559 mm
Stammrohr-Höhe 6000 mm
resultierende Mindest-Ansaug-/
Ausblashöhe 6000 mm
Bodenplatte
Form Bodenplatte rund
Kopfausführung
Dach-Form Kopf-Flansch
Flanschausrichtung Flansch aussen
Breite des Flansches 40 mm
Stärke des Flansches 10 mm
Lochanzahl 4 St
Lochkreis-Durchmesser 604 mm
Materialauswahl
Material Edelstahl V2A
Oberfläche Grundmaterial längsgebürstet (nur aussen)
Oberflächenbehandlung längsgebürstet (nur aussen)
Beschichtung im erdberührenden Bereich
(nur aussen) nein
Blechstärke gewählt 2 mm
Turmanschluss
Turmanschluss Anschluss seitlich
Form des Anschlusses rund
Innendurchmesser automatisch ja
Innendurchmesser des Anschlusses 559 mm
mit Flansch ja
Innendurchmesser, Flansch Di 564, 50 x 8
Lochung, Lochkreis, Ausrichtung 16 x D 14, LK 629,
achsfrei
Anschluss Winkel 0 °
Höhe der Anschlussposition auf
Turmmittelachse 600 mm
Leitbleche im Anschluss nein

Transportmaterial
Kranösen ja
Befestigungsmaterial
Ankerkorb nein
Revisions-Öffnung
Revisions-Öffnung Tür bündig
Position der Revisionsöffnung (Blick auf
Anschlussstutzen) rechts
Breite der Revisionstür 300 mm
Höhe der Revisionstür 400 mm
Position der Revisionstür (UK Boden -
Mitte) 700 mm
vorbereitet für Zylinderschloss nein
Einbauten
Turmeinbauten schräger Boden mit Ablauf
Höhe Ablauf max (UK Boden - Mitte) 222 mm
Höhe Ablauf (UK Boden - Mitte) 222 mm
Extras
Erdungsanschluss / Blitzschutzwinkel ja
Maschendrahtgitter nein
Regenkragen nein
Klemmflansch nein
Schauglas nein
Beschriftung Typenschild
prüffähige Statik (nach DIN EN 1993-3-2) nein
Direkteingabe Preis für:
Deflektorhaube nein
Isolierung nein
Filter nein
Flansch unter Montage-Ebene nein
Halteösen für Seilabspannung nein
Wandhalterung nein
Schalldämpfer nein

Technische Daten
Typschlüssel LT - R - DN 560 - V2A - lbü - KOE - BS -
RD
Gesamthöhe 6000 mm
Gewicht 229 kg
Geschwindigkeit im Stammrohr 4,64 m/s
Anströmfläche 0,25 m²
Anströmgeschwindigkeit 4,64 m/s
freier Querschnitt 0,25 m²
Geschwindigkeit im freien Querschnitt 4,64 m/s
Geschwindigkeit im Anschlußquerschnitt 4,6 m/s
Totaldruckverlust 26 Pa
Schallleistungspegel 33 dB(A)
Schalldruckpegel in 1m Abstand 25 dB(A)
Schalldruckpegel in 3m Abstand 15 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Fabrikat der Planung: Berliner Luft
Typ:  LT-R-DN 560 V2A - lbü - KOE - BS - RD

Angebotenes Fabrikat:

Hersteller:
'....................................................' (vom Bieter einzutragen)

Typ:
'....................................................' (vom Bieter einzutragen)
Menge: 1,000 St

**43.03.38 AUL 4.100 m³/h, Oberteil**
AUL 4.100 m³/h, Oberteil

Lüftungsturm mit CE-Kennzeichnung, Typ LT - B - DN 560
- V2A - lbü - KOE, der BerlinerLuft. Technik GmbH aus
Edelstahl V2A für
Aussenluft in runder, längs- und quernahtgeschweißter
Ausführung (Schweißnahtschuppung sichtbar), als
Ansaugbogen ausgeführt. Mit
demontierbarem Maschendrahtgitter 20 x 20 x 2 versehen,
als Vogelschutzgitter geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Vertikaler Anschluss von unten, entlang der Achse des
Lüftungsturm.

Inkl. folgendem Zubehör
- Kranösen
- Wandhalterung: Max. 500 mm Wandabstand, Montage im
oberen Drittel

KONFIGURATION
Allgemeine Angaben
Turmausführung Ausblas-Ansaugbogen
Strömungsanforderung
Luftart Aussenluft
Technische Anforderung
Strömungsauslegung nach Baugröße
Volumenstrom 4100 m³/h
Durchmesser-Nennweite 560 mm
Innen-Durchmesser 559 mm
Stammrohr-Höhe 6000 mm
resultierende Mindest-Ansaug-/
Ausblashöhe 6166 mm
Winkel 30° °
Segmentanzahl 3 St
Radius 559 mm
Bodenplatte
Form Bodenplatte rund
Materialauswahl
Material Edelstahl V2A
Oberfläche Grundmaterial längsgebürstet (nur aussen)
Oberflächenbehandlung längsgebürstet (nur aussen)
Beschichtung im erdberührenden Bereich
(nur aussen) nein
Blechstärke gewählt 2 mm
Turmanschluss
Turmanschluss Anschluss von unten

Transportmaterial
Kranösen ja
Befestigungsmaterial
Ankerkorb nein
Revisions-Öffnung
Revisions-Öffnung Keine
Einbauten
Turmeinbauten Keine Einbauten
Extras
Erdungsanschluss / Blitzschutzwinkel nein
Maschendrahtgitter ja
Regenkragen nein
Klemmflansch nein
Schauglas nein
Beschriftung Typenschild
prüffähige Statik (nach DIN EN 1993-3-2) nein
Direkteingabe Preis für:
Deflektorhaube nein
Isolierung nein
Filter nein
Flansch unter Montage-Ebene nein
Halteösen für Seilabspannung nein
Wandhalterung ja
Kurz-Hinweis Max. 500 mm Wandabstand, Montage im
oberen Drittel
Schalldämpfer nein

Technische Daten
Typschlüssel LT - B - DN 560 - V2A - lbü - KOE
Gesamthöhe 6725 mm
Gewicht 234 kg
Geschwindigkeit im Stammrohr 4,64 m/s
Anströmfläche 0,18 m²
Anströmgeschwindigkeit 6,32 m/s
freier Querschnitt 0,12 m²
Geschwindigkeit im freien Querschnitt 9,88 m/s
Geschwindigkeit im Anschlußquerschnitt 4,6 m/s
Totaldruckverlust 30 Pa
Schallleistungspegel 35 dB(A)
Schalldruckpegel in 1m Abstand 27 dB(A)
Schalldruckpegel in 3m Abstand 17 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Fabrikat der Planung: Berliner Luft
Typ:  LT-B-DN 560-V2A - lbü - KOE

Angebotenes Fabrikat:

Hersteller:
'....................................................' (vom Bieter einzutragen)

Typ:
'....................................................' (vom Bieter einzutragen)
Menge: 1,000 St

**43.03.39 AUL 4.100 m³/h, Zwischenteil**
AUL 4.100 m³/h, Zwischenteil

Lüftungsturm mit CE-Kennzeichnung, Typ LT - R - DN 560
- V2A - lbü - KOE, der BerlinerLuft. Technik GmbH aus
Edelstahl V2A für
Aussenluft in runder, längs- und quernahtgeschweißter
Ausführung (Schweißnahtschuppung sichtbar), als gerades
Rohr ausgeführt.
Dachform als Kopf-Flansch gerade, mit
Maschendrahtgitter 20 x 20 x 2, als Vogelschutzgitter
geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Vertikaler Anschluss von unten, entlang der Achse des
Lüftungsturm.

Inkl. folgendem Zubehör
- Kranösen
- Wandhalterung: Max. 500 mm Wandabstand, Montage im
oberen Drittel

KONFIGURATION
Allgemeine Angaben
Turmausführung gerades Rohr
! bauseitige Entwässerung oder
Turmeinbauten wählen
Strömungsanforderung
Luftart Aussenluft
Technische Anforderung
Strömungsauslegung nach Baugröße
Volumenstrom 4100 m³/h
Durchmesser-Nennweite 560 mm
Innen-Durchmesser 559 mm
Stammrohr-Höhe 6000 mm
resultierende Mindest-Ansaug-/
Ausblashöhe 6000 mm
Bodenplatte
Form Bodenplatte rund
Kopfausführung
Dach-Form Kopf-Flansch
Flanschausrichtung Flansch aussen
Breite des Flansches 40 mm
Stärke des Flansches 10 mm
Lochanzahl 4 St
Lochkreis-Durchmesser 604 mm
Materialauswahl
Material Edelstahl V2A
Oberfläche Grundmaterial längsgebürstet (nur aussen)
Oberflächenbehandlung längsgebürstet (nur aussen)
Beschichtung im erdberührenden Bereich
(nur aussen) nein
Blechstärke gewählt 2 mm

Turmanschluss
Turmanschluss Anschluss von unten
Transportmaterial
Kranösen ja
Befestigungsmaterial
Ankerkorb nein
Revisions-Öffnung
Revisions-Öffnung Keine
Einbauten
Turmeinbauten Keine Einbauten
Extras
Erdungsanschluss / Blitzschutzwinkel nein
Maschendrahtgitter nein
Regenkragen nein
Klemmflansch nein
Schauglas nein
Beschriftung Typenschild
prüffähige Statik (nach DIN EN 1993-3-2) nein
Direkteingabe Preis für:
Deflektorhaube nein
Isolierung nein
Filter nein
Flansch unter Montage-Ebene nein
Halteösen für Seilabspannung nein
Wandhalterung ja
Kurz-Hinweis Max. 500 mm Wandabstand, Montage im
oberen Drittel
Schalldämpfer nein

Technische Daten
Typschlüssel LT - R - DN 560 - V2A - lbü - KOE
Gesamthöhe 6000 mm
Gewicht 212 kg
Geschwindigkeit im Stammrohr 4,64 m/s
Anströmfläche 0,25 m²
Anströmgeschwindigkeit 4,64 m/s
freier Querschnitt 0,25 m²
Geschwindigkeit im freien Querschnitt 4,64 m/s
Geschwindigkeit im Anschlußquerschnitt 4,6 m/s
Totaldruckverlust 9 Pa
Schallleistungspegel 10 dB(A)
Schalldruckpegel in 1m Abstand 2 dB(A)
Schalldruckpegel in 3m Abstand 0 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Fabrikat der Planung: Berliner Luft
Typ:  LT-R-DN 560 - V2A - lbü - KOE

Angebotenes Fabrikat:

Hersteller:
'....................................................' (vom Bieter einzutragen)

Typ:
'....................................................' (vom Bieter einzutragen)
Menge: 1,000 St

**43.03.40 FOL 4.100 m³/h, Unterteil**
FOL 4.100 m³/h, Unterteil

Lüftungsturm mit CE-Kennzeichnung, Typ LT - R - DN 560
- V2A - lbü - KOE - BS - RD, der BerlinerLuft. Technik
GmbH aus Edelstahl
V2A für Fortluft in runder, längs- und
quernahtgeschweißter Ausführung (Schweißnahtschuppung
sichtbar), als gerades Rohr ausgeführt.
Dachform als Kopf-Flansch gerade, mit
Maschendrahtgitter 20 x 20 x 2, als Vogelschutzgitter
geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Seitlicher Anschluss, in Ausführung rund, ggf. mit
variablen Anschlusswinkel zur Achse des Lüftungsturm.
Der Anschluss kann entweder
mit Flansch gemäß DIN 24154 (R1/ R2) oder ohne
Flanschverbindung aufgeführt werden.

Inkl. folgendem Zubehör
- Kranösen
- Blitzschutzwinkel
- Ablaufboden schräg
- Revisionsöffnung zur Begehung, außen bündig und
entsprechend an die Krümmung der Turmoberfläche
angepasst, mit außen
liegenden Scharnieren und Vierkantvorreiber, für
Wartungs- und Reinigungsintervalle nach VDI 6022

KONFIGURATION
Allgemeine Angaben
Turmausführung gerades Rohr
! bauseitige Entwässerung oder
Turmeinbauten wählen
Strömungsanforderung
Luftart Fortluft
Technische Anforderung
Strömungsauslegung nach Baugröße
Volumenstrom 4100 m³/h
Durchmesser-Nennweite 560 mm
Innen-Durchmesser 559 mm
Stammrohr-Höhe 6000 mm
resultierende Mindest-Ansaug-/
Ausblashöhe 6000 mm
Bodenplatte
Form Bodenplatte rund
Kopfausführung
Dach-Form Kopf-Flansch
Flanschausrichtung Flansch aussen
Breite des Flansches 40 mm
Stärke des Flansches 10 mm
Lochanzahl 4 St
Lochkreis-Durchmesser 604 mm
Materialauswahl
Material Edelstahl V2A
Oberfläche Grundmaterial längsgebürstet (nur aussen)
Oberflächenbehandlung längsgebürstet (nur aussen)
Beschichtung im erdberührenden Bereich
(nur aussen) nein
Blechstärke gewählt 2 mm
Turmanschluss
Turmanschluss Anschluss seitlich
Form des Anschlusses rund
Innendurchmesser automatisch ja
Innendurchmesser des Anschlusses 559 mm
mit Flansch ja
Innendurchmesser, Flansch Di 564, 50 x 8
Lochung, Lochkreis, Ausrichtung 16 x D 14, LK 629,
achsfrei
Anschluss Winkel 0 °
Höhe der Anschlussposition auf
Turmmittelachse 600 mm
Leitbleche im Anschluss nein

Transportmaterial
Kranösen ja
Befestigungsmaterial
Ankerkorb nein
Revisions-Öffnung
Revisions-Öffnung Tür bündig
Position der Revisionsöffnung (Blick auf
Anschlussstutzen) rechts
Breite der Revisionstür 300 mm
Höhe der Revisionstür 400 mm
Position der Revisionstür (UK Boden -
Mitte) 700 mm
vorbereitet für Zylinderschloss nein
Einbauten
Turmeinbauten schräger Boden mit Ablauf
Höhe Ablauf max (UK Boden - Mitte) 222 mm
Höhe Ablauf (UK Boden - Mitte) 222 mm
Extras
Erdungsanschluss / Blitzschutzwinkel ja
Maschendrahtgitter nein
Regenkragen nein
Klemmflansch nein
Schauglas nein
Beschriftung Typenschild
prüffähige Statik (nach DIN EN 1993-3-2) nein
Direkteingabe Preis für:
Deflektorhaube nein
Isolierung nein
Filter nein
Flansch unter Montage-Ebene nein
Halteösen für Seilabspannung nein
Wandhalterung nein
Schalldämpfer nein

Technische Daten
Typschlüssel LT - R - DN 560 - V2A - lbü - KOE - BS -
RD
Gesamthöhe 6000 mm
Gewicht 229 kg
Geschwindigkeit im Stammrohr 4,64 m/s
Anströmfläche 0,25 m²
Anströmgeschwindigkeit 4,64 m/s
freier Querschnitt 0,25 m²
Geschwindigkeit im freien Querschnitt 4,64 m/s
Geschwindigkeit im Anschlußquerschnitt 4,6 m/s
Totaldruckverlust 35 Pa
Schallleistungspegel 38 dB(A)
Schalldruckpegel in 1m Abstand 30 dB(A)
Schalldruckpegel in 3m Abstand 20 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Hersteller:  Berliner Luft
Typ:  LT-R-DN 560 - V2A - lbü - KOE - BS - RD

Angebotenes Fabrikat:

Hersteller:
'....................................................' (vom Bieter einzutragen)

Typ:
'....................................................' (vom Bieter einzutragen)
Menge: 1,000 St

**43.03.41 FOL 4.100 m³/h, Oberteil**
FOL 4.100 m³/h, Oberteil

Lüftungsturm mit CE-Kennzeichnung, Typ LT - B - DN 560
- V2A - lbü - KOE, der BerlinerLuft. Technik GmbH aus
Edelstahl V2A für
Fortluft in runder, längs- und quernahtgeschweißter
Ausführung (Schweißnahtschuppung sichtbar), als
Ausblasbogen ausgeführt. Mit
demontierbarem Maschendrahtgitter 20 x 20 x 2 versehen,
als Vogelschutzgitter geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Vertikaler Anschluss von unten, entlang der Achse des
Lüftungsturm.

Inkl. folgendem Zubehör
- Kranösen
- Wandhalterung: Max. 500 mm Wandabstand, Montage im
oberen Drittel

KONFIGURATION
Allgemeine Angaben
Turmausführung Ausblas-Ansaugbogen
Strömungsanforderung
Luftart Fortluft
Technische Anforderung
Strömungsauslegung nach Baugröße
Volumenstrom 4100 m³/h
Durchmesser-Nennweite 560 mm
Innen-Durchmesser 559 mm
Stammrohr-Höhe 6000 mm
resultierende Mindest-Ansaug-/
Ausblashöhe 6166 mm
Winkel 30° °
Segmentanzahl 3 St
Radius 559 mm
Bodenplatte
Form Bodenplatte rund
Materialauswahl
Material Edelstahl V2A
Oberfläche Grundmaterial längsgebürstet (nur aussen)
Oberflächenbehandlung längsgebürstet (nur aussen)
Beschichtung im erdberührenden Bereich
(nur aussen) nein
Blechstärke gewählt 2 mm
Turmanschluss
Turmanschluss Anschluss von unten

Transportmaterial
Kranösen ja
Befestigungsmaterial
Ankerkorb nein
Revisions-Öffnung
Revisions-Öffnung Keine
Einbauten
Turmeinbauten Keine Einbauten
Extras
Erdungsanschluss / Blitzschutzwinkel nein
Maschendrahtgitter ja
Regenkragen nein
Klemmflansch nein
Schauglas nein
Beschriftung Typenschild
prüffähige Statik (nach DIN EN 1993-3-2) nein
Direkteingabe Preis für:
Deflektorhaube nein
Isolierung nein
Filter nein
Flansch unter Montage-Ebene nein
Halteösen für Seilabspannung nein
Wandhalterung ja
Kurz-Hinweis Max. 500 mm Wandabstand, Montage im
oberen Drittel
Schalldämpfer nein

Technische Daten
Typschlüssel LT - B - DN 560 - V2A - lbü - KOE
Gesamthöhe 6725 mm
Gewicht 234 kg
Geschwindigkeit im Stammrohr 4,64 m/s
Anströmfläche 0,18 m²
Anströmgeschwindigkeit 6,32 m/s
freier Querschnitt 0,12 m²
Geschwindigkeit im freien Querschnitt 9,88 m/s
Geschwindigkeit im Anschlußquerschnitt 4,6 m/s
Totaldruckverlust 37 Pa
Schallleistungspegel 39 dB(A)
Schalldruckpegel in 1m Abstand 31 dB(A)
Schalldruckpegel in 3m Abstand 21 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Hersteller:  Berliner Luft
Typ:  LT-B-DN 560 - V2A - lbü - KOE

Angebotenes Fabrikat:

Hersteller:
'....................................................' (vom Bieter einzutragen)

Typ:
'....................................................' (vom Bieter einzutragen)
Menge: 1,000 St

**43.03.42 FOL 4.100 m³/h, Zwischenteil**
FOL 4.100 m³/h, Zwischenteil

Lüftungsturm mit CE-Kennzeichnung, Typ LT - R - DN 560
- V2A - lbü - KOE, der BerlinerLuft. Technik GmbH aus
Edelstahl V2A für
Fortluft in runder, längs- und quernahtgeschweißter
Ausführung (Schweißnahtschuppung sichtbar), als gerades
Rohr ausgeführt.
Dachform als Kopf-Flansch gerade, mit
Maschendrahtgitter 20 x 20 x 2, als Vogelschutzgitter
geeignet.

Die Lüftungstürme, werden gemäß statischen
Erfordernissen ausgeführt. Das Stammrohr wird nach dem
Plasma-Stichlochverfahren
hergestellt und aus gerundeten Blechtafeln einteilig
gefertigt. Die dabei anfallende Längsschweißnaht wird
ausschließlich
maschinengeschweißt. Die Querschweißnähte werden
manuell je nach Erfordernis mittels WIG- oder MAG-
Verfahren von geprüftem
Fachpersonal gefertigt.

Das Material des Bodenflansches entspricht dem
Stammrohr. Das Stammrohr sowie der Bodenflansch werden
gemäß statischen
Erfordernissen ausgeführt.
(Hier wird für das Angebot eine Lufttemperatur von max.
50°C und eine Windlastzone II angenommen, eine
seismische Betrachtung wird
nicht durchgeführt)

Vertikaler Anschluss von unten, entlang der Achse des
Lüftungsturm.

Inkl. folgendem Zubehör
- Kranösen
- Wandhalterung: Max. 500 mm Wandabstand, Montage im
oberen Drittel

KONFIGURATION
Allgemeine Angaben
Turmausführung gerades Rohr
! bauseitige Entwässerung oder
Turmeinbauten wählen
Strömungsanforderung
Luftart Fortluft
Technische Anforderung
Strömungsauslegung nach Baugröße
Volumenstrom 4100 m³/h
Durchmesser-Nennweite 560 mm
Innen-Durchmesser 559 mm
Stammrohr-Höhe 6000 mm
resultierende Mindest-Ansaug-/
Ausblashöhe 6000 mm
Bodenplatte
Form Bodenplatte rund
Kopfausführung
Dach-Form Kopf-Flansch
Flanschausrichtung Flansch aussen
Breite des Flansches 40 mm
Stärke des Flansches 10 mm
Lochanzahl 4 St
Lochkreis-Durchmesser 604 mm
Materialauswahl
Material Edelstahl V2A
Oberfläche Grundmaterial längsgebürstet (nur aussen)
Oberflächenbehandlung längsgebürstet (nur aussen)
Beschichtung im erdberührenden Bereich
(nur aussen) nein
Blechstärke gewählt 2 mm

Turmanschluss
Turmanschluss Anschluss von unten
Transportmaterial
Kranösen ja
Befestigungsmaterial
Ankerkorb nein
Revisions-Öffnung
Revisions-Öffnung Keine
Einbauten
Turmeinbauten Keine Einbauten
Extras
Erdungsanschluss / Blitzschutzwinkel nein
Maschendrahtgitter nein
Regenkragen nein
Klemmflansch nein
Schauglas nein
Beschriftung Typenschild
prüffähige Statik (nach DIN EN 1993-3-2) nein
Direkteingabe Preis für:
Deflektorhaube nein
Isolierung nein
Filter nein
Flansch unter Montage-Ebene nein
Halteösen für Seilabspannung nein
Wandhalterung ja
Kurz-Hinweis Max. 500 mm Wandabstand, Montage im
oberen Drittel
Schalldämpfer nein

Technische Daten
Typschlüssel LT - R - DN 560 - V2A - lbü - KOE
Gesamthöhe 6000 mm
Gewicht 212 kg
Geschwindigkeit im Stammrohr 4,64 m/s
Anströmfläche 0,25 m²
Anströmgeschwindigkeit 4,64 m/s
freier Querschnitt 0,25 m²
Geschwindigkeit im freien Querschnitt 4,64 m/s
Geschwindigkeit im Anschlußquerschnitt 4,6 m/s
Totaldruckverlust 18 Pa
Schallleistungspegel 25 dB(A)
Schalldruckpegel in 1m Abstand 17 dB(A)
Schalldruckpegel in 3m Abstand 7 dB(A)

HINWEISE
Standsicherheitsnachweis, Berechnungsgrundlage nach
EN1993-3-2. Der Bauherr ist dafür verantwortlich, die
statischen Berechnungen der Lüftungstürme, die vom
Hersteller
erstellt wurden, zur Prüfung bei der zuständigen
Baubehörde einzureichen.
Die Berechnung der Transportkosten basiert auf dem
Prinzip der ökologischen Verantwortung und beinhaltet
ggf. mehrere Lüftungstürme mit einem LKW anzuliefern.
Bitte
beachten Sie, dass Straßensperrungen, das Entfernen von
Hindernissen wie Verkehrsschildern und Ampeln sowie
ähnliche Arbeiten nicht im Angebotspreis enthalten sind
und
separat in Rechnung gestellt werden.
Die Abstände zwischen Außenluftansaugung und
Fortluftöffnung, sind in Übereinstimmung mit CEN/TR
16798-4 und den geltenden technischen Vorschriften zu
positionieren.
Der Druckverlust bezieht sich auf die
Referenzgeschwindigkeit im Stammrohr für Luft mit einer
Dichte von 1.2 kg/m³ und beschreibt den
Totaldruckverlust unter
Berücksichtigung des endständigen Einbaus des
Lüftungsturms inklusive Ein- bzw. Austrittsverlusten.
Der Schallleistungspegel bezieht sich auf die DIN
45635-47 sowie die VDI 2081-1. Für die Berechnung des
Schalldruckpegels wird eine akustische
Halbkugelabstrahlung
angenommen. Davon abweichende Aufstellsituationen
müssen gesondert angefragt werden.

liefern und in den nachfolgenden Größen
betriebsfertig montieren.

Hersteller:  Berliner Luft
Typ:  LT-R-DN 560 - V2A - lbü - KOE

Angebotenes Fabrikat:

Hersteller:
'....................................................' (vom Bieter einzutragen)

Typ:
'....................................................' (vom Bieter einzutragen)
Menge: 1,000 St

#### Bereich 43.04 Schaltschrank für Brandschutzklappen

**43.04.1 Flachkabelverteiler**
Flachkabelverteiler

für eine kostengünstige und rationelle Verdrahtung für
AS-Interface Installationen. AS-Interface Verteiler für
ein oder zwei AS-Interface Flachleitungen.
- Elektrische Ausführung: AS-i/24 V
- Gehäusewerkstoffe: PA 6 GF35 Grivory
- Umgebungstemperatur: 25  75 C°
- Schutzart: IP 67

Fabrikat der Planung: Trox SE
Serie:  TNC-70581

liefern und betriebsfertig montieren.

Angebotenes Fabrikat:

Hersteller:
'....................................................' (vom Bieter einzutragen)

Typ:
'....................................................' (vom Bieter einzutragen)
Menge: 6,000 St

**43.04.2 Flachkabelanschluss**
Flachkabelanschluss

für die offenen Kabelenden als Enddichtungshülse.
- Gehäusewerkstoffe: ULTRAMID Dichtung: NBR
- Umgebungstemperatur: 20  70 C°

Fabrikat der Planung: Trox SE
Serie:  TNC-70413

liefern und betriebsfertig montieren.

Angebotenes Fabrikat:

Hersteller:
'....................................................' (vom Bieter einzutragen)

Typ:
'....................................................' (vom Bieter einzutragen)
Menge: 1,000 St

**43.04.3 AS-i Flachkabel**
AS-i Flachkabel

zum Einsatz in Durchdringungstechnik für FK-Unterteile
und
Compactmodule, lieferbar in 25, 50 oder 100 m
Kabelrollen.
- Betriebsspannung: 26,5  31,6 V DC (AS-i)
- Elektrische Ausführung: AS-i
- Anschluss: 2 x 1,5 mm²
- Umgebungstemperatur: 40  85 C°
- Schutzart: IP 67

Fabrikat der Planung: Trox SE
Serie:  TNC-A4000

liefern und betriebsfertig montieren.

Angebotenes Fabrikat:

Hersteller:
'....................................................' (vom Bieter einzutragen)

Typ:
'....................................................' (vom Bieter einzutragen)
Menge: 250,000 m

**43.04.4 Schaltkasten Repeater**
Schaltkasten Repeater

- Abmessung: 300 x 300 x 210 mm
- Gehäusewerkstoff: Kunststoff, halogenfrei mit
Klarsichtdeckel
- Komponenten: fertig eingebaut und verdrahtet bis auf
Reihenklemmen
- Kabeldurchführung: M20 mit Zugentlastung für
Netzeinspeisung und
  AS-i Buskabel
- Netzeinspeisung: 230 V AC, 50 Hz
- Repeater: TNC-A3226
- Netzteil: TNC-A1258

AS-i Repeater zur AS-i Leitungsverlängerung um 100 m.
Module sitzen vor dem Repeater.
- Gesamtstromaufnahme aus AS-i: 2 × 60 mA
- Ausgänge/Anschluss: Combicon Stecker
- Gehäusewerkstoffe: PA 6.6
- Umgebungstemperatur: 0  55 C°
- Schutzart: IP 20
- Betrieb: LED 2 × grün
- Fehler: LED 2 × rot
- steckbarer Abschlußwiderstand

AS-i Netzteil 8 A
- Eingangsspannungsbereich (V): 100.120 AC / 200.240 AC
- Nennspannung (V): 115/230 AC
- Nennfrequenz (Hz): 50/60
- Ausgangsspannung (AS-i) (V): 30,5 DC
- Ausgangsleistung (W): 244
- Ausgangsstrom (A): 8
- Wirkungsgrad (%): 89,4
- Kurzschlussfest/überlastfest: Ja
- Derating (W/K): 6 (60 bis 70°C)
- Netzausfallüberbrückungszeit (ms): 44 (120 V AC; 60
Hz) / 42 (230 V AC; 50 Hz)
- Überspannungsschutz (V): < 36
- Restwelligkeit (mV): < 100
- Umgebungstemperatur (°C): -25.70
- Schutzart: IP20
- EMV: EN61000-6-1; EN61000-6-2; EN61000-6-4
- MTBF (h): 771000
- Gehäusewerkstoff: Stahlblech
- Montage: Tragschiene TH35
- Abmessungen (mm): 62 x 124,3 x 130,8
- Gewicht (kg): 0,883
- Anzeige: LED grün (AS-i Spannung)
- Anschluss: Schraubklemmen
- AS-i Zertifikat: 98501

Fabrikat der Planung: Trox SE
Serie:  TNC-SVR02

liefern und betriebsfertig montieren.

Angebotenes Fabrikat:

Hersteller:
'....................................................' (vom Bieter einzutragen)

Typ:
'....................................................' (vom Bieter einzutragen)
Menge: 1,000 St

**43.04.5 Schaltkasten Controllereinheit**
Schaltkasten Controllereinheit

- Abmessung: 450 x 300 x 210 mm
- Gehäusewerkstoff: Kunststoff, halogenfrei mit
Klarsichtdeckel
- Komponenten: fertig eingebaut und verdrahtet bis auf
Reihenklemmen
- Kabeldurchführung: M20 mit Zugentlastung für
Netzeinspeisung und AS-i Buskabel und
Netzwerkkabel
- Profibus DP Stecker
- Schuko-Steckdose für Programmiergerät
- Sicherungsautomat: 16 A Netzeinspeisung: 230 V AC, 50
Hz
- Komponenten:
 1x Controller: TNC-A1412 mit eingespielter
Basic-User-Software, 1 oder 2 Master
 1x Schaltnetzteil: TNC-D1030 = 1,3 A
 1x Netzteil: TNC-A1258 = 8 A
 1x E/A-Module: TNC-Z0094

Der AS-i Controller TNC-A1412 besteht aus den folgenden
Komponenten:
- eine erste AS-i Master Schnittstelle
- eine zweite aktivierbare AS-i Master Schnittstelle
- ein integriertes Text- und Grafik-Display
- sechs Tasten für Bedienerinteraktion
- SD-Kartenslot für Anlagenkonfiguration
- optionale und auswählbare Controller-Vernetzung mit
 - Profibus DP (Slave) und
 - Ethernet mit MODBUS TCP (Slave/Server)
Die vorinstallierte TNC-Basic-User-Software hat
folgende Eigenschaften:
- Konfiguration der Controllervernetzung (Profibus DP /
Ethernet MODBUS TCP / ohne Netzwerk)
- Aktivierung der zweiten AS-Interface Master
Schnittstelle
- Steuerung und Erfassung von Komponenten in einer
Brandschutzklappensteuerung
  mit folgenden Eigenschaften:
 - Automatische Erkennung der TROX Module und deren
Funktionalität
 - Automatische Gruppenbildung
 - optionale Anlagenkonfiguration mit CSV-Datei
(SD-Karte)
 - Automatisierter Funktionstest
 - Handsteuerung der Klappen
 - Bedienung und Zustandsanzeige mittels integriertem
Display
 - Einfach menügeführte Einstellungen zur
Anlagenkonfiguration und Anpassung
 - Betriebsspannung: 24 V DC
 - Gesamtstromaufnahme aus AS-i: < 10 mA
 - Gehäusewerkstoffe: Aluminium, Stahlblech verzinkt, P
 - Umgebungstemperatur: 0  60 C°
 - Schutzart: IP 20
 - Funktionsanzeige: LED 1 × rot/gelb/grün

AS-i Netzteil 8 A
- Eingangsspannungsbereich (V): 100.120 AC / 200.240 AC
- Nennspannung (V): 115/230 AC
- Nennfrequenz (Hz): 50/60
- Ausgangsspannung (AS-i) (V): 30,5 DC
- Ausgangsleistung (W): 244
- Ausgangsstrom (A): 8
- Wirkungsgrad (%): 89,4
- Kurzschlussfest/überlastfest: Ja
- Derating (W/K): 6 (60 bis 70°C)
- Netzausfallüberbrückungszeit (ms): 44 (120 V AC; 60
Hz) / 42 (230 V AC; 50 Hz)
- Überspannungsschutz (V): < 36
- Restwelligkeit (mV): < 100
- Umgebungstemperatur (°C): -25.70
- Schutzart: IP20
- EMV: EN61000-6-1; EN61000-6-2; EN61000-6-4
- MTBF (h): 771000
- Gehäusewerkstoff: Stahlblech
- Montage: Tragschiene TH35
- Abmessungen (mm): 62 x 124,3 x 130,8
- Gewicht (kg): 0,883
- Anzeige: LED grün (AS-i Spannung)
- Anschluss: Schraubklemmen
- AS-i Zertifikat: 98501

AS-i E/A Modul 4 Eingänge 4 Ausgänge
Modul mit 4 digitalen Ein-/Ausgängen, anreihbar
- Tragschienen- und Rückwandmontage ist über Schraubklemmanschluss möglich
- Betriebsspannung: 26,5  31,6 V DC
- Gesamtstromaufnahme aus AS-i: < 250 mA
- Umgebungstemperatur: 25  60 °C
- Schutzart: IP 20

Fabrikat der Planung: Trox SE
Serie:  TNC-SVC02DPR

liefern und betriebsfertig montieren.

Angebotenes Fabrikat:

Hersteller:
'....................................................' (vom Bieter einzutragen)

Typ:
'....................................................' (vom Bieter einzutragen)
Menge: 1,000 St

**43.04.6 Inbetriebnahme**
Inbetriebnahme

Technischer Service
Vollständige Inbetriebnahme der AS-i Komponenten
durch Servicetechniker .

Terminplanung:
  Die Vorlaufzeit beträgt mindestens 30 Arbeitstage
ab technisch definiertem Auftragseingang.
  Kürzere Vorlaufzeiten sind je nach Auftragsumfang
und aktueller Auslastung möglich.
  Die tatsächliche Vorlaufzeit wird nach techn.
definierten Auftragseingang ermittelt.
  Wir bitten sie, sich frühzeitig mit uns zur
Terminabstimmung in Verbindung zu setzen.
  (Telefon 0 28 45  202-1130; Mail
smb-services-de@troxgroup.com)

Voraussetzungen:
  Für einen erfolgreichen Einsatz benötigen wir im
Vorfeld die Anschrift des Bauvorhabens und Name /
  Telefonnummer eines unterschriftsberechtigten
Ansprechpartners vor Ort, der unseren Techniker in
  die örtlichen Gegebenheiten einführt. Dieser fach-
und ortskundige Ansprechpartner steht uns für die
  Dauer des Einsatzes bei Bedarf zur Verfügung.
  Alle arbeitssicherheitsrelevanten Vorschriften sind
eingehalten. Dies wird durch eine projektbezogene
  Gefährdungsbeurteilung bestätigt, die vom
Auftraggeber vor Beginn der Arbeiten auszufüllen ist.
  Soll die Gefährdungsbeurteilung durch TROX erstellt
werden, kann dies separat angeboten werden
  Bauseitige Installationen wurden im Vorfeld
durchgeführt, geprüft und erfolgten gemäß den aktuellen
  VDE-Richtlinien, den Richtlinien für AS-Interface E
50295 und IEC 62026-2 sowie für Feldbusse
  gemäß IEC 61158 und IEC 61784
  Für die Arbeiten werden uns im Vorfeld folgende
Informationen / Unterlagen zur Verfügung gestellt:
    - Ausgefüllte AS-i Check- und Beleglisten
  Entsprechende Formulare erhalten Sie im Anschluss
an ihre Beauftragung von unserem Servicepartner
  TROX HGI GmbH
    - Informationen zu Schnittstellen zur MBE/GA (GLT)/
BMA Anbindung
- Pflichtenheft der zu programmierenden
Funktionsabläufe
  sowie der System- und Gewerkeübergreifenden
Funktionen
    - Übersicht der AS-i Systemtopologie
    - Zeichnungsunterlagen / Schemata
  Eine erste Basisfunktionsprüfung des AS-i Systems
gemäß Checkliste wurde bereits erfolgreich
  durchgeführt
  Alle relevanten Räumlichkeiten sind frei
zugänglich. Dies betrifft auch die Zugänglichkeit zu
allen
  Feldbusmodulen im Gebäude.
  Alle Versorgungsmedien müssen während des Einsatzes
ununterbrochen zur Verfügung stehen.
  Hilfskräfte sowie den Vorschriften entsprechende
Hilfsmittel und Arbeitsbühnen über 2 Meter, werden
  vom Auftraggeber gestellt.

Ausgrenzungen:
  Die von TROX angebotenen Dienstleistungen sind von
der VOB (in allen Teilen) ausgeschlossen.
  Es gelten die Bedingungen für Dienstleistungen.
  Die Terminierung zwischen den einzelnen Gewerken
und Baubeteiligten erfolgt
  durch den Auftraggeber.
  Die Teilnahme an Bau- und Beratungsgesprächen
unserer Servicetechniker ist
  nicht Bestandteil des Angebotes, sofern nicht
explizit aufgeführt.
  Programmierarbeiten an Fremdsystemen außerhalb des
angebotenen Systems.
  Verdrahtungsarbeiten außerhalb der angebotenen
Leistungen, Maurer- und Stemmarbeiten,
  Öffnen und Schließen von Decken / Böden /
Brüstungsverkleidungen.
  Umlagekosten wie Bauwesenversicherung,
Baureinigung, Hilfsenergiekosten, Abnahmekosten,
  Entsorgung, Reinigungskosten.
  Arbeiten von montags bis freitags außerhalb der
Zeit von 8:00 - 17:00 Uhr, sind nur nach Absprache
  möglich und werden wie folgt berechnet:
    - von 6:00 - 8:00 Uhr und 17:00 - 19:00 Uhr:
Zuschlag i.H.v. 25% der Gesamtkosten
    - von 19:00 - 6:00 Uhr: Zuschlag i.H.v. 50% der
Gesamtkosten
    - Sollten die Arbeiten nur samstags oder sonntags
möglich sein, kontaktieren Sie uns bitte unter der
  angegebenen Rufnummer oder per E-Mail.

Bitte beachten Sie:
Sollten die genannten Bedingungen nicht erfüllt sein
oder zusätzliche Arbeiten anfallen, die nicht
Bestandteil des Angebotes sind, dann erlauben wir uns
den hierdurch entstandenen Aufwand, Wartezeiten sowie
An- und Abreisen in Rechnung zu stellen.

Grundlage zur Erstellung dieser Kalkulation sind
folgende Massen:

1x Controller
1 x TNC-Z0094 E/A-Modul (Relaismodul) mit insgesamt 8
belegten Ein- und Ausgängen)
12 x AS-EM Modul

Sollten die tatsächlichen Arbeiten und Massen
abweichend sein,
werden wir die Kosten im Rahmen der
Rechnungsstellungentsprechend anpassen.

Falls Ihnen im Vorfeld bereits eine Änderung bekannt
ist,
erstellen wir auf Wunsch selbstverständlich ein
aktualisiertes Angebot.

Dienstleistungen des Servicetechnikers:

Programmierung
  Erstellung der anlagenspezifischen
  AS-i Basic-User-Software nach
  Pflichtenheft des Auftraggebers
  Konfiguration der Gesamtanlage
  Programmierung gem. der uns zur
  Verfügung gestellter Belegliste
  (E/A-Punkte) des Systems
  Parametrierung der Funktionsabläufe
  Texterstellung zur Darstellung von
  Fehlermeldungen und Bedienerdialog
  im Display
  Dokumentation der Anlagensoftware

Adressierung der AS-i Busteilnehmer

  Adressierung der Systemkomponenten
  nach Belegliste
Inbetriebnahme der Basic-User-Software vor Ort

  Konfiguration und Parametrierung der Funktionsabläufe im AS-i Controller Parametrierung des
  Displays
  Laden der anlagenspezifischen AS-i Software
  Test der nach Pflichtenheft programmierten
  Funktionsabläufe des Gesamtsystems
  (kein 1:1 Test)
  Abnahme der Anlage am Tag der Inbetriebnahme
  durch den Auftraggeber
  Einweisung des Personals des Anlagenbetreibers
  am Tag der Inbetriebnahme

Systemanbindung
  Interne Systemverbindung Display/Controller
  Externe Systemanbindung (binäre Kontakte, BACnet,
Modbus)

System- und gewerkeübergreifende
Funktionsprüfung (kein 1:1 Test)

  Test der Anbindung

Reise- / Übernachtungskostenpauschale

  Reisekosten für Flug, Bahn oder Schiff werden nach
Beleg und Aufwand
  verrechnet

Bei dem Auftrag gehen wir von einem kontinuierlichen
Arbeitsablauf und
freier Zugänglichkeit der Geräte aus.

Sollten für die einzelnen Positionen verschiedene
Termine gewünscht sein,
werden die Kosten im Rahmen der Rechnungsstellung
entsprechend angepasst.
Nach Abschluss oder Teilabschluss der Arbeiten, erfolgt
eine Abnahme der
erbrachten Leistungen unseres Systemintegrators vom
Auftraggeber oder seines
Vertreters, durch unterzeichnen des Serviceberichtes.
Sollte hierfür ein
zusätzlicher Termin erwünscht sein, wird dieser nach
Aufwand berechnet.
Menge: 1,000 St

#### Bereich 43.05 Techn. Wärmedämmung

**43.05.1 Mineralwolle außen 200% 60mm, mit Blechmantel, verz. Formteil F2**
Mineralwolle außen 200% 60mm, mit Blechmantel, verz.
Formteil F2

bis Kantenlänge: größer 500 mm, kleiner gleich 1.000
mm.
Menge: 3,000 m2

**43.05.2 Mineralwolle außen 200% 60mm, mit Blechmantel, verz. Formteil F3**
Mineralwolle außen 200% 60mm, mit Blechmantel, verz.
Formteil F3

bis Kantenlänge: größer 1.000 mm, kleiner gleich 1.500
mm.
Menge: 6,000 m2

**43.05.3 Mineralwolle 100% 30mm, Formteil F2**
Mineralwolle 100% 30mm, Formteil F2

bis Kantenlänge: größer 500 mm, kleiner gleich 1.000
mm.
Menge: 15,000 m2

**43.05.4 Mineralwolle 100% 30mm ,Formteil F3**
Mineralwolle 100% 30mm, Formteil F3

bis Kantenlänge: größer 1.000 mm, kleiner gleich 1.500
mm.
Menge: 25,000 m2

**43.05.5 Dampfdiffusionsdichte Dämmung 19mm**
Dampfdiffusionsdichte Dämmung

in luft- und dampfdiffusionsdichter Ausführung,
bestehend aus geschlossenzelligem Vinylkautschuk
in Platten- oder Rollenform, selbstklebend.
Haftkleberbeschichtung auf
modifizierter Acrylat-Basis mit Gitternetzstruktur und
Abdeckung, Wärmeleitfähigkeit bei 0° C, 0.036 W/(m²K),
Dampfdiffusionswiderstandszahl >= 7.000,
Baustoffklasse B1, schwer entflammbar.
Stöße und Schnittflächen vollflächig nach Angaben des
Herstellers mit Kontaktkleber, zusätzlich sämtliche
Stöße und Schnittflächen mit selbstklebenden
Vinylkautschukband überlappend, verkleben.

Dämmstärke: 19 mm für Außenluft und Fortluft

liefern und aufbringen.
Menge: 45,000 m2

#### Bereich 43.06 Besondere Leistungen

**43.06.1 Stundenlohnarbeiten Obermonteur**
*** Bedarfsposition ohne GB
Stundenlohnarbeiten Obermonteur

die Durchführung dieser Arbeiten darf nur mit der
Zustimmung der Bauleitung begonnen werden.
Stundenzettel, die nicht am Tag oder nach
Fertigstellung der Teilleistungen abgezeichnet werden,
werden nicht anerkannt.
Eine zusätzliche Vergütung für den Einsatz von
Maschinen erfolgt nicht.
Menge: 10,000 h

**43.06.2 Stundenlohnarbeiten Monteur**
*** Bedarfsposition ohne GB
Stundenlohnarbeiten Monteur

die Durchführung dieser Arbeiten darf nur mit der
Zustimmung der Bauleitung begonnen werden.
Stundenzettel, die nicht am Tag oder nach
Fertigstellung der Teilleistungen abgezeichnet werden,
werden nicht anerkannt.
Eine zusätzliche Vergütung für den Einsatz von
Maschinen erfolgt nicht.
Menge: 10,000 h

**43.06.3 Stundenlohnarbeiten Helfer**
*** Bedarfsposition ohne GB
Stundenlohnarbeiten Helfer

die Durchführung dieser Arbeiten darf nur mit der
Zustimmung der Bauleitung begonnen werden.
Stundenzettel, die nicht am Tag oder nach
Fertigstellung der Teilleistungen abgezeichnet werden,
werden nicht anerkannt.
Eine zusätzliche Vergütung für den Einsatz von
Maschinen erfolgt nicht.
Menge: 10,000 h

**43.06.4 Montageplanung**
Montageplanung

auf Grundlage der Ausführungsplanung erstellen und zur
Prüfung
einreichen als dwg- und pdf-Datei.
Menge: 1,000 St

**43.06.5 Anlagenschema Lüftung**
Anlagenschema Lüftung

DIN A1 oder A2, mit alterungsbeständigen Farben
anlegen, in Kunststoffplatten einschweißen und an
übersichtliche, mit der Bauleitung abgesprochene
Stellen in der Zentrale aufhängen, separate
Funktionsbeschreibungen im Format DIN A4 in
Kunststoffhüllen, einschließlich Befestigungsmaterial
für Wandmontage, liefern und montieren.
Menge: 2,000 St

**43.06.6 Bezeichnungsschilder 10/5**
Bezeichnungsschilder

Abmessungen L x B  =  10 x 5 cm
Beschriftungen: 1 zeilig

Schriftzug mit der Bauleitung abstimmen, einschl.
Befestigungsmaterial
komplett liefern und montieren.
Menge: 45,000 St

**43.06.7 Bestands- und Revisionszeichnungen**
*** Pauschalposition
Bestands- und Revisionszeichnungen

gemäß VOB/C Abschnitt 4.2 "Besondere Leistungen", je
2-fach auf Datenträger (USB-Stick), im Format DWG oder
DXF mind. ACAD 2018 und je 2-fach als
Papierpause, farbig, angelegt.

Zeichnungsanzahl je komplettem (Anzeigen) Satz:

02 Revisionszeichnung(en) DIN A1

Aufbau Revisionsunterlagen:
1.) 2x Ordner DIN A4 mit Rückenschild
2.) Deckblatt mit Projektdaten
3.) Inhaltsverzeichniss
4.) Projektbeteiligtenliste mit Notrufnummer
5.) Anlagenbeschreibung
6.) Fachunternehmerbescheinigung
7.) Abnahmeprotokoll
8.) Berechnungen / Auslegungen
9.) Konformitätserklärungen
10.) ELT-Schaltpläne
11.) Revisionspläne Lüftung
12.) 2-fach digital auf Datenträger USB-Stick
Menge: 1,000 psch

**43.06.8 Farbkennzeichnungsbänder für Lüftungskanäle**
Farbkennzeichnungsbänder für Lüftungskanäle

selbstklebend einschließlich Richtungspfeilen und
Beschriftungsbändern
weiß mit Klarsichtfolie

entsprechend den DIN-Farben und mit Beschriftung der
Medien, in 5 m Abständen die Isolierung mit selbstklebendem Farb-Kennzeichnungsband einschließlich
Richtungspfeilen und Beschriftungsbändern weiß mit
Klarsichtfolie nach DIN 2403 für Kanäledurchschnittliches Kanalmaß 1000x350 mm liefern und
erkennbar aufkleben.

liefern und montieren.
Menge: 80,000 St

**43.06.9 Gestellung eines Arbeitsgerüstes 5,50 m**
*** Pauschalposition
Stellung eines Arbeitsgerüstes

für die Montage der haustechnischen Gewerke (Lüftung).

1) Lichte Höhe: ca. 5,50 m ü.OKF

Zusätzlich sollte eine Beschädigung des Bodens, durch
entsprechende Lastverteilung und Hilfskonstruktionen
ausgeschlossen werden. Vorhalten, montieren,
demontieren und entsprechend der Gerüstbreite mehrmals
versetzen einschließlich Transport und allem
erforderlichen Montage- und Befestigungsmaterial. Das
Gerüst muss auch den anderen Gewerken zur Verfügung
gestellt werden.
Menge: 1,000 psch

**43.06.10 Krangestellung**
*** Pauschalposition
Krangestellung

für die Montage des Lüftungsgerätes.
Ausladung des Kranes ca. 10 m
Höhe OKDach: ca. 7,50 m ü.OKFFB

Gestellung, An- und Abfahrt
Menge: 1,000 psch

**43.06.11 Stahl-Sonderkonstruktionen**
Stahl-Sonderkonstruktionen

in Rund-, Winkel- oder U-Ausführung zur Erstellung
aller erforderlichen Sonderaufhängungen bzw.
-konstruktionen, nur nach Angabe der Bauleitung
anfertigen und anbringen, inkl. aller Nebenarbeiten
sowie Entrosten der Konstruktion und mit zweifachem
Rostschutzanstrich, gemäß DIN 55900, versehen, einschl.
Befestigungs- und Schweißmaterial, komplett liefern und
montieren.
Menge: 200,000 kg

**43.06.12 Inbetriebnahme Lüftungsanlage**
*** Pauschalposition
Inbetriebnahme Lüftungsanlage

Inbetriebnahme der Lüftungsanlage Die Inbetriebnahme
der Anlage ist terminlich und organisatorisch mit der
Bauleitung abzustimmen. Vor der Einweisung des
Bedienpersonals hat eine Funktionsmessung der
Lüftungsanlage zu erfolgen. Die Funktionsmessung für
die RLT-Anlage hat nach DIN 18379 zu erfolgen. Alle
Messwerte werden dokumentiert und in einem
Soll-Istvergleich zusammengestellt, gemessen wird die
Stromaufnahme des Motors, die Druckdifferenz luftseitig
bei allen Bauelementen, die Lufttemperatur bei allen
Bauelementen, der Luftvolumenstrom bei allen
Bauelementen, die Luftvolumenstromverteilung an den
Luftdurchlässen, die Messgeräte sind vom AN zur
Verfügung zu stellen. Inbetriebnahme- und
Einweisungsprotokoll.  Inbetriebnahme und Probebetrieb
der gesamten Lüftungsanlage inkl. Messen der
Motornennströme, Einstellen der Schutzeinrichtung,
Messen und Einstellen der Volumenströme der einzelnen
Räume, Überprüfen der Anlage mit Messprotokollen,
einmalige Betriebseinweisung des Bedienungspersonals,
Inbetriebnahme- und Einweisungsprotokoll
Einschließlich aller erforderlichen Materialien und
Geräte.

Nach erfolgreich abgeschlossener Inbetriebnahme muss
die Anlage 10 Tage
fehlerfrei Probe laufen. Nach dem Probelauf kann die
Abnahme beantragt werden.
Menge: 1,000 psch

**43.06.13 Einweisung des Bedienpersonals**
*** Pauschalposition
Einweisung des Bedienpersonals

in die neu errichteten haustechnischen Anlagen.
Menge: 1,000 psch

**43.06.14 Hygieneerstinspektion VDI 6022**
*** Pauschalposition
Hygieneerstinspektion VDI 6022

Hygiene-Abnahme der Lüftungsanlage nach VDI 6022 durch
einen
zertifizierten Sachverständigen bzw. einen
Sachkundigen,
Übernahme der Kosten für den Sachverständigen durch den
AN,
inkl. Reinigen des Lüftungsgerätes.
Menge: 1,000 psch

**43.06.15 Beihilfe und Personalbereitstellung zur Abnahmeprüfung**
*** Pauschalposition
Beihilfe und Personalbereitstellung zur Abnahmeprüfung
Lüftunganlage gemäß DIN EN 12599:

Technische und sicherheitstechnische Prüfung der fertig
installierten Anlage auf vertrags- und
bestimmungsgemäße Ausführung.
Sie umfasst:
1.1. Vollständigkeitsprüfung:
Prüfung, durch die nachzuweisen ist, dass Lieferungen
und Leistungen im vertraglich vorgesehenen Umfang
erbracht sind, dass Bauelemente den behördlichen
Vorschriften -insbesondere den Sicherheitsvorschriften
entsprechen und dass entsprechend den Regeln der
Technik installiert wurde. Prüfen der Zugänglichkeit
der Anlagen im Hinblick auf Wartung. Prüfen des
Reinheitszustandes der Anlage. Prüfen des
Vorhandenseins aller notwendigen Unterlagen
1.2. Funktionsprüfung:
Prüfung, durch die die vertragsgemäße Funktion der
Anlage nachzuweisen ist. Sie soll zeigen, ob die
einzelnen Bauelemente der Anlage funktionsgerecht
eingebaut und wirksam sind. Die Funktionsprüfung ist an
eine Funktionsmessung gebunden. Die Funktionsprüfungen
und -messungen sind gemäß der Klasse C durchzuführen.
Die Prüfung umfasst u.a. die Ventilatoren, Filter,
Jalousieklappen, Regeleinrichtungen.
1.3. Funktionsmessung:
Messung der Istwerte der Anlage zum Nachweis ihrer
Übereinstimmung mit den vertraglich festgelegten
Sollwerten.  Messen der Stromaufnahme der Motoren, der
Luftströme und des Druckabfalls am Filter.
Sondermessungen: Gesamt-Druckdifferenz, Elektrische
Leistung und Drehzahl.  Beihilfe und
Personalbereitstellung zur Abnahme der Lüftungsanlage.

Der Sachverständige zur Durchführung der Abnahme wird
durch den AG gestellt.
Menge: 1,000 psch

### Titel 45 Elektroinstallation

*Hinweis: Leistungsverzeichnis*
Leistungsverzeichnis

über die Lieferung und Montage

der Elektroinstallationsanlage

Kostengruppe 440 Elektrische Anlagen
Kostengruppe 450 Kommunikations-, sicherheits- und
informationstechnische Anlagen

  Projekt:  Erweiterung Gillbachschule
  Nettersheimer Weg 44
  41569 Rommerskirchen

  Bauherr:  Gemeinde Rommerskirchen
  Bahnstraße 51
  41569 Rommerskirchen

*Hinweis: Baubeschreibung*
Baubeschreibung

Die Erweiterung der Gillbachschule umfasst folgende Teilbereiche:
Umbauarbeiten in der Bestandsschule (Bauteil A)
2. Abriss der vorhandenen Pausenhalle und Erweiterung der Gillbachschule
(Bauteil B)
3. Umbauarbeiten Mehrzweckhalle (nur Bandmeldeanlage, Anpassung SiBe)
(Bauteil C).

In der vorhandenen Schule im Erdgeschoss wird die ehemalige Lehrküche im
EG als Ausgabe- und Spülküche umgebaut. Ehemalige Klassenräume werden
dann als Mensa genutzt. In den Obergeschossen werden einige wenige
Waschtische und Bodenabläufe nachgerüstet.

Die Erweiterung der Gillbachschule erfolgt durch einen zweigeschossigen
Anbau. In diesem sind eine Aula, fünf Gruppenräume für die OGS und
WC-Bereiche geplant. Gemeinsam mit der Mehrzweckhalle entsteht eine
Versammlungsstätte. Der Anbau wird im Bereich der ehemaligen Pausenhalle
errichtet. Die Pausenhalle wird dazu vorher abgerissen. Die
Umbauarbeiten Mehrzweckhalle beinhalten nur die Einbindung in die neue
Bandmeldeanlage.

Das gesamte Gebäude ist als Gebäudeklasse 5 eingestuft worden.

*Hinweis: Projektbeschreibung*
Projektbeschreibung

Die Erweiterung der Gillbachschule umfasst folgende Teilbereiche:
Umbauarbeiten in der Bestandsschule (Bauteil A)
Abriss der vorhandenen Pausenhalle und Erweiterung der Gillbachschule
(Bauteil B)
Umbauarbeiten Mehrzweckhalle (nur Bandmeldeanlage, Anpassung SiBe)
(Bauteil C).
In der vorhandenen Schule im Erdgeschoss wird die ehemalige Lehrküche im
EG als Ausgabe- und Spülküche umgebaut. In den Obergeschossen werden
einige wenige Toiletten- und ein Putzmittelraum nachgerüstet. Es werden
zusätzliche Trennwände erstellt und einige Trennwände abgerissen. Dort
muss die Elektroinstallation angepasst werden. Im 1. Und 2.OG wird in
den notwendigen Fluren die Abhangdecke erneuert und es werden neue
Leuchten installiert.
Die Erweiterung der Gillbachschule erfolgt durch einen zweigeschossigen
Anbau. In diesem sind eine Aula, fünf Gruppenräume für die OGS und
WC-Bereiche geplant. Gemeinsam mit der Mehrzweckhalle entsteht eine
Versammlungsstätte. Der Anbau wird im Bereich der ehemaligen Pausenhalle
errichtet. Die Pausenhalle wird dazu vorher abgerissen.
Die Umbauarbeiten Mehrzweckhalle beinhalten nur die Einbindung in die
neue Bandmeldeanlage.
Das gesamte Gebäude ist als Gebäudeklasse 5 eingestuft worden.

KG 440 Starkstromanlagen
Für die Planung und Montage der technischen Teile gelten die
einschlägigen DIN-Normen,
die Technischen Anschlussbedingungen des zuständigen EVU und die
aktuellen AMEV-
Richtlinien.
Der Bestands- Hausanschlussraum der Schulgebäude befindet sich im Keller
des ehemaligen Hausmeistergebäudes Nettesheimer Weg 48.
Von hier werden versorgt:
Schulgebäude
Lehrküche
Turnhalle
Heizungsanlage
Für die geplante Schulerweiterung sind in der elektrischen
Leistungsermittlung Annahmen zum Verbrauch der Bestandsanlage ermittelt
worden.
Es ergibt sich eine Mehrleistung wie folgt:
Mehrleistung Schule/ Ausgabeküche:  71,67 kW
Mehrleistung Erweiterung/ Pausenhalle:  65,87 kW
Mehrleistung Technik KG Bestandsschule: 13,50 kW
Gesamtmehrleistung unter Berücksichtigung
der Gleichzeitigkeit von 0,75:  113,28 kW

Die Trafostation des EVU befindet sich in ca. 20 m Entfernung.
Der Versorger Westnetz hat die Zuleitung geprüft, die beantragte
Leistungserweiterung kann über die beiden vorhandenen Zuleitungen NYY-J
3x95/ 50mm² zur Verfügung gestellt werden.
Der vorhandene Hausanschluss/ die Niederspannungshauptverteilung kann
nicht mehr erweitert werden und muss erneuert werden. Es wird auch die
Zähleranlage erneuert.
Die neue PV-Anlage speist in die Gebäudehauptverteilung im Technikraum
B.1.07 ein.

Geplant sind zwei neue Zuleitungen:
Zur neuen Unterverteilung für die Küche und
Zur neuen Gebäudehauptverteilung im Technikraum 1.OG im Neubau.
Die Kabel werden in bauseits erstellten Versorgungsgräben verlegt und
durch den AN in das jeweilige Gebäude geführt.
Die weiteren Unterverteilungen sind im Schema Energieversorgung
dargestellt
Folgende Zähler sind berücksichtigt:
Messung Schulgebäude Gesamt mittels Zweirichtungszähler
Unterzähler der einzelnen Abgänge der NSHV mittels Ein- und
Zweirichtungszähler

Hoch- und Mittelspannungsanlagen
Hochspannungsanlagen werden in diesem Projekt nicht zum Einsatz kommen.

Eigenstromversorgungsanlagen
Auf dem Bestandsgebäude befindet sich bereits eine PV-Anlage mit einer
elektrischen Leistung von 10 kWp, der Wechselrichter befindet sich im
Kellergeschoss. Diese Anlage wird nicht verändert.
Es wird eine neue PV-Anlage auf dem Erweiterungsgebäude mit einer
Leistung von 37,2 kWp installiert. Die PV-Module haben eine
Ost-West-Ausrichtung. Sie werden auf einem Kiesdach installiert.

Es sind 80 Stück PV-Module mit einer Leistung von je 465 Wp geplant.
Der erzeugte Strom soll hauptsächlich dem Eigenverbrauch zugeführt
werden. Eine Überschusseinspeisung in das öffentliche Netz des
Energieversorgers erfolgt nur bei Überschuss, welcher nicht im eigenen
Gebäude genutzt werden kann.

Batteriespeicher:
Es ist ein Batteriespeicher mit 20 kW zur Nutzung der
Überschusserzeugung geplant.
Der Eigenbedarf erfolgt durch die Nutzung der Wärmepumpe im
Winterbetrieb zur Heizung und im Sommerbetrieb zur Temperierung sowie z.
B. für Veranstaltungen außerhalb der Schulzeiten.
Die PV-Anlage und der Batteriespeicher erhalten je einen Wechselrichter
20 kW mit DC-Überwachung. Außen ist ein Not-Ausschalter zur DC-Trennung
der PV-Anlage geplant.

Niederspannungsschaltanlagen
Es werden alle Schaltanlagen und Verteilungen allseitig geschlossen
ausgeführt. Alle einzubauenden Schalt-, Überwachungs- und
Bedienungsgeräte sowie Sicherungen und Klemmen werden auswechselbar und
dauerhaft beschriftet. Sämtliche Zu- und Ableitungen werden auf
Reihenklemmen gelegt, dauerhaft beschriftet und abgefangen.
Es ist keine Notstromversorgung geplant.

Niederspannungsinstallationsanlagen
Anpassungen im Bestandsgebäude
Im Bestandsgebäude wird eine neue Ausgabe- und Spülküche mit Nebenräumen
errichtet.
In der Bestandsküche muss die vorhandene Elektroinstallation inkl.
vorhandener Unterverteilung und inkl. Beleuchtung zurückgebaut werden.
Die neue Unterverteilung Küche wird im Hauswirtschaftsraum installiert.
Im Erdgeschoss werden einige Trockenbauwände zurückgebaut bzw. neue
Wände errichtet und neue Räume geschaffen. Die Elektroinstallation mit
Steckdosen und Lichtschaltern muss zurückgebaut werden. Der an der
Außenwand liegende Brüstungskanal für LAN-Dosen und Steckdosen wird in
jedem Raum nach unten und wieder nach oben geführt. Diese Anschlüsse
müssen zur Demontage der Wände zurückgebaut und nach den Verputzarbeiten
wieder neu verteilt werden.
Das Versetzen folgender Unterverteilungen erfolgt vorab bauseits:
UV im Serverraum A.1.03a
UV im Flur vor Toiletten neu A.2.08 - A.2.10
In den neuen Räumen z. B. Flur A.1.F1a, Toiletten A.2.09 - A.2.10 und
Putzmittel A.2.13 - A.2.13b ist die Beleuchtung und die
Spannungsversorgung nachzurüsten.
Die Auslegung der Beleuchtung dieser kleinen Räume kann gemäß
Erfahrungswerten erfolgen und muss nicht berechnet werden.  Im 1. Und
2.OG wird in den notwendigen Fluren die Abhangdecke erneuert und es
werden neue Leuchten installiert.
Die Trassenführung im Bestandsgebäude erfolgt über die vorhandenen
Trassen im Kellergeschoss. Vorhandene Brandabschottungen sind zu öffnen
und wieder zu schließen.

Installation in der Erweiterung der Schule
Unterverteilungen sind wie folgt vorgesehen:
Gebäudehauptverteilung GHV Schulerweiterung, Technikraum 1. Obergeschoss
UV EG im Stuhllager
UV 1.OG Klassen OG
Die Verkabelung erfolgt in Abhangdecken/Vorwänden und falls erforderlich
in Brüstungskanälen. In den WAT (Wand als Träger) dürfen nur
Aufputzinstallationen erfolgen.

Leerrohre unter dem Gebäude Erweiterung
Die Zuleitungen aus dem Bestandsgebäude werden in Leerrohren unter dem
Fundament bis in die Erweiterung und in die Mehrzweckhalle geführt. Der
Startpunkt liegt unter dem Treppenpodest im Heizungskeller U.07b. Mit
dieser Verlegeart können F90-Abschottungen für die Elektroinstallation
in den notwendigen Fluren eingespart werden.
Erforderliche Installationen zur Spannungsversorgung von weiteren
bauseitigen Bauteilen wie z.B. Raffstoren und Motorsteuereinheiten sind
berücksichtigt.
Die Installation erfolgt ab der GHV bis zur jeweiligen UV sternförmig
als TN-S Netz und wird vorwiegend in Kabeltragsystemen als "auf Putz"
Installation ausgeführt.
Die Querschnittsdimensionierung ist gemäß der zulässigen Belastung nach
VDE 298/Teil 2 und 4 bei größeren Längen nach dem zulässigen
Spannungsfall durchzuführen. Der max. zulässige Spannungsfall zum
Endverbraucher beträgt 3%. Ab dem HAK wird ein zulässiger Spannungsfall
von 4% bis zum Endverbraucher festgelegt.
Für die Installation der Deckeninstallation sind Kabelrinnen und
Sammelhalter zu berücksichtigen. Dies beinhaltet u. a. Beleuchtung,
Präsenzmelder und Jalousiemotoren.
Sämtliche Installationen die Brandabschnitte kreuzen / queren oder
durchdringen, sind mit entsprechender erforderlicher Qualität der Wände
/ Decken zu schotten. Hierfür eigenen sich Brandschutzeinrichtungen zur
Nachverkabelung als Brandschutzbox, die in der Planung Berücksichtigung
finden.

Eine getrennte Verlegung von Starkstrom- und Schwachstromleitungen ist
zu berücksichtigen.
Für sicherheitsrelevante Anlagenteile erfolgt die Installation entweder
in Einzelverlegung bzw. in eigenen, gesicherten, E30-E90-Kabeltrassen.
Folgende Leitungsanlagen sind gemäß DIN-Norm in Funktionserhalt
auszuführen:
Funktionserhalt 30 Minuten (E30):
Leitungsnetz der Sicherheitsbeleuchtungsanlage
Leitungsnetz zur Alarmierung

Innerhalb eines Brandabschnittes erfolgt die Verkabelung in E0 soweit
nachgelagerte Bereiche nicht gefährdet sind.
Durchbrüche zwischen Brandabschnitten werden brandbeständig geschlossen.
Die elektrische Raumausstattung erfolgt gemäß Planunterlage. Die
Anforderungen an die Klassenräume wurde mit dem Bauherrn im Vorfeld
abgestimmt und berücksichtigt.
Im Erdgeschoss sind drei abschaltbare Starkstromsteckdosen in der Wand
(z. B. Kempertresor) zum Schulhof für eine mobile Küche (innen und
außen) und eine Richtung Parkplatz/ Kindergarten außen) geplant.
Ab den Unterverteilern ist eine halogenfreie Verkabelung zu
berücksichtigen (im Bestand und Neubau).

Mehrzweckhalle
Hier ist nur die Erweiterung der vorhandenen BMA und Anpassung der
Sicherheitsbeleuchtung geplant.
Die Verkabelung erfolgt nach Erfordernis in E90 oder E0, Durchführungen
durch Brandabschnitte sind nach Vorschrift abzuschotten und zu
beschriften.

Beleuchtungsanlagen
Die Beleuchtungsstärken werden gem. Arbeitsstättenrichtlinie ASR3.4
berücksichtigt.
Alle Leuchten werden in LED ausgeführt.
In den Räumen mit Rasterdecken sind Rastereinbauleuchten geplant.
Die Nebenräume wie Treppenhäuser, Technik, Lager und WC- Bereiche
erhalten einfache Aufbau-/Einbauleuchten mittleren Standards.

Für die Aula ist zusätzlich eine Ambientebeleuchtung als LED-Schiene mit
wechselnden Farben geplant, die Steuerung z.B. über ein Tableau ist fest
montiert.

In der Mehrzweckhalle ist eine Sicherheitsbeleuchtung mit
Zentralbatterie im Bestand vorhanden. Die Anlage genügt den
Anforderungen an die Versammlungsstätte nicht und muss ersetzt oder
gegebenenfalls erweitert werden.
Eine Außenbeleuchtung ist nur im Bereich des Außentreppenhauses geplant.

Blitzschutz- und Erdungsanlagen
Das Gebäude erhält eine Blitzschutzanlage nach DIN VDE 0185 T 3 der
Klasse III mit Fundamenterder als Bandeisen und/oder V4A Rundeisen. Zur
Sicherstellung der maximalen Ableitwiderstände und zur sicheren
Ableitung von Kurzschlussströmen wird ein Ringerder in die
Sauberkeitsschicht eingelegt.
Die Masche des Fundamenterders ist 20x20m und die des Ringerders in der
Sauberkeitsschickt 10x10m. Die Ableitungen werden alle 15m über Dach
geführt und auf dem Dach wieder als Masche verbunden. Alle elektr.
leitfähigen Teile sind berücksichtigt und werden dementsprechend mit
Fangstangen im Sicherungsbereich verbunden. Die Trennungsabstände sind
einzuhalten.
Ableitungen werden über die Außenfassade im Bereich der
Regenwasserfallrohre bis aufs Dach geführt. Metallische Elemente werden
mittels Erdungsfestpunkten an die Blitzschutzanlage angebunden.
Die Auffangeinrichtung auf dem Dach wird als Flachdachinstallation mit
entsprechenden Flachdachhaltern ausgeführt. Sämtliche über das Dach
geführten Installationen und Rohre werden mit Fangstangen in den
Schutzbereich gebracht. Metallische Installationen erhalten einen
zusätzlichen Potentialausgleich. Sämtliche metallische Einrichtungen
werden in den Potentialausgleich mit einbezogen. Dafür sind dezentral
entsprechende Potentialausgleichschienen gesetzt, die über sternförmige
Leitungen an die Hauptpotentialausgleichschiene angebunden werden.
Die innere Blitzschutzanlage wird mit einem Überspannungsschutz vom Typ
I und in den Unterverteilungen mit einem Überspannungsschutz II sowie
für FM- Anlagen ausgeführt.

Potentialausgleich
Metallkonstruktionen der Gebäudestruktur sowie Rohrleitungssysteme
werden mittels Potentialausgleichleitungen über die
Potentialausgleichsschiene mit der Erdungsanlage verbunden. In
Technikräumen werden Potentialausgleichsschienen positioniert.
Eine Vermaschung der Erdungsanlagen der Gebäude für den
Potentialausgleich sind zu berücksichtigen.
Der ZEP (Zentrale Erdungsfestpunkt) wird in der NSHV errichtet.

KG 450 Fernmelde- u. informationstechnische Anlagen
Telekommunikationsanlagen
Die Anbindung an das örtliche Telekommunikationsnetz ist vorhanden, der
Server im Bestand befindet sich im Serverraum im EG A.0.12 und im 1.OG
A.1.03a.

Die Ausstattung der neuen Klassenräume wurde mit dem Bauherrn
abgestimmt.
Von der Hausmeisterwohnung Kellergeschoss wird eine neue
Glasfaserleitung in das Gebäude Erweiterung (Technikraum) und zum
LWL-Verteiler im Heizungskeller Bestand gezogen. Im Gebäude Erweiterung
wird im Raum Technik B.1.10 ein Datenverteiler neu installiert. Der
Datenverteiler Mehrzweckhalle wird zurückgebaut. Es erfolgt ein neuer
Anschluss an den Datenverteiler im Technikraum. Die genaue
Leitungsführung ist im Schema Datennetz dargestellt.
Es wurde eine Ausleuchtungsberechnung des WLAN-Netzes durchgeführt.
Entsprechend wurden Access Points mit POE (Power Over Ethernet) geplant.
Die passiven Komponenten sind im Auftragsumfang des AN, die aktiven
Komponenten werden vom Bauherrn geliefert.

Elektroakustische Anlagen
Es ist eine elektroakustische Anlage vorhanden, welche sich im
Sekretariat befindet.
Diese Anlage wird für das Gebäude Erweiterung erweitert.

Gefahrenmelde- und Alarmanlagenanlagen
Eine Brandwarnanlage ist vorhanden, welche sich im Raum BWA A.0.01b
befindet. Diese Anlage soll in einem E30-Schrank neu errichtet werden,
da der Raum keine brandschutztechnische Abschottung hat. Die
Brandabschottung zum Treppenhaus und zum Flur sind zu prüfen und zu
ertüchtigen/ nachzurüsten. Die Melder in der alten Pausenhalle werden
zurückgebaut. Der Bauteil Erweiterung und die Mehrfachsporthalle sind
als Versammlungsstätte > 1000 m² eingestuft worden und sind mit einer
Brandmeldeanlage auszustatten. Gemäß Brandschutzkonzept beschränkt sich
die Brandmeldeanlage jedoch auf nur auf den Bereich der
Versammlungsstätte (Aula, Foyer, Mehrzweckhalle und direkt angrenzende
Nebenräume).
Die Zentrale der BMA mit einem F90-Gehäuse wird im Raum C.0.05
installiert, dem jetzigen Batterieraum für die Sicherheitsbeleuchtung.

Medientechnik
In der Aula ist eine mobile Bühne geplant.
Es ist ein Medienverteiler neben der Bühne geplant, welcher bauseits
eingehaust wird.
Es sind jeweils eine 4-Punkttraverse vor der Bühne und vor dem
Stuhllager geplant.
Es sind 6 Lautsprecheranschlüsse und mehrere HDMI-, XLR-, EDV- und
Anschlussdosen für die Medientechnik und Beamer geplant.

Brandschutz
Die Durchführung aller haustechnischen Leitungen durch Wände und Decken
mit Brandschutzanforderungen sind gemäß Anforderung abzuschotten und zu
beschriften.

*Hinweis: Verweis auf Planunterlagen*
Verweis auf Planunterlagen

PR700-25-052_TGA_5_B_GR_FU_KT_0000 Grund- und Leerrohrleitungsplan
PR700-25-052_TGA_5_B_GR_DA_KT_0001 Dachaufsicht TGA
PR700-25-052_ELT_5_A_GR_U1_EL_6000 Grundriss UG ELT
PR700-25-052_ELT_5_A_GR_00_EL_6001 Grundriss EG ELT
PR700-25-052_ELT_5_A_GR_01_EL_6002 Grundriss 1. OG ELT
PR700-25-052_ELT_5_A_GR_02_EL_6003 Grundriss 2. OG ELT
PR700-25-052_ELT_5_B_GR_00_EL_6004 Grundriss EG ELT
PR700-25-052_ELT_5_B_GR_01_EL_6005 Grundriss 1. OG ELT
PR700-25-052_ELT_5_B_GR_DA_EL_6006 Grundriss 2. OG und Dachaufsicht ELT
PR700-25-052_ELT_5_C_GR_00_EL_6007 Grundriss EG ELT
PR700-25-052_ELT_5_C_GR_01_EL_6008 Grundriss 1. OG ELT
PR700-25-052_ELT_5_X_GR_FU_EL_6009 Lageplan ELT
PR700-25-052_ELT_5_X_GR_FU_EL_6010 Grundleitungs- und Leerrohrplanung
ELT
PR700-25-052_ELT_5_B_GR_00_BM_6030 Grundriss EG ELT - BMA
PR700-25-052_ELT_5_C_GR_01_BM_6031 Grundriss Sporthalle EG ELT - BMA
PR700-25-052_ELT_5_B_GR_01_BM_6032 Grundriss 1. OG ELT - BMA
PR700-25-052_ELT_5_C_GR_01_BM_6033 Grundriss Sporthalle 1. OG ELT - BMA
PR700-25-052_ELT_5_X_SA_XX_EL_6200 Schema Energieversorgung
PR700-25-052_ELT_5_X_SA_XX_DN_6201 Schema Datennetz
PR700-25-052_ELT_5X_SA_XX_BM_6202 Schema Brandmeldeanlage
PR700-25-052_ELT_5X_SA_XX_EA_6203 Schema Elektroakustische Anlage
PR700-25-052_ELT_5_X_SA_XX_EL_6204 Schema Raffstore / KNX
PR700-25-052_ELT_5_B_SA_XX_FZ_6205 Schema Medientechnik
PR700-25-052_ELT_5_X_SA_XX_EL_6206 Schema Messkonzept
PR700-25-052_ELT_5_X_SA_XX_SH_6207 Schema Sicherheitsbeleuchtung
PR700-25-052_ELT_5_X_SA_XX_EL_6208 Schema Lichtrufanlage Behinderten-WCs

*Hinweis: Angebotsverfahren*
Angebotsverfahren

Enthalten die Vertragsunterlagen oder die Leistungsbeschreibung nach
Auffassung des Bieters Unklarheiten, die die Preisermittlung
beeinflussen können, so hat der Bieter die ausschreibende Stelle vor
Abgabe seines Angebotes schriftlich darüber zu informieren, auch wenn
dieser Hinweis schon vorher in irgendeiner anderen Form gegeben worden
ist. Nachträge aus Unwissenheit oder Unklarheit über die Ausführung
werden nicht vergütet.

Stillschweigen gilt nicht als Anerkennung.
Auf sonstige Angeboten, Bestätigungen, Lieferscheinen oder Rechnungen
des Auftragnehmers aufgedruckte oder sonst beigefügte Bedingungen sind
nur dann verbindlich, wenn sie vom Auftraggeber schriftlich anerkannt
werden.

Alle Belange in der Baudurchführung sind ausschließlich mit dem
Auftraggeber, oder dem bevollmächtigten Architekten bzw. Bauleitungsbüro
zu besprechen. Veränderungen gegenüber der Ausschreibung, den
festgelegten Bauplänen oder der Statik dürfen nur mit schriftlicher
Genehmigung vorgenommen werden. Eigenverantwortliche Änderungen der
Ausführung gegenüber dem vereinbarten Leistungsumfang sind nicht
zulässig, ihre Folgen gehen zu Lasten des Auftragnehmers.

Der Ausschreibung sind (maßstäblich verkleinerte) Pläne als Vorabzug zur
Kalkulation beigelegt.Sämtliche für die Ausführung notwendigen
Planunterlagen erhält der Bieter unmittelbar nach der Beauftragung.

Sind im Leistungsverzeichnis zu einzelnen Positionen zusätzlich
beispielhafte oder aus den Planungsvorgaben entnommene
Materialien/Erzeugnisse/Typen/Systeme angeführt, können in der
Bieterlücke gleichwertige Materialien/Erzeugnisse/Typen/Systeme
angeboten werden.
Setzt der Bieter in die Bieterlücke keine
Materialien/Erzeugnisse/Typen/Systeme seiner Wahl ein, gelten die
beispielhaft genannten Materialien/Erzeugnisse/Typen/Systeme als
angeboten.Die Gleichwertigkeit ist dem Auftraggeber vor der Ausführung
nachzuweisen.Kann die Gleichwertigkeit nicht nachgewiesen werden, kommen
die in der Position genannten Materialien/Erzeugnisse/Typen/Systeme zur
Ausführung.

*Hinweis: Leistungen des Auftragnehmers*
Leistungen des Auftragnehmers

Sämtliche Angebotspreise verstehen sich, soweit es im LV nicht
ausdrücklich anders angegeben ist, einschließlich Lieferung und
gebrauchsfertigem Einbau aller Materialien und Zubehörteilen, sowie
Vorhaltung und Lagerung von Materialhilfsstoffen und Werkzeugen.

Werden Leistungen erforderlich, für die in dem jeweiligen Titel keine
Leistungsposition enthalten ist, die aber in einem anderen Titel
enthalten ist und die der zu erbringenden Leistung in ihrer Art
gleichsteht, so gilt im Sinne der Gesamtleistung der hierfür angebotene
Einheitspreis.

Werden Leistungen erforderlich, für die im Leistungsverzeichnis keine
Leistungsposition enthalten ist, ist der Auftragnehmer verpflichtet,
hierfür vor Beginn dieser Arbeiten ein Kostenangebot vorzulegen. Für die
Ausführung dieser Arbeiten wird dem Auftragnehmer ein Nachauftrag
erteilt, für den im übrigen die gleichen Vereinbarungen und Bedingungen
des Hauptauftrages einschließlich dort vereinbarter Nachlässe, Skonti,
Umlagen etc. gelten.

Die Montage- und Werkstattplanung sowie die Teilnahme an Behördlichen
Abnahmen sind in die Einheitspreise mit einzukalkulieren.

*Hinweis: Hinweis - Allgemeine Vertragsbedingungen*
Hinweis - Allgemeine Vertragsbedingungen

Nachträge sind vorab anzukündigen.
Stundenlohnarbeiten sind ebenfalls vorab anzukündigen.
Schnittstelle zwischen PV-Anlage und Elektroinstallation ist der
Wechselrichter:
Der Anschluss der Zuleitung zum Wechselrichter erfolgt durch den
Elektriker.
Datenleitungen werden durch den Elektriker verlegt.
Der Anschluss des Wechselrichters erfolgt durch den PV-Errichter.

Erforderliche Gerüste und/oder Hebebühnen für Arbeitshöhen bis 4,50 m
sind vom Auftragnehmer bereitzustellen und in den Einheitspreisen
vollständig einzukalkulieren.

*Hinweis: Technische Vorbemerkungen Elektrotechnik*
Technische Vorbemerkungen Elektrotechnik

INHALTSVERZEICHNIS
I. ALLGEMEINE BEDINGUNGEN
II. TECHNISCHE AUSFÜHRUNGSBEDINGUNGEN
III. VORBEMERKUNGEN ZUM LEISTUNGSVERZEICHNIS
IV. LEISTUNGSVERZEICHNIS

Abkürzungen
Folgende Abkürzungen und Kurzzeichen finden im Leistungsverzeichnis
Verwendung und gelten als vereinbart
AG = Auftraggeber
AN = Auftragnehmer
BL = Bauleitung
PB = Planungsbüro
LV = Leistungsverzeichnis

ALLGEMEINE BEDINGUNGEN
Vorschriften
- VDE-Vorschriften, insbesondere die VDE 0100
- VDE 0108 (Sicherheitsbeleuchtung)
- VDE 0833 (Gefahrenmeldeanlagen)
- DIN 14675 (Brandmeldeanlagen, Aufbau)
- EN54 Teil 2 und 4
-Verordnung über allgemeine Bedingungen für die Elektrizitätsversorgung
von Tarifkunden (AVBEltV)
- Technische Anschlussbedingungen (TAB) des örtlichen
Elektroversorgungsunternehmen (EVU)
- Alle Geräte und Materialien mit CE-Kennzeichnung
- Unfallverhütungsvorschriften
Weitere Vorschriften sind den anliegenden Titeln zu entnehmen. Für die
Einhaltung und den Nachweis der Vorschriften, Normen und Bestimmungen
ist der AN verantwortlich.
Terminkoordination
- Grundlage der Arbeitsabfolge ist der Bauzeitenplan oder die
Einzelterminvorgabe der BL.
- Der AN muss seine Einzeltermine in Abstimmung mit der BL für die
verschiedenen Baubereiche in den Bauzeitenplan eintragen.
- Der Ausführungsablauf ist dem Baufortschritt anzupassen.
Beginn der Leistung des AN
- Das Beschaffen von Unterlagen, Angaben, Entscheidungen und
Genehmigungen als Grundlagen seiner Vertragserfüllung ist Sache des AN.
- Der AN hat vor Beginn der Montagearbeiten die bauseitigen
Vorleistungen zu kontrollieren und ggf. der BL schriftlich mitzuteilen,
welche bauseitigen Leistungen noch vor Montagebeginn zu erbringen sind,
damit eine reibungslose Montage ohne Nachforderungen gewährleistet ist.
- Teilnahme an den wöchentlichen Baubesprechungen.
Baustelleneinrichtung/Ausrüstung
- Baustelleneinrichtung, auch für Lagerhaltung, ist im
benötigten Umfang zu liefern, für die Bauzeit vorzuhalten und nach
Abschluss der Bauarbeiten zu demontieren und abzufahren.
- Die für die Ausführung der beschriebenen Leistung notwendigen
Arbeitsgeräte und Montagehilfsmittel, wie Gerüste, Hebezeuge, Schlitz-
und Fräsgeräte, Messgeräte
usw. sind vom AN für die Bauzeit vorzuhalten und nach
Beendigung der Baumaßnahme zu demontieren und abzufahren.
Aufmaß
- Das Aufmaß hat gemäß der Gliederung des LV 's zu erfolgen, aufgebaut
nach den Titeln und Positionen sowie den Einzelräumen, so dass die
Bauleitung in der Lage ist, die Kosten differenziert zu betrachten.
- Das Erstellen des Aufmaßes hat rechtzeitig, vor dem Verputzen der
Decken und Wände, bzw. Schließen von Kanälen usw. zu erfolgen, damit das
Aufmaß geprüft werden kann.
Liefer- und Leistungsgrenzen
- Die interne Anlagenverkabelung und das Anschließen der Leitungen von
Fremdanlagen wird vom jeweiligen Gewerk durchgeführt.
- Der AN verpflichtet sich, seine Arbeiten im Einvernehmen mit der BL
und anderer am Bau beteiligten Firmen auszuführen, und zu koordinieren.
- Die Leistung des AN umfasst sämtliche Leistungen, die zur Erstellung
der betriebsfähigen Anlage und zur Erfüllung der behördlichen Auflagen
erforderlich sind.
- Vor Beginn der Arbeiten und der Materialbestellungen sind die
fabrikatspezifischen Details, wie Abmessungen,
Farbgebung usw. mit der BL abzustimmen.
Metallpreise
- Sich verändernde Metallpreisdotierungen haben keinen
Einfluss auf die Einheitspreise.
Unterlagen für den Auftragnehmer
- Dem AN werden zur Erstellung seiner Montageunterlagen und der
Ablieferungsunterlagen folgende Unterlagen vom BH auf Anforderung zur
Verfügung gestellt:
- Elektro-Installationspläne (Grundrisse digital)
- Stromlaufpläne der Verteilungen (digital)
- Für die Erstellung der Ablieferungsunterlagen und weiterer Weißpausen
kann sich der AN eine CD mit den Grundrissplänen im dwg- oder dxf-Format
der v. g. Elektro-Ausführungszeichnungen vom BH anfordern.
- Die zur Verfügung gestellten Planungsunterlagen können, ebenso wie
dieses Leistungsverzeichnis, nicht ohne Überarbeitung für die Bestellung
von Material verwendet werden.
Ablieferungsunterlagen
- Anfertigen der Bestandsunterlagen, einschließlich technischer und
funktioneller Angaben mit genormten Symbolen, den aktuellen Zustand der
Ausführung nach der Fertigstellung und der Inbetriebnahme wiedergebend.
- Vor der Abnahme ist dem BH zu übergeben:
- 1 CD mit den Grundrissplänen im dwg-Format
- 3 Satz Weißpausen, gefaltet mit Lochverstärkung
Zu den Ablieferungsunterlagen gehören:
- Grundrisspläne mit vollständiger eingetragener Installation
- Stromlaufpläne der Verteilungen
- Prinzipschaltpläne für alle eingebauten Anlagen
- Funktionspläne für Hausnotrufanlage, Antriebssteuerungen
- Abnahmeprotokolle und Atteste für den Hausalarm und der
Sicherheitsbeleuchtung
- Übergabe der original Softwaren für alle Anlagen
- Beschreibungen, Dokumentation im Original für alle eingebauten
Bauteile und Anlagen in deutscher Sprache
- Protokolle über Messungen und Einstellarbeiten
(z. B. Schleifenimpedanz- und Isolationswiderstandsmessung usw.),
Datennetz usw.
Montageunterlagen
- Auf der Basis der Elektro-Ausführungszeichnungen des PB hat der AN
seine Montageunterlagen zu erstellen.
- Technische Änderungen, die nach Erhalt des Elektroauftrages vereinbart
und festgelegt werden, sind in die Montageunterlagen einzuarbeiten.
- Erst nach Genehmigung der Montageunterlagen darf mit der Ausführung
begonnen werden.

TECHNISCHE AUSFÜHRUNGSBEDINGUNGEN
Innenbeleuchtung
- Die Lichtfarbe der Leuchtmittel, die Raumbezogen auszulegen ist, hat
der AN mit der BL vor Bestellung abzustimmen.
Verteilung
- Die Verteilung ist gemäß ihres Zuständigkeitsbereiches mit gravierten
selbstklebenden Resopal-Schilder (weiß mit schwarzer Schrift) zu
kennzeichnen.
- In den Verteilungen sind die Schaltpläne mit Legende in einer stabilen
DIN A4 PVC-Plantasche anzubringen.
- Die verwendeten Einbauteile sollen nach Möglichkeit
gleichen Fabrikates sein.
- Eine Platzreserve von 30% ist vorzuhalten.
- Sämtliche Zu- und Abgänge sind auf Reihenklemmen zu führen (Anordnung
L1, L2, L3, N, PE).
- Die N-Klemmen sind als Trennklemmen auszuführen.
- Alle Klemmen sind als Schraubklemmen auszuführen.
Bei größeren Querschnitten sind Anschlussklemmen aus dem
Standardprogramm des Herstellers zu verwenden.
- Die Sammelschiene und Verbindungsleitungen sind aus Kupfer zu fertigen
und gemäß VDE für die entsprechende Belastung zu dimensionieren und zu
kennzeichnen.
Installationsgeräte/Verlegesysteme
- Netzform: TN-S-Netz 230/400V, 50 Hz, d.h. getrennte
Neutral- und Schutzleiter im gesamten Netz (moderne Nullung gemäß VDE
0100) oder nach den Forderungen der TAB des örtlichen EVU' s.
- Energieleitungen und Schwachstromleitungen sind getrennt zu verlegen.
- Die Schlitzarbeiten haben maschinell mit Staubabsaugung zu erfolgen.
- Beleuchtungsschalter an Raumzugangstüren sind, sofern keine anderen
Angaben erfolgen, in ca. 10cm Abstand von der Türzarge als Kombination
mit z. B. weiteren Schaltern zu installieren.
- Als Einbauhöhen gelten, sofern keine besonderen Angaben gemacht
werden, für Schalter 1,05m über OKFF und für Steckdosen 0,30m über OKFF.
- Werden mehrere Schalter und Steckdosen neben- oder
übereinander angeordnet, so sind Kombi-Abdeckplatten zu
verwenden.
- Vor der Montage der Geräteeinbaudosen für Schalter, Taster usw. ist
die Anschlagrichtung der Türen anhand der neuesten Architektenpläne
durch den AN zu prüfen!

VORBEMERKUNGEN ZUM LV
- Der Bieter hat die Ausschreibungsunterlagen auf ihre
Vollständigkeit und Verständlichkeit hin zu überprüfen.
- Sofern einzelne Angaben oder Bestimmungen dieser Ausschreibung unklar
sind oder dem Anbietenden
widersprüchlich erscheinen, muss er dieses, wenn sich die Unklarheit
oder der Widerspruch nicht beseitigen lassen, in einem Begleitschreiben
zu seinem Angebot zum Ausdruck bringen.
- Die Abgabe des Angebotes ist für den Bauherrn kostenlos und
unverbindlich.
- Eventuelle Terminverschiebungen im Baufortschritt haben keinen
Einfluss auf die abgegebenen Preise.

Hinweis:
Vorgenannte Leistungen sind, falls im Leistungsverzeichnis keine
entsprechenden Positionen dafür enthalten sind, ohne besondere Vergütung
als Nebenleistungen zu erbringen bzw. mit den Einheitspreisen
abgegolten!
In die Einheitspreise ist einzurechnen:
- Die Baustelleneinrichtung.
- Die komplette Montage einschließlich der Anlageninbetriebnahme und
betriebsfertigen Übergabe
- Die technische Einweisung des Bauherren oder Nutzers.
- Benötigte Werkzeuge, Messgeräte, Gerüste usw.
- Maschinelle Schlitzarbeiten mit Staubabsaugung für die
Unterputzverlegung.
- Lieferungen frei Baustelle einschließlich Verpackung. Stempel und
Unterschrift des Bieters
Der Bieter erklärt mit seiner Unterschrift, dass er die Allgemeinen
Bedingungen, technischen Ausführungsbedingungen und Vorbemerkungen zum
LV, mit allen darin genannten Angebots- und Ausführungsgrundlagen als
gleichrangig zu den Forderungen der VOB zur Kenntnis genommen hat und
mit ihnen vorbehaltlos einverstanden ist.

*Hinweis: Ausführungsfristen*
Ausführungsfristen

Die Arbeiten sind zügig und ohne Unterbrechung gemäß Terminplan bzw.
Terminvereinbarung durchzuführen. Die vereinbarten Ausführungsfristen
sind unbedingt einzuhalten. Insbesondere hat der AN rechtzeitig vor
Aufnahme der Arbeiten zu prüfen, ob alle Voraussetzungen zur
Durchführung der Arbeiten gegeben sind. Bedenken sind der Bauleitung
schriftlich mitzuteilen. Die Arbeiten sind ohne gesonderte Aufforderung
ab dem vereinbarten Termin durchzuführen.

Ändert sich der Terminablauf bauseitig und werden dadurch vereinbarte
Fertigstellungstermine hinfällig, so ist der AN verpflichtet, innerhalb
von 14 Tagen nach schriftlicher Aufforderung mit seiner jeweiligen
Leistung am Bau zu beginnen bzw. fortzufahren.Unter Beibehaltung der
vertraglichen Fristen verändern sich dann die Fertigstellungstermine
entsprechend.

*Hinweis: Abnahmen*
Abnahmen

Es wird vereinbart, dass durch den AN verlangte Abnahmen und
Teilabnahmen nach der Fertigstellung der Leistung vom AG binnen 12
Werktagen durchgeführt werden.Die dem AG einzureichenden Nachweise oder
sonstigen Unterlagen für die Vorbereitung der Teilabnahme sind dem AG 20
Tage im Voraus zur Prüfung vorzulegen.

Nach Fertigstellung aller Arbeiten und nach Abschluss aller
erforderlichen Fachabnahmen durch Behörden und dergleichen erfolgt die
Schlussabnahme der Gesamtleistung durch die Bauleitung. Die Erfüllung
der Voraussetzungen ist vom AN anzuzeigen. Es wird gewerkeweise ein
schriftliches Protokoll erstellt - er erfolgt eine förmliche Abnahme.

Das Gleiche gilt für wesentliche, später nicht mehr zugängliche Teile,
für die schon während der Ausführung Teilabnahmen erfolgen müssen.Die
Inbetriebnahme oder Nutzung auch durch nachfolgende Gewerke stellt in
keinem Fall eine Abnahme der Leistungen dar.

Zu den Abnahmen sind alle geforderten Unterlagen, Zeugnisse, Nachweise,
Bedienungsanleitungen usw. unaufgefordert und übersichtlich geordnet zu
übergeben. Zu der Schlussabnahme ist unaufgefordert eine
Gewährleitungsbescheinigung über die ordnungsgemäße Ausführung der
Arbeiten nach den einschlägigen DIN Vorschriften zweifach vorzulegen.

Sind zu dem vereinbarten Termin die Arbeiten nicht fertiggestellt, so
wird die Abnahme insgesamt abgebrochen und ein neuer Termin vereinbart.
Bei der Abnahme festgestellte Mängel werden protokolliert und müssen zu
einem zu vereinbarenden Termin behoben werden.

Werden vor, bei oder nach der Abnahme Mängel an der Bauleistung
festgestellt, so beginnt der AN spätestens drei Tage nach Kenntnisnahme
mit der Beseitigung. Grundsätzlich sind alle Mängel so zu beseitigen,
dass der vertraglich zugesicherte Zustand und die zugesicherte
Ausführung hergestellt werden.
Minderungen und Wandlungen sind ausgeschlossen. Bei der
Mängelbeseitigung sind ggf. andere Gewerke mit einzubeziehen.
Grundsätzlich müssen diese Leistungen von den beauftragten Firmen
ausgeführt werden, bzw. der AG benennt diese. Alle mittelbaren und
unmittelbaren Kosten aus der Mängelbeseitigung trägt der Verursacher.

Zur Schlussabnahme sind gewerkeweise Bestands- und Revisionsunterlagen
zu übergeben. In die Unterlagen sind alle Nachaufträge zu
integrieren.Zeichnungen sind kopierfähig zu übergeben.

Prüfgebühren und Gebühren für amtliche Abnahmen trägt, der Bauherr.
Ausgenommen sind Prüfgebühren für vorgeschriebene Eigen- und
Baustoffüberwachung, sowie für Wiederholungen die der AN zu vertreten
hat.

#### Bereich 45.1 Baustrom / Baubeleuchtung

##### Abschnitt 45.1.01 Baustrom

**45.1.01.1 Baustrom**
*** Pauschalposition
Baustromversorgung

für die Dauer der Bauausführung, einschließlich
Lieferung, Aufstellung, Anschluss und betriebsfertiger
Vorhaltung der erforderlichen Baustromverteilung(en),
Unterverteilungen und Anschlusseinrichtungen.
Ausführung entsprechend den geltenden technischen
Vorschriften und Sicherheitsbestimmungen.

Einschließlich erforderlicher Zuleitungen, Kabel,
Schutz- und Fehlerstrom-Schutzeinrichtungen,
Steckvorrichtungen, Absicherungen sowie sämtlicher
Klein- und Befestigungsmaterialien. Anpassung und
Umsetzung der Baustromverteilung entsprechend dem
Baufortschritt.

Nach Abschluss der Bauarbeiten Demontage und
Abtransport der bereitgestellten Baustromanlage
einschließlich sämtlicher Nebenleistungen.
Menge: 1,000 psch

##### Abschnitt 45.1.02 Baubeleuchtung

**45.1.02.1 Baubeleuchtung**
*** Pauschalposition
Baubeleuchtung

für die Dauer der Bauausführung, bestehend aus
geeigneten Baustellenleuchten einschließlich
Leuchtmitteln, Befestigungs- und Anschlussmaterial
sowie erforderlicher Leitungen. Bereitstellung,
Montage, Anschluss und betriebsbereite Installation der
Beleuchtungsanlagen in den erforderlichen Bereichen und
Geschossen zur ausreichenden Ausleuchtung der
Verkehrs-, Arbeits- und Zugangsbereiche.

Die Baubeleuchtung ist entsprechend dem Baufortschritt
umzusetzen, anzupassen und nach Abschluss der
Bauarbeiten einschließlich aller zugehörigen
Komponenten wieder zu demontieren. Einschließlich
erforderlicher Klein- und Befestigungsmaterialien sowie
aller Nebenleistungen.
Menge: 1,000 psch

#### Bereich 45.2 Demontage

##### Abschnitt 45.2.01 Demontage

**45.2.01.1 Rückbau und Sicherung von Leitungen**
Rückbau und Sicherung von Leitungen

für das auftrennen von Beleuchtungsstromkreisen.

Leitungen entsprechend mit einer Abzweigdose und
Klemmen sichern.

Bis zu einem Kabelquerschnitt von 2,5mm²
Menge: 40,000 St

**45.2.01.2 Rückbau und Sicherung von Leitungen**
Rückbau und Sicherung von Leitungen

für das auftrennen von Beleuchtungsstromkreisen.

Leitungen entsprechend mit einer Abzweigdose und
Klemmen sichern.

Ab einem Querschnitt von 2,5mm² bis zu einem
Kabelquerschnitt von 10mm²
Menge: 20,000 St

**45.2.01.3 Rückbau und Sicherung von Leitungen**
Rückbau und Sicherung von Leitungen

für das auftrennen von Beleuchtungsstromkreisen.

Leitungen entsprechend mit einer Abzweigdose und
Klemmen sichern.

Ab einem Querschnitt von 10mm² bis zu einem
Kabelquerschnitt von 35mm²
Menge: 5,000 St

**45.2.01.4 Rückbau/ Umbau ELA und BMA Bestand**
Rückbau/ Umbau Bestand ELA- und BMA-Leitungen

Dieser erfolgt nach Rücksprache mit der Bauleitung.

Bis zu einem Kabelquerschnitt von 2,5mm²
Menge: 139,000 St

**45.2.01.5 Ausprogrammieren der ELA-Melder Bestand**
Menge: 36,000 St

**45.2.01.6 Ausprogrammieren der Brandmelder Bestand**
Ausprogrammieren der Brandmelder der Brandwarnanalge im
Bestand
Menge: 103,000 St

**45.2.01.7 Ausprogrammieren der Sicherheitsleuchten Bestand**
Menge: 42,000 St

**45.2.01.8 Ausprogrammieren der Brandmelder Bestand**
Menge: 47,000 St

**45.2.01.9 Rückbau Sicherheitsleuchten Bestand**
Rückbau Sicherheitsleuchten Bestand

Leitungen entsprechend mit einer Abzweigdose und
Klemmen sichern.

Bis zu einem Kabelquerschnitt von 2,5mm²
Menge: 42,000 St

**45.2.01.10 Ausprogrammieren der Sicherheitsleuchten Bestand**
Menge: 25,000 St

**45.2.01.11 Unterverteilung Bestand**
Unterverteilung Bestand

Umklemmarbeiten von Bestandsunterverteilung auf neue
Unterverteilung

Abklemmen weiterhin benötigter Kabel und Leitungen,
welche auf der neuen Unterverteilung aufgelegt werden
sollen.

Freischalten
Kabel abklemmen
Kabel verlängern
Kabel verlegen
Kabel erneut auflegen

Beschreibung:

- Abklemmen und beschriften von Kabel und Leitungen mit
Querschnitt kleiner 2,5mm²
Anzahl:  20 Stk.

- Abklemmen und beschriften von Kabel und Leitungen mit
Querschnitt ab 2,5mm²bis 10mm²
Anzahl:  10 Stk.

- Abklemmen und beschriften von Kabel und Leitungen mit
Querschnitt ab 10mm²bis 25mm²
Anzahl:  10 Stk.

Verlängern der Kabel mittels Quetschverbinder bis 6mm²
und Schrumpfschlauch

Verlängern der Kabel mittels Stoßverbinder ab 6mm² bis
25mm²
Menge: 1,000 Psch

**45.2.01.12 Datenverteiler und LWL Leitungen**
Demontage des vorhandenen Datenverteilers
einschließlich Rückbau der zugehörigen LWL-Leitungen

Die Leistung umfasst die fachgerechte Außerbetriebnahme
und Demontage des vorhandenen Datenverteilers
einschließlich der darin installierten aktiven und
passiven Komponenten, Patchfelder, Rangierfelder,
Stromversorgungen und sonstigen Einbauten, soweit diese
nicht anderweitig weiterverwendet werden.

Die vorhandenen LWL-Leitungen sind vollständig
zurückzubauen. Hierzu gehören das fachgerechte
Abklemmen, Lösen und Entfernen der Leitungen
einschließlich zugehöriger Anschlusskomponenten,
Spleißboxen, Kupplungen und Befestigungsmittel. Nicht
mehr benötigte Leitungswege und Befestigungen sind
zurückzubauen und die Montageflächen fachgerecht zu
verschließen.

Vor Beginn der Arbeiten sind die betroffenen Leitungen
und Komponenten eindeutig zu identifizieren und mit dem
Auftraggeber abzustimmen. Der Rückbau hat unter
Beachtung der erforderlichen Schutzmaßnahmen für
Lichtwellenleiter und vorhandene technische Anlagen zu
erfolgen.

Sämtliche aus der Demontage anfallenden Materialien
sind fachgerecht zu sortieren, abzutransportieren und
entsprechend den geltenden Vorschriften zu entsorgen
bzw. einer Verwertung zuzuführen. Wiederverwendbare
Komponenten sind nach Abstimmung mit dem Auftraggeber
geordnet zu übergeben.

Einschließlich sämtlicher Nebenarbeiten,
Kleinmaterialien, Transport- und Entsorgungsleistungen.
Menge: 1,000 Psch

**45.2.01.13 Demontage/Entsorgung der vorhandenen NSHV im KG-Hausmeisterhaus**
Menge: 1,000 St

**45.2.01.14 Demontage/Entsorgung der Küchen UV Bestand**
Menge: 1,000 St

#### Bereich 45.3 Verteiler

##### Abschnitt 45.3.01 NSHV

**45.3.01.1 NSHV-AV**
NSHV-AV

Ausführung ach DIN VDE 0660 PTSK

Für die Niederspannungshauptverteilung (NSHV) sind
sämtliche nachfolgend aufgeführten Komponenten
vollständig zu liefern, zu montieren, zu verdrahten, zu
beschriften und betriebsfertig zu übergeben.

Die Ausführung hat entsprechend den Planungsunterlagen,
den technischen Anschlussbedingungen des zuständigen
Netzbetreibers sowie den einschlägigen DIN-, VDE- und
Herstellervorschriften zu erfolgen. Sämtliche
Komponenten sind aufeinander abzustimmen und als
funktionsfähige Einheit zu liefern.

1. Schrankanlage und Aufbau

Die NSHV ist als univers-Schrankanlage, Schutzart IP54,
Schutzklasse II, einschließlich aller erforderlichen
Verbindungselemente, Abschottungen, Schienen und
Montagekomponenten auszuführen.

1 St. FP12SW2 - Schrank, univers, IP54/II,1.700 × 550 ×
205 mm
1 St. FP14SW2 - Schrank, univers, IP54/II, 1.700 ×
1.050 × 205 mm
1 St. FP51SW2 - Schrank, univers, IP54/II, 800 × 300 ×
205 mm
1 St. FZ702 - Abfangschiene, univers, für
Standverteiler, 2-feldig
1 St. FZ704 - Abfangschiene, univers, für
Standverteiler, 4-feldig
2 St. FZ737B - Verbindungssatz, univers Z, für
Schrankverbindung IP44/54, horizontal
2 St. UZ20T6 - Abschottung, universN, für
Sammelschienenträger 60 mm, zur seitlichen Isolierung

2. Bausteine und Sammelschienensystem
1 St. UC32TR3 - Bausatz, universN, 450 × 500 mm, für
manuell betätigten Lasttrennschalter, 630 A
1 St. UD12F1 - Baustein, universN, 150 × 500 mm, leer
2 St. UD22A1 - Baustein, universN, 300 × 500 mm, für
Reihenklemmen, waagerecht
2 St. UD22B1 - Baustein, universN, 300 × 500 mm, für
Reiheneinbaugeräte, waagerecht, 4 × 12 PLE
1 St. UD31APZ - Baustein, universN, 450 × 250 mm, als
APZ gemäß Anwendungsregel VDE-AR-N 4100/4101
1 St. UD31B1 - Baustein, universN, 450 × 250 mm, für
Reiheneinbaugeräte, waagerecht, 3 × 12 PLE
2 St. UE22PEN - Baustein, universN, 300 × 500 mm, mit
2-poligen Sammelschienenträgern PE/N, drehbar
1 St. UE31E2B - Baustein, universN, 450 × 250 mm, für 2
Trenner NH00 auf Sammelschienensystem 60 mm
1 St. UE32E3B - Baustein, universN, 450 × 500 mm, für 1
Trenner NH3 auf Sammelschienensystem 60 mm
2 St. UE52K4N - Baustein, universN, 750 × 500 mm, für 4
NH1-3-Leisten auf Sammelschienensystem 185 mm
1 St. UG21G1 - Baustein, universN, 300 × 250 mm, für
Drahtgitterkanal

3. Kupferschienen und Tragschienen
1 St. UM05E - S-Schienenverbinder, 60 mm, universN, 30
× 5/10 mm, 4-polig, für Anreihstandschränke SK1 + 2
1 St. UM08K - CU-Schiene, universN, 40 × 10 mm,
4-feldig, für 8 Trennerleisten NH1-3, 3 Stück
1 St. UM24A - CU-Schiene, universN, 20 × 5 mm,
4-feldig, für Sammelschienensystem 60 mm
4 St. UM31A - CU-Schiene, universN, 30 × 5 mm,
1-feldig, für Sammelschienensystem 60 mm
4 St. UM32A - CU-Schiene, universN, 30 × 5 mm,
2-feldig, für Sammelschienensystem 60 mm
1 St. UM34A - CU-Schiene, universN, 30 × 5 mm,
4-feldig, für Sammelschienensystem 60 mm
1 St. UN04A - Tragschienen, universN, 600 mm, für
Schränke ab 160 mm Tiefe, Set = 2 Stück
1 St. UN05A - Tragschienen, universN, 750 mm, für
Schränke ab 160 mm Tiefe, Set = 2 Stück
3 St. UN11A - Tragschienen, universN, 1.650 mm, für
Schränke ab 160 mm Tiefe, Set = 2 Stück
1 St. UZ02B3 - Hutschiene, universN, 2-feldig,
absenkbar, mit Absenkwinkel
1 St. UZ100 - Blechkerbschrauben, universN, 4,2 × 9,5
mm, 100 Stück
8 St. S35S - Abdeckstreifen, univers Z, 219 mm, für 12
PLE, brechbar
2 St. UZ01Z6 - Blindabdeckung, universN, für Trenner
NH000/00, sperrbar

4. Schalt- und Schutzgeräte

Die NSHV ist mit den erforderlichen Lasttrenn-,
Sicherungslasttrenn- und Sicherungslastschaltgeräten
einschließlich sämtlicher erforderlicher Anschlüsse und
Zubehörteile auszustatten.

1 St. HA358 - Lasttrennschalter, 3-polig, 630 A, mit
Trennungsanzeige
1 St. L73M - Lasttrennschalter für Sicherungen D02 E18,
63 A, AC 400 V, 3-polig, für Hutschienenmontage
1 St. LT353 - Sicherungslasttrennschalter LT NH3/60 mm,
630 A, Schraubanschluss M10
4 St. LVSG00SPX - NH-Sicherungs-Lastschaltleiste LV
NH00, 185 mm, 3-polig, M8-Haken
6 St. LVSG1CPSU - NH1-Sicherungslastschaltleiste, 250
A, 3-polig, schaltbar, mit Sicherungsüberwachung
2 St. LVZ00DA185-185 - Doppeladapter 185/185 mm zur
Montage von zwei LVSG00185 auf Sammelschiene

5. Überspannungsschutz und Messung

Für Überspannungsschutz und Energiemessung sind
folgende Komponenten vorzusehen:

1 St. SPA801 - Kombiableiter Typ 1 + Typ 2, 4-polig, Uc
350 V, Iimp 25 kA, Up 1,5 kV, TN-S/TT, mit
Fernmeldekontakt
3 St. SRC04005 - Durchsteckstromwandler für
Schiene/Kabel, Baugröße 113, 400/5 A, 5 VA, Klasse 1
4 St. ECM302C - Energiezähler, 3-phasig, für
Wandlerverhältnis 1 A bzw. 5 A, 4 TE, M-Bus, MID
4 St. ECM382D - Energiezähler, 3-phasig, direktmessend
bis 80 A, 4 TE, M-Bus, MID

Die vollständige NSHV ist einschließlich aller
erforderlichen Montage-, Verbindungs-, Verdrahtungs-,
Beschriftungs- und Befestigungsmaterialien sowie
sämtlicher für die betriebsfertige Übergabe
erforderlichen Nebenleistungen anzubieten.

Angebotenes Fabrikat:

Hersteller:
'....................................................' (vom Bieter einzutragen)

Typ:
'....................................................' (vom Bieter einzutragen)
Menge: 1,000 St

##### Abschnitt 45.3.02 GHV

**45.3.02.1 GHV**
GHV

Ausführung ach DIN VDE 0660 PTSK

Für die Gebäudehauptverteilung sind sämtliche
nachfolgend aufgeführten Komponenten vollständig zu
liefern, zu montieren, zu verdrahten, zu beschriften
und betriebsfertig zu übergeben.

Die Ausführung hat entsprechend den Planungsunterlagen,
den technischen Anschlussbedingungen des zuständigen
Netzbetreibers sowie den einschlägigen DIN-, VDE- und
Herstellervorschriften zu erfolgen. Sämtliche
Komponenten sind aufeinander abzustimmen und als
funktionsfähige Einheit zu liefern.

1. Schrankanlage und Aufbau

Die GHV ist als univers-Schrankanlage, Schutzart IP54,
Schutzklasse I, einschließlich aller erforderlichen
Schrankverbindungen, Abschottungen, Tragschienen und
Montagekomponenten auszuführen.

1 St. FP05TW2 - Schrank, univers, IP54/I, 1.550 × 1.300
× 205 mm, leer
1 St. UT12PN - Quertraverse, universN, 2-feldig
2 St. UZ20T6 - Abschottung, universN, für
Sammelschienenträger 60 mm, zur seitlichen Isolierung
1 St. U96N - Zählertragplatte, universN, 450 × 250 mm

2. Bausteine und Sammelschienensystem
1 St. UC52L83 - Bausatz, universN, 750 × 500 mm, für 4
NH1-3-Leisten auf Sammelschienensystem 185 mm
1 St. UC53L83S - Bausatz, universN, 750 × 750 mm, für 7
NH1-3-Leisten auf Sammelschienensystem 185 mm
1 St. UC63L83SM - Bausatz, universN, 900 × 750 mm, für
7 NH1-3-Leisten auf Sammelschienensystem 185 mm
1 St. UC64L83SM - Bausatz, universN, 900 × 1.000 mm,
für 9 NH1-3-Leisten auf Sammelschienensystem 185 mm,
Abgang oben/unten
5 St. UD11F1 - Baustein, universN, 150 × 250 mm, leer
3 St. UD12F1 - Baustein, universN, 150 × 500 mm, leer
1 St. UD21A1 - Baustein, universN, 300 × 250 mm, für
Reihenklemmen, waagerecht
1 St. UD21B1 - Baustein, universN, 300 × 250 mm, für
Reiheneinbaugeräte, waagerecht, 2 × 12 PLE
1 St. UD22A1 - Baustein, universN, 300 × 500 mm, für
Reihenklemmen, waagerecht
1 St. UD22B1 - Baustein, universN, 300 × 500 mm, für
Reiheneinbaugeräte, waagerecht, 4 × 12 PLE
1 St. UD32B1 - Baustein, universN, 450 × 500 mm, für
Reiheneinbaugeräte, waagerecht, 6 × 12 PLE
1 St. UE21E2B - Baustein, universN, 300 × 250 mm, für 2
Trenner NH00 auf Sammelschienensystem 60 mm
1 St. UE22E4B - Baustein, universN, 300 × 500 mm, für 4
Trenner NH00 auf Sammelschienensystem 60 mm
1 St. UE22E5 - Baustein, universN, 300 × 500 mm, für
D-Sicherung, Sammelschienensystem 60 mm, waagerecht
1 St. UK21R1 - Baustein, universN, 300 × 250 mm, für
Lasttrennschalter 160 A
1 St. UK21S1 - Baustein, universN, 300 × 250 mm, für
Lasttrennschalter 250/400 A
1 St. UK22U1 - Baustein, universN, 300 × 500 mm, für
manuellen Umschalter 125/160/250/400 A

3. Tragschienen, Abdeckungen und Zubehör
1 St. UN04A - Tragschienen, universN, 600 mm, für
Schränke ab 160 mm Tiefe, Set = 2 Stück
3 St. UN10A - Tragschienen, universN, 1.500 mm, für
Schränke ab 160 mm Tiefe, Set = 2 Stück
3 St. UZ017 - Blindabdeckung, universN, für
D-Reiter-Sicherungsunterteile
2 St. UZ01C1 - C-Schiene, universN, 1-feldig,
absenkbar, mit Absenkwinkel
5 St. UZ02S2 - PE/N-Schienenträger, universN, 2 Stück
3 St. UZ25A - Absenkwinkel, universN, 25 mm, 2 Stück
8 St. S35S - Abdeckstreifen, univers Z, 219 mm, für 12
PLE, brechbar
2 St. UZ01Z6 - Blindabdeckung, universN, für Trenner
NH000/00, sperrbar

4. Kupfer- und Sammelschienen
4 St. ZM11C - Sammelschiene, universZ, CU 12 × 5 mm,
1-feldig
3 St. ZM12C - Sammelschiene, universZ, CU 12 × 5 mm,
2-feldig
3 St. ZM13C - Sammelschiene, universZ, CU 12 × 5 mm,
3-feldig
2 St. ZM15C - Sammelschiene, univers Z, 12 × 5 mm,
5-feldig

5. Schalt- und Schutzgeräte
Die GHV ist mit den erforderlichen Schalt-, Schutz- und
Fehlerstromschutzeinrichtungen einschließlich
sämtlicher erforderlicher Anschlüsse und Zubehörteile
auszustatten.

1 St. HA352 - Lasttrennschalter, 3-polig, 160 A, mit
Trennungsanzeige
1 St. HA354 - Lasttrennschalter, 3-polig, 250 A, mit
Trennungsanzeige
1 St. HI454 - Lastumschalter, 4-polig, 250 A
2 St. ADS910D - Fehlerstrom-Leitungsschutzschalter,
1P+N, 6 kA, B-10 A, 30 mA, Typ A, QuickConnect
9 St. ADS913D - Fehlerstrom-Leitungsschutzschalter,
1P+N, 6 kA, B-13 A, 30 mA, Typ A, QuickConnect
1 St. ADS966D - Fehlerstrom-Leitungsschutzschalter,
1P+N, 6 kA, C-16 A, 30 mA, Typ A, QuickConnect
2 St. CFB640E - Fehlerstromschutzschalter, 4-polig, 10
kA, 40 A, 300 mA, Typ B
9 St. L063M - Lasttrennschalter für Sicherungen D02, 63
A, 3-polig, für 60-mm-Sammelschiene
6 St. LT0056 - Sicherungslasttrennschalter LT NH000/60
mm, 100 A, Rahmenklemme, Abgang unten
3 St. MBN106 - Leitungsschutzschalter, 1-polig, 6 kA,
B-Charakteristik, 6 A, 1 Modul
2 St. MCN340 - Leitungsschutzschalter, 3-polig, 6 kA,
C-Charakteristik, 40 A, 3 Module

6. Überspannungsschutz, Phasenschiene und
Energiemessung
1 St. SPA801 - Kombiableiter Typ 1 + Typ 2, 4-polig, Uc
350 V, Iimp 25 kA, Up 1,5 kV, TN-S/TT, mit
Fernmeldekontakt
1 St. SPE440S - Überspannungsableiter Typ 2, 4-polig,
TN-S, Uc 275 V, In 20 kA, Imax 40 kA
1 St. KDS563A - Phasenschiene, 12 Module, 63 A,
L1N-L2N-L3N-L1N-L2N-L3N, QuickBusbar
1 St. ECM382D - Energiezähler, 3-phasig, direktmessend
bis 80 A, 4 TE, M-Bus, MID

Die vollständige GHV ist einschließlich aller
erforderlichen Montage-, Verbindungs-, Verdrahtungs-,
Beschriftungs- und Befestigungsmaterialien sowie
sämtlicher für die betriebsfertige Übergabe
erforderlichen Nebenleistungen anzubieten.

Angebotenes Fabrikat:

Hersteller:
'....................................................' (vom Bieter einzutragen)

Typ:
'....................................................' (vom Bieter einzutragen)
Menge: 1,000 St

##### Abschnitt 45.3.03 Unterverteiler

**45.3.03.1 UV Stuhllager**
UV Stuhllager

Für die Unterverteilung Stuhllager sind sämtliche
nachfolgend aufgeführten Komponenten vollständig zu
liefern, zu montieren, zu verdrahten, zu beschriften
und betriebsfertig zu übergeben.Die Ausführung hat
entsprechend den Planungsunterlagen, den einschlägigen
DIN- und VDE-Vorschriften sowie den Herstellerangaben
zu erfolgen. Sämtliche Komponenten sind aufeinander
abzustimmen und als vollständig funktionsfähige Einheit
zu liefern.

1. Schrankanlage und Aufbau
Die Unterverteilung ist als univers-Schrankanlage,
Schutzart IP44, Schutzklasse II, einschließlich aller
erforderlichen Abschottungen, Bausteine, Tragschienen
und Montagekomponenten auszuführen.

1 St. FP94SN2 - Schrank, univers, IP44/II, 1.400 ×
1.050 × 205 mm, leer
1 St. UZ20T6 - Abschottung, universN, für
Sammelschienenträger 60 mm, zur seitlichen Isolierung
1 St. UD12B1 - Baustein, universN, 150 × 500 mm, für
Reiheneinbaugeräte, waagerecht, 2 × 12 PLE
1 St. UD12F1 - Baustein, universN, 150 × 500 mm, leer
4 St. UD22B1 - Baustein, universN, 300 × 500 mm, für
Reiheneinbaugeräte, waagerecht, 4 × 12 PLE
2 St. UD32A1 - Baustein, universN, 450 × 500 mm, für
Reihenklemmen, waagerecht
1 St. UE22E5 - Baustein, universN, 300 × 500 mm, für
D-Sicherung, Sammelschienensystem 60 mm, waagerecht
2 St. UN09A - Tragschienen, universN, 1.350 mm, für
Schränke ab 160 mm Tiefe, Set = 2 Stück

2. Abdeckungen und Sammelschienen

3 St. UZ017 - Blindabdeckung, universN, für
D-Reiter-Sicherungsunterteile
1 St. UZ02S2 - PE/N-Schienenträger, universN, 2 Stück
7 St. S35S - Abdeckstreifen, univers Z, 219 mm, für 12
PLE, brechbar
5 St. ZM12C - Sammelschiene, universZ, CU 12 × 5 mm,
2-feldig
1 St. KZ059 - Berührungsschutzabdeckung

3. Schalt- und Schutzgeräte

Die Unterverteilung ist mit den erforderlichen
Fehlerstromschutz-, Leitungsschutz- und
Lasttrennschaltern einschließlich sämtlicher
erforderlicher Anschlüsse und Zubehörteile
auszustatten.

24 St. ADS910D - Fehlerstrom-Leitungsschutzschalter,
1P+N, 6 kA, B-10 A, 30 mA, Typ A, QuickConnect
4 St. CDA440D - Fehlerstromschutzschalter, 4-polig, 6
kA, 40 A, 30 mA, Typ A
8 St. L063M - Lasttrennschalter für Sicherungen D02, 63
A, 3-polig, für 60-mm-Sammelschiene
6 St. MBS110 - Leitungsschutzschalter, 1-polig, 6 kA,
B-Charakteristik, 10 A, QuickConnect, 1 Modul
15 St. MBS116 - Leitungsschutzschalter, 1-polig, 6 kA,
B-Charakteristik, 16 A, QuickConnect, 1 Modul
1 St. SPE440S - Überspannungsableiter Typ 2, 4-polig,
TN-S, Uc 275 V, In 20 kA, Imax 40 kA
1 St. SBN380 - Ausschalter, 80 A, 3 Schließer, 400 V
AC, 3 PLE

4. KNX-/Gebäudeautomation

Die Unterverteilung ist mit den erforderlichen
Komponenten für die KNX-Gebäudeautomation
einschließlich DALI- und Sonnenschutzsteuerung
auszustatten. Die Komponenten sind vollständig zu
montieren, zu verdrahten, zu parametrieren und
betriebsbereit zu übergeben.

1 St. TJA670 - domovea basic mit easy und IoT
1 St. TXA112 - KNX-Spannungsversorgung mit 1 Ausgang
und 1 Drossel, 640 mA
1 St. TXA304 - Binäreingang, 4-fach, 230 V~, REG, KNX
1 St. TXA664D - DALI-Aktor, 4-fach, KNX easy,
Broadcast, RGB(T)W
1 St. TYA624C - Rollladen-/Jalousieaktor, 4-fach, KNX,
230 V
3 St. TYA628C - Rollladen-/Jalousieaktor, 8-fach, KNX,
230 V
1 St. TYFS130 - Linien-/Bereichskoppler, KNX Secure
5. Phasenschienen und Anschlusskomponenten
4 St. KDN363J - Phasenschiene, 3-polig, mit
Gabelanschluss 10 mm², 63 A, 10 Module
4 St. KDS563A - Phasenschiene, 12 Module, 63 A,
L1N-L2N-L3N-L1N-L2N-L3N, QuickBusbar
8 St. KZN023 - Endkappe für Phasenschiene, 2- und
3-polig, 1 Stück
210 St. KR025SL - Durchgangsklemme, 2,5 mm², Phase, 800
V/24 A, SNAP-IN

Die vollständige UV Stuhllager ist einschließlich aller
erforderlichen Montage-, Verbindungs-, Verdrahtungs-,
Beschriftungs- und Befestigungsmaterialien sowie
sämtlicher für die betriebsfertige Übergabe
erforderlichen Nebenleistungen anzubieten.

Angebotenes Fabrikat:

Hersteller:
'....................................................' (vom Bieter einzutragen)

Typ:
'....................................................' (vom Bieter einzutragen)

komplett, entsprechend den Vorbemerkungen liefern,
einbringen, aufstellen, anschließen und in Betrieb
nehmen.
Menge: 1,000 St

**45.3.03.2 UV OG**
Für die Unterverteilung OG

sind sämtliche nachfolgend aufgeführten Komponenten
vollständig zu liefern, zu montieren, zu verdrahten, zu
beschriften und betriebsfertig zu übergeben.
Die Ausführung hat entsprechend den Planungsunterlagen,
den einschlägigen DIN- und VDE-Vorschriften sowie den
Herstellerangaben zu erfolgen. Sämtliche Komponenten
sind aufeinander abzustimmen und als vollständig
funktionsfähige Einheit zu liefern.

1. Schrankanlage und Aufbau
Die UV OG ist als univers-Schrankanlage, Schutzart
IP44, Schutzklasse I, einschließlich aller
erforderlichen Abschottungen, Bausteine, Tragschienen
und Montagekomponenten auszuführen.

1 St. FP93TN2 - Schrank, univers, IP44/I, 1.400 × 800 ×
205 mm, leer
1 St. UZ20T6 - Abschottung, universN, für
Sammelschienenträger 60 mm, zur seitlichen Isolierung
1 St. UD11B1 - Baustein, universN, 150 × 250 mm, für
Reiheneinbaugeräte, waagerecht, 1 × 12 PLE
1 St. UD11F1 - Baustein, universN, 150 × 250 mm, leer
3 St. UD31A1 - Baustein, universN, 450 × 250 mm, für
Reihenklemmen, waagerecht
3 St. UD41B1 - Baustein, universN, 600 × 250 mm, für
Reiheneinbaugeräte, waagerecht, 4 × 12 PLE
2 St. UE21E5 - Baustein, universN, 300 × 250 mm, für
D-Sicherung, Sammelschienensystem 60 mm, waagerecht
3 St. UN09A - Tragschienen, universN, 1.350 mm, für
Schränke ab 160 mm Tiefe, Set = 2 Stück

2. Abdeckungen und Sammelschienen
2 St. UZ017 - Blindabdeckung, universN, für
D-Reiter-Sicherungsunterteile
1 St. UZ02S2 - PE/N-Schienenträger, universN, 2 Stück
4 St. S35S - Abdeckstreifen, univers Z, 219 mm, für 12
PLE, brechbar
2 St. ZM11C - Sammelschiene, universZ, CU 12 × 5 mm,
1-feldig
3 St. ZM12C - Sammelschiene, universZ, CU 12 × 5 mm,
2-feldig

3. Schalt- und Schutzgeräte
Die UV OG ist mit den erforderlichen Schalt-,
Fehlerstrom- und Leitungsschutzgeräten einschließlich
sämtlicher erforderlicher Anschlüsse und Zubehörteile
auszustatten.
1 St. HAC308 - Lasttrennschalter, 3-polig, 80 A, für
Hutschienen- oder Montageplattenmontage
18 St. ADS910D - Fehlerstrom-Leitungsschutzschalter,
1P+N, 6 kA, B-10 A, 30 mA, Typ A, QuickConnect
3 St. CDS440D - Fehlerstromschutzschalter, 4-polig, 6
kA, 40 A, 30 mA, Typ A, QuickConnect
6 St. L063M - Lasttrennschalter für Sicherungen D02, 63
A, 3-polig, für 60-mm-Sammelschiene
18 St. MBS116 - Leitungsschutzschalter, 1-polig, 6 kA,
B-Charakteristik, 16 A, QuickConnect, 1 Modul
1 St. SPB415 - Überspannungsableiter Typ 2, 4-polig, 40
kA, TT/TN-S, mit Defektanzeige und Kontakt

4. KNX-Gebäudeautomation
Für die Steuerung der vorgesehenen Rollladen- und
Jalousieanlagen sowie zur Erfassung analoger Signale
sind folgende KNX-Komponenten vorzusehen. Die
Komponenten sind vollständig zu montieren, zu
verdrahten, zu parametrieren und betriebsbereit zu
übergeben.
1 St. TXA628C - Rollladen-/Jalousieaktor, 8-fach, KNX
easy, 230 V
2 St. TXM632C - Rollladen-/Jalousieaktor, 12-fach, KNX
easy, 230 V
2 St. TYF784 - Analogeingang, 4-fach, REG, KNX
5. Phasenschienen und Überwachung
3 St. KDN363J - Phasenschiene, 3-polig, mit
Gabelanschluss 10 mm², 63 A, 10 Module
3 St. KDS563A - Phasenschiene, 12 Module, 63 A,
L1N-L2N-L3N-L1N-L2N-L3N, QuickBusbar
6 St. KZN023 - Endkappe für Phasenschiene, 2- und
3-polig, 1 Stück
2 St. EUM200 - Kontrollrelais für Spannung und
Phasenüberwachung, einstellbar für 1P+N/3P(N), mit 2
Wechslern

Die vollständige UV OG ist einschließlich aller
erforderlichen Montage-, Verbindungs-, Verdrahtungs-,
Beschriftungs- und Befestigungsmaterialien sowie
sämtlicher für die betriebsfertige Übergabe
erforderlichen Nebenleistungen anzubieten.

Angebotenes Fabrikat:

Hersteller:
'....................................................' (vom Bieter einzutragen)

Typ:
'....................................................' (vom Bieter einzutragen)

komplett, entsprechend den Vorbemerkungen liefern,
einbringen, aufstellen, anschließen und in Betrieb
nehmen.
Menge: 1,000 St

**45.3.03.3 UV Küche**
Für die Unterverteilung Küche

sind sämtliche nachfolgend aufgeführten Komponenten
vollständig zu liefern, zu montieren, zu verdrahten, zu
beschriften und betriebsfertig zu übergeben.

Die Ausführung hat entsprechend den Planungsunterlagen,
den einschlägigen DIN- und VDE-Vorschriften sowie den
Herstellerangaben zu erfolgen. Sämtliche Komponenten
sind aufeinander abzustimmen und als vollständig
funktionsfähige Einheit zu liefern.

1. Schrankanlage und Aufbau
1 St. FP93TN2 - Schrank, univers, IP44/I, 1.400 × 800 ×
205 mm, leer
1 St. UZ20T6 - Abschottung, universN, für
Sammelschienenträger 60 mm, zur seitlichen Isolierung
1 St. UD11B1 - Baustein, universN, 150 × 250 mm, für
Reiheneinbaugeräte, waagerecht, 1 × 12 PLE
1 St. UD11F1 - Baustein, universN, 150 × 250 mm, leer
3 St. UD31A1 - Baustein, universN, 450 × 250 mm, für
Reihenklemmen, waagerecht
3 St. UD41B1 - Baustein, universN, 600 × 250 mm, für
Reiheneinbaugeräte, waagerecht, 4 × 12 PLE
2 St. UE21E5 - Baustein, universN, 300 × 250 mm, für
D-Sicherung, Sammelschienensystem 60 mm, waagerecht
3 St. UN09A - Tragschienen, universN, 1.350 mm, für
Schränke ab 160 mm Tiefe, Set = 2 Stück

2. Abdeckungen und Sammelschienen
1 St. UZ02S2 - PE/N-Schienenträger, universN, 2 Stück
4 St. S35S - Abdeckstreifen, univers Z, 219 mm, für 12
PLE, brechbar
2 St. ZM11C - Sammelschiene, universZ, CU 12 × 5 mm,
1-feld
3 St. ZM12C - Sammelschiene, universZ, CU 12 × 5 mm,
2-feld

3. Schalt- und Schutzgeräte
1 St. HAE316 - Lasttrennschalter, 3-polig, 160 A,
sichtbare Trennung, für Hutschienen- oder
Montageplattenmontage
6 St. ADS910D - Fehlerstrom-Leitungsschutzschalter,
1P+N, 6 kA, B-10 A, 30 mA, Typ A, QuickConnect
11 St. CDS440D - Fehlerstromschutzschalter, 4-polig, 6
kA, 40 A, 30 mA, Typ A, QuickConnect
12 St. L063M - Lasttrennschalter für Sicherungen D02,
63 A, 3-polig, für 60-mm-Sammelschiene
30 St. MBS116 - Leitungsschutzschalter, 1-polig, 6 kA,
B-Charakteristik, 16 A, QuickConnect, 1 Modul
3 St. MBS120 - Leitungsschutzschalter, 1-polig, 6 kA,
B-Charakteristik, 20 A, QuickConnect, 1 Modul
1 St. MBS316 - Leitungsschutzschalter, 3-polig, 6 kA,
B-Charakteristik, 16 A, QuickConnect, 3 Module
4 St. MBS320 - Leitungsschutzschalter, 3-polig, 6 kA,
B-Charakteristik, 20 A, QuickConnect, 3 Module
1 St. SPB415 - Überspannungsableiter Typ 2, 4-polig, 40
kA, TT/TN-S, mit Defektanzeige und Kontakt

4. Phasenschienen und Anschlusskomponenten
8 St. KDN363J - Phasenschiene, 3-polig, mit
Gabelanschluss 10 mm², 63 A, 10 Module
1 St. KDS563A - Phasenschiene, 12 Module, 63 A,
L1N-L2N-L3N-L1N-L2N-L3N, QuickBusbar
76 St. KR025SL - Durchgangsklemme, 2,5 mm², Phase, 800
V / 24 A, SNAP-IN
22 St. KR040SL - Durchgangsklemme, 4 mm², Phase, 1.000
V / 32 A, SNAP-IN
12 St. KR100L - Durchgangsklemme, Phase, 10 mm², 1.000
V / 57 A, Schraubtechnik
16 St. KZN023 - Endkappe für Phasenschiene, 2- und
3-polig, 1 Stück

Die vollständige Unterverteilung Küche ist
einschließlich aller erforderlichen Montage-,
Verbindungs-, Verdrahtungs-, Beschriftungs- und
Befestigungsmaterialien sowie sämtlicher für die
betriebsfertige Übergabe erforderlichen Nebenleistungen
anzubieten.

Angebotenes Fabrikat:

Hersteller:
'....................................................' (vom Bieter einzutragen)

Typ:
'....................................................' (vom Bieter einzutragen)

komplett, entsprechend den Vorbemerkungen liefern,
einbringen, aufstellen, anschließen und in Betrieb
nehmen.
Menge: 1,000 St

**45.3.03.4 UV Technik**
Für die Unterverteilung Technik

sind sämtliche nachfolgend aufgeführten Komponenten
vollständig zu liefern, zu montieren, zu verdrahten, zu
beschriften und betriebsfertig zu übergeben.

Die Ausführung hat entsprechend den Planungsunterlagen,
den einschlägigen DIN- und VDE-Vorschriften sowie den
Herstellerangaben zu erfolgen. Sämtliche Komponenten
sind aufeinander abzustimmen und als vollständig
funktionsfähige Einheit zu liefern.

1. Schrankanlage und Aufbau
1 St. FP82TN2 - Schrank, univers, IP44/I, 1.250 × 550 ×
205 mm, leer
1 St. UZ20T6 - Abschottung, universN, für
Sammelschienenträger 60 mm, zur seitlichen Isolierung
1 St. UD11B1 - Baustein, universN, 150 × 250 mm, für
Reiheneinbaugeräte, waagerecht, 1 × 12 PLE
1 St. UD11F1 - Baustein, universN, 150 × 250 mm, leer
2 St. UD31A1 - Baustein, universN, 450 × 250 mm, für
Reihenklemmen, waagerecht
2 St. UD31B1 - Baustein, universN, 450 × 250 mm, für
Reiheneinbaugeräte, waagerecht, 3 × 12 PLE
1 St. UE21E5 - Baustein, universN, 300 × 250 mm, für
D-Sicherung, Sammelschienensystem 60 mm, waagerecht
2 St. UN08A - Tragschienen, universN, 1.200 mm, für
Schränke ab 160 mm Tiefe, Set = 2 Stück

2. Abdeckungen und Sammelschienen
1 St. UZ017 - Blindabdeckung, universN, für
D-Reiter-Sicherungsunterteile
1 St. UZ02S2 - PE/N-Schienenträger, universN, 2 Stück
4 St. S35S - Abdeckstreifen, univers Z, 219 mm, für 12
PLE, brechbar
5 St. ZM11C - Sammelschiene, universZ, CU 12 × 5 mm,
1-feld

3. Schalt- und Schutzgeräte
1 St. HAC308 - Lasttrennschalter, 3-polig, 80 A, für
Hutschienen- oder Montageplattenmontage
3 St. ADS910D - Fehlerstrom-Leitungsschutzschalter,
1P+N, 6 kA, B-10 A, 30 mA, Typ A, QuickConnect
3 St. CDS440D - Fehlerstromschutzschalter, 4-polig, 6
kA, 40 A, 30 mA, Typ A, QuickConnect
4 St. L063M - Lasttrennschalter für Sicherungen D02, 63
A, 3-polig, für 60-mm-Sammelschiene
12 St. MBS116 - Leitungsschutzschalter, 1-polig, 6 kA,
B-Charakteristik, 16 A, QuickConnect, 1 Modul
1 St. MBS320 - Leitungsschutzschalter, 3-polig, 6 kA,
B-Charakteristik, 20 A, QuickConnect, 3 Module
1 St. SPB415 - Überspannungsableiter Typ 2, 4-polig, 40
kA, TT/TN-S, mit Defektanzeige und Kontakt

4. Phasenschienen und Anschlusskomponenten
2 St. KDN363J - Phasenschiene, 3-polig, mit
Gabelanschluss 10 mm², 63 A, 10 Module
30 St. KR025SL - Durchgangsklemme, 2,5 mm², Phase, 800
V / 24 A, SNAP-IN
4 St. KR040SL - Durchgangsklemme, 4 mm², Phase, 1.000 V
/ 32 A, SNAP-IN
4 St. KZN023 - Endkappe für Phasenschiene, 2- und
3-polig, 1 Stück

Die vollständige Unterverteilung Technik ist
einschließlich aller erforderlichen Montage-,
Verbindungs-, Verdrahtungs-, Beschriftungs- und
Befestigungsmaterialien sowie sämtlicher für die
betriebsfertige Übergabe erforderlichen Nebenleistungen
anzubieten.

Angebotenes Fabrikat:

Hersteller:
'....................................................' (vom Bieter einzutragen)

Typ:
'....................................................' (vom Bieter einzutragen)

komplett, entsprechend den Vorbemerkungen liefern,
einbringen, aufstellen, anschließen und in Betrieb
nehmen.
Menge: 1,000 St

##### Abschnitt 45.3.04 Unterverteiler PV-Bestandsanlage

**45.3.04.1 Komplettschrank,univ.Z,1 ZP,BKE**
Komplettschrank,univ.Z,1 ZP,BKE- I

APZ,zRfZ,VT4,1100x550x205mm,16 mm2,ESA,IP44

Das Innenausbausystem zu dem vorgenannten
Verteilerschrank ist im weiteren nicht explizit
ausgeschrieben, dieses ist entsprechend der Anforderung
und dem notwendigen Verteilerzubehör wie Sockel,
Flanschplatten, Schliessungen, Verbindungssätze,
Sammelschienensysteme und das komplette
Innenausbausystem nach Erfordernis in dieser Position
einzukalkulieren.
darin eingebaut:

Angebotenes Fabrikat:

Hersteller:
'....................................................' (vom Bieter einzutragen)

Typ:
'....................................................' (vom Bieter einzutragen)
Menge: 1,000 St

**45.3.04.2 Kompaktschalter 63A**
Kompaktschalter 63A

3 Schließer 400V AC 2,5PLE.
Menge: 1,000 St

**45.3.04.3 SLS Schalter 3 polig**
SLS Schalter 3 polig

Cs-Charakteristik 50A für Sammelschiene
QuickConnect

Größe: HxBxT 1400x1050x205

Angebotenes Fabrikat:

Hersteller:
'....................................................' (vom Bieter einzutragen)

Typ:
'....................................................' (vom Bieter einzutragen)
Menge: 1,000 St

**45.3.04.4 Kombiableiter T1+T2+T3**
Kombiableiter T1+T2+T3

4P Iimp 7,5kA TT/TNS

Größe: HxBxT 1400x1050x205

Angebotenes Fabrikat:

Hersteller:
'....................................................' (vom Bieter einzutragen)

Typ:
'....................................................' (vom Bieter einzutragen)
Menge: 1,000 St

**45.3.04.5 Bestückungspaket für Spgsversorgung**
Bestückungspaket für Spgsversorgung

APZ/RfZ, f. Bauhöhe 1100mm, SABO 1.6A
im NAR

Größe: HxBxT 1400x1050x205

Angebotenes Fabrikat:

Hersteller:
'....................................................' (vom Bieter einzutragen)

Typ:
'....................................................' (vom Bieter einzutragen)
Menge: 1,000 St

**45.3.04.6 Sammelschienenbox**
Sammelschienenbox

1.6A, 230V, 25kA, 2-polig,
2 Abgänge für Spg, VPE=1Stück
Menge: 1,000 St

#### Bereich 45.4 Leitungen / Kabel

##### Abschnitt 45.4.01 Kabel

**45.4.01.1 NYCWY-J 4×150 / 70 mm2**
Menge: 100,000 m

**45.4.01.2 NYY 4 x 95 / 50 mm2**
Menge: 150,000 m

**45.4.01.3 NYCWY-J 4 x 95 / 50 mm2**
NYCWY-J 4 x 95/50 mm2
Menge: 190,000 m

**45.4.01.4 NYY-J 5x25 mm2**
Menge: 250,000 m

**45.4.01.5 NYY-J 5x16 mm2**
Menge: 260,000 m

**45.4.01.6 NYY-J 5 x 6 mm2**
Menge: 50,000 m

##### Abschnitt 45.4.02 Leitungen

**45.4.02.1 NHXMH-J 3 x 1,5 qmm**
Menge: 1500,000 m

**45.4.02.2 NHXMHJ 3 x 2,5 qmm**
Menge: 3500,000 m

**45.4.02.3 NHXMH-J 5 x 1,5 qmm**
Menge: 630,000 m

**45.4.02.4 NHXMH-J 5 x 2,5 qmm**
Menge: 465,000 m

**45.4.02.5 NHXMH-J 5 x 4 qmm**
Menge: 250,000 m

**45.4.02.6 NHXMH-J 7 x 1,5 qmm**
Menge: 480,000 m

**45.4.02.7 Gummikabel H07RN-F 4x1,5 qmm**
Gummikabel H07RN-F 4x1,5 qmm

vom Motor zum Trennrealais.
Menge: 1300,000 m

**45.4.02.8 Busleitung J-H (ST)-H 2x2x0,8mm grün**
Menge: 425,000 m

#### Bereich 45.5 Installationsgeräte

##### Abschnitt 45.5.01 Unterputzgeräte

**45.5.01.1 Aus-/ Wechselschalter u.P.**
Aus-/ Wechselschalter u.P.

inklusive Unterputzschalterabzweigdose und Rahmenanteil
liefern und betriebsfertig anschließen und montieren.
Menge: 8,000 St

**45.5.01.2 Präsenzmelder u.P.**
Präsenzmelder u.P.

Erfassungswinkel: 360°
Montagehöhe: Deckeneinbau
Schutzart:  IP 20

komplett inkl. Einbaudose liefern und betriebsfertig
anschließen und montieren.

Hersteller:
'.........'

(vom Bieter einzutragen)
Typ:
'.........'

(vom Bieter einzutragen)
Menge: 40,000 St

**45.5.01.3 Schukosteckdose u.P.**
Schukosteckdose u.P.

inklusive Unterputzschalterabzweigdose und Rahmenanteil
liefern und betriebsfertig anschließen und montieren.
Menge: 110,000 St

**45.5.01.4 Schukosteckdose u.P. "EDV-Geräte"**
Schukosteckdose u.P. "EDV-Geräte"

mit Beschriftung: "Nur für EDV-Geräte" und Signalfarbe
orange

inklusive Unterputzschalterabzweigdose und Rahmenanteil
liefern und betriebsfertig anschließen und montieren.
Menge: 8,000 St

**45.5.01.5 Geräteanschlussdose u.P.**
Geräteanschlussdose u.P.

mit Klemmsockel bis 5 x 4 qmm und Unterputzdose.
Menge: 4,000 St

**45.5.01.6 Präsenzmelder**
Menge: 48,000 St

**45.5.01.7 Trennrelais Jalousie**
Trennrelais Jalousie

Hersteller:
'.........'

(vom Bieter einzutragen)
Typ:
'.........'

(vom Bieter einzutragen)
Menge: 9,000 St

##### Abschnitt 45.5.02 Aufputzgeräte

**45.5.02.1 Universal-Aus-/ Wechselschalter FR a.P.**
Universal-Aus-/Wechselschalter FR a.P.

liefern und betriebsfertig anschließen und montieren.
Menge: 4,000 St

**45.5.02.2 Taster beleuchtet FR a.P.**
Taster beleuchtet FR a.P.

liefern und betriebsfertig anschließen und montieren.
Menge: 16,000 St

**45.5.02.3 Taster mit Dimmer u.P.**
Menge: 18,000 St

**45.5.02.4 Schukosteckdose 1-fach a.P. wd**
Schukosteckdose 1-fach a.P. wd

liefern und betriebsfertig anschließen und montieren.
Menge: 95,000 St

**45.5.02.5 Schukosteckdose 2-fach a.P. wd**
Schukosteckdose 2-fach a.P. wd

liefern und betriebsfertig anschließen und montieren.
Menge: 12,000 St

**45.5.02.6 CEE Kraftsteckdose 16A FR a.P.**
CEE Kraftsteckdose 16A FR a.P.

liefern und betriebsfertig anschließen und montieren.
Menge: 1,000 St

**45.5.02.7 CEE Kraftsteckdose 32A FR a.P.**
CEE Kraftsteckdose 32A FR a.P.

liefern und betriebsfertig anschließen und montieren.
Menge: 1,000 St

**45.5.02.8 CEE Kraftsteckdose 125A FR a.P.**
CEE Kraftsteckdose 125A FR a.P.

liefern und betriebsfertig anschließen und montieren.
Menge: 1,000 St

**45.5.02.9 Bewegungsmelder a.P. wd**
Bewegungsmelder a.P. wd

Erfassungswinkel: 230°

liefern und betriebsfertig anschließen und montieren.

Hersteller:

'.........'

(vom Bieter einzutragen)

Typ:

'.........'

(vom Bieter einzutragen)
Menge: 1,000 St

**45.5.02.10 Abzweigdosen FR a.P. bis 4 mm2**
Abzweigdosen FR a.P. bis 4mm2

liefern und betriebsfertig anschließen und montieren.

Hersteller:

'.........'

(vom Bieter einzutragen)

Typ:

'.........'

(vom Bieter einzutragen)
Menge: 42,000 St

**45.5.02.11 Abzweigdosen FR a.P. bis 4mm2 mit Beschriftungsschild**
Abzweigdosen FR a.P. bis 4mm2 mit Beschriftungsschild

liefern und betriebsfertig anschließen und montieren.

Hersteller:

'.........'

(vom Bieter einzutragen)

Typ:

'.........'

(vom Bieter einzutragen)
Menge: 32,000 St

#### Bereich 45.6 Verlegesysteme

##### Abschnitt 45.6.01 Kabeltragsysteme

**45.6.01.1 Steigetrasse 500 x 60 mm**
Steigetrasse 500 x 60 mm

inklusive Bügelschellen, Klein- und
Befestigungsmaterial liefern und betriebsfertig
montieren.
Menge: 1,000 m

**45.6.01.2 Steigetrasse 400 x 60 mm**
Steigetrasse 400 x 60 mm

inklusive Bügelschellen, Klein- und
Befestigungsmaterial liefern und betriebsfertig
montieren.
Menge: 1,000 m

**45.6.01.3 Steigetrasse 300 x 60 mm**
Steigetrasse 300 x 60 mm

inklusive Bügelschellen, Klein- und
Befestigungsmaterial liefern und betriebsfertig
montieren.
Menge: 1,000 m

**45.6.01.4 Kabelbahn 200 x 60 mm inkl. Trennsteg in Funktionserhalt**
Kabelbahn 200 x 60 mm inkl. Trennsteg in
Funktionserhalt

aus feuerverzinktem Stahlblech mit Bodenlochung,
inklusive Hängestiel, Stielausleger, metallischen
Trennsteg und Abkantung mit Kantenschutz,

liefern und betriebsfertig montieren.
Menge: 85,000 m

**45.6.01.5 Kabelbahn 100 x 60mm inkl. Trennsteg**
Kabelbahn 100x 60mm inkl. Trennsteg

aus feuerverzinktem Stahlblech mit Bodenlochung,
inklusive Hängestiel, Stielausleger, metallischen
Trennsteg und Abkantung mit Kantenschutz,

liefern und betriebsfertig montieren.
Menge: 85,000 m

**45.6.01.6 Kabelbahn 200 x 60 mm inkl. Trennsteg**
Kabelbahn 200 x 60 mm inkl. Trennsteg

aus feuerverzinktem Stahlblech mit Bodenlochung,
inklusive Hängestiel, Stielausleger, metallischen
Trennsteg und Abkantung mit Kantenschutz,

liefern und betriebsfertig montieren.
Menge: 45,000 m

**45.6.01.7 Kabelbahn 300 x 60 mm inkl. Trennsteg**
Kabelbahn 300 x 60 mm inkl. Trennsteg

aus feuerverzinktem Stahlblech mit Bodenlochung,
inklusive Hängestiel, Stielausleger, metallischen
Trennsteg und Abkantung mit Kantenschutz,

liefern und betriebsfertig montieren.
Menge: 250,000 m

**45.6.01.8 Kabelbahn 400 x 60 mm inkl. Trennsteg**
Kabelbahn 400 x 60 mm inkl. Trennsteg

aus feuerverzinktem Stahlblech mit Bodenlochung,
inklusive Hängestiel, Stielausleger, metallischen
Trennsteg und Abkantung mit Kantenschutz,

liefern und betriebsfertig montieren.
Menge: 110,000 m

**45.6.01.9 Kabelbahn 110 x 60 mm inkl. Trennsteg**
Kabelbahn 110 x 60 mm inkl. Trennsteg

aus feuerverzinktem Stahlblech mit Bodenlochung,
inklusive Hängestiel, Stielausleger, metallischen
Trennsteg und Abkantung mit Kantenschutz,

liefern und betriebsfertig montieren.
Menge: 25,000 m

**45.6.01.10 Sammelhalter Metall 80 x 120 mm**
Sammelhalter Metall 80 x 120 mm

Liefern und montieren von Sammelhaltern aus Metall,
Abmessungen ca. 80 × 120 mm, zur geordneten Führung und
Befestigung von Leitungen und Kabeln. Inklusive
erforderlicher Befestigungs- und Montagemittel,
fachgerecht auf geeignetem Untergrund befestigt,
einschließlich sämtlicher Nebenarbeiten.

liefern und betriebsfertig montieren.
Menge: 180,000 m

##### Abschnitt 45.6.02 Leerrohre, Kanäle

**45.6.02.1 KUPA-Rohr starr, M25 mm,starr a.P.**
KUPA-Rohr starr, M25 mm,starr a.P.

Verlegung an Decken und Wänden, offene Verlegung ohne
Bögen, mit Abstandschellen inklusive Klein- und
Befestigungsmaterial
liefern und betriebsfertig montieren.
Menge: 190,000 m

**45.6.02.2 KUPA-Rohr starr, M32 mm,starr a.P.**
KUPA-Rohr starr, M32 mm,starr a.P.

Verlegung an Decken und Wänden, offene Verlegung ohne
Bögen, mit Abstandschellen inklusive Klein- und
Befestigungsmaterial
liefern und betriebsfertig montieren.
Menge: 35,000 m

**45.6.02.3 Installationskanal 90 x 60mm aus Hart-PVC**
Installationskanal 90 x 60mm aus Hart-PVC

komplett mit Unterteil und Deckel sowie Form- und
Endstücken
inklusive Klein- und Befestigungsmaterial
liefern und betriebsfertig montieren.
Menge: 20,000 m

**45.6.02.4 Installationskanal 60 x 60 mm aus Hart-PVC**
Installationskanal 60 x 60 mm aus Hart-PVC

komplett mit Unterteil und Deckel sowie Form- und
Endstücken,
inklusive Klein- und Befestigungsmaterial
liefern und betriebsfertig montieren.
Menge: 30,000 m

**45.6.02.5 Brüstungskanal 70x130 mm**
Menge: 25,000 m

**45.6.02.6 Inneneck für BRK 170 / 68 mm**
Inneneck für BRK 170 / 68 mm

für vorgenannten Brüstungskanal, Unterteil und Oberteil
inklusive Klein- und Befestigungsmaterial

liefern und betriebsfertig montieren.
Menge: 1,000 St

**45.6.02.7 BR-Kanaldosen**
BR-Kanaldosen

liefern und betriebsfertig montieren.
Menge: 12,000 St

**45.6.02.8 Flexibles Leerrohr Ø 63 mm**
Flexibles Leerrohr, Ø 63 mm, im Erdreich

Liefern und fachgerecht verlegen eines flexiblen,
biegefähigen Leerrohres für die Aufnahme von Kabeln und
Leitungen im Erdreich.

Ausführung als flexibles Kunststoff-Leerrohr, Nennweite
Ø 63 mm, geeignet für die unterirdische Verlegung und
entsprechend den einschlägigen Anforderungen an
erdverlegte Installationsrohre.

Leistungsumfang:
Flex-Leerrohr Ø 63 mm
Lieferung und Verlegung im Erdreich
einschließlich erforderlicher Verbindungsmuffen und
Formteile
fachgerechte Herstellung der Rohrverbindungen
Einhaltung der erforderlichen Biegeradien
einschließlich Befestigungs-, Abdichtungs- und
Nebenarbeiten
Einziehen eines Zugdrahtes bzw. einer Einziehhilfe
Verschließen der Rohrenden gegen das Eindringen von
Erdreich und Wasser
einschließlich aller erforderlichen Nebenleistungen

Die Verlegung hat gemäß Ausführungsplanung, den
örtlichen Gegebenheiten sowie den geltenden technischen
Vorschriften zu erfolgen.
Menge: 95,000 m

**45.6.02.9 Flexibles Leerrohr Ø 110 mm**
Flexibles Leerrohr, Ø 110 mm, im Erdreich

Liefern und fachgerecht verlegen eines flexiblen,
biegefähigen Leerrohres für die Aufnahme von Kabeln und
Leitungen im Erdreich.

Ausführung als flexibles Kunststoff-Leerrohr, Nennweite
Ø 110 mm, geeignet für die unterirdische Verlegung und
entsprechend den einschlägigen Anforderungen an
erdverlegte Installationsrohre.

Leistungsumfang:
Flex-Leerrohr Ø 110 mm
Lieferung und Verlegung im Erdreich
einschließlich erforderlicher Verbindungsmuffen und
Formteile
fachgerechte Herstellung der Rohrverbindungen
Einhaltung der erforderlichen Biegeradien
einschließlich Befestigungs-, Abdichtungs- und
Nebenarbeiten
Einziehen eines Zugdrahtes bzw. einer Einziehhilfe
Verschließen der Rohrenden gegen das Eindringen von
Erdreich und Wasser
einschließlich aller erforderlichen Nebenleistungen

Die Verlegung hat gemäß Ausführungsplanung, den
örtlichen Gegebenheiten sowie den geltenden technischen
Vorschriften zu erfolgen.
Menge: 420,000 m

##### Abschnitt 45.6.03 Abdichtungen

**45.6.03.1 Abdichtung Ø 160 mm für Betonwand**
Für die Durchführung

von Leitungen bzw. Rohrleitungen durch eine Betonwand
ist eine fachgerechte DOYMA-Rohr-/Kabelabdichtung mit
einem Durchmesser von 160 mm zu liefern und einzubauen.

1. Abdichtungssystem
1 St. DOYMA Abdichtung, rund, für Durchführung Ø 160 mm
Geeignet für den Einbau in Betonwände
Ausführung als druckwasserdichte und gasdichte
Durchführung entsprechend den örtlichen Anforderungen
Geeignet zur sicheren Abdichtung des Ringspaltes
zwischen Durchführung und Bauteil
Ausführung entsprechend den Herstellerangaben und dem
vorgesehenen DOYMA-Abdichtungssystem
Korrosionsbeständige Ausführung der erforderlichen
Dicht- und Befestigungskomponenten
Anpassung an den vorhandenen Leitungs- bzw.
Rohrdurchmesser
Geeignet für den Einbau in die vorhandene
Betonwandkonstruktion

2. Montage und Ausführung

Die Abdichtung ist fachgerecht und entsprechend den
Montagevorgaben des Herstellers einzubauen. Die
Durchführung ist dauerhaft gegen das Eindringen von
Wasser, Feuchtigkeit und gegebenenfalls Gasen
abzudichten.

Sämtliche für die Herstellung der vollständigen
Abdichtung erforderlichen Dicht-, Spann-, Befestigungs-
und Montagematerialien sind Bestandteil der Leistung.

Vor Montage sind die vorhandenen Wandöffnung,
Wandstärke sowie Außen- und Innendurchmesser der
durchgeführten Leitung auf Übereinstimmung mit dem
vorgesehenen Abdichtungssystem zu prüfen.
Menge: 4,000 St

##### Abschnitt 45.6.04 Schwanenhals

**45.6.04.1 Schwanenhals DN110**
Schwanenhals DN110 für Elektroinstallation

Liefern und fachgerecht montieren bzw. verlegen eines
Schwanenhalses DN 110 als Schutz- und Durchführungsrohr
für Elektro- und Kommunikationsleitungen.

Ausführung aus geeignetem, witterungs- und
erdberührungsbeständigem Kunststoff, einschließlich
aller erforderlichen Form- und Verbindungsteile.

Leistungsumfang:

Schwanenhals DN 110
Lieferung und fachgerechte Montage
einschließlich erforderlicher Bögen, Muffen und
Verbindungselemente
fachgerechte Durchführung und Anschluss an angrenzende
Leerrohrsysteme
einschließlich Abdichtung der Rohrübergänge
Schutz der Leitungswege gegen das Eindringen von
Wasser, Erdreich und Schmutz
einschließlich sämtlicher Befestigungs- und
Nebenarbeiten

Die Ausführung ist gemäß Ausführungsplanung und den
Vorgaben des Elektroplaners herzustellen. Sämtliche zur
vollständigen und funktionsgerechten Ausführung
erforderlichen Nebenleistungen sind einzukalkulieren.
Menge: 1,000 St

#### Bereich 45.7 Bohrungen / Durchbrüche

##### Abschnitt 45.7.01 Bohrungen

**45.7.01.1 Kernbohrung 60 mm**
Kernbohrung 60 mm

Betondecke oder -wand, Stärke bis 40 cm.
Menge: 10,000 St

**45.7.01.2 Kernbohrung 100 mm**
Kernbohrung 100 mm

Betondecke oder -wand, Stärke bis 40 cm.
Menge: 10,000 St

**45.7.01.3 Kernbohrung 160 mm**
Kernbohrung 160 mm

Betondecke oder -wand, Stärke bis 40 cm.
Menge: 20,000 St

##### Abschnitt 45.7.02 Durchbrüche

**45.7.02.1 Mauerwerk-Wanddurchbruch 150 / 150**
Mauerwerk-Wanddurchbruch 150 / 150

Abmessung: 150 x150 mm
Wandstärke: bis 36 cm
Menge: 5,000 St

**45.7.02.2 Mauerwerk-Wanddurchbruch 200 / 150**
Mauerwerk-Wanddurchbruch 200 / 150

Abmessung: 200 x 150mm
Wandstärke: bis 36 cm
Menge: 5,000 St

**45.7.02.3 Mauerwerk-Wanddurchbruch 200 / 200**
Mauerwerk-Wanddurchbruch 200 / 200

Abmessung: 200 x 200 mm
Wanstärke: bis 36 cm
Menge: 5,000 St

**45.7.02.4 Mauerwerk-Wanddurchbruch 250 / 260**
Mauerwerk-Wanddurchbruch 250 / 260

Abmessung: 250 x 260mm
Wandstärke: bis 36 cm
Menge: 5,000 St

**45.7.02.5 Mauerwerk-Wanddurchbruch 700 / 260**
Mauerwerk-Wanddurchbruch 700 / 260

Abmessung: 700 x 260 mm
Wanstärke: bis 36 cm
Menge: 5,000 St

#### Bereich 45.8 Brandmeldeanlage

##### Abschnitt 45.8.01 Umbau Mehrzweckhalle

**45.8.01.1 Brandmelderzentrale**
Kompakte mikroprozessorgesteuerte, Brandmelderzentrale

für den Anschluss von Komponenten der Serie Loop3000.

Übersichtliche Anzeige und einfache Bedienung,
Hochauflösendes Farbdisplay mit kapazitiven Touchscreen
USB-Schnittstelle für die einfache Programmierung mit
der DPT-Software Platz für bis zu 7 Module für den
Anschluss von bis zu 126 Loopteilnehmern der Serie
Loop3000 je Loopkarte Bis zu 126 CONUS II Signalgeber
je
Loop Programmierung von bis zu 1890 Meldergruppen

Ereignisspeicher für bis zu 100.000 Meldungen Einfache
Programmierung von bis zu 10.000 Steuerverknüpfungen

VdS Anerkennung: G 214222 Normen: EN 54-2: 1997 A1:
2006, EN 54-4: 1997 A2: 2006

Im Standard ist die Lizenz bis 250 Teilnehmer
enthalten.
Versorgungsspannung: 90-265 V, 50-60 Hz
Notstromversorgung: 2 x 12 VDC / 17 Ah,
26 Ah, 45 Ah Ruhestrom: 280 mA
Alarmstrom: min. 360 mA je nach Ausbau
Ausgang: 1 x 24 VDC / 800 mA überwacht
für Alarmgeber. 2 Relaisausgänge für Alarm und Störung,
4 Relaisausgänge frei programmierbar (jeweils 30 VDC, 2
A / 125 VAC, 0,5 A) Umgebungstemperatur: 2 x 12 VDC /17
Ah, 26 Ah, 45 Ah Luftfeuchtigkeit: 5 % bis 95 % (nicht
kondensierend) Schutzart: IP 30
Abmessungen HBT: 450 mm x 450 mm x 240 mm
Gewicht: 12,5 kg (ohne Batterien) Material: Stahlblech
Farbe: RAL 9006 Eingang: 2 potentialfreie
programmierbare Eingänge
Anzeige: 24-Bit-Farbtiefe 1024 x 600 Pixel,
LED-Hintergrundbeleuchtung.

23 feste und 5 frei programmierbare Statusanzeigen
Netzteil: Pmax: 166 W Schnittstellen: USB-Slave
Menge: 1,000 St

**45.8.01.2 Loopkarte**
Mikroprozessorgesteuertes Loopinterface

zum Einbau in die dc3500 für den unterbrechungsfreien
und
kurzschlussfesten Betrieb von 126 Komponenten der Serie
Loop 3000.

Betrieb der Loop 3000-Komponenten in Loop- oder
Stichstruktur möglich 2-Draht-System-Loop mit bis zu
3500 m Looplänge Einfache und flexible Installation
sowie Initialisierung über
automatische und manuelle Adressiermöglichkeiten
Systemstecker zum Anschluss an das dc3500 System
Systembuchse zum Anschluss weiterer Module an das
dc3500 System Umgebungstemperatur: -5 Grad C bis +40
Grad C
Luftfeuchtigkeit: 5 % bis 95 % (nicht kondensierend)
Abmessungen HBT: 125 mm x 100 mm x 20 mm
Schnittstellen: 1 x Loop 3000
Menge: 3,000 St

**45.8.01.3 Feuerwehrmodul**
Mikroprozessorgesteuerte Schnittstellenkarte

zum Einbau in die Brandmelderzentrale dc3500 für den
Anschluss von Geräten, die bei der Aufschaltung zur
Feuerwehr erforderlich
sind.

Schnittstelle für IFAM System 4000 zum Anschluss von
FAT und FBF Direkte Anschlussmöglichkeit für FSD und
FSE Potentialfreier Kontakt zur Sabotageüberwachung
Überwachter Ausgang für den Anschlussvon Signalgebern
ÜE-Alarm mit zwei Zusatzkriterien ÜE-Störung (Öffner)
Ausgang Spannungsversorgung 12 V +-1,8V DC (z.B.
Wählgeräte)
RS 485 Schnittstelle zur Anbindung an Fremdsysteme
Systemstecker zum Anschluss an das DC3500 System

Hinweis: Geeignet zur Verwendung in BMZ
DC3500 mit 7 Zoll Display  mit/ohne Brandschutzgehäuse
oder DC3500 mit 4,3 Zoll Display ohne
Brandschutzgehäuse
Ausgang:  12 VD +- 1,8 VDC bei 0,7 A
Umgebungstemperatur: -5 Grad C bis +40 Grad C
Luftfeuchtigkeit: 5 % bis 95 % (nicht
kondensierend) Abmessungen HBT: 20 mm x 125 mm x 100 mm
Menge: 1,000 St

**45.8.01.4 Adapter CON-X**
Adapter für CON-X

für die BMZ DC3500 (IHD/ICX-Protokoll) VdS-Anerkennung
G 213058 Anschaltung an das Feuerwehr-Modul CP 3500 FBM
(32816) Serielle Schnittstelle zur BMZ RS485 im
Lieferumfang enthalten

Anschlusses für das FAT4000 nach DIN EN 54-2 und DIN
14662 Überwachung der Übertragungswege nachEN 54-13,
Typ 1 Vorbereitet zur Aufnahme von ADP-FBF
Bis zu 16 redundante FAT/ZPA in einem Loop
Bis zu 31 Slave FAT/ZPA an einem FAT4000 (Stich)
USB-Schnittstelle für Inbetriebnahme des Gesamtsystems,
Fehlersuche und Wartung Zusätzliche serielle
Schnittstelle
für Erweiterungen (z.B. ESPA) 7 Diagnose-LEDs für
schnelle
Zustandsanalyse Montage des Adapters ist auf
Hutschiene vorgesehen, optional im Gehäuse
Adapterbaugruppe zur Einbindung einer weiteren BMA in
einen vorhandenen redundanten Bus des System4000
Programmier-Tool Prog4000 im Lieferumfang enthalten

VdS Anerkennung: G 213057

Ruhestrom: ca. 40 mA / 30 mA Umgebungstemperatur: -5
Grad C bis +50 Grad C Betriebstemperatur: -20 Grad C
bis +60 Grad C Lagertemperatur: -20 Grad C bis +60
Grad C Luftfeuchtigkeit: <96% nicht kondensierend
Abmessungen HBT: 115 x 90 x 25 mm
Menge: 1,000 St

**45.8.01.5 Akkumulator 12 V / 26 Ah**
Wiederaufladbarer Akkumulator für die
Notstromversorgung

Robustes, vergossenes Gehäuse Wartungsfrei
Schraubanschlüsse für M5 Interner Widerstand bei 1KHz:
8 mOhm Ladezustand nach einem Monat bei 20 Grad
C:92 % Ladespannung 14,4 V bis 15 V Maximaler Ladestrom
7,8 A

VdS Anerkennung: G103065

+40 Grad C Luftfeuchtigkeit: 5 % bis 75 % (nicht
kondensierend) Schutzart: IP 20 Abmessungen HBT: 125 mm
x 166 mm x 175 mm Gewicht: 9,528 kg Material: ABS
Farbe: grau Ausgangsspannung: 12 V DC
Menge: 2,000 St

**45.8.01.6 F30 BSG, Wandmontage**
Brandschutzgehäuse F30

in einflügeliger Ausführung als  Wandleergehäuse zum
Einbau der DC510 und DC3500 Brandmelderzentrale für den
Funktionserhalt im Brandfall über 30 Minuten.

Funktionserhalt sicherheitstechnischer Anlagen im
Brandfall (Feuerwiderstand 30 Minuten von außen)
Feuerhemmend zur Brandlastdämmung in Rettungswegen
(Feuerwiderstand 30
Minuten von Innen) Vorbereitet für Belüftung mit
Rauchschutz, kaltrauchdicht bei Verwendung in
Rettungswegen (optionales Zubehör erforderlich)
Gehäuseoberfläche mit einer chemisch hochbeständigen
und feuchtigkeitsunempfindlichen
Beschichtung Diagonale passive Belüftung innen über Zu-
und Abluftöffnung im Deckenteil Kabeleinführung von
oben und unten über gesamte Innenbreite, Bündel- oder
Einzelführung möglich Tür einflügelig, mit Entlastung
im geschlossenen Zustand, Anschlag links (vor Ort
wechelbar), Öffnungswinkel
180 Grad Tür mit umlaufenden Mehrfachdichtungssystem
aus
Rauchschutzdichtungen und im Brandfall selbsttätig
aufschäumenden Brandschutzdichtungen Türbänder aus
Edelstahl, Tür aushängbar für leichteren Transport
und Montage vor Ort Türverschluss über
2-Punkt-Verriegelung mit Schwenkhebel und
DIN-Profil-Halbzylinder
Vorbereitet für technische Belüftung im Normalbetrieb
und im Brandfall über externe Lüftungskanäle
(optionales Zubehör erforderlich) Montage der BMZ ohne
Vorbohrungen direkt auf die Gehäuserückwand Außen
liegende Befestigungslaschen
zur schnellen hängenden Montage an allen Massivwänden =
100 mm mit einer Feuerwiderstandsdauer von mindestens
30 Minuten Befestigungslaschen und zugelassene
Brandschutzdübel im Lieferumfang enthalten

weitere Anerkennungen: VDE 263219-TL7-1

Verwendbar für DC510 und DC3500 mit neuem 7 Zoll Touch
Display.

Der Nachweis des Funktionserhalts nach MLAR 5.2.2 c)
ist durch die allgemeine bauaufsichtliche Zulassung des
Gehäuses beim DIBt in Verbindung mit dem zugehörigen
Bericht der bestandenen Brandprüfung mit eingebauter
BMZ bei einer MPA
dokumentiert. Schutzart: IP 42 AbmessungenHBT: Außen:
969 mm x 769mm x 425,5 mm, Innen: 804 mm x 604 mm x 320
mm
Gewicht: 98 kg Material: Nichtbrennbare Baustoffe
Farbe: weiß - ähnlich RAL 9010, Kanten in hellgrauer
Optik
Menge: 1,000 St

**45.8.01.7 Feuerwehr-Informations-Bediensystem**
Feuerwehrinformations- und Bediensystem

mit FAT4000 und FBF4000 Erstinformationsmittel der
Feuerwehr nach DIN 14675 und EN 54-2 Redundante
Aufschaltung in Verbindung
mit dem ADP 4000 (nicht im Lieferumfang enthalten)

Überwachung auf Kurzschluss und Unterbrechung nach EN
54-2 Volle Funktionalität bei Störung eines
Leitungsweges
Grafikdisplay mit 6 Zeilen (128 x 64 Pixel)
Betreiber-/Errichter-Logo editierbar Konfiguration mit
Programmiertool Prog4000 Stromsparendes Design
Reduzierung von Umgebungseinflüssen durch kapazitive
Tasten Historienfunktion Fronttürverschluss mit
Kastenschloss
für Profilhalbzylinder nach DIN 18252 Zentrale
Türöffnung durch Feuerwehrschließung vorbereitet,
öffnet beide Flügel Standardausführung für Aufputz- und
Unterputzmontage, zweiflügeliges Stahlblechgehäuse
Beinhaltet Aufnahmefächer für Feuerwehrlaufkarten Tür
mit Beschriftung Feuerwehrlaufkarten und CL1 Schließung
Vorbereitet für die Montage und redundanten Anschluss
hinter den jeweils passenden ADP4000 für die BMZ DC3500
oder detect 3004plus (Adapter ist nicht im Lieferumfang
enthalten)

VdS Anerkennung: G 213057

Laufkarten im Format DIN A3 Ein nicht redundanter
direkter Anschluss an die BMZ ist nicht möglich

Versorgungsspannung: 10 V bis 30 V DC Abmessungen HBT:
560 mm x 830 mm x 100 mm Farbe: RAL 3000 (feuerrot)
Menge: 1,000 St

**45.8.01.8 FW-Schlüsseldepot FSD**
FW-Schlüsseldepot FSD

14675 Klasse 3 mit VdS-Anerkennung. Inkl. Heizung,
Außentür-Anbohrschutz und integrierter
LED-Depotbeleuchtung. Leicht erreichbare Schlüssel
durch neuartigen Schwenkmechanismus der
Objektschlüsselüberwachung (OSÜ). Die modulare Bauweise
ermöglicht eine schnelle Ausführung von
Wartungsarbeiten. Alle Bauteile sind mit
Steckverbindern ausgestattet, daher keine Lötarbeiten
vor Ort notwendig. Die komplette Elektronik sowie die
Anschlüsse befinden sich auf einer Platine. Ansteuerbar
in 12 oder 24 Volt durch integrierten Spannungswandler
Mit KRUSE VdS-Umstellschloss Überwacht bis zu 4
Objektschlüssel Bis zum Einbau kann ein
Rundum-Sabotageschutz modular nachgerüstet werden
Alternativ auch im Werkstoff V4A
(1.4404) lieferbar Schneller Einbau oder Tausch von
Überwachungszylindern durch neuen Entnahmemechanismus
der OSÜ. Die Implementierung zusätzlicher OSÜs ist auch
nach dem Einbau möglich. Mit 1 bis 4
Objektschlüsselüberwachungen lieferbar.
Eine Platzierung in der Rohbauphase lässt sich mithilfe
einer Mauerzarge vornehmen.

BMZ-Anschluss
- bei DC 3500 direkt an das Feuerwehrmodul CP FBM P
- bei Detect 3004plus an Übertragungsinterface UEI
3004plus-Kit und Schlüsseldepotadapter SDA-3

VdS Anerkennung: G 103133

Abmessungen HBT: 170 x 190 x 157 mm Gewicht: 12 kg
Menge: 1,000 St

**45.8.01.9 Freischaltelement FSE**
Freischaltelement FSE

Zubehör für alle KRUSE FSDs. Nach DIN14675 mit
VdS-Anerkennung. Dient zur manuellen Auslösung der BMA
im
Einsatzfall. Nur zu bedienen mit dem individuellen
Schlüssel der
zuständigen Feuerwehr, z.B. bei nicht flächendeckender
Abdeckung von Brandmeldern oder nicht detektierten
Alarmen wie Wasserrohrbruch oder Ähnlichem.

Mit KRUSE Spezialzylinder Optional mit 50 m
Anschlusskabel oder Kennzeichnung nach Wunsch der zust.
Feuerwehr Inklusive KRUSE Spezialzylinder und 10 Meter
Anschlusskabel (auf Wunsch auch länger) Die im
Lieferumfang enthaltene Putzblende mit
Staubschutzscheibe gibt zusätzlichen Schutz und sorgt
für eine hochwertige Optik Rückseitige Bodenplatte (d):
44 mm. BMZ-Anschluss
- Bei DC 3500 direkt an das Feuerwehrmodul CP FBM P
- Bei Detect 3004plus an Ein-/Ausgangsmodul IOM 3311
VdS Anerkennung: G 219034 Abmessungen HBT: 38 x 38 x
110mm Gewicht: 1,2 kg
Menge: 1,000 St

**45.8.01.10 Hutschienen-Netzteil**
Hutschienen-Netzteil

Zubehör für alle KRUSE FSDs. Hutschienen-Netzteil zur
separaten Spannungsversorgung der FSD-Heizung.

Direkt auf einer DIN-Schiene montierbar
Kurzschlusssicher

Für ein optimales Energiemanagement der BMZ empfiehlt
Detectomat die separate Spannungsversorgung der
FSD-Heizung.

Versorgungsspannung: 12 V Abmessungen HBT: 90 x 40 x
100mm Gewicht: 0,3 kg
Menge: 1,000 St

**45.8.01.11 Blitzleuchte**
Blitzleuchte

Optischer Xenon-Signalgeber zur externen optischen
Alarmierung

Großer Eingangsspannungsbereich Automatische
Synchronisation Integrierte Anlaufstrombegrenzung
Hohe Effizienz Flache Ausführung Verschraubbarer Sockel

VdS Anerkennung: G 207018

Zubehör: Art.-Nr. 40059: Unterputzsockel zur Erreichung
IP 65, rot, UB r Art.-Nr. 31468: Aufputzsockel 48 mm
zur Erreichung IP 65, rot, PG DG r

Versorgungsspannung: 9 V bis 60 V DC Alarmstrom: 45 bis
185 mA, 80 mA bei 24V Umgebungstemperatur: -25 Grad C
bis +70
Grad C Schutzart: IP 54 Gewicht: 150 g
Material: Sockel ABS, Linse PC Farbe: Gehäuse rot
Farbvariante: Rot Abmessungen HD: 93 mm x 67 mm
Blitzfrequenz: 1 Hz (+20%) Leuchtstärke: 10 Cd Farbe
Gehäuse: Weiß
Menge: 1,000 St

**45.8.01.12 Edelstahlsäule**
Edelstahlsäule

Schnellmontage-Hohlsäule mit Deckelüberwachung für
KRUSE FSD basic und maxi. Nach DIN 14675 mit
VdS-Anerkennung, in einer Wandstärke von 3 mm. Zur
Anwendung bei schwierigen
Einbaubedingungen. Die abnehmbare Rückwand ermöglicht
eine leichte und schnelle Montage von FSD und FSE.
Feste Bodenplatte zur Befestigung auf dem Fundament
mittels Schwerlastankern. Wechselbare Halterung für FSE
Typ
KRUSE oder PZ oberhalb des FSD zur besseren Montage.

Zur freistehenden Montage des FSD und FSE

Hohlsäule (VdS) mit DeckelüberwachungHochwertige
Verarbeitung aus Edelstahl mit geschliffener Oberfläche
für edle Optik und hohe Witterungsresistenz Seitlich
abgeschrägter Deckel fördert den Ablauf von
Spritzwasser
Deckelbefestigung mit vandalismussicherem
Clipverschluss
Anschlussdose mit Deckelkontakt zur sicheren
Verdrahtung im Säulenkorpus Umfangreiches
Montagematerial FSD und FSE werden bei gleichzeitiger
Bestellung in Säule vormontiert
Alternativ auch im Werkstoff V4A (1.4404) lieferbar
Sondervarianten mit VdS-Anerkennung sowie Beschriftung
und RAL-Lackierung auf Anfrage Einfache Montage durch
chemische Anker

Optionales Zubehör: Blitzleuchte, Ankerplatte,
Orientierungsleuchte FW und Regenschutz

VdS Anerkennung: G 110018

Maße HBT: 1295 x 350 x 237mm Gewicht: 44 kg
Menge: 1,000 St

**45.8.01.13 Mehrfachsensormelder**
Mehrfachsensormelder

Intelligenter optisch-thermischer Mehrfachsensormelder
für Loop3000 zur Brandfrüherkennung und -meldung in
schwierigen Umgebungsbedingungen. Der
Mehrfachsensormelder hat eine integrierte
Verschmutzungskompensation, überwacht die
Umgebungsbedingungen und enthält einen bidirektionalem
Isolator nach EN 54-5/-7/-17und CEA 4021

Der Mehrfachsensormelder kann zur Erkennung von
Schwelbränden bis hin zu offenen Bränden eingesetzt
werden.
Der Algorithmus des Mehrfachsensormelders führt einen
Vergleich der Brandkenngrößen durch und reduziert so
das Risiko von Falschalarmen, beispielsweise durch
Zigarettenrauch oder Staub

Individuelle Nutzung der thermischen Messung nach EN
54-5 in den Empfindlichkeitsstufen 2 bis 5 als
Maximalmelder (statisch: A1S, A2S) oder als
Differenzialmelder mit Maximalschwellwert (differenzial
und statisch: A1R, A2R) Individuelle
Änderungsmöglichkeit der Melderklasse für die
Empfindlichkeitsstufen 2 bis 5 mit Hilfe des Easy Check
3000
Spezialalgorithmus zur intelligenten
Verschmutzungserkennung
Melderempfindlichkeiten sowohl automatisch anpassbar
als auch programmierbar Integriertes Mess-System und
Algorithmus zur Betauungserkennung (Humitec(R))
Intelligente Auswertung und Unterdrückungsmodus für
Störgrößen
(z.B. Zigarettenrauch) Höchste Betriebssicherheit durch
intelligente Verknüpfung des thermischen und optischen
Sensorsignalsüber Algorithmen Störungsüberwachung für
Messkammersignal und Loop3000-Elektronik
Periodische Durchführung eines Sensortests Automatische
und manuelle Adressierung am Loop3000 Integrierter
Isolator und T-Abzweig Alarmausgang zur Ansteuerung
einer Melder-Parallelanzeige Funktionalitäten voll
integriert über
Loop3000-Protokoll An- und Abwesenheitsschaltung mit
wählbaren Empfindlichkeiten Speicherung des
Inbetriebnahmedatums und des letzten Wartungsdatums
Mehrfarben-LED für Alarm- (rot) und Störungsanzeige
(gelb)
Lieferung inklusive Staubschutzabdeckung für
Installationsphasen

VdS Anerkennung: G 208096 weitere Anerkennungen: S
295054, S 208123, CEA 4021
Normen: EN 54-5, EN 54-7, EN 54-17, EN 54-29

Versorgungsspannung: 15 V bis 32 V DC
(max. 34 V DC) auf 2-Drahtbus Ruhestrom: 280uA
Alarmstrom: 5 mA
Ausgang: OC: max. 15 mA für Parallelanzeige oder
Piezosockel Umgebungstemperatur: -10 Grad C bis +60
Grad C
Luftfeuchtigkeit: max. 95 % Schutzart: IP 40
Gewicht: ca. 80 g Material: ABS
Farbe: Gehäuse weiß (ähnlich RAL 9003)
Abmessungen HD: ca. 52 mm x 97 mm (mitSockel)
Ansprechempfindlichkeit: in 5 Empfindlichkeitsstufen
einstellbar
Menge: 46,000 St

**45.8.01.14 Meldersockel**
Meldersockel

mit integrierter Brücke für alle Melder der Serie
Loop3000.
Integrierte Drahtbrücke zwischen den
Minus-Anschlussklemmen zur Erhaltung des geschlossenen
Loops bei entnommenem Melder
Brücke öffnet automatisch, wenn der Melder in den
Sockel montiert wird Integrierte Anschlussklemmen für
Melder-Parallelanzeige (Art.-Nr 31193) oder
Sockel-Piezo (Art.-Nr. 32091) Verwindungssteifere
Ausführung Integrierte Anschlussklemmen zum Anschluss
eines Stiches als Looperweiterung (T-Abzweig)
Aufnahmemöglichkeit zur Befestigung des Sockel-Piezos
(Art.-Nr. 32091) und des Melderbeschriftungsclips
(Art.-Nr. 30479) Vorbereitete Halterung für Relaismodul

Material: ABS Abmessungen HD: 21 mm x 95 mm
Menge: 46,000 St

**45.8.01.15 Mehrtonsirene**
Loopgesteuerte Mehrtonsirene

für einen akustischen Alarm nach EN 54-3.
Bis zu 126 Mehrtonsirenen mit maximaler Lautstärke bei
3.000 Meter Looplänge 100% unterbrechungsfreie
Loop-Alarmierung (Null Sekunden MLAR-Anforderung)
Kostenersparnis, die integrierte Batterie ermöglicht
ein dezentrales Energiemanagement, dadurch ist kein
zusätzliches Brandschutzgehäuse für die BMZ
erforderlich Volle Integration in die Loop3000
Topologie (mit DC3500 ab V3.4)
Individuelle Konfiguration über DPT (41 Töne inkl.
DIN-Ton, 4 verschiedene Alarmszenarien, 4
Lautstärke-Level) Optimierte, homogene
Abstrahlcharakteristik Integrierte automatische
Rücksetzfunktion bei Signal -externe Signalgeber
ein/aus- der Brandmelderzentrale Überwachung des
Betriebszustandes
über den Loop3000 Wahlweise automatische oder manuelle
Adressierung. Integrierter bidirektionaler Isolator
nach EN 54-17
Einfache Montage, die flache Grundplatte ermöglicht
eine schnelle Vorinstallation und den Loopanschluss Für
Wand- und Deckenmontage geeignet (Abdeckkappe als
Zubehör erhältlich) Integrierter Sockel für
automatische Melder der Loop3000 Reihe (bei
Deckenmontage) Langfristige Investitionssicherheit
durch physikalische Trennung der Signalisierung und
Branderkennung. Bei erforderlichem Meldertausch, z.B.
durch Verschmutzung, kann die Sirene weiter genutzt
werden.
Servicefreundlich durch Integrierte Batterieüberwachung
und Laufzeitprognose über DPT
Ästhetisches, robustes Gehäuse nach IP 41
VdS Anerkennung: G 221063 Normen: 54-3
Zubehör: Abdeckkappe für Kombisignalgeber PL 3300w
CONUS S mit Kabel, weiß (VE 10 St.). Zu verwenden
bei Einsatz ohne Rauchmelder im PL 3300w CONUS S,
Art.-Nr. 33691
Zubehör:
Montagesockel für PL 3300w CONUSS, weiß, Art.-Nr. 33693
Versorgungsspannung: 15 V bis 32 V (abs. max. 34V)
Ruhestrom: < 400 uA Alarmstrom: Gespeist durch Batterie
Betriebstemperatur: -10 Grad C bis + 55
Grad C Lagertemperatur: -20 Grad C bis + 65
Grad C Luftfeuchtigkeit: max. 93% (nicht kondensierend)
Schutzart: IP 41 Abmessungen HBT: 76 mm x 145 mm x
145mm Gewicht: 345 g Material: ABS
Batterielebensdauer: 8 Jahre
Lautstärke: 98 dB @ 1m,  DIN 33404,
Part 3 Nennspannung: 32 V
Menge: 8,000 St

**45.8.01.16 Montagesockel**
Montagesockel

für Mehrtonsignalgeber CONUS II u Kombisignalgeber
CONUS II SF weiß, inklusive Anschlussklemme für
einfachen Loopanschluss VdS Anerkennung:
G-221063 Material: ABS
Menge: 8,000 St

**45.8.01.17 Abdeckplatte**
Abdeckplatte für Signalgeber

CONUS bei Einsatz ohne automatischen Melder Farbe Rot
Formschöne Abdeckung des integrierten Meldersockels
Kabelbrücke zum Schließen des offenen Loops ohne
automatischen Melder enthalten Arretierbar Passend für
alle Varianten der CONUS-Baureihe
VE 10 St

weitere Anerkennungen: Auch nicht in der
Systemzulassung.

Material: ABS
Menge: 1,000 St

**45.8.01.18 Handfeuermelder rot**
Handfeuermelder

für Loop3000 zur manuellen Auslösung eines Alarms mit
bidirektionalem Isolator und Zustandsanzeige über LED
nach EN 54-11.

Druckknopfmechanik zur Auslösung eines manuellen Alarms
Auslösung nach Zerstörung der Frontscheibe Integrierte
Rücksetzmechanik Automatische und manuelle Adressierung
am Loop3000 Integrierter Isolator und T-Abzweig
Funktionalitäten voll integriert über
Loop3000-Protokoll Alarmanzeige mit roter LED

VdS Anerkennung: G 203021 weitere Anerkennungen: S
295054, S 208123 Normen: 54-11, 54-17

Zubehör:
Ersatzglasscheibe Art.-Nr. 31910
Ersatzschlüssel Art.-Nr. 40054
Wetterschutzgehäuse Art.-Nr. 31091

Versorgungsspannung: 15 V bis 32 V DC (abs. max. 34 V
DC) auf 2- Drahtbus Ruhestrom: 280 uA Alarmstrom: 280
uA, 5 mA, wenn Alarm-LED aktiv Umgebungstemperatur: -10
Grad C bis +60 Grad C Luftfeuchtigkeit: max. 95 %
Schutzart: IP 42
Abmessungen HBT: 125 mm x 125 mm x 34 mm Gewicht: 495g
Material: Aluminium Farbe: Gehäuse rot (RAL 3000)
Farbvariante: Rot
Menge: 7,000 St

##### Abschnitt 45.8.02 Neubau EG - Bereich BMA (Aula)

**45.8.02.1 Mehrfachsensormelder**
Mehrfachsensormelder

Intelligenter optisch-thermischer Mehrfachsensormelder
für Loop3000 zur Brandfrüherkennung und -meldung in
schwierigen Umgebungsbedingungen. Der
Mehrfachsensormelder hat eine integrierte
Verschmutzungskompensation, überwacht die
Umgebungsbedingungen und enthält einen bidirektionalem
Isolator nach EN 54-5/-7/-17und CEA 4021

Der Mehrfachsensormelder kann zur Erkennung von
Schwelbränden bis hin zu offenen Bränden eingesetzt
werden.
Der Algorithmus des Mehrfachsensormelders führt einen
Vergleich der Brandkenngrößen durch und reduziert
so das Risiko von Falschalarmen, beispielsweise durch
Zigarettenrauch oder Staub.

Individuelle Nutzung der thermischen Messung nach EN
54-5 in den Empfindlichkeitsstufen 2 bis 5 als
Maximalmelder (statisch: A1S, A2S) oder als
Differenzialmelder mit Maximalschwellwert (differenzial
und statisch: A1R, A2R) Individuelle
Änderungsmöglichkeit der Melderklasse für die
Empfindlichkeitsstufen 2 bis 5 mit Hilfe des Easy Check
3000 Spezialalgorithmus zur intelligenten
Verschmutzungserkennung Melderempfindlichkeiten sowohl
automatisch anpassbar als auch programmierbar
Integriertes Mess-System und
Algorithmus zur Betauungserkennung (Humitec(R))
Intelligente Auswertung und Unterdrückungsmodus für
Störgrößen (z.B. Zigarettenrauch) Höchste
Betriebssicherheit durch
intelligente Verknüpfung des thermischen und optischen
Sensorsignals über Algorithmen Störungsüberwachung für
Messkammersignal und Loop3000-Elektronik Periodische
Durchführung eines Sensortests Automatische und
manuelle
Adressierung am Loop3000 Integrierter Isolator und
T-Abzweig
Alarmausgang zur Ansteuerung einer
Melder-Parallelanzeige
Funktionalitäten voll integriert über
Loop3000-Protokoll
An- und Abwesenheitsschaltung mit wählbaren
Empfindlichkeiten Speicherung des Inbetriebnahmedatums
und des letzten Wartungsdatums Mehrfarben-LED für
Alarm- (rot) und Störungsanzeige (gelb) Lieferung
inklusive
Staubschutzabdeckung für Installationsphasen

VdS Anerkennung: G 208096weitere Anerkennungen:
S 295054, S 208123, CEA 4021
Normen: EN 54-5, EN 54-7, EN 54-17, EN 54-29

Versorgungsspannung: 15 V bis 32 V DC
(max. 34 V DC) auf 2-Drahtbus Ruhestrom: 280uA
Alarmstrom: 5 mA Ausgang: OC: max. 15 mA für
Parallelanzeige oder Piezosockel Umgebungstemperatur:
-10 Grad C bis +60 Grad C Luftfeuchtigkeit: max. 95 %
Schutzart: IP 40 Gewicht: ca. 80 g Material: ABS
Farbe: Gehäuse weiß (ähnlich RAL 9003)
Abmessungen HD: ca. 52 mm x 97 mm (mit Sockel)
Ansprechempfindlichkeit: in 5 Empfindlichkeitsstufen
einstellbar
Menge: 40,000 St

**45.8.02.2 Meldersockel**
Meldersockel

mit integrierter Brücke für alle Melder der Serie
Loop3000.
Minus-Anschlussklemmen zur Erhaltung des geschlossenen
Loops bei entnommenem Melder Brücke öffnet automatisch,
wenn der Melder in den Sockel montiert wird
Integrierte Anschlussklemmen für Melder-Parallelanzeige
(Art.-Nr 31193) oder Sockel-Piezo (Art.-Nr. 32091)
Verwindungssteifere Ausführung Integrierte
Anschlussklemmen zum Anschluss eines Stiches als
Looperweiterung (T-Abzweig)
Aufnahmemöglichkeit zur Befestigung des Sockel-Piezos
(Art.-Nr. 32091) und des Melderbeschriftungsclips
(Art.-Nr. 30479) Vorbereitete Halterung für Relaismodul

Material: ABS Abmessungen HD: 21 mm x 95 mm
Menge: 40,000 St

**45.8.02.3 Mehrtonsirene**
Loopgesteuerte Mehrtonsirene

für einen akustischen Alarm nach EN 54-3.
Bis zu 126 Mehrtonsirenen mit maximaler
Lautstärke bei 3.000 Meter Looplänge 100%
unterbrechungsfreie Loop-Alarmierung (Null Sekunden
gemäß MLAR-Anforderung) Kostenersparnis, die
integrierte Batterie ermöglicht ein dezentrales
Energiemanagement, dadurch ist kein zusätzliches
Brandschutzgehäuse für die BMZ erforderlich
Volle Integration in die Loop3000 Topologie (mit DC3500
ab V3.4) Individuelle Konfiguration über DPT (41 Töne
inkl. DIN-Ton, 4 verschiedene Alarmszenarien, 4
Lautstärke-Level) Optimierte, homogene
Abstrahlcharakteristik Integrierte automatische
Rücksetzfunktion bei Signal -externe Signalgeber
ein/aus- der Brandmelderzentrale Überwachung des
Betriebszustandes über den Loop3000 Wahlweise
automatische oder manuelle Adressierung. Integrierter
bidirektionaler Isolator nach EN 54-17 Einfache
Montage, die flache Grundplatte ermöglicht eine
schnelle Vorinstallation und den Loopanschluss Für
Wand- und Deckenmontage geeignet
(Abdeckkappe als Zubehör erhältlich) Integrierter
Sockel für automatische Melder der Loop3000 Reihe (bei
Deckenmontage)
Langfristige Investitionssicherheit durch physikalische
Trennung der Signalisierung und Branderkennung. Bei
erforderlichem Meldertausch, z.B. durch Verschmutzung,
kann die Sirene
weiter genutzt werden. Servicefreundlich durch
Integrierte
Batterieüberwachung und Laufzeitprognose über DPT
Ästhetisches, robustes Gehäuse nach IP 41

VdS Anerkennung: G 221063 Normen: 54-3

Zubehör: Abdeckkappe für Kombisignalgeber PL 3300w
CONUS S mit Kabel, weiß (VE 10 St.). Zu verwenden
bei Einsatz ohne Rauchmelder im PL
3300w CONUS S, Art.-Nr. 33691
Zubehör:
Montagesockel für PL 3300w CONUS S, weiß, Art.-Nr.
33693

Versorgungsspannung: 15 V bis 32 V (abs. max. 34V)
Ruhestrom: < 400 uA Alarmstrom: Gespeist durch Batterie
Betriebstemperatur: -10 Grad C bis + 55
Grad C Lagertemperatur: -20 Grad C bis + 65
Grad C Luftfeuchtigkeit: max. 93% (nicht kondensierend)
Schutzart: IP 41 Abmessungen HBT: 76 mm x 145 mm
x 145mm Gewicht: 345 g Material: ABS
Batterielebensdauer: 8 Jahre Lautstärke: 98 dB @ 1m,
DIN 33404, Part 3 Nennspannung: 32 V
Menge: 10,000 St

**45.8.02.4 Montagesockel**
Montagesockel

für Mehrtonsignalgeber CONUS II u Kombisignalgeber
CONUS II SF weiß, inklusive Anschlussklemme für
einfachen Loopanschluss
VdS Anerkennung: G-221063 Material: ABS
Menge: 10,000 St

**45.8.02.5 Abdeckplatte**
Abdeckplatte für Signalgeber

CONUS bei Einsatz ohne automatischen Melder Farbe Rot
Formschöne Abdeckung des integrierten
Meldersockels Kabelbrücke zum Schließen des
offenen Loops ohne automatischen Melder
enthalten Arretierbar Passend für alle Varianten der
CONUS-Baureihe VE 10 St
weitere Anerkennungen: Auch nicht in
der Systemzulassung. Material: ABS
Menge: 1,000 St

**45.8.02.6 Handfeuermelder rot**
Handfeuermelder

für Loop3000 zur manuellen Auslösung eines Alarms mit
bidirektionalem Isolator und Zustandsanzeige über LED
nach EN 54-11.

Druckknopfmechanik zur Auslösung eines
manuellen Alarms Auslösung nach Zerstörung der
Frontscheibe Integrierte Rücksetzmechanik Automatische
und manuelle Adressierung am Loop3000 Integrierter
Isolator und T-Abzweig Funktionalitäten voll integriert
über Loop3000-Protokoll Alarmanzeige mit roter LED

VdS Anerkennung: G 203021
weitere Anerkennungen: S 295054, S 208123
Normen: 54-11, 54-17

Zubehör:
Ersatzglasscheibe Art.-Nr. 31910
Ersatzschlüssel Art.-Nr. 40054
Wetterschutzgehäuse Art.-Nr. 31091

Versorgungsspannung: 15 V bis 32 V DC (abs. max. 34 V
DC) auf 2- Drahtbus Ruhestrom: 280 uA
Alarmstrom: 280 uA, 5 mA, wenn Alarm-LED aktiv
Umgebungstemperatur: -10 Grad C bis +60
Grad C Luftfeuchtigkeit: max. 95 %
Schutzart: IP 42 Abmessungen HBT: 125 mm x 125 mm
x 34 mm Gewicht:  495 g Material: Aluminium
Farbe: Gehäuse rot (RAL 3000) Farbvariante: Rot
Menge: 6,000 St

##### Abschnitt 45.8.03 Neubau EG+OG - Bereich HAA

**45.8.03.1 Mehrfachsensormelder**
Mehrfachsensormelder

Intelligenter optisch-thermischer Mehrfachsensormelder
für Loop3000 zur Brandfrüherkennung und -meldung
in schwierigen Umgebungsbedingungen. Der
Mehrfachsensormelder hat eine integrierte
Verschmutzungskompensation, überwacht die
Umgebungsbedingungen und enthält einen bidirektionalem
Isolator nach EN 54-5/-7/-17und CEA 4021

Der Mehrfachsensormelder kann zur Erkennung von
Schwelbränden bis hin zu offenen Bränden eingesetzt
werden.
Der Algorithmus des Mehrfachsensormelders führt einen
Vergleich der Brandkenngrößen durch und reduziert
so das Risiko von Falschalarmen, beispielsweise durch
Zigarettenrauch oder Staub.

Individuelle Nutzung der thermischen Messung nach EN
54-5 in den Empfindlichkeitsstufen 2 bis 5 als
Maximalmelder (statisch: A1S, A2S) oder als
Differenzialmelder mit
Maximalschwellwert (differenzial und statisch: A1R,
A2R)
Individuelle Änderungsmöglichkeit der Melderklasse für
die
Empfindlichkeitsstufen 2 bis 5 mit Hilfe des Easy Check
3000
Spezialalgorithmus zur intelligenten
Verschmutzungserkennung
Melderempfindlichkeiten sowohl automatisch anpassbar
als auch programmierbar Integriertes Mess-System und
Algorithmus zur Betauungserkennung (Humitec(R))
Intelligente Auswertung und Unterdrückungsmodus für
Störgrößen (z.B. Zigarettenrauch) Höchste
Betriebssicherheit durch intelligente Verknüpfung des
thermischen und optischen
Sensorsignalsüber Algorithmen Störungsüberwachung für
Messkammersignal und Loop3000-Elektronik Periodische
Durchführung eines Sensortests Automatische und
manuelle
Adressierung am Loop3000 Integrierter Isolator und
T-Abzweig
Alarmausgang zur Ansteuerung einer
Melder-Parallelanzeige Funktionalitäten voll integriert
über Loop3000-Protokoll
An- und Abwesenheitsschaltung mit wählbaren
Empfindlichkeiten Speicherung des Inbetriebnahmedatums
und des letzten Wartungsdatums Mehrfarben-LED für
Alarm- (rot) und Störungsanzeige (gelb)Lieferung
inklusive
Staubschutzabdeckung für Installationsphasen

VdS Anerkennung: G 208096 weitere Anerkennungen: S
295054, S 208123, CEA 4021
Normen: EN 54-5, EN 54-7, EN 54-17, EN 54-29

Versorgungsspannung: 15 V bis 32 V DC
(max. 34 V DC) auf 2-Drahtbus Ruhestrom: 280uA
Alarmstrom: 5 mA
Ausgang: OC: max. 15 mA für Parallelanzeige oder
Piezosockel Umgebungstemperatur: -10 Grad C bis +60
Grad C Luftfeuchtigkeit: max. 95 %
Schutzart: IP 40 Gewicht: ca. 80 g Material: ABS
Farbe: Gehäuse weiß (ähnlich RAL 9003)
Abmessungen HD: ca. 52 mm x 97 mm (mit Sockel)
Ansprechempfindlichkeit: in 5 Empfindlichkeitsstufen
einstellbar
Menge: 46,000 St

**45.8.03.2 Meldersockel**
Meldersockel

mit integrierter Brückefür alle Melder der Serie
Loop3000.
Integrierte Drahtbrücke zwischen den
Minus-Anschlussklemmen zur
Erhaltung des geschlossenen Loops bei
entnommenem Melder Brücke öffnet automatisch, wenn der
Melder in den Sockel montiert wird Integrierte
Anschlussklemmen für Melder-Parallelanzeige (Art.-Nr
31193)
oder Sockel-Piezo (Art.-Nr. 32091) Verwindungssteifere
Ausführung Integrierte Anschlussklemmen zum Anschluss
eines Stiches als Looperweiterung (T-Abzweig)
Aufnahmemöglichkeit zur Befestigung des Sockel-Piezos
(Art.-Nr. 32091) und des Melderbeschriftungsclips
(Art.-Nr.
30479) Vorbereitete Halterung für Relaismodul
Material: ABS Abmessungen HD: 21 mm x 95 mm
Menge: 46,000 St

**45.8.03.3 Mehrtonsirene**
Loopgesteuerte Mehrtonsirene

für einen akustischen Alarm nach EN 54-3.
Bis zu 126 Mehrtonsirenen mit maximaler
Lautstärke bei 3.000 Meter Looplänge 100%
unterbrechungsfreie Loop-Alarmierung (Null Sekunden
gemäß MLAR-Anforderung) Kostenersparnis, die
integrierte
Batterie ermöglicht ein dezentrales Energiemanagement,
dadurch ist kein zusätzliches Brandschutzgehäuse für
die BMZ erforderlich Volle Integration in die Loop3000
Topologie (mit DC3500 ab V3.4) Individuelle
Konfiguration über DPT(41 Töne inkl. DIN-Ton, 4
verschiedene
Alarmszenarien, 4 Lautstärke-Level) Optimierte,
homogene
Abstrahlcharakteristik Integrierte automatische
Rücksetzfunktion bei Signal -externe Signalgeber
ein/aus- der
BrandmelderzentraleÜberwachung des Betriebszustandes
über den Loop3000 Wahlweise automatische oder manuelle
Adressierung. Integrierter bidirektionaler Isolator
nach EN 54-17 Einfache Montage, die flache
Grundplatte ermöglicht eine schnelle Vorinstallation
und den Loopanschluss Für Wand- und Deckenmontage
geeignet (Abdeckkappe als Zubehör erhältlich)
Integrierter Sockel für automatische Melder der
Loop3000 Reihe (bei Deckenmontage) Langfristige
Investitionssicherheit
durch physikalische Trennung der Signalisierung und
Branderkennung. Bei erforderlichem Meldertausch, z.B.
durch Verschmutzung, kann die Sirene weiter genutzt
werden.
Servicefreundlich durch Integrierte Batterieüberwachung
und
Laufzeitprognose über DPT Ästhetisches, robustes
Gehäuse nach IP 41

VdS Anerkennung: G 221063 Normen: 54-3

Kombisignalgeber PL 3300w CONUS S mit
Kabel, weiß (VE 10 St.). Zu verwenden bei Einsatz ohne
Rauchmelder im PL 3300w CONUS S, Art.-Nr. 33691
Zubehör:
Montagesockel für PL 3300w CONUS S, weiß, Art.-Nr.
33693

Versorgungsspannung: 15 V bis 32 V (abs. max. 34V)
Ruhestrom: < 400 uA  Alarmstrom: Gespeist durch
Batterie
Betriebstemperatur: -10 Grad C bis + 55
Grad C Lagertemperatur: -20 Grad C bis + 65
Grad C Luftfeuchtigkeit: max. 93% (nicht
kondensierend) Schutzart: IP 41
Abmessungen HBT: 76 mm x 145 mm x 145mm
Gewicht: 345 g Material: ABS
Batterielebensdauer: 8 Jahre Lautstärke: 98 dB @ 1m,
DIN 33404, Part 3 Nennspannung: 32 V
Menge: 13,000 St

**45.8.03.4 Montagesockel**
Montagesockel

für Mehrtonsignalgeber CONUS II u Kombisignalgeber
CONUS II SF
weiß, inklusive Anschlussklemme für einfachen
Loopanschluss

VdS Anerkennung: G-221063

Material: ABS
Menge: 13,000 St

**45.8.03.5 Abdeckplatte**
Abdeckplatte für Signalgeber

CONUS bei Einsatz ohne automatischen Melder Farbe Rot
Formschöne Abdeckung des integrierten Meldersockels
Kabelbrücke zum Schließen des
offenen Loops ohne automatischen Melder
enthalten Arretierbar Passend für alle Varianten der
CONUS-Baureihe VE 10 St weitere Anerkennungen: Auch
nicht in der Systemzulassung. Material: ABS
Menge: 2,000 St

**45.8.03.6 Handmelder blau**
Handmelder

für Loop3000 zur manuellen Auslösung eines Alarms mit
bidirektionalem Isolator und Zustandsanzeige über LED.

Druckknopfmechanik zur Auslösung eines manuellen Alarms
Auslösung nach Zerstörung der Frontscheibe Integrierte
Rücksetzmechanik Automatische und manuelle Adressierung
am Loop3000 Integrierter Isolator und T-Abzweig
Alarmausgang zur Ansteuerung einer
Melder-Parallelanzeige Funktionalitäten voll integriert
über Loop3000-Protokoll Alarmanzeige mit roter LED.

Normen: EN 54-17

Zubehör:
Ersatzglasscheibe Art.-Nr. 31910
Ersatzschlüssel Art.-Nr. 40054
Wetterschutzgehäuse Art.-Nr. 31091

Versorgungsspannung: 15 V bis 32 V DC
(abs. max. 34 V DC) auf 2- Drahtbus Ruhestrom: 280 uA
Alarmstrom: 280 uA, 5 mA, wenn Alarm-LED aktiv
Ausgang: OC: max. 10 mA für Parallelanzeige
Umgebungstemperatur: NULL Luftfeuchtigkeit: max. 95 %
Schutzart: IP 42 Abmessungen HBT: 125 mm x 125 mm x 34
mm Gewicht:  495 g Material: Aluminium Farbvariante:
Blau
Menge: 3,000 St

**45.8.03.7 E/A Modul 2-fach**
Intelligentes Ein-/Ausgangsmodul für den Loop3000 mit
bidirektionalem Isolator nach EN 54-18 und EN 54-17.
Mit zwei überwachten Eingängen und zwei potentialfreien
Relaisausgängen

programmierbaren Ein- und Ausgängen
Programmiermöglichkeit für
unterschiedliche Schaltvarianten der Ein- und Ausgänge
für eine Meldegruppe, auch mit Zeitsteuerung
Überwachung des Betriebszustandes über den Loop3000
Unabhängige Programmierung von Ein- und Ausgängen
Automatische und manuelle Adressierung am Loop3000
Integrierter Isolator und T-Abzweig Funktionalitäten
voll integriert über eine Meldegruppe im
Loop3000-Protokoll Mehrfarben-LED für Alarm- (rot) und
Störungsanzeige (gelb) Robustes Wandgehäuse nach IP 54

VdS Anerkennung: G 205029 weitere Anerkennungen: S
295054, S 208123 Normen: DIN EN 54-18, EN 54-17

mit UBW 3311 1A, Art.-Nr. 33542 kann
ein überwachter Ausgang realisiert werden

Versorgungsspannung: 15 V bis 32 V DC
(abs. max. 34 V DC) auf 2-Drahtbus Ruhestrom: 760 uA
Alarmstrom: 760 uA, 5 mA wenn Alarm-LED aktiv
Ausgang: 2 Relais je 1 Wechsler 30 V DC/1 A
Umgebungstemperatur: -10 Grad C bis +60
Grad C Luftfeuchtigkeit: max. 95 %
Schutzart: IP 54 Abmessungen HBT: 93 mm x 93 mm x
55 mm Gewicht: 190 g Material: ABS
Farbe: Gehäuse weiß
Menge: 1,000 St

**45.8.03.8 Stele für FSD**
Stele für FSD

Merkmale:
Vorder- und Rückseite sowie die Bodenplatte aus fein
gebürstetem Edelstahl
Rückseite einfach als Revisionsöffnung demontierbar
Die Seitenelemente (links/rechts) sind aus anthrazit
RAL 7016 pulverbeschichtetem Aluminium
Einbauöffnungen für Sprechstelle, 15cm von der
Oberkante der Stele
Zusätzliche Einbauöffnung für Taster
Bodenplatte zur Montage auf vorhandenem Betonfundament.
Kabeleinlass durch Bodenplatte

angebotenes Fabrikat:
'.........'

(vom Bieter einzutragen)
angebotener Typ:
'.........'

(vom Bieter einzutragen)

inklusive allem systemgebundenen
Klein- und Befestigungsmaterial liefern und
betriebsfertig montieren.
Menge: 1,000 St

##### Abschnitt 45.8.04 Umbau Bestand HAA

**45.8.04.1 Brandmelderzentrale**
Kompakte mikroprozessorgesteuerte Brandmelderzentrale

ür den Anschluss von Komponenten der Serie Loop3000

Übersichtliche Anzeige und einfache Bedienung,
Hochauflösendes Farbdisplay mit kapazitiven Touchscreen
USB-Schnittstelle für die einfache Programmierung mit
der DPT-Software Platz für bis zu 7 Module für den
Anschluss von bis zu 126 Loopteilnehmern der Serie
Loop3000 je
Loopkarte Bis zu 126 CONUS II Signalgeber je
Loop Programmierung von bis zu 1890
Meldergruppen Ereignisspeicher für bis zu 100.000
Meldungen Einfache Programmierung von bis zu 10.000
Steuerverknüpfungen

VdS Anerkennung: G 214222 Normen: EN 54-2: 1997 A1:
2006, EN

54-4: 1997 A2: 2006

Im Standard ist die Lizenz bis 250 Teilnehmer
enthalten.

Versorgungsspannung: 90-265 V, 50-60 Hz
Notstromversorgung: 2 x 12 VDC / 17 Ah,
26 Ah, 45 Ah Ruhestrom: 280 mA
Alarmstrom: min. 360 mA je nach Ausbau
Ausgang: 1 x 24 VDC / 800 mA überwacht
für Alarmgeber. 2 Relaisausgänge für
Alarm und Störung, 4 Relaisausgänge
frei programmierbar (jeweils 30 VDC, 2
A / 125 VAC, 0,5 A)  Umgebungstemperatur: 2 x 12 VDC /
17 Ah, 26 Ah, 45 Ah
Luftfeuchtigkeit: 5 % bis 95 % (nicht kondensierend)
Schutzart: IP 30 Abmessungen HBT: 450 mm x 450 mm
x 240 mm Gewicht: 12,5 kg (ohne Batterien)
Material: Stahlblech Farbe: RAL 9006 Eingang: 2
potentialfreie
programmierbare Eingänge
Anzeige: 24-Bit-Farbtiefe 1024 x 600
Pixel, LED-Hintergrundbeleuchtung.
23 feste und 5 frei programmierbare
Statusanzeigen Netzteil: Pmax: 166 W
Schnittstellen: USB-Slave
Menge: 1,000 St

**45.8.04.2 Loopkarte**
Mikroprozessorgesteuertes Loopinterface

zum Einbau in die dc3500 für den unterbrechungsfreien
und kurzschlussfesten Betrieb von 126 Komponenten der
Serie Loop 3000.

Betrieb der Loop 3000-Komponenten in Loop- oder
Stichstruktur möglich 2-Draht-System-Loop mit bis zu
3500 m
Looplänge Einfache und flexible Installation sowie
Initialisierung über automatische und manuelle
Adressiermöglichkeiten
Systemstecker zum Anschluss an das dc3500 System
Systembuchse zum Anschluss weiterer Module an das
dc3500 System

Umgebungstemperatur: -5 Grad C bis +40
Grad C Luftfeuchtigkeit: 5 % bis 95 % (nicht
kondensierend)Abmessungen HBT: 125 mm x 100 mm
x 20 mm Schnittstellen: 1 x Loop 3000
Menge: 4,000 St

**45.8.04.3 Feuerwehrmodul**
Mikroprozessorgesteuerte Schnittstellenkarte

zum Einbau in die Brandmelderzentrale dc3500 für den
Anschluss von Geräten, die bei der Aufschaltung zur
Feuerwehr erforderlich sind.

Schnittstelle für IFAM System 4000 zum Anschluss von
FAT und FBF Direkte Anschlussmöglichkeit für FSD
und FSE Potentialfreier Kontakt zur Sabotageüberwachung
Überwachter Ausgang für den Anschluss von Signalgebern
ÜE-Alarm mit zwei Zusatzkriterien
ÜE-Störung (Öffner)
Ausgang Spannungsversorgung 12 V +-1,8V DC (z.B.
Wählgeräte) RS 485 Schnittstelle zur Anbindung an
Fremdsysteme Systemstecker zum Anschluss an das
DC3500 System

BMZ DC3500 mit 7 Zoll Display  mit/ohne
Brandschutzgehäuse oder DC3500 mit 4,3 Zoll Display
ohne Brandschutzgehäuse

Ausgang:  12 VD +- 1,8 VDC bei 0,7 A
Umgebungstemperatur: -5 Grad C bis +40
Grad C Luftfeuchtigkeit: 5 % bis 95 % (nicht
kondensierend)
Abmessungen HBT: 20 mm x 125 mm x 100 mm
Menge: 1,000 St

**45.8.04.4 Adapter CON-X**
Adapter für CON-X

für die BMZ DC3500 (IHD/ICX-Protokoll) VdS-Anerkennung
G 213058 Anschaltung an das Feuerwehr-Modul
CP 3500 FBM (32816) Serielle Schnittstelle zur BMZ
RS485 im
Lieferumfang enthalten Bereitstellung des redundanten
Anschlusses für das FAT4000 nach DIN EN 54-2 und DIN
14662 Überwachung der Übertragungswege nach
EN 54-13, Typ 1 Vorbereitet zur Aufnahme von ADP-FBF
Bis zu 16 redundante FAT/ZPA ineinem Loop
Bis zu 31 Slave FAT/ZPA an einem FAT4000 (Stich)
USB-Schnittstelle für Inbetriebnahme des Gesamtsystems,
Fehlersuche und Wartung Zusätzliche serielle
Schnittstelle
für Erweiterungen (z.B. ESPA) 7 Diagnose-LEDs für
schnelle
Zustandsanalyse Montage des Adapters ist auf
Hutschiene vorgesehen, optional im Gehäuse
Adapterbaugruppe zur Einbindung einer weiteren BMA in
einen vorhandenen redundanten Bus des System4000
Programmier-Tool Prog4000 im Lieferumfang enthalten

VdS Anerkennung: G 213057

Versorgungsspannung: 10 bis 30 V DC
Ruhestrom: ca. 40 mA / 30 mA
Umgebungstemperatur: -5 Grad C bis +50
Grad C Betriebstemperatur: -20 Grad C bis +60
Grad C Lagertemperatur: -20 Grad C bis +60
Grad C Luftfeuchtigkeit: <96% nicht kondensierend
Abmessungen HBT: 115 x 90 x 25 mm
Menge: 1,000 St

**45.8.04.5 Akkumulator 12 V / 26 Ah**
Wiederaufladbarer Akkumulator für die
Notstromversorgung

Robustes, vergossenes Gehäuse Wartungsfrei
Schraubanschlüsse für M5 Interner Widerstand bei 1KHz:
8 mOhm Ladezustand nach einem Monat bei 20
GradC: 92 % Ladespannung 14,4 V bis 15 V Maximaler
Ladestrom 7,8 A

VdS Anerkennung: G103065

Umgebungstemperatur: -10 Grad C bis +40 Grad C
Luftfeuchtigkeit: 5 % bis 75 % (nicht kondensierend)
Schutzart:
IP 20 Abmessungen HBT: 125 mm x 166 mm x 175 mm
Gewicht: 9,528 kg
Material: ABS Farbe: grau Ausgangsspannung: 12 V DC
Menge: 2,000 St

**45.8.04.6 F30 Brandschutzgehäuse**
Brandschutzgehäuse F30

in einflügeliger Ausführung als
Standleergehäuse zum Einbau der DC3500
Brandmelderzentrale für den Funktionserhalt im
Brandfall über 30 Minuten.

Funktionserhalt sicherheitstechnischer Anlagen im
Brandfall (Feuerwiderstand 30 Minuten von außen)
Feuerhemmend zur Brandlastdämmung in Rettungswegen
(Feuerwiderstand 30
Minuten von Innen) Vorbereitet für Belüftung mit
Rauchschutz, kaltrauchdicht bei Verwendung in
Rettungswegen (optionales Zubehör erforderlich)
Gehäuseoberfläche mit einer chemisch hochbeständigen
und feuchtigkeitsunempfindlichen
Beschichtung Diagonale passive Belüftung innen über Zu-
und Abluftöffnung im Deckenteil Kabeleinführung von
oben und unten über gesamte Innenbreite, Bündel- oder
Einzelführung möglich Tür einflügelig, mit Entlastung
im geschlossenen Zustand, Anschlag links (vor Ort
wechelbar), Öffnungswinkel 180 Grad Tür mit umlaufenden
Mehrfachdichtungssystem aus
Rauchschutzdichtungen und im Brandfall selbsttätig
aufschäumenden Brandschutzdichtungen Türbänder aus
Edelstahl, Tür aushängbar für leichteren Transport
und Montage vor Ort Türverschluss über
2-Punkt-Verriegelung mit Schwenkhebel und
DIN-Profil-Halbzylinder Vorbereitet für technische
Belüftung
im Normalbetrieb und im Brandfall über externe
Lüftungskanäle (optionales Zubehör erforderlich)
Montage der BMZ ohne Vorbohrungen direkt auf die
Gehäuserückwand
Unterfahrbarer Sockel, Sockelblende und
Tittkantenschutz
Außen liegende Befestigungslaschen oben als Kippschutz
zur Aufstellung auf massiven Decken an allen
Massivwänden das Gehäuse Außen liegende Bodenwinkel als
Kippschutz zur Aufstellung auf massiven Decken an allen
Trennwänden in
Leichtbauweise mit gleicher Feuerwiderstandsdauer wie
das
Gehäuse Vorbereitet zur freien Aufstellung auf massiven
Decken mit einer zusätzlichen Rückwand (optionales
Zubehör erforderlich)

weitere Anerkennungen: VDE 263219-TL7-1

Verwendbar für DC3500 mit neuem 7 ZollTouch Display.

Der Nachweis des Funktionserhalts nach MLAR 5.2.2 c)
ist durch die allgemeine bauaufsichtliche Zulassung des
Gehäuses beim DIBt in Verbindung mit dem zugehörigen
Bericht der
bestandenen Brandprüfung mit eingebauter BMZ bei einer
MPA dokumentiert

Schutzart: IP 42 AbmessungenHBT:
Außen:
2069 mm x 669mm x 425,5 mm, Innen: 1804 mm x 504 mm x
320 mm
Gewicht: 167 kg
Material: Nichtbrennbare Baustoffe
Farbe: weiß - ähnlich RAL 9010,
Kanten in hellgrauer Optik
Menge: 1,000 St

**45.8.04.7 E/A Modul 2-fach**
Intelligentes Ein-/ Ausgangsmodul

für den Loop3000 mit bidirektionalem Isolator nach EN
54-18 und EN 54-17.
Mit zwei überwachten Eingängen und zwei potentialfreien
Relaisausgängen

Anschaltmodul mit je zwei programmierbaren Ein- und
Ausgängen Programmiermöglichkeit für unterschiedliche
Schaltvarianten der Ein- und Ausgänge für eine
Meldegruppe, auch mit Zeitsteuerung Überwachung des
Betriebszustandes über den Loop3000
Unabhängige Programmierung von Ein-und Ausgängen
Automatische und manuelle Adressierung
am Loop3000 Integrierter Isolator und T-Abzweig
Funktionalitäten voll integriert über eine Meldegruppe
im
Loop3000-Protokoll Mehrfarben-LED für Alarm- (rot) und
Störungsanzeige (gelb) Robustes Wandgehäuse nach IP 54

VdS Anerkennung: G 205029
weitere Anerkennungen: S 295054, S 208123
Normen: DIN EN 54-18, EN 54-17

Zubehör:
mit UBW 3311 1A, Art.-Nr. 33542 kann
ein überwachter Ausgang realisiert werden

Versorgungsspannung: 15 V bis 32 V DC (abs. max. 34 V
DC) auf 2-Drahtbus Ruhestrom: 760 uA
Alarmstrom: 760 uA, 5 mA wenn Alarm-LED aktiv
Ausgang: 2 Relais je 1 Wechsler 30 V DC/1 A
Umgebungstemperatur: -10 Grad C bis +60
Grad C Luftfeuchtigkeit: max. 95 %
Schutzart: IP 54
Abmessungen HBT: 93 mm x 93 mm x 55 mm
Gewicht: 190 g
Material: ABS
Farbe: Gehäuse weiß
Menge: 2,000 St

**45.8.04.8 Ein-/ Ausgangsmodul 1-fach**
Intelligentes Ein-/ Ausgangsmodul

für den Loop3000 mit bidirektionalem Isolator nach EN
54-18 und EN 54-17.
Mit einem überwachten Eingang und einem potentialfreien
Relaisausgang

Anschaltmodul mit einem programmierbaren Eingang und
einem programmierbaren Ausgang. Programmiermöglichkeit
für unterschiedliche Schaltvarianten der Ein- und
Ausgänge für eine Meldegruppe, auch mit Zeitsteuerung
Überwachung des Betriebszustandes über den Loop3000
Unabhängige Programmierung von Ein- und Ausgang
Automatische und manuelle Adressierung
am Loop3000 Integrierter Isolator und T-Abzweig
Funktionalitäten voll integriert über eine Meldegruppe
im
Loop3000-Protokoll Mehrfarben-LED für Alarm- (rot) und
Störungsanzeige (gelb) Robustes Wandgehäuse nach IP 54

VdS Anerkennung:
G 205029weitere Anerkennungen: S 295054, S 208123
Normen: DIN EN 54-18, EN 54-17

Zubehör:
mit UBW 3311 1A, Art.-Nr. 33542 kann ein überwachter
Ausgang realisiert werden

Versorgungsspannung: 15 V bis 32 V DC
(abs. max. 34 V DC) auf 2-Drahtbus Ruhestrom: 460 uA
Alarmstrom: 460 uA, 5 mA wenn Alarm-LED aktiv
Ausgang: 1 Relais 1 Wechsler 30 V DC/1A
Umgebungstemperatur: -10 Grad C bis +60
Grad C Luftfeuchtigkeit: max. 95 %
Schutzart: IP 54
Abmessungen HBT: 93 mm x 93 mm x 55 mm
Gewicht: 185 g
Material: ABS
Farbe: Gehäuse weiß
Menge: 4,000 St

**45.8.04.9 Überwachungszusatz**
Überwachungsmodul

für den Einsatz im OMS 3301 und IOM 3311 zur
Ansteuerung externer optischer und akustischer
Signalgeber mit Überwachung auf Leitungsfehler. Als
Zusatzmodul zur direkten Montage im Gehäuse der
Modultypen OMS 3301 und IOM 3311.

Modul zur Überwachung einer Ausgangslinie auf
Drahtbruch und Kurzschluss nach EN 54-13
Polaritätsumschaltung bei Aktivierung des Ausgangs
Integrierter Störungsausgang zur
Anschaltung an den überwachten Eingang der Module IOM
und OMS Externe Versorgung 24 V DC
erforderlich Platine zur Integration in die
Modulgehäuse der Typen IOM 3311 und OMS 3301
Einfacher und präziser Abgleich der jeweiligen
Signalgeberleitung Kabellänge max. 700 m (2 x 0,8mm)
bzw. 50 Ohm

Versorgungsspannung: 24 V DC, 1A  Ruhestrom: 25 mA
(12mA UBW + 13 mA SG-Linie)
Alarmstrom: bis zu 1000 mA an Signalgeber
Umgebungstemperatur: -10 Grad C bis +60
Grad C Luftfeuchtigkeit: max. 95 %
Abmessungen HBT: 20 mm x 58 mm x 40 mm
Gewicht: 50 g
Menge: 4,000 St

##### Abschnitt 45.8.05 Leitungen

**45.8.05.1 Brandmeldekabel 2x2x0,8 mm**
J-Y (ST) Y 2 x 2 x 0,8 mm

Mit elektrostatischer Abschirmung gemäß VDE 0815.
Flammwidrig und selbstverlöschend. Durch den Aufdruck
"BRANDMELDEKABEL" speziell für den Einsatz in
Feuermeldesystemen konzipiert.
Farbe: rot
Verlegung nach Herstellerangaben gemäß Prüfzeugnis.

liefern und betriebsfertig verlegen.
Menge: 2700,000 m

**45.8.05.2 Brandmeldekabel 4x2x0,8 mm**
J-Y (ST) Y 4 x 2 x 0,8 mm

Mit elektrostatischer Abschirmung gemäß VDE 0815.
Flammwidrig und selbstverlöschend. Durch den Aufdruck
"BRANDMELDEKABEL" speziell für den Einsatz in
Feuermeldesystemen konzipiert.
Farbe: rot
Verlegung nach Herstellerangaben gemäß Prüfzeugnis.

liefern und betriebsfertig verlegen.
Menge: 400,000 m

**45.8.05.3 Brandmeldekabel 10x2x0,8 FE**
J-Y (ST) Y 10 x 2 x 0,8 mm FE

Mit elektrostatischer Abschirmung gemäß VDE 0815.
Flammwidrig und selbstverlöschend. Durch den Aufdruck
"BRANDMELDEKABEL" speziell für den Einsatz in
Feuermeldesystemen konzipiert.
Farbe: rot
Verlegung nach Herstellerangaben gemäß Prüfzeugnis.

liefern und betriebsfertig verlegen.
Menge: 250,000 m

**45.8.05.4 Brandmeldekabel 2x2x0,8 FE**
JE-H (St) H 2 x 2 x 0,8 mm Bd FE180/E30 - E90

Halogenfrei gemäß VDE 0815. Installationsleitung mit
verbessertem Verhalten im Brandfall und
Funktionserhalt. Flammwidrig und selbstverlöschend.
Durch den Aufdruck "BRANDMELDEKABEL" speziell für den
Einsatz in Feuermeldesystemen konzipiert.
Farbe: rot
Verlegung nach Herstellerangaben gemäß Prüfzeugnis.

liefern und inkl. systemgebundenen Befestigungsmaterial
betriebsfertig montieren.
Menge: 700,000 m

#### Bereich 45.9 Brandschutz

##### Abschnitt 45.9.01 Schottungen

**45.9.01.1 Brandschutzstopfen Ø 68 mm, Feuerwiderstand F90**
Für die Durchführung von Leitungen und Kabeln durch
feuerwiderstandsfähige Bauteile sind Brandschutzstopfen
mit einem Durchmesser von 68 mm und einer
Feuerwiderstandsdauer von F90 zu liefern und
fachgerecht einzubauen.

1. Brandschutzstopfen
Brandschutzstopfen Ø 68 mm, geeignet für Kabel- und
Leitungsdurchführungen
Feuerwiderstandsklasse F90 gemäß den einschlägigen
bauaufsichtlichen Anforderungen
Geeignet zur Herstellung einer brandschutztechnisch
sicheren Abschottung von Leitungsdurchführungen
Einbau in Decken und/oder Wänden entsprechend der
jeweiligen Zulassung bzw. Herstellerangaben
Ausführung entsprechend der vorhandenen
Bauteilkonstruktion und den durchzuführenden Leitungen
Rauchgasdichte Ausführung
Baustoffe und Systemkomponenten gemäß gültigem
Verwendbarkeitsnachweis bzw. allgemeiner
Bauartgenehmigung
Kennzeichnung der Abschottung nach den geltenden
Vorschriften

Angebotenes Fabrikat:

Hersteller:
'....................................................' (vom Bieter einzutragen)

Typ:
'....................................................' (vom Bieter einzutragen)

liefern und betriebsfertig anschließen und montieren.
Menge: 10,000 St

**45.9.01.2 Brandschutzstopfen Ø 110 mm, Feuerwiderstand F90**
Für die Durchführung von Leitungen und Kabeln durch
feuerwiderstandsfähige Bauteile sind Brandschutzstopfen
mit einem Durchmesser von 110 mm und einer
Feuerwiderstandsdauer von F90 zu liefern und
fachgerecht einzubauen.

1. Brandschutzstopfen
Brandschutzstopfen Ø 110 mm, geeignet für Kabel- und
Leitungsdurchführungen
Feuerwiderstandsklasse F90 gemäß den einschlägigen
bauaufsichtlichen Anforderungen
Geeignet zur Herstellung einer brandschutztechnisch
sicheren Abschottung von Leitungsdurchführungen
Einbau in Decken und/oder Wänden entsprechend der
jeweiligen Zulassung bzw. Herstellerangaben
Ausführung entsprechend der vorhandenen
Bauteilkonstruktion und den durchzuführenden Leitungen
Rauchgasdichte Ausführung
Baustoffe und Systemkomponenten gemäß gültigem
Verwendbarkeitsnachweis bzw. allgemeiner
Bauartgenehmigung
Kennzeichnung der Abschottung nach den geltenden
Vorschriften

Angebotenes Fabrikat:

Hersteller:
'....................................................' (vom Bieter einzutragen)

Typ:
'....................................................' (vom Bieter einzutragen)

liefern und betriebsfertig anschließen und montieren.
Menge: 20,000 St

**45.9.01.3 Kabelabschottung, 30 Minuten, bis 0,5m2**
Kabelabschottung, 30 Minuten, bis 0,5m2

Kabelabschottung zur Verhinderung von Brandübertragung,
form, -alterungs und korrosionsbeständig, geeignet zur
Nachbelegung mit Kabeln, Feuerwiderstandsdauer 30
Minuten,  in leichten sowie schweren Trennwänden,
Betonmassivwänden, Massivmauerwerk und
Deckendurchbrüchen belegt mit Kabel und Leitungen, bei
Schwellbrand auch rauchgasdicht. Ausführung gemäß
bauaufsichtlicher Zulassung.

Angebotenes Fabrikat:

Hersteller:
'....................................................' (vom Bieter einzutragen)

Typ:
'....................................................' (vom Bieter einzutragen)

liefern und betriebsfertig anschließen und montieren.
Menge: 10,000 St

**45.9.01.4 Kabelabschottung, 90 Minuten, bis 0,5m2**
Kabelabschottung, 90 Minuten, bis 0,5m2

Kabelabschottung zur Verhinderung von Brandübertragung,
form, -alterungs und korrosionsbeständig, geeignet zur
Nachbelegung mit Kabeln, Feuerwiderstandsdauer 30
Minuten,  in leichten sowie schweren Trennwänden,
Betonmassivwänden, Massivmauerwerk und
Deckendurchbrüchen belegt mit Kabel und Leitungen, bei
Schwellbrand auch rauchgasdicht. Ausführung gemäß
bauaufsichtlicher Zulassung.
Angebotenes Fabrikat:

Hersteller:
'....................................................' (vom Bieter einzutragen)

Typ:
'....................................................' (vom Bieter einzutragen)

liefern und betriebsfertig anschließen und montieren.
Menge: 20,000 St

#### Bereich 45.10 Geräteanschlüsse

##### Abschnitt 45.10.01 Geräteanschluss

**45.10.01.1 Geräteanschluss bis 5 x 2,5 bis 50 qmm**
Geräteanschluss von 5 x 2,5 bis 50 qmm

herstellen Geräteanschlüsse Fremdgewerke (z.B.
Durchlauferhitzer, Spülstation, Verdunklung, RWA,
Drehtürantriebe, Automatitüren, Feststellanlagen,
Leitungen an Fremdgewerken, Aufzüge ), inklusive
Einführung und Kleinmaterial wie Würgenippel,
Verklemmen und betriebsfertiges Anschließen.
Menge: 20,000 St

##### Abschnitt 45.10.02 HLSK-Anschlüsse

**45.10.02.1 Anschluss DLE bis 2,5 mm2**
Anschluss DLE

bis zu einem Querschitt von 2,5 mm2.
Menge: 6,000 St

**45.10.02.2 Anschluss DLE bis 4,0 mm2**
Anschluss DLE

bis zu einem Querschitt von 4,0 mm2.
Menge: 4,000 St

**45.10.02.3 Anschluss Lüftungsanlage**
Anschluss Lüftungsanlage

bis zu einem Querschnitt von 25mm2.
Menge: 1,000 St

**45.10.02.4 Anschluss Wärmepumpe**
Anschluss Wärmepumpe

- außen: 1 x 400V
- innen: 1 x 400V Heizstab
- 230V Schaltschrank WP
Menge: 2,000 St

**45.10.02.5 Anschluss Splitklimagerät**
Anschlusse Splitklimagerät
Menge: 4,000 St

#### Bereich 45.11 IT-Anlage

##### Abschnitt 45.11.01 IT-Komponenten

**45.11.01.1 24 HE Netzwerk-Verteilerschrank 19"**
24HE, 19" Netzwerkschrank 600x800, RAL7035

Netzwerkschrank entsprechend DIN41494 aus Stahl,
innenseitig vorne und hinten je 2x 19" Streben,
feuerverzinkt, stufenlos tiefenverstellbar,
gegenläufige Doppelnummerierung der Höheneinheiten an
den Profilen. Stahlblechgehäuse mit verschraubtem
Rahmengestell, eigenbelüftet, zerlegbar, komplett
vormontiert, Traglast 1000kg.

Schrank seitlich anreihbar mittels Anreihverbinder-Set
(Art.-Nr. PRO-ANR01), Dach und Boden mit

vorgestanztem Ausbruch zur Kabeleinführung hinten und
einem zentralen Ausbruch zur Aufnahme von Lüfter-/
Filtereinheiten in der Mitte. Perforierter Dachbereich
zur Eigenbelüftung und gleichzeitige Funktion als
Schutzgitter bei Lüftermontage.

Fronttür einteilig mit Sichtfenster aus zertifiziertem
Sicherheitsglas (5 mm), mit 3-Punkt-Stangenschließung,
Schwenkhebelgriff abschließbar mit Profilhalbzylinder
nach DIN 18252/EN1303, PHZ bauseitig austauschbar
(30/10 mm), Türanschlag links- und rechtsseitig
möglich, Türöffnungswinkel freistehend oder angereiht
180° (durch außenliegende Scharniere).

Rücktür und Seitenwände aus Stahlblech, abnehmbare
Seitenwände mit 2 x Vorreiberverschluss
(gleichschließend mit Türschloss). Alle Schrankteile
innenseitig komplett geerdet, vormontierte
Erdungsschiene hinten mittig am Schrankboden (Abgänge
20 x M5 + 2 x 8 mm).

Inklusive Zubehör: 1x Bürstenleiste, 1x
Käfigmutternsatz (20 Stk.), 4x Nivellierfüße M12, 2x
Schlüssel

Höheneinheiten:  24HE

Rastermaß:  482,6 mm (19 Zoll)

Fronttür:  Glastür einteilig, Schwenkhebelgriff

Rücktür:  Stahl, 2 x Vorreiber

Dachblech:  vorhanden

Seitenwände:  beidseitig

Boden:  geschlossen

Zerlegbar:  Ja

Schutzart:  IP20

Farbe:  RAL7035 lichtgrau

Abmessungen:  hxbxt 1163x600x800mm

Angebotenes Fabrikat:

Hersteller:
'....................................................' (vom Bieter einzutragen)

Typ:
'....................................................' (vom Bieter einzutragen)

Mit allem systembedingten Zubehör liefern, aufstellen
und betriebsfertig anschließen.
Menge: 1,000 St

**45.11.01.2 6 HE Netzwerk-Wandverteilerschrank 19"**
6 HE Netzwerk-Wandverteilerschrank 19"
für Medienverteiler

Netzwerkverteilerschrank zur Aufnahme von aktiven und
passiven Netzwerkkomponenten.

- 19"Schrank für Einbauten nach DIN 41494.

- Grundgestell bestehend aus Aluminiumprofilen mit
umlaufenden T-Nuten, an allen 3-Seiten zum stufenlosen
Einbau von Zubehör.

- im Bedarfsfall zerlegbar.

- Seitenteile für schnelle Demontage mit Schnellverschluss und Schließung.

- Fronttür ganzflächig mit Einscheibensicherheitsglas
oder Plexiglas, mit Griff und Aufnahme für
Schließzylinder, Öffnungswinkel 180 Grad und Wechsel
des Türanschlages vor Ort durch eine Person möglich,
Bereitstellung des Schließzylinders bauseits.

- Schrankteile dauerhaft pulverbeschichtet nach RAL und
Abstimmung mit der Bauleitung.

- Seitenwände, Türen und alle beweglichen Teile sind
über PE-Leitungen mind. 4qmm auf eine zentrale
Erdungsschiene mit PE-Zentralklemme bis 35qmm zu
verdrahten. Alle Netzwerkschränke müssen auf dem
kürzesten Weg mit der Erdpotentialschiene im
Verteilerraum über Erdungsleitung 16qmm  verbunden
werden. Sämtliche Schrankteile sind gut leitend zu
verschrauben.

- 4 Rangierbügel (BxT 60x300mm) montiert rechts bzw.
links seitlich an den vorderen 19"-Profilen.

- 4 Stück 19"Profile mit Befestigungsmöglichkeiten an
allen 4 Seiten für Einbauten und Zubehör. Befestigung
mit Federmutter für stufenlosen Einbau.

- Kabelabfangschienen montiert. Sämtliche an- und
abgehende Kabel sind an den Kabelabfangschienen zu
befestigen. Die Leitungen sind innerhalb des Schrankes
ordentlich und übersichtlich zu verlegen, sodass die
einzelne Kabelführung innerhalb des Schrankes verfolgt
werden kann. Die Mindestradien der jeweiligen Kabel
sind unbedingt einzuhalten.

- 2 Kabelführungsfrontplatten 1HE mit je 5 Führungsbügeln montiert unterhalb der Verteilerplatten.

- Die Stark- und Schwachstromverkabelung innerhalb des
Schrankes ist getrennt zu führen, Sicherheitsabstand
nach VDE.

- Für die aktiven Komponenten ist eine 5-fach
Steckdosenleisten mit Überspannungsschutz und Filter
gegen Tansienten und Spikes einzubauen.

- Rechtzeitig vor Ausführung ist über die 19"Netzwerkschränke der Bauleitung eine Aufbauzeichnung zur
Prüfung und Freigabe vorzulegen, in der die Bestückung,
Kabelführung und Befestigung eingetragen ist.

Abmessungen:
Höhe: 367 mm
Breite: 600 mm
Tiefe: 425 mm

Einbauhöhe: 6 HE

Angebotenes Fabrikat:

Hersteller:
'....................................................' (vom Bieter einzutragen)

Typ:
'....................................................' (vom Bieter einzutragen)

Mit allem systembedingten Zubehör liefern, aufstellen
und betriebsfertig anschließen.
Menge: 1,000 St

**45.11.01.3 Patchfelder Kat7**
Patchfelder Kat7

Patchfelder Kat7, mit 16 Ports

Liefern, anschließen und betriebsfertig in
EDV-Server-Schrank montieren, einschließlich
Beschriftung.

Angebotenes Fabrikat:

Hersteller:
'....................................................' (vom Bieter einzutragen)

Typ:
'....................................................' (vom Bieter einzutragen)
Menge: 6,000 St

**45.11.01.4 EDV-Einfachdose u.P.**
EDV-Einfachdose u.P.

Geschirmter Installationskit, Schrägauslass für die
Montage nach DIN in BK oder UP, inkl. Dosenkörper
mit angespitzten Klemmstücken, Randsteckverbinder,
Trag- und Abdeckplatten, RAL-Farbe in Absprache
mit der Bauleitung, einschließlich Beschriftung.

Inkl. u.P.-Dose liefern, montieren und betriebsfertig
anschließen.

Angebotenes Fabrikat:

Hersteller:
'....................................................' (vom Bieter einzutragen)

Typ:
'....................................................' (vom Bieter einzutragen)
Menge: 14,000 St

**45.11.01.5 EDV-Einfachdose a.P.**
EDV-Einfachdose a.P.

liefern, montieren und betriebsfertig anschließen.

Angebotenes Fabrikat:

Hersteller:
'....................................................' (vom Bieter einzutragen)

Typ:
'....................................................' (vom Bieter einzutragen)
Menge: 5,000 St

**45.11.01.6 EDV-Doppeldose u.P.**
EDV-Doppeldose u.P.

Geschirmter Installationskit, Schrägauslass für die
Montage nach DIN in BK oder UP, inkl. Dosenkörper
mit angespitzten Klemmstücken, Randsteckverbinder,
Trag- und Abdeckplatten, RAL-Farbe in Absprache
mit der Bauleitung, einschließlich Beschriftung.

Inkl. u.P.-Doppeldose liefern, montieren und
betriebsfertig anschließen.

Angebotenes Fabrikat:

Hersteller:
'....................................................' (vom Bieter einzutragen)

Typ:
'....................................................' (vom Bieter einzutragen)
Menge: 21,000 St

**45.11.01.7 EDV-Doppeldose a.P.**
EDV-Doppeldose a.P.

Inkl. a.P.-Doppeldose liefern, montieren und
betriebsfertig anschließen.

Angebotenes Fabrikat:

Hersteller:
'....................................................' (vom Bieter einzutragen)

Typ:
'....................................................' (vom Bieter einzutragen)
Menge: 5,000 St

**45.11.01.8 19" LWL-Verteiler**
19" LWL-Verteiler

19" LWL-Patchfeld 24-fach 1 HE
für Festeinbau bestückt mit:
- 24 Stk. LWL Adaptern ST/E2000
- 2 Stk. Spleißkassette mit 12 ST/Pigtails
- 24 Stk. Farbkennung der einzelnen Adapter

Frontplatte aus Stahlblech, pulverbeschichtet einschl.
systemgeb. Zubehör. Das Patchfeld ist in einem der v.g
Datenschrank einzubauen.

Fabrikat der Planung: BTR
Typ:  OpDat 24 PF E2000/ST
  o. gleichwertiger Art

Angebotenes Fabrikat:

Hersteller:
'....................................................' (vom Bieter einzutragen)

Typ:
'....................................................' (vom Bieter einzutragen)

komplett liefern und montieren einschl. sämtlicher
Spleißungen.
Menge: 1,000 St

##### Abschnitt 45.11.02 IT-Leitungen

**45.11.02.1 Datenkabel Kat.7**
Datenkabel Kat.7

Twistet Pair Datenkabel
Screened Shielded Twisted Pair (S/STP) 100 Ohm zur
Verwendung für Anwendungen mit übertragungstechnischen
Werten der Kategorie 5, 4-paarig, sowie geeignet für
Anwendungen 1200 Mbit/s nach Kategorie 7, ISO/IEC IS
11801 2. Ausgabe, bzw. E DIN 44312-5, jeweils 2 Adern
zum Paar verseilt, paarweise geschirmt und mit einem
Gesamtschirm versehen, flammwidirg und halogenfrei.

POE fähig

Fabrikat der Planung: Kerpen

Typ: F10-120, 4x2xAWG 22/1

o. gleichwertiger Art

Hersteller:
'.........'

(vom Bieter einzutragen)
Typ:
'.........'

(vom Bieter einzutragen)

liefern und betriebsfertig verlegen.
Menge: 5300,000 m

**45.11.02.2 Datenkabel Kat.7 im Außenbereich**
Datenkabel für die Verlegung im Außenbereich Kat. 7

Geschirmtes Datenkabel 4x2xAWG 23/1 PIMF der Kategorie
7 ISO/IEC bis 1000 MHz mit PE-Außenmantel zur Verlegung
im Außenbereich und erdverlegten Rohrsystemen.

Installationskabel für den Einsatz in strukturierte
Gebäudeverkabelungen nach ISO/IEC 11801 und EN 50173
(2. Ausgabe). Bestens geeignet für alle Anwendungen der
Klassen D bis F Multimedia (Video, Daten, Sprache) >10
GbE nach IEEE 802.3 an, Cable sharing, VoIP, PoE/PoE+

Besser als Kategorie 7 nach EN 50288 und IEC 61156
hervorragendes NEXT, exzellente Schirmeigenschaften
(Paar- und Gesamtschirmung), niedriges Skew

Aufbau:
Leiter: blanker Cu-Draht, AWG 23/1
Isolation: Zell-PE, Ader-Ø: Nennwert 1,4 mm
Verseilung: 4 Paare
Gesamtschirm: verzinntes Cu-Geflecht
Außenmantel: PE
Durchmesser: 9,0 mm
Farbe: Tiefschwarz

Elektrische Werte für 900 MHz:
Dämpfung: typ.: 55,1 dB/100:
NEXT: typ.: 85 dB
PS-NEXT: typ.: 82 dB
ACR: typ. 30 dB@100m
PS-ACR: typ.: 27 dB@100m
EL-FEXT: typ.: 52 dB@100m
PS-ELFEXT: typ.: 49 dB@100m
RL: typ.: 21,7 dB

Kopplungswiderstand: 5 mOhm/m bei 10 MHz
Schirmdämpfung: 70 dB bis 1000 MHz
Kopplungsdämpfung: 85 dB bis 1000 MHz

Brandverhalten:
Halogenfreiheit: nach IEC 60754-1/2
Rauchdichte: nach IEC 61034-1/2

Fabrikat: Kerpen Datacom
Type: MegaLine® F6-90 S/F 2Y
KS-02YSCY 4x2xAWG 23/1 PIMF
Art.-Nr.: KD7D66F6K010000

o. gleichwertiger Art

Hersteller:
'.........'

(vom Bieter einzutragen)
Typ:
'.........'

(vom Bieter einzutragen)

liefern und betriebsfertig verlegen.
Menge: 125,000 m

**45.11.02.3 Faseroptisches Datenübertragungskabel**
Faseroptisches Datenübertragungskabel

I-V(ZN)H 24G50/125 OM4

Faserzahl:  24
Fasertyp:  50 / 125
gemäß DIN / VDE 0888
als Innenkabel mit zentralen Bündeladern
und nichtmetallischem Nagetierschutz

Faserspezifikation gem. EN 188200, EN 188201
und ITU-T G.651
Dämpfung bei  850 nm:  2,8 dB/km
 1300 nm: 0,9 dB/km
Modale Bandbreite:
 850 nm:  600 MHz/km
 1300 nm: 1200 MHz/km

Brandprüfung:  gemäß IEC 332-3 cat. CF

Farbe: orange

Fabrikat der Planung: DRAKA MC

Typ: I-V (ZN) H 24G50/125 OM4

o. gleichwertiger Art

Hersteller:
'.........'

(vom Bieter einzutragen)
Typ:
'.........'

(vom Bieter einzutragen)

einschl. Verlegung auf vorhandene Kabelrinnen,
Kanäle oder Einziehen in vorhandene Rohre.
Menge: 380,000 m

**45.11.02.4 Herstellen Datenverbindung**
*** Pauschalposition
Herstellen einer Datenverbindung

zur Anbindung der Sporthalle an das bestehende

Datennetz, einschließlich Lieferung und Verlegung der
erforderlichen Datenleitung sowie fachgerechter
Verbindung mit den vorhandenen Bestandsdatenleitungen.

Die Anbindung ist mittels geeigneter
Datenleitungsverbinder / Kupplungen an die vorhandene
Datenverkabelung herzustellen. Einschließlich
sämtlicher erforderlicher Anschluss-, Verbindungs- und
Befestigungsmaterialien sowie der fachgerechten
Beschriftung der Anschlüsse.

Vorhandene Bestandsdatenleitungen sind vor der
Ausführung auf Eignung und Zustand zu prüfen. Die
Verbindung ist fachgerecht herzustellen und nach
Fertigstellung messtechnisch zu prüfen. Die
Funktionsfähigkeit der Datenverbindung zwischen
Sporthalle und bestehendem Datennetz ist nachzuweisen.

Einschließlich aller erforderlichen Nebenleistungen,
Kleinmaterialien,
Prüfungen und Dokumentation.
Menge: 1,000 psch

##### Abschnitt 45.11.03 IT-Dienstleistungen

**45.11.03.1 Datenkabel messen**
Datenkabel messen

Nach Installation der Datenanschlussadapter im Arbeitsbereich und im Bereich der Datenverteiler sind alle
Datenkabel durchzumessen und ein Messprotokoll mit
folgenden Angaben zu erstellen:

-  Kabeltyp
-  Kabelnummer
-  Kabellänge in m
-  Messbereich
-  Schleifen- und Isolationswiderstand pro Kabelpaar
-  Dämpfung und Nahnebensprechdämpfung (NEXT)
bis100 MHz
-  zu verwendendes Messgerät:
 MICROTEST PENTASCANNER

Messung durchführen und Protokoll erstellen
(Ausdruck von Meßgerät)
Menge: 82,000 St

**45.11.03.2 Messung LWL**
Messung LWL-Kabel

DIN EN 50173, Nachweis der Polarität, Länge und
Einfügedämpfung, Dokumentation vorab digital zur
Prüfung und nach nach Freigabe als Ausdruck und auf
Datenträger, im PDF-Format und mit Originaldateien, als
Standard-Report, in 2-facher Ausfertigung.
Menge: 25,000 St

#### Bereich 45.12 Beleuchtung

##### Abschnitt 45.12.01 Beleuchtung innen

**45.12.01.1 Wandleuchte 18 W**
Wandleuchte 18 W

LED-Wandleuchte für die Allgemeinbeleuchtung, zur
Montage an Wandflächen, mit einer Leistungsaufnahme von
ca. 18 W.
Lieferung und fachgerechte Montage einschließlich
Anschluss an die vorhandene bzw. neu zu errichtende
Beleuchtungsinstallation sowie sämtlicher
erforderlicher Befestigungs-, Anschluss- und
Kleinmaterialien.
Abmessung:  ca. 100 mm
Leistung:  ca. 18 W

Fabrikat/Typ: gemäß Planung, z. B. Solid
  o. gleichwertiger Art

Angebotenes Fabrikat:

Hersteller:
'....................................................' (vom Bieter einzutragen)

Typ:
'....................................................' (vom Bieter einzutragen)
Menge: 1,000 St

**45.12.01.2 Rechteckige Wandleuchte 18 W**
Rechteckige Wandleuchte 18 W
LED-Wandleuchte, rechteckig, für die
Allgemeinbeleuchtung, zur
Wandmontage, mit einer Leistungsaufnahme von ca. 18 W.
Lieferung, Montage und betriebsfertiger Anschluss
einschließlich erforderlicher Befestigungs-, Anschluss-
und Kleinmaterialien.
Abmessung:  ca. 200 × 200 mm
Leistung:  ca. 18 W
Ausführung:  rechteckige Wandlampe
Fabrikat/Typ: gemäß Planung
  o. gleichwertiger Art

Angebotenes Fabrikat:

Hersteller:
'....................................................' (vom Bieter einzutragen)

Typ:
'....................................................' (vom Bieter einzutragen)
Menge: 1,000 St

**45.12.01.3 Rundes LED-Downlight mit weißem Reflektor**
Rundes LED-Downlight mit weißem Reflektor

Werkzeugloser Deckeneinbau durch Schnellmontagefedern.
Geeignet zur Anwendung in HACCP, IFS und/oder BRC
Global Standard Food zertifizierten Unternehmen.
Mit symmetrisch eng strahlender Lichtstärkeverteilung.
Ausstrahlungswinkel 72°.
Deckenring und Kühlkörper aus Aluminium-Druckguss.
Farbe Leuchtenkörper: weiß (ähnlich RAL 9016)
Montageort: Decke mit Einbauöffnung
Mit elektronischem Betriebsgerät, schaltbar
Betriebsgerät gemäß Ökodesign-Anforderungen
austauschbar.
Mittlere Bemessungslebensdauer L80 (tq 25 °C) = 50.000
h.
Lichtquelle gemäß Ökodesign-Anforderungen austauschbar.
Leuchtenlichtstrom in 3 Stufen einstellbar
(Multilumen).
Bemessungslichtstrom 1400 lm - 2000 lm,
Bemessungsleistung 11.5 W - 16 W,
maximale Leuchten-Lichtausbeute 125 lm/W.
Leistungsfaktor ? > 0,9,
Farbwiedergabeindex: Ra > 80
Lichtfarbe: neutralweiß
Farbtemperatur: 4000 K
Farborttoleranz (initial MacAdam) = 3 SDCM
Außenmaße Deckenring Ø 140 mm. Leuchtenhöhe 60 mm.
Schutzklasse (DIN EN 61140): II
Schutzart (DIN EN 60529): IP20
Schutzart raumseitig: IP44
Prüftemperatur Glühdrahttest gemäß IEC 60695-2-11: 650
°C;
Gewicht: 0.5 kg.
ENEC zertifiziert

Fabrikat der Planung: Trilux
Typ:  Amatris G4 C04 WR 14-20/3ML-840 ET 01
  o. gleichwertiger Art

Angebotenes Fabrikat:

Hersteller:
'....................................................' (vom Bieter einzutragen)

Typ:
'....................................................' (vom Bieter einzutragen)
Menge: 86,000 St

**45.12.01.4 LED-Leuchte Amatris**
LED-Leuchte Amatris
zur Allgemeinbeleuchtung von Innenräumen.
Ausführung mit einer Lichtleistung von ca. 2.600 lm,
Lichtfarbe 4.000 K, mit dimmbarem elektronischem
Betriebsgerät gemäß Typbezeichnung.
Lieferung, Montage, Anschluss und betriebsfertige
Inbetriebnahme einschließlich aller erforderlichen
Befestigungs-, Anschluss- und Kleinmaterialien sowie
Einbindung in die vorgesehene Beleuchtungssteuerung.
Lichtstrom: ca. 2.600 lm
Lichtfarbe: 4.000 K
Ausführung: dimmbar

Fabrikat der Planung: Trilux
Typ:  Amatris G4 C07 WR 14-26/3ML-840 ETDD 01
  o. gleichwertiger Art

Angebotenes Fabrikat:

Hersteller:
'....................................................' (vom Bieter einzutragen)

Typ:
'....................................................' (vom Bieter einzutragen)
Menge: 35,000 St

**45.12.01.5 LED-Einbauleuchte ArimoFit**
LED-Einbauleuchte ArimoFit
für die Allgemeinbeleuchtung.
Ausführung mit einer Lichtleistung von ca. 6.000 lm,
Lichtfarbe 4.000 K, mit elektronischem dimmbarem
Betriebsgerät und CLO-Funktion (Constant Light Output)
zur Kompensation des Lichtstromrückgangs über die
Lebensdauer.
Lieferung, Montage und betriebsfertiger Anschluss
einschließlich erforderlicher Befestigungs-, Anschluss-
und Kleinmaterialien sowie Einbindung in die
vorgesehene Beleuchtungssteuerung.
Lichtstrom: ca. 6.000 lm
Lichtfarbe: 4.000 K
Ausführung: dimmbar, CLO
Fabrikat der Planung: Trilux
Typ:  ArimoFit G2 M84 PW19 60-840 ETDD CLO
  o. gleichwertiger Art
Hersteller:
'.........'
(vom Bieter einzutragen)
Typ:
'.........'
(vom Bieter einzutragen)
Menge: 110,000 St

**45.12.01.6 LED-Leuchte Aviella**
LED-Leuchte Aviella
zur Allgemeinbeleuchtung von Innenräumen.
Ausführung mit einer Lichtleistung von ca. 2.750 lm,
Lichtfarbe 4.000 K, einschließlich LED-Lichtquelle und
Betriebsgerät.
Lieferung, Montage und betriebsfertiger Anschluss
einschließlich sämtlicher erforderlicher Befestigungs-,
Anschluss- und Kleinmaterialien.

Lichtstrom: ca. 2.750 lm
Lichtfarbe: 4.000 K
Fabrikat der Planung: Trilux
Typ:  Aviella C09 OA 2600-840 ET 01
  o. gleichwertiger Art

Angebotenes Fabrikat:

Hersteller:
'....................................................' (vom Bieter einzutragen)

Typ:
'....................................................' (vom Bieter einzutragen)
Menge: 15,000 St

**45.12.01.7 LED-Leuchte IdestoEB**
LED-Leuchte IdestoEB
zur Allgemeinbeleuchtung.
Ausführung mit einer Lichtleistung von ca. 5.460 lm,
Lichtfarbe 4.000 K, mit dimmbarem elektronischem
Betriebsgerät.
Lieferung, Montage und betriebsfertiger Anschluss
einschließlich erforderlicher Befestigungs-, Anschluss-
und Kleinmaterialien sowie Einbindung in die
Beleuchtungssteuerung.

Lichtstrom: ca. 5.460 lm
Lichtfarbe: 4.000 K
Ausführung: dimmbar
Fabrikat der Planung: Trilux
Typ:  destoEB HRS-WW 50-840 M35 ETDD 01
  o. gleichwertiger Art
Angebotenes Fabrikat:

Hersteller:
'....................................................' (vom Bieter einzutragen)

Typ:
'....................................................' (vom Bieter einzutragen)
Menge: 6,000 St

**45.12.01.8 LED-Leuchte OleveonF**
LED-Leuchte OleveonF

zur Allgemeinbeleuchtung.
Ausführung mit einer Lichtleistung von ca. 6.200 lm,
Lichtfarbe 4.000 K, einschließlich LED-Lichtquelle und
elektronischem Betriebsgerät.
Lieferung, Montage und betriebsfertiger Anschluss
einschließlich aller erforderlichen Befestigungs-,
Anschluss- und Kleinmaterialien.
Lichtstrom: ca. 6.200 lm
Lichtfarbe: 4.000 K

Fabrikat der Planung: Trilux
Typ:  OleveonF 15 B 6000-840 ET
  o. gleichwertiger Art

Angebotenes Fabrikat:

Hersteller:
'....................................................' (vom Bieter einzutragen)

Typ:
'....................................................' (vom Bieter einzutragen)
Menge: 12,000 St

**45.12.01.9 LED-Leuchte Valine**
LED-Leuchte Valine

zur Allgemeinbeleuchtung.
Ausführung mit einer Lichtleistung von ca. 5.000 lm,
Lichtfarbe 4.000 K, einschließlich LED-Lichtquelle und
elektronischem Betriebsgerät.
Lieferung, Montage und betriebsfertiger Anschluss
einschließlich sämtlicher erforderlicher Befestigungs-,
Anschluss- und Kleinmaterialien.

Lichtstrom: ca. 5.000 lm
Lichtfarbe: 4.000 K

Fabrikat der Planung: Trilux
Typ:  Valine OG5 M84 PW19 38-504ML-840 ET
  o. gleichwertiger Art

Angebotenes Fabrikat:

Hersteller:
'....................................................' (vom Bieter einzutragen)

Typ:
'....................................................' (vom Bieter einzutragen)
Menge: 62,000 St

#### Bereich 45.13 Sicherheitsbeleuchtung

##### Abschnitt 45.13.01 Sicherheitsbeleuchtung

**45.13.01.1 Zentrale**
WirelessProfessional System gemäß DIN EN 62034; VDE
0711 - 400 und DIN EN 60598-2-22 mit Zulassung im
868MHz Band gemäß ETSI EN 300 220, Überwachung für
Einzelbatterie Rettungszeichenleuchten
bzw.-Sicherheitsleuchten im WirelessProfessional
Funk-System mit automatischer Leuchtenerkennung, ohne
Steuerleitung zu den Leuchten. Der Systemkontrollknoten
ist durch folgende Merkmale gekennzeichnet:

Überwachung von Einzelbatterieleuchten mittels
kabelloser Leuchtenüberwachung
Überwachung von bis zu 1000 Funkteilnehmern, z.B.
Leuchten oder IO-Box (Erweiterbar auf bis zu 1000
Funkteilnehmern)
Abstände der Funkteilnehmer (WL-Leuchte) bis 30 m
innerhalb von Gebäuden ohne den Einsatz von Repeatern
möglich.
Jeder Funkteilnehmer fungiert ebenfalls als Repeater.
Mehrsprachige Benutzeroberfläche der Software
Benutzeroberfläche mit verschieden autorisierbaren
Benutzerebenen
Status- und Fehlermeldungen via E-Mail möglich
Fernzugriff per Internet möglich
Leuchten sind in Gruppen oder individuell durch die
Zentraleinheit per Funk schaltbar
Visualisierung von Leuchten auf Gebäudeplänen
Speicherung aller Testdaten
Keine sichtbaren Antennen den Leuchten

Automatische Anmeldung der Leuchten an Zentraleinheit
mit Übermittlung von:

1.Leuchtentyp mit Bildinformation
2.Akkutyp
3.Bemessungsbetriebsdauer
4.Schaltungsart (Dauerschaltung /
Bereitschaftsschaltung)

Detailfenster für jede Leuchte zur Anzeige der
Anmeldeinformation
Abruf- und Ausdruckmöglichkeit der alten Tests
Integriertes Pegelmessgerät zur Anzeige der
Funkfeldstärke von Funkteilnehmern
automatischer Funktionstest mit täglichem/wöchentlichem
Intervall und frei wählbaren Testzeiten
automatische jährliche Betriebsdauerprüfung (Testdauer
im Einzelfall bis 8 Std.)
Möglichkeit der manuellen Auslösung von Funktionstests
bzw. Betriebsdauerprüfungen
Sicherheitsfunktion auch bei Ausfall der
Kommunikationsschnittstelle gewährleistet

Folgende differenzierte Fehlermeldungen der Notleuchte
werden gemeldet:

Ladestörung
Leuchtmittel defekt
Betriebsdauer nicht erreicht
Leuchte OK
keine Antwort

System besteht aus:

Linux Industrie PC
Wireless Professional Software
USB - Koordinator mit potentialfreiem Störmeldekontakt
Design Wandgehäuse abschließbar

Fabrikat:  Hermann Maasewers
Typ:  WLZENT 04
  o. gleichwertiger Art

Angebotenes Fabrikat:

Hersteller:
'....................................................' (vom Bieter einzutragen)

Typ:
'....................................................' (vom Bieter einzutragen)

liefern und betriebsfertig montieren.
Menge: 1,000 St

**45.13.01.2 Dreiphasenüberwachung**
Dreiphasenüberwachung BUS-fähig

BUS-fähige Dreiphasenüberwachung zum Anschluss an den
internen Gerätebus
Zur Spannungsüberwachung von Unterverteilern der
Allgemeinbeleuchtung.
Mit 2 potentialfreien Störmeldekontakten
Selektives Nachlaufendes Notlicht durch einstellbare
Nachlaufzeit nach Netzwiederkehr

Folgende Merkmale sind einzuhalten:
Rückschaltverzögerung der Störmeldekontakte nach
Netzwiederkehr
Rückmeldeverzögerung über den BUS nach Netzwiederkehr
Einstellbare Nachlaufzeit 0 / 5 / 10 / 15 Minuten
Blinken der LED der ausgefallenen Phase während der
Nachlaufzeit
Nachlaufzeit am Modul einstellbar
Ansprechwert: 0,85 x UN
3 LEDs zur Anzeige der Netzspannung

Detaillierte Phasenausfallanzeige mit Ortsangabe des
UVA im Klartext
Eindeutige Adressierung über Adressschalter
Funkentstörung: gem. DIN EN 55015
Gehäuse aus hochwertigem Thermoplast
Verteiler-Normgehäuse zur Montage auf
Hutprofilschiene

Incl. Nachlaufzeit für selektives nachlaufendes
Notlicht.

Nennspannung: 400 V AC

Zulässiger Temperaturbereich: -15  +40 °

Abmessungen: Länge x Breite x Höhe: 60 mm x 36 mm x 90
mm

Wird ein anderes Fabrikat angeboten, muss die
Gleichwertigkeit der v. g. Merkmale schriftlich
dokumentiert und dem Angebot beigefügt werden. Bei
Sicherheitsleuchten ist eine lichttechnische Berechnung
nachzuweisen und dem Angebot beizufügen. Mehrkosten,
welche durch ein anderes Fabrikat entstehen, werden
nicht vergütet.

Eine EG-Konformitätserklärung zur Einhaltung der
Niederspannungsrichtlinie 2014/35/EG, RoHS-Richtlinie
2011/65/EU, elektromagnetischen Verträglichkeit
2014/30/EU sowie der o.g. Normen ist nachzuweisen. Des
Weiteren sind Datenblätter des Leuchtenherstellers zur
Dokumentation bereitzustellen.

liefern und betriebsfertig montieren

Typ: Dreiphasenüberw.BUS-fähig
Menge: 4,000 St

**45.13.01.3 Piktogramm**
Kunststoffleuchte

zur Kennzeichnung der Flucht - und Rettungswege nach
DIN EN 60598-1, DIN EN 60598-2-22 und DIN EN 1838
inkl. Piktogramm Set für ein - oder zweiseitige
Beschriftung.

Mit integriertem Controller zur Kommunikation zwischen
Leuchte und Überwachungseinheit WLZENT (Wireless
Professional)
· Ladekontrollanzeige an der Leuchte
· manueller oder automatischer Funktionstest
(Teststartzeit in der Wireless Professional Software
frei wählbar)
· Aktivierbarer manueller oder automatischer
Betriebsdauertest über die Bemessungsbetriebsdauer der
Leuchte (Teststartzeiten in der Wireless Professional
Software frei wählbar)
· Automatischer Ladeüberwachung
· Tiefentladeschutz mit Wiedereinschaltsperre

Gehäuse:  Kunststoff weiss
Montageart:  Wand - und Deckenmontage
Schutzart:  IP 43
Erkennungsweite:  22 m
Maße:  155 x 260 x 70 mm ( H x B x T )
Ausführung:  230 V AC
Akku:  3 h Versorgung
Leuchtmittel:  3 W Led

Fabrikat:  Hermann Maasewers
Typ :  KDU LED/3WL
  o. gleichwertiger Art

Angebotenes Fabrikat:

Hersteller:
'....................................................' (vom Bieter einzutragen)

Typ:
'....................................................' (vom Bieter einzutragen)

liefern und betriebsfertig montieren.
Menge: 21,000 St

**45.13.01.4 Sicherheitsleuchte Deckenaufbau**
Sicherheitsleuchte

LED-Sicherheitsleuchte zum Deckenaufbau zur
Ausleuchtung der Flucht- und Rettungswege nach DIN EN
60598-1, DIN EN 60598-2-22 und DIN EN 1838.

Die IL Aufbauleuchte bestehet aus nur 2 Teilen, wobei
der Deckenanbaukörper die Netzanschlußklemmen
beinhaltet. Die eigentliche Leuchte wird werkzeuglos
montiert und ist bei Demontage Netzspannungsfrei.
Der innovative integrierte Linsenträger mit
Schnellmontagevorrichtung ermöglicht den flexiblen
Einsatz unterschiedlicher Linsentypen je nach
Anwendungsfall. Rund- und Flurlinse sind bei jeder
Leuchte bereits im Lieferumfang enthalten und machen
eine perfekte Anpassung an die jeweilige
Montagesituation möglich.
Das Design der IL Leuchte besticht durch zeitlose
Elegance.

Mit integriertem Überwachungsbaustein für den Betrieb
an einer zentralen Überwachungsanlage vom Typ Wireless
Professional.
Ladekontrollanzeige an der Leuchte
manueller oder automatischer Funktionstest
(Teststartzeit in der Wireless Professional Software
frei wählbar)
Aktivierbarer manueller oder automatischer
Betriebsdauertest über die Bemessungsbetriebsdauer der
Leuchte (Teststartzeiten in der Wireless Professional
Software frei wählbar)
Automatische Ladeüberwachung
Tiefentladeschutz mit Wiedereinschaltsperre

Gehäusematerial:  Kunststoff, weiß
Maße:  100mm X 36mm
Ausleuchtung:  Optiken zur Flächen- und
Flurausleuchtung beiliegend
Montageart:  Deckenaufbau
Schutzklasse:  2
Schutzart (IP):  IP 40
Stoßfestigkeitsgrad IK:  IK = 3
Zulässige Temperatur:  -5 °C bis 40 °C °C
Leuchtmittel (inkl.):  3W LED - 250lm
Eingangsspannung  AC: 230 V

Fabrikat:  Hermann Maasewers
Typ:  ILDL LED/3WL
  o. gleichwertiger Art

Angebotenes Fabrikat:

Hersteller:
'....................................................' (vom Bieter einzutragen)

Typ:
'....................................................' (vom Bieter einzutragen)

liefern und betriebsfertig montieren.
Menge: 95,000 St

**45.13.01.5 Adapterplatte**
Adapterplatte

Adapterplatte für seitliche Kabelzuführung
zu ILD-Leuchten

Fabrikat:  Hermann Maasewers
Typ:  ILD-APA
  o. gleichwertiger Art

Angebotenes Fabrikat:

Hersteller:
'....................................................' (vom Bieter einzutragen)

Typ:
'....................................................' (vom Bieter einzutragen)

liefern und betriebsfertig montieren.
Menge: 1,000 St

**45.13.01.6 Einbaurahmen**
Einbaurahmen

Einbaurahmen zur Aufnahme der ILD in allen Versionen.
Mit diesem Zubehör können alle Varianten der
Sicherheitsleuchte ILD in die Decke eingebaut werden.

Maße: 130 x 62 mm ( B x H )

Fabrikat: Hermann Maasewers
Typ: ILDE
 o. gleichwertiger Art

Angebotenes Fabrikat:

Hersteller:
'....................................................' (vom Bieter einzutragen)

Typ:
'....................................................' (vom Bieter einzutragen)

liefern und betriebsfertig montieren.
Menge: 1,000 St

**45.13.01.7 Sicherheitsleuchte für Wandaufbaumontage**
Sicherheitsleuchte für Wandaufbaumontage

zur Ausleuchtung der Flucht- und Rettungswege
im Bereich von Ausgängen

Mit integriertem Controller zur Kommunikation zwischen
Leuchte und Überwachungseinheit WLTOUCH
(WirelessControl)
· Ladekontrollanzeige an der Leuchte
· manueller oder automatischer Funktionstest
(Teststartzeit in der WirelessControl Software frei
wählbar)
· Aktivierbarer manueller oder automatischer
Betriebsdauertest über die Bemessungsbetriebsdauer der
Leuchte (Teststartzeiten in der WirelessControl
Software frei wählbar)
· Automatischer Ladeüberwachung
· Tiefentladeschutz mit Wiedereinschaltsperre

Gehäuse:  Zink-Druckguss, anthrazit
Montageart:  Wandaufbaumontage
Schutzart:  IP 65
Maße:  B 315  H 140  T 65 mm
Ausführung:  230 V AC
Akku:  3 h Versorgung
Leuchtmittel :  4 W Led

Fabrikat: Hermann Maasewers
Typ: ZAW LEDH/3WLTT - az
 o. gleichwertiger Art

Angebotenes Fabrikat:

Hersteller:
'....................................................' (vom Bieter einzutragen)

Typ:
'....................................................' (vom Bieter einzutragen)

liefern und betriebsfertig montieren.
Menge: 24,000 St

**45.13.01.8 Einzelbatterieversorgung**
Einzelbatterieversorgung

Einzelbatterieversorgung für Glüh,- Leuchtstoff - und
Led-Lampen ohne Umverdrahtung zur Versorgung von
Leuchten mit maximal 800 m Entfernung bei 100 %
Lichtstrom.Technischer Aufbau gem. VDE 0108 mit
Tiefentladeschutz und Wiedereinschaltsperre sowie
wartungsarmer Bleibatterie 12 V 17 Ah.

Gehäuse: Kunststoff 1 teilig RAL 7035
Schutzart: IP 54
Maße: 570 x 280 x 185 mm (H x B x T)
Leuchtmittel: Glüh -,Leuchtstoff - und LED Lampen
Leistung: 40W
Versorgungszeit: 3 h
Gewicht: 9,25 Kg

inkl. Wireless Control Funkmodul mit
Einzelleuchtenüberwachung

Fabrikat: Hermann Maasewers
Typ: NVGS 1 40W3/60W1WL
 o. gleichwertiger Art

Angebotenes Fabrikat:

Hersteller:
'....................................................' (vom Bieter einzutragen)

Typ:
'....................................................' (vom Bieter einzutragen)

liefern und betriebsfertig montieren.
Menge: 1,000 St

**45.13.01.9 Sicherheitsleuchte für Deckenaufbaumontage**
Sicherheitsleuchte für Deckenaufbaumontage

zur Ausleuchtung der Flucht - und Rettungswege nach DIN
EN 60598-1,
DIN EN 60598-2-22 und DIN EN 1838 als Strahlerleuchte.

Gehäuse: Aluminium grau
Montageart: Decken - und Wandanbau
Schutzart: IP 65
Maße Gehäuse: 115 x 88 x 186 mm ( L x T x H )
Ausführung: 230 V AC / DC
Leuchtmittel: Led 10 W

Fabrikat: Hermann Maasewers
Typ: ST10 LED/230
 o. gleichwertiger Art

Angebotenes Fabrikat:

Hersteller:
'....................................................' (vom Bieter einzutragen)

Typ:
'....................................................' (vom Bieter einzutragen)

liefern und betriebsfertig montieren.
Menge: 2,000 St

**45.13.01.10 Prüfbuch der Sicherheitsbeleuchtung**
*** Pauschalposition
Prüfbuch der Sicherheitsbeleuchtung
als Ringbuchordner

Für die Protokollierung der durchgeführten Prüfungen,
Inspektionen und Änderungen der
Sicherheitsbeleuchtungsanlage.

Der Prüfbuchordner beinhaltet folgende Hinweise und
Punkte in Papierform, damit eine ausführliche und
lückenlose Dokumentation gewährleistet werden kann:

Allgemeine Hinweise zu Vorschriften
Anlagenspezifische Daten
Verantwortliche Personen
Protokoll der Inbetriebnahme
Protokolle Erstprüfung, wiederkehrende Prüfung durch
Sachverständige
Protokolle Inspektionen und Wartung
Protokoll des Prüfbuchs
Prüfbuchausdrucke
Reparaturen / Instandsetzungen
Anlagenkonfigurationen
Konfigurationsänderungen
Montage- und Betriebsanleitung
Gebrauchsanweisung der Batterie
Prüfprotokoll des Herstellers
Sonstiges
Menge: 1,000 psch

**45.13.01.11 Grundprogrammierung und Einweisung**
*** Pauschalposition
Einweisung des Betriebspersonals

und Erstellung eines Statusberichtes.
Programmierung der Gerätegrundfunktion.
Menge: 1,000 psch

**45.13.01.12 Inbetriebnahme**
*** Pauschalposition
Inbetriebnahme

des Gesamtsystems nach bauseitig abgeschlossener
Installation.

Folgendes muss für die Inbetriebnahme bereit liegen und
erledigt sein:

- ein Gebäudeplan mit allen eingezeichneten Leuchten
und deren WL-Nummer muss vorliegen.
(gerne können Sie uns die Pläne im Vorfeld senden.)
- einer der Installateure mit Orts - und Installations-
Kenntnis muss den ganzen Tag zur Verfügung stehen.
- es muss bekannt sein, wann der wöchentliche
Funktionstest durchgeführt werden darf.
Menge: 1,000 psch

#### Bereich 45.14 ELA-Anlage

##### Abschnitt 45.14.01 Komponenten

**45.14.01.1 ELA-Deckenlautsprecher**
ELA-Deckenlautsprecher

mit integriertem Hochtöner, für den Einsatz in
elektroakustischen Anlagen (ELA) mit
100-V-Übertragungstechnik.

Ausführung als 2-Wege-Koaxiallautsprecher, 20 cm (8"),
mit Metallgehäuse und Abdeckung der Korböffnungen.
Mehrere Leistungsabgriffe zur Anpassung an die
örtlichen Anforderungen, 15 / 10 / 6 / 3 W.

Montage mittels Schnellmontageeinrichtung mit
Federklemmen. Elektrischer Anschluss über
Klemmterminal.

Lieferung, fachgerechte Montage, Anschluss und
Einbindung in die bestehende bzw. neu zu errichtende
ELA-Anlage einschließlich sämtlicher erforderlicher
Befestigungs-, Anschluss- und Kleinmaterialien.

Nach Montage ist die Funktion und ordnungsgemäße
Beschallung des vorgesehenen Bereiches zu prüfen.
Einschließlich Beschriftung, Funktionsprüfung und
betriebsfertiger Übergabe.

Hersteller:

'.........'

(vom Bieter einzutragen)

Typ:

'.........'

(vom Bieter einzutragen)

Mit allem systembedingten Zubehör liefern, aufstellen
und betriebsfertig anschließen.
Menge: 34,000 St

##### Abschnitt 45.14.02 Leitungen

**45.14.02.1 J-H (ST)-H 2x2x0,8 mm**
J-H (ST)-H 2x2x0,8mm

liefern und verlegen.
Menge: 1350,000 m

##### Abschnitt 45.14.03 Dienstleistungen

**45.14.03.1 Einbindung in vorhandene ELA-Anlage**
*** Pauschalposition
Einbindung der neu errichteten ELA-Anlagenteile in die
vorhandene ELA-Anlage einschließlich erforderlicher
Anpassungen, Programmierung und Parametrierung.
Menge: 1,000 psch

**45.14.03.2 ELA-Inbetriebnahme und Funktionsprüfung**
*** Pauschalposition
ELA-Inbetriebnahme und Funktionsprüfung,
einschließlich:

Prüfung aller Lautsprecher
Prüfung der Lautsprecherlinien
Prüfung der einzelnen Beschallungsbereiche/Zonen
Pegel- und Funktionstest
Prüfung der Durchsagen
Prüfung von Störmeldungen
Programmierung/Parametrierung
Einweisung des Betreibers
Prüf- und Messprotokolle
Menge: 1,000 psch

#### Bereich 45.15 Lichtrufanlage

##### Abschnitt 45.15.01 Komponenten

**45.15.01.1 Abstelltaster für Lichtrufanlage**
Abstelltaster für Lichtrufanlage

zur Quittierung bzw. Rückstellung eines ausgelösten
Rufsignals. Ausführung als zum eingesetzten
Lichtrufsystem passende Bedien- und Abstelleinheit,
einschließlich Anschluss an die zugehörige
Lichtrufverkabelung.

Lieferung und fachgerechte Montage einschließlich
erforderlicher Anschluss-, Befestigungs- und
Kleinmaterialien. Einbindung in das Lichtrufsystem
einschließlich erforderlicher Programmierung und
Zuordnung.

Nach Montage ist die ordnungsgemäße Funktion durch
Auslösen und Rückstellen eines Rufes zu prüfen.
Einschließlich Beschriftung, Funktionsprüfung und
betriebsfertiger Übergabe.

Angebotenes Fabrikat:

Hersteller:
'....................................................' (vom Bieter einzutragen)

Typ:
'....................................................' (vom Bieter einzutragen)

Mit allem systembedingten Zubehör liefern, aufstellen
und betriebsfertig anschließen.
Menge: 2,000 St

**45.15.01.2 Zimmerleuchte für Lichtrufanlage**
Zimmerleuchte für Lichtrufanlage

zur optischen Anzeige eines ausgelösten Rufes im
jeweiligen Zimmerbereich. Ausführung als zum
eingesetzten Lichtrufsystem passende Anzeigeeinheit mit
eindeutiger optischer Signalisierung des Rufzustandes.

Lieferung und fachgerechte Montage einschließlich
Anschluss an die Lichtrufverkabelung, erforderlicher
Befestigungs-, Anschluss- und Kleinmaterialien sowie
Einbindung in das Lichtrufsystem.

Die Zimmerleuchte ist entsprechend der Raumzuordnung zu
programmieren bzw. zu konfigurieren und auf die
zugehörigen Ruf- und Abstellfunktionen abzustimmen.

Nach Fertigstellung sind sämtliche Anzeige- und
Signalfunktionen durch einen vollständigen
Funktionstest zu überprüfen. Einschließlich
Beschriftung, Prüfung, Inbetriebnahme und
betriebsfertiger Übergabe.

Angebotenes Fabrikat:

Hersteller:
'....................................................' (vom Bieter einzutragen)

Typ:
'....................................................' (vom Bieter einzutragen)

Mit allem systembedingten Zubehör liefern, aufstellen
und betriebsfertig anschließen.
Menge: 4,000 St

**45.15.01.3 Zugtaster für Lichtrufanlage**
Zugtaster für Lichtrufanlage

zur manuellen Auslösung eines Rufsignals, insbesondere
als Notrufmöglichkeit in Sanitär- und Nassbereichen.
Ausführung als zum eingesetzten Lichtrufsystem passende
Zugtastereinheit mit Zugkordel und geeigneter
Betätigungseinrichtung.

Lieferung und fachgerechte Montage einschließlich
Anschluss an die Lichtrufverkabelung sowie sämtlicher
erforderlicher Befestigungs-, Anschluss- und
Kleinmaterialien. Einbindung und Zuordnung zum
jeweiligen Rufbereich einschließlich erforderlicher
Programmierung bzw. Konfiguration.

Der Zugtaster ist so zu montieren, dass eine sichere
und leicht erreichbare Bedienung gewährleistet ist.
Nach Montage ist die ordnungsgemäße Auslösung des
Rufsignals sowie die Anzeige an den zugehörigen
Anzeigeeinheiten zu prüfen.

Einschließlich Beschriftung, Funktionsprüfung,
Inbetriebnahme und betriebsfertiger Übergabe.

Angebotenes Fabrikat:

Hersteller:
'....................................................' (vom Bieter einzutragen)

Typ:
'....................................................' (vom Bieter einzutragen)

(vom Bieter einzutragen)
Menge: 4,000 St

**45.15.01.4 Netzteil für Lichtrufanlage**
Netzteil für Lichtrufanlage

zur sicheren und unterbrechungsfreien Versorgung der
angeschlossenen Lichtrufkomponenten. Ausführung als zum
eingesetzten Lichtrufsystem passendes Netzteil mit
ausreichender Leistung für die vorgesehene Anzahl und
Art der angeschlossenen Komponenten.

Lieferung und fachgerechte Montage einschließlich
Anschluss an die elektrische Versorgung und an die
Lichtrufanlage sowie sämtlicher erforderlicher
Anschluss-, Befestigungs- und Kleinmaterialien.

Das Netzteil ist entsprechend den Herstellerangaben zu
installieren, zu dimensionieren und in das
Lichtrufsystem einzubinden. Die Spannungsversorgung
sämtlicher angeschlossener Komponenten ist
sicherzustellen.

Nach Fertigstellung sind die Ausgangsspannung, die
ordnungsgemäße Versorgung der Lichtrufkomponenten sowie
die Gesamtfunktion der Anlage zu prüfen. Einschließlich
Beschriftung, Messung, Funktionsprüfung, Inbetriebnahme
und betriebsfertiger Übergabe.

Angebotenes Fabrikat:

Hersteller:
'....................................................' (vom Bieter einzutragen)

Typ:
'....................................................' (vom Bieter einzutragen)
Menge: 2,000 St

**45.15.01.5 Inbetriebnahme und Funktionsprüfung**
*** Pauschalposition
Inbetriebnahme und Funktionsprüfung

der Lichtrufanlage, einschließlich vollständiger
Prüfung aller installierten Komponenten und deren
Zusammenspiel.

Die Leistung umfasst insbesondere die Kontrolle und
Prüfung von Ruftastern, Zugtastern, Abstelltastern,
Zimmerleuchten, Anzeige- und Signalgebern, Netzteilen
sowie sonstigen Systemkomponenten. Sämtliche Ruf-,
Abstell-, Anzeige- und Signalfunktionen sind
entsprechend der vorgesehenen Raum- und
Bereichszuordnung zu überprüfen.

Einschließlich erforderlicher Programmierung,
Parametrierung und Zuordnung der Komponenten,
Durchführung von Funktionstests sowie Prüfung der
Spannungsversorgung und Datenkommunikation.

Festgestellte Fehler und Fehlfunktionen sind zu
analysieren und im Rahmen der Inbetriebnahme zu
beseitigen. Die Anlage ist nach Abschluss der Arbeiten
vollständig funktionsfähig und betriebsbereit zu
übergeben.

Einschließlich Erstellung und Übergabe der
Inbetriebnahme- und Prüfprotokolle, Dokumentation der
geprüften Funktionen sowie Einweisung des Bedien- bzw.
Betreiberpersonals.
Menge: 1,000 psch

##### Abschnitt 45.15.02 Leitungen

**45.15.02.1 NHXMH-J 3x1,5 mm2**
Menge: 180,000 m

**45.15.02.2 J-H (ST)-H 4x2x0,8 mm**
Menge: 210,000 m

#### Bereich 45.16 DMX-Medien

##### Abschnitt 45.16.01 DMX-Medien

**45.16.01.1 Medienverteiler DMX**
Medienverteiler DMX

Lieferung, Montage, Anschluss, Programmierung und
Inbetriebnahme einer vollständigen DMX-Medientechnik
gemäß Ausführungsplanung und Medienkonzept.

Die Leistung umfasst sämtliche erforderlichen
DMX-Komponenten, Schnittstellen, Verteiler, Leitungen,
Steck- und Anschlusskomponenten einschließlich
Befestigungs- und Kleinmaterial. Die DMX-Verkabelung
ist fachgerecht herzustellen, eindeutig zu kennzeichnen
und an die vorgesehenen Leuchten bzw. Mediengeräte
anzuschließen.

Die angeschlossenen Komponenten sind entsprechend dem
Anlagenkonzept zu adressieren, zu parametrieren und zu
programmieren. Die erforderliche Zuordnung der
DMX-Kanäle und Funktionen sowie die Einbindung in die
übergeordnete Medien- bzw. Lichtsteuerung sind
vollständig herzustellen.

Nach Abschluss der Montage ist die gesamte Anlage auf
ordnungsgemäße Kommunikation und Funktion zu prüfen.
Sämtliche angeschlossenen Komponenten und Funktionen
sind zu testen, Fehler zu beseitigen und die Anlage
betriebsfertig zu übergeben.

Einschließlich aller erforderlichen Nebenleistungen,
Anschlussarbeiten, Programmierungen, Prüfungen,
Dokumentationen und Inbetriebnahmen.

Hersteller:

'.........'

(vom Bieter einzutragen)

Typ:

'.........'

(vom Bieter einzutragen)

Mit allem systembedingten Zubehör liefern, aufstellen
und betriebsfertig anschließen.
Menge: 1,000 St

**45.16.01.2 Lautsprecherleitung 2x4 mm2 halogenfrei**
Lautsprecherleitung 2x4 mm2 halogenfrei

liefern und verlegen.
Menge: 125,000 m

**45.16.01.3 DMX Kabel 3-pol. 110 Ohm halogenfrei**
DMX Kabel 3-pol. 110 Ohm halogenfrei

liefern und verlegen.
Menge: 110,000 m

**45.16.01.4 HDMI-Kabel 2.1 halogenfrei**
HDMI-Kabel 2.1 halogenfrei

liefern und verlegen.
Menge: 60,000 m

**45.16.01.5 HDMI-Dose**
HDMI-Dose

Lieferung und Montage einer HDMI-Anschlussdose zur
Übertragung digitaler Audio- und Videosignale gemäß
Ausführungsplanung und Medienkonzept.

Ausführung mit HDMI-Anschluss, geeignet für die
vorgesehene Auflösung und Übertragungsstrecke. Die Dose
ist fachgerecht zu montieren, anzuschließen und
eindeutig zu kennzeichnen. Erforderliche Anschluss-
bzw. Verlängerungsleitungen und Adapter sind
entsprechend dem vorgesehenen System einzusetzen.

Einschließlich Montage, Anschluss,
Befestigungsmaterial, Kleinmaterial sowie Prüfung der
Signalübertragung und vollständigen Funktion.

Hersteller:

'.........'

(vom Bieter einzutragen)

Typ:

'.........'

(vom Bieter einzutragen)

Mit allem systembedingten Zubehör liefern, aufstellen
und betriebsfertig anschließen.
Menge: 1,000 St

**45.16.01.6 XLR-3 pol. Female**
Lieferung und Montage einer 3-poligen XLR-Einbaubuchse,
Female, zur Verwendung als Audio-/DMX-Anschluss gemäß
Ausführungsplanung.

Ausführung als robuste, verriegelbare XLR-Buchse für
professionelle Anwendungen, einschließlich
fachgerechter Montage, Anschluss und Verdrahtung. Die
Belegung ist entsprechend der vorgesehenen Anwendung
(Audio bzw. DMX) herzustellen und eindeutig zu
kennzeichnen.

Einschließlich Anschlussleitungen, Steck- und
Befestigungsmaterial, Kleinmaterial sowie Prüfung der
ordnungsgemäßen Signalübertragung und Funktion.

Hersteller:

'.........'

(vom Bieter einzutragen)

Typ:

'.........'

(vom Bieter einzutragen)

Mit allem systembedingten Zubehör liefern, aufstellen
und betriebsfertig anschließen.
Menge: 2,000 St

**45.16.01.7 XLR-3 pol. Male**
Lieferung und Montage einer 3-poligen XLR-Einbaubuchse,
Male, zur Verwendung als Audio-/DMX-Anschluss gemäß
Ausführungsplanung.

Ausführung als robuste, verriegelbare XLR-Buchse für
professionelle Anwendungen, einschließlich
fachgerechter Montage, Anschluss und Verdrahtung. Die
Belegung ist entsprechend der vorgesehenen Anwendung
(Audio bzw. DMX) herzustellen und eindeutig zu
kennzeichnen.

Einschließlich Anschlussleitungen, Steck- und
Befestigungsmaterial, Kleinmaterial sowie Prüfung der
ordnungsgemäßen Signalübertragung und Funktion.

Hersteller:

'.........'

(vom Bieter einzutragen)

Typ:

'.........'

(vom Bieter einzutragen)

Mit allem systembedingten Zubehör liefern, aufstellen
und betriebsfertig anschließen.
Menge: 1,000 St

**45.16.01.8 Speakon**
Lautsprecher

Lieferung und Montage eines
Speakon-Lautsprecheranschlusses für professionelle
Audioanwendungen gemäß Ausführungsplanung.

Ausführung als verriegelbarer
Lautsprechersteckverbinder für die sichere und
betriebssichere Verbindung von Lautsprechern und
Verstärkern. Anschluss und Verdrahtung entsprechend der
vorgesehenen Belegung und Anlagenkonfiguration.

Einschließlich fachgerechter Montage,
Anschlussleitungen, Steck- und Befestigungsmaterial,
Kleinmaterial sowie Prüfung der ordnungsgemäßen
Signalübertragung und Funktion.

Hersteller:

'.........'

(vom Bieter einzutragen)

Typ:

'.........'

(vom Bieter einzutragen)

Mit allem systembedingten Zubehör liefern, aufstellen
und betriebsfertig anschließen.
Menge: 6,000 St

**45.16.01.9 4-Punkttraverse 4m**
4-Punkttraverse 4m

Lieferung und Montage einer 4-Punkt-in einer 4m
Traverse zur Aufnahme und Befestigung von
Beleuchtungs-, Medien- und Veranstaltungstechnik gemäß
Ausführungsplanung.

Ausführung als zugelassene Aluminium-Fachwerktraverse
mit vier Hauptgurten, einschließlich erforderlicher
Verbinder, Verbindungsmittel, Endstücke und
Befestigungselemente. Die Traverse ist entsprechend den
statischen und sicherheitstechnischen Anforderungen für
die vorgesehene Belastung und Spannweite auszulegen.

Einschließlich fachgerechter Montage, Ausrichtung und
Befestigung sowie aller erforderlichen Neben- und
Kleinmaterialien. Die zulässigen Belastungen und
Befestigungspunkte sind zu beachten. Sämtliche
erforderlichen Nachweise und Herstellerunterlagen sind
vorzulegen.

Hersteller:

'.........'

(vom Bieter einzutragen)

Typ:

'.........'

(vom Bieter einzutragen)

Mit allem systembedingten Zubehör liefern, aufstellen
und betriebsfertig anschließen.
Menge: 2,000 St

#### Bereich 45.17 Raffstore

##### Abschnitt 45.17.01 Raffstore

**45.17.01.1 Jalousieschalter UP**
Jalousieschalter UP

liefern und montieren.
Menge: 1,000 St

**45.17.01.2 Jalousieschalter AP**
Jalousieschalter AP

liefern und montieren.
Menge: 1,000 St

**45.17.01.3 Jalousietaster (3 pol.) UP**
Jalousietaster (3 pol.) UP

liefern und montieren.
Menge: 5,000 St

**45.17.01.4 Jalousietaster (3 pol.) AP**
Jalousietaster (3 pol.) AP

liefern und montieren.
Menge: 1,000 St

**45.17.01.5 KNX-Tasttableau**
KNX-Tasttableau

Liefern und fachgerecht montieren eines
KNX-Tasttableaus zur Bedienung und Steuerung der
bauseitigen KNX-Gebäudeautomation.

Das Tasttableau ist als hochwertiges Bediengerät mit
frei parametrierbaren Tasten und integrierter
KNX-Busankopplung auszuführen. Die Funktionen sind
gemäß Planung und Nutzungskonzept zu programmieren.

Leistungsumfang:

KNX-Tasttableau mit frei parametrierbaren Bedientasten
integrierter KNX-Busankoppler
individuelle Tastenbelegung und Beschriftung
Schalten und Dimmen von Beleuchtungsanlagen
Auf-/Ab-Steuerung von Raffstores und Jalousien
Abruf und Speicherung von Lichtszenen
ggf. Raumfunktionen wie Temperatur-Sollwertverstellung
Statusanzeige über integrierte LED bzw. Anzeigeelemente
Lieferung und Montage einschließlich Abdeckrahmen und
Befestigungsmaterial
Anschluss an die KNX-Busleitung
Parametrierung und Einbindung in das bauseitige
KNX-System
Erstellung bzw. Anpassung der Gruppenadressen
Funktionsprüfung und Inbetriebnahme

Das Tasttableau ist entsprechend der Vorgaben des
Elektro- und KNX-Fachplaners zu konfigurieren.
Sämtliche zur vollständigen Funktion erforderlichen
Leistungen, einschließlich Montage, Anschluss,
Parametrierung und Inbetriebnahme, sind in die Position
einzukalkulieren.

Angebotenes Fabrikat:

Hersteller:
'....................................................' (vom Bieter einzutragen)

Typ:
'....................................................' (vom Bieter einzutragen)

Mit allem systembedingten Zubehör liefern, aufstellen
und betriebsfertig anschließen.
Menge: 1,000 St

**45.17.01.6 KNX-Wetterstation**
KNX-Wetterstation

Liefern, montieren, anschließen und in Betrieb nehmen
einer KNX-Wetterstation zur Erfassung der relevanten
Witterungsdaten und zur automatisierten Steuerung der
Sonnenschutz- und Gebäudeautomation.

Die Wetterstation ist für die direkte Einbindung in das
KNX-System auszuführen und vollständig betriebsfertig
zu installieren.

Mindestanforderungen / Leistungsumfang:
KNX-Wetterstation zur Außenmontage
Erfassung von Windgeschwindigkeit
Erfassung von Helligkeit / Sonneneinstrahlung
Erfassung von Außentemperatur
Erfassung von Niederschlag
ggf. Erfassung der Windrichtung
KNX-Busanschluss
Parametrierung und Einbindung in die bauseitige
KNX-Anlage
Lieferung und Montage sämtlicher erforderlicher
Befestigungs- und Anschlussmaterialien
Erstellung bzw. Übernahme der erforderlichen
KNX-Parameter und Gruppenadressen
Funktionsprüfung und Inbetriebnahme

Die Wetterstation ist so zu montieren und auszurichten,
dass eine zuverlässige Erfassung der
Umgebungsbedingungen gewährleistet ist. Die Messwerte
sind für die automatische Steuerung insbesondere von
Raffstores, Jalousien und sonstigen
Sonnenschutzeinrichtungen bereitzustellen.

Angebotenes Fabrikat:

Hersteller:
'....................................................' (vom Bieter einzutragen)

Typ:
'....................................................' (vom Bieter einzutragen)

Mit allem systembedingten Zubehör liefern, aufstellen
und betriebsfertig anschließen.
Menge: 1,000 St

#### Bereich 45.18 Zusätliche Leistungen

##### Abschnitt 45.18.01 Einbindung Blindstromkompensationsanlage KG-Hausmeisterhaus

**45.18.01.1 Einbindung Blindstromkompensationsanlage**
*** Pauschalposition
Einbindung der vorhandenen
Blindstromkompensationsanlage
im KG des Hausmeisterhauses

einschließlich Prüfung der vorhandenen Anlage,
Ermittlung der erforderlichen Anschlussbedingungen
sowie fachgerechter elektrischer Einbindung in die
bestehende bzw. neu herzustellende
Niederspannungshauptverteilung.

Die Leistung umfasst sämtliche erforderlichen
Anschluss-, Anpassungs- und Verdrahtungsarbeiten
einschließlich erforderlicher Leitungen, Klemmen,
Sicherungen, Schalt- und Schutzgeräte sowie Klein- und
Befestigungsmaterialien. Die vorhandene
Blindstromkompensationsanlage ist auf ordnungsgemäße
Funktion und Kompatibilität mit der vorgesehenen
Energieversorgung zu prüfen.

Einschließlich erforderlicher Messungen, Prüfungen,
Parametrierung und Inbetriebnahme sowie der Abstimmung
mit dem Betreiber und den beteiligten Gewerken. Die
Anlage ist nach erfolgter Einbindung betriebsbereit zu
übergeben.
Menge: 1,000 psch

##### Abschnitt 45.18.02 KNX

**45.18.02.1 Programmierung KNX**
*** Pauschalposition
Programmierung und Inbetriebnahme

der KNX-Anlage, einschließlich vollständiger
Parametrierung und Adressierung sämtlicher
KNX-Komponenten gemäß Ausführungsplanung und
Funktionsbeschreibung.

Die Leistung umfasst insbesondere:

Vergabe und Prüfung der physikalischen und
Gruppenadressen
Parametrierung sämtlicher KNX-Aktoren, Sensoren und
Bedienelemente
Erstellung und Einbindung der erforderlichen
Gruppenadressen und Kommunikationsobjekte
Programmierung der vorgesehenen Schalt-, Dimm-,
Jalousie-, Szenen-, Zeit- und Automatikfunktionen
Einrichtung und Abstimmung der erforderlichen
Verknüpfungen zwischen Sensoren und Aktoren
Einbindung und Parametrierung von Schnittstellen und
Kopplern, soweit vorgesehen
Durchführung sämtlicher erforderlicher Funktionstests
und Optimierungen
Fehleranalyse und Beseitigung von Programmierungs- bzw.
Kommunikationsfehlern
Inbetriebnahme und Einweisung des Betreibers
Erstellung und Übergabe der aktuellen KNX-Projektdatei
einschließlich vollständiger Dokumentation

Die Programmierung ist entsprechend dem tatsächlichen
Ausführungsstand fortzuschreiben. Änderungen und
Anpassungen, die sich aus der Inbetriebnahme und den
erforderlichen Funktionstests ergeben, sind in die
Leistung einzubeziehen.
Menge: 1,000 psch

#### Bereich 45.19 Tagelohnarbeiten

##### Abschnitt 45.19.01 Tagelohnarbeiten

**45.19.01.1 Montageleiter / Obermonteur**
*** Bedarfsposition ohne GB
Menge: 10,000 h

**45.19.01.2 Selbständiger Monteur**
*** Bedarfsposition ohne GB
Menge: 10,000 h

**45.19.01.3 Monteur**
*** Bedarfsposition ohne GB
Menge: 10,000 h

**45.19.01.4 Hilfsmonteur**
*** Bedarfsposition ohne GB
Menge: 10,000 h

**45.19.01.5 Helferstunden**
*** Bedarfsposition ohne GB
Menge: 10,000 h

#### Bereich 45.20 Sonstige Leistungen

##### Abschnitt 45.20.01 Besondere Leistungen

**45.20.01.1 Probebetrieb und Inbetriebnahme für Nutzungsphase**
*** Pauschalposition
Probebetrieb und Inbetriebnahme

für Nutzungsphase Gebäude.

Nach Fertigstellung des Gebäudes hat der Auftragnehmer
die planungskonformen Funktionen der Anlage und deren
Zusammenwirken mit verbundenen Anlagen in
Probebetrieben für das Zusammenwirken des
Gesamtgebäudes nachzuweisen. Der Nachweis erfolgt auf
Basis der durch den AN übergebenen Betriebsdaten und
ist Voraussetzung für die Bestimmungsgemäße
Nutzungsphase.
Der Probebetrieb ist innerhalb oder außerhalb der
Heizperiode durchzuführen,
Voraussetzungen für den Probebetrieb sind:

1. die Abstimmung der Probebetriebs-Abläufe mit dem
Inbetriebnahmemanager (Gewerk Gebäudeautomation) für
die Termine,
die Teilnehmer,
die Voraussetzungen,
die Datenübergabe,
die einzustellenden Sollwerte und Parameter sowie
die einzustellenden Lastsituationen während des
Probebetriebs,

2. der fehlerfreie 1:1 - Test aller Hardwaredatenpunkte
sowie das Vorliegen der Dokumentation der
entsprechenden Automationsanlagen,
3. Die erfolgreiche Prüfung der Datenerfassung und
-bereitstellung durch Übergabe von Betriebsdaten aus
der Gebäudeautomation für einen Zeitraum von mindestens
einem Tag an den Inbetriebnahmemanager. Dieser übergibt
die Daten an die Objektüberwachung.
4. Betriebsbereitschaft aller für den Betrieb der
Anlage notwendigen weiteren (verbundenen) Anlagen,
einschließlich der Automations- und Managementebene der
GA.
5. Mitteilung an den Inbetriebnahmemanager und die
Objektüberwachung, dass alle Voraussetzungen für den
Probebetrieb erfüllt sind, mit Terminvorschlag.
6. Bestätigung des Inbetriebnahmemagementes und der
Objektüberwachung des AG zur Durchführung des
Probebetriebs.

Der Probebetrieb der Anlage umfasst folgende
Leistungen:
Betrieb der Anlage über einen Zeitraum von zwei Wochen
vor VOB-Abnahmen,
Zwei Ortstermine während des Probebetriebs zur
Veränderung von Sollwerten, Parametern oder
Zeitprogrammen oder sonstigen Anlagenparametern nach
Vorgabe des Monitoring-Konzepts.
Während des Probebetriebs muss die Anlage im
Automatikbetrieb betrieben werden, wenn dieser in der
Planung vorgesehen ist. Handeingriffe  mit Ausnahme der
geforderten Veränderungen wie z. B. der Anpassung von
Sollwerten und Zeitprogrammen auf der
Managementbedienebene  können zum Abbruch des
Probebetriebs führen.
Speicherung der geforderten Betriebsdaten in
Zusammenwirken mit dem Gewerk Gebäudeautomation während
des Probebetriebs.
Übergabe der gespeicherten Betriebsdaten in
Zusammenwirken mit dem Gewerk Gebäudeautomation an den
Inbetriebnahmemanager und die Objektüberwachung des AG
nach Abschluss des Probebetriebs innerhalb von 24
Stunden.
Sind anlagenübergreifende Funktionen vorgesehen, so
sollten die Probebetriebe der betroffenen Anlagen
zeitgleich gemeinsam durchgeführt werden, um das
Zusammenwirken feststellen zu können.
Kann in einem Probebetrieb die Erreichung der Zielwerte
nicht nachgewiesen werden, ist der Probebetrieb
entsprechend dieser Position zu wiederholen. Die Kosten
der Wiederholung trägt der Errichter.

Inbetriebnahme gesamte Elektrotechnik für
Nutzungsphase gesamtes Gebäude.
Menge: 1,000 psch

**45.20.01.2 Teilnahme an Sachverständigenabnahme**
*** Pauschalposition
Teilnahme an Sachverständigenabnahme

durch Projektleiter.

Der Sachverständiger wird bauseits gestellt.

Der AN ist verpflichtet, an Sachverständigenabnahmen
mitzuwirken, wenn diese Abnahmen seinen Leistungsumfang
bzw. Schnittstellen zu seinen Leistungen betreffen.

Sachverständigenabnahmen Fertigstellung Gebäude
Menge: 1,000 psch

**45.20.01.3 Einweisung des Bedienpersonals**
Einweisung des Bedienpersonals

in die neu errichtete elektrotechnische Anlagen.
Menge: 1,000 St

**45.20.01.4 Absturzsicherung**
*** Pauschalposition
Absturzsicherung

Der Auftragnehmer hat eine gegeignet Maßnahme, wie zum
Beispiel die persönliche Schutzausrüstung der
Mitarbeiter (PSA), eine Absturzsicherung, zu errichten.
Menge: 1,000 psch

**45.20.01.5 Revisionsunterlagen gemäß VDI 6026**
*** Pauschalposition
Revisionsunterlagen gemäß VDI 6026

bestehend aus:

Erstellen und liefern eines Vorabzug der Dokumentation
an den Inbetriebnahmemanager und die Objektüberwachung
des AG als Grundlage für den Beginn der
Probebetriebsphase und der Abnahmen der technischen
Gewerke.
Fortschreiben der Werk- und Montageplanung auf den
Stand der Ausführung
Erstellung der Bestandslisten und Arbeitskarten,
Auflistung sämtlicher wartungspflichtiger Anlagen und
Anlagenteile aus dieser Leistungsbeschreibung einschl.
späterer Änderungen und Nachträge, gemäß AMEV 2018,
Teil D, nach Bauabschnitten.
Erstellen und liefern von fortgeschriebenen
Revisionsunterlagen auf Basis der Ergebnisse der Probe-
und Inbetriebnahmephase sowie der fortgeschriebenen
Werk- und Montageplanung gemäß VDI 6026. Einschließlich
digitaler Pläne und Schemata im Format dxf oder dwg.
Die Unterlagen sind einmal in Papierformat und einmal
als Datenträger bis spätestens 20 Kalendertage nach
Inbetriebnahmephase zu liefern.
Menge: 1,000 psch

### Titel 46 Aufzugsanlage

*Hinweis: Deckblatt*
Leistungsverzeichnis

Kostengruppe 461 Aufzugsanlagen

  Projekt:  Erweiterung Gillbachschule
  Nettesheimer Weg 44
  41569 Rommerskirchen

Bauherr:  Gemeinde Rommerskirchen
  Bahnstraße 1
  41569 Rommerskirchen

Planer:  Plansite GmbH & Co.KG
  Industriestraße 14
  46359 Heiden

Projektnummer:  PR700-25-052

Aufgestellt:  Sylvia Spielmann
  17.09.2026

*Hinweis: Baubeschreibung*
Baubeschreibung

Die Erweiterung der Gillbachschule umfasst folgende Teilbereiche:
1. Umbauarbeiten in der Bestandsschule (Bauteil A)
2. Abriss der vorhandenen Pausenhalle und Erweiterung der Gillbachschule (Bauteil B)
3. Umbauarbeiten Mehrzweckhalle (nur Bandmeldeanlage, Anpassung SiBe) (Bauteil C).
In der vorhandenen Schule im Erdgeschoss wird die ehemalige Lehrküche im EG als Ausgabe- und Spülküche umgebaut. Ehemalige Klassenräume werden dann als Mensa genutzt. In den Obergeschossen werden einige wenige Waschtische und Bodenabläufe nachgerüstet.
Die Erweiterung der Gillbachschule erfolgt durch einen zweigeschossigen Anbau. In diesem sind eine Aula, fünf Gruppenräume für die OGS und WC-Bereiche geplant. Gemeinsam mit der Mehrzweckhalle entsteht eine Versammlungsstätte. Der Anbau wird im Bereich der ehemaligen Pausenhalle errichtet. Die Pausenhalle wird dazu vorher abgerissen. Es wird ein Personenaufzug als Durchlader mit 4 Haltepunkten errichtet.
Die Umbauarbeiten Mehrzweckhalle beinhalten nur die Einbindung in die neue Bandmeldeanlage.

*Hinweis: Verweis auf Planunterlagen*
Verweis auf Planunterlagen
460-213 Grundriss Erdgeschoss Bauteil B VA260608
460-223 Grundriss 1. Obergeschoss Bauteil B VA260709
460-233 Grundriss 2. Obergeschoss Bauteil B VA260626
460-240 Dachaufsicht Neubau 260824
08_460-105 Schnitte_VA260407

*Hinweis: Kalkulatorische Vorbemerkungen für Aufzug*
Kalkulatorische Vorbemerkungen Aufzug

Die nachfolgend beschriebenen Lieferungen und Leistungen
beziehen sich auf das Gewerk Förderanlagen.

Falls nicht im Leistungsverzeichnis beschrieben, sind die Kosten für
nachfolgende Positionen mit in die Einheitspreise einzukalkulieren:
- Insgemeinkosten
- Gerüststellung
- Einbringung aller Bauteile
- Stemmen oder Bohren von Löchern für Befestigungen aller Art
- Einweisen von Bedienungspersonal bei Inbetriebnahme
- Inbetriebnahme und Einregulierung technischer Anlagen
- An- und Abfuhr von Werkzeugen und Materialien
- Behördengängen und Durchführung evtl. notwendiger
  Genehmigungsverfahren
- Teilnahme an wöchentlich stattfindenden Baubesprechungen
- Baustelleneinrichtung
- Führen eines Bautagebuches
- Erstellen und Koordination der Montageplanung auf Grundlage
  der Ausführungsplanung

*Hinweis: Technische Vorbemerkungen für Aufzug*
Technische Vorbemerkungen Aufzug

Die nachfolgend beschriebenen Lieferungen und Leistungen
beziehen sich auf das Gewerk Förderanlagen.

1. Regelwerke
Neben den einschlägigen DIN-Normen, den VDI-Richtlinien
und den anerkannten Regeln der Technik gelten folgende Regelwerke
in ihrer jeweils zu Vertragsschluss aktuellsten Fassung als verbindlich:

Vergabe- und Vertragsordnung für Bauleistungen (VOB)

Baugenehmigung

Technischen Anschlussbedingungnen
der örtlichen Ver- und Entsorgungsunternehmen

Allgemeine Vorbemerkungen des Auftraggebers

2. Alternativpositionen im Leistungsverzeichnis
Falls andere Fabrikate als die im LV beschriebenen
angeboten werden, ist die technische Gleichwertigkeit
zu belegen.

3. Nachtragspositionen
Bei Stellung von Nachträgen sind die Kalkulationsnachweise dem Nachtrag zwingend beizufügen.

4. Ausführungsunterlagen / Koordination
Die für die Ausführung relevanten
Unterlagen wie Grundrisszeichnungen,
Schemata, Technische Berechnungen etc.
werden dem Auftragnehmer in digitaler Form
zur Verfügung gestellt.

Für die Koordination mit Fremdgewerken ist der
Auftragnehmer nach Erhalt der Ausführungsunterlagen eigenverantwortlich.

5. Werk- und Montageplanung
Der Planstand Ausführungs- / Pauschalierungsplanung wird von Seiten
des Bauherrn übergeben.  Vor Ausführungsbeginn ist die vorhandene
Ausführungs- / Pauschalierungsplanung durch den AN auf letztgültigen
Ausführungsstand der Architektur und der Mieterbaubeschreibungen
anzupassen, mit den anderen Gewerken zu koordinieren und
in eine Werk- und Montageplanung gemäß der im Leistungsverzeichnis
beschriebenen Positionen zu übernehmen. Diese Werk- und Montageplanung
ist zur Prüfung und Freigabe einzureichen.

6. Fachbauleiter / Baustellenordnung
Für die Baustelle ist ein geeigneter Fachbauleiter bei Vertragsabschluss zu benennen.
Die Baustellenordnung ist einzuhalten.

7. Bautagebuch
Der Auftragnehmer verpflichtet sich, ein Bautagebuch
gemäß folgendem Muster zu führen:

a) Anzahl des jeweils am Tag eingesetzten Personals
  einschließlich Zeiterfassung
b) Durchgeführte Arbeiten einschließlich des Ortes
  wie Bauteil, Geschoss, Raum
c) Besondere Vorkommnisse wie Verletzungen, Diebstähle,
  Behinderungen durch Fremdgewerke

Das Bautagebuch ist in möglichst kurzen Intervallen, jedoch
spätestens alle 14 Tage der örtlichen Bauleitung zwecks
Gegenzeichnung vorzulegen.

8. Aufmaße / Abrechnungen
Sofern der Auftrag nicht zum Pauschalfestpreis vergeben wird,
sind geeignete Aufmaßzettel bzw. Abrechnungszeichnungen nach
Abstimmung mit der Bauleitung zu erstellen.

9. Tagelohnarbeiten
Tagelohnarbeiten sind vor Ausführung von der örtlichen Bauleitung
zu genehmigen, andernfalls werden die Tagelohnzettel nicht anerkannt.

10. Baubesprechungen
Der Auftragnehmer hat an regelmäßigen Baubesprechungen teilzunehmen.
Ein Ansprechpartner in deutscher Sprache ist vorzuhalten.

11. Inbetriebnahmen
Die Richtlinien des VDI sind einzuhalten. Inbetriebnahmen
sind rechtzeitig mit der örtlichen Bauleitung abzustimmen.
Protokolle zu Inbetriebnahmen sind den Revisionsunterlagen
beizufügen.

12. Abnahmen / Dokumentation
Für die Lieferungen und Leistungen wird eine förmliche
Abnahme vereinbart. Eine fiktive oder stillschweigende
Abnahme ist ausgeschlossen.
Der Abnahmetermin ist mit allen Beteiligten rechtzeitig abzustimmen.
Die Revisionsunterlagen zu den erbrachten Leistungen sind gemäß
eingebautem Zustand zu erstellen und zum Abnahmetermin in
entsprechender Anzahl vorzulegen.

*Hinweis: Schnittstellen*
Schnittstellen

- Verkabelung innerhalb des Gewerkes Auftragnehmer( AN)
- Elektr. Zuleitung zum Schaltschrank Auftraggeber (AG)
- Ausführung Kabinenboden als endfertiger Belag durch AN
- Schachtbeleuchtung durch AN
- Lieferung Schlüsseldepot durch AN, Einbau an gewünschter Stelle
- Auslegung und Lieferung von Lastschlaufenboxen für den Schachtkopf zur
  Montage der Aufzugsanlage durch AN, Einbau bauseitig (AG)
- Eine zuverlässige Verfügbarkeit der Mobilfunknetzes am Installationsort der
  Aufzugsanlage wird vorausgesetzt, gewährleistung durch AG. Die effektive
  Signalstärke der Mobilfunkverbindung am Standort der Aufzugsanlage wird
  zur Inbetriebnahme geprüft
- Aufschaltung des Notrufsystems durch AG
- Beauftragung Sachverständiger für die Abnahme Aufzug durch AN

#### Bereich 46.01 Personenaufzug

**46.01.1 Personenaufzug / 9 Personen**
Personenaufzug / 9 Personen

für 9 Personen, ohne Maschinenraum und getriebelosem
Antrieb im Schachtkopf, schwingungsisoliert in barrierefreier Ausführung.

Cybersicherheit:
Die TRBS 1115 Teil 1 "Cybersicherheit für sicherheitsrelevante Mess-,
Steuer- und Regeleinrichtungen" ist zu berücksichtigen.

Bei der Abnahmeleistung ist eine entsprechende Dokumentation mit Maßnahmen zur Behandlung von Cybersicherheit vorzulegen. Fehlende Unterlagen
werden als Mangel gewertet.

Personenaufzug

Technische Daten:
Tragfähigkeit: 675 kg / 9 Personen
Geschwindigkeit: ca. 1,0 m/s
Förderhöhe:  ca. 3,30 m
Anzahl Haltestellen: 4
Haupthalt:  1
Maschinenraum: ohne
Standort Gegengewicht: auf der linken Seite

Schacht bauseits:
Schachtkopfhöhe: ca. 3,54 m
Schachtgrubentiefe: ca. 1,10 m
Schachtabmessungen: ca. 1,60 x 1,95 m
Bautoleranz:  ca. -2 cm/ +2 cm
Schachtausführung: Beton
Schachtbeleuchtung: LED-Schachtbeleuchtung durch AN
Umgebungsbedingungen im Schacht:
  +5°C bis +40°C

Geräusche / Luftschall:
In der Kabine: max. 57 dB(A) bei 1,0 m/s
Auf den Stockwerken: max. 60 dB(A)
Vor geschlossener Schachttür bei vorbeifahrender
Kabine:  max. 53 dB(A) bei 1,0 m/s

Kabine:
Tragrahmen: Stahlprofilkonstruktion mittels Dübelmontage
Kabinenabmessungen: ca. 1,20 x 1,40 x 2,10 m
Türabmessungen: ca. 0,90 x 2,10 m
Türe:  zweiteilige Teleskop-Schiebetür
  links öffnend
Türüberwachung: Lichtvorhang
Schachttür:  gemäß Brandschutzklasse EN81-58
  E 120
Kabinenzugang: 2 Zugangsseiten (Durchladung)
Türantrieb:  Standardtürantrieb VAR15 (ausgelegt für 3 Mio. Türbewegungen)

Kabinenausstattung:
Decke:  Line Pulverbeschichtet Polarweiß RAL 9010
Seitenwände: Edelstahl Leinen AISI304
Boden:  Endfertiger Belag als Gummi gesprenkelt Schwarz,
  Rutschfestigkeit R9
Sockelleiste:  umlaufend bündig mit Kabinenwand,
  in Aluminium exloxiert grau
Handlauf:  einseitig in Edelstahl AISI304 gebürstet,
  gerade Ausführung, Enden gebogen,
  Handlauf an der linken Kabinenwand
Spiegel:  an der linken Kabinenwand, halbe Höhe,
  ca. 900 mm breit
Beleuchtung: LED-Beleuchtung, min. 100 lx bei
Notstromversorgung über Akku für Tasten
Kabinentableau: Tableau 100, halbhoch, Edelstahl AISI304 gebürstet
  K320 mit schwarzen Glas-Display, LED Punktmatrix,
  Höhe des Displayglases 205 mm
Tasterausführung: mechanische Tasten aus Edelstahl Schwarz AISI304
  Hairline mit Brailleschrift
Stockwerktableau: je Schachttür, Tableau 100 Edelstahl gebürstet K320
  mit schwarzen Glas-Display, Taster in Edelstahl
  Hairline Schwarz aufgesetzt, vertikal in Rahmen
Stockwerkanzeige: Weiterfahrtanzeige in allen Geschossen, aufgesetzt
  vertikal in Rahmen
Kabinentür:  Edelstahloberfläche gebürstet
Kabinentürschwelle: Aluminium Hohlprofil
Schachttürschwelle: Aluminium
Schachttür:  Edelstahloberfläche innen/ außen
Schachttürrahmen: ca. 120 x 60 mm, Standardtürrahmen
Führungsschienen: ca. 5.000 mm lang
Gewicht zusätzliche Auskleidung:  60 kg
Lastschlaufenboxen: Auslegung und Lieferung von Lastschlaufenboxen für
  den Schachtkopf zur Montage der Aufzugsanlage.
  Einbau bauseitig
Schlüsselschalter: ja

Steuerung:
Steuerung:  "Bus-Betrieb" - abwärts sammelnd, eingehende
  Etagenrufe werden während der Abwärtsfahrt
  gesammelt
Position Steuerung: im rechten Türrahmen
Lage Steuerung: 2.OG
  mit Brandfall-Steuerung

Die zu liefernde und zu montierende Steuerung weist folgende Merkmale auf:
  Elektronische Mikroprozessor-Steuerung Abholsteue  rung (PI / Pick-up) / Steuerung abwärts sammelnd (KA)  2-Knopf-Sammelsteuerung (KS).
  Etagen- und Kabinenrufe werden jederzeit angenom  men, durch Aufleuchten der Druckknopfquittierung wird  der abzuarbeitende Ruf angezeigt.
  Verwendung modernster elektronischer Bauelemente  auf gedruckten Platinen in IC-Technik. Die Steuerung  soll aus einzelnen Modulen aufgebaut und vorgetestet  sein, um Frühausfälle zu vermeiden.
  Es muss die Möglichkeit zur Fernüberwachung mittels  Telemonitoring bestehen.
  Sämtliche Anschlüsse sind steckbar bzw. geklemmt auf  Klemmenleisten auszuführen.
  Hauptschalter und Motorschutzschalter sind mit thermi  scher und magnetischer Auslösung ausgestattet.
  Eine Hilfsstromquelle (Batteriepuffer) sorgt im Bedarfs  fall für die Kabinennotbeleuchtung sowie für das Alarm  signal. Die Hilfsstromquelle ist in der Steuereinheit in  der obersten Haltestelle unterzubringen.
  Die Steuerung befindet sich in einem geschlossenen  Gehäuse, welche in den oberen Schachttürrahmen inte  griert wird. Bei Penthouse-Option ist die Steuereinheit  eine Haltestelle unter dem obersten Halt zu montieren.
  Eine zu liefernde und zu montierende Überlasteinrich  tung verhindert das Überladen der Kabine.
  Beim Einfahren in die Etagen findet (optional gegen  Mehrpreis) ein vorzeitiges Öffnen der Türen statt.
  Nach einer vordefinierten Zeit wird bei nicht benutzter  Kabine das Kabinenlicht reduziert. Bei Annahme eines  Rufsignals wird das Kabinenlicht wieder eingeschaltet.
  Im Falle eines Stromausfalls wird druch die Steuerung  eine automatische Notbefreiung in die nächstgelegene  Haltestelle (je nach Lastverhältnis hoch oder runter) ein  geleitet. Der dazu erforderliche Akkupuffer ist in der  Steuereinheit -oberster Türrahmen- untergebracht.
  Automatisch Rückfahrt zum Haupthalt von allen Stockwerken
Brandfallsteuerung
BR1  Mit der Brandfallsteuerung BR1 wird jede Kabine in die  Rückrufhaltestelle gefahren und dort mit offener Tür
  und mit eingeschaltetem Kabinenlicht blockiert.
  Wird der Brandfallschalter betätigt oder spricht die auto  matische Brandüberwachung an, so bewirkt dies:
  Löschung aller vorhandenen Rufe
  Verweigerung weiterer Rufannahme
  Überbrückung der Reversiermittel (Lichtschranke, Türleisten und Türöffnungsknopf; lediglich der Schließkraftbegrenzer bleibt wirksam)
  Einleitung einer Direktfahrt zur Rückrufhaltestelle
  Blockierung aller Kabinen in der Rückrufhaltestelle mit  offener Tür sowie eingeschaltetem Kabinenlicht
Motordaten:
Nennleistung: ca. 7,4 kW
Netzanschluss: TN-S (3L/N/PE) 50 Hz
Kraftnetz:  400 Volt
Lichtnetz:  230 Volt
Fahrtenanzahl: ca. 120 Fahrten / h
Frequenzumrichter: als Vektor-Antriebs-Frequenzumrichter
  mit Rückeinspeisung

Schlüsseldepot: Größe: 59 x120 x 36 mm einschl. Einsatz zum Hinter
  legen der Haustürschlüssel für den ungehinderten Zu
  gang zur Personenbefreiung.
  Einbau an gewünschter Stelle Kundenseitig

Notrufsystem:
Lieferung und Montage eines Notrufsystems.
Das Notrufsystem hat in einer ständig besetzten Notrufzentrale aufgeschaltet zu sein.
Der Aufzug muss über ein in beide Richtungen funktionierendes Kommunikationssystem verfügen, das eine ständige Verbindung mit einem Notdienst ermöglicht.
Der AN setzt standardmäßig ein Notrufsystem via Mobilfunk ein, welches mit einer unterbrechungsfreien Stromversorgung ausgerüstet ist. Eine zuverlässige Verfügbarkeit der Mobilfunknetzes am Installationsort wird vorausgesetzt. Die effektive Signalstärke der Mobilfunkverbindung am Standort der Aufzugsanlage kann erst nach Montageende des Aufzuges geprüft werden. Die eingesetzte kostenpflichtige SIM-Karte ist Eigentum des AN und darf nicht aus dem Notrufsystem entfernt werden.

Geltende Vorschriften:
EN 81-20/50: 2020-06
EN 81-70:2021+A1:2022

Installationsmethode:
Gerüstlose Montage ohne bauseitiges Montagegerüst auf Basis Haushahn -
INEX-Installationsmethode. Durch den Einsatz von Dübeln für die Befestigung des Aufzugsmaterials entfallen im Schacht die bauseitigen Aufwendungen für das Einbringen von Ankerschienen.

Lieferung der Konformitätserklärung nach Aufzugsrichtlinie 2014/33/EU

inkl. Erstellung der Revisionsunterlagen
- Montageplanung vor Ausführung der Arbeiten
- einpflegen der Änderungen während der Bauzeit
- Erstellung der Revisionsunterlagen nach Abschluss der
  vertraglichen Leistungen.
  Zur vollständigen Dokumentation zählen alle Unterlagen,
  wie sie in den Vorbemerkungen aufgeführt sind.

Weiterhin zählen dazu alle Protokolle und Niederschriften über:
- Inbetriebnahme
- Einweisungen
- Anweisungen zur Wartung und Reparatur
- VOB Abnahmen
- Kenndaten der installierten Materialien
- Messprotokolle
- Fotodokumentation
- Dokumentation zur Cybersicherheit

Nachfolgende Unterlagen sind auch im PDF-Format einzureichen:
- Inbetriebnahme
- Einweisungen
- Anweisungen zur Wartung und Reparatur
- VOB Abnahmen
- Kenndaten der installierten Materialien
- Messprotokolle
- TÜV u.ä. Abnahmen

Die Unterlagen sind nach einem Inhaltsverzeichnis zu
gliedern.

Die Bestands- und Revisionszeichnungen sind wie folgt
an den Auftraggeber zu übergeben:
2 x als color Zeichnung (80 g/m²) DIN-gefaltet.
1 x auf USB-Datenträger im DWG / DXF / PDF - Format.

Alle Unterlagen sind in einem A4-Ordner mit Einlagen
einzuheften. Der Ordner ist zu beschriften. Die
Komplette Dokumentation ist 2-fach zu liefern.

inkl. einmalige Einweisung des Betriebspersonals

inkl. Inbetriebnahme

einschl. Klein-/ Klemm- und Befestigungsmaterial sowie allen systemgebundenem Zubehör liefern und betriebsfertig montieren.

Leitfabrikat: Haushahn oder gleichwertiger Art

Typ:

Angebotenes Fabrikat:

Hersteller:
....................................................
 (vom Bieter einzutragen)

Typ:
....................................................
 (vom Bieter einzutragen)
Menge: 1,000 St

**46.01.2 Steuerungsoptionen Positionsanzeiger Kabine**
Menge: 1,000 St

#### Bereich 46.02 Sonstiges

*Hinweis: Stundenlohnarbeiten*
Stundenlohnarbeiten

Die beschriebenen Leistungen sind als fachbezogene Nebenleistungen vom AN vorzubereiten und auszuführen. Sie beinhalten alle Nebenleistungen, die zur Durchführung notwendig sind.

Leistungen, die ihrer Art nach im Leistungsverzeichnis beschrieben sind, werden nach den entsprechenden Einheitspreisen abgerechnet, auch wenn sie in der Entwurfs- und Ausführungsplanung nicht enthalten
sind, bzw. später angeordnet werden.

Arbeiten, die während der Montagezeiten anfallen, und die nicht vom AN
zu vertreten sind, sind vor Inangriffnahme mit der Bauleitung
abzusprechen und müssen unverzüglich nach ihrer Fertigstellung von
der Bauleitung bestätigt werden.

Die Stundenlohnarbeiten sind monatlich abzurechnen. Der angebotene
Stundensatz beinhaltet alle Nebenleistungen, wie Gemeinkosten,
Sozialbeiträge, vermögenswirksame Leistungen, Fahrgelder, Aufsicht,
Erschwernis- und Schmutzzulagen, Auslösungen, Vorhaltung sämtlicher
Werkzeuge und Messinstrumente usw.

Arbeiten, die einen erschöpfenden Leistungsbeschrieb nicht zulassen
und für unvorherzusehende Arbeiten, sind auf Grund einer schriftlichen
Anweisung durch die Bauleitung auszuführen und täglich durch
Stunden- und Leistungsbescheinigungen nachzuweisen.

Dem Auftraggeber bleibt, abweichend von der VOB/B & 2, vorbehalten,
die nachfolgend angegebenen, überschlägig ermittelten Stundenanzahlen
über- bzw. zu unterschreiten oder nicht in Anspruch zu nehmen. Der
Auftragnehmer kann hieraus keinen Anspruch auf Mehrkosten ableiten.

Die Einheitspreise der Stundensätze sind für die gesamte Bauzeit
bindend.

**46.02.1 Stundenlohnarbeiten Obermonteur**
*** Bedarfsposition ohne GB
Stundenlohnarbeiten Obermonteur

die Durchführung dieser Arbeiten darf nur mit der Zustimmung der
Bauleitung begonnen werden. Stundenzettel, die nicht am Tag oder
nach Fertigstellung der Teilleistungen abgezeichnet werden, werden
nicht anerkannt. Eine zusätzliche Vergütung für den Einsatz von
Maschinen erfolgt nicht.
Menge: 1,000 h

**46.02.2 Stundenlohnarbeiten Monteur**
*** Bedarfsposition ohne GB
Stundenlohnarbeiten Monteur

die Durchführung dieser Arbeiten darf nur mit der Zustimmung der
Bauleitung begonnen werden. Stundenzettel, die nicht am Tag oder
nach Fertigstellung der Teilleistungen abgezeichnet werden, werden
nicht anerkannt. Eine zusätzliche Vergütung für den Einsatz von
Maschinen erfolgt nicht.
Menge: 1,000 h

**46.02.3 Stundenlohnarbeiten Helfer**
*** Bedarfsposition ohne GB
Stundenlohnarbeiten Helfer

die Durchführung dieser Arbeiten darf nur mit der Zustimmung der
Bauleitung begonnen werden. Stundenzettel, die nicht am Tag oder
nach Fertigstellung der Teilleistungen abgezeichnet werden, werden
nicht anerkannt. Eine zusätzliche Vergütung für den Einsatz von
Maschinen erfolgt nicht.
Menge: 1,000 h

**46.02.4 Stundenlohnarbeiten Servicetechniker**
*** Bedarfsposition ohne GB
Stundenlohnarbeiten Servicetechniker

die Durchführung dieser Arbeiten darf nur mit der Zustimmung der
Bauleitung begonnen werden. Stundenzettel, die nicht am Tag oder
nach Fertigstellung der Teilleistungen abgezeichnet werden, werden
nicht anerkannt. Eine zusätzliche Vergütung für den Einsatz von
Maschinen erfolgt nicht.
Menge: 1,000 h

**46.02.8 Sachverständigen-Abnahme**
*** Pauschalposition
Sachverständigen-Abnahme

Sachverständigen-Abnahme der gesamten
Aufzugsanlage einschließlich der Begleitung.

Der Prüfbericht ist der Bauleitung binnen einer Woche
unaufgefordert vorzulegen.
Menge: 1,000 psch

#### Bereich 46.03 Wartung

*Hinweis: Wartungsarbeiten*
Wartungsarbeiten

Für die installierten betriebstechnischen Anlagen ist ein
Wartungsvertrag abzuschließen. Der Auftragnehmer übernimmt
Wartung, Inspektion und kleine Instandsetzungsarbeiten
sowohl für den Zeitraum der Gewährleistung von 4 Jahren als
auch in dem 5.Jahr nach mängelfreier Abnahme.

Als Grundlage für die Wartung gelten die AMEV-Einheitsblätter in
neuester Fassung, mit den hier genannten Tätigkeiten und Intervallen.

Wartungsintervall: 1x jährlich

**46.03.1 Wartung im 1. Jahr**
*** Bedarfsposition ohne GB
Wartungarbeiten

gemäß der AMEV-Einheitsblätter in neuester Fassung,
mit den hier genannten Tätigkeiten und Intervallen

für das 1.Jahr.
Menge: 1,000 St

**46.03.2 Wartung im 2. Jahr**
*** Bedarfsposition ohne GB
Wartungarbeiten

gemäß der AMEV-Einheitsblätter in neuester Fassung,
mit den hier genannten Tätigkeiten und Intervallen

für das 2.Jahr.
Menge: 1,000 St

**46.03.3 Wartung im 3. Jahr**
*** Bedarfsposition ohne GB
Wartungarbeiten

gemäß der AMEV-Einheitsblätter in neuester Fassung,
mit den hier genannten Tätigkeiten und Intervallen

für das 3.Jahr.
Menge: 1,000 St

**46.03.4 Wartung im 4. Jahr**
*** Bedarfsposition ohne GB
Wartungarbeiten

gemäß der AMEV-Einheitsblätter in neuester Fassung,
mit den hier genannten Tätigkeiten und Intervallen

für das 4.Jahr.
Menge: 1,000 St

**46.03.5 Wartung im 5. Jahr**
*** Bedarfsposition ohne GB
Wartungarbeiten

gemäß der AMEV-Einheitsblätter in neuester Fassung,
mit den hier genannten Tätigkeiten und Intervallen

für das 5.Jahr.
Menge: 1,000 St

### Titel 55 Photovoltaik-Anlage

*Hinweis: Leistungsverzeichnis*
Leistungsverzeichnis

über die Lieferung und Montage

der Photovoltaik-Anlage

Kostengruppe 442 Eigenstromversorgungsanlagen

  Projekt:  Erweiterung Gillbachschule
  Nettersheimer Weg 44
  41569 Rommerskirchen

  Bauherr:  Gemeinde Rommerskirchen
  Bahnstraße 51
  41569 Rommerskirchen

*Hinweis: Baubeschreibung*
Baubeschreibung

Die Erweiterung der Gillbachschule umfasst folgende Teilbereiche:
Umbauarbeiten in der Bestandsschule (Bauteil A)
2. Abriss der vorhandenen Pausenhalle und Erweiterung der Gillbachschule
 (Bauteil B)
3. Umbauarbeiten Mehrzweckhalle (nur Bandmeldeanlage, Anpassung SiBe)
(Bauteil C).

In der vorhandenen Schule im Erdgeschoss wird die ehemalige Lehrküche im
EG als Ausgabe- und Spülküche umgebaut. Ehemalige Klassenräume werden
dann als Mensa genutzt. In den Obergeschossen werden einige wenige
Waschtische und Bodenabläufe nachgerüstet.

Die Erweiterung der Gillbachschule erfolgt durch einen zweigeschossigen
Anbau. In diesem sind eine Aula, fünf Gruppenräume für die OGS und
WC-Bereiche geplant. Gemeinsam mit der Mehrzweckhalle entsteht eine
Versammlungsstätte. Der Anbau wird im Bereich der ehemaligen Pausenhalle
errichtet. Die Pausenhalle wird dazu vorher abgerissen. Die
Umbauarbeiten Mehrzweckhalle beinhalten nur die Einbindung in die neue
Bandmeldeanlage.

Das gesamte Gebäude ist als Gebäudeklasse 5 eingestuft worden.

*Hinweis: Anlagenbeschreibung*
Anlagenbeschreibung

Die Erweiterung der Gillbachschule umfasst folgende Teilbereiche:
Umbauarbeiten in der Bestandsschule (Bauteil A)
Abriss der vorhandenen Pausenhalle und Erweiterung der Gillbachschule
(Bauteil B)
Umbauarbeiten Mehrzweckhalle (nur Bandmeldeanlage, Anpassung SiBe)
(Bauteil C).
In der vorhandenen Schule im Erdgeschoss wird die ehemalige Lehrküche im
EG als Ausgabe- und Spülküche umgebaut. In den Obergeschossen werden
einige wenige Toiletten- und ein Putzmittelraum nachgerüstet. Es werden
zusätzliche Trennwände erstellt und einige Trennwände abgerissen. Dort
muss die Elektroinstallation angepasst werden. Im 1. Und 2.OG wird in
den notwendigen Fluren die Abhangdecke erneuert und es werden neue
Leuchten installiert.
Die Erweiterung der Gillbachschule erfolgt durch einen zweigeschossigen
Anbau. In diesem sind eine Aula, fünf Gruppenräume für die OGS und
WC-Bereiche geplant. Gemeinsam mit der Mehrzweckhalle entsteht eine
Versammlungsstätte. Der Anbau wird im Bereich der ehemaligen Pausenhalle
errichtet. Die Pausenhalle wird dazu vorher abgerissen.
Die Umbauarbeiten Mehrzweckhalle beinhalten nur die Einbindung in die
neue Bandmeldeanlage.
Das gesamte Gebäude ist als Gebäudeklasse 5 eingestuft worden.

KG 440 Starkstromanlagen
Für die Planung und Montage der technischen Teile gelten die
einschlägigen DIN-Normen,
die Technischen Anschlussbedingungen des zuständigen EVU und die
aktuellen AMEV-
Richtlinien.
Der Bestands- Hausanschlussraum der Schulgebäude befindet sich im Keller
des ehemaligen Hausmeistergebäudes Nettesheimer Weg 48.
Von hier werden versorgt:
Schulgebäude
Lehrküche
Turnhalle
Heizungsanlage
Für die geplante Schulerweiterung sind in der elektrischen
Leistungsermittlung Annahmen zum Verbrauch der Bestandsanlage ermittelt
worden.
Es ergibt sich eine Mehrleistung wie folgt:
Mehrleistung Schule/ Ausgabeküche:  71,67 kW
Mehrleistung Erweiterung/ Pausenhalle:  65,87 kW
Mehrleistung Technik KG Bestandsschule: 13,50 kW
Gesamtmehrleistung unter Berücksichtigung
der Gleichzeitigkeit von 0,75:  113,28 kW

Die Trafostation des EVU befindet sich in ca. 20 m Entfernung.
Der Versorger Westnetz hat die Zuleitung geprüft, die beantragte
Leistungserweiterung kann über die beiden vorhandenen Zuleitungen NYY-J
3x95/ 50mm² zur Verfügung gestellt werden.
Der vorhandene Hausanschluss/ die Niederspannungshauptverteilung kann
nicht mehr erweitert werden und muss erneuert werden. Es wird auch die
Zähleranlage erneuert.
Die neue PV-Anlage speist in die Gebäudehauptverteilung im Technikraum
B.1.07 ein.

Geplant sind zwei neue Zuleitungen:
Zur neuen Unterverteilung für die Küche und
Zur neuen Gebäudehauptverteilung im Technikraum 1.OG im Neubau.
Die Kabel werden in bauseits erstellten Versorgungsgräben verlegt und
durch den AN in das jeweilige Gebäude geführt.
Die weiteren Unterverteilungen sind im Schema Energieversorgung
dargestellt
Folgende Zähler sind berücksichtigt:
Messung Schulgebäude Gesamt mittels Zweirichtungszähler
Unterzähler der einzelnen Abgänge der NSHV mittels Ein- und
Zweirichtungszähler

Hoch- und Mittelspannungsanlagen
Hochspannungsanlagen werden in diesem Projekt nicht zum Einsatz kommen.

Eigenstromversorgungsanlagen
Auf dem Bestandsgebäude befindet sich bereits eine PV-Anlage mit einer
elektrischen Leistung von 10 kWp, der Wechselrichter befindet sich im
Kellergeschoss. Diese Anlage wird nicht verändert.
Es wird eine neue PV-Anlage auf dem Erweiterungsgebäude mit einer
Leistung von 37,2 kWp installiert. Die PV-Module haben eine
Ost-West-Ausrichtung. Sie werden auf einem Kiesdach installiert.

Es sind 80 Stück PV-Module mit einer Leistung von je 465 Wp geplant.
Der erzeugte Strom soll hauptsächlich dem Eigenverbrauch zugeführt
werden. Eine Überschusseinspeisung in das öffentliche Netz des
Energieversorgers erfolgt nur bei Überschuss, welcher nicht im eigenen
Gebäude genutzt werden kann.

Batteriespeicher:
Es ist ein Batteriespeicher mit 20 kW zur Nutzung der
Überschusserzeugung geplant.
Der Eigenbedarf erfolgt durch die Nutzung der Wärmepumpe im
Winterbetrieb zur Heizung und im Sommerbetrieb zur Temperierung sowie z.
B. für Veranstaltungen außerhalb der Schulzeiten.
Die PV-Anlage und der Batteriespeicher erhalten je einen Wechselrichter
20 kW mit DC-Überwachung. Außen ist ein Not-Ausschalter zur DC-Trennung
der PV-Anlage geplant.

Niederspannungsschaltanlagen
Es werden alle Schaltanlagen und Verteilungen allseitig geschlossen
ausgeführt. Alle einzubauenden Schalt-, Überwachungs- und
Bedienungsgeräte sowie Sicherungen und Klemmen werden auswechselbar und
dauerhaft beschriftet. Sämtliche Zu- und Ableitungen werden auf
Reihenklemmen gelegt, dauerhaft beschriftet und abgefangen.
Es ist keine Notstromversorgung geplant.

Niederspannungsinstallationsanlagen
Anpassungen im Bestandsgebäude
Im Bestandsgebäude wird eine neue Ausgabe- und Spülküche mit Nebenräumen
errichtet.
In der Bestandsküche muss die vorhandene Elektroinstallation inkl.
vorhandener Unterverteilung und inkl. Beleuchtung zurückgebaut werden.
Die neue Unterverteilung Küche wird im Hauswirtschaftsraum installiert.
Im Erdgeschoss werden einige Trockenbauwände zurückgebaut bzw. neue
Wände errichtet und neue Räume geschaffen. Die Elektroinstallation mit
Steckdosen und Lichtschaltern muss zurückgebaut werden. Der an der
Außenwand liegende Brüstungskanal für LAN-Dosen und Steckdosen wird in
jedem Raum nach unten und wieder nach oben geführt. Diese Anschlüsse
müssen zur Demontage der Wände zurückgebaut und nach den Verputzarbeiten
wieder neu verteilt werden.
Das Versetzen folgender Unterverteilungen erfolgt vorab bauseits:
UV im Serverraum A.1.03a
UV im Flur vor Toiletten neu A.2.08 - A.2.10
In den neuen Räumen z. B. Flur A.1.F1a, Toiletten A.2.09 - A.2.10 und
Putzmittel A.2.13 - A.2.13b ist die Beleuchtung und die
Spannungsversorgung nachzurüsten.
Die Auslegung der Beleuchtung dieser kleinen Räume kann gemäß
Erfahrungswerten erfolgen und muss nicht berechnet werden.  Im 1. Und
2.OG wird in den notwendigen Fluren die Abhangdecke erneuert und es
werden neue Leuchten installiert.
Die Trassenführung im Bestandsgebäude erfolgt über die vorhandenen
Trassen im Kellergeschoss. Vorhandene Brandabschottungen sind zu öffnen
und wieder zu schließen.

Installation in der Erweiterung der Schule
Unterverteilungen sind wie folgt vorgesehen:
Gebäudehauptverteilung GHV Schulerweiterung, Technikraum 1. Obergeschoss
UV EG im Stuhllager
UV 1.OG Klassen OG
Die Verkabelung erfolgt in Abhangdecken/Vorwänden und falls erforderlich
in Brüstungskanälen. In den WAT (Wand als Träger) dürfen nur
Aufputzinstallationen erfolgen.

Leerrohre unter dem Gebäude Erweiterung
Die Zuleitungen aus dem Bestandsgebäude werden in Leerrohren unter dem
Fundament bis in die Erweiterung und in die Mehrzweckhalle geführt. Der
Startpunkt liegt unter dem Treppenpodest im Heizungskeller U.07b. Mit
dieser Verlegeart können F90-Abschottungen für die Elektroinstallation
in den notwendigen Fluren eingespart werden.
Erforderliche Installationen zur Spannungsversorgung von weiteren
bauseitigen Bauteilen wie z.B. Raffstoren und Motorsteuereinheiten sind
berücksichtigt.
Die Installation erfolgt ab der GHV bis zur jeweiligen UV sternförmig
als TN-S Netz und wird vorwiegend in Kabeltragsystemen als "auf Putz"
Installation ausgeführt.
Die Querschnittsdimensionierung ist gemäß der zulässigen Belastung nach
VDE 298/Teil 2 und 4 bei größeren Längen nach dem zulässigen
Spannungsfall durchzuführen. Der max. zulässige Spannungsfall zum
Endverbraucher beträgt 3%. Ab dem HAK wird ein zulässiger Spannungsfall
von 4% bis zum Endverbraucher festgelegt.
Für die Installation der Deckeninstallation sind Kabelrinnen und
Sammelhalter zu berücksichtigen. Dies beinhaltet u. a. Beleuchtung,
Präsenzmelder und Jalousiemotoren.
Sämtliche Installationen die Brandabschnitte kreuzen / queren oder
durchdringen, sind mit entsprechender erforderlicher Qualität der Wände
/ Decken zu schotten. Hierfür eigenen sich Brandschutzeinrichtungen zur
Nachverkabelung als Brandschutzbox, die in der Planung Berücksichtigung
finden.

Eine getrennte Verlegung von Starkstrom- und Schwachstromleitungen ist
zu berücksichtigen.
Für sicherheitsrelevante Anlagenteile erfolgt die Installation entweder
in Einzelverlegung bzw. in eigenen, gesicherten, E30-E90-Kabeltrassen.
Folgende Leitungsanlagen sind gemäß DIN-Norm in Funktionserhalt
auszuführen:
Funktionserhalt 30 Minuten (E30):
Leitungsnetz der Sicherheitsbeleuchtungsanlage
Leitungsnetz zur Alarmierung

Innerhalb eines Brandabschnittes erfolgt die Verkabelung in E0 soweit
nachgelagerte Bereiche nicht gefährdet sind.
Durchbrüche zwischen Brandabschnitten werden brandbeständig geschlossen.
Die elektrische Raumausstattung erfolgt gemäß Planunterlage. Die
Anforderungen an die Klassenräume wurde mit dem Bauherrn im Vorfeld
abgestimmt und berücksichtigt.
Im Erdgeschoss sind drei abschaltbare Starkstromsteckdosen in der Wand
(z. B. Kempertresor) zum Schulhof für eine mobile Küche (innen und
außen) und eine Richtung Parkplatz/ Kindergarten außen) geplant.
Ab den Unterverteilern ist eine halogenfreie Verkabelung zu
berücksichtigen (im Bestand und Neubau).

Mehrzweckhalle
Hier ist nur die Erweiterung der vorhandenen BMA und Anpassung der
Sicherheitsbeleuchtung geplant.
Die Verkabelung erfolgt nach Erfordernis in E90 oder E0, Durchführungen
durch Brandabschnitte sind nach Vorschrift abzuschotten und zu
beschriften.

Beleuchtungsanlagen
Die Beleuchtungsstärken werden gem. Arbeitsstättenrichtlinie ASR3.4
berücksichtigt.
Alle Leuchten werden in LED ausgeführt.
In den Räumen mit Rasterdecken sind Rastereinbauleuchten geplant.
Die Nebenräume wie Treppenhäuser, Technik, Lager und WC- Bereiche
erhalten einfache Aufbau-/Einbauleuchten mittleren Standards.

Für die Aula ist zusätzlich eine Ambientebeleuchtung als LED-Schiene mit
wechselnden Farben geplant, die Steuerung z.B. über ein Tableau ist fest
montiert.

In der Mehrzweckhalle ist eine Sicherheitsbeleuchtung mit
Zentralbatterie im Bestand vorhanden. Die Anlage genügt den
Anforderungen an die Versammlungsstätte nicht und muss ersetzt oder
gegebenenfalls erweitert werden.
Eine Außenbeleuchtung ist nur im Bereich des Außentreppenhauses geplant.

Blitzschutz- und Erdungsanlagen
Das Gebäude erhält eine Blitzschutzanlage nach DIN VDE 0185 T 3 der
Klasse III mit Fundamenterder als Bandeisen und/oder V4A Rundeisen. Zur
Sicherstellung der maximalen Ableitwiderstände und zur sicheren
Ableitung von Kurzschlussströmen wird ein Ringerder in die
Sauberkeitsschicht eingelegt.
Die Masche des Fundamenterders ist 20x20m und die des Ringerders in der
Sauberkeitsschickt 10x10m. Die Ableitungen werden alle 15m über Dach
geführt und auf dem Dach wieder als Masche verbunden. Alle elektr.
leitfähigen Teile sind berücksichtigt und werden dementsprechend mit
Fangstangen im Sicherungsbereich verbunden. Die Trennungsabstände sind
einzuhalten.
Ableitungen werden über die Außenfassade im Bereich der
Regenwasserfallrohre bis aufs Dach geführt. Metallische Elemente werden
mittels Erdungsfestpunkten an die Blitzschutzanlage angebunden.
Die Auffangeinrichtung auf dem Dach wird als Flachdachinstallation mit
entsprechenden Flachdachhaltern ausgeführt. Sämtliche über das Dach
geführten Installationen und Rohre werden mit Fangstangen in den
Schutzbereich gebracht. Metallische Installationen erhalten einen
zusätzlichen Potentialausgleich. Sämtliche metallische Einrichtungen
werden in den Potentialausgleich mit einbezogen. Dafür sind dezentral
entsprechende Potentialausgleichschienen gesetzt, die über sternförmige
Leitungen an die Hauptpotentialausgleichschiene angebunden werden.
Die innere Blitzschutzanlage wird mit einem Überspannungsschutz vom Typ
I und in den Unterverteilungen mit einem Überspannungsschutz II sowie
für FM- Anlagen ausgeführt.

Potentialausgleich
Metallkonstruktionen der Gebäudestruktur sowie Rohrleitungssysteme
werden mittels Potentialausgleichleitungen über die
Potentialausgleichsschiene mit der Erdungsanlage verbunden. In
Technikräumen werden Potentialausgleichsschienen positioniert.
Eine Vermaschung der Erdungsanlagen der Gebäude für den
Potentialausgleich sind zu berücksichtigen.
Der ZEP (Zentrale Erdungsfestpunkt) wird in der NSHV errichtet.

KG 450 Fernmelde- u. informationstechnische Anlagen
Telekommunikationsanlagen
Die Anbindung an das örtliche Telekommunikationsnetz ist vorhanden, der
Server im Bestand befindet sich im Serverraum im EG A.0.12 und im 1.OG
A.1.03a.

Die Ausstattung der neuen Klassenräume wurde mit dem Bauherrn
abgestimmt.
Von der Hausmeisterwohnung Kellergeschoss wird eine neue
Glasfaserleitung in das Gebäude Erweiterung (Technikraum) und zum
LWL-Verteiler im Heizungskeller Bestand gezogen. Im Gebäude Erweiterung
wird im Raum Technik B.1.10 ein Datenverteiler neu installiert. Der
Datenverteiler Mehrzweckhalle wird zurückgebaut. Es erfolgt ein neuer
Anschluss an den Datenverteiler im Technikraum. Die genaue
Leitungsführung ist im Schema Datennetz dargestellt.
Es wurde eine Ausleuchtungsberechnung des WLAN-Netzes durchgeführt.
Entsprechend wurden Access Points mit POE (Power Over Ethernet) geplant.
Die passiven Komponenten sind im Auftragsumfang des AN, die aktiven
Komponenten werden vom Bauherrn geliefert.

Elektroakustische Anlagen
Es ist eine elektroakustische Anlage vorhanden, welche sich im
Sekretariat befindet.
Diese Anlage wird für das Gebäude Erweiterung erweitert.

Gefahrenmelde- und Alarmanlagenanlagen
Eine Brandwarnanlage ist vorhanden, welche sich im Raum BWA A.0.01b
befindet. Diese Anlage soll in einem E30-Schrank neu errichtet werden,
da der Raum keine brandschutztechnische Abschottung hat. Die
Brandabschottung zum Treppenhaus und zum Flur sind zu prüfen und zu
ertüchtigen/ nachzurüsten. Die Melder in der alten Pausenhalle werden
zurückgebaut. Der Bauteil Erweiterung und die Mehrfachsporthalle sind
als Versammlungsstätte > 1000 m² eingestuft worden und sind mit einer
Brandmeldeanlage auszustatten. Gemäß Brandschutzkonzept beschränkt sich
die Brandmeldeanlage jedoch auf nur auf den Bereich der
Versammlungsstätte (Aula, Foyer, Mehrzweckhalle und direkt angrenzende
Nebenräume).
Die Zentrale der BMA mit einem F90-Gehäuse wird im Raum C.0.05
installiert, dem jetzigen Batterieraum für die Sicherheitsbeleuchtung.

Medientechnik
In der Aula ist eine mobile Bühne geplant.
Es ist ein Medienverteiler neben der Bühne geplant, welcher bauseits
eingehaust wird.
Es sind jeweils eine 4-Punkttraverse vor der Bühne und vor dem
Stuhllager geplant.
Es sind 6 Lautsprecheranschlüsse und mehrere HDMI-, XLR-, EDV- und
Anschlussdosen für die Medientechnik und Beamer geplant.

Brandschutz
Die Durchführung aller haustechnischen Leitungen durch Wände und Decken
mit Brandschutzanforderungen sind gemäß Anforderung abzuschotten und zu
beschriften.

*Hinweis: Verweis auf Planunterlagen*
Verweis auf Planunterlagen

PR700-25-052_ELT_5_B_GR_00_EL_6004 Grundriss EG ELT
PR700-25-052_ELT_5_B_GR_01_EL_6005 Grundriss 1. OG ELT
PR700-25-052_ELT_5_B_GR_DA_EL_6006 Grundriss 2. OG und Dachaufsicht ELT
PR700-25-052_ELT_5_X_SA_XX_EL_6200 Schema Energieversorgung
PR700-25-052_ELT_5_X_SA_XX_EL_6206 Schema Messkonzept

*Hinweis: Angebotsverfahren*
Angebotsverfahren

Enthalten die Vertragsunterlagen oder die Leistungsbeschreibung nach
Auffassung des Bieters Unklarheiten, die die Preisermittlung
beeinflussen können, so hat der Bieter die ausschreibende Stelle vor
Abgabe seines Angebotes schriftlich darüber zu informieren, auch wenn
dieser Hinweis schon vorher in irgendeiner anderen Form gegeben worden
ist. Nachträge aus Unwissenheit oder Unklarheit über die Ausführung
werden nicht vergütet.

Stillschweigen gilt nicht als Anerkennung.
Auf sonstige Angeboten, Bestätigungen, Lieferscheinen oder Rechnungen
des Auftragnehmers aufgedruckte oder sonst beigefügte Bedingungen sind
nur dann verbindlich, wenn sie vom Auftraggeber schriftlich anerkannt
werden.

Alle Belange in der Baudurchführung sind ausschließlich mit dem
Auftraggeber, oder dem bevollmächtigten Architekten bzw. Bauleitungsbüro
zu besprechen. Veränderungen gegenüber der Ausschreibung, den
festgelegten Bauplänen oder der Statik dürfen nur mit schriftlicher
Genehmigung vorgenommen werden. Eigenverantwortliche Änderungen der
Ausführung gegenüber dem vereinbarten Leistungsumfang sind nicht
zulässig, ihre Folgen gehen zu Lasten des Auftragnehmers.

Der Ausschreibung sind (maßstäblich verkleinerte) Pläne als Vorabzug zur
Kalkulation beigelegt.Sämtliche für die Ausführung notwendigen
Planunterlagen erhält der Bieter unmittelbar nach der Beauftragung.

Sind im Leistungsverzeichnis zu einzelnen Positionen zusätzlich
beispielhafte oder aus den Planungsvorgaben entnommene
Materialien/Erzeugnisse/Typen/Systeme angeführt, können in der
Bieterlücke gleichwertige Materialien/Erzeugnisse/Typen/Systeme
angeboten werden.
Setzt der Bieter in die Bieterlücke keine
Materialien/Erzeugnisse/Typen/Systeme seiner Wahl ein, gelten die
beispielhaft genannten Materialien/Erzeugnisse/Typen/Systeme als
angeboten.Die Gleichwertigkeit ist dem Auftraggeber vor der Ausführung
nachzuweisen.Kann die Gleichwertigkeit nicht nachgewiesen werden, kommen
die in der Position genannten Materialien/Erzeugnisse/Typen/Systeme zur
Ausführung.

*Hinweis: Leistungen des Auftragnehmers*
Leistungen des Auftragnehmers

Sämtliche Angebotspreise verstehen sich, soweit es im LV nicht
ausdrücklich anders angegeben ist, einschließlich Lieferung und
gebrauchsfertigem Einbau aller Materialien und Zubehörteilen, sowie
Vorhaltung und Lagerung von Materialhilfsstoffen und Werkzeugen.

Werden Leistungen erforderlich, für die in dem jeweiligen Titel keine
Leistungsposition enthalten ist, die aber in einem anderen Titel
enthalten ist und die der zu erbringenden Leistung in ihrer Art
gleichsteht, so gilt im Sinne der Gesamtleistung der hierfür angebotene
Einheitspreis.

Werden Leistungen erforderlich, für die im Leistungsverzeichnis keine
Leistungsposition enthalten ist, ist der Auftragnehmer verpflichtet,
hierfür vor Beginn dieser Arbeiten ein Kostenangebot vorzulegen. Für die
Ausführung dieser Arbeiten wird dem Auftragnehmer ein Nachauftrag
erteilt, für den im übrigen die gleichen Vereinbarungen und Bedingungen
des Hauptauftrages einschließlich dort vereinbarter Nachlässe, Skonti,
Umlagen etc. gelten.

Die Montage- und Werkstattplanung sowie die Teilnahme an Behördlichen
Abnahmen sind in die Einheitspreise mit einzukalkulieren.

Die Baustelleneinrichtung ist vollständig durch den Auftragnehmer (AN)
bereitzustellen und in die Einheitspreise einzukalkulieren. Sämtliche
hierfür erforderlichen Leistungen, einschließlich Anlieferung,
Vorhaltung, Unterhaltung, Umsetzen und Räumen der Baustelleneinrichtung,
sind bei der Kalkulation zu berücksichtigen und gelten mit den
angebotenen Preisen als abgegolten.

*Hinweis: Hinweis - Allgemeine Vertragsbedingungen*
Hinweis - Allgemeine Vertragsbedingungen

Nachträge sind vorab anzukündigen.
Stundenlohnarbeiten sind ebenfalls vorab anzukündigen.
Schnittstelle zwischen PV-Anlage und Elektroinstallation ist der
Wechselrichter:
Der Anschluss der Zuleitung zum Wechselrichter erfolgt durch den
Elektriker.
Datenleitungen werden durch den Elektriker verlegt.
Der Anschluss des Wechselrichters erfolgt durch den PV-Errichter.

Erforderliche Gerüste und/oder Hebebühnen für Arbeitshöhen bis 4,50 m
sind vom
Auftragnehmer bereitzustellen und in den Einheitspreisen vollständig
einzukalkulieren.

*Hinweis: Technische Vorbemerkungen PV-Anlage*
Technische Vorbemerkungen PV-Anlage

INHALTSVERZEICHNIS
I. ALLGEMEINE BEDINGUNGEN
II. TECHNISCHE AUSFÜHRUNGSBEDINGUNGEN
III. VORBEMERKUNGEN ZUM LEISTUNGSVERZEICHNIS
IV. LEISTUNGSVERZEICHNIS

Abkürzungen:
Folgende Abkürzungen und Kurzzeichen finden im Leistungsverzeichnis
Verwendung und gelten als vereinbart
AG = Auftraggeber
AN = Auftragnehmer
BL = Bauleitung
PB = Planungsbüro
LV = Leistungsverzeichnis

ALLGEMEINE BEDINGUNGEN
Vorschriften
- VDE-Vorschriften, insbesondere die VDE 0100
- VDE 0108 (Sicherheitsbeleuchtung)
- VDE 0833 (Gefahrenmeldeanlagen)
- DIN 14675 (Brandmeldeanlagen, Aufbau)
- EN54 Teil 2 und 4
-Verordnung über allgemeine Bedingungen für die Elektrizitätsversorgung
von Tarifkunden (AVBEltV)
- Technische Anschlussbedingungen (TAB) des örtlichen
Elektroversorgungsunternehmen (EVU)
- Alle Geräte und Materialien mit CE-Kennzeichnung
- Unfallverhütungsvorschriften
Weitere Vorschriften sind den anliegenden Titeln zu entnehmen.
Für die Einhaltung und den Nachweis der Vorschriften, Normen und
Bestimmungen ist der AN verantwortlich.
Terminkoordination
- Grundlage der Arbeitsabfolge ist der Bauzeitenplan oder die
Einzelterminvorgabe der BL.
- Der AN muss seine Einzeltermine in Abstimmung mit der BL für
die verschiedenen Baubereiche in den Bauzeitenplan eintragen.
- Der Ausführungsablauf ist dem Baufortschritt anzupassen.
Beginn der Leistung des AN
- Das Beschaffen von Unterlagen, Angaben, Entscheidungen und
Genehmigungen als Grundlagen seiner Vertragserfüllung ist
Sache des AN.
- Der AN hat vor Beginn der Montagearbeiten die bauseitigen
Vorleistungen zu kontrollieren und ggf. der BL schriftlich
mitzuteilen, welche bauseitigen Leistungen noch vor
Montagebeginn zu erbringen sind, damit eine reibungslose
Montage ohne Nachforderungen gewährleistet ist.
- Teilnahme an den wöchentlichen Baubesprechungen.
Baustelleneinrichtung/Ausrüstung
- Baustelleneinrichtung, auch für Lagerhaltung, ist im
benötigten Umfang zu liefern, für die Bauzeit vorzuhalten
und nach Abschluss der Bauarbeiten zu demontieren und
abzufahren.
- Die für die Ausführung der beschriebenen Leistung
notwendigen Arbeitsgeräte und Montagehilfsmittel, wie
Gerüste, Hebezeuge, Schlitz- und Fräsgeräte, Messgeräte
usw. sind vom AN für die Bauzeit vorzuhalten und nach
Beendigung der Baumaßnahme zu demontieren und abzufahren.
Aufmaß
- Das Aufmaß hat gemäß der Gliederung des LV 's zu erfolgen, aufgebaut
nach den Titeln und Positionen sowie den Einzelräumen, so dass die
Bauleitung in der Lage ist, die Kosten differenziert zu betrachten.
- Das Erstellen des Aufmaßes hat rechtzeitig, vor dem Verputzen der
Decken und Wände, bzw. Schließen von Kanälen usw. zu erfolgen, damit das
Aufmaß geprüft werden kann.
Liefer- und Leistungsgrenzen
- Die interne Anlagenverkabelung und das Anschließen der
Leitungen von Fremdanlagen wird vom jeweiligen Gewerk
durchgeführt.
- Der AN verpflichtet sich, seine Arbeiten im Einvernehmen
mit der BL und anderer am Bau beteiligten Firmen
auszuführen, und zu koordinieren.
- Die Leistung des AN umfasst sämtliche Leistungen, die zur
Erstellung der betriebsfähigen Anlage und zur Erfüllung der
behördlichen Auflagen erforderlich sind.
- Vor Beginn der Arbeiten und der Materialbestellungen sind
die fabrikatspezifischen Details, wie Abmessungen,
Farbgebung usw. mit der BL abzustimmen.
Metallpreise
- Sich verändernde Metallpreisdotierungen haben keinen
Einfluss auf die Einheitspreise.
Unterlagen für den Auftragnehmer
- Dem AN werden zur Erstellung seiner Montageunterlagen und
der Ablieferungsunterlagen folgende Unterlagen vom BH auf
Anforderung zur Verfügung gestellt:
- Elektro-Installationspläne (Grundrisse digital)
- Stromlaufpläne der Verteilungen (digital)
- Für die Erstellung der Ablieferungsunterlagen und weiterer
Weißpausen kann sich der AN eine CD mit den Grundrissplänen im
dwg- oder dxf-Format der v. g. Elektro-Ausführungszeichnungen
vom BH anfordern.
- Die zur Verfügung gestellten Planungsunterlagen können,
ebenso wie dieses Leistungsverzeichnis, nicht ohne
Überarbeitung für die Bestellung von Material verwendet werden.
Ablieferungsunterlagen
- Anfertigen der Bestandsunterlagen, einschließlich technischer und
funktioneller Angaben mit genormten Symbolen, den aktuellen
Zustand der Ausführung nach der Fertigstellung und der
Inbetriebnahme wiedergebend.
- Vor der Abnahme ist dem BH zu übergeben:
- 1 CD mit den Grundrissplänen im dwg-Format
- 3 Satz Weißpausen, gefaltet mit Lochverstärkung
Zu den Ablieferungsunterlagen gehören:
- Grundrisspläne mit vollständiger eingetragener Installation
- Stromlaufpläne der Verteilungen
- Prinzipschaltpläne für alle eingebauten Anlagen
- Funktionspläne für Hausnotrufanlage, Antriebssteuerungen
- Abnahmeprotokolle und Atteste für den Hausalarm und der
Sicherheitsbeleuchtung
- Übergabe der original Softwaren für alle Anlagen
- Beschreibungen, Dokumentation im Original für alle eingebauten
Bauteile und Anlagen in deutscher Sprache
- Protokolle über Messungen und Einstellarbeiten
(z. B. Schleifenimpedanz- und Isolationswiderstandsmessung usw.),
Datennetz usw.
Montageunterlagen
- Auf der Basis der Elektro-Ausführungszeichnungen des PB hat
der AN seine Montageunterlagen zu erstellen.
- Technische Änderungen, die nach Erhalt des Elektroauftrages
vereinbart und festgelegt werden, sind in die
Montageunterlagen einzuarbeiten.
- Erst nach Genehmigung der Montageunterlagen darf mit der
Ausführung begonnen werden.

II. TECHNISCHE AUSFÜHRUNGSBEDINGUNGEN
Innenbeleuchtung
- Die Lichtfarbe der Leuchtmittel, die Raumbezogen auszulegen
ist, hat der AN mit der BL vor Bestellung abzustimmen.
Verteilung
- Die Verteilung ist gemäß ihres Zuständigkeitsbereiches mit
gravierten selbstklebenden Resopal-Schilder (weiß mit schwarzer
Schrift) zu kennzeichnen.
- In den Verteilungen sind die Schaltpläne mit Legende in
einer stabilen DIN A4 PVC-Plantasche anzubringen.
- Die verwendeten Einbauteile sollen nach Möglichkeit
gleichen Fabrikates sein.
- Eine Platzreserve von 30% ist vorzuhalten.
- Sämtliche Zu- und Abgänge sind auf Reihenklemmen zu führen
(Anordnung L1, L2, L3, N, PE).
- Die N-Klemmen sind als Trennklemmen auszuführen.
- Alle Klemmen sind als Schraubklemmen auszuführen.
Bei größeren Querschnitten sind Anschlussklemmen aus dem
Standardprogramm des Herstellers zu verwenden.
- Die Sammelschiene und Verbindungsleitungen sind aus Kupfer
zu fertigen und gemäß VDE für die entsprechende Belastung
zu dimensionieren und zu kennzeichnen.
Installationsgeräte/Verlegesysteme
- Netzform: TN-S-Netz 230/400V, 50 Hz, d.h. getrennte
Neutral- und Schutzleiter im gesamten Netz (moderne Nullung
gemäß VDE 0100) oder nach den Forderungen der TAB des
örtlichen EVU' s.
- Energieleitungen und Schwachstromleitungen sind getrennt zu
verlegen.
- Die Schlitzarbeiten haben maschinell mit Staubabsaugung zu
erfolgen.
- Beleuchtungsschalter an Raumzugangstüren sind, sofern keine
anderen Angaben erfolgen, in ca. 10cm Abstand von der
Türzarge als Kombination mit z. B. weiteren Schaltern zu
installieren.
- Als Einbauhöhen gelten, sofern keine besonderen Angaben
gemacht werden, für Schalter 1,05m über OKFF und für
Steckdosen 0,30m über OKFF.
- Werden mehrere Schalter und Steckdosen neben- oder
übereinander angeordnet, so sind Kombi-Abdeckplatten zu
verwenden.
- Vor der Montage der Geräteeinbaudosen für Schalter, Taster
usw. ist die Anschlagrichtung der Türen anhand der neuesten
Architektenpläne durch den AN zu prüfen!

III. VORBEMERKUNGEN ZUM LV
- Der Bieter hat die Ausschreibungsunterlagen auf ihre
Vollständigkeit und Verständlichkeit hin zu überprüfen.
- Sofern einzelne Angaben oder Bestimmungen dieser
Ausschreibung unklar sind oder dem Anbietenden
widersprüchlich erscheinen, muss er dieses, wenn sich die
Unklarheit oder der Widerspruch nicht beseitigen lassen, in
einem Begleitschreiben zu seinem Angebot zum Ausdruck
bringen.
- Die Abgabe des Angebotes ist für den Bauherrn kostenlos und
unverbindlich.
- Eventuelle Terminverschiebungen im Baufortschritt haben
keinen Einfluss auf die abgegebenen Preise.
Hinweis:
Vorgenannte Leistungen sind, falls im Leistungsverzeichnis keine
entsprechenden Positionen dafür enthalten sind, ohne besondere Vergütung
als Nebenleistungen zu erbringen bzw. mit den Einheitspreisen
abgegolten!
In die Einheitspreise ist einzurechnen:

- Die Baustelleneinrichtung.
- Die komplette Montage einschließlich der
Anlageninbetriebnahme und betriebsfertigen Übergabe
- Die technische Einweisung des Bauherren oder Nutzers.
- Benötigte Werkzeuge, Messgeräte, Gerüste usw.
- Maschinelle Schlitzarbeiten mit Staubabsaugung für die
Unterputzverlegung.
- Lieferungen frei Baustelle einschließlich Verpackung.
Stempel und Unterschrift des Bieters
Der Bieter erklärt mit seiner Unterschrift, dass er die Allgemeinen
Bedingungen, technischen Ausführungsbedingungen und Vorbemerkungen zum
LV, mit allen darin genannten Angebots- und Ausführungsgrundlagen als
gleichrangig zu den Forderungen der VOB zur Kenntnis genommen hat und
mit ihnen vorbehaltlos einverstanden ist.

IV. BESONDERE LEISTUNGEN

Probebetrieb und Inbetriebnahme für Nutzungsphase Gebäude

Nach Fertigstellung des Gebäudes hat der Auftragnehmer die
planungskonformen Funktionen der Anlage und deren Zusammenwirken mit
verbundenen Anlagen in Probebetrieben für das Zusammenwirken des
Gesamtgebäudes nachzuweisen. Der Nachweis erfolgt auf Basis der durch
den AN übergebenen Betriebsdaten und ist Voraussetzung für die
Bestimmungsgemäße Nutzungsphase.
Der Probebetrieb ist innerhalb oder außerhalb der Heizperiode
durchzuführen,
Voraussetzungen für den Probebetrieb sind:

1. die Abstimmung der Probebetriebs-Abläufe mit dem
Inbetriebnahmemanager (Gewerk Gebäudeautomation) für

die Termine,
die Teilnehmer
die Voraussetzungen
die Datenübergabe
die einzustellenden Sollwerte und Parameter sowie
die einzustellende Lastsituation während des Probebetriebs

2. der fehlerfreie 1:1 - Test aller Hardwaredatenpunkte sowie das
Vorliegen der Dokumentation der entsprechenden Automationsanlagen,
3. Die erfolgreiche Prüfung der Datenerfassung und -bereitstellung durch
Übergabe von Betriebsdaten aus der Gebäudeautomation für einen Zeitraum
von mindestens einem Tag an den Inbetriebnahmemanager. Dieser übergibt
die Daten an die Objektüberwachung.
4. Betriebsbereitschaft aller für den Betrieb der Anlage notwendigen
weiteren (verbundenen) Anlagen, einschließlich der Automations- und
Managementebene der GA.
5. Mitteilung an den Inbetriebnahmemanager und die Objektüberwachung,
dass alle Voraussetzungen für den Probebetrieb erfüllt sind, mit
Terminvorschlag.
6. Bestätigung des Inbetriebnahmemagementes und der Objektüberwachung
des AG zur Durchführung des Probebetriebs.

Der Probebetrieb der Anlage umfasst folgende Leistungen:
Betrieb der Anlage über einen Zeitraum von zwei Wochen vor VOB-Abnahmen.
Zwei Ortstermine (jeweils 8h) während des Probebetriebs zur Veränderung
von Sollwerten, Parametern oder Zeitprogrammen oder sonstigen
Anlagenparametern nach Vorgabe des Monitoring-Konzepts.
Während des Probebetriebs muss die Anlage im Automatikbetrieb betrieben
werden, wenn dieser in der Planung vorgesehen ist. Handeingriffe mit
Ausnahme der geforderten Veränderungen wie z. B. der Anpassung von
Sollwerten und Zeitprogrammen auf der Managementbedienebene können zum
Abbruch des Probebetriebs führen.
Speicherung der geforderten Betriebsdaten in Zusammenwirken mit dem
Gewerk Gebäudeautomation während des Probebetriebs.
Übergabe der gespeicherten Betriebsdaten in Zusammenwirken mit dem
Gewerk Gebäudeautomation an den Inbetriebnahmemanager und die
Objektüberwachung des AG nach Abschluss des Probebetriebs innerhalb von
24 Stunden.
Sind anlagenübergreifende Funktionen vorgesehen, so sollten die
Probebetriebe der betroffenen Anlagen zeitgleich gemeinsam durchgeführt
werden, um das Zusammenwirken feststellen zu können.
Kann in einem Probebetrieb die Erreichung der Zielwerte nicht
nachgewiesen werden, ist der Probebetrieb entsprechend dieser Position
zu wiederholen. Die Kosten der Wiederholung trägt der Errichter.

Inbetriebnahme gesamte Elektrotechnik für Nutzungsphase gesamtes
Gebäude.

Die Durchgeführte Schulung wird protokolliert, die Teilnehmer erhalten
eine Schulungsbestätigung.

Werk- und Montageplanung

Werk- und Montageplanung bestehend aus:

Erstellen einer Werk- und Montageplanung unter Fortschreibung und
Ergänzung der Ausführungsplanung gemäß VDI6026 20 Kalendertage nach
Übergabe der Ausführungsplanung des Generalplaners, in digitaler Form
sowie in maßstabsgetreuem Papierform bei Plänen. Aufgrund der
Bauabschnitte, der Schnittstellen, der Fachbeiträge der technischen
Gewerke, dem Zusammenspiel der Anlagen sowie dem Zusammenwirken nach
Gebäudefertigstellung kann nicht von einer finalen Montage- und
Werkstattplanung nach 20 Kalendertagen für das gesamte Gebäude
ausgegangen werde.
Erstellen eines Pflichtenhefts im Rahmen der Werk- und Montageplanung
inkl. Beschreibung aller Funktionen und Schnittstellen zu den Gewerken
der Versorgungstechnik, Trockenbau, Estrich (z.B. Abstimmen von
Estrichaussparungen) und Dachdecker.
Fortschreibung Schlitz- und Durchbruchsplanung für eigene Schlitze sowie
eigene Kernbohrungen für die eigenen Durchbrüche sämtlicher für das
eigene Gewerk notwendigen Durchbrüche unter Berücksichtigung der
Vorgaben der Tragwerksplanung.
Fortlaufende Kollisionsprüfung der Durchbrüche und Trassen mit anderen
technischen Gewerken, Koordinierung und Abstimmung der Durchbrüche mit
Schnittstellen-Gewerken wie z.B. Dachdecker, Trockenbau, Abstimmung der
Durchbrüche mit Tragwerksplanung und Objektüberwachung des AG bei
Abweichungen von den Vorgaben sowie der Ausführungsplanung des
Fachplaners.
Permanentes Fortschreiben der Werk- und Montageplanung auf
Schnittstellen der Werk- und Montageplanung der technischen Gewerke
sowie Änderungen und Anpassungen während der Ausführungsphase, der
Probebetriebspase und der Inbetriebnahmephase.
Bei Abweichung von den Leitfabrikaten ist ein Nachweis über die
Gleichwertigkeit zu erbringen. Dies beinhaltet auch etwaige Berechnungen
(z.B. Lichtberechnungen)

Revisionsunterlagen gemäß VDI 6026

Revisionsunterlagen bestehend aus:

Erstellen und liefern eines Vorabzug der Dokumentation an den
Inbetriebnahmemanager und die Objektüberwachung des AG als Grundlage für
den Beginn der Probebetriebsphase und der Abnahmen der technischen
Gewerke.
Fortschreiben der Werk- und Montageplanung auf den Stand der Ausführung
Erstellung der Bestandslisten und Arbeitskarten, Auflistung sämtlicher
wartungspflichtiger Anlagen und Anlagenteile aus dieser
Leistungsbeschreibung einschl. späterer Änderungen und Nachträge, gemäß
AMEV 2018, Teil D, nach Bauabschnitten.
Erstellen und liefern von fortgeschriebenen Revisionsunterlagen auf
Basis der Ergebnisse der Probe- und Inbetriebnahmephase sowie der
fortgeschriebenen Werk- und Montageplanung gemäß VDI 6026.
Einschließlich digitaler Pläne und Schemata im Format dxf oder dwg. Die
Unterlagen sind einmal in Papierformat und einmal als Datenträger bis
spätestens 20 Kalendertage nach Inbetriebnahmephase zu liefern.

*Hinweis: Ausführungsfristen*
Ausführungsfristen

Die Arbeiten sind zügig und ohne Unterbrechung gemäß Terminplan bzw.
Terminvereinbarung durchzuführen. Die vereinbarten Ausführungsfristen
sind unbedingt einzuhalten. Insbesondere hat der AN rechtzeitig vor
Aufnahme der Arbeiten zu prüfen, ob alle Voraussetzungen zur
Durchführung der Arbeiten gegeben sind. Bedenken sind der Bauleitung
schriftlich mitzuteilen. Die Arbeiten sind ohne gesonderte Aufforderung
ab dem vereinbarten Termin durchzuführen.

Ändert sich der Terminablauf bauseitig und werden dadurch vereinbarte
Fertigstellungstermine hinfällig, so ist der AN verpflichtet, innerhalb
von 14 Tagen nach schriftlicher Aufforderung mit seiner jeweiligen
Leistung am Bau zu beginnen bzw. fortzufahren.Unter Beibehaltung der
vertraglichen Fristen verändern sich dann die Fertigstellungstermine
entsprechend.

*Hinweis: Abnahmen*
Abnahmen

Es wird vereinbart, dass durch den AN verlangte Abnahmen und
Teilabnahmen nach der Fertigstellung der Leistung vom AG binnen 12
Werktagen durchgeführt werden.Die dem AG einzureichenden Nachweise oder
sonstigen Unterlagen für die Vorbereitung der Teilabnahme sind dem AG 20
Tage im Voraus zur Prüfung vorzulegen.

Nach Fertigstellung aller Arbeiten und nach Abschluss aller
erforderlichen Fachabnahmen durch Behörden und dergleichen erfolgt die
Schlussabnahme der Gesamtleistung durch die Bauleitung. Die Erfüllung
der Voraussetzungen ist vom AN anzuzeigen. Es wird gewerkeweise ein
schriftliches Protokoll erstellt - er erfolgt eine förmliche Abnahme.

Das Gleiche gilt für wesentliche, später nicht mehr zugängliche Teile,
für die schon während der Ausführung Teilabnahmen erfolgen müssen.Die
Inbetriebnahme oder Nutzung auch durch nachfolgende Gewerke stellt in
keinem Fall
eine Abnahme der Leistungen dar.

Zu den Abnahmen sind alle geforderten Unterlagen, Zeugnisse, Nachweise,
Bedienungsanleitungen usw. unaufgefordert und übersichtlich geordnet zu
übergeben. Zu der Schlussabnahme ist unaufgefordert eine
Gewährleitungsbescheinigung über die ordnungsgemäße Ausführung der
Arbeiten nach den einschlägigen DIN Vorschriften
zweifach vorzulegen.

Sind zu dem vereinbarten Termin die Arbeiten nicht fertiggestellt, so
wird die Abnahme insgesamt abgebrochen und ein neuer Termin vereinbart.
Bei der Abnahme festgestellte Mängel werden protokolliert und müssen zu
einem
zu vereinbarenden Termin behoben werden.

Werden vor, bei oder nach der Abnahme Mängel an der Bauleistung
festgestellt, so beginnt der AN spätestens drei Tage nach Kenntnisnahme
mit der Beseitigung. Grundsätzlich sind alle Mängel so zu beseitigen,
dass der vertraglich zugesicherte Zustand und die zugesicherte
Ausführung hergestellt werden.
Minderungen und Wandlungen sind ausgeschlossen. Bei der
Mängelbeseitigung sind ggf. andere Gewerke mit einzubeziehen.
Grundsätzlich müssen diese Leistungen von den beauftragten Firmen
ausgeführt werden, bzw. der AG benennt diese. Alle mittelbaren und
unmittelbaren Kosten aus der Mängelbeseitigung trägt der Verursacher.

Zur Schlussabnahme sind gewerkeweise Bestands- und Revisionsunterlagen
zu übergeben. In die Unterlagen sind alle Nachaufträge zu
integrieren.Zeichnungen sind kopierfähig zu übergeben.

Prüfgebühren und Gebühren für amtliche Abnahmen trägt, der Bauherr.
Ausgenommen sind Prüfgebühren für vorgeschriebene Eigen- und
Baustoffüberwachung, sowie für Wiederholungen die der AN zu vertreten
hat.

Für die Sachverständigenabnahme (SV-Abnahme) ist durch den Auftragnehmer
(AN) fachkundiges Personal in ausreichender Anzahl bereitzustellen. Die
Begleitung der Abnahme, die Unterstützung des Sachverständigen sowie das
Vorführen und Erläutern der errichteten Anlage sind Bestandteil der
Leistung. Sämtliche hierfür entstehenden Kosten sind in die
Einheitspreise einzukalkulieren und mit diesen abgegolten.

#### Bereich 55.01 PV-Unterkonstruktion und Ballastierung

**55.01.1 PV-Unterkonstruktion**
*** Pauschalposition
PV-Unterkonstruktion

Modulfeld: 80 Stück PV-Module

Ausrichtung: Ost/West

Aufstellwinkel: 20 °

Ballastierung: gem. Statik, inklusive

Der Abstand PV-Modul-Unterkante zu der
Substrat-Oberkante muss mindestens 30 cm betragen.

Angebotenes Fabrikat:

Hersteller:
'....................................................' (vom Bieter einzutragen)

Typ:
'....................................................' (vom Bieter einzutragen)

inklusive Klein-, Befestgungsmaterial und Ballastierung
liefern
und betriebsfertig montieren.
Menge: 1,000 psch

**55.01.2 Erdungs-/Potentialanschluss Montage-/Profilschiene**
Erdungs-/Potentialanschluss Montage-/Profilschiene

zur leitenden Verbindung zu den Montage-/
Profilschienen

inklusive allem Klein- und Befestgingsmaterial liefern
und
betriebsfertig montieren.
Menge: 40,000 St

**55.01.3 Erdungs-/Potentialanschluss für Funktionserde**
Erdungs-/Potentialanschluss für Funktionserde

zur Einbindung der Montage-/ Profilschienen für
Funktionserde

inklusive allem Klein- und Befestgingsmaterial liefern
und
betriebsfertig montieren.
Menge: 40,000 St

#### Bereich 55.02 Kabelmanagement

**55.02.1 Kunststoff-Clip**
*** Pauschalposition
Kunststoff-Clip

aus UV-beständigen Kunststoff mit um 180° drehbarem
Kabelbinder für die Klemmbefestigung an am Modulrahmen

liefern und betriebsfertig montieren.
Menge: 1,000 psch

**55.02.2 Edelstahl-Clip**
*** Pauschalposition
Edelstahl-Clip

aus UV-beständigen Kunststoff mit um 180° drehbarem
Kabelbinder für die Klemmbefestigung an am Modulrahmen

liefern und betriebsfertig montieren.
Menge: 1,000 psch

**55.02.3 Montageplatte**
*** Pauschalposition
Montageplatte

zur einfachen und schnelle Montage von Mikroinvertern
und Optimizern an Montage/Profilschienen.

liefern und betriebsfertig montieren.
Menge: 1,000 psch

**55.02.4 Kabelrinne geschlossen 100 x 60 mm inkl . Trennsteg**
Kabelrinne geschlossen 100 x 60 mm inkl.Trennsteg
Menge: 31,000 m

**55.02.5 Potentialausgleich / Erdung**
*** Pauschalposition
Potentialausgleich / Erdung

inklusive allem systemgebundenen Klein- und
Befestigungsmaterial liefern und betriebsfertig montieren.
Menge: 1,000 psch

#### Bereich 55.03 PV-Module und Stringverkabelung

**55.03.1 Photovoltaik-Module**
Photovoltaik-Module

auf eine DC-Kabellänge von mind. 1,20 m ist zu achten.

Leistung: 465 Wp

Angebotenes Fabrikat:

Hersteller:
'....................................................' (vom Bieter einzutragen)

Typ:
'....................................................' (vom Bieter einzutragen)

liefern und betriebsfertig montieren.
Menge: 80,000 St

**55.03.2 PV-Optimierer**
PV- /Leistungsoptimierer

zur Montage unter Solarmodulen zur Optimierung bei
Verschattungen.

liefern und betriebsfertig montieren.
Menge: 10,000 St

**55.03.3 PV-DC-Kabel 6 qmm**
PV-DC-Kabel 6 qmm

nach EN 50618 mit dem Aufdruck H1Z2Z2-K

liefern und betriebsfertig montieren.
Menge: 420,000 m

**55.03.4 MC4-Stecker-/Kupplungsset**
MC4-Stecker-/Kupplungsset

nach IEC 62852 bzw. EN 62852, IP68, mit SNAP IN- und
Crimpanschluss für bis zu 1.500 V.

Stecker/Kupplung müssen vom gleichen Hersteller und für
die
Verwendung miteinander durch diesen freigegeben sein.

liefern und betriebsfertig montieren.
Menge: 80,000 St

**55.03.5 Kabelbeschriftung ohne Kabelbinder**
Kabelbeschriftung ohne Kabelbinder

Kabelmarkierer ohne Kabelbinder aus dem robusten
Kunststoffmaterialmix,
halogenfrei, UV-beständig, wasserfest, äußerst wisch- &
abriebs- & reißfest.

liefern und betriebsfertig montieren.
Menge: 80,000 St

#### Bereich 55.04 PV-Wechselrichter

**55.04.1 Wechselrichter 29,9 kW**
Hybrid-Wechselrichter

für dreiphasige Photovoltaikanlagen zur Umwandlung des
erzeugten Gleichstroms in netzkonformen Wechselstrom
sowie zur Anbindung und Steuerung eines
Batteriespeichers. Ausführung einschließlich
erforderlicher Anschluss-, Kommunikations- und
Schutzeinrichtungen sowie betriebsfertiger Montage,
Parametrierung und Inbetriebnahme.

Ausführung:  3-phasig, Hybrid-Wechselrichter
Bemessungsleistung: ca. 29,9 kW

Fabrikat der Planung:  GoodWe
Typ:  GWK29.9K-ETA-G 20
  o.gleichwertiger Art

Angebotenes Fabrikat:

Hersteller:
'....................................................' (vom Bieter einzutragen)

Typ:
'....................................................' (vom Bieter einzutragen)

liefern und betriebsfertig montieren.
Menge: 1,000 St

**55.04.2 MI-Gehäuse mit NH-Trennern**
MI-Gehäuse mit NH-Trennern

zur Zusammenführung der Wechselrichter AC-Kabel.

Isolierstoffgekapselte Niederspannungs- Schaltgerätekombination in Kastenbauform nach IEC 61439 -2 für
Wandaufbau.

Die Gehäuse müssen zur Montage im Freien geeignet sein,
es sind die klimatischen Ein- und Auswirkungen auf die
Betriebs- mittel zu beachten.

Kastenunterteile und -deckel aus schlagfestem
Polycarbonat, halogen- und silikonfrei Farbe RAL 7035,
Deckel transparent mit Schnellverschlüssen für
Werkzeugbetätigung.

Brennverhalten gem. IEC 60695-2-11 Glühdrahtprüfung
960°C.

Maximale Wasseraufnahme von 10 mg nach DIN 53473.

Schutzisoliert, Schutzklasse II

BESTÜCKUNG

NH 00 -Trenner 1 Stk, 3-polig
Sammelschienen: 5-polig
Schutzart: IP 65

liefern und betriebsfertig montieren.
Menge: 1,000 St

**55.04.3 Wechselrichterhalterung**
Wechselrichterhalterung

die metallische Weschelricher-Halterung dient dem UV-
und Wetterschutz
der vorgenannten Wechselrichter und ggf. notwendigen
MI-Sammlern.

Die Einhausung muss eine gute Zugängigkeit für
Wartungs- und
Prüftätigkeiten gewährleisten.

liefern und betriebsfertig montieren.
Menge: 1,000 St

#### Bereich 55.05 Batteriespeicher

**55.05.1 Batteriespeicher**
Hochvoltbatteriespeicher

mit einer nutzbaren Speicherkapazität von 5,1 kWh, zur
Speicherung elektrischer Energie aus
Photovoltaikanlagen und zur bedarfsgerechten Versorgung
angeschlossener Verbraucher. Ausführung als
Lithium-Ionen-Batteriesystem, inklusive
Batterieeinheit, erforderlicher Anschluss- und
Kommunikationskomponenten sowie betriebsfertiger
Montage und
Inbetriebnahme.

Fabrikat der Planung:  GoodWe
Typ:  GW5.1-BAT-D-G 20
  o.gleichwertiger Art

Angebotenes Fabrikat:

Hersteller:
'....................................................' (vom Bieter einzutragen)

Typ:
'....................................................' (vom Bieter einzutragen)

liefern und betriebsfertig montieren.
Menge: 4,000 St

#### Bereich 55.06 AC-/IT-Technik

**55.06.1 IT-Außenkabel**
IT-Außenkabel

bis 10 GBit Ethernet geeignet, halogenfrei und
UV-beständig

liefern und betriebsfertig verlegen.
Menge: 90,000 m

**55.06.2 DC-Lasttrennschalter**
DC-Lasttrennschalter

in Isogehäuse auf Hutschiene bzw. Schalter IP 65 als
Feuerwehrschalter in der Gleichstromleitung über
Unterspannungsauslösung oder PV-Aus Schalter

Angebotenes Fabrikat:

Hersteller:
'....................................................' (vom Bieter einzutragen)

Typ:
'....................................................' (vom Bieter einzutragen)

liefern und einschließlich Klein- und
Befestigungsmaterial
betriebsfertig montieren.
Menge: 1,000 St

**55.06.3 ISO-Gehäuse mit DC-Überspannungsschutz**
ISO-Gehäuse mit DC-Überspannungsschutz

Generatoranschlusskasten der PV-Module,
mit Überspannungsschutz auf Hutschiene.

DC-Überspannungsschutz Typ 1+2
Mehrpoliger, modularer DC-Überspannuns-Ableiter mit
dreistufiger Gleichspannungs - Schaltvorrichtung für
PV-Anlagen mit Fernmeldekontakt für
Überwachungseinrichtung (potentialfreier Wechsler)

Angebotenes Fabrikat:

Hersteller:
'....................................................' (vom Bieter einzutragen)

Typ:
'....................................................' (vom Bieter einzutragen)

liefern und einschließlich Klein- und
Befestigungsmaterial
betriebsfertig montieren.
Menge: 1,000 St

**55.06.4 Generatoranschlusskasten für Photovoltaikanlagen**
Generatoranschlusskasten für Photovoltaikanlagen

1100 V DC, für 4 MPP-Tracker, mit jeweils 2
DC-Eingängen und 1 DC-Ausgang, Anschluss über Stäubli
MC4-Evo 2 Steckverbinder.

Ausführung als automatisch EIN- und AUS-schaltender
DC-Feuerwehrschalter zur Fernausschaltung der DC-Seite
gemäß VDE-AR-E 2100-712. Abschaltung über
Unterspannungsauslösung; automatisches
Wiedereinschalten nach Wiederkehr der Steuerspannung.
Mit Meldekontakt.

Integrierter Überspannungsschutz Typ I+II auf der
DC-Seite mit Signalkontakt, geeignet für
Photovoltaikanlagen gemäß EN 61643-31 / EN 61643-32.
Max. PV-Systemspannung 1.100 V DC, Schutzpegel = 3,8
kV, Blitzprüfstrom Iimp 6,25 kA.

Technische Mindestanforderungen:
4 MPP-Tracker
je MPP: 2 Eingänge / 1 Ausgang
insgesamt 8 DC-Eingänge
MC4-Evo 2
Bemessungsspannung: 1.100 V DC
max. Strom pro MPP: 44 A
DC-Nennstrom: 51,25 A
Überspannungsschutz: Typ I+II
Schutzart: IP65
Umgebungstemperatur: -20 °C bis +50 °C
Gehäuse: glasfaserverstärkter Kunststoff
Abmessungen (H × B × T): 340 × 400 × 135 mm
Steuerung Feuerwehrschalter: 100-250 V AC, 50/60 Hz
automatische Wiedereinschaltung
Zulassung gemäß IEC 61439-1 und EN 61439-2.

Fabrikat der Planung:  Weidmüller
Typ:  PVC DC 2I 1O 4MPP RD SPD1R EVO 11
  o.gleichwertiger Art

Angebotenes Fabrikat:

Hersteller:
'....................................................' (vom Bieter einzutragen)

Typ:
'....................................................' (vom Bieter einzutragen)

liefern und einschließlich Klein- und
Befestigungsmaterial
betriebsfertig montieren.
Menge: 1,000 St

**55.06.5 PV-Aus-Taster**
PV-Buzzer

Sicherheitskasten mit Taster, für Aufputzmontage,
Schutzart IP44, Schlagfestigkeit IK07, Gehäuse aus
schlagfestem Isolierstoff, Farbe Feuerrot RAL 3000,
Schutzklasse II. Ausführung mit 1 Öffner und 1
Schließer, Schraubanschluss für Leiterquerschnitte 1,5
mm², Nennspannung 230 V AC. Zwei ausbrechbare
Leitungseinführungen Ø 20 mm auf der Rückseite.
Abmessungen 125 × 125 × 71 mm (H × B × T).
Betriebstemperatur -10 bis +50 °C. Hammer mit Kette
nicht im Lieferumfang, optional erhältlich.

Fabrikat der Planung:  Legrand
Typ:  Buzzer 038011
  o.gleichwertiger Art

Angebotenes Fabrikat:

Hersteller:
'....................................................' (vom Bieter einzutragen)

Typ:
'....................................................' (vom Bieter einzutragen)

liefern und einschließlich Klein- und
Befestigungsmaterial
betriebsfertig montieren.
Menge: 1,000 St

**55.06.6 Solarlog**
Smart Meter

zur Erfassung und Überwachung der elektrischen
Energieflüsse einer Photovoltaikanlage. Zur Messung von
Netzbezug und Netzeinspeisung sowie zur Kommunikation
mit dem Wechselrichter bzw. Energiemanagementsystem.
Geeignet zur dynamischen Leistungsregelung und
Überwachung des Energieflusses im Netzanschlusspunkt.
Einschließlich erforderlicher Stromwandler,
Verdrahtung, Kommunikationsanschluss sowie
betriebsfertiger Montage und
Inbetriebnahme.

Fabrikat der Planung:  GoodWe
Typ:  GM330 Smart Meter
  o.gleichwertiger Art

Angebotenes Fabrikat:

Hersteller:
'....................................................' (vom Bieter einzutragen)

Typ:
'....................................................' (vom Bieter einzutragen)

liefern und einschließlich Klein- und
Befestigungsmaterial
betriebsfertig montieren.
Menge: 1,000 St

**55.06.7 AC-Überspannungsschutz Typ 1+2**
AC- Überspannungsschutz Typ 1+2

auf Hutschiene für TN-S-System
4-poliger, modularer Überspannungs-Ableiter mit Fernmeldekontakt für Überwachungseinrichtung
(potentialfreier Wechsler)

Fabrikat der Planung:  DEHN
Typ:  DEHNguard DG M TNS 275 FM
  o.gleichwertiger Art

Angebotenes Fabrikat:

Hersteller:
'....................................................' (vom Bieter einzutragen)

Typ:
'....................................................' (vom Bieter einzutragen)

liefern und einschließlich Klein- und
Befestigungsmaterial
betriebsfertig montieren.
Menge: 1,000 St

#### Bereich 55.07 Besondere Leistungen

**55.07.1 Stundenlohnarbeiten Obermonteur**
*** Bedarfsposition ohne GB
Stundenlohnarbeiten Obermonteur

die Durchführung dieser Arbeiten darf nur mit der
Zustimmung der Bauleitung begonnen werden.
Stundenzettel, die nicht am Tag oder nach
Fertigstellung der Teilleistungen abgezeichnet werden,
werden nicht anerkannt.
Eine zusätzliche Vergütung für den Einsatz von
Maschinen erfolgt nicht.
Menge: 3,000 h

**55.07.2 Stundenlohnarbeiten Monteur**
*** Bedarfsposition ohne GB
Stundenlohnarbeiten Monteur

die Durchführung dieser Arbeiten darf nur mit der
Zustimmung der Bauleitung begonnen werden.
Stundenzettel, die nicht am Tag oder nach
Fertigstellung der Teilleistungen abgezeichnet werden,
werden nicht anerkannt.
Eine zusätzliche Vergütung für den Einsatz von
Maschinen erfolgt nicht.
Menge: 3,000 h

**55.07.3 Stundenlohnarbeiten Helfer**
*** Bedarfsposition ohne GB
Stundenlohnarbeiten Helfer

die Durchführung dieser Arbeiten darf nur mit der
Zustimmung der Bauleitung begonnen werden.
Stundenzettel, die nicht am Tag oder nach
Fertigstellung der Teilleistungen abgezeichnet werden,
werden nicht anerkannt.
Eine zusätzliche Vergütung für den Einsatz von
Maschinen erfolgt nicht.
Menge: 3,000 h

**55.07.4 PV-Inbetriebnahme**
*** Pauschalposition
PV-Inbetriebnahme

Der Auftragnehmer nimmt die PV-Anlage nach der
Durchführung und Dokumentation der folgenden Punkte in
Betrieb.

PV-INBETRIEBHNAME
- Prüfung aller mechanischen Verbindungen
- Prüfung der elektrischen Verbindungen

String-Planung
Der Auftragnehmer erstellt die Stringplanung.

Um die Induktionsschleife klein zu halten ist die
Leap-Frog-Methode anzuwenden.

Folgende Berechungen sind durchzuführen und zur
Freigabe an die Fachbauleitung zu übergeben.

BERECHUNGEN
- Berechnung der minimalen Stringgröße
- Berechnung der maximalen Stringgröße
- Auslegung der Modulanzahl je String
Menge: 1,000 psch

**55.07.5 Dokumentation**
*** Pauschalposition
Dokumentation

Gemäß DIN EN 62446-1 und VDE 0126-23-1 sind folgende
Unterlagen als Mindestanforderung zu erstellen.

NOTWENDIGE UNTERLAGEN
1. Deckblatt

- Projektidentifikation (Name, Adresse, usw.)
- Bemessungsleistung in kWp
- PV-Wechselrichter (Hersteller, Modell, Anzahl)
- PV-Modul (Hersteller, Modell, Anzahl)
- Installationszeitraum
- Datum der Inbetriebnahme, Inbetriebnahmeprotokoll
- Datum der Abnahme, Abnahmeprotokoll
- Name des Kunden / Betreibers

2. Schaltplan
- örtliche Lage
- Typangaben
- Stückzahl der PV-Module
- Kabel-/Leitungstypen
- Steckverbindungen und Anschlußdosen
- Funktionserde / Blitzschutz
- Überspannungsschutz

3. Stromlaufplan
- PV-Modultyp und Anzahl je String
- Kabel-/Leitngstyp und -querschnitt
- GAK Lage, Hersteller und Typ
- String-Schutzeinrichtung (Lage, Typ, Bemessungswert)

4. Strangplan
- Einfache Darstellung mit Start/Ziel je String

5. Wechselstromnetz
- Trenneinrichtungen
- Überstrom-Schutzeinrichtungen
- Fehlerstrom-Schutzeinrichtungen
- Bemessung

6. Erdung und Überspannungsschutz
- Funktionserde/Potentialausgleichsleiter
(Typ/Querschnitt)
- Integration in ggf. bestehende Blitzschutzanlage
- Überspannungsschutz (Typ, Bemessungswerte AC/DC)

7. Datenblätter
- PV-Modul
- DC-Leitung/-kabel
- Steckverbindungen
- Wechselrichter, PC-Anlage
- Wechselrichter, PV-Akkupufferung
- AC-Leitung/-kabel
- Montagesystem mit Systemstatik
- Montageanlleitungen
- Zertifikate
- Gebrauchsanleitungen

8. Betrieb und Wartung
- Verfahren zum Nachweis des korrekten Anlagenbetriebs
- Checkliste (Was ist bei Anlagenausfall zu tun?)
- Not-Abschaltung und Trenneinrichtungen
- Empfehlungen zur Wartung und Reinigung
- Hinweise zu Arbeiten am Gebäude, welche Auswirkungen
  auf die PV-Anlage haben könnten
- Gewährleistungsangaben (Beginn/Dauer)
- Protokoll der Nutzeinweisung

9. Inbetriebnahme-attest
1. Prüfung aller Wechselstromkreise nach
 DIN VDE 0100-600

2. Prüfungen der Gleichstromseite:

 a) Durchgängigkeit der Erdungs- und
  Potentialausgleichsleiter
 b) Prüfung von Generatoranschlusskästen
  (ibs. Polarität der Anschlüsse)
 c) Polaritätsprüfung jedes Strangs
  (vor Verbindung der Stränge)
 d) Prüfung der Leerlaufspannung jedes Strangs*
 e) Prüfung des Kurzschlussstroms jedes Strangs*
 f) Funktionsprüfung (z.B. vergleichende Strommessung bei Betrieb am WR)
 g) Isolationswiderstand der Gleichstromkreise

Die vorgenannte Dokumentation bildet die Basis der
Abnahme und ist direkt nach Durchführung an die
örtliche Bauleitung zu übegeben.
Menge: 1,000 psch

**55.07.6 Anmeldung Bundesnetzagentur**
Anmeldung Bundesnetzagentur

Der Auftragnehmer führt die Anmeldung bei der
Bundesnetzagentur
gemeinsam mit dem Auuftragnehmer durch.
Menge: 1,000 St

### Titel 84 Blitzschutz- u. Erdung

*Hinweis: Leistungsverzeichnis*
Leistungsverzeichnis

über die Lieferung und Montage

der Blitzschutz- und Erdungsanlage

Kostengruppe 446 Blitzschutz- und Erdungsanlagen

  Projekt:  Erweiterung Gillbachschule
  Nettersheimer Weg 44
  41569 Rommerskirchen

  Bauherr:  Gemeinde Rommerskirchen
  Bahnstraße 51
  41569 Rommerskirchen

*Hinweis: Baubeschreibung*
Baubeschreibung

Die Erweiterung der Gillbachschule umfasst folgende Teilbereiche:
Umbauarbeiten in der Bestandsschule (Bauteil A)
2. Abriss der vorhandenen Pausenhalle und Erweiterung der Gillbachschule
 (Bauteil B)
3. Umbauarbeiten Mehrzweckhalle (nur Bandmeldeanlage, Anpassung SiBe)
(Bauteil C).

In der vorhandenen Schule im Erdgeschoss wird die ehemalige Lehrküche im
EG als Ausgabe- und Spülküche umgebaut. Ehemalige Klassenräume werden
dann als Mensa genutzt. In den Obergeschossen werden einige wenige
Waschtische und Bodenabläufe nachgerüstet.

Die Erweiterung der Gillbachschule erfolgt durch einen zweigeschossigen
Anbau. In diesem sind eine Aula, fünf Gruppenräume für die OGS und
WC-Bereiche geplant. Gemeinsam mit der Mehrzweckhalle entsteht eine
Versammlungsstätte. Der Anbau wird im Bereich der ehemaligen Pausenhalle
errichtet. Die Pausenhalle wird dazu vorher abgerissen. Die
Umbauarbeiten Mehrzweckhalle beinhalten nur die Einbindung in die neue
Bandmeldeanlage.

Das gesamte Gebäude ist als Gebäudeklasse 5 eingestuft worden.

*Hinweis: Anlagenbeschreibung*
Anlagenbeschreibung

Die Erweiterung der Gillbachschule umfasst folgende Teilbereiche:
Umbauarbeiten in der Bestandsschule (Bauteil A)
Abriss der vorhandenen Pausenhalle und Erweiterung der Gillbachschule
(Bauteil B)
Umbauarbeiten Mehrzweckhalle (nur Bandmeldeanlage, Anpassung SiBe)
(Bauteil C).
In der vorhandenen Schule im Erdgeschoss wird die ehemalige Lehrküche im
EG als Ausgabe- und Spülküche umgebaut. In den Obergeschossen werden
einige wenige Toiletten- und ein Putzmittelraum nachgerüstet. Es werden
zusätzliche Trennwände erstellt und einige Trennwände abgerissen. Dort
muss die Elektroinstallation angepasst werden. Im 1. Und 2.OG wird in
den notwendigen Fluren die Abhangdecke erneuert und es werden neue
Leuchten installiert.
Die Erweiterung der Gillbachschule erfolgt durch einen zweigeschossigen
Anbau. In diesem sind eine Aula, fünf Gruppenräume für die OGS und
WC-Bereiche geplant. Gemeinsam mit der Mehrzweckhalle entsteht eine
Versammlungsstätte. Der Anbau wird im Bereich der ehemaligen Pausenhalle
errichtet. Die Pausenhalle wird dazu vorher abgerissen.
Die Umbauarbeiten Mehrzweckhalle beinhalten nur die Einbindung in die
neue Bandmeldeanlage.
Das gesamte Gebäude ist als Gebäudeklasse 5 eingestuft worden.

KG 440 Starkstromanlagen
Für die Planung und Montage der technischen Teile gelten die
einschlägigen DIN-Normen,
die Technischen Anschlussbedingungen des zuständigen EVU und die
aktuellen AMEV-
Richtlinien.
Der Bestands- Hausanschlussraum der Schulgebäude befindet sich im Keller
des ehemaligen Hausmeistergebäudes Nettesheimer Weg 48.
Von hier werden versorgt:
Schulgebäude
Lehrküche
Turnhalle
Heizungsanlage
Für die geplante Schulerweiterung sind in der elektrischen
Leistungsermittlung Annahmen zum Verbrauch der Bestandsanlage ermittelt
worden.
Es ergibt sich eine Mehrleistung wie folgt:
Mehrleistung Schule/ Ausgabeküche:  71,67 kW
Mehrleistung Erweiterung/ Pausenhalle:  65,87 kW
Mehrleistung Technik KG Bestandsschule: 13,50 kW
Gesamtmehrleistung unter Berücksichtigung
der Gleichzeitigkeit von 0,75:  113,28 kW

Die Trafostation des EVU befindet sich in ca. 20 m Entfernung.
Der Versorger Westnetz hat die Zuleitung geprüft, die beantragte
Leistungserweiterung kann über die beiden vorhandenen Zuleitungen NYY-J
3x95/ 50mm² zur Verfügung gestellt werden.
Der vorhandene Hausanschluss/ die Niederspannungshauptverteilung kann
nicht mehr erweitert werden und muss erneuert werden. Es wird auch die
Zähleranlage erneuert.
Die neue PV-Anlage speist in die Gebäudehauptverteilung im Technikraum
B.1.07 ein.

Geplant sind zwei neue Zuleitungen:
Zur neuen Unterverteilung für die Küche und
Zur neuen Gebäudehauptverteilung im Technikraum 1.OG im Neubau.
Die Kabel werden in bauseits erstellten Versorgungsgräben verlegt und
durch den AN in das jeweilige Gebäude geführt.
Die weiteren Unterverteilungen sind im Schema Energieversorgung
dargestellt
Folgende Zähler sind berücksichtigt:
Messung Schulgebäude Gesamt mittels Zweirichtungszähler
Unterzähler der einzelnen Abgänge der NSHV mittels Ein- und
Zweirichtungszähler

Hoch- und Mittelspannungsanlagen
Hochspannungsanlagen werden in diesem Projekt nicht zum Einsatz kommen.

Eigenstromversorgungsanlagen
Auf dem Bestandsgebäude befindet sich bereits eine PV-Anlage mit einer
elektrischen Leistung von 10 kWp, der Wechselrichter befindet sich im
Kellergeschoss. Diese Anlage wird nicht verändert.
Es wird eine neue PV-Anlage auf dem Erweiterungsgebäude mit einer
Leistung von 37,2 kWp installiert. Die PV-Module haben eine
Ost-West-Ausrichtung. Sie werden auf einem Kiesdach installiert.

Es sind 80 Stück PV-Module mit einer Leistung von je 465 Wp geplant.
Der erzeugte Strom soll hauptsächlich dem Eigenverbrauch zugeführt
werden. Eine Überschusseinspeisung in das öffentliche Netz des
Energieversorgers erfolgt nur bei Überschuss, welcher nicht im eigenen
Gebäude genutzt werden kann.

Batteriespeicher:
Es ist ein Batteriespeicher mit 20 kW zur Nutzung der
Überschusserzeugung geplant.
Der Eigenbedarf erfolgt durch die Nutzung der Wärmepumpe im
Winterbetrieb zur Heizung und im Sommerbetrieb zur Temperierung sowie z.
B. für Veranstaltungen außerhalb der Schulzeiten.
Die PV-Anlage und der Batteriespeicher erhalten je einen Wechselrichter
20 kW mit DC-Überwachung. Außen ist ein Not-Ausschalter zur DC-Trennung
der PV-Anlage geplant.

Niederspannungsschaltanlagen
Es werden alle Schaltanlagen und Verteilungen allseitig geschlossen
ausgeführt. Alle einzubauenden Schalt-, Überwachungs- und
Bedienungsgeräte sowie Sicherungen und Klemmen werden auswechselbar und
dauerhaft beschriftet. Sämtliche Zu- und Ableitungen werden auf
Reihenklemmen gelegt, dauerhaft beschriftet und abgefangen.
Es ist keine Notstromversorgung geplant.

Niederspannungsinstallationsanlagen
Anpassungen im Bestandsgebäude
Im Bestandsgebäude wird eine neue Ausgabe- und Spülküche mit Nebenräumen
errichtet.
In der Bestandsküche muss die vorhandene Elektroinstallation inkl.
vorhandener Unterverteilung und inkl. Beleuchtung zurückgebaut werden.
Die neue Unterverteilung Küche wird im Hauswirtschaftsraum installiert.
Im Erdgeschoss werden einige Trockenbauwände zurückgebaut bzw. neue
Wände errichtet und neue Räume geschaffen. Die Elektroinstallation mit
Steckdosen und Lichtschaltern muss zurückgebaut werden. Der an der
Außenwand liegende Brüstungskanal für LAN-Dosen und Steckdosen wird in
jedem Raum nach unten und wieder nach oben geführt. Diese Anschlüsse
müssen zur Demontage der Wände zurückgebaut und nach den Verputzarbeiten
wieder neu verteilt werden.
Das Versetzen folgender Unterverteilungen erfolgt vorab bauseits:
UV im Serverraum A.1.03a
UV im Flur vor Toiletten neu A.2.08 - A.2.10
In den neuen Räumen z. B. Flur A.1.F1a, Toiletten A.2.09 - A.2.10 und
Putzmittel A.2.13 - A.2.13b ist die Beleuchtung und die
Spannungsversorgung nachzurüsten.
Die Auslegung der Beleuchtung dieser kleinen Räume kann gemäß
Erfahrungswerten erfolgen und muss nicht berechnet werden.  Im 1. Und
2.OG wird in den notwendigen Fluren die Abhangdecke erneuert und es
werden neue Leuchten installiert.
Die Trassenführung im Bestandsgebäude erfolgt über die vorhandenen
Trassen im Kellergeschoss. Vorhandene Brandabschottungen sind zu öffnen
und wieder zu schließen.

Installation in der Erweiterung der Schule
Unterverteilungen sind wie folgt vorgesehen:
Gebäudehauptverteilung GHV Schulerweiterung, Technikraum 1. Obergeschoss
UV EG im Stuhllager
UV 1.OG Klassen OG
Die Verkabelung erfolgt in Abhangdecken/Vorwänden und falls erforderlich
in Brüstungskanälen. In den WAT (Wand als Träger) dürfen nur
Aufputzinstallationen erfolgen.

Leerrohre unter dem Gebäude Erweiterung
Die Zuleitungen aus dem Bestandsgebäude werden in Leerrohren unter dem
Fundament bis in die Erweiterung und in die Mehrzweckhalle geführt. Der
Startpunkt liegt unter dem Treppenpodest im Heizungskeller U.07b. Mit
dieser Verlegeart können F90-Abschottungen für die Elektroinstallation
in den notwendigen Fluren eingespart werden.
Erforderliche Installationen zur Spannungsversorgung von weiteren
bauseitigen Bauteilen wie z.B. Raffstoren und Motorsteuereinheiten sind
berücksichtigt.
Die Installation erfolgt ab der GHV bis zur jeweiligen UV sternförmig
als TN-S Netz und wird vorwiegend in Kabeltragsystemen als "auf Putz"
Installation ausgeführt.
Die Querschnittsdimensionierung ist gemäß der zulässigen Belastung nach
VDE 298/Teil 2 und 4 bei größeren Längen nach dem zulässigen
Spannungsfall durchzuführen. Der max. zulässige Spannungsfall zum
Endverbraucher beträgt 3%. Ab dem HAK wird ein zulässiger Spannungsfall
von 4% bis zum Endverbraucher festgelegt.
Für die Installation der Deckeninstallation sind Kabelrinnen und
Sammelhalter zu berücksichtigen. Dies beinhaltet u. a. Beleuchtung,
Präsenzmelder und Jalousiemotoren.
Sämtliche Installationen die Brandabschnitte kreuzen / queren oder
durchdringen, sind mit entsprechender erforderlicher Qualität der Wände
/ Decken zu schotten. Hierfür eigenen sich Brandschutzeinrichtungen zur
Nachverkabelung als Brandschutzbox, die in der Planung Berücksichtigung
finden.

Eine getrennte Verlegung von Starkstrom- und Schwachstromleitungen ist
zu berücksichtigen.
Für sicherheitsrelevante Anlagenteile erfolgt die Installation entweder
in Einzelverlegung bzw. in eigenen, gesicherten, E30-E90-Kabeltrassen.
Folgende Leitungsanlagen sind gemäß DIN-Norm in Funktionserhalt
auszuführen:
Funktionserhalt 30 Minuten (E30):
Leitungsnetz der Sicherheitsbeleuchtungsanlage
Leitungsnetz zur Alarmierung

Innerhalb eines Brandabschnittes erfolgt die Verkabelung in E0 soweit
nachgelagerte Bereiche nicht gefährdet sind.
Durchbrüche zwischen Brandabschnitten werden brandbeständig geschlossen.
Die elektrische Raumausstattung erfolgt gemäß Planunterlage. Die
Anforderungen an die Klassenräume wurde mit dem Bauherrn im Vorfeld
abgestimmt und berücksichtigt.
Im Erdgeschoss sind drei abschaltbare Starkstromsteckdosen in der Wand
(z. B. Kempertresor) zum Schulhof für eine mobile Küche (innen und
außen) und eine Richtung Parkplatz/ Kindergarten außen) geplant.
Ab den Unterverteilern ist eine halogenfreie Verkabelung zu
berücksichtigen (im Bestand und Neubau).

Mehrzweckhalle
Hier ist nur die Erweiterung der vorhandenen BMA und Anpassung der
Sicherheitsbeleuchtung geplant.
Die Verkabelung erfolgt nach Erfordernis in E90 oder E0, Durchführungen
durch Brandabschnitte sind nach Vorschrift abzuschotten und zu
beschriften.

Beleuchtungsanlagen
Die Beleuchtungsstärken werden gem. Arbeitsstättenrichtlinie ASR3.4
berücksichtigt.
Alle Leuchten werden in LED ausgeführt.
In den Räumen mit Rasterdecken sind Rastereinbauleuchten geplant.
Die Nebenräume wie Treppenhäuser, Technik, Lager und WC- Bereiche
erhalten einfache Aufbau-/Einbauleuchten mittleren Standards.

Für die Aula ist zusätzlich eine Ambientebeleuchtung als LED-Schiene mit
wechselnden Farben geplant, die Steuerung z.B. über ein Tableau ist fest
montiert.

In der Mehrzweckhalle ist eine Sicherheitsbeleuchtung mit
Zentralbatterie im Bestand vorhanden. Die Anlage genügt den
Anforderungen an die Versammlungsstätte nicht und muss ersetzt oder
gegebenenfalls erweitert werden.
Eine Außenbeleuchtung ist nur im Bereich des Außentreppenhauses geplant.

Blitzschutz- und Erdungsanlagen
Das Gebäude erhält eine Blitzschutzanlage nach DIN VDE 0185 T 3 der
Klasse III mit Fundamenterder als Bandeisen und/oder V4A Rundeisen. Zur
Sicherstellung der maximalen Ableitwiderstände und zur sicheren
Ableitung von Kurzschlussströmen wird ein Ringerder in die
Sauberkeitsschicht eingelegt.
Die Masche des Fundamenterders ist 20x20m und die des Ringerders in der
Sauberkeitsschickt 10x10m. Die Ableitungen werden alle 15m über Dach
geführt und auf dem Dach wieder als Masche verbunden. Alle elektr.
leitfähigen Teile sind berücksichtigt und werden dementsprechend mit
Fangstangen im Sicherungsbereich verbunden. Die Trennungsabstände sind
einzuhalten.
Ableitungen werden über die Außenfassade im Bereich der
Regenwasserfallrohre bis aufs Dach geführt. Metallische Elemente werden
mittels Erdungsfestpunkten an die Blitzschutzanlage angebunden.
Die Auffangeinrichtung auf dem Dach wird als Flachdachinstallation mit
entsprechenden Flachdachhaltern ausgeführt. Sämtliche über das Dach
geführten Installationen und Rohre werden mit Fangstangen in den
Schutzbereich gebracht. Metallische Installationen erhalten einen
zusätzlichen Potentialausgleich. Sämtliche metallische Einrichtungen
werden in den Potentialausgleich mit einbezogen. Dafür sind dezentral
entsprechende Potentialausgleichschienen gesetzt, die über sternförmige
Leitungen an die Hauptpotentialausgleichschiene angebunden werden.
Die innere Blitzschutzanlage wird mit einem Überspannungsschutz vom Typ
I und in den Unterverteilungen mit einem Überspannungsschutz II sowie
für FM- Anlagen ausgeführt.

Potentialausgleich
Metallkonstruktionen der Gebäudestruktur sowie Rohrleitungssysteme
werden mittels Potentialausgleichleitungen über die
Potentialausgleichsschiene mit der Erdungsanlage verbunden. In
Technikräumen werden Potentialausgleichsschienen positioniert.
Eine Vermaschung der Erdungsanlagen der Gebäude für den
Potentialausgleich sind zu berücksichtigen.
Der ZEP (Zentrale Erdungsfestpunkt) wird in der NSHV errichtet.

KG 450 Fernmelde- u. informationstechnische Anlagen
Telekommunikationsanlagen
Die Anbindung an das örtliche Telekommunikationsnetz ist vorhanden, der
Server im Bestand befindet sich im Serverraum im EG A.0.12 und im 1.OG
A.1.03a.

Die Ausstattung der neuen Klassenräume wurde mit dem Bauherrn
abgestimmt.
Von der Hausmeisterwohnung Kellergeschoss wird eine neue
Glasfaserleitung in das Gebäude Erweiterung (Technikraum) und zum
LWL-Verteiler im Heizungskeller Bestand gezogen. Im Gebäude Erweiterung
wird im Raum Technik B.1.10 ein Datenverteiler neu installiert. Der
Datenverteiler Mehrzweckhalle wird zurückgebaut. Es erfolgt ein neuer
Anschluss an den Datenverteiler im Technikraum. Die genaue
Leitungsführung ist im Schema Datennetz dargestellt.
Es wurde eine Ausleuchtungsberechnung des WLAN-Netzes durchgeführt.
Entsprechend wurden Access Points mit POE (Power Over Ethernet) geplant.
Die passiven Komponenten sind im Auftragsumfang des AN, die aktiven
Komponenten werden vom Bauherrn geliefert.

Elektroakustische Anlagen
Es ist eine elektroakustische Anlage vorhanden, welche sich im
Sekretariat befindet.
Diese Anlage wird für das Gebäude Erweiterung erweitert.

Gefahrenmelde- und Alarmanlagenanlagen
Eine Brandwarnanlage ist vorhanden, welche sich im Raum BWA A.0.01b
befindet. Diese Anlage soll in einem E30-Schrank neu errichtet werden,
da der Raum keine brandschutztechnische Abschottung hat. Die
Brandabschottung zum Treppenhaus und zum Flur sind zu prüfen und zu
ertüchtigen/ nachzurüsten. Die Melder in der alten Pausenhalle werden
zurückgebaut. Der Bauteil Erweiterung und die Mehrfachsporthalle sind
als Versammlungsstätte > 1000 m² eingestuft worden und sind mit einer
Brandmeldeanlage auszustatten. Gemäß Brandschutzkonzept beschränkt sich
die Brandmeldeanlage jedoch auf nur auf den Bereich der
Versammlungsstätte (Aula, Foyer, Mehrzweckhalle und direkt angrenzende
Nebenräume).
Die Zentrale der BMA mit einem F90-Gehäuse wird im Raum C.0.05
installiert, dem jetzigen Batterieraum für die Sicherheitsbeleuchtung.

Medientechnik
In der Aula ist eine mobile Bühne geplant.
Es ist ein Medienverteiler neben der Bühne geplant, welcher bauseits
eingehaust wird.
Es sind jeweils eine 4-Punkttraverse vor der Bühne und vor dem
Stuhllager geplant.
Es sind 6 Lautsprecheranschlüsse und mehrere HDMI-, XLR-, EDV- und
Anschlussdosen für die Medientechnik und Beamer geplant.

Brandschutz
Die Durchführung aller haustechnischen Leitungen durch Wände und Decken
mit Brandschutzanforderungen sind gemäß Anforderung abzuschotten und zu
beschriften.

*Hinweis: Verweis auf Planunterlagen*
Verweis auf Planunterlagen

PR700-25-052_ELT_5_B_GR_00_BZ_8000 Grundriss EG BZ
PR700-25-052_ELT_5_B_GR_01_BZ_8001 Grundriss 1. OG BZ
PR700-25-052_ELT_5_B_GR_DA_BZ_8002 Dachaufsicht BZ
PR700-25-052_ELT_5_B_GR_FU_BZ_8003 Grund- und Leerrohrplan /
Gründungsplan BZ

*Hinweis: Angebotsverfahren*
Angebotsverfahren

Enthalten die Vertragsunterlagen oder die Leistungsbeschreibung nach
Auffassung des Bieters Unklarheiten, die die Preisermittlung
beeinflussen können, so hat der Bieter die ausschreibende Stelle vor
Abgabe seines Angebotes schriftlich darüber zu informieren, auch wenn
dieser Hinweis schon vorher in irgendeiner anderen Form gegeben worden
ist. Nachträge aus Unwissenheit oder Unklarheit über die Ausführung
werden nicht vergütet.

Stillschweigen gilt nicht als Anerkennung.
Auf sonstige Angeboten, Bestätigungen, Lieferscheinen oder Rechnungen
des Auftragnehmers aufgedruckte oder sonst beigefügte Bedingungen sind
nur dann verbindlich, wenn sie vom Auftraggeber schriftlich anerkannt
werden.

Alle Belange in der Baudurchführung sind ausschließlich mit dem
Auftraggeber, oder dem bevollmächtigten Architekten bzw. Bauleitungsbüro
zu besprechen. Veränderungen gegenüber der Ausschreibung, den
festgelegten Bauplänen oder der Statik dürfen nur mit schriftlicher
Genehmigung vorgenommen werden. Eigenverantwortliche Änderungen der
Ausführung gegenüber dem vereinbarten Leistungsumfang sind nicht
zulässig, ihre Folgen gehen zu Lasten des Auftragnehmers.

Der Ausschreibung sind (maßstäblich verkleinerte) Pläne als Vorabzug zur
Kalkulation beigelegt.Sämtliche für die Ausführung notwendigen
Planunterlagen erhält der Bieter unmittelbar nach der Beauftragung.

Sind im Leistungsverzeichnis zu einzelnen Positionen zusätzlich
beispielhafte oder aus den Planungsvorgaben entnommene
Materialien/Erzeugnisse/Typen/Systeme angeführt, können in der
Bieterlücke gleichwertige Materialien/Erzeugnisse/Typen/Systeme
angeboten werden.
Setzt der Bieter in die Bieterlücke keine
Materialien/Erzeugnisse/Typen/Systeme seiner Wahl ein, gelten die
beispielhaft genannten Materialien/Erzeugnisse/Typen/Systeme als
angeboten.Die Gleichwertigkeit ist dem Auftraggeber vor der Ausführung
nachzuweisen.Kann die Gleichwertigkeit nicht nachgewiesen werden, kommen
die in der Position genannten Materialien/Erzeugnisse/Typen/Systeme zur
Ausführung.

*Hinweis: Leistungen des Auftragnehmers*
Leistungen des Auftragnehmers

Sämtliche Angebotspreise verstehen sich, soweit es im LV nicht
ausdrücklich anders angegeben ist, einschließlich Lieferung und
gebrauchsfertigem Einbau aller Materialien und Zubehörteilen, sowie
Vorhaltung und Lagerung von Materialhilfsstoffen und Werkzeugen.

Werden Leistungen erforderlich, für die in dem jeweiligen Titel keine
Leistungsposition enthalten ist, die aber in einem anderen Titel
enthalten ist und die der zu erbringenden Leistung in ihrer Art
gleichsteht, so gilt im Sinne der Gesamtleistung der hierfür angebotene
Einheitspreis.

Werden Leistungen erforderlich, für die im Leistungsverzeichnis keine
Leistungsposition enthalten ist, ist der Auftragnehmer verpflichtet,
hierfür vor Beginn dieser Arbeiten ein Kostenangebot vorzulegen. Für die
Ausführung dieser Arbeiten wird dem Auftragnehmer ein Nachauftrag
erteilt, für den im übrigen die gleichen Vereinbarungen und Bedingungen
des Hauptauftrages einschließlich dort vereinbarter Nachlässe, Skonti,
Umlagen etc. gelten.

Die Montage- und Werkstattplanung sowie die Teilnahme an Behördlichen
Abnahmen sind in die Einheitspreise mit einzukalkulieren.

Die Baustelleneinrichtung ist vollständig durch den Auftragnehmer (AN)
bereitzustellen und in die Einheitspreise einzukalkulieren. Sämtliche
hierfür erforderlichen Leistungen, einschließlich Anlieferung,
Vorhaltung, Unterhaltung, Umsetzen und Räumen der Baustelleneinrichtung,
sind bei der Kalkulation zu berücksichtigen und gelten mit den
angebotenen Preisen als abgegolten.

*Hinweis: Hinweis - Allgemeine Vertragsbedingungen*
Hinweis - Allgemeine Vertragsbedingungen

Nachträge sind vorab anzukündigen.
Stundenlohnarbeiten sind ebenfalls vorab anzukündigen.
Schnittstelle zwischen PV-Anlage und Elektroinstallation ist der
Wechselrichter:
Der Anschluss der Zuleitung zum Wechselrichter erfolgt durch den
Elektriker.
Datenleitungen werden durch den Elektriker verlegt.
Der Anschluss des Wechselrichters erfolgt durch den PV-Errichter.

Erforderliche Gerüste und/oder Hebebühnen für Arbeitshöhen bis 4,50 m
sind vom Auftragnehmer bereitzustellen und in den Einheitspreisen
vollständig einzukalkulieren.

*Hinweis: Technische Vorbemerkungen Elektrotechnik*
Technische Vorbemerkungen Elektrotechnik

INHALTSVERZEICHNIS
I. ALLGEMEINE BEDINGUNGEN
II. TECHNISCHE AUSFÜHRUNGSBEDINGUNGEN
III. VORBEMERKUNGEN ZUM LEISTUNGSVERZEICHNIS
IV. LEISTUNGSVERZEICHNIS

Abkürzungen:
Folgende Abkürzungen und Kurzzeichen finden im Leistungsverzeichnis
Verwendung und gelten als vereinbart
AG = Auftraggeber
AN = Auftragnehmer
BL = Bauleitung
PB = Planungsbüro
LV = Leistungsverzeichnis

ALLGEMEINE BEDINGUNGEN
Vorschriften
- VDE-Vorschriften, insbesondere die VDE 0100
- VDE 0108 (Sicherheitsbeleuchtung)
- VDE 0833 (Gefahrenmeldeanlagen)
- DIN 14675 (Brandmeldeanlagen, Aufbau)
- EN54 Teil 2 und 4
-Verordnung über allgemeine Bedingungen für die Elektrizitätsversorgung
von Tarifkunden (AVBEltV)
- Technische Anschlussbedingungen (TAB) des örtlichen
Elektroversorgungsunternehmen (EVU)
- Alle Geräte und Materialien mit CE-Kennzeichnung
- Unfallverhütungsvorschriften
Weitere Vorschriften sind den anliegenden Titeln zu entnehmen.
Für die Einhaltung und den Nachweis der Vorschriften, Normen und
Bestimmungen ist der AN verantwortlich.
Terminkoordination
- Grundlage der Arbeitsabfolge ist der Bauzeitenplan oder die
Einzelterminvorgabe der BL.
- Der AN muss seine Einzeltermine in Abstimmung mit der BL für
die verschiedenen Baubereiche in den Bauzeitenplan eintragen.
- Der Ausführungsablauf ist dem Baufortschritt anzupassen.
Beginn der Leistung des AN
- Das Beschaffen von Unterlagen, Angaben, Entscheidungen und
Genehmigungen als Grundlagen seiner Vertragserfüllung ist
Sache des AN.
- Der AN hat vor Beginn der Montagearbeiten die bauseitigen
Vorleistungen zu kontrollieren und ggf. der BL schriftlich
mitzuteilen, welche bauseitigen Leistungen noch vor
Montagebeginn zu erbringen sind, damit eine reibungslose
Montage ohne Nachforderungen gewährleistet ist.
- Teilnahme an den wöchentlichen Baubesprechungen.
Baustelleneinrichtung/Ausrüstung
- Baustelleneinrichtung, auch für Lagerhaltung, ist im
benötigten Umfang zu liefern, für die Bauzeit vorzuhalten
und nach Abschluss der Bauarbeiten zu demontieren und
abzufahren.
- Die für die Ausführung der beschriebenen Leistung
notwendigen Arbeitsgeräte und Montagehilfsmittel, wie
Gerüste, Hebezeuge, Schlitz- und Fräsgeräte, Messgeräte
usw. sind vom AN für die Bauzeit vorzuhalten und nach
Beendigung der Baumaßnahme zu demontieren und abzufahren.
Aufmaß
- Das Aufmaß hat gemäß der Gliederung des LV 's zu erfolgen, aufgebaut
nach den Titeln und Positionen sowie den Einzelräumen, so dass die
Bauleitung in der Lage ist, die Kosten differenziert zu betrachten.
- Das Erstellen des Aufmaßes hat rechtzeitig, vor dem Verputzen der
Decken und Wände, bzw. Schließen von Kanälen usw. zu erfolgen, damit das
Aufmaß geprüft werden kann.
Liefer- und Leistungsgrenzen
- Die interne Anlagenverkabelung und das Anschließen der
Leitungen von Fremdanlagen wird vom jeweiligen Gewerk
durchgeführt.
- Der AN verpflichtet sich, seine Arbeiten im Einvernehmen
mit der BL und anderer am Bau beteiligten Firmen
auszuführen, und zu koordinieren.
- Die Leistung des AN umfasst sämtliche Leistungen, die zur
Erstellung der betriebsfähigen Anlage und zur Erfüllung der
behördlichen Auflagen erforderlich sind.
- Vor Beginn der Arbeiten und der Materialbestellungen sind
die fabrikatspezifischen Details, wie Abmessungen,
Farbgebung usw. mit der BL abzustimmen.
Metallpreise
- Sich verändernde Metallpreisdotierungen haben keinen
Einfluss auf die Einheitspreise.
Unterlagen für den Auftragnehmer
- Dem AN werden zur Erstellung seiner Montageunterlagen und
der Ablieferungsunterlagen folgende Unterlagen vom BH auf
Anforderung zur Verfügung gestellt:
- Elektro-Installationspläne (Grundrisse digital)
- Stromlaufpläne der Verteilungen (digital)
- Für die Erstellung der Ablieferungsunterlagen und weiterer
Weißpausen kann sich der AN eine CD mit den Grundrissplänen im
dwg- oder dxf-Format der v. g. Elektro-Ausführungszeichnungen
vom BH anfordern.
- Die zur Verfügung gestellten Planungsunterlagen können,
ebenso wie dieses Leistungsverzeichnis, nicht ohne
Überarbeitung für die Bestellung von Material verwendet werden.
Ablieferungsunterlagen
- Anfertigen der Bestandsunterlagen, einschließlich technischer und
funktioneller Angaben mit genormten Symbolen, den aktuellen
Zustand der Ausführung nach der Fertigstellung und der
Inbetriebnahme wiedergebend.
- Vor der Abnahme ist dem BH zu übergeben:
- 1 CD mit den Grundrissplänen im dwg-Format
- 3 Satz Weißpausen, gefaltet mit Lochverstärkung
Zu den Ablieferungsunterlagen gehören:
- Grundrisspläne mit vollständiger eingetragener Installation
- Stromlaufpläne der Verteilungen
- Prinzipschaltpläne für alle eingebauten Anlagen
- Funktionspläne für Hausnotrufanlage, Antriebssteuerungen
- Abnahmeprotokolle und Atteste für den Hausalarm und der
Sicherheitsbeleuchtung
- Übergabe der original Softwaren für alle Anlagen
- Beschreibungen, Dokumentation im Original für alle eingebauten
Bauteile und Anlagen in deutscher Sprache
- Protokolle über Messungen und Einstellarbeiten
(z. B. Schleifenimpedanz- und Isolationswiderstandsmessung usw.),
Datennetz usw.
Montageunterlagen
- Auf der Basis der Elektro-Ausführungszeichnungen des PB hat
der AN seine Montageunterlagen zu erstellen.
- Technische Änderungen, die nach Erhalt des Elektroauftrages
vereinbart und festgelegt werden, sind in die
Montageunterlagen einzuarbeiten.
- Erst nach Genehmigung der Montageunterlagen darf mit der
Ausführung begonnen werden.

II. TECHNISCHE AUSFÜHRUNGSBEDINGUNGEN
Innenbeleuchtung
- Die Lichtfarbe der Leuchtmittel, die Raumbezogen auszulegen
ist, hat der AN mit der BL vor Bestellung abzustimmen.
Verteilung
- Die Verteilung ist gemäß ihres Zuständigkeitsbereiches mit
gravierten selbstklebenden Resopal-Schilder (weiß mit schwarzer
Schrift) zu kennzeichnen.
- In den Verteilungen sind die Schaltpläne mit Legende in
einer stabilen DIN A4 PVC-Plantasche anzubringen.
- Die verwendeten Einbauteile sollen nach Möglichkeit
gleichen Fabrikates sein.
- Eine Platzreserve von 30% ist vorzuhalten.
- Sämtliche Zu- und Abgänge sind auf Reihenklemmen zu führen
(Anordnung L1, L2, L3, N, PE).
- Die N-Klemmen sind als Trennklemmen auszuführen.
- Alle Klemmen sind als Schraubklemmen auszuführen.
Bei größeren Querschnitten sind Anschlussklemmen aus dem
Standardprogramm des Herstellers zu verwenden.
- Die Sammelschiene und Verbindungsleitungen sind aus Kupfer
zu fertigen und gemäß VDE für die entsprechende Belastung
zu dimensionieren und zu kennzeichnen.
Installationsgeräte/Verlegesysteme
- Netzform: TN-S-Netz 230/400V, 50 Hz, d.h. getrennte
Neutral- und Schutzleiter im gesamten Netz (moderne Nullung
gemäß VDE 0100) oder nach den Forderungen der TAB des
örtlichen EVU' s.
- Energieleitungen und Schwachstromleitungen sind getrennt zu
verlegen.
- Die Schlitzarbeiten haben maschinell mit Staubabsaugung zu
erfolgen.
- Beleuchtungsschalter an Raumzugangstüren sind, sofern keine
anderen Angaben erfolgen, in ca. 10cm Abstand von der
Türzarge als Kombination mit z. B. weiteren Schaltern zu
installieren.
- Als Einbauhöhen gelten, sofern keine besonderen Angaben
gemacht werden, für Schalter 1,05m über OKFF und für
Steckdosen 0,30m über OKFF.
- Werden mehrere Schalter und Steckdosen neben- oder
übereinander angeordnet, so sind Kombi-Abdeckplatten zu
verwenden.
- Vor der Montage der Geräteeinbaudosen für Schalter, Taster
usw. ist die Anschlagrichtung der Türen anhand der neuesten
Architektenpläne durch den AN zu prüfen!

III. VORBEMERKUNGEN ZUM LV
- Der Bieter hat die Ausschreibungsunterlagen auf ihre
Vollständigkeit und Verständlichkeit hin zu überprüfen.
- Sofern einzelne Angaben oder Bestimmungen dieser
Ausschreibung unklar sind oder dem Anbietenden
widersprüchlich erscheinen, muss er dieses, wenn sich die
Unklarheit oder der Widerspruch nicht beseitigen lassen, in
einem Begleitschreiben zu seinem Angebot zum Ausdruck
bringen.
- Die Abgabe des Angebotes ist für den Bauherrn kostenlos und
unverbindlich.
- Eventuelle Terminverschiebungen im Baufortschritt haben
keinen Einfluss auf die abgegebenen Preise.
Hinweis:
Vorgenannte Leistungen sind, falls im Leistungsverzeichnis keine
entsprechenden Positionen dafür enthalten sind, ohne besondere Vergütung
als Nebenleistungen zu erbringen bzw. mit den Einheitspreisen
abgegolten!
In die Einheitspreise ist einzurechnen:

- Die Baustelleneinrichtung.
- Die komplette Montage einschließlich der
Anlageninbetriebnahme und betriebsfertigen Übergabe
- Die technische Einweisung des Bauherren oder Nutzers.
- Benötigte Werkzeuge, Messgeräte, Gerüste usw.
- Maschinelle Schlitzarbeiten mit Staubabsaugung für die
Unterputzverlegung.
- Lieferungen frei Baustelle einschließlich Verpackung.
Stempel und Unterschrift des Bieters
Der Bieter erklärt mit seiner Unterschrift, dass er die Allgemeinen
Bedingungen, technischen Ausführungsbedingungen und Vorbemerkungen zum
LV, mit allen darin genannten Angebots- und Ausführungsgrundlagen als
gleichrangig zu den Forderungen der VOB zur Kenntnis genommen hat und
mit ihnen vorbehaltlos einverstanden ist.

*Hinweis: Ausführungsfristen*
Ausführungsfristen

Die Arbeiten sind zügig und ohne Unterbrechung gemäß Terminplan bzw.
Terminvereinbarung durchzuführen. Die vereinbarten Ausführungsfristen
sind unbedingt einzuhalten. Insbesondere hat der AN rechtzeitig vor
Aufnahme der Arbeiten zu prüfen, ob alle Voraussetzungen zur
Durchführung der Arbeiten gegeben sind. Bedenken sind der Bauleitung
schriftlich mitzuteilen. Die Arbeiten sind ohne gesonderte Aufforderung
ab dem vereinbarten Termin durchzuführen.

Ändert sich der Terminablauf bauseitig und werden dadurch vereinbarte
Fertigstellungstermine hinfällig, so ist der AN verpflichtet, innerhalb
von 14 Tagen nach schriftlicher Aufforderung mit seiner jeweiligen
Leistung am Bau zu beginnen bzw. fortzufahren.Unter Beibehaltung der
vertraglichen Fristen verändern sich dann die Fertigstellungstermine
entsprechend.

*Hinweis: Abnahmen*
Abnahmen

Es wird vereinbart, dass durch den AN verlangte Abnahmen und
Teilabnahmen nach der Fertigstellung der Leistung vom AG binnen 12
Werktagen durchgeführt werden.Die dem AG einzureichenden Nachweise oder
sonstigen Unterlagen für die Vorbereitung der Teilabnahme sind dem AG 20
Tage im Voraus zur Prüfung vorzulegen.

Nach Fertigstellung aller Arbeiten und nach Abschluss aller
erforderlichen Fachabnahmen durch Behörden und dergleichen erfolgt die
Schlussabnahme der Gesamtleistung durch die Bauleitung. Die Erfüllung
der Voraussetzungen ist vom AN anzuzeigen. Es wird gewerkeweise ein
schriftliches Protokoll erstellt - er erfolgt eine förmliche Abnahme.

Das Gleiche gilt für wesentliche, später nicht mehr zugängliche Teile,
für die schon während der Ausführung Teilabnahmen erfolgen müssen.Die
Inbetriebnahme oder Nutzung auch durch nachfolgende Gewerke stellt in
keinem Fall
eine Abnahme der Leistungen dar.

Zu den Abnahmen sind alle geforderten Unterlagen, Zeugnisse, Nachweise,
Bedienungsanleitungen usw. unaufgefordert und übersichtlich geordnet zu
übergeben. Zu der Schlussabnahme ist unaufgefordert eine
Gewährleitungsbescheinigung über die ordnungsgemäße Ausführung der
Arbeiten nach den einschlägigen DIN Vorschriften
zweifach vorzulegen.

Sind zu dem vereinbarten Termin die Arbeiten nicht fertiggestellt, so
wird die Abnahme insgesamt abgebrochen und ein neuer Termin vereinbart.
Bei der Abnahme festgestellte Mängel werden protokolliert und müssen zu
einem
zu vereinbarenden Termin behoben werden.

Werden vor, bei oder nach der Abnahme Mängel an der Bauleistung
festgestellt, so beginnt der AN spätestens drei Tage nach Kenntnisnahme
mit der Beseitigung. Grundsätzlich sind alle Mängel so zu beseitigen,
dass der vertraglich zugesicherte Zustand und die zugesicherte
Ausführung hergestellt werden.
Minderungen und Wandlungen sind ausgeschlossen. Bei der
Mängelbeseitigung sind ggf. andere Gewerke mit einzubeziehen.
Grundsätzlich müssen diese Leistungen von den beauftragten Firmen
ausgeführt werden, bzw. der AG benennt diese. Alle mittelbaren und
unmittelbaren Kosten aus der Mängelbeseitigung trägt der Verursacher.

Zur Schlussabnahme sind gewerkeweise Bestands- und Revisionsunterlagen
zu übergeben. In die Unterlagen sind alle Nachaufträge zu
integrieren.Zeichnungen sind kopierfähig zu übergeben.

Prüfgebühren und Gebühren für amtliche Abnahmen trägt, der Bauherr.
Ausgenommen sind Prüfgebühren für vorgeschriebene Eigen- und
Baustoffüberwachung, sowie für Wiederholungen die der AN zu vertreten
hat.

Für die Sachverständigenabnahme (SV-Abnahme) ist durch den Auftragnehmer
(AN) fachkundiges Personal in ausreichender Anzahl bereitzustellen. Die
Begleitung der Abnahme, die Unterstützung des Sachverständigen sowie das
Vorführen und Erläutern der errichteten Anlage sind Bestandteil der
Leistung. Sämtliche hierfür entstehenden Kosten sind in die
Einheitspreise einzukalkulieren und mit diesen abgegolten.

#### Bereich 84.01 Erdung, Blitzschutz

##### Abschnitt 84.01.01 Äußerer Blitzschutz

**84.01.01.1 Blitzschutzanlage in bestehende Gebäudeabschnitte einbinden**
*** Pauschalposition
Blitzschutzanlage in bestehende Gebäudeabschnitte
einbinden

Die neu herzustellenden bzw. zu ergänzenden
Blitzschutzanlagen sind fachgerecht in die vorhandenen
Blitzschutzanlagen der bestehenden Gebäudeabschnitte
einzubinden. Sämtliche erforderlichen Verbindungen,
Anschlüsse und Anpassungen an bestehende
Fangeinrichtungen, Ableitungen und Erdungsanlagen sind
herzustellen.

Die Ausführung hat unter Berücksichtigung der
bestehenden baulichen Gegebenheiten sowie der
einschlägigen Normen und technischen Regelwerke zu
erfolgen. Bestehende Anlagen sind vor Ausführung zu
prüfen und bei Bedarf anzupassen, sodass eine
durchgängige und normgerechte Funktion der Gesamtanlage
gewährleistet ist.

Im Leistungsumfang enthalten sind insbesondere:

Bestandsaufnahme und Prüfung der vorhandenen
Blitzschutzanlage
Herstellen der erforderlichen Anschlüsse und
Verbindungen
Anpassung bzw. Ergänzung vorhandener Fangeinrichtungen
und Ableitungen
Einbindung in die vorhandene Erdungsanlage
erforderliche Befestigungs- und Verbindungsmittel
Prüfung und Dokumentation der ausgeführten Arbeiten
Menge: 1,000 psch

**84.01.01.2 Trennstellen**
Trennstellen

am Übergang auf das Dach liefern und betriebsfertig
herstellen.
Menge: 24,000 St

**84.01.01.3 Ringerder, Edelstahl V4A**
Ringerder, Edelstahl V4A

Rundstahl 10 mm aus nichtrostendem Edelstahl V4A
(Werkstoffnummer 1.4571 oder mindestens gleichwertiges
Material)

einschließlich Klein- und Verbindungsmaterial liefern
und betriebsfertig in vorhandener Sauberkeitsschicht
verlegen.
Menge: 250,000 m

**84.01.01.4 Nummernschild für Anleitungen**
Nummernschild für Anleitungen

liefern und betriebsfertig montieren.
Menge: 28,000 St

**84.01.01.5 Fangleitung Rd10-Al Dach**
Fangleitung Rd10-Al Dach

Fangleitung nach DIN EN 62561-2 (VDE 0185-561-2), aus
Aluminium, Rd 10.

liefern und betriebsfertig herstellen.
Menge: 80,000 m

**84.01.01.6 Minderpreis für Ausführung in 8 mm**
Menge: 80,000 m

**84.01.01.7 Dachleitungsstütze**
Dachleitungsstütze

für Montage auf Flachdächern, bestehend aus einem
Kunststoffkörper mit Betonfüllungund Klemmhalterung für
Runddraht.

Stützhöhe 65 mm

Anordnung im Verlauf der Fangleitungen, maximaler
Stützabstand 1,2 m

liefern und betriebsfertig montieren.
Menge: 65,000 St

**84.01.01.8 Überbrückungsbänder 180 mm**
Überbrückungsbänder 180 mm

zum verbinden von Metallverkleidungen zum nieten oder
schreiben liefern und betriebsfertig montieren.
Menge: 12,000 St

**84.01.01.9 Überbrückungsbänder 300 mm**
Überbrückungsbänder 300 mm

zum verbinden von Metallverkleidungen zum nieten oder
schreiben liefern und betriebsfertig montieren.
Menge: 11,000 St

**84.01.01.10 Dehnstück**
Dehnstück

Ausbildung von Dehnstücken für Dachleitung.
Menge: 12,000 St

**84.01.01.11 Anschluss Metallkonstruktionen**
Anschluss Metallkonstruktionen

und anderer Dachaufbauten inklusive schwerer
Verbindungsklemmen

liefern und betriebsfertig montieren.
Menge: 9,000 St

**84.01.01.12 Runddraht alu-Draht mit Kunststoffmantel 8 mm / 50mm2**
Runddraht mit Kunststoffmantel 8 mm / 50mm² AlMgSi
weich

Runddraht mit Kunststoff-Mantel
nach DIN EN 62561-2 (VDE 0185 Teil 202), für
den Einsatz bei Blitzschutzanlagen als Ableitung.
Durchmesser Ø Leiter: 8 mm
Querschnitt: 50 mm2
Werkstoff: AlMgSi
Eigenschaften: weich
Normenbezug: in Anlehnung an DIN EN 62561-2
Durchmesser Ø Außen: 11 mm
RAL Farbton: Lichgtrau - 7035

liefern und betriebsfertig montieren.
Menge: 50,000 m

**84.01.01.13 Fangstange Flachdach 1,6 m**
Fangstange Flachdach 1,6 m

Rundstahl Rd.16 mm,

Werkstoff Niro V2A, Länge 2,0 m, komplett mit
Anschlussklemme,
Stangenhalter und allem Zubehör liefern und
betriebsfertig montieren.
Menge: 9,000 m

**84.01.01.14 Fangstange Flachdach 2,5 m**
Fangstange Flachdach 2,5 m

Rundstahl Rd.16 mm,

Werkstoff Niro V2A, Länge 2,2 m, komplett mit
Anschlussklemme,
Stangenhalter und allem Zubehör liefern und
betriebsfertig montieren.
Menge: 1,000 St

**84.01.01.15 Fangstange Flachdach 3,5m**
Fangstange Flachdach 3,5m

Rundstahl Rd.16 mm,

Werkstoff Niro V2A, Länge 3,5m komplett mit
Anschlussklemme,
Stangenhalter und allem Zubehör liefern und
betriebsfertig montieren.
Menge: 1,000 St

##### Abschnitt 84.01.02 Erdung

**84.01.02.1 Erdungsanlage Einbindung in vorhandene Gebäudeabschnitte**
*** Pauschalposition
Erdungsanlage - Einbindung in vorhandene
Gebäudeabschnitte

Vorhandene Erdungsanlage bzw. Erdungseinrichtungen
angrenzender und/oder bestehender Gebäudeabschnitte
sind in die neu herzustellende Erdungsanlage
einzubinden.
Die vorhandenen Erdungsleiter, Anschlussstellen und
Verbindungen sind vor Ausführung auf Eignung und
ordnungsgemäßen Zustand zu prüfen. Erforderliche
Verbindungen sind fachgerecht und dauerhaft,
entsprechend den einschlägigen DIN-/VDE-Bestimmungen,
herzustellen.
Einschließlich erforderlicher Anschluss-, Verbindungs-
und Befestigungsmittel sowie aller Nebenarbeiten.
Die vorhandene Bausubstanz ist bei der Ausführung zu
berücksichtigen und Beschädigungen sind zu vermeiden.

Im Leistungsumfang enthalten sind insbesondere:

Bestandsaufnahme und Prüfung der vorhandenen
Erdungsanlage
Herstellen der erforderlichen Anschlüsse und
Verbindungen
Anpassung bzw. Ergänzung vorhandener Fangeinrichtungen
und Ableitungen
Einbindung in die vorhandene Erdungsanlage
erforderliche Befestigungs- und Verbindungsmittel
Prüfung und Dokumentation der ausgeführten Arbeiten
Menge: 1,000 psch

**84.01.02.2 Potentialausgleichsleiter Edelstahl V4A rund 10mm**
Potentialausgleichsleiter Edelstahl V4A rund 10mm

Werkstoffnummer 1.4571

Erdfühlig unter Bodenplatte/ Fundamente verlegt

liefern und betriebsfertig montieren.
Menge: 280,000 m

**84.01.02.3 Erdungsleiter verz. Bandstahl 30x3,5mm**
Potentialausgleichsleiter/ Erdungsleiter verz.
Bandstahl 30x3,5mm

oder verz. Runddraht d=10mm mit 500er
Zinkauflage mit min. 5cm Betonumschluss in Fundamente
und
Bodenplatte verlegt

liefern und betriebsfertig montieren.
Menge: 230,000 m

**84.01.02.4 Verbindungsklemme, Edelstahl V4A**
Verbindungsklemme, Edelstahl V4A

Werkstoff-Nr.: 1.4571

liefern und betriebsfertig montieren.
Menge: 55,000 St

**84.01.02.5 Verbindungsklemme, verzinkt 500er Zinkauflage**
Verbindungsklemme, verzinkt 500er Zinkauflage

liefern und betriebsfertig montieren.
Menge: 50,000 St

**84.01.02.6 Anschlussfahne vom Ringerder für Anschluss Maschennetz**
Anschlussfahne vom Ringerder für Anschluss
Maschennetz <=20x20m unterhalb Bodenplatte erdfühlig

Edelstahl V4A rund 10mm Werkstoff-Nr.: 1.4571

liefern und betriebsfertig montieren.
Menge: 12,000 St

**84.01.02.7 Anschlussfahne Einzelfundament / Köcherfundament**
Anschlussfahne Einzelfundament / Köcherfundament an
Ringerder / Erdungsanlage

Edelstahl V4A rund 10mm Werkstoff-Nr.: 1.4571

liefern und betriebsfertig montieren.
Menge: 14,000 St

**84.01.02.8 Anschlussfahne vom Erdungsleiter Stahlstützen, Stahltreppen, Fassaden etc.**
Anschlussfahne vom Erdungsleiter / Ringerder für
Anschluss
von Stahlstützen, Stahltreppen, Fassaden etc.

Edelstahl V4A rund 10mm Werkstoff-Nr.: 1.4571

liefern und betriebsfertig montieren.
Menge: 8,000 St

**84.01.02.9 Anschlussfahne vom Erdungsleiter / Ringerder**
Anschlussfahne vom Erdungsleiter / Ringerder
für Anschluss von Potentialausgleichsschienen

Edelstahl V4A rund 10mm Werkstoff-Nr.: 1.4571

liefern und betriebsfertig montieren.
Menge: 32,000 St

**84.01.02.10 Kennzeichnung für Anschlussfahnen PVC 70mm**
Kennzeichnung für Anschlussfahnen PVC 70mm

Farbe grün / gelb
Kennzeichnung für Anschlussfahnen
zum Aufstecken auf Runddrähte oder Bänder
Als auffällige Kennzeichnung
(wie nach DIN 18014 gefordert) während der Bauphase.
Werkstoff: PVC
Durchmesser Ø: 70 mm
Aufnahme Fl: 30 x 3,5 mm
Aufnahme Rd: 10 mm
Farbe: grün

liefern und betriebsfertig montieren.
Menge: 32,000 St

**84.01.02.11 Umwickeln von unterirdischen Verbindungsstellen mit Korrosionsschutzbinge Petrolat**
Umwickeln von unterirdischen Verbindungsstellen mit
Korrosionsschutzbinde Petrolat

liefern und betriebsfertig montieren.
Menge: 105,000 St

**84.01.02.12 Tiefenerder ST/tzn**
Tiefenerder ST/tzn

Länge: 1,5m
Außendurchmesser: 25 mm
entspricht den Anforderungen nach VDE 0185-305 (IEC 623
05) und DIN EN 62561-2

liefern und betriebsfertig montieren.
Menge: 1,000 St

**84.01.02.13 Schlagspitze für Tiefenerder**
Schlagspitze für Tiefenerder

für Tiefenerder von 25 mm

liefern und betriebsfertig montieren.
Menge: 1,000 St

**84.01.02.14 Anschluss-Schellen für Tiefenerder**
Anschluss-Schellen für Tiefenerder

für Tiefenerder von 25 mm

liefern und betriebsfertig montieren.
Menge: 1,000 St

##### Abschnitt 84.01.03 Besondere Leistungen

**84.01.03.1 Erdungswiderstand nach Herstellung des Tiefenerders messen**
*** Pauschalposition
Erdungswiderstand nach Herstellung des Tiefenerders
messen

Anschließend Prüfung der Notwendigkeit einer
zusätzlichen Maschenerdung. Bei Erreichen der erforderlichen Erdungswerte
kann die
Ausführung der Maschenerdung entfallen.
Menge: 1,000 psch

**84.01.03.2 Erdungs- / Blitzschutzpläne**
*** Pauschalposition
Erdungs- / Blitzschutzpläne

zur Dokumentation sind je Ebene ein Erdungs- und
Blitzschutzplan
zu erstellen.

Die Pläne sind digital zu erstellen und im DWG-, DXF-
und PDF-Format zu erstellen und auf Datenträger (3
Stück) zu übergeben.

Ferner sind die Pläne 2-fach in Papier zu übergeben.
Menge: 1,000 psch

**84.01.03.3 Fotodokumentation**
*** Pauschalposition
Fotodokumentation

Übergabe als Papierzeichnung/Plotterausdruck, 3-fach,
farbig, einschl. Übergabe als PDF auf Datenträger CD.

Die Übergabe hat in JPEG- und PDF-Format auf
Datenträger (3 Stück) zu erfolgen.

Ferner sind die Unterlagen 2-fach in Papier zu
übergeben.
Menge: 1,000 psch

**84.01.03.4 Messprotokoll**
*** Pauschalposition
Messprotokoll

Prüfen des Blitzschutzsystems nach DIN EN 62305-3 und
Erstellung
eines Messprotokolls der installierten Gesamtanlage.

Erstellung eines Prüfbuches.
Die Dokumente sind digital zu erstellen und im
PDF-Format auf
Datenträger (3 Stück) zu übergeben.

Ferner sind die Dokumente 2-fach in Papier zu
übergeben.
Menge: 1,000 psch

#### Bereich 84.02 Potentialausgleich

##### Abschnitt 84.02.01 Potentialausgleichschienen / Erderschellen

**84.02.01.1 Potenzialausgleichsschiene**
Potenzialausgleichsschiene

Potenzialausgleichsschiene mit Anschlußmöglichkeiten
für mind.

-  1 Leitung bis 35 qmm
-  10 Leitungen bis 16 qmm

einschließlich Abdeckkappe, Bezeichnungsschilder für
Zu- und Abgänge
liefern, montieren und betriebsfertig anschließen.
Menge: 10,000 St

**84.02.01.2 Banderderschelle**
Banderderschelle

mit 1 Befestigungsschraube für Erdungsleitung bis max.
16 qmm, mit Spannkopf vernickelt und Spannband,
Kupferlegierung galv. verzinkt, komplett liefern und an
Heizungs-, Schwimmbad- bzw. Wasserrohren betriebsfertig
montieren.
Menge: 19,000 St

##### Abschnitt 84.02.02 Erdungsleitungen- /kabel

**84.02.02.1 NHXMH-J 1 x 6 qmm**
NHXMH-J 1 x 6 qmm

für Potentialausgleich komplett liefern und
betriebsfertig verlegen.
Menge: 125,000 m

**84.02.02.2 NHXMH-J 1 x 16 qmm**
NHXMH-J 1 x 16 qmm

für Potentialausgleich komplett liefern und
betriebsfertig verlegen.
Menge: 54,000 m

**84.02.02.3 NHXMH-J 1 x 25 qmm**
NHXMH-J 1 x 25 qmm

für Potentialausgleich komplett liefern und
betriebsfertig verlegen.
Menge: 65,000 m

#### Bereich 84.03 Besondere Leistungen

##### Abschnitt 84.03.01 Stundenlohnarbeiten

**84.03.01.1 Stundenlohnarbeiten Obermonteur**
*** Bedarfsposition ohne GB
Stundenlohnarbeiten Obermonteur

die Durchführung dieser Arbeiten darf nur mit der
Zustimmung der Bauleitung begonnen werden.
Stundenzettel, die nicht am Tag oder nach
Fertigstellung der Teilleistungen abgezeichnet werden,
werden nicht anerkannt.
Eine zusätzliche Vergütung für den Einsatz von
Maschinen erfolgt nicht.
Menge: 3,000 h

**84.03.01.2 Stundenlohnarbeiten Monteur**
*** Bedarfsposition ohne GB
Stundenlohnarbeiten Monteur

die Durchführung dieser Arbeiten darf nur mit der
Zustimmung der Bauleitung begonnen werden.
Stundenzettel, die nicht am Tag oder nach
Fertigstellung der Teilleistungen abgezeichnet werden,
werden nicht anerkannt.
Eine zusätzliche Vergütung für den Einsatz von
Maschinen erfolgt nicht.
Menge: 3,000 h

**84.03.01.3 Stundenlohnarbeiten Helfer**
*** Bedarfsposition ohne GB
Stundenlohnarbeiten Helfer

die Durchführung dieser Arbeiten darf nur mit der
Zustimmung der Bauleitung begonnen werden.
Stundenzettel, die nicht am Tag oder nach
Fertigstellung der Teilleistungen abgezeichnet werden,
werden nicht anerkannt.
Eine zusätzliche Vergütung für den Einsatz von
Maschinen erfolgt nicht.
Menge: 3,000 h

##### Abschnitt 84.03.02 Sonstige Arbeiten

**84.03.02.1 Absturzsicherung**
*** Pauschalposition
Absturzsicherung

Der Auftragnehmer hat eine gegeignet Maßnahme, wie zum
Beispiel die persönliche Schutzausrüstung der
Mitarbeiter (PSA), eine Absturzsicherung,
zu errichten.
Menge: 1,000 psch

**84.03.02.2 Revisionsunterlagen gemäß VDI 6026**
*** Pauschalposition
Revisionsunterlagen gemäß VDI 6026 bestehend aus:

Erstellen und liefern eines Vorabzug der Dokumentation
an den Inbetriebnahmemanager und die Objektüberwachung
des AG als Grundlage für den Beginn der
Probebetriebsphase und der Abnahmen der technischen
Gewerke.
Fortschreiben der Werk- und Montageplanung auf den
Stand der Ausführung
Erstellung der Bestandslisten und Arbeitskarten,
Auflistung sämtlicher wartungspflichtiger Anlagen und
Anlagenteile aus dieser Leistungsbeschreibung einschl.
späterer Änderungen und Nachträge, gemäß AMEV 2018,
Teil D, nach Bauabschnitten.
Erstellen und liefern von fortgeschriebenen
Revisionsunterlagen auf Basis der Ergebnisse der Probe-
und Inbetriebnahmephase sowie der fortgeschriebenen
Werk- und Montageplanung gemäß VDI 6026. Einschließlich
digitaler Pläne und Schemata im Format dxf oder dwg.
Die Unterlagen sind einmal in Papierformat und einmal
als Datenträger bis spätestens 20 Kalendertage nach
Inbetriebnahmephase zu liefern.
Menge: 1,000 psch

### Titel 99 Planungsleistungen

**99.1 Gebäudeplanung / Bauleitung / Objektbetreuung**
-Objektplanung Freianlagen gem. HOAI § 39 Leistungsphase 5

 Objektüberwachung und Dokumentation, Leistungsphase 8 gemäß HOAI §34, 39
Die Objektüberwachung obliegt dem GU im Verhältnis zu seinen Nachunternehmern und in Bezug auf die verantwortliche Bauleitung gem. LBO.
Bauherrenseitig wird eine Bauoberleitung erbracht, welche die Interessen des Bauherrn wahrnimmt.

- Objektbetreuung Gebäude und Freianlagen, Leistungsphase 9 gemäß HOAI §34, 39

- Werkstatt - und Montageplanung für alle relevanten Bauteile, insbesondere Fertigteilkonstruktion, Fenster, Türen, ...
Menge: 1,000 Psch

**99.2 Unterlagen der Tragwerksplanung**
- Tragwerksplanung  gem. HOAI § 51 (1) Phase 5, nur für Sondervorschläge bzw. Umstellungen auf Halb- oder Vollfertigteile

- Tragwerksplanung gem. HOAI § 51 (1) Phase 5, Erstellung aller Fertigteilpläne einschl. deren statischen Berechnung
Menge: 1,000 Psch

**99.3 Unterlagen der technischen Gebäudeausrüstung**
- Planung für die technischen Anlagen in Außenanlagen - Kostengruppe 550 (Gewerke Heizung, Sanitär, Elektro gem. HOAI § 55 (1) Leistungsphase 1-9

- Montageplanung für die Gewerke Heizung, Lüftung, Sanitär, Klima und Elektro sowie der technischen Anlagen in Außenanlagen

- Objektbetreuung der technischen Ausrüstung - Teilleistung aus Leistungsphase 8 und 9 ( HOAI § 55 (1))

- Objektüberwachung für Gewerke Heizung, Lüftung Sanitär, Klima und Elektro sowie der technischen Anlagen in Außenanlagen gem. HOAI § 55 (1) Leistungsphase 8
Menge: 1,000 Psch

**99.4 Leistungen der thermischen Bauphysik**
- Durchführung und Bescheinigung der stichprobenhaften Überwachung des Wärmeschutzes während der Bauzeit durch den staatlich anerkannten Sachverständigen. (Aufsteller des Wärmeschutznachweises)

- Abschließende Bescheinigung des staatlich anerkannten Sachverständigen (Aufsteller des Wärmeschutznachweises), dass die Maßnahmen wie geplant ausgeführt wurden.
Menge: 1,000 Psch

**99.5 Abnahmen gem. technischer Prüfverordnung**
Prüfung durch staatlich anerkannte Sachverständige:
- Elektrische Anlagen der sicherheitstechnischen Einrichtung
- Sicherheitsbeleuchtung und Sicherheitsstromversorgung (soweit diese erforderlich werden)
- Lüftungsanlagen
- Aufzugsanlagen

Prüfung durch Sachkundige:
- Einrichtungen zum selbsttätigen Schließen von Feuerschutzabschlüssen (z.B. Türen)
- Erdungsanlagen
Menge: 1,000 Psch

**99.6 Leistungen der Bauvermessung**
Bauvorbereitende Vermessung, Bauausführungsvermessung, Vermessungstechnische Überwachung der Bauausführung (HOAI Anlage 1 zu § 3 Absatz 1, Punkt 1.4.7 (1) Phase 3, 4, 5)
Menge: 1,000 Psch

**99.7 Stichprobenhafte Kontrolle der Bauausführung durch einen staatlich anerkannten Brandschutzsachverständigen**
- Durchführung der stichprobenhaften Kontrollen während der Bauausführung (u.a. verbindlich vor Schließen der abgehängten Decken und vor Schließen der Installationsabkofferungen)

- Ausstellung der abschließenden mängelfreien Bescheinigung
Menge: 1,000 Psch

**99.8 Sonstige Abnahmen**
- Dichtheitsprüfung der Grundleitungen unmittelbar nach Verlegung und unmittelbar vor Gesamtübergabe/ -abnahme der GU-Leistung

- Abnahme Erdungsband unmittelbar nach Einbetonieren und vor Durchführung aller weiteren aufgehenden Bauteile
Menge: 1,000 Psch
